# Erschließung Gewerbegebiet Inova-Park
Angebotsaufforderung (GAEB DA XML 3.0, DA83)
Projekt: 24018011
Währung: EUR
Erstellt mit: GXML Toolbox V3.3 R20230829, iTWO_64 V25.0.891, 05.10.2026

## Baubeschreibung
Baubeschreibung

Die Stadt Ibbenbüren schreibt die Erschließung des ersten Baubschnitts für das Gewerbegebiet Inova-Park aus.

Das Gewerbegiet Inova-Park liegt in Ibbenbüren im Ortsteil Schafberg. Die Baumaßnahme ist über die Osnabrücker Straße L501 sowie die Ölmühlenstraße K40 im zu erreichen.

Die zu erschließenden Grundstücke bestehen im Wesentlichen aus ehemalig durch die Bergbauindustie genutzten Flächen, die nach Abschluss des Bergbaus freigeräumt und für eine neue Nutzung vorbereitet wurden. Im Süden des Gebiets bleibt in Angrenzung an die Osnabrücker Straße eine Gebäudegruppe erhalten, die einer neuen Nutzung zugeführt wird.
Im Osten Grenzt der Inova-Park an die Grundstücke des ehemaligen Kraftwerksgeländes, auf dem die Amprion derzeit eine Konverterstation errichtet.

Die Erschließungsarbeiten werden zusammen im Paket ausgeschrieben, da die Gesamtvergabe der Leistungen aus technischen und wirtschaftlichen Gründen erforderlich und sachlich gerechtfertigt ist. Nur auf diesem Weg können unverhältnismäßige Koordinierungsrisiken vermieden und die ordnungsgemäße, wirtschaftliche sowie fristgerechte Durchführung der Erschließungsmaßnahmen gewährleistet werden.

Vor dem Hintergrund des engen Zeitrahmens für die Fertigstellung der ausgeschriebenen Leistungen muss auf dem Baufeld in mehreren Teilbereichen gleichzeitig gearbeitet werden:
- Teilbereich Regenrückhaltebecken Oelmühlenstraße
- Teilbereich Kanal- u. Straßenbau Landabsatz u. Nord-Südverbindung
- Teilbereich Kanal- u. Straßenbau Gleispark und Umring
In den einzelnen Teilbereichen müssen Leistungsfähige Kolonnen mit entsprechendem Maschinen- und  Personaleinsatz eingesetzt werden.

Der Entwurf sieht dabei folgende Arbeitsabfolge vor:

Teilbereich 1: Regenrückhaltebecken Oelmühlenstraße
Baubeginn: 01.02.2027
- Errichtung Regenrückhaltebecken Ölmühlenstraße mit Bodentransport auf die Lagerfläche am Inova-Park
- Inbetriebnahme Regenrückhaltebecken Ölmühlenstraße am 31.03.2028

Teilbereich 2: Kanal- u. Straßenbau Landabsatz u. Nord-Südverbindung
Baubeginn: 01.02.2027
- Errichtung Schmutzwasser- und Regenwasserkanal vom RRB ÖlmühlenStraße aus in Richtung Landabsatz
- Kanalbau im Landabsatz bei gleichzeitiger halbseitiger Verkehrsführung für Bodentransporte aus dem RRB auf die Bodenlagerfläche
- Errichtung Löschwasserbehälter, Fertigstellung Löschwasserbehälter bevor der Regenwasserkanal "Landabsatz" am Löschwasserbehälter gebaut wird
- Nach Abschluss Kanalbau im "Landabsatz" / Bodentransporte RRB  muss die Fahrbahn "Landabsatz" im Endausbau errichtet werden, damit die Andienung des Grundstück "Geberit" sicher gestellt ist. Während der Straßenbauarbeiten "Landabsatz" ist kein Bodentransport vom RRB zum Bodenlager möglich
- Inbetriebnahme Straße "Landabsatz" als Bauzufahrt Fa. Geberit am 31.12.2027
- Gleichzeitiger Kanalbau RW-Kanal Nord-Süd Verbindung von "Landabsatz" bis "Umring"
- Errichtung Baustraße Nord-Süd Verbindung von "Landabsatz" bis "Umring"
- Beginn Außerbetriebnahme / Umbau / Kanalbau RRB "Landabsatz"
- Beginn Kanalbau RW+SW Kanal "Umring", Bereich Baustraße Geberit / Zufahrt von der L 501.
- Wiederherstellung der Baustraße Geberit / Zufahrt von der L 501
- Fertigstellung Teilabschnitt am 31.12.2028

Teilbereich 3:
Baubeginn: 01.02.2027
- Start Anschluss Schmutzwasserkanal im Dueskampweg mit Verlegung zum Inova-Park bei Sperrung der Oelmühlenstraße
- Kanalverlegung SW-Kanal Bereich "Gleispark" mit Anschluss an Ableitung "Dueskampweg"
- Kanalverlegung RW-Kanal Bereich "Gleispark" mit Anschluss an "Umring"
- Errichtung SW-Kanal Umring
- Errichtung RW-Kanal Umring
- Errichtung SW- u. RW-Kanal Stichstraßen Bereich Tor 1
- Baustraße Umring / Stichstraßen
- Straßenendausbau Bereich Zufahrt Tor 1
Fertigstellung 30.08.2028
- Kanalbau mit Rohrvortrieb für den Bereich "Sundern" mit Anschluss an RRB Ölmühlenstraße
- Fertigstellung Gesamtmaßnahme 31.12.2028

Die entsprechenden Fertigstellungstermine für die relevanten Zwischentermine sind dem Bauvertrag zu entnehmen.

Für die vorgenannten Arbeitsabschnitte stehen begrenzte Platzverhältnisse zur Verfügng, da große Teile des zu erschließenden Gewerbegebiets bereits verkauft sind. Die zu nutzenden Grundstücksteile sind im "Übersichtslageplan Flächennutzung" gekennzeichnet

Anlagen zum LV:
- 01-Entwurfsplanung Wasserwirtschaft
- 02-Entwurfsplanung Straßenbau
- 03-Übersichtslageplan Flächennutzung
- 04-Ergebnis der Kampfmittelüberprüfung
- 05-Bodengutachten Inova-Park
- 06-Bodenmanagement Inova-Park
- 07-Umwettechnisches Gutachten Inova Park
- 08-Bodengutachten RRB Ölmühlenstraße
- 09-Bodenmanagement RRB Ölmühlenstraße
- 10-Landschaftspflegerischer Begleitplan zum RRB Ölmühlenstraße
- 11-Bilder Pumpwerk Landabsatz

## ATV - Allgemeine Technische Vertragsbedingungen
Allgemeine Technische Vertragsbedingungen

Es gelten die allgemeinen technischen Vertragsbedingungen der VOB Teil C in der zum Zeitpunkt des Vertragsabschlusses gültigen Version.

0.1 Angaben zur Baustelle

0.1.1 Lage der Baustelle, Umgebungsbedingungen, Zufahrtsmöglichkeiten und Beschaffenheit der Zufahrt sowie etwaige Einschränkungen bei ihrer Benutzung:

Das Gewerbegiet Inova-Park liegt in Ibbenbüren im Ortsteil Schafberg. Die Baumaßnahme ist über die Osnabrücker Straße L501 sowie die Ölmühlenstraße K40 im zu erreichen.

Beschränkungen für die Zufahrt zum Grundstück bestehen nicht.

0.1.2 Besondere Belastungen aus Immissionen sowie besondere klimatische oder betriebliche Bedingungen:

Nicht zu erwarten.

0.1.3 Art und Lage der baulichen Anlagen

siehe Lageplan in der Anlage zum LV

0.1.4 Verkehrsverhältnisse auf der Baustelle, insbesondere Verkehrsbeschränkungen:

Ausschließlich Baustellenbetrieb - Verkehrsbeschränkungen bei der Zufahrt entsprechend dem öffentlichen Straßenverkehr.

Zwischen der Teilbaustelle Regenrückhaltebecken und dem Inova-Park verläuft die Kreisstraße K40 Ölmühlenstraße

0.1.5 Für den Verkehr freizuhaltende Flächen:

Grundsätzlich sind Flächen nur in Abstimmung mit dem AG in Anspruch zu nehmen, da Teilflächen in Privatbesitz sind.

Die für die Baustelle nutzbaren Flächen sind im "Übersichtslageplan Flächennutzung" gekennzeichnet.

0.1.6 Art, Lage, Maße und Nutzbarkeit von Transporteinrichtungen und Transportwegen:

Etwaige Baustraßen für die Durchführung der Erschließungsarbeiten auf dem Baugelände sind nicht gesondert ausgeschrieben. Solche Baubehelfe können durch den AN errichtet werden, sind jedoch vor Abschluß und Übergabe an den Bauherrn rückstandslos zu beseitigen. Eine Vergütung erfolgt nicht.

Die öffentlichen Straßen, Wege und Plätze sind täglich von groben Verunreinigungen zu säubern, bei Durchführung der Erdarbeiten ggf. mehrfach täglich.  Diese Kosten sind in die EP`s einzurechnen.

0.1.7 Lage, Art, Anschlusswert und Bedingungen für das Überlassen von Anschlüssen für Wasser, Energie und Abwasser:

Die Versorgung mit Baustrom und Bauwasser ist einzurrichten.

0.1.8 Lage und Ausmaß der dem Auftragnehmer für die Ausführung seiner Leistungen zur Benutzung oder Mitbenutzung überlassenen Flächen und Räume:

Flächen für die Baustelleneinrichtung und als Bodenlager können auf dem Baugelände in begrenztem Umfang zur Verfügung gestellt werden.
Die Plätze für Personal-, Geräte- und Schuttcontainer müssen jeweils mit der Bauleitung vor Aufstellung festgelegt werden. Nutzbare Flächen sind im Übersichtslageplan "Flächennutzung" dargestellt.

Der AG stellt keine Räume/Sanitäranlagen zur Verfügung
.
Übernachtungen / Schlafräume auf dem Baugrundstück sind nicht zulässig.

0.1.9 Bodenverhältnisse, Baugrund und seine Tragfähigkeit. Ergebnisse von Bodenuntersuchungen:

Die Ergebnisse der Baugrunderkundung sind dem beigelegten Baugrundgutachten zu entnehmen.
Das im Gutachten beschriebene Baugrundrisiko übernimmt der Auftragnehmer. Etwaige darüber hinausgehende Risiken bzgl. des Baugrundes trägt der Auftraggeber.

0.1.10 Hydrologische Werte von Grundwasser und Gewässern. Art, Lage, Abfluss, Abflussvermögen und Hochwasserverhältnisse von Vorflutern. Ergebnisse von Wasseranalysen:

Die Ergebnisse der Baugrunderkundung sind dem beigelegten Baugrundgutachten zu entnehmen.

0.1.11 Besondere umweltrechtliche Vorschriften.

Die Ergebnisse der Baugrunderkundung sind dem beigelegten Baugrundgutachten zu entnehmen. Bei allen Erdarbeiten ist das Bundesbodenschutzgesetz zu beachten.

Bei der Auswahl der Baustoffe ist auf die Verwendung besonders umweltfreundlicher Materialien zu achten. Bei allen zu verwendenden Materialien, Einbauten, Oberflächen und Baustoffen ist ein Nachweis beizubringen, der Auskunft über eventl. Schadstoffe und Belastungen für die Umwelt gibt (Datenblätter).

Die Bauarbeiten im Regenrückhaltebecken Ölmühlenstraße werden unter bodenkundlicher Begleitung durchgeführt.

0.1.12 Besondere Vorgaben für die Entsorgung, z. B. Beschränkungen für die Beseitigung von Abwasser und Abfall:

Auf der Baustelle sind alle anfallenden Abfälle entsprechend den Regelwerken zu trennen und getrennt zu sammeln. Für alle Materialien hat der AN lückenlos die Entsorgung zu dokumentieren.
Die entsprechenden Entsorgungsnachweise sind auf Verlangen dem AG vorzulegen.
Der AN hat alle gesetzlichen Vorschriften, untergesetzlichen Regelwerke und Verwaltungsvorschriften einzuhalten und hierbei etwaige Gesetzesänderungen zu berücksichtigen.

0.1.13 Schutzgebiete oder Schutzzeiten im Bereich der Baustelle, z. B. wegen Forderungen des Gewässer-, Boden-, Natur-, Landschafts- oder Immissionsschutzes; vorliegende Fachgutachten oder dergleichen:

Entfällt.

0.1.14 Art und Umfang des Schutzes von Bäumen, Pflanzenbeständen, Vegetationsflächen, Verkehrsflächen, Bauteilen, Bauwerken, Grenzsteinen und dergleichen im Bereich der Baustelle.

Hecken und Baumbestände sind gegen Beschädigung zu schützen.

Vorhandene Grenzsteine und Grenzmarkierungen / Abpflockungen  sind zu Beginn der Baumaßnahme aufzusuchen und während der Baumaßnahme zu schützen.

Bei Bäumen ist der Boden bis 1,5 m über den Kronen-Trauf -Bereich hinaus nicht als Lagerfläche zu nutzen und nicht mit Baugeräten zu überfahren. Bei Arbeiten im Bereich von Bäumen ist der Baum mit einem Baumschutz zu schützen. Fällarbeiten oder Rückschnitte durfen nur auf besondere Anordnung des AG erfolgen.

0.1.15 Art und Umfang der Regelung und Sicherung des öffentlichen Verkehrs.

Verkehrssicherungen entsprechend der Leistungspositionen für die Verkehrssicherungen sowie der verkehrsrechtlichen Anordnungen.

Dem AN obliegen die Verkehrssicherungspflichten im Baustellenbereich und dem betroffenen Baufeld für die eigenen Leistungen.

0.1.16 Im Bereich der Baustelle vorhandene Anlagen, insbesondere Abwasser- und Versorgungsleitungen:

Die Bestandspläne der Ver- u. Entsorgungsleitungen im Bereich der Baumaßnahme sind bei den Betreibern der Anlagen (Versorgungsträger bzw.  beim AG) zu erfragen.

0.1.17 Bekannte oder vermutete Hindernisse im Bereich der Baustelle, z. B. Leitungen, Kabel, Dräne, Kanäle, Bauwerksreste und, soweit bekannt, deren Eigentümer:

Im Boden liegen verschiedene Ver- und Entsorgungsleitungen. Die möglichen Versorgungsunternehmen sind beim AG zu erfragen. Die Bestandspläne der Versorgungsleitungen sind bei den Versorgungsträgern zu erfragen. Die Vorschriften der Versorgungsträger bei Schachtarbeiten in der Nähe der Versorgungsleitungen sind zu beachten.
Die Bestandspläne für die Kanalisationen sind beim AG zu erfragen.

In Teilen der Baumaßnahme werden alte Fundamente im Boden vermutet.

0.1.18 Bestätigung, dass die im jeweiligen Bundesland geltenden Anforderungen zu Erkundungs- und gegebenenfalls Räumungsmaßnahmen hinsichtlich Kampfmitteln erfüllt wurden:

Die Überprüfung der Flächen ist erfolgt, siehe Anlagen.

Kampfmittelfunde können nicht mit letzter Sicherheit ausgeschlossen werden. Daher sind folgende Verhaltensregeln einzuhalten:
Jedes Kampfmittel muss grundsätzlich, unabhängig von seiner Größe oder äußeren Beschaffenheit, als explosiver Sprengkörper angesehen werden, der äußerst empfindlich gegen Berührungen, Erschütterungen oder einer Veränderung der Lage ist.
Aufgefundene Kampfmittel sind an der Fundstelle zu belassen und dürfen nicht berührt werden.
Wurden Kampfmittel versehentlich aufgenommen, sind sie vorsichtig wieder abzulegen, nie werfen.
Die Arbeiten am Fundort sind sofort einzustellen. Die Baustelle ist von Personen zu räumen und weiträumig abzusperren. Die Ordnungsbehörde bzw. die Polizei ist zu informieren. Die Aufsichtperson ist für die vorgenannten Sicherheitsmaßnahmen bis zum Eintreffen der Behörde verantwortlich.
Den Anordnungen der Ordnungsbehörde oder der Polizei über die Weiterführung der Arbeit, den Einsatz von Maschinen und Geräten sowie Sperrungen der Baustelle ist folge zu leisten.
Die Mitarbeiter aller Baufirmen sind entsprechend zu unterweisen.

0.1.19 Gemäß der Baustellenverordnung getroffene Maßnahmen:

Der Bauherr wird einen SiGeKo für die Baumaßnahme einsetzten.

0.1.20 Besondere Anordnungen, Vorschriften und Maßnahmen der Eigentümer (oder der anderen Weisungsberechtigten) von Leitungen, Kabeln, Dränen, Kanälen, Straßen, Wegen, Gewässern, Gleisen, Zäunen und dergleichen im Bereich der Baustelle:

Im Boden liegen verschiedene Ver- und Entsorgungsleitungen. Die Bestandspläne der Versorgungsleitungen sind bei den Versorgungsträgern zu erfragen. Die Vorschriften der Versorgungsträger bei Schachtarbeiten in der Nähe der Versorgungsleitungen sind zu beachten.

0.1.21 Art und Umfang von Schadstoffbelastungen, z. B. des Bodens, der Gewässer, der Luft, der Stoffe und Bauteile; vorliegende Fachgutachten oder dergleichen:

Die Ergebnisse der Baugrunderkundung sind dem beigelegten Baugrundgutachten zu entnehmen.

0.1.22 Art und Zeit der vom Auftraggeber veranlassten Vorarbeiten:

Fäll- u. Rodungsarbeiten

0.1.23 Arbeiten anderer Unternehmer auf der Baustelle:

Parallel zu den Kanal- und Straßenbauarbeiten sind Arbeiten der Versorgungsträger vorgesehen. Eine Intensive Abstimmung und die Koordinination der Arbeiten der Versorgungsträger ist im Sinne eines geregelten Arbeitsablaufes ausdrücklich Bestandteil der Leistung.
Für die Verlegung der Versorgungsleitungen ist den Versorgungsträgern für ein Zeitfenster von rund 10 Wochen das Baufeld zur Verfügung zu stellen.

Darüber hinaus werden im Bereich der Straßen durch die Versorgungsunternemen Straßenbeleuchtungen aufgestellt.

Während der Tiefbauarbeiten für die Erschließung des Gewerbegebiets finden auf angrenzenden Grundstücken bereits Bautätigkeiten zur Errichtung von privaten Anlage statt.
Die für die Baustelle nutzbaren Flächen sind im "Übersichtslageplan Flächennutzung" gekennzeichnet.

0.2 Angaben zur Ausführung

0.2.1 Vorgesehene Arbeitsabschnitte, Arbeitsunterbrechungen und Arbeitsbeschränkungen nach Art, Ort und Zeit sowie Abhängigkeit von Leistungen anderer:

Vor dem Hintergrund des engen Zeitrahmens für die Fertigstellung der ausgeschriebenen Leistungen muss auf dem Baufeld in mehreren Teilbereichen gleichzeitig gearbeitet werden:
- Teilbereich Regenrückhaltebecken Oelmühlenstraße
- Teilbereich Kanal- u. Straßenbau Landabsatz u. Nord-Südverbindung
- Teilbereich Kanal- u. Straßenbau Gleispark und Umring
In den einzelnen Teilbereichen müssen Leistungsfähige Kolonnen mit entsprechendem Maschinen- und  Personaleinsatz eingesetzt werden.

Der Entwurf sieht dabei folgende Arbeitsabfolge vor:

Teilbereich 1: Regenrückhaltebecken Oelmühlenstraße
- Errichtung Regenrückhaltebecken Ölmühlenstraße mit Bodentransport auf die Lagerfläche am Inova-Park

Teilbereich 2: Kanal- u. Straßenbau Landabsatz u. Nord-Südverbindung
- Errichtung Schmutzwasser- und Regenwasserkanal vom RRB ÖlmühlenStraße aus in Richtung Landabsatz
- Kanalbau im Landabsatz bei gleichzeitiger halbseitiger Verkehrsführung für Bodentransporte aus dem RRB auf die Bodenlagerfläche
- Errichtung Löschwasserbehälter, Fertigstellung Löschwasserbehälter bevor der Regenwasserkanal "Landabsatz" am Löschwasserbehälter gebaut wird
- Nach Abschluss Kanalbau im "Landabsatz" / Bodentransporte RRB  muss die Fahrbahn "Landabsatz" im Endausbau errichtet werden, damit die Andienung des Grundstück "Geberit" sicher gestellt ist. Während der Straßenbauarbeiten "Landabsatz" ist kein Bodentransport vom RRB zum Bodenlager möglich
- Gleichzeitiger Kanalbau RW-Kanal Nord-Süd Verbindung von "Landabsatz" bis "Umring"
- Errichtung Baustraße Nord-Süd Verbindung von "Landabsatz" bis "Umring"
- Beginn Außerbetriebnahme / Umbau / Kanalbau RRB "Landabsatz"
- Beginn Kanalbau RW+SW Kanal "Umring", Bereich Baustraße Geberit / Zufahrt von der L 501.
- Wiederherstellung der Baustraße Geberit / Zufahrt von der L 501

Teilbereich 3:
- Start Anschluss Schmutzwasserkanal im Dueskampweg mit Verlegung zum Inova-Park bei Sperrung der Oelmühlenstraße
- Kanalverlegung SW-Kanal Bereich "Gleispark" mit Anschluss an Ableitung "Dueskampweg"
- Kanalverlegung RW-Kanal Bereich "Gleispark" mit Anschluss an "Umring"
- Errichtung SW-Kanal Umring
- Errichtung RW-Kanal Umring
- Errichtung SW- u. RW-Kanal Stichstraßen Bereich Tor 1
- Baustraße Umring / Stichstraßen
- Straßenendausbau Bereich Zufahrt Tor 1
- Kanalbau mit Rohrvortrieb für den Bereich "Sundern" mit Anschluss an RRB Ölmühlenstraße

Die entsprechenden Fertigstellungstermine für die relevanten Zwischentermine sind dem Bauvertrag zu entnehmen.

0.2.2 Besondere Erschwernisse während der Ausführung, z. B. Arbeiten in Räumen, in denen der Betrieb weiterläuft, Arbeiten im Bereich von Verkehrswegen oder bei außergewöhnlichen äußeren Einflüssen:

- Die verkehrsrechtlichen Anordnungen sind zu beachten
- Die Bodengutachten sind zu beachten
- Auf anliegenden Grundstücken im Gewerbegebiet, die bereits verkauft sind, können bereits Hochbautätigkeiten stattfinden.

0.2.3 Vorgaben, die sich aus dem SiGe-Plan gemäß Baustellenverordnung ergeben:

Für die gemeinsamen Arbeitsbereiche mit anderen Unternehmen / Nachunternehmern wird der Auftraggeber einen Sicherheits- u. Gesundheitsschutz-Koordinator einsetzen.
Die erforderlichen Zuarbeiten wie z.B. die Erstellung von Gefährdungsabschätzungen / Gerätedatenblätter etc. sind dem SiGeKo zur Verfügung zu stellen.

0.2.4 Art und Umfang von Leistungen zur Unfallverhütung und zum Gesundheitsschutz für Mitarbeiter anderer Unternehmen, z. B. trittsichere Abdeckungen.

Für alle Baumaßnahmen mit Anschluss an die öffentliche Infrastruktur sind entsprechenden Verkehrssicherungen / Umleitungen entsprechend den Einzelpositionen vorzusehen.

Darüber hinaus sind auf der Baustelle alle erforderlichen Arbeitssicherheitsvorschriften und Vorgaben der Berufsgenossenschaften einzuhalten.

0.2.5 Besondere Anforderungen für Arbeiten in kontaminierten Bereichen:

Entfällt.

0.2.6 Besondere Anforderungen an die Baustelleneinrichtung und Entsorgungseinrichtungen, z. B. Behälter für die getrennte Erfassung:

Auf der Baustelle sind alle anfallenden Abfälle entsprechend den Regelwerken zu trennen und getrennt zu sammeln. Für alle Materialien hat der AN lückenlos die Entsorgung zu dokumentieren.
Die entsprechenden Entsorgungsnachweise sind auf Verlangen dem AG vorzulegen.
Der AN hat alle gesetzlichen Vorschriften, untergesetzlichen Regelwerke und Verwaltungsvorschriften einzuhalten und hierbei etwaige Gesetzesänderungen zu berücksichtigen.

0.2.7 Besondere Anforderungen an das Auf- und Abbauen sowie Vorhalten von Gerüsten:
Entfällt.

0.2.8 Mitbenutzung fremder Gerüste, Hebezeuge, Aufzüge, Aufenthalts- und Lagerräume, Einrichtungen und dergleichen durch den Auftragnehmer:

Entfällt.

0.2.9 Wie lange, für welche Arbeiten und gegebenenfalls für welche Beanspruchung der Auftragnehmer Gerüste, Hebezeuge, Aufzüge, Aufenthalts- und Lagerräume, Einrichtungen und dergleichen für andere Unternehmer vorzuhalten hat:

Entfällt.

0.2.10 Verwendung oder Mitverwendung von wiederaufbereiteten (Recycling-)Stoffen:

Siehe Beschreibung in den Leistungspositionen.

0.2.11 Anforderungen an wiederaufbereitete (Recycling-)Stoffe und an nicht genormte Stoffe und Bauteile:

Siehe Beschreibung in den Leistungspositionen.

0.2.12 Besondere Anforderungen an Art, Güte und Umweltverträglichkeit der Stoffe und Bauteile, auch z. B. an die schnelle biologische Abbaubarkeit von Hilfsstoffen:

Zum Schutz der Umwelt sind bei der Durchführung der Arbeiten zum Einsatz kommende Hydraulikaggregate mit biologisch abbaubarem Öl zu betreiben.

Bei der Auswahl der Baustoffe ist auf die Verwendung besonders umweltfreundlicher Materialien zu achten. Bei allen zu verwendenden Materialien, Einbauten, Oberflächen und Baustoffen ist ein Nachweis beizubringen, der Auskunft über eventl. Schadstoffe und Belastungen für die Umwelt gibt (Datenblätter).

0.2.13 Art und Umfang der vom Auftraggeber verlangten Eignungs- und Gütenachweise:
Falls erforderlich, als Eignungskriterien in den Angebotsunterlagen definiert.

Für die Durchführung der Kanalbauarbeiten sind nur Firmen zugelassen, die gemäß Güteschutz Kanalbau, RAL-GZ 961 mindestens nach Beurteilungsgruppe AK1 zertifiziert sind.

Für die Durchführung der Kanal-Vortriebsarbeiten sind nur Firmen zugelassen, die gemäß Güteschutz Kanalbau, RAL-GZ 961 mindestens nach Beurteilungsgruppe VM zertifiziert sind.

Für die Durchführung der Kanalreinigung sind nur Firmen zugelassen, die gemäß Güteschutz Kanalbau, RAL-GZ 961 mindestens nach Beurteilungsgruppe R zertifiziert sind.

Für die Durchführung der Kanalinspektion sind nur Firmen zugelassen, die gemäß Güteschutz Kanalbau, RAL-GZ 961 mindestens nach Beurteilungsgruppe I zertifiziert sind.

Für alle eingebauten Materialien und Bauteile sind Eignungs- und Gütenachweise zu erbringen gemäß den einschlägigen Zusätzlichen Technischen Vertragsbedingungen. Die Unterlagen sind der örtlichen Bauüberwachung mindestens 14 Tage vor Einbau zu übergeben

0.2.14 Unter welchen Bedingungen auf der Baustelle gewonnene Stoffe verwendet werden dürfen oder müssen oder einer anderen Verwertung zuzuführen sind:

Siehe Beschreibung in den Leistungspositionen.
Die Ergebnisse der Baugrunderkundungen sind dem beigelegten Baugrundgutachten zu entnehmen.
Das Bundesbodenschutzgesetz ist zu beachten

0.2.15 Art, Zusammensetzung und Menge der aus dem Bereich des Auftraggebers zu entsorgenden Böden, Stoffe und Bauteile; Art der Verwertung oder bei Abfall die Entsorgungsanlage; Anforderungen an die Nachweise über Transporte, Entsorgung und die vom Auftraggeber zu tragenden Entsorgungskosten:

Siehe Beschreibung in den Leistungspositionen.
Siehe Bodengutachten

Bei allen Bauarbeiten ist das Bundesbodenschutzgesetzt zu beachten.

Der Auftraggeber setzt für die Arbeiten am Regenrückhaltebecken aufgrund hoher Anforderungen an den Natur- und Gewässerschutz sowie der Auflagen aus Genehmigungen eine ökologische Baubegleitung sowie eine Bodenkundliche Baubegleitung ein.

0.2.16 Art, Anzahl, Menge oder Masse der Stoffe und Bauteile, die vom Auftraggeber beigestellt werden, sowie Art, genaue Bezeichnung des Ortes und Zeit ihrer Übergabe:

Siehe Beschreibung in den Leistungspositionen.

0.2.17 In welchem Umfang der Auftraggeber Abladen, Lagern und Transport von Stoffen und Bauteilen übernimmt oder dafür dem Auftragnehmer Geräte oder Arbeitskräfte zur Verfügung stellt:

Entfällt

0.2.18 Leistungen für andere Unternehmer:

Entfällt.

0.2.19 Mitwirken beim Einstellen von Anlageteilen und bei der Inbetriebnahme von Anlagen im Zusammenwirken mit anderen Beteiligten, z. B. mit dem Auftragnehmer für die Gebäudeautomation:

Siehe Beschreibung in den Leistungspositionen..

0.2.20 Benutzung von Teilen der Leistung vor der Abnahme:

Fertig gestellte Teilabschnitte gehen sofort in Benutzung über und bewirken keine Teilabnahme.
Es ist eine förmliche Abnahme vorgesehen. Teilabnahmen und Abnahmen durch Inbetriebnahme sind ausdrücklich ausgeschlossen.

0.2.21 Übertragung der Wartung während der Dauer der Verjährungsfrist für die Mängelansprüche für maschinelle und elektrotechnische sowie elektronische Anlagen oder Teile davon, bei denen die Wartung Einfluss auf die Sicherheit und die Funktionsfähigkeit hat, durch einen besonderen Wartungsvertrag:

Siehe Beschreibung in den Leistungspositionen.

0.2.22 Abrechnung nach bestimmten Zeichnungen oder Tabellen:

Auf Wiegescheinen / Lieferscheinen sind Materialhersteller, Material, Spediteur, Baustelle und Brutto-Netto-Tara Verwiegung aufzudrucken. Bei Wiegescheinen von Zwischenhändlern sind die Originallieferscheine des Herstellers beizulegen, damit ein Rückschluss des gelieferten Material auf die Eignungsprüfungen möglich ist. Andere Wiegescheine werden zur Abrechnung nicht akzeptiert.

Mengenermittlung mit digitalem Geländemodell DGM
Bei Mengenermittlung und Abrechnung über das DGM ist eine Prüfdatei nach REB 23.013 sowie ein maßstäblicher Lageplan mit Höhen des unteren und oberen Horizontes als pdf und als dxf zu übergeben.

Es ist für alle Einbaumengen ein Soll-Ist-Nachweis mit den zugehörigen Lieferscheinen zum Nachweis der Einbaumenge und Einbauqualität vorzulegen.

Abschlagsrechungen sind monatlich oder seltener nach entsprechendem Baufortschritt zu stellen. Abrechnung zwischen der Monatsfrist werden nicht bearbeitet.

Das LV ist in 9 Obertitel aufgeteilt, die die jeweiligen Investitionsblöcke des AG wiederspiegeln. Die Abrechnungen der einzelnen Leistungen sind daher immer den jeweiligen Obertiteln des LV zuzuordnen.

0.3.0 Sonstige Hinweise:

0.3.1 Achsabsteckung der Baumaßnahme
Die Achsabsteckung erfolgt eigenverantwortlich durch den AN auf Basis der durch den AG zur Verfügung gestellten Gauss-Krüger / UTM Koordinaten (georeferenzierte Pläne). Vermessungsfestpunkte im Bereich der Baustelle werden nicht zur Verfügung gestellt und müssen durch den AN angelegt werden. Der Grenzverlauf ist vermessungstechnische Grundlage des Ausbaus. Die Grenzpunkte sind freizulegen. Der Auftragnehmer hat nach den übergebenen Plänen die Absteckung und Höhenmessung selbstständig durchzuführen, sofern die Hauptachsen nicht durch den AG abgesteckt werden. Für die Richtigkeit der vom AN erstellten Absteckung ist der Auftragnehmer allein verantwortlich.

Die neuen Grundstücksgrenzen werden mit Beginn der Baumaßnahme vor Ort durch den AG markiert. Die Grenzmarkierungen sind durch den AN zu übernehmen und zu sichern.

Es gehört ausdrücklich zur Leistung, den Versorgungsträgern die vollzähligen Grenzmarkierungen zu übergeben und soweit mit Höhen zu markieren, dass die Versorgungsträger die erforderlichen Leitungen auch höhenmäßig sicher im zu errichtenden Straßenprofil verlegen können. Die Kosten dafür sind einzurechnen.

0.3.2 Kontrollüberprüfungen des AG, die den Anforderungen des Bauvertrages nicht entsprechen, gehen zu Lasten des Unternehmers.

0.3.3 Die Baustelleneinrichtung wird anteilig entsprechend des Baufortschritts abgerechnet.
0.3.4 Die Erstellung von Lieferscheinen einschl. Deckblatt zur Dokumentation im Zusammenhang mit Bodenbewegungen auf der Baustelle (Abfuhr und Anlieferung) gem. EBV sind durch den AN zu erbringen. Die Leistungen sind in die LV-Positionen einzurechnen.

0.3.5 Sollten durch den AN Ersatzbaustoffe gem. EBV geliefert und eingebaut werden, ist die ggf. erforderliche Voranmeldung und die Dokumentation des Einbaus durch den AN zu erbringen. Der Aufwand ist in die Positionen einzurechnen

0.3.6 Persönliche Schutzausrüstung:
Alle auf der Baustelle tätigen Mitarbeiter sind verpflichtet die komplette persönliche Schutzausrüstung (einschließlich Warnweste) zu tragen.

0.3.7 Bautagebuch:
Der Auftragnehmer ist verpflichtet ein Bautagebuch zu führen. Die Eintragungen sind täglich durchzuführen. Die Bautagesberichte sind wöchentlich der Bauleitung des Auftraggebers im Original auszuhändigen.

## 24018013 Erschließung Gewerbegebiet Inova-Park
Datum: 05.10.2026

### Bereich 1 Schutzwasser - Hauptkanal

*Hinweis: Hinweis Kanalbau*
Hinweis:

Für die Durchführung der Kanalbauarbeiten sind nur Firmen zugelassen, die gemäß Güteschutz Kanalbau, RAL-GZ 961 mindestens nach Beurteilungsgruppe AK1 zertifiziert sind.

Bodenaushub und Sandverfüllung für Leitungsgräben mit Schächten (SW, RW, Hausanschlüsse)
--------------------------------------------
Die Grabentiefe wird gerechnet ab Planum (= UK Frostschutz ) bzw. OK Straße -sofern vorhanden- bis Fließsohle (Leitungen) bzw. Fließgerinne (Schächte).
Die Grabenbreiten werden - soweit die erdstatische Berechnung für den Verbau nicht andere Grabenbreiten erforderlich macht - nach DIN EN 1610 festgelegt
Bei Minderbreiten wird nach der aufgemessenen Rohrgrabenbreite abgerechnet.
Die Schachtbaugruben werden in der Achse der Leitungen ohne Berücksichtigung von Mehraushub durchgemessen.
Die Länge des Rohrgrabens wird von Schachtmitte bis Schachtmitte bzw. Ende Rohrleitung gemessen. Bei Endschächten erfolgt die Abrechnung des Rohrgrabens bis Mitte Schacht ohne Berücksichtigung des dahinter liegenden Aushubs.
Bei Anschlussleitungen wird die Länge des Rohrgrabens von Achse Hauptleitung bis Ende Anschlußleitung bzw. Mitte Kontrollschacht abgerechnet, wenn nicht nach Stück abgerechnet wird.
Die Höhe der Sandverfüllung berechnet sich bis zum Planum des Straßenoberbaus ( = UK Frostschutzschicht bzw. UK Bodenaustausch für den Straßenbau ). Aus Gründen des Bauablaufes höher eingebauter frostsicherer Füllsand wird nicht in der Rohrgrabenverfüllung, sondern ggf im Straßenbau als Frostschutzmaterial abgerechnet.
Die Breite der Sandverfüllung ergibt sich aus DIN EN 1610. Mehreinbau bei Schächten werden nicht berücksichtigt.
Die Länge der Sandverfüllung entspricht der Länge des Rohrgrabens ohne Berücksichtigung von Mehreinbau z. B. hinter Endschächten.

Für den Normverbau wird zu den Grabenbreiten nach DIN EN 1610 für den Bodenaushub sowie für die Verfüllung eine zusätzliche Breite von 2 x 15 cm angerechnet.
Bei der Herstellung der Baugruben in befestigten Flächen werden für das Aufnehmen und erneute Herstellen der vorh. Oberflächenbefestigung folgende Abrechnungsbreiten für die Oberflächen festgelegt:
- Breite der bituminösen Befestigung: Rohrgrabenbreite + 2 x 0,15 m
- Breite der Pflasterflächen : Rohrgrabenbreite + 2 x 0,20 m
Bei Wiederverwendung von Aushubboden für die Hauptverfüllung des Rohrgrabens beschränkt sich die Sandverfüllung auf die Leitungszone.

Für die Hauptverfüllung kann geeigneter Aushubboden verwendet werden, der ggf. durch entsprechende Konditionierung einbaufähig gemacht wird. Die Hinweise im Bodengutachten sind zu beachten.
Die Verfüllung des Grabens erfolgt in Lagen von 30 cm und anschließenden Verdichtungsgängen, wobei der Grabenverbau zug um zu zu entnehmen ist.
Der für den Wiedereinbau vorgesehene Boden ist beim Aushub ggf. zu separieren und gegen Durchfeuchtung zu schützen. Der unbrauchbare Boden ist abzufahren.

Verbau
Ein Großteil des Kanalbaus muss aufgrund der Nähe zu Grundstücksgrenzen bzw. zu vorh. Anlagen mit  einem Grabenverbau erfolgen. Für den Standart-Kanalgraben / Schachtbaugruben ist der Grabenverbau in den Positionsbeschreibungen des Grabns enthalten. Für Sonderbaugruben sind Positionen für Sonderverbau enthalten.
Es gelten die Regelungen der DIN EN 1610 und DIN 4124. Die Ein- und Ausbauvorschriften und die geprüften und freigegebenen Statiken sind zu beachten. Der Verbau ist so erschütterungsarm einzubringen und zurück zu bauen, dass schädliche Setzungen nicht auftreten. Auflockerungen des Bodens unter dem Bauwerk und in der Leitungszone durch den Rückbau des Verbaus dürfen nur so weit erfolgen, wie diese in der statischen Berechnung berücksichtigt wurden. Besonders wichtig ist beim Rückbau des Verbaus das Wechselspiel zwischen dem abschnittsweisen Ziehen des Verbaus und dem Einbringen bzw. der Verdichtung des Bodens. Die Verdichtung des lagenweise eingebrachten Bodens darf nur gegen den gewachsenen Boden erfolgen, keinesfalls gegen die Verbauplatten. Hohlräume sind zu verfüllen.

*Hinweis: Hinweis: Homogenbereiche*
Hinweis: Homogenbereiche für Erdarbeiten

Entsprechend der vorliegenden Bodengutachten (siehe Anlage) wurden für die Erdarbeiten folgende Homogenbereiche gebildet:

Homogenbereich Schicht I: Anfüllungen / Schluffe / Sande - EL-A und EE-A
Homogenbereich Schicht II: Schluffe und Sande- EL-B und EE-B
Homogenbereich Schicht III: Tone / Schluffe / Sande EL-B und EE-C
Homogenbereich Schicht IVa/b: Ton- u. Sandstein stark verwittertEL-B und EE-D
Homogenbereich Schicht IVc: Ton- u. Sandstein festEL-C und EE-E

Die Details zu den Homogenbereichen sind den Bodengutachten zu entnehmen.

*Hinweis: Hinweis: Wasserhaltung*
Hinweis: Wasserhaltung
Ber der Erstellung der Rohrleitungsgräben ist in erster Linie mit zuströmendem Wasser aus den Bodenschichten zu rechnen.

Die in den Grabenpositionen ausgeschriebene Wasserhaltung ist daher an die Bodenverhältnisse anzupassen, ggf. zu verlegende Sohldränagen im Leitungsgraben zur Wasserfassung sind einzurechnen.

Das anfallende Grundwasser ist unter Beachtung der DIN 18305 so zu beseitigen, dass kein Grundbruch eintreten kann und der Baugrund zur Verlegung der Rohre ausreichend stabilisiert ist . Evtl. Schichtenwasser über dem Grundwasserstand, Oberflächen- und
Sickerwasser ist in die Wasserhaltung einzubeziehen.

Der AN hat die Genehmigung zur örtlichen Grundwasserabsenkung unter Angabe des von Ihm gewählten Absenkverfahrens und der erwarteten Fördermengen mit den entsprechend ausgefüllten Antragsunterlagen der Genehmigungsbehörde vorzubereiten.
Weiterhin hat der AN die entnommene Wassermenge durch geeignete Geräte zu messen und die Gebühren für Wasserentnahmen ggf. der Unteren Wasserbehörde zu
entrichten . Die Erstattung hierfür erfolgt auf Nachweis. Damit die Kanäle oder Gräben dürfen durch die Grundwassereinleitung nicht versanden,
Die Vorgaben der Genehmigungsbehörde sind zu beachten.

Eine gesonderte Vergütung für das Betreiben der Wasserhaltung an Schlechtwetter- und Ausfalltagen erfolgt nicht .

*Hinweis: Hinweis: Rohrauflager*
Hinweis:
Rohrauflager sind entsprechend DIN  EN 1610 und herstellervorgaben entsprechend Rohrstatik zu liefern, einzubringen und zu verdichten, einschl. zusätzlichem Bodenaushub in den anstehenden Bodenklassen und erforderlichen Verbauanteil für Normverbau nach DIN 4124. Der verdrängte Boden geht - soweit er für den Wiedereinbau nicht geeignet ist - in das Eigentum des AN über und ist zu beseitigen.
Der AN hat das Rohrauflager bzw. die Ummantelung
statisch nachzuweisen.

*Hinweis: Hinweis Schächte*
Hinweis Schächte

Um später einen Höhenausgleich der Schachtabdeckung realisieren zu können, sind die Schächte sind in der Höhe so zu bestellen, dass OK Schachtkonus ca. 25 cm unterhalb der Höhe der Baustraße = Höhe der Schachtabdeckung liegt. Der Zwischenraum ist mit verschiebesicheren Ausgleichsringen aufzubauen. Damit bleibt die Möglichkeit der nachträglichen Höhenanpassung / Geländeprofilierung erhalten.

Die Höhe der Berme liegt bei
- Rohranschlussdurchmesser bis 500 mm scheitelgleich
- Rohranschlussdurchmesser ab 600 mm 500 mm hoch

#### Abschnitt 1.1 Anteilige Baustelleneinrichtung SW-Hauptkanal

##### Unterabschnitt 1.1.1 Baustelleneinrichtung Anteil SW-Hauptkanal

**1.1.1.10 Baustelle einrichten, Anteil SW-Hauptkanal**
*** Pauschalposition
Geräte, Werkzeuge und sonstige Betriebsmittel, die zur
vertragsgemäßen Durchführung der Bauleistungen
erforderlich sind, auf die Baustelle bringen,
bereitstellen und - soweit der Geräteeinsatz nicht
gesondert berechnet wird - betriebsfertig aufstellen
einschl. der dafür notwendigen Arbeiten. Die erforderlichen festen Anlagen herstellen.
Baubüros, Unterkünfte, Werkstätten, Lagerschuppen
und dgl., soweit erforderlich, antransportieren,
aufbauen und einrichten.
Strom-, Wasser-, Fernsprechanschluß und dgl. für die
Baustelle, soweit erforderlich, herstellen.
Bei Bedarf Zufahrtswege zur Baustelle sowie
Lagerplätze, sonstige Platzbefestigungen und Wege im
Baustellenbereich anlegen.
Mutterbodenarbeiten und Beseitigung des Aufwuchses
für die Baustelleneinrichtung, soweit erforderlich,
werden nicht gesondert berechnet.
Weitere Flächen beschaffen, sofern die vom AG zur
Verfügung gestellten nicht ausreichen.
Die Kosten für Vorhalten, Unterhalten und Betreiben
der Geräte, Anlagen und Einrichtungen einschl. Mieten,
Pacht, Gebühren und dgl. sind nicht in diese
Pauschale, sondern in die Einheitspreise der
betreffenden Teilleistungen eingerechnet.
Soweit nicht für bestimmte Bauleistungen (z.b.
Bedarfsleistungen) das Einrichten der Baustelle als
besonderer Ansatz enthalten ist, umfaßt die Pauschale die Vergütung der Baustelleneinrichtung für alle
Bauleistungen dieses Abschnittes des LV.
Für die wiederkehrenden Baubesprechungen ist ein Besprechungsraum auf der Baustelle vorzuhalten in der Größe eines Doppelcontainers mit Gruppentisch und min. 14 Sühlen sowie Magnetleisten an den Wänden.
40 v.H. des Preises der Baustelleneinrichtung werden nach Baustelleneinrichtung für den Baubeginn bezahlt, 60 v.H. mit dem Baufortschritt über die Bauzeit verteilt.
Menge: 1,000 PSCH

**1.1.1.20 Grenzsteine aufsuchen und sichern, Anteil SW-Hauptkanal**
Vorhandene Grenzen sichern.
Grenzmarkierungen des ÖbVI und Grenzen  vor Beginn der Arbeiten aufsuchen, freilegen u. sichern, abpflocken.
Sicherung während der Bauzeit unterhalten.
Eine Zwischenübergabe an die Versorgungsträger per
Übergabeprotokoll ist einzurechnen.
Die Grenzen sind nach Fertigstellung der Baumaßnahme wieder an die Bauleitung zu übergeben.
Die o. b. Leistung wird erst in der Schlußrechnung
vergütet.
Menge: 5,000 St

**1.1.1.30 Baustelle räumen für alle LV-Abschnitte, Anteil SW-Hauptkanal**
*** Pauschalposition
Baustelle von allen Geräten, Anlagen, Einrichtungen
und dgl. räumen.
Benutzte Flächen und Wege entsprechend dem
ursprünglichen Zustand unter Wahrung der landschaftspflegerischen Belange ordnungsgemäß
herrichten. Verunreinigungen beseitigen.
Soweit nicht für bestimmte Leistungen (z.B. Bedarfsleistungen) für das Räumen der Baustelle gesonderte
Positionen im Leistungsverzeichnis enthalten sind, gilt
die Pauschale für alle Leistungen dieses
Leistungsverzeichnisses.
Menge: 1,000 PSCH

**1.1.1.40 Kanalbau-Bestandspläne herstellen Anteil SW-Hauptkanal**
*** Pauschalposition
Digital aufgenommener Bestandsplan Kanalbau
-------------------------------------
Herstellung von Bestandsplänen für Kanalisation  Lageplan,Längsschnitt gemäß DIN 2425 Teil 4
Darstellung der Trennkanalisation bzw. Mischwasserkanalisation einschl. evtl. Druckrohrleitungen im Doppelvollinienverfahren, ggf. mit Detaildarstellung)
Digitalisierung der vorhandenen Katastergrundkarten im Maßstab 1:1.000 mit Übernahme der Grundstücksgrenzen  Gebäude, Haus-Nr. und Flurstücks-Nr.
Herstellen eines Bestandsplanes mit Kataster und der topographischen Aufnahme im Maßstab 1:250. Details in 1:100
Die Bestandspläne müssen folgende Angaben enthalten:
   - Schachtdeckel mit NN-Höhe
   - Sohlhöhen der Schächte nach N.N.
   - Rohrdurchmesser und Rohrmaterial pro Haltung
   - Haltungslänge
   - Station der abgehenden Hausanschlüsse
   - Länge der Hausanschlüsse
   - Endtiefe der Hausanschlüsse nach N.N.
Einmessung von Schachtdeckeln, Gullys, Schieber-
und Hydrantenkappen nach Lage und Höhe. Die Aufnahme erfolgt mittels elektronischem Messgerät als Polaraufnahme im Gauß/Krüger-System bzw. UTM nach Abstimmung mit dem AG.
Berechnung der dreidimensionalen Koordinaten aus
den Messwerten der Polaraufnahme.
Das Einholen und Aufsuchen amtlicher Höhen- und
Lagefestpunkte sind in den Einheitspreis mit
einzurechnen.
Die Bestands- und Abrechnungspläne sind dem AG als
als 3-facher Farbplot, als pdf, sowie Datenformat dxf- oder dwg  Datei auf Datenträger zu übergeben. Ferner sind die aufgenommenen Daten in das Datenaustauschformat ISYBAU XML (06.11) zu überführen und als Datei abzugeben.
Menge: 1,000 PSCH

**1.1.1.50 Baustellenschild anfert. und aufst. Folie Typ 1 - Anteil SW-Hauptkanal**
Baustelleninformationsschild einschließlich Aufstellvorrichtung nach Unterlagen des AG anfertigen und beschriften, zur Baustelle anfahren und standsicher aufstellen. Notwendige Erdarbeiten ausführen, Fundamente
herstellen. Statischen Nachweis erbringen. Bauschild
während der Bauzeit unterhalten und säubern.
Größe Baustelleninformationsschild:
Breite: 6,00 m
Höhe : 4,15 m
UK Schild liegt 3 m über GOK
Unterhaltungsdauer Bauschild: 24 Monate
Ständerwerk aus Aluminiumprofilen. Aufname der Bautafeln mittels horizuntalen Aluprofilen. Ballastierung aus Betongewichten. Konstruktion gem. Statischer Berechnung sicher ausgelegt.
Schilderträger aus Alu-Verbundtafeln an Tafelträger montieren.
Beschriftung nach Vorgabe des AG mittels Verkehrszeichenfolie Typ 1, voll retroreflektierend.
Beschriftungsfeld aufgeteilt in
- Baustelleninformation
- Beteiligtentafeln
Erforderliche Montagegerüste und Krangestellungen sowie Sicherheitseinrichtungen für die Montage sind in den EP
einzurechnen
Menge: 1,000 St

**1.1.1.60 Baustellenschild zurück bauen Anteil SW-Hauptkanal**
Baustelleninformationsschild einschließlich Aufstellvorrichtung abbauen
Notwendige Erdarbeiten ausführen, Fundamente
aufnehmen
Größe Baustelleninformationsschild:
Breite: 6,00 m
Höhe : 4,15 m
UK Schild liegt 3 m über GOK
Ständerwerk aus Aluminiumprofilen. Aufname der Bautafeln mittels horizuntalen Aluprofilen. Ballastierung aus Betongewichten. Schilderträger aus Alu-Verbundtafeln
Bauschild sortiert abbauen, sämtliche Materialien von der Baustelle entfernen und einer Verwertung nach wahl des AN zuführen.
Erforderliche Montagegerüste und Krangestellungen sowie Sicherheitseinrichtungen für die Montage sind in den EP
einzurechnen
Menge: 1,000 St

##### Unterabschnitt 1.1.2 Verkehrssicherungen Anteil SW-Hauptkanal

*Hinweis: Hinweis: Verkehrssicherung Bereich Dueskampweg*

**1.1.2.10 Verkehrssicherung läng.Dauer Bereich Kanalanschluss Dueskampweg**
Absperren und Beleuchten der Baustelle sowie ggf.
Umleitung des Verkehrs nach den Vorschriften der
Straßenverkehrsordnung für die gesamte Dauer der
Bauzeit. Alle Kosten für Verkehrsregelung,
Beschilderung, Aufrechterhaltung des Anliegerverkehrs
sowie des Rad- und Fußgängerdurchgangsverkehrs,
Bedienung der Sicherungseinrichtungen und Bewachung
sind einzukalkulieren.
Alle Schilder, Wegweisungen, Absperrschranken und
Baken voll retroreflektierend Folie Typ II.
Ausführung nach dem vom AN vorgelegten
Beschilderungsplan.
70 v.H. des Preises werden nach betriebsfertigem Aufstellen, der Rest nach Beseitigen vergütet.
Die Vorhandene Wegweisung ist berührungsfrei ausser
Kraft zu setzen.
Die Verkehrsbehördliche Genehmigung ist vom AN einzuholen, Gebühren sind mit in diese Position einzukalkulieren.
Hinweistafeln sind vom AN, den Auflagen des
zuständigen Straßenverkehrsamtes entsprechend,
anzufertigen, aufzustellen und zu unterhalten, einschl.
evtl. Baupausen.
Verkehrssicherung nach Disposition des AN umsetzen,
unterhalten und nach Abschluss zurück bauen.
Kontrolle gem. ZTV-SA für die  Arbeitstellensicherung
wird nicht gesondert vergütet.

Verkehrssicherung anlog Regelplan B I/15 (Vollsperrung). Kanal- u. Straßenbauarbeiten für den Kanalanschluss im Kanalanschluss Dueskampweg
Länge des Bauabschnittes rund 70 m
Menge: 1,000 St

**1.1.2.20 Einrichtung zur Umleitungsbeschilderung Kraftfahrzeuge**
*** Pauschalposition
Einrichtung zur Umleitungsbeschilderung
Umleitungsbeschilderung aufbauen, unterhalten, umsetzen
und nach Beendigung der Maßnahme abbauen.
Die Umleitungsbeschilderung, bestehend aus einer
Beschilderung in Anlehnung an die RSA nach Anweisung
des AG und örtlichen Ordnungsamt aufstellen,
unterhalten und nach Beendigung der Baumaßnahme
abrüsten.
Beschilderungspunkte: ca. '10 St'

innerhalb der Umleitungsstrecken;
Verkehrszeichen ca.: '10 St'

Schranken mit Beleuchtung ca.: '15 m'

Sonderzeichen ca.: '-';

Die Aufschrift für die Sonderzeichen ist mit dem AG und
mit dem Ordnungsamt vor Baubeginn abzustimmen.
Bereich: 'Umleitungsbeschilderung für Kraftfahrzeuge aufgrund der Sperrung des Dueskampweg im Bereich Anschluss an die Oelmühlenstraße'
Menge: 1,000 PSCH

**1.1.2.30 Einrichtung zur Umleitungsbeschilderung Fußgänger / Radfahrer**
*** Pauschalposition
Einrichtung zur Umleitungsbeschilderung
Umleitungsbeschilderung aufbauen, unterhalten, umsetzen
und nach Beendigung der Maßnahme abbauen.
Die Umleitungsbeschilderung, bestehend aus einer
Beschilderung in Anlehnung an die RSA nach Anweisung
des AG und örtlichen Ordnungsamt aufstellen,
unterhalten und nach Beendigung der Baumaßnahme
abrüsten.
Beschilderungspunkte: ca. '5 St'

innerhalb der Umleitungsstrecken;
Verkehrszeichen ca.: '5 St'

Schranken mit Beleuchtung ca.: '10 m'

Sonderzeichen ca.: '-';

Die Aufschrift für die Sonderzeichen ist mit dem AG und
mit dem Ordnungsamt vor Baubeginn abzustimmen.
Bereich: 'Umleitungsbeschilderung für Fußgänger / Radfahrer aufgrund der Sperrung des Dueskampweg im Bereich Anschluss an die Oelmühlenstraße'
Menge: 1,000 PSCH

*Hinweis: Hinweis: Verkehrssicherung Bereich Oelmühlenstraße / Dueskampweg*

**1.1.2.40 Verkehrssicherung läng.Dauer Bereich Oelmühlenstraße Höhe Dueskampweg**
Absperren und Beleuchten der Baustelle sowie ggf.
Umleitung des Verkehrs nach den Vorschriften der
Straßenverkehrsordnung für die gesamte Dauer der
Bauzeit. Alle Kosten für Verkehrsregelung,
Beschilderung, Aufrechterhaltung des Anliegerverkehrs
sowie des Rad- und Fußgängerdurchgangsverkehrs,
Bedienung der Sicherungseinrichtungen und Bewachung
sind einzukalkulieren.
Alle Schilder, Wegweisungen, Absperrschranken und
Baken voll retroreflektierend Folie Typ II.
Ausführung nach dem vom AN vorgelegten
Beschilderungsplan.
70 v.H. des Preises werden nach betriebsfertigem Aufstellen, der Rest nach Beseitigen vergütet.
Die Vorhandene Wegweisung ist berührungsfrei ausser
Kraft zu setzen.
Die Verkehrsbehördliche Genehmigung ist vom AN einzuholen, Gebühren sind mit in diese Position einzukalkulieren.
Hinweistafeln sind vom AN, den Auflagen des
zuständigen Straßenverkehrsamtes entsprechend,
anzufertigen, aufzustellen und zu unterhalten, einschl.
evtl. Baupausen.
Verkehrssicherung nach Disposition des AN umsetzen,
unterhalten und nach Abschluss zurück bauen.
Kontrolle gem. ZTV-SA für die  Arbeitstellensicherung
wird nicht gesondert vergütet.

Verkehrssicherung anlog Regelplan B I/15 (Vollsperrung). Kanal- u. Straßenbauarbeiten (Kanalquerung) in der  Oelmühlenstraße auf Höhe Einmündung Dueskampweg
Länge des Bauabschnittes rund 60 m
Menge: 1,000 St

**1.1.2.50 Einrichtung zur Umleitungsbeschilderung Kraftfahrzeuge**
*** Pauschalposition
Einrichtung zur Umleitungsbeschilderung
Umleitungsbeschilderung aufbauen, unterhalten, umsetzen
und nach Beendigung der Maßnahme abbauen.
Die Umleitungsbeschilderung, bestehend aus einer
Beschilderung in Anlehnung an die RSA nach Anweisung
des AG und örtlichen Ordnungsamt aufstellen,
unterhalten und nach Beendigung der Baumaßnahme
abrüsten.
Beschilderungspunkte: ca. '10 St'

innerhalb der Umleitungsstrecken;
Verkehrszeichen ca.: '10 St'

Schranken mit Beleuchtung ca.: '15 m'

Sonderzeichen ca.: '-';

Die Aufschrift für die Sonderzeichen ist mit dem AG und
mit dem Ordnungsamt vor Baubeginn abzustimmen.
Bereich: 'Umleitungsbeschilderung für Kraftfahrzeuge aufgrund der Sperrung der Oelmühlenstraße im Bereich Dueskampweg'
Menge: 1,000 PSCH

**1.1.2.60 Einrichtung zur Umleitungsbeschilderung Fußgänger / Radfahrer**
*** Pauschalposition
Einrichtung zur Umleitungsbeschilderung
Umleitungsbeschilderung aufbauen, unterhalten, umsetzen
und nach Beendigung der Maßnahme abbauen.
Die Umleitungsbeschilderung, bestehend aus einer
Beschilderung in Anlehnung an die RSA nach Anweisung
des AG und örtlichen Ordnungsamt aufstellen,
unterhalten und nach Beendigung der Baumaßnahme
abrüsten.
Beschilderungspunkte: ca. '5 St'

innerhalb der Umleitungsstrecken;
Verkehrszeichen ca.: '5 St'

Schranken mit Beleuchtung ca.: '10 m'

Sonderzeichen ca.: '-';

Die Aufschrift für die Sonderzeichen ist mit dem AG und
mit dem Ordnungsamt vor Baubeginn abzustimmen.
Bereich: 'Umleitungsbeschilderung für Fußgänger / Radfahrer aufgrund der Sperrung der Oelmühlenstraße im Bereich Dueskampweg'
Menge: 1,000 PSCH

*Hinweis: Hinweis: Verkehrssicherung Bereich Oelmühlenstraße / Landabsatz, Anteil SW-Hauptkanal*

**1.1.2.70 Verkehrssicherung läng.Dauer Bereich Oelmühlenstraße Bereich Landabsatz**
Absperren und Beleuchten der Baustelle sowie ggf.
Umleitung des Verkehrs nach den Vorschriften der
Straßenverkehrsordnung für die gesamte Dauer der
Bauzeit. Alle Kosten für Verkehrsregelung,
Beschilderung, Aufrechterhaltung des Anliegerverkehrs
sowie des Rad- und Fußgängerdurchgangsverkehrs,
Bedienung der Sicherungseinrichtungen und Bewachung
sind einzukalkulieren.
Alle Schilder, Wegweisungen, Absperrschranken und
Baken voll retroreflektierend Folie Typ II.
Ausführung nach dem vom AN vorgelegten
Beschilderungsplan.
70 v.H. des Preises werden nach betriebsfertigem Aufstellen, der Rest nach Beseitigen vergütet.
Die Vorhandene Wegweisung ist berührungsfrei ausser
Kraft zu setzen.
Die Verkehrsbehördliche Genehmigung ist vom AN einzuholen, Gebühren sind mit in diese Position einzukalkulieren.
Hinweistafeln sind vom AN, den Auflagen des
zuständigen Straßenverkehrsamtes entsprechend,
anzufertigen, aufzustellen und zu unterhalten, einschl.
evtl. Baupausen.
Verkehrssicherung nach Disposition des AN umsetzen,
unterhalten und nach Abschluss zurück bauen.
Kontrolle gem. ZTV-SA für die  Arbeitstellensicherung
wird nicht gesondert vergütet.

Verkehrssicherung anlog Regelplan B I/15 (Vollsperrung). Kanal- u. Straßenbauarbeiten für die Bauarbeiten im Bereich Regenrückhaltebecken / Querung der Oelmühlenstraße mit verschiedenen Kanälen / Einmündungsbereich Landabsatz
Länge des Bauabschnittes rund 200 m
Menge: 1,000 St

**1.1.2.80 Einrichtung zur Umleitungsbeschilderung Kraftfahrzeuge**
*** Pauschalposition
Einrichtung zur Umleitungsbeschilderung
Umleitungsbeschilderung aufbauen, unterhalten, umsetzen
und nach Beendigung der Maßnahme abbauen.
Die Umleitungsbeschilderung, bestehend aus einer
Beschilderung in Anlehnung an die RSA nach Anweisung
des AG und örtlichen Ordnungsamt aufstellen,
unterhalten und nach Beendigung der Baumaßnahme
abrüsten.
Beschilderungspunkte: ca. '10 St'

innerhalb der Umleitungsstrecken;
Verkehrszeichen ca.: '10 St'

Schranken mit Beleuchtung ca.: '15 m'

Sonderzeichen ca.: '-';

Die Aufschrift für die Sonderzeichen ist mit dem AG und
mit dem Ordnungsamt vor Baubeginn abzustimmen.
Bereich: 'Umleitungsbeschilderung für Kraftfahrzeuge aufgrund der Sperrung der Oelmühlenstraße auf Höhe des Anschluss Landabsatz'
Menge: 1,000 PSCH

**1.1.2.90 Einrichtung zur Umleitungsbeschilderung Fußgänger / Radfahrer**
*** Pauschalposition
Einrichtung zur Umleitungsbeschilderung
Umleitungsbeschilderung aufbauen, unterhalten, umsetzen
und nach Beendigung der Maßnahme abbauen.
Die Umleitungsbeschilderung, bestehend aus einer
Beschilderung in Anlehnung an die RSA nach Anweisung
des AG und örtlichen Ordnungsamt aufstellen,
unterhalten und nach Beendigung der Baumaßnahme
abrüsten.
Beschilderungspunkte: ca. '5 St'

innerhalb der Umleitungsstrecken;
Verkehrszeichen ca.: '5 St'

Schranken mit Beleuchtung ca.: '10 m'

Sonderzeichen ca.: '-';

Die Aufschrift für die Sonderzeichen ist mit dem AG und
mit dem Ordnungsamt vor Baubeginn abzustimmen.
Bereich: 'Umleitungsbeschilderung für Fußgänger / Radfahrer aufgrund der Sperrung des Oelmühlenwegs auf Höhe des Anschluss Landabsatz'
Menge: 1,000 PSCH

**1.1.2.100 Transp. Lichtsignalanlage aufstellen LSA f.Engst. Typ D Kabelverb, Versorg. n. Wahl Steuer.verk.abh.**
Transportable Lichtsignalanlage einschließlich Energieversorgung aufstellen und beseitigen. Vorhalten, warten
und betreiben wird gesondert vergütet. Vorübergehende
Sicherungsmaßnahmen durchführen. 70 v.H. des Preises
werden nach betriebsfertigem Aufstellen, der Rest nach
Beseitigen vergütet.
Lichtsignalanlage für Engstelle im Bereich von Einmündungsverkehr mit 3 Fahrzeugsignalgruppen.
 Typ D, anlog Regelplan C I/5 mit gegenüber liegendem zus. Einmündungsverkehr über Abbiegespur.
Kabelverbindung liefern und installieren, einschl. erf. Bücken.
Energieversorgung nach Wahl des AN.
Mit verkehrsabhängiger Steuerung für 1 Signalzeitenplan.
Verkehrstechnische Unterlage bestehend aus Signallageplan, Berechnungen, Zwischenzeitenmatrix, Signalzeitenplan erstellen.
Menge: 1,000 St

**1.1.2.110 Transportable LS- Anlage vorhalten LSA f.Engst.Typ D Funkverbindung Versorg. n. Wahl**
Transportable Lichtsignalanlage vorhalten, warten und
betreiben. Vorübergehende Sicherungsmaßnahmen durchführen.
Lichtsignalanlage für Engstelle und Verkehrsabhängkeit,
Typ D.
Kabelverbindung.
Energieversorgung nach Wahl des AN.
Menge: 10,000 d

**1.1.2.120 Kontrolle der Arbeitsstellensicher. zwei bzw.einmal Schriftl.Dokument**
Kontrolle der Arbeitsstellensicherung gem. ZTV-SA
durchführen. Die Kontrolle ist unmittelbar nach deren
Durchführung zu erfassen und zu dokumentieren. Arbeits-
und Hilfsmittel sind vom AN zu stellen und dem AG jederzeit zugänglich zu machen.
Kontrolle zweimal täglich, an arbeitsfreien Tagen einmal täglich.
Kontrolle durch schriftliche Dokumentation.
Menge: 20,000 d

**1.1.2.130 Zusätzliche Absperrschranken aufstellen, vorhalten, abfahren**
Zusätzliche Absperrschranken aufstellen
vorhalten und nach Beendigung der Arbeiten laden und
abfahren; Umsetzen des Zaunes entsprechend dem
Baufortschritt.;
Schrankenzaunelemente:
Höhe: ca '1,20' m;

Farbe: 'rot-weiß'

TL-Absturzsicherung gem. TL Absperrschranken aus
hellem, schlagfestem Kunststoff (HDPE) mit VZ 600,
Höhe 250 mm;
dicht nebeneinander liegenden, senkrechten
Sichtblenden, sowie 100 mm hoher Tastleiste
einschließlich Z 600;
mit Fußplattenhalter für beengte Verhältnisse und
der  erforderlichen Beleuchtung;
Bereich: 'Baubereich und  Baustelle'

Aufstellen nach Anordnung des AG.
Menge: 60,000 m

##### Unterabschnitt 1.1.3 Absperrungen und Überfahrten Anteil SW-Hauptkanal

**1.1.3.10 Bauzaun auf- und abbauen Zaunhoehe 2,0 m Maschendraht**
Bauzaun nach Angaben des AG einschl. der erforderlichen
Tore standsicher herstellen, waehrend der Bauzeit vorhalten und unterhalten sowie nach Beendigung der Bauzeit entfernen. Umsetzen des Bauzauns bedingt durch den
Arbeitsfortgang ist einzurechnen.
Bauzaun beidseitig der Kanaltrasse.
70 v.H. des Preises werden nach Aufstellung, der Rest
nach Entfernen des Bauzaunes verguetet.
Zaunhoehe ueber Gelaende 2,0 m.
Zaun aus Bauzaunelementen.
Menge: 380,000 m

**1.1.3.20 Schutzzaun Vegetation herstellen**
Schutzzaun für Pflanzenbestand, einschließlich der erforderlichen Verstrebungen, zur Verhinderung von
Schäden im Wurzelbereich vor Beginn der Bauarbeiten
herstellen und während der Bauzeit vor- und unterhalten.
Schutzzaun um Einzelbaum .
Verlauf  0,50  m außerhalb der Kronentraufe.
Zaunhöhe = 2,00 m.
Zaun = Bauzaunelemente
Schutzzaun nach Beendigung der Bauarbeiten abbauen
Menge: 40,000 m

**1.1.3.30 Fußgängerüberweg über Graben herstellen**
Grabenbrücke für Fußgänger über offenen Graben herstellen,
während der Bauzeit unterhalten,  abbauen;
Material: Stahl / ALU
Rutschfester Boden aus Tränenblech, mit seitlichen Fußabweisern und angeformten Auffahrrampen für Rollstühle etc.
Geländer, min. 90 cm hoch mit Knieholm,
einschließlich seitlicher Einbindung in die Verkehrssicherung;
Entspricht der Arbeitsstättenverordnung sowie der ZTV-SA in der aktuellen Ausführung.
Breite Überweg: 'ca.1,20' m

Brückenlänge: 'ca. 3,20' m

Bereich: 'Baubereich und  Baustelle'
Menge: 2,000 St

**1.1.3.40 Fußgängerüberweg umlegen**
Vorhandene Fußgängerüberweg umlegen
und an neuer Stelle innerhalb der Baustelle wie in der
Vorposition beschrieben herstellen.
Menge: 5,000 St

##### Unterabschnitt 1.1.4 Stundenlohnarbeiten

**1.1.4.10 Verrechnungss. f. Arbeitskraft, Baufacharbeiter**
*** Bedarfsposition ohne GB
Verrechnungssatz für Arbeitskraft
Stundenlohnarbeiten durch Arbeitskräfte auf Anordnung
des AG ausführen. Angeboten wird für die jeweilige
Arbeitskraft ein Verrechnungssatz, der sämtliche
Aufwendungen enthält, insbesondere den tatsächlichen
Lohn einschl. vermögenswirksamer Leistungen mit den
Zuschlägen für Gemeinkosten (Sozialkassenbeiträge,
Winterbauumlage und dgl.), sowie Lohn- bzw.
Gehaltsnebenkosten. Zuschläge für Überstunden
sind eingerechnet, Zuschläge für Nacht-, Sonntags- und
Feiertagsarbeit sind jedoch nicht eingerechnet.
Baufacharbeiter
Menge: 1,000 h

**1.1.4.20 Verrechnungss. f. Baugerät Bagger über 1,0 m3**
*** Bedarfsposition ohne GB
Stundenlohnarbeiten durch Baugeräte auf Anordnung
des AG ausführen.
Der Verrechnungssatz für das jeweilige Gerät umfaßt
sämtliche Aufwendungen für den Einsatz, insbesondere
Gerätevorhalte- und Betriebsstoffkosten sowie sämtliche Zuschläge einschließlich der Kosten für das
Bedienungspersonal.
Der Verrechnungssatz gilt für das zum Zeitpunkt des
Abrufes einsatzbereit auf der Baustelle befindliche
Baugerät.
Vergütet werden die tatsächlich geleisteten Arbeitsstunden.
Bagger über 1,0 m3.
Menge: 1,000 h

**1.1.4.30 Verrechnungss. f. Bauger. Frontlader, luftber. üb. 45 bis 75 kW**
*** Bedarfsposition ohne GB
Stundenlohnarbeiten durch Baugeräte auf Anordnung
des AG ausführen.
Der Verrechnungssatz für das jeweilige Gerät umfaßt
sämtliche Aufwendungen für den Einsatz, insbesondere
Gerätevorhalte- und Betriebsstoffkosten sowie sämtliche Zuschläge einschließlich der Kosten für das
Bedienungspersonal.
Der Verrechnungssatz gilt für das zum Zeitpunkt des
Abrufes einsatzbereit auf der Baustelle befindliche
Baugerät.
Vergütet werden die tatsächlich geleisteten Arbeitsstunden.
Frontlader, luftbereift über 45 bis 75 kW.
Menge: 1,000 h

**1.1.4.40 Verrechnungss. f. Baugerät Flächenrüttler bis 0,75 t**
*** Bedarfsposition ohne GB
Stundenlohnarbeiten durch Baugeräte auf Anordnung
des AG ausführen.
Der Verrechnungssatz für das jeweilige Gerät umfaßt
sämtliche Aufwendungen für den Einsatz, insbesondere
Gerätevorhalte- und Betriebsstoffkosten sowie sämtliche Zuschläge einschließlich der Kosten für das
Bedienungspersonal.
Der Verrechnungssatz gilt für das zum Zeitpunkt des
Abrufes einsatzbereit auf der Baustelle befindliche
Baugerät.
Vergütet werden die tatsächlich geleisteten Arbeitsstunden.
Flächenrüttler (Rüttelverdichter) bis 0,75 t.
Menge: 1,000 h

**1.1.4.50 Verrechnungssatz für Baugerät Kompr. 5-10 m3**
*** Bedarfsposition ohne GB
Stundenlohnarbeiten durch Baugeräte auf Anordnung des
AG ausführen.
Der Verrechnungssatz für das jeweilige Gerät umfasst
sämtliche Aufwendungen für den Einsatz, insbesondere
Gerätevorhalte- und Betriebsstoffkosten.
Vergütet werden die tatsächlich geleisteten Arbeitsstunden mit Bedienung.
Kompressor über 5 bis 10 m3/min.
Menge: 1,000 h

**1.1.4.60 Verrechnungssatz für Baugerät Abbruchh.üb.30kg**
*** Bedarfsposition ohne GB
Stundenlohnarbeiten durch Baugeräte auf Anordnung des
AG ausführen.
Der Verrechnungssatz für das jeweilige Gerät umfasst
sämtliche Aufwendungen für den Einsatz, insbesondere
Gerätevorhalte- und Betriebsstoffkosten.
Vergütet werden die tatsächlich geleisteten Arbeitsstunden mit Bedienung.
Abbruchhammer über 30 kg.
Menge: 1,000 h

**1.1.4.70 Verrechnungss. f. Lkw-Kipper 4-Achser mit Allradantrieb, ca. 18 t Nutzlast**
*** Bedarfsposition ohne GB
Stundenlohnarbeiten durch Lastkraftwagen auf
Anordnung des AG ausführen.
Der Verrechnungssatz für den jeweiligen LKW umfaßt
sämtliche Aufwendungen für den Einsatz des LKW, insbesondere Gerätevorhalte- und Betriebsstoffkosten
sowie sämtliche Zuschläge einschließlich der Kosten
für den Fahrer.
Der Verrechnungssatz gilt für das zum Zeitpunkt des
Abrufes einsatzbereit auf der Baustelle befindliche
Fahrzeug.
Vergütet werden die tatsächlich geleisteten Arbeitsstunden nach der tatsächlichen Nutzlast des jeweiligen
LKW (ohne Erhöhung der Nutzlaststufe für Sonderfahrzeuge).
LKW-Kipper (4-Achser) mit Allradantrieb, ca. 18 t
Nutzlast.
Menge: 1,000 h

#### Abschnitt 1.2 SW-Hauptkanal

##### Unterabschnitt 1.2.1 SW-Kanal

**1.2.1.10 Suchschachtung**
Suchschachtung in Handschachtung herstellen zur Auffindung
von Ver- u. Entsorgungsleitungen. In unterschiedlicher
Oberflächenbefestigung.
Boden: lehmiger Boden, Homogenbereich EL A.
Den Oberbau aufnehmen und abfahren wird gesondert vergütet.
Den Graben ausheben, Boden zur Wiederverwendung
seitlich lagern. Nach Auffinden der Leitungen den
Graben mit seitlich lagernden Boden lagenweise
verfüllen und verdichten.
Unbrauchbares Material zur freien Verwendung des AN
abfahren und durch Füllsand ersetzen.
Menge: 45,000 m3

**1.2.1.20 Erschwerniszulage Leitungsquerung**
Erschwerniszulage für die Kreuzung der
Anschlußleitungen mit Versorgungskabeln- oder
Leitungen.
Bündel bis 50 cm Breite werden 1x aufgemessen.
Mit dieser Position sind alle Mehraufwendungen für
Handschachtung, Maschinenstillstand, das Sichern der freigelegten Leitungen sowie die vorsichtige Verfüllung nach Angaben der Versorgungsträger einzurechnen.
Ferner ist der zusätzliche Aufwand für die Unterquerung der vorhandenen Anlagen sowie auch zusätzliche Maßnahmen beim Baugrubenverbau einzurechnen.
Menge: 35,000 St

**1.2.1.30 Erschwerniszulage für längs verlaufende Leitungen**
Erschwerniszulage bei der Auskofferung infolge
längsverlaufender Leitungen.
Leitung sichern.
Erschwernisse gelten für alle Arbeiten am Rohrgraben,
z.B. Wasserhaltung, Verbau, Auskofferung,
Rohrverlegung, Grabenverfüllung usw.
Die Position "Handschachtung" kommt hier nicht zur
Anwendung.
Erschwernis ist von der Bauleitung im Bautagebuch zu
bestätigen.
Den Anweisungen der Betreiber ist Folge zu leisten.
Diese Position wird auch beim Auffinden von
Leitungsbündeln
bis 50 cm Breite nur einmal vergütet.
Die Erschwernis gilt ab einem Abstand des Leitungsbündels kleiner 50 cm zum Baugrubenverbau des Kanalgrabens (Grabenbreiten DIN EN 1610).
Menge: 160,000 m

**1.2.1.40 Längs verlaufende Leitungen freilegen**
Längs verlaufende Leitungen freilegen.
Verlegetiefe bis 80 cm
Boden oberhalb der Leitung abtragen und Leitung zur Umverlegung freilegen.
Leitung: Kabel und Schutzrohrverbände bis 100 mm Durchmesser.
Leitungsverlauf in Fahrbahn / Kanaltrasse muss umverlegt werden.
Den Anweisungen der Betreiber ist Folge zu leisten.
Diese Position wird auch beim Auffinden von
Leitungsbündeln
bis 20 cm Breite nur einmal vergütet.
Menge: 50,000 m

**1.2.1.50 Leitungsgraben Medienleitungen herst. Tiefe bis 1,00 m Breite bis 1,00 m**
Boden für Leitungsgraben der Versorgungsleitungen ausheben.
Leitungsgraben liegt unmittelbar neben vorhandener Leitung, da die vorh. leitung in den neuen Graben umverlegt werden soll.
Straßenaufbruch wird gesondert vergütet.
Abgerechnet wird nach der Länge des Leitungsgrabens,
gemessen in der Achse der Leitung.
Boden: Homogenbereich EL-A
Grabentiefe bis 1,0 m,
Breite der Grabensohle ca. 0,50 m - 1,00 m.
Zum Verfüllen nicht verwendeten Aushub verwerten wird gesondert vergütet.
Grabenverfüllung wird gesondert vergütet.
Gerätebedingter Mehraushub wird nicht gesondert vergütet.
Menge: 25,000 m3

**1.2.1.60 Kabel umlegen in Betrieb DU bis 60 mm Kabel freiliegend Kabel verlegen Trassenband d. AG**
Kabel umlegen. Erdarbeiten und der Aufbruch von Straßenbefestigungen werden gesondert vergütet.
Kabeltyp Stromkabel und Glasfaserrohre, Durchmesser bis 60 mm
Kabel bleibt während des Umlegens in Betrieb.
Kabel freiliegend.
Kabel aufnehmen und in Graben verlegen.
Trassenwarnband des AG auslegen.
Menge: 50,000 m

**1.2.1.70 Sand liefern und einbauen - Steinfreier Sand Abdeckung**
Sand liefern und in Graben einbauen und verdichten.
Material = sauberer, nichtbindiger steinfreier Sand/Baggergut Z0 (BM-0/BG-0) der Bodenklasse 3.
Einbau einer Abdeckung nach Verlegung von Kabel und Leerrohren, Einbaustärke 0,20 m über OK Kabel.
Die Verdichtung des Materials zwischen den Kabeln und Rohren ist einzurechnen.
Abrechnung nach Bodenauftrag.
Menge: 25,000 m3

**1.2.1.80 Boden liefern in Rohrleitungsgraben einb.**
Boden liefern, in Leitungsgraben einschließlich
Schachtbaugruben einbauen und lagenweise verdichten.
Material = nichtbindiger, frostsicherer  Füllboden/Baggergut Klasse 0 BM-0/BG-0 der Bodenklasse 3, DIN 18300, bis 30 mm Korngröße.
Einbau oberhalb der Leitungszone.
Verdichtungsgrad/Verformungsmodul '45 MPa'

Das Herstellen des Planums wird gesondert vergütet.
Abgerechnet wird mit senkrechten Wänden entsprechend
der Abrechnung beim Aushub, abzüglich der durch Baukörper mit mehr als 0,1 m2 Querschnitt sowie durch
Teilverfüllungen verdrängten Mengen.
Menge: 30,000 m3

**1.2.1.90 Zulage Kanalbau Erschwernis Baubeginn am Schacht 4043**
*** Pauschalposition
Zulage Kanalbau
Erschwernis für den Baubeginn bei der Kanalverlegung Schmutzwasserkanal mit dem Schacht 4043 (Zwischenschacht).
Einzurechnen sind sämtliche Erschwernisse aus dem Baubeginn am Zwischenschacht, wie z.B.
- Zusätzlicher Aufwand beim Einbau des Schachtes
- Zusätzlicher Aufwand bei Absteckung und Bauvorbereitung
- späteres Freilegen des Schachtes für den rückwärtigen Weiterbau des Kanals.
Menge: 1,000 PSCH

**1.2.1.100 Erschwernis Rückwärts verlegen Kanal Steinzeug DN 250**
Zulage Kanalbau
Erschwernis für die Verlegung des Schmutzwasserkanals Steinzeug DN 250 vom Schacht 4043 (oberer Schacht) in Richtung unterer Schacht (späteres Pumpwerk), somit Verlegung mit der Fließrichtung.
- Zusätzlicher Aufwand bei Absteckung und Bauvorbereitung
- Zusätzlicher Aufwand bei Kanalverlegung und Erdarbeiten.
Menge: 27,000 m

**1.2.1.110 Erschwernispauschale Wasserhaltung**
Erschwernispauschale für zusätzliche Wasserhaltung.
Die Pauschale wird vergütet für anfallendes
Grund- oder Dränwasser aus dem vorhandenem verfüllten
Rohrgraben während der Arbeiten im Rohrgrabenbereich.
Die Position wird nur in Ansatz gebracht bei
nachträglichem Anschluß an vorh. Altkanäle.
Die Abrechnung erfolgt nur bei tatsächlichem vermehrtem
Grundwasseranfall. Die entsprechende Anordnung ist im
Bautagebuch von der Bauleitung abzuzeichnen.
Menge: 3,000 St

**1.2.1.120 Offene Wasserhaltung Baugrubensohle**
Offene Wasserhaltung für die Trockenlegung der Baugrube
bis 0,20 m unter Baugrubensohle während der gesamten
Bauzeit ausführen .
Enthalten sind : Stellen und Vorhalten der
erforderlichen Pumpen, Werkzeuge, Rohrleitungen,
Drainrohre, Kiespackungen oder Granulat, Mehraushub und
Abfuhr des verdrängten Bodens zur freien Verwendung des AN,
herstellen der Pumpensümpfe mit Betonrohren mindestens
Rohrdurchmesser DN 300 je nach Erfordernissen, verlegen
der Drainleitungen unter Baugrubensohle, Kosten für
Betriebsstoffe, Bedienungspersonal sowie alle Zuschläge für Nacht- ,Sonn-, und Feiertagsbetrieb von 0 -24 Uhr.
Drainleitung nach ca. 100 m Länge durch eine Schürze,
hochgezogen bis zum unabgesenkten Grundwasserspiegel,
unterbrechen.
Die Schürze ist in den Bestandsplan einzutragen.
Schürze zwischen Schacht und Pumpensumpf rechtwinklig
zur Drainleitung einbauen, Herstellen eines neuen
Pumpensumpfes, Umsetzen der Pumpen.
Schürze aus Beton C 25/30 in Baugrubenbreite Dicke:
0,25 m
Drainleitung fachgerecht mit einem Betonpropfen
verschließen.
Vorlaufzeit der Anlage mindestens 24 Stunden
Menge: 1840,000 m

**1.2.1.130 Pumpensumpf an Schacht anschließen**
Pumpensumpf an Schacht anschließen.
Den Pumpensumpf aus Betonrohren bis 1,50 m unter
Gelände -/ Straßen- O K hochziehen, mit einer Betonplatte
entsprechend den statischen Erfordernissen verschließen
und mit einer Rohrleitung an den Regenwasserschacht
anschließen, einschl. Verschließen der Öffnungen im
Schacht.
Anschlussleitung PP - Rohre mit 45 Grad Bogenstück
Anschlussleitung DN 150
Pumpensumpf aus Betonrohr mind. DN 300,
Eintragen des Pumpensumpfes in den Bestandsplan.
Menge: 4,000 St

**1.2.1.140 Leitungsgraben m. Schächten herst. Tiefe 1,25-1,75 m Rohr-DN 250 M.Verb./+10 m3 W. Verfüllboden**
Boden für Leitungsgraben einschließlich Schachtbaugruben ausheben.
Straßenaufbruch wird gesondert vergütet.
Abgerechnet wird nach der Länge des Leitungsgrabens,
gemessen in der Achse der Leitung.
Die Schachtbaugruben werden in der Achse der Leitung
ohne Berücksichtigung von Mehraushub durchgemessen.
Schachtdurchmesser und -abstände nach Zeichnung.
Boden: Homogenbereich EL-B
Grabentiefe über 1,25 bis 1,75 m,
Breite der Grabensohle für Rohr-DN 250.
Verbau entsprechend statischen und konstruktiven Erfordernissen herstellen, vorhalten und von der Baustelle
entfernen.
Wasserhaltung bis zu einer Pumpenleistung von 10 m3
Fördermenge mal 5 m Förderhöhe je Stunde und Haltung
ausführen.
Wiederverwendbarer Aushub wird zum Verfüllen oberhalb
der Leitungszone wiederverwendet und ist zu separieren,
in Miete zu setzen und gegen Durchfeuchtung zu schützen.
Verfüllen des Grabens nach Verlegen der Leitung wird
gesondert vergütet.
Verwerten des zum Verfüllen nicht verwendeten Aushubs wird gesondert vergütet.
Menge: 475,000 m

**1.2.1.150 Leitungsgraben m. Schächten herst. Tiefe 1,75-3,00 m Rohr-DN 250 M.Verb./+10 m3 W. Verfüllboden**
Boden für Leitungsgraben einschließlich Schachtbaugruben ausheben.
Wie Vorposition, jedoch
Boden: Homogenbereich EL-B
Grabentiefe über 1,75 bis 3,00 m,
Breite der Grabensohle für Rohr-DN 250.
Menge: 700,000 m

**1.2.1.160 Leitungsgraben m. Schächten herst. Tiefe 3,00-4,00 m Rohr-DN 250 M.Verb./+10 m3 W. Verfüllboden**
Boden für Leitungsgraben einschließlich Schachtbaugruben ausheben.
Wie Vorposition, jedoch
Boden: Homogenbereich EL-B.
Grabentiefe über 3,00 bis 4,00 m,
Breite der Grabensohle für Rohr-DN 250.
Menge: 470,000 m

**1.2.1.170 Leitungsgraben m. Schächten herst. Tiefe 4,00-5,00 m Rohr-DN 250 M.Verb./+10 m3 W. Verfüllboden**
Boden für Leitungsgraben einschließlich Schachtbaugruben ausheben.
Wie Vorposition, jedoch
Boden: Homogenbereich EL-B.
Grabentiefe über 4,00 bis 5,00 m,
Breite der Grabensohle für Rohr-DN 250.
Menge: 200,000 m

**1.2.1.180 Zulage zur Position Leitungsgraben herstellen, jedoch Homogenbereich EL-A**
Zulage zur Position Leitungsgraben herstellen,
jedoch Homogenbereich EL-A
Die jeweiligen Bodenklassengrenzen werden gemeinsam mit der Bauleitung festgelegt.
Abgerechnet wird der Aushub der verbauten Baugrube / Gräben mit senkrechten Wänden gem DIN EN 1610. Darüber hinausgehende Mengen aus Böschungen o.Ä. sind in den EP einzurechnen.
Menge: 1760,000 m3

**1.2.1.190 Zulage zur Position Leitungsgraben herstellen, jedoch Homogenbereich EL-C**
Zulage zur Position Leitungsgraben herstellen,
jedoch Homogenbereich EL-C
Lösen erfolgt mittels Baggerlöffel mit Reißzahn
Die jeweiligen Bodenklassengrenzen werden gemeinsam mit der Bauleitung festgelegt.
Abgerechnet wird der Aushub der verbauten Baugrube / Gräben mit senkrechten Wänden gem DIN EN 1610. Darüber hinausgehende Mengen aus Böschungen o.Ä. sind in den EP einzurechnen.
Menge: 670,000 m3

**1.2.1.200 Zulage Grabenverbau Kanalbau Leitungsquerung Sonderverbau T bis 3,50 m**
Zulage Grabenverbau Kanalbau
Zulage für den Einsatz von Sonderverbau im Bereich von mehreren kreuzenden Versorgungs- / Entsorgungsleitungen am Kanalgraben.
Lichte Grabentiefe bis 3,50 m
Lichte Grabenbreite bis 3,50 m
Sonderverbau mit Dielenkammerverbau oder ähnlicher Detaillösung.
Einsatz nach Abstimmung mit der Bauleitung.
Einzurechnen ist der Antransport, Einbau, Vorhaltung, Rückbau und Abtransport.
Abgerechnet wird der Sonderverbauabschnitt in der Höhe von Kanalfließsohle bis OK Straßenplanum und in der Länge der Grabenachse im Abschnitt des eingesetzten Sonderverbaus (beide Baugrubenseiten werden aufgemessen).
Als Zulage zum Standartverbau in der Kanalgrabenposition.
Für den vom AN gewählten Verbau ist eine prüffähige
statische Berechnung vorzulegen.
Menge: 450,000 m2

**1.2.1.210 Zulage Grabenverbau Kanalbau Leitungsquerung Sonderverbau T ü 3,50 m bis 5,00 m**
Zulage Grabenverbau Kanalbau wie Vorposition, jedoch
Lichte Grabentiefe bis 5,50 m
Lichte Grabenbreite bis 3,50 m
Menge: 250,000 m2

**1.2.1.220 Zulage Kanalbau Schmutzwasserkanal Steilstrecke**
Zulage für den Einbau des Schmutzwasserkanals im Bereich einer Böschung.
Geländehöhenversprung rund 5 m
Böschungslänge rund 11 m
Kanalgefälle rund 12 %
Mit der Position werden alle Erschwernisse im Zusammenhang mit den Arbeiten an der Böschung abgegolten, wie z.B.
Kanalgraben, Rohrauflager, Rohr verlegen, Rohrzone, Grabenverfüllung etc.
Menge: 15,000 m

*Hinweis: Hinweis: Anschluss Dueskampweg Schacht 6008*

**1.2.1.230 Baugrube Schachtanschluss Schmutzwasser herstellen Bereich Schacht**
Baugrube für den Anschluss des neuen Steinzeugkanals an den vorh. Schacht herstellen
Boden: Homogenbereich EL-A
Baugrubentiefe bis ca. 2,20 m.
Lichte Abmessungen der Baugrube für Schachtanschluss Steinzeugrohr DN 250 an Betonfertigteilschacht DN 1000
Suchschachtung und Handschachtung im Bereich des vorh. Schachtes.
Verbau entsprechend statischen und konstruktiven Erfordernissen herstellen, vorhalten und von der Baustelle
entfernen.
Zusätzliche Wasserhaltung bis zu einer Pumpenleistung von 10 m3 Fördermenge mal 5 m Förderhöhe je Stunde und Haltung
ausführen.
Wiederverwendbarer Aushub wird zum Verfüllen oberhalb
der Leitungszone wiederverwendet und ist zu separieren,
in Miete zu setzen und gegen Durchfeuchtung zu schützen.
Verfüllen der Baugrube nach Einbau des Schachtes wird
gesondert vergütet.
Verwerten des zum Verfüllen nicht verwendeten Aushubs wird gesondert vergütet.
Menge: 1,000 St

**1.2.1.240 Bodenaushub laden und in Bodenmiete zur Beprobung**
Zulage zur Herstellung der Leitungsgräben
Boden laden, im Baufeld transportieren und in Miete setzen.
Bodenmiete zur Bodenbeprobung.
Mietengröße je Bodenmiete bis 500 m³.
Aushub aus Kanalbaugruben und Gräben.
Boden: Homogenbereich EL-A  gem. Bodengutachten.
Abgerechnet wird nach Abtragsprofilen.
Menge: 4540,000 m3

**1.2.1.250 Bodenersatz Steinzeugrohr DN 250**
Bodenersatz in anstehender Haltungstiefe
Material: Mineralgemisch HKS 0/22
Material zur Stabilisierung des Rohrauflagers in einer
Stärke von 30 cm in Baugrubenbreite einbauen und
verdichten.
Baugrubenbreite für Rohr DN 250
Erdarbeiten und Verwerten des überschüssigen Bodens sind
einzurechnen.
Menge: 1815,000 m

**1.2.1.260 Steinzeugrohrleitung DN 250**
Entwaesserungsrohrleitung aus Steinzeug-Rohren nach
statischen und konstruktiven Erfordernissen herstellen.
Anschluss an Schacht sowie Formstuecke werden gesondert
verguetet.
Kanalrohre aus Steinzeugrohren gemäß DIN EN 295-1 sowie Zertifizierungsprogramm ZP WN 295.
Steckmuffenverbindung, Steckmuffe S, Verbindungssyst. C.
Glasur innen und außen, mit Scheitelmarkierung.
Rohre mit RAL - Gütezeichen
Rohr-DN 250.
Rohrlänge 2,50 m.
Tragfähigkeitsklasse 240
Überdeckungshöhe 1,30 m bis 5,20 m
Auflager und Bettungszone nach EN 1610 entsprechend
Rohrstatik aus einem Brechsand-Splitt oder Sand-Kies-Gemisch herstellen entsprechend den
Verlegerichtlinien des Rohrherstellers herstellen.
Material liefern.
Der Mehraufwand für Kurzlängen ist mit einzurechnen.
Strassenverkehrslast = SLW 60.
Prüffähige Statische Berechnung aufstellen und liefern.
Menge: 1815,000 m

**1.2.1.270 Formstueck einbauen Abzweig DN 150 Steinzeug Rohr-DN 250**
Formstueck in Rohrleitung einbauen.
Verguetet wird der Mehraufwand fuer den Einbau des
Formstueckes gegenueber der durchgemessenen Rohrleitung.
Formstueck = Abzweig, Anschlussrohr DN 150,
aus Steinzeug.
Abzweig aus maschineller Fertigung.
Durchgangsrohr DN 250, TKL 240.
Seitl. Zulauf bis zm Einbau der Hausanschlussleitungen provis.
Verschließen und später wieder öffnen.
Menge: 11,000 St

**1.2.1.280 Formstueck einbauen Deckel Steinzeug Rohr-DN 250**
Formstueck in Rohrleitung einbauen.
Verguetet wird der Mehraufwand fuer den Einbau des
Formstueckes gegenueber der durchgemessenen Rohrleitung.
Formstueck = Verschlussdeckel DN 250,
aus Steinzeug.
Menge: 11,000 St

**1.2.1.290 Rohranschluss Steinzeug DN 250 an vorh. Steinzeug DN 250**
Neuen Steinzeugkanal DN 250 TKL 240 mittels Übergangsstücken an vorhandenen Steinzeugkanal DN 250 TKL 160 gelenkig anschließen.
Vorh. Steinzeugkanal als Schmutzwasserkanal in Betrieb.
Wasserrückhaltung und Überleitung für und den Anschluss der Kanäle ist einzurechnen.
Steinzeugkanal, mit Systemdeckel verschlossen, öffnen und mittels Übergangsstücken neues Rohr fachgerecht anschließen.
Menge: 1,000 St

*Hinweis: Hinweis Schächte*
Hinweis Schächte

Die Schächte sind in der Höhe so zu bestellen, dass OK Schachtkonus ca. 25 cm unterhalb geplanter OK Schachtabdeckung liegt. Der Zwischenraum ist mit verschiebesicheren Ausgleichsringen aufzubauen. Damit bleibt die Möglichkeit der nachträglichen Höhenanpassung / Geländeprofilierung erhalten.

**1.2.1.300 Kontrollschacht DN 1000 herst. Tiefe 1 - 2 m**
Fertigteil-Schacht, Durchmesser DN 1000, mit Schachthals
1000 x 625.
Zusäzliche Erdarbeiten ausführen. Die Schachtbaugruben werden in der Achse der Leitung ohne Berücksichtigung von Mehraushub durchgemessen. Schachtdurchmesser und -abstände nach Zeichnung.
Boden: Homogenbereich EL-B
Lichte Schachttiefe über 1 bis 2 m.
Auflager aus Schotter 0/32, 20 cm stark verdichtet und  Auflagersohle aus 15 cm Beton C 12/15 herstellen.
Schachtmaterial = Betonfertigteile nach DIN 4034 und EN
1917 und der FBS Qualitätsrichtlinie, formerhärtet.
Öffnungen für die Rohranschlüsse mit werkseitig einbetonierten Muffen herstellen.
Rohranschlüsse für Kanalhaltungen 0% bis 3% Gefälle.
Schachtsohle mit Durchlaufrinne, gerade oder gebogen,
Gerinne geklinkert, übrige Berme geklinkert.
Berme auf Scheitelhöhe hochgezogen, Bermenneigung 10%.
Kunststoffummantelte (PP, orange) Sicherheitssteigbügel nach EN 13101 u. DIN 19555, Form B, aus Material V2A, 4 St/m einbauen.
Fuge zwischen Fertigteilen mit werkseitig integrierten
Dichtstützelementen einschl.fest integrierter Lastausgleichsringe herstellen.
Erforderliche Auflagerringe einbauen (max. 240 mm auf Endausbauhöhe).
Schachtabdeckung und Anschluss der Rohrleitungen
werden gesondert vergütet.
Statische Berechnung einschl. Nachweis der
Auftriebssicherheit aufstellen und liefern.
Menge: 8,000 St

**1.2.1.310 Kontrollschacht DN 1000 herst. Tiefe 2 - 3 m**
Fertigteil-Schacht, wie vor, jedoch
Durchmesser DN 1000,
Lichte Schachttiefe über 2 bis 3 m.
Menge: 14,000 St

**1.2.1.320 Kontrollschacht DN 1000 herst. Tiefe 3 - 4 m**
Fertigteil-Schacht, wie vor, jedoch
Durchmesser DN 1000,
Lichte Schachttiefe über 3 bis 4 m.
Menge: 10,000 St

**1.2.1.330 Kontrollschacht DN 1000 herst. Tiefe 4 - 5 m**
Fertigteil-Schacht, wie vor, jedoch
Durchmesser DN 1000,
Lichte Schachttiefe über 4 bis 5 m.
Menge: 4,000 St

*Hinweis: Hinweis: Schacht 6146 u. 6144*

**1.2.1.340 Zulage Kanalanschluss DN 250 Kanalgefälle größer 3 bis 6 Prozent**
Zulage für eine Anschlussmuffe Zulauf oder Ablauf im Schacht mit einem Rohrgefälle über 3% bis 6 %
Rohr: Steinzeug DN 250
als Zulage zum Schacht.
Menge: 2,000 St

**1.2.1.350 Zulage zus. Seitl Zulauf im Unterteil PP DN 150**
Zulage für einen zusätzlichen seitlichen Zulauf im Schachtunterteil, einschl. Anpassung Berme.
Muffe für Rohr PP DN 150 (Anschlussleitung)
als Zulage zum Schacht.
Menge: 11,000 St

**1.2.1.360 Zulage zus. Seitl Zulauf im Unterteil Steinz. DN 250**
Zulage für einen zusätzlichen seitlichen Zulauf im Schachtunterteil, einschl. Ausbildung der Berme.
Muffe für Rohr Steinzeug DN 250 (Hauptkanal)
als Zulage zum Schacht.
Abgrechnet werden die Schachtanschlüsse, die zusätzlich  zum Standart-Zulauf und -Ablauf des Hauptkanals am Schacht erforderlich sind.
Menge: 3,000 St

**1.2.1.370 Zulage Höhenversatz Zulauf - Ablauf DN 250 H ü. 0 m bis 0,30 m**
Zulage Höhenversatz Zulauf - Ablauf
Höhenversatz: H ü. 0 m bis 0,30 m
Rohr: DN 250 Steinzeug
Ausführung werksmäßig als Schussgerinne in Anlehnung an DWA-M157
Gerinne und Berme in Klinkerbauweise an Sohlabsturz anpassen.
Als Zulage zur Schachtposition
Menge: 1,000 St

**1.2.1.380 Zulage Höhenversatz Zulauf - Ablauf DN 250 H ü. 0,30 m bis 0,60 m**
Zulage Höhenversatz Zulauf - Ablauf
Höhenversatz: H ü. 0,30 m bis 0,60 m
Rohr: DN 250 Steinzeug
Ausführung werksmäßig als Schussgerinne in Anlehnung an DWA-M157
Gerinne und Berme in Klinkerbauweise an Sohlabsturz anpassen.
Als Zulage zur Schachtposition
Menge: 1,000 St

**1.2.1.390 Innenliegender Absturz mit Trichter h= 0,50 bis 0,75 m DN 1000**
Innenliegender Absturz
Einbau eines innenliegenden Absturzes mittels Rohr aus PVC - U mit Überlauf,
Für Schacht DN 1000,
Ankommendes Rohr Steinzeug DN 250
Fallrohr DN 200, Rohrart PVC
Absturzhöhe über 0,50 bis 0,75 m
System bestehend aus Zulaufrohr mit Revisionsöffnung, Befestigungsflanschen sowie Fallleitung und Richtungsbögen am Fuß der Fallleitung.
Liefern und fachgerecht einbauen .
Grundplatte mit Revisionsbogen an Schachtwandung Zulauf
m ontieren.
Alle Befestigungsmaterialien aus A 4.
Fallrohr bis in Gerinne führen, einschl. Bögen max 45° .
Es ist das  Arbeitsblatt der DWA A 157 zu beachten.
Der zusätzliche höhenversetzte Rohranschluss am Schacht mit
Öffnung und Anschlussmuffe sowie der einseitige Verschluss
des Durchlaufgerinnes ist einzurechnen .
Menge: 1,000 St

**1.2.1.400 Schachtanschluss herstellen Rohr-DN 150 PP Betonfertigteile Oeffnung vorhand. Anschluss+Gelenk**
Rohrleitung an Schacht anschliessen, Anschluss dichten.
Verguetet wird der Mehraufwand fuer das Herstellen des
Anschlusses (einschliesslich eventueller Formstuecke)
gegenueber der bis zur Innenflaeche des Schachtes
durchgemessenen Rohrleitung.
Rohrleitung DN 150,
aus Steinzeug.
Schacht aus Betonfertigteilen,
Oeffnung fuer Rohranschluss ist vorhanden.
Anschluss mit Schachtanschlusstueck und Gelenkstueck.
Menge: 11,000 St

**1.2.1.410 Schachtanschluss herstellen Rohr-DN 250 Steinzeug Betonfertigteile Oeffnung vorhand. Anschluss+Gelenk**
Rohrleitung an Schacht anschliessen, Anschluss dichten.
Verguetet wird der Mehraufwand fuer das Herstellen des
Anschlusses (einschliesslich eventueller Formstuecke)
gegenueber der bis zur Innenflaeche des Schachtes
durchgemessenen Rohrleitung.
Rohrleitung DN 250,
aus Steinzeug.
Schacht aus Betonfertigteilen,
Oeffnung fuer Rohranschluss ist vorhanden.
Anschluss mit Schachtanschlusstueck und Gelenkstueck.
Menge: 71,000 St

*Hinweis: Hinweis: Anschluss Dueskampweg Schacht 6008*

**1.2.1.420 Schachtanschluss herstellen Rohr-DN 250 Steinzeug Betonfertigteile Oeffnung herstellen. Anschluss+Gelenk**
Rohrleitung an Schacht anschliessen, Anschluss dichten.
Verguetet wird der Mehraufwand fuer das Herstellen des
Anschlusses (einschliesslich eventueller Formstuecke)
gegenueber der bis zur Innenflaeche des Schachtes
durchgemessenen Rohrleitung.
Rohrleitung DN 250, aus Steinzeug
Schacht aus Betonfertigteilen,
Oeffnung fuer Rohranschluss DN 250 durch schneiden, Bohren oder Stemmen fachgerecht herstellen.
Vorhandenes Gerinne aufstemmen und mit Kanalklinker an neuen Zulauf anpassen. Kanalklinker mit abwasserbeständigem Mörtel mauern und verfugen. Muffenstück für Steinzeugrohr fachgerecht in Schachtwandung einbinden.
Anschluss der Rohrleitung mit Gelenkstueck. Provisorische Überleitung für Schmutzwasser im Schacht ist einzurechnen.
Es handelt sich um einen Endschacht des Schmutzwasserkanals.
Menge: 1,000 St

**1.2.1.430 Schachtabdeckung aufsetzen LW 600 m. Schmutzfänger Deckel/Einlage planmäßige**
Schachtabdeckung nach DIN EN 124, mit
lichter Weite mindestens 605 mm und rundem Rahmen,
aufsetzen.
Bauhöhe 120 - 160 mm
Abdeckung mit Belüftung.
Klasse D 400, Rahmen und Abdeckung aus Guss, mit RAL-Gütezeich  RAL-GZ 692.
Richtungsunabhängiger Einbau und rutschfeste Oberfläche
hochziehbar, rund, ohne Scharnier,
mit integrierter Aufnahme für Einstieghilfe gem DIN 19572,
4 Taschen zum Einhängen des Schmutzfängers.
Ausführung = mit Schmutzfänger nach DIN 1221.
Deckel mit dämpfender Einlage (Pewepren) und schraubenlosen verkehrssicheren Arretierungen aus verschleißfestem Kunststoff
Schachtabdeckung Zug um Zug mit dem Bauablauf auf planmäßige Höhe setzen.
Einbau verschiebesicherer Ausgleichsringe.
Fuge zwischen Fertigteilen mit kunststoffvergütetem, schnellhärtendem, säure und Laugenresistent 3-10pH, frühhochfester, Frost und Tausalzbeständiger, schrumpffreiem Fugenmörtel (Schachtkopfmörtel) zum Verfüllen von hochbelastbaren Fugen, unter Verwendung von mindestens 3 Distanzstücken füllen. Füllung glattstreichen.
Menge: 36,000 St

**1.2.1.440 Steinfreien Boden liefern, Leitungszone einb. Sand Einschl.Leitg. Abrechnung Wände**
Steinfreien Boden liefern, in Leitungszone einbauen und verdichten.
Material =  nichtbindiger verdichtungsfähiger, steinfreier Sand/Baggergut Klasse 0 BM-0/BG-0
Boden nach Verlegen der Leitung in Leitungszone
einbauen und verdichten.
Abgerechnet wird mit senkrechten Wänden entsprechend
der Abrechnung beim Aushub, abzüglich der durch Baukörper mit mehr als 0,1 m2 Querschnitt sowie durch
Teilverfüllungen verdrängten Mengen.
Menge: 1290,000 m3

*Hinweis: Hinweis: Bodenverbesserung*
Hinweis:
Durch die Bodenverbesserung sollen folgende Werte
erreicht werden:
Verdichtung auf min. 98% Proctordichte gem. ZTV E-StB
17
EV2>= 45 MPa
Die erforderliche Dosiergenauigkeit und der effektive
Verbrauch sind zu gewährleisten und massenbezogen
nachzuweisen.

**1.2.1.450 Eignungsprüfung für Bodenverbesserung**
Eignungsprüfung repräsentativ auf Korngrößenverteilung,
Wassergehalt und Verdichtbarkeit im Labor überprüfen.
Erforderliche Dosierung des Spezialkalkes o.
Mischbinder ermitteln.
Anlegen eines Versuchsfeldes zur Überprüfung der Stand-
und Tragfähigkeit mit dynamischen und statischen
Lastplattendruckversuchen als Referenzversuch zur
Korrelation.
Festlegen der Bindemittelmenge und der Zusammensetzung des Mischbindemittels.
Menge: 2,000 St

**1.2.1.460 Bindemittel verteilen Mischbindemittel 40-60 kg/m3**
Bindemittel zur Bodenverbesserung gleichmaessig
zugeben.
Abgerechnet wird nach Wiegeschein oder Frachtbrief.
Mehrverbrauch ueber festgelegten Wert nach Eignungspruefung wird nicht verguetet.
Art = Mischbindemittel 50/50
Bindemittelmenge ueber 40 bis 60 kg/m3.
Menge: 80,000 t

**1.2.1.470 Boden verbessern und einbauen**
Gelagerten Boden nach Zugabe des Bindemittels mit
Bodenmischgerät gleichmäßig durchmischen.
Zur Sicherstellug der Durchmischung muss die Zugabe mit Hilfe einer entsprechenden Bodenfräse, ggf. als Baggeranbaugerät erfolgen.
Zugabe des Bindemittels wird gesondert vergütet.
Verbesserten Boden zur Einbaustelle transportieren und in Leitungsgraben einschl. Schachtbaugruben in Lagen von max. 30 cm einbauen und verdichten.
Verdichtungsgrad/Verformungsmodul '45 MPa'

Abgerechnet wird mit senkrechten Wänden entsprechend
der Abrechnung beim Aushub, abzüglich der durch Baukörper mit mehr als 0,1 m2 Querschnitt sowie durch
Teilverfüllungen verdrängten Mengen.
Menge: 1600,000 m3

**1.2.1.480 Vorh. Boden lagenweise einbauen und verdichten**
Boden bzw. Anfüllungen aus Bodenmiete laden, im Baufeld transportieren und in Leitungsgraben einschließlich
Schachtbaugruben einbauen und lagenweise verdichten
Einbau oberhalb der Leitungszone.
Boden: 'Homogenbereich EE-D'

Verdichtungsgrad/Verformungsmodul '45 MPa'

Das Herstellen des Planums wird gesondert vergütet.
Abgerechnet wird mit senkrechten Wänden entsprechend
der Abrechnung beim Aushub, abzüglich der durch Baukörper mit mehr als 0,1 m2 Querschnitt sowie durch
Teilverfüllungen verdrängten Mengen.
Menge: 1200,000 m3

**1.2.1.490 Boden liefern in Rohrleitungsgraben einb.**
Boden liefern, in Leitungsgraben einschließlich
Schachtbaugruben einbauen und lagenweise verdichten.
Material = nichtbindiger, frostsicherer  Füllboden/Baggergut Klasse 0 BM-0/BG-0 der Bodenklasse 3, DIN 18300, bis 30 mm Korngröße.
Einbau oberhalb der Leitungszone.
Verdichtungsgrad/Verformungsmodul '45 MPa'

Das Herstellen des Planums wird gesondert vergütet.
Abgerechnet wird mit senkrechten Wänden entsprechend
der Abrechnung beim Aushub, abzüglich der durch Baukörper mit mehr als 0,1 m2 Querschnitt sowie durch
Teilverfüllungen verdrängten Mengen.
Menge: 1700,000 m3

**1.2.1.500 Rammsondierungen**
Rammsondierung nach DIN ISO 22476-2 ausführen.
Rammdiagramm führen.
Gerät = leichte Rammsonde,
Spitzenquerschnitt 5 cm2 (abweichend von der DIN),
Endtiefe bis 5,50 m,
Sondierbereich in der Tiefe bis  6,00  m .
Bodenart = Sand, Schluff, Geschiebelehm/-mergel.
Ansatzpunkt = OK Gelände.
Menge: 260,000 m

##### Unterabschnitt 1.2.2 Kanalprüfungen

*Hinweis: Hinweis: Kanalinspektion*
Allgemeine Leistungsbeschreibung

Allgemeines
Für die Durchführung der Kanalreinigung sind nur Firmen zugelassen, die gemäß Güteschutz Kanalbau, RAL-GZ 961 mindestens nach Beurteilungsgruppe R zertifiziert sind.
Für die Durchführung der Kanalinspektion sind nur Firmen zugelassen, die gemäß Güteschutz Kanalbau, RAL-GZ 961 mindestens nach Beurteilungsgruppe I zertifiziert sind.
Grundlage für die Durchführung der Kanaluntersuchung Arbeiten ist das DWA-Regelwerk mit den Merkblättern DWA-M 149-„Zustandserfassung und -beurteilung von Entwässerungssystemen außerhalb von Gebäuden mit mehreren Teilen und die DIN EN 13508-2.

Mit der Kanalinspektion ist abschließend der mängelfreie Zustand der errichteten Kanäle zu dokumentieren. Festgestellte Mängel am Kanalsystem sind zu beheben, die Kanalinspektion nach Mängelbeseitigung nochmals auszuführen.

Die Inspektion darf nur in einem gereinigten Zustand erfolgen.
Die Qualifikation des Inspekteurs ist mindestens 3 Wochen vor Inspektionsbeginn vorzulegen und freigeben zu lassen. Der Beginn der Kanalinspektion ist 2 Wochen vorher anzuzeigen.

Die Kanalinspektion erfolgt gegen die Fließrichtung mit einer selbstfahrenden Kamera bei einer max. Geschwindigkeit von  15 cm/s.
Die Anschlussleitungen, die in einer Rohrleitung einbinden und nicht von einem Schacht oder Straßenablauf untersucht werden können, sind mit einer Satellitenkamera zu untersuchen. Eine Dokumentation des Zustandes in Rückwärtsfahrt wird nicht akzeptiert.
Schächte werden mit der Kamera abgeschwenkt, so dass eindeutig alle Zuläufe im Sohlbereich sowie oberhalb der Sohle ankommende Anschlüsse (Hausanschlüsse, Abstürze, etc.) zu erkennen sind.

Art und Umfang der Leistungen
Der Kanal soll optisch gegen die Fließrichtung inspiziert werden, damit auch die Anschlußstutzen der Hausanschlüsse mit in das optische Inspektionsprogramm aufgenommen werden können.
Neben den allgemeinen Leistungen zur Arbeitsvorbereitung einschl. der Anpassung der vom Auftraggeber gelieferten Pläne an die EDV-mäßige Erfassung gehören im einzelnen:
- Überprüfung der Planungen und Bestätigung der aktuellen Schachtnummerierung
- optische Inspektion der Sammler ab DN 200
- optische Inspektion der Anschlussleitungen ab DN 150
- Neigungsmessung
- EDV-mäßige Erfassung der Schadensbeschreibung mit Rissbreitenmessung für
  a) Hauptkanäle
  b) Anschlussleitungen
  c) Kontrollschächte
- EDV-mäßige Auswertung der optischen Inspektion in Form von Untersuchungsprotokollen, Haltungsgrafiken und Fotodokumentation (Übergabe über Datencloud nach Abstimmung mit dem AG)

Durchführung der Arbeiten
Die Kanalinspektion soll straßenweise erfolgen. (Springen ist ausgeschlossen). Während der optischen Inspektion muss die Kanalhaltung weitestgehend abflussfrei gehalten werden, damit auch eine Begutachtung der Sohlbereiche einwandfrei möglich ist.
Der AN hat sich vor Durchführung der Reinigungsarbeiten und dem Befahren der Kanäle durch geeignete Maßnahmen, z.B. Durchleuchten der Haltung, davon zu überzeugen, daß ein Festsetzen oder eine Beschädigung seiner Geräte durch evtl. Hindernisse oder sonstige örtliche Gegebenheiten ausgeschlossen werden kann und das die Kanäle sauber sind.

Optische Inspektion des Schachtes
Bildaufnahme als Übersicht am geöffneten Schacht mit Kennzeichnung der  Fließrichtungen / Orientierung der Schachtlage im System.
Bildaufnahmen von Schadstellen
Bezugshöhe Kanalsohle.
Ergebnisse dokumentieren, Schachtbericht anfertigen.

Die Sicherung der Einsatzstelle hat gemäß den Richtlinien der für die Sicherung von Arbeitsstellen an Straßen zu erfolgen. Die Baustelle ist in ihrer Ausdehnung so klein wie möglich zu halten. Der Anliegerverkehr ist so wenig wie möglich zu beeinträchtigen.
Für alle Arbeiten sind zugelassene Einstieghilfen vorzuhalten.
Alle Arbeiten sind in Eigenregie von qualifiziertem
Personal durchzuführen. Für die Kanalreinigung wie auch für die Kanaluntersuchung sind aus Sicherheitsgründen mindestens zwei Personen vorzusehen.

Das bei der Kanaluntersuchung verantwortlich eingesetzte Personal muß bau- und materialtechnisches Fachwissen auf dem Gebiet des Kanalbau und eine mindestens zweijährige Inspektionspraxis besitzen. Nachweise sind auf Verlangen des AG vorzulegen. Das eingesetzte Personal darf nur in Abstimmung mit dem AG gewechselt werden.
Lagepläne
mit Haltungs-, Leitungs- und Schachtbezeichnungen werden vom AG digital zur Verfügung gestellt.
Vor Kanalinspektionsbeginn ist beim AG zu erfragen, ob die richtigen Schachtnummern/aktuelle Ausführungsplanung übergeben worden sind.
Auswertung der Kanaluntersuchung
Die bei der Kanal-TV-lnspektion gewonnenen Daten sind nach dem Kürzelsystem des Arbeitsblattes DIN 13502 DWA-M 149-2 (02.2013) aufzunehmen, Datenaustauschformat ISYBAU XML (06.11). Es gelten die Anforderungen der DWA-M 149-8
Die Ortsangaben der Daten sind im Uhrzeitmaßstab
anzugeben. Die XML - Daten sind mit den XML -Daten des Kanalbestandsplans in Übereinstimmung zu bringen. Die Datenverzeichnisse nach Strassen sortiert.

Die Filmdateien müssen die Haltungs- bzw. Schachtbezeichnung beinhalten, sowie einem voran gestelltem H_, L_ oder S_ (für Haltung / Leitung / Schacht entsprechend der Benennung der Fotos).
Für jedes Objekt ist jeweils eine eigene Filmdatei zu erstellen.

Bei Planabweichungen ist eine digitale Skizze im DXF-Format mit Angabe der berichtigten Angaben und der Schachtbezeichnung beizufügen. Die Kanalstammdaten sind anzupassen und digital im ISYBAU Format neu zu übergeben.
Anzeige aller haltungsrelevanten Daten (z.B. Anfangs-/ Endschacht, Straße, Material, DN, Haltungslänge, Inspektionslänge und Untersuchungsgeschwindigkeit)

Zur Sichtung und Auswertung der Kanaluntersuchung ist eine Software zu übergeben, die eine Darstellung, Übergabe und eine Ansteuerung der einzelnen Stationen erlaubt. Mit dem Programm sind sowohl die Untersuchung der Sammler und Schächte als auch der Anschlussleitungen zu organisiern und zu überprüfen.

Die Inspektionsdaten und die Auswertung sind über eine sichere Datencloud in Abstimmung mit dem AG zu liefern und für min. ein Jahr zu speichern.

Lieferzeiten:
Die Lieferung der Daten erfolgt in Absprache mit dem AG, jedoch spätestens drei Wochen nach erfolgter Inspektion.

Mit den Unterlagen ist eine Tabelle zu übergeben, in der hinsichtlich aller Kanalprüfungen der Soll - Stand und der Ist - Stand dargestellt sind.

Die abschließende Kanalinspektion, Endbearbeitet, mit Soll-Ist-Vergleich, ist spätestens 2 Wochen vor Einbau der Asphaltdeckschichten bzw. 4 Wochen vor Abnahme vorzulegen.

**1.2.2.10 SW-Kanal reinigen DN 250**
Schmutzwasserkanal reinigen
Kanal mittels Hochdruckspüleinrichtung spülen und Spülgut absaugen.
Kanal DN 250
Versch. Materialien
Wasser kann nicht zur Verfügung gestellt werden.
Verschmutzungsgrad bis 30 % des Gesamtquerschnitts
Spülgut von der Baustelle entfernen und einer Wiederverwertung nach Wahl des AN zuführen.
übernehmen und fachgerecht entsorgen.
Menge: 1840,000 m

**1.2.2.20 Kanaluntersuchung SW-Kanäle DN 250**
Kameradurchfahrung von Entwässerungsrohrleitungen ausführen. Schmutzwasserkanal.
Auf Schadstellen untersuchen und auf Datenträger dokumentieren. Datenträger dem AG übergeben.
Rohrleitung DN 250.
Rohr aus Steinzeug.
Haltungslänge bis 100,00 m.
Leitung ist in Betrieb. Erforderliche Wasserhaltung
ausführen.
Befahrung der Sammelleitung.
Dokumentation mit Angabe von Haltung, Rohrmaterial,
Rohrdurchmesser, Haltungslänge, Gefälle im Rohr und
Stationierung von seitlichen Zuläufen und Schadstellen
schriftlich vorlegen.
Daten im ISY-Bau Austauschformat Abwasser (XML) sowie
aufbereitet in Video-Datenformat nach Unterlagen des AG
übergeben. Datenträger nach Unterlagen des AG.
Menge: 1840,000 m

**1.2.2.30 Schachtuntersuchung RW+SW, SchachtMau/Beton, Klasse D 400, D= DN 800 - DN 1200, T 1,0-6,0 m**
Schachtuntersuchung RW- und SW-Schächte
Schacht aus Mauerwerk/Beton, in Mischwasserkanal,
Schachtdurchmesser DN 800 bis DN 1000,
Lichte Tiefe 1,00 bis 6,00 m,
Einstiegöffnung Durchmesser 625 mm,
Klasse D 400 DIN 1229/DIN EN 124.
Dokumentation mit Angabe von Schacht mit Größe und Tiefe, Material, Zu-u. Abläufe mit Rohrdurchmesser u. Höhenangaben bezogen auf die Schachtsohle, Einbauten etc. sowie Schadstellen schriftlich vorlegen.
Daten im ISY-Bau Austauschformat Abwasser (XML) sowie
aufbereitet in Video-Datenformat nach Unterlagen des AG
übergeben. Datenträger nach Unterlagen des AG.
Menge: 36,000 St

**1.2.2.40 Wasserdichtheit pruefen DN 250 Haltung <30 m**
Entwaesserungsrohrleitung auf  Dichtheit pruefen.
Erforderliche Verankerungen und Rohrverschluesse
herstellen und beseitigen.
Einschl. An- und Abtransport sowie Vorhaltung der
erforderlichen Geräte, Sicherungs- und
Absperreinrichtungen, Gestellung des Füllstoffes mit
anschließender schadloser Ableitung sowie Absperrung der Zu- u. Abläufe.
Dichtheitsprüfung nach EN 1610
Rohr DN 250.
Pruefung von Haltungslaengen bis 30 m.
Einschließlich der zugehörigen Hausanschlussleitungen.
Menge: 9,000 St

**1.2.2.50 Wasserdichtheit pruefen DN 250 Haltung ü. 30 b. 60 m**
Entwaesserungsrohrleitung auf Dichtheit pruefen.
Rohr DN 250.
wie vor, jedoch Pruefung von Haltungslaengen
über 30 bis 60 m.
Menge: 13,000 St

**1.2.2.60 Wasserdichtheit pruefen DN 250 Haltung ü. 60 b. 100 m**
Entwaesserungsrohrleitung auf Dichtheit pruefen.
Rohr DN 250.
wie vor, jedoch Pruefung von Haltungslaengen
über 60 bis 100 m.
Menge: 14,000 St

**1.2.2.70 Wasserdichtigkeitsprüfung, Schächte D =1,0 m T= bis 3 m**
Wasserdichtigkeitsprüfung für Schächte durchführen, wie Vorposition, jedoch .
Für Fertigteilschacht D = 1,00 m.
Lichte Schachttiefe bis 3 m.
Menge: 22,000 St

**1.2.2.80 Wasserdichtigkeitsprüfung, Schächte D =1,0 m T= ü. 3 bis 6 m**
Wasserdichtigkeitsprüfung für Schächte durchführen, wie Vorposition, jedoch .
Für Fertigteilschacht D = 1,00 m.
Lichte Schachttiefe über 3 m bis 6 m.
Menge: 14,000 St

##### Unterabschnitt 1.2.3 Abrissarbeiten Grabentrassen

*Hinweis: Hinweis Abbrucharbeiten*
Hinweis Abbrucharbeiten:
Bei den Erdarbeiten werden im Boden an verschiedenen Stellen alte Fundamente von ehemaligen Industrieanlagen angetroffen. Die Lage der Fundamente ist derzeit im Einzelnen nicht bekannt. Diese Hindernisse sind soweit zurückzubauen, dass Kanäle u. Leitungen entsprechend der Planung errichtet werden können.

**1.2.3.10 Suchschachtung Maschinenarbeit zusätzlicher Aufwand freilegen baulicher Anlagen**
Suchschachtung in Maschinenarbeit.
Zusätzlicher Aufwand gegenüber der Herstellung der Leitungsgräben zum Freilegen unbekannter vorhandener baulicher Anlagen im Leitungsgraben.
Freilegen verschiedener Betonbauwerke
Boden: lehmiger Boden, Homogenbereich EL-B.
Abgerechnet wird der Bereich jeweils 1 m um die abzubrechende bauliche Anlage (vor, hinter, über) im Grabenprofil.
Menge: 50,000 m3

**1.2.3.20 Bauliche Anlage abbrechen Beton**
Bauliche Anlage abbrechen.
Abgerechnet wird das Volumen des abzubrechenden Materials.
Anlagen = Einzel- und Streifenfundamente in Grabentrasse.
Für die Kalkulation ist von 10 Einzelstandorten im Baugebiet auszugehen.
Material = Beton.
Abbruch mit Stemmgerät.
Anfallendes Material transportfähig vorzerkleinern.
Material innerhalb der Baustelle verfahren und zwischenlagern zur späteren Verwertung.
Material in Mieten aufsetzen.
Abgerechnet wird nach Abtragsprofilen.
Zur Kalkulation ist von unbelastetem Material auszugehen.
Menge: 15,000 m3

**1.2.3.30 Bauliche Anlage abbrechen Stahlbeton**
Bauliche Anlage abbrechen.
Abgerechnet wird das Volumen des abzubrechenden Materials.
Anlagen = Einzel- und Streifenfundamente in Grabentrasse
Für die Kalkulation ist von 50 Einzelstandorten im Baugebiet auszugehen.
Material = Stahlbeton.
Abbruch mit Stemmgerät.
Anfallendes Material transportfähig vorzerkleinern und vorsortieren / trennen, innerhalb der Baustelle verfahren und getrennt zwischenlagern zur späteren Verwertung.
Material in Mieten aufsetzen.
Abgerechnet wird nach Abtragsprofilen.
Zur Kalkulation ist von unbelastetem Material auszugehen.
Menge: 50,000 m3

**1.2.3.40 Bauliche Anlage abbrechen Mauerwerk**
Bauliche Anlage abbrechen.
Abgerechnet wird das Volumen des abzubrechenden Materials.
Anlagen = Einzel- und Streifenfundamente in Grabentrasse.
Für die Kalkulation ist von 10 Einzelstandorten im Baugebiet auszugehen.
Material = Mauerwerk.
Abbruch mit Stemmgerät.
Anfallendes Material transportfähig vorzerkleinern und vorsortieren / trennen, innerhalb der Baustelle verfahren und getrennt zwischenlagern zur späteren Verwertung.
Material in Mieten aufsetzen.
Abgerechnet wird nach Abtragsprofilen.
Zur Kalkulation ist von unbelastetem Material auszugehen.
Menge: 15,000 m3

**1.2.3.50 Betonplatte schneiden D 30-35 cm**
Betonplatte trennen
Bodenplatte Stahlbeton aus alten Bauwerken.
Betonschicht geradlinig schneiden.
Nassschnitt.
Dicke der Betonplatte Befestigung über 30 bis 35 cm.
Anfallendes Material von der Baustelle entfernen und einer Wiederverwertung nach Wahl des AN zuführen.
Menge: 15,000 m

**1.2.3.60 Vorhandenen Schacht rückbauen Beton DN 1000-1200 T 1-2 m**
Schacht abbrechen
Vorhandenen Schacht in Kanaltrasse freilegen,
Schachtabdeckung, Konus und Schachtringe sowie das
Schachtunterteil zurück bauen.
Schacht aus Betonfertigteilen.
Unterteil durch stemmen oder schneiden vom vorh. Rohr trennen.
Sämtliches Material laden und der Verwertung nach Wahl des AN zuführen.
Lichter Schachtdurchmesser DN 1000 bis DN 1200
Schachttiefe 1-2 m
Menge: 1,000 St

**1.2.3.70 Vorhandenen Schacht rückbauen Beton DN 1000-1200 T 2-3 m**
Schacht abbrechen wie Vorposition
jedoch
Lichter Schachtdurchmesser DN 1000 bis DN 1200
Schachttiefe 2-3 m
Menge: 1,000 St

**1.2.3.80 Vorhandenen Schacht rückbauen Beton DN 1000-1200 T 3-4 m**
Schacht abbrechen wie Vorposition
jedoch
Lichter Schachtdurchmesser DN 1000 bis DN 1200
Schachttiefe 3-4 m
Menge: 1,000 St

**1.2.3.90 Vorhandenen Schacht rückbauen Beton DN 1500-2000 T 2-3 m**
Schacht abbrechen wie Vorposition
jedoch
Lichter Schachtdurchmesser DN 1500 bis DN 2000
Schachttiefe 2-3 m
Menge: 1,000 St

**1.2.3.100 Vorhandenen Schacht rückbauen Beton DN 1500-2000 T 3-4 m**
Schacht abbrechen wie Vorposition
jedoch
Lichter Schachtdurchmesser DN 1500 bis DN 2000
Schachttiefe 3-4 m
Menge: 1,000 St

**1.2.3.110 Alten Betonkanal ausbauen Rohr-DN über 200 bis 500**
Entwaesserungsrohrleitung ausbauen.
Alte Kanalrohre, die im Bereich der Baugruben für Kanäle und Schächte gefunden werden.
Das Ausbauen von Schaechten wird gesondert verguetet.
Betonrohr Rohr-DN 200 - 500
Rohr durch stemmen oder schneiden vom vorh. Rohr trennen.
Sämtliches Material laden und der Verwertung nach Wahl des AN zuführen.
Position gilt nur für Rohre, die nicht verfüllt sind.
Menge: 5,000 m

**1.2.3.120 Alten Betonkanal ausbauen Rohr-DN über 500 bis 800**
Entwaesserungsrohrleitung ausbauen.
Alte Kanalrohre, die im Bereich der Baugruben für Kanäle und Schächte gefunden werden.
Das Ausbauen von Schaechten wird gesondert verguetet.
Betonrohr Rohr-DN 500 - 800
Rohr durch stemmen oder schneiden vom vorh. Rohr trennen.
Sämtliches Material laden und der Verwertung nach Wahl des AN zuführen.
Position gilt nur für Rohre, die nicht verfüllt sind.
Menge: 5,000 m

**1.2.3.130 Alten Betonkanal ausbauen Rohr-DN über 800 bis 1200**
Entwaesserungsrohrleitung ausbauen.
Alte Kanalrohre, die im Bereich der Baugruben für Kanäle und Schächte gefunden werden.
Das Ausbauen von Schaechten wird gesondert verguetet.
Betonrohr Rohr-DN 800 - 1200
Rohr durch stemmen oder schneiden vom vorh. Rohr trennen.
Sämtliches Material laden und der Verwertung nach Wahl des AN zuführen.
Position gilt nur für Rohre, die nicht verfüllt sind.
Menge: 5,000 m

**1.2.3.140 Abmauerung Betonrohr DN 200-500**
Rohrleitung DN 200 bis DN 500 wasserdicht abmauern.
Kanalklinker nach DIN 4051 in Mauermoertel M20 nach DIN EN 998-2, Exp-Klasse XWW3, 1,0 Stein dick, vollfugig vermauert.
Aussen 2 cm Zementputz mit Mauermoertel M20 nach DIN EN 998-2, Exp-Klasse XWW3.
Abmauerung im Schacht DN 1000
Menge: 2,000 m2

**1.2.3.150 Abmauerung Betonrohr DN 500-800**
Rohrleitung über DN 500 bis DN 800 wasserdicht abmauern.
Kanalklinker nach DIN 4051 in Mauermoertel M20 nach DIN EN 998-2, Exp-Klasse XWW3, 1,0 Stein dick, vollfugig vermauert.
Aussen 2 cm Zementputz mit Mauermoertel M20 nach DIN EN 998-2, Exp-Klasse XWW3.
Abmauerung im Schacht DN 1000
Menge: 5,000 m2

**1.2.3.160 Abmauerung Betonrohr DN 800-1200**
Rohrleitung über DN 800 bis DN 1200 wasserdicht abmauern.
Kanalklinker nach DIN 4051 in Mauermoertel M20 nach DIN EN 998-2, Exp-Klasse XWW3, 1,0 Stein dick, vollfugig vermauert.
Aussen 2 cm Zementputz mit Mauermoertel M20 nach DIN EN 998-2, Exp-Klasse XWW3.
Abmauerung im Schacht DN 1000
Menge: 10,000 m2

**1.2.3.170 Kanal reinigen vor Verdämmung**
Kanal reinigen vor Verdämmung
Kanal mittels Hochdruckspüleinrichtung spülen und Spülgut absaugen.
Kanal Beton DN 600 - DN 800
Spülgut in Eigentum des AN übernehmen und fachgerecht entsorgen.
Menge: 25,000 m

**1.2.3.180 Entwässerungsrohrleitungen etc. verfüllen.FließBn.m.Quellz. Leitung reinigen Füll. bis 50 v.H. Räumg. verwerten DN 600-800**
Entwässerungsrohrleitungen bzw. Tunnel verfüllen.
Verfüllmaterial = fließfähiger Beton mit Quellzusatz.
Rohrleitung an den Enden abdichten.
Befüll- und Entlüftungsöffnungen herstellen und wieder
verschließen.
Rohr DN '600 - 800 aus Beton'
Verfüllmaterial = fließfähiger Beton mit Quellzusatz.
Soll-Ist-Nachweis während des Verfüllvorgangs führen un
der Bauleitung übergeben.
Menge: 25,000 m3

**1.2.3.190 Kabel aufnehmen D bis 20 mm**
Kabel aufnehmen
Im Baufeld liegende kabel aufnehmen
Kabeldurchmesser bis 20 mm.
Sämtliches Material von der Baustelle entfernen und einer Wiederverwertung nach Wahl des AN zuführen.
Menge: 150,000 m

**1.2.3.200 Kabel aufnehmen D 20 bis 40 mm**
Kabel aufnehmen
Im Baufeld liegende kabel aufnehmen
Kabeldurchmesser über 20 bis 40 mm.
Sämtliches Material von der Baustelle entfernen und einer Wiederverwertung nach Wahl des AN zuführen.
Menge: 150,000 m

#### Abschnitt 1.3 Oberflächen SW-Kanal

##### Unterabschnitt 1.3.1 Rückbau Oberflächen nur Kanaltrassen

*Hinweis: Hinweis: Die Folgepositionen beinhalten die Rückbauarbeiten der Oberflächen im Bereich der Kanaltrassen in der Laerstraße*
Hinweis: Die Folgepositionen beinhalten die Rückbauarbeiten der vorhandenen Straßen und Wege - Oberflächen im Bereich der Kanaltrassen.
Im Wesentlichen
- Kanalanschluss Dueskampweg
- Kanalquerungen der Ölmühlenstraße
- Kanaltrasse im Landabsatz

**1.3.1.10 Schutz fuer Baumstamm herstellen Umf. 200 bis 300 cm.**
Mantel mit Polsterung zum Schutz des Baumstammes vor
mechanischer Beschaedigung herstellen und waehrend der
Bauzeit unterhalten. Der Mantel darf den Baumstamm und
die Wurzelanlaeufe nicht beruehren. Der Stammumfang
wird 1 m ueber Gelaendeoberflaeche gemessen.
Stammumfang ueber  200 bis 300 cm.
Polsterung des Stammes nach Wahl des AN.
Mantel aus Brettern, 30 mm dick, lueckenlos befestigen.
Mantelhoehe 2,5 m.
Schutzmaterial nach Beendigung der Bauarbeiten abbauen.
Material wieder in Eigentum des AN uebernehmen und von
der Baustelle entfernen.
Menge: 4,000 St

**1.3.1.20 Hecken und Buschwerk roden Höhe bis 3 m S.Abr.entfernen**
Hecken und Buschwerk jeder Art mit Wurzelwerk roden.
In Teilflächen (Beeten / Baumstandorte) auf dem Baufeld.
Gemessen wird die Breite in 1 m Höhe über dem Erdboden, bei niedrigeren Hecken die größte Breite.
Mittlere Höhe bis 3 m.
Schlagabraum in Eigentum des AN übernehmen und von der
Baustelle entfernen.
Menge: 100,000 m2

**1.3.1.30 Wurzelstöcke roden DU 0,1 - 0,3 m Wst.Verw.AN**
StL-Nr. 021060201050
Wurzelstöcke roden.
Abgerechnet wird der Durchmesser der Schnittstelle des
Wurzelstocks vor dem Roden.
Durchmesser über 0,1 bis 0,3 m.
Wurzelstöcke der Verwertung nach Wahl des AN zuführen.
Menge: 15,000 St

**1.3.1.40 Verkehrszeichen aufnehmen**
Verkehrszeichen des AG einschl. Rohrpfosten und
Fundamentstein aufnehmen und im Baustellenbereich lagern.
Sämtliches Aufbruchgut ist von der Baustelle zu entfernen und der Wiederverwertung nach Wahl des AN zuzuführen.
Menge: 2,000 St

**1.3.1.50 Pflasterrinne aufnehmen, Beton, 1-reihig 16/16/14**
Pflasterstreifen als Randeinfassung, Rinnen o.ä. aufnehmen. Pflasterrinne aus Betonsteinen, ca. 16/16/14 cm,
1-reihig, einschl. Unterbeton aufnehmen.
Breite ca. 16 cm
Unterbeton ca. 20 cm
Fugenfüllung aus hydr. gebundenem Material.
Sämtliches Material von der Baustelle entfernen und einer Wiederverwertung nach Wahl des AN zuführen.
Menge: 5,000 m

**1.3.1.60 Pflasterrinne aufnehmen, Beton, 2-reihig 16/16/14**
Pflasterstreifen als Randeinfassung, Rinnen o.ä. aufnehmen. Pflasterrinne aus Betonsteinen, ca. 16/16/14 cm,
2-reihig, einschl. Unterbeton aufnehmen.
Breite ca. 32 cm
Unterbeton ca. 20 cm
Fugenfüllung aus hydr. gebundenem Material.
Sämtliches Material von der Baustelle entfernen und einer Wiederverwertung nach Wahl des AN zuführen.
Menge: 3,000 m

**1.3.1.70 Bordsteine aufnehmen Hochbord Bet. 15/30 u.15/25**
Bordsteine aufnehmen.
Bordsteine aus Beton, ca. 15/30 und 15/25 cm,
als Tief- oder Hochbord in Beton oder Mörtel versetzt.
Unterbeton, ca. 20 cm dick, und Rückenstütze aufbrechen.
Sämtliches Material von der Baustelle entfernen und einer Wiederverwertung nach Wahl des AN zuführen.
Menge: 5,000 m

**1.3.1.80 Bordsteine aufnehmen Tiefbord Bet. 6/20 bis 8/30**
Bordsteine aufnehmen.
Bordsteine aus Beton, ca. 6/20 bis 8/30 cm,
als Tiefbord in Beton oder Mörtel versetzt.
Unterbeton, ca. 20 cm dick, und Rückenstütze aufbrechen.
Sämtliches Material von der Baustelle entfernen und einer Wiederverwertung nach Wahl des AN zuführen.
Menge: 5,000 m

**1.3.1.90 Bituminöse Befestigung trennen Geradl. schneiden Dicke 15 - 20 cm**
Bituminöse Befestigung trennen.
Asphaltschicht geradlinig schneiden.
Nassschnitt.
Dicke der bituminösen Befestigung über 15 bis 20 cm.
Anfallendes Material von der Baustelle entfernen und einer Wiederverwertung nach Wahl des AN zuführen.
Menge: 285,000 m

**1.3.1.100 Bituminöse Befestigung trennen Geradl. schneiden Dicke 20 - 25 cm**
Bituminöse Befestigung trennen.
Asphaltschicht geradlinig schneiden.
Nassschnitt.
Dicke der bituminösen Befestigung über 20 bis 25 cm.
Anfallendes Material von der Baustelle entfernen und einer Wiederverwertung nach Wahl des AN zuführen.
Menge: 300,000 m

**1.3.1.110 Bituminöse Befestigung aufnehmen / verwerten 20 -25 cm**
Bituminöse Befestigung aufnehmen und verwerten
Straßen- u. Radwege, Bereich Umring, Herstellung in 2026
Dicke: '20-25' cm

Die Flächen sind nass zu fräsen oder in Schollen aufzubrechen und aufzunehmen.
Material nicht schadstoffbelastet
(Verwertungsklasse A, PAK-Gehalt: ≤ 10 mg/kg)
Bituminöse Befestigung zerkleinern und laden.
Material von der Baustelle entfernen und einer Wiederverwertung nach Wahl des AN zuführen.
Menge: 470,000 m2

**1.3.1.120 Bituminöse Befestigung aufnehmen / in Miete 15 -20 cm**
Bituminöse Befestigung aufnehmen, transportieren und zur Beprobung in Miete setzten.
Transport u.A auf öffentlichen Straßen auf die Lagerfläche im Inova-Park, Transportweg bis 1.500 m.
Straßen- u. Radwege
Dicke: '15-20' cm

Die Flächen sind nass zu fräsen oder in Schollen aufzubrechen und aufzunehmen.
Bituminöse Befestigung zerkleinern und laden.
Menge: 190,000 m2

**1.3.1.130 Bituminöse Befestigung aufnehmen / in Miete 20 -25 cm**
Bituminöse Befestigung aufnehmen, transportieren und zur Beprobung in Miete setzten.
Transport u.A auf öffentlichen Straßen auf die Lagerfläche im Inova-Park, Transportweg bis 1.500 m.
Straßen- u. Radwege
Dicke: '20-25' cm

Die Flächen sind nass zu fräsen oder in Schollen aufzubrechen und aufzunehmen.
Bituminöse Befestigung zerkleinern und laden.
Menge: 535,000 m2

**1.3.1.140 Tragschicht aus Schotter aufnehmen, u. lagern**
Tragschicht aus Gestein ohne Bindemittel aufbrechen und seitlich zum wiedereinbau nach Kanalbau Wiedereinbau lagern.
Tragschicht 'aus Schottermaterialien, versch. Gestein'

Gesamtaufbruchtiefe über 40 bis 60 cm.
Abgerechnet wird nach Abtragsprofilen.
Menge: 215,000 m3

**1.3.1.150 Tragschicht aus Schotter aufnehmen, Transportieren u. in Miete setzten**
Tragschicht aus Gestein ohne Bindemittel aufbrechen und lösen, laden, transportieren und in Miete setzen.
Transportweg bis ca. 1.500 m auf die Lagerfläche im Inova-Park, Fahrweg über öffentliche Straßen.
Material zur Beprobung in Miete setzten.
Tragschicht 'aus Schottermaterialien, versch. Gestein'

Gesamtaufbruchtiefe über 30 bis 40 cm.
Abgerechnet wird nach Abtragsprofilen.
Menge: 410,000 m3

##### Unterabschnitt 1.3.2 Wiederherstellung Oberflächen Kanaltrassen

*Hinweis: Hinweis: Straßenbauarbeiten für die Verfüllung der Kanalbaugruben im Bereich von Straßen und Zufahrten*
Hinweis: Die Folgepositionen beinhalten die Straßenbauarbeiten für die Wiederherstellung der Straßen und Wege - Oberflächen im Bereich der Kanaltrassen.
Im Wesentlichen
- Kanalanschluss Dueskampweg
- Kanalquerungen der Ölmühlenstraße
- Kanaltrasse im Landabsatz

**1.3.2.10 Planum herstellen, Abweichung + -2 cm**
Planum herstellen.
Max. Abweichung von der Sollhöhe + - 2 cm.
Es ist darauf zu achten, dass das Niederschlagswasser
auf dem Planum durch geeignete Maßnahmen schadlos
abgeführt wird.
Liegezeit bis zum Einbau des Schotters nach Vorgabe des
Bodengutachters beachten.
Menge: 900,000 m2

**1.3.2.20 Auffüllung vorh. Material Schotter herstellen**
Auffüllung unterhalb Erdplanum herstellen.
Einbaustärke bis 20 cm.
Material: ausgebaute Schotter - Materialien
Einbau in Nebenflächen und Fahrbahnen
Verformungsmodul EV2 auf der Oberfläche > 80 MN/m2.
Material laden, zur Einbaustelle transportieren, lagenweise einbauen und verdichten.
Material lagert in Baustellenbereich
Abrechnung nach Auftragsprofil.
Menge: 220,000 m3

**1.3.2.30 Schottertragschicht 0/45 Fahrbahnen u. Nebenflächen**
Schottertragschicht herstellen.
In Verkehrsflächen u. Nebenflächen bis BK 1,0.
Einbaustärke = bis 45 cm im Mittel.
Baustoffgemisch 0/45.
Gütegeprüftes Material nach TL SoB-StB
Widerstand gegen Schlagzertrümmerung (SD) <=22
Verdichtungsgrad/Verformungsmodul 'bis 120 MPa'

Baustoffgemisch aus natürlichen Gesteinskörnungen.
Menge: 480,000 t

**1.3.2.40 Bordsteine aus Beton setzen BSt. H 15 x 30 Formsteine R-Stütz.bis 5 cm U-Beton 20 cm Erdarbeiten**
Bordsteine aus Beton setzen.
Bordsteine aus Beton DIN EN 1340, Qualität DTI - DIN
483 HB 15 x 30 (150/300 mm).
Bordsteine mit Basaltvorsatz gewaschen.
Bordsteine, einschl. aller erforderlichen Kurven-,
Rundbord- und Übergangssteine nach Zeichnung.
Rückenstütze aus Beton C 20/25 bis 10 cm unter OF Bordstein, 15 cm breit, geschalt, herstellen.
Unterbeton C 20/25, 20 cm dick, herstellen.
Fugenrückseite der Bordsteine flächig mit Mörtel verschließen.
Erforderliche Erdarbeiten ausführen.
Menge: 5,000 m

**1.3.2.50 Bordsteine aus Beton setzen BSt. T 6 x 25 Formsteine R-Stütz.bis 5 cm U-Beton 20 cm Erdarbeiten**
Bordsteine aus Beton setzen.
Bordsteine aus Beton DIN EN 1340, Qualität DTI - DIN
483
TB 6 x 25 (80/250 mm).
Farbe : grau
Bordsteine, einschl. aller erforderlichen Kurven-,
Rundbord- und Übergangssteine nach Zeichnung.
Rückenstütze aus Beton C 20/25 bis 10 cm unter OF Bordstein, 15 cm breit, geschalt, herstellen.
Unterbeton C 20/25, 20 cm dick, herstellen.
Fugenrückseite der Bordsteine flächig mit Mörtel verschließen.
Erforderliche Erdarbeiten ausführen.
Menge: 3,000 m

**1.3.2.60 Bordsteine trennen 'als Hoch-/Rundborde und Schrägborde'**
StL-Nr. 9511533209
Bordsteine auf Passmaß trennen.
Bordsteine 'als Hoch-/Rundborde und Schrägborde;
werksmäßig halbe Steine werden nicht gesondert
vergütet'
Menge: 2,000 St

**1.3.2.70 Bordsteine 'als Tiefborde und Winkelborde'**
StL-Nr. 9511533209
Bordsteine auf Passmaß trennen.
Bordsteine 'als Tiefborde und Winkelborde; werksmäßig
halbe Steine werden nicht gesondert vergütet'
Menge: 5,000 St

*Hinweis: Hinweis Borde- u. Pflasterrinnen*
Hinweis Borde u. Pflasterrinnen

Wasserführende Pflasterrinnen werden auf einem Betonfundament aus Beton C 20/25 oder höherwertig versetzt. Die Steine sind in ein entsprechendes Mörtelbett zu versetzen und ggf. Haftverbesserer zu verwenden. Die Komponenten Bettungsmörtel, Haftverbesserer und Fugenmaterial sind aufeinander abzustimmen bzw. Fertigmischungen eines entsprechenden Herstellers zu nutzen.
Der Fugenabstand ist so zu wählen, dass eine Vermörtelung der Fuge über die gesamte Steinhöhe sichergestellt ist. Das Verschließen der seitlichen Fugen zur Fahrbahn hin ist einzurechnen.
Bei 16 cm hohen Steinen beträgt der Fugenabstand 5 - 8 mm.
Ggf erforderliche Dehnungsfugen sind durchgehend von OK Stein bis UK Fundament mit entsprechenden Einlagen auszubilden.
Bei sommerlicher Witterung ist für die Herstellung von
Beton-Rückenstützen sowie Betonauflager ausschließlich Beton mit Abbindeverzögerer zu verwenden. Die Mehrkosten
sind in die jeweiligen Einheitspreise einzukalkulieren.

**1.3.2.80 Rinne 1-reihig 24/16/14 grau**
Pflasterstreifen herstellen, einschließlich der ggf.
hierfür erforderlichen Erdarbeiten und der Aussparungen
für bzw. der Anpassungen an Straßenabläufe.
Streifen als Randeinfassung vor Bordsteinen.
Pflastersteine nach TL Pflaster-StB und DIN 1338 DI,
Beton 240/160/140 mm.
Farbe: grau
Breite des Pflasterstreifens 1 Reihe.
Bettung '20 cm Unterbeton min C20/25'

Steine mit Zementhaftbrücke vorbehandeln.
Fugenbreite mindestens 5 mm
Fugen mit Zementmörtel vergießen,
Fugen zu angerenzenden Gewerken schließen.
Menge: 5,000 m

**1.3.2.90 Rinne 2-reihig 24/16/14 grau**
Pflasterstreifen herstellen, einschließlich der ggf.
hierfür erforderlichen Erdarbeiten und der Aussparungen
für bzw. der Anpassungen an Straßenabläufe.
Streifen als Randeinfassung vor Bordsteinen.
Pflastersteine nach TL Pflaster-StB und DIN 1338 DI,
Beton 240/160/140 mm.
Farbe: grau
Breite des Pflasterstreifens 2 Reihen.
Bettung '20 cm Unterbeton min C20/25'

Steine mit Zementhaftbrücke vorbehandeln.
Fugenbreite mindestens 5 mm
Fugen mit Zementmörtel vergießen,
Fugen zu angerenzenden Gewerken schließen.
Menge: 3,000 m

##### Unterabschnitt 1.3.3 Asphaltierungsarbeiten Wiederherstellung Oberflächen Kanaltrassen

*Hinweis: Hinweis: Straßenbauarbeiten für die Verfüllung der Kanalbaugruben im Bereich von Straßen und Zufahrten*
Hinweis: Die Folgepositionen beinhalten die Straßenbauarbeiten für die Wiederherstellung der Straßen und Wege - Oberflächen im Bereich der Kanaltrassen.
Im Wesentlichen
- Kanalanschluss Dueskampweg
- Kanalquerungen der Ölmühlenstraße

*Hinweis: Hinweis: Rückschnitt Oberfläche an Kanalbaugruben*

**1.3.3.10 Bitum. Befestigung trennen, Dicke 20 - 25 cm**
Bituminoese Befestigung trennen.
Aufbruchgut in Eigentum des AN uebernehmen und von der
Baustelle entfernen. Evtl. anfallende Deponiekosten
trägt der AN.
Deckschicht und bituminoese Unterlage geradlinig
schneiden.
Dicke der bituminoesen Befestigung ueber 20 bis 25 cm.
Menge: 165,000 m

**1.3.3.20 Asphaltbefestigung aufnehmen Fahrbahn Dicke 25 - 30 cm Tiefe 10 - 20cm Länge max. 25cm Aufbr. Verw AN**
Asphaltbefestigung aufbrechen und aufnehmen.
Fläche = Streifen Rückschnitt aus Baugruben
Dicke der Asphaltbefestigung über 20 cm bis 25 cm.
Gesamtaufbruchtiefe über 25 bis 30 cm.
Aufbruchstücke zerkleinern, Kantenlängen höchstens
25 cm.
Material in Eigentum des AN übernehmen, von der Baustelle entfernen und einer Wiederverwertung zuführen.
Menge: 40,000 m2

**1.3.3.30 Decke fräsen Deckschicht Fahrbahn Tiefe 3 - 4 cm Mat.entfernen**
Decke fräsen und Material aufnehmen.
Fläche = Fahrbahn und Nebenflächen.
Deckschicht = Asphaltbeton,
Frästiefe über 3 bis 4 cm.
Material nach Vorgabe des AG im Bereich der Baustelle
fördern, zwischenlagern und wieder einbauen.
Menge: 35,000 m2

*Hinweis: Hinweis: Asphaltierungsarbeiten Kanalbaugruben Fahrbahn*
Asphaltierungsarbeiten Kanalbaugruben Fahrbahn

Der Materialtransport muss mit einer Thermomulde erfolgen. Der Aufwand ist in die Folgepositionen einzurechnen.

**1.3.3.40 Asphalttragschicht liefern, einbauen Fahrb./Nebenflch. Mischg. AC 32 TS als NTA, für Aufbrüche Stärke 16 cm**
Asphalttragschicht aus Asphalttragschichtmischgutart AC 32 TS als Niedertemperaturasphalt (NTA) liefern und herstellen.
Einbau in Fahrbahnen zur Asphaltierung von Aufbrüchen im Bereich der Kanalgräben, Belastungsklasse 3.2
Einbaustärke 16 cm.
Einbau in 2 Lagen.
Bindemittel = viskositätsverändertes Bitumen 35/50 VL nach den TL VBit-StB
Fertiger mit Absaugeinrichtung.
Menge: 90,000 t

**1.3.3.50 Bitumenemulsion aufsprühen OF Menge 0,3 kg/m2**
Bitumenemulsion zur Herstellung des Schichtenverbundes
aufsprühen
In Verkehrsflächen der Belastungsklasse Bk3,2 bis Bk100
Bindemittel = C60BP1-S
Bindemittelmenge 0,3 kg/m2.
Verschmutzte Unterlage vorher reinigen.
Einsatz Kehrsaugwagen mit Hochdruckspüleinrichtung.
Kehrgut in Eigentum des AN übernehmen und von der Baustelle entfernen.
Vor Einbau Binder bzw. Asphaltdeckschicht.
Menge: 260,000 m2

**1.3.3.60 Asphaltdeckschicht liefern, einbauen Fahrb./Nebenflch. Mischg. AC 11 DS als NTA für Aufbrüche Stärke 4 cm**
Asphaltdeckschicht aus Asphaltdeckschichtmischgut Mischgutart AC 11 DS als Niedertemperaturasphalt (NTA)  liefern und einbauen.
In Verkehrsflächen der Belastungsklasse 3.2, in Fahrbahnen zur Asphaltierung von Aufbrüchen im Bereich der Kanalgräben.
Bindemittel = viskositätsverändertes Bitumen 35/50 VL nach den TL VBit-StB
Fertiger mit Absaugeinrichtung.
Einbaustärke 4 cm
Grobe Gesteinskörnung Kategorie C 100/0.
Menge: 25,000 t

**1.3.3.70 Abstreumaterial aufbringen Material 1/3 Gestein wie Decke Menge = 1,0 kg/m2 Fläche m. abstr.**
Abstreumaterial gleichmäßig auf die noch warme
Oberfläche der Deckschicht aufbringen und einwalzen.
Nicht gebundenes Material in Eigentum des AN übernehmen
und von der Baustelle entfernen.
Material 1/3 mm, leicht bituminiert,
aus Gestein wie Edelsplitt in Deckschicht.
Aufstreumenge 1,0 kg/m2.
Fläche maschinell abstreuen.
Menge: 260,000 m2

**1.3.3.80 Anschl. a. Fuge m. B-fugenb. herst. Anschl. ADS*Anschl.längs+quer Schichtd. 4 cm**
Anschluss als Fuge an bestehende Asphaltschicht oder
Bauteil in der Dicke der Asphaltschicht mit Bitumenfugenband einschließlich zugehörigem und zuvor aufgetragenem Voranstrichmittel herstellen.
Anschluss an Asphaltdeckschicht.
Längs- und Querfuge.
Dicke der Asphaltschicht = 4 cm.
Einzellängen über 20,00 m bis 100,00 m.
Breite des Bitumenfugenbandes = 10 mm.
Menge: 165,000 m

*Hinweis: Hinweis: Asphaltierungsarbeiten Radweg*
Hinweis: Asphaltierungsarbeiten Radweg Ölmühlenstraße
Der Materialtransport muss mit einer Thermomulde erfolgen. Der Aufwand ist in die Folgepositionen einzurechnen.

**1.3.3.90 Asphalttragschicht liefern, einbauen Mischg .AC 22 DN als NTA Geh- Radweg, Stärke 8 cm**
Asphalttragschicht aus Asphalttragschichtmischgutart AC 22 TN als Niedertemperaturasphalt (NTA) liefern und herstellen.
In Verkehrsflächen Geh- u. Radweg und in Zufahrten
Mittlere Einbaustärke 8 cm
Bindemittel = viskositätsverändertes Bitumen 35/50 VL nach den TL VBit-StB
Fertiger mit Absaugeinrichtung.
Fahrbahnrand: Einseitig Anschluss an Hochbord, Einseitig mit seitlicher Abböschung mit Neigung ca. 2 zu 1 anlegen und verdichten.
Menge: 2,000 t

**1.3.3.100 Bitumenemulsion aufsprühen OF Menge 0,3 kg/m2**
Bitumenemulsion zur Herstellung des Schichtenverbundes
aufsprühen
In Verkehrsflächen der Belastungsklasse Bk3,2 bis Bk100
Bindemittel = C60BP1-S
Bindemittelmenge 0,3 kg/m2.
Verschmutzte Unterlage vorher reinigen.
Einsatz Kehrsaugwagen mit Hochdruckspüleinrichtung.
Kehrgut in Eigentum des AN übernehmen und von der Baustelle entfernen.
Vor Einbau Binder bzw. Asphaltdeckschicht.
Menge: 10,000 m2

**1.3.3.110 Asphaltdeckschicht liefern, einbauen Mischg .AC 5 DN als NTA Geh- Radweg, Stärke 3 cm**
Asphaltdeckschicht aus Asphaltdeckschichtmischgut Mischgutart AC 5 DN als Niedertemperaturasphalt (NTA)  liefern und einbauen.
In Verkehrsflächen Geh- u. Radweg und in Zufahrten
Mittlere Einbaustärke 3 cm
Bindemittel = viskositätsverändertes Bitumen 35/50 VL nach den TL VBit-StB
Fertiger mit Absaugeinrichtung.
Fahrbahnrand: Einseitig Anschluss an Hochbord, Einseitig mit seitlicher Abböschung mit Neigung ca. 2 zu 1 anlegen und verdichten.
Menge: 10,000 m2

**1.3.3.120 Anschl. a. Fuge m. B-fugenb. herst. Anschl. ADS*Anschl.längs+quer Schichtd. 3 cm**
Anschluss als Fuge an bestehende Asphaltschicht oder
Bauteil in der Dicke der Asphaltschicht mit Bitumenfugenband einschließlich zugehörigem und zuvor aufgetragenem Voranstrichmittel herstellen.
Anschluss an Asphaltdeckschicht.
Längs- und Querfuge.
Dicke der Asphaltschicht = 3 cm.
Einzellängen über 1,00 m bis 5,00 m.
Breite des Bitumenfugenbandes = 10 mm.
Menge: 5,000 m

##### Unterabschnitt 1.3.4 Fahrbahnmarkierung

**1.3.4.10 Längsmarkierung Typ II herstellen M.Vorm.a.Erstmark Breite 0,12 m Strich/Lücke 1zu1 Heißplastik P 7 Überrollb. T 3 Asphaltbeton**
Längsmarkierung Typ II einschl. evtl. Sperrflächenumrandung herstellen. Losen Schmutz von zu markierender
Fläche entfernen.
Abgerechnet wird der markierte Strich, bei Doppelstrichen zwei Striche.
Strich mit Vormarkierung als Erstmarkierung.
Strichbreite = 0,12 m.
Strich/Lücke 1zu1.
Markierungsstoffart = Heißplastikmasse.
Verkehrsklasse = P 7.
Überrollbarkeitsklasse T 3.
Markierung auf Asphaltbeton.
Menge: 25,000 m

**1.3.4.20 Quermarkierung Typ II herstellen Wartelinie Strich m. Vorm. Heißplastik P 7 Überrollb. T 3 Asphaltbeton**
Quermarkierung Typ II herstellen. Losen Schmutz von zu
markierender Fläche entfernen.
Abgerechnet wird der markierte Strich.
Markierung = Wartelinie.
Strich mit Vormarkierung als Erstmarkierung.
Strichbreite = 0,25 m.
Markierungsstoffart = Heißplastikmasse.
Verkehrsklasse = P 7.
Überrollbarkeitsklasse T 3.
Markierung auf Asphaltbeton.
Menge: 10,000 m

**1.3.4.30 Quermarkierung Typ II herstellen Haltelinie Strich m. Vorm. Heißplastik P 7 Überrollb. T 3 Asphaltbeton**
Quermarkierung Typ II herstellen. Losen Schmutz von zu
markierender Fläche entfernen.
Abgerechnet wird der markierte Strich.
Markierung = Haltelinie
Strich mit Vormarkierung als Erstmarkierung.
Strichbreite = 0,25 m.
Markierungsstoffart = Heißplastikmasse.
Verkehrsklasse = P 7.
Überrollbarkeitsklasse T 3.
Markierung auf Asphaltbeton.
Menge: 5,000 m

#### Abschnitt 1.4 Bodenbeprobung und Verwertung von Ausbaustoffen Anteil SW-Kanal

*Hinweis: Hinweis Boden-Materialentsorgung*
Der AN ist für die vollständige rechtskonforme Verwertung des Bodens verantwortlich. Für die Entsorgungsstellen sind jeweils gültige behördliche Genehmigungen und Zertifizierungen nachzuweisen. Transport von Aushubmaterial zur Entsorgungsstelle.
Abrechnungsgrundlagen sind die Wiegescheine der Entsorgungsstellen. Die Verwiegung erfolgt grundsätzlich auf einer geeichten Waage beim AN oder der jeweiligen Verwertungs- / Entsorgungsstelle.

Grundlage für die Einteilung ist die EBV Ersatzbaustoffverordnung

Einzurechnende Leistungen:
In die Einheitspreise sind sämtliche Ausgaben und Leistungen für die ordnungsgemäße Verwertung der Böden sowie u.a. die zusätzlichen Kontrolluntersuchungen, Gebühren für die Genehmigung und Verwaltung inkl. aller Gebühren und -Abwicklung, Kosten des elektronischen Begleitscheinverfahrens sowie eventuelle Umlagerungen innerhalb der Anlage einzurechnen.

Das Wiegen der angelieferten Abfälle und das Ausstellen der Wiegenoten sind Nebenleistungen, für die keine gesonderte Vergütung erfolgt.

Für gefährliche Abfälle muss der Nachweis erbracht werden, dass eine Zuweisung zur vorgesehenden Entsorgungseinrichtung möglich ist. Ist seitens des Bieters eine Zwischenlagerung von Abfällen vorgesehen, sind alle genannten Angaben auch für das jeweilige Zwischenlager erforderlich.

Insbesondere ist die Komunikation mit den Bodengutachtern des AG hinsichtlich der rechtzeitigen Probename an Bodenmieten und der erforderlichen Freigaben zu Bodenabtransprt zu führen.

##### Unterabschnitt 1.4.1 Asphalt

**1.4.1.10 Asphalt aus Miete laden, Verwkl A PAK-Gehalt: ≤ 10 mg/kg**
Asphaltaufbruch aus Miete laden und verwerten.
Materialzuordnung Verwertungsklasse A,
PAK-Gehalt: ≤ 10 mg/kg (Phenolindex ≤ 0,1 mg/l)
Abfallschlüssel 17 03 02
Die fachgerechte Verwertung ist durch den AN nachzuweisen.
Die Position beinhaltet das Separieren vom übrigen
Aushub.
Material von der Baustelle entfernen und einer Wiederverwertung nach Wahl des AN zuführen.
Abgerechnet wird nach Wiegescheinen.
Aufwand für Verwiegung über LKW-Waage des AN ist einzurechnen.
Menge: 465,000 t

**1.4.1.20 Zulage Entsorgungskosten Asphalt Verwkl A PAK-Gehalt: >10 bis ≤ 25 mg/kg**
Zulage für die Verwertung von Asphaltaufbruch der Grundposition, jedoch Asphaltaufbruch der Verwertungskl. A
PAK-Gehalt: > 10 bis ≤ 25 mg/kg (Phenolindex ≤ 0,1 mg/l)
Abfallschlüssel 17 03 02
Die fachgerechte Verwertung ist durch den AN nachzuweisen.
Die Position beinhaltet das Separieren vom übrigen
Aushub sowie die erhöhten Transport- u.  Entsorgungskosten.
Menge: 150,000 t

**1.4.1.30 Zulage Entsorgungskosten Asphalt Verwkl B PAK-Gehalt: > 25 bis ≤ 1.000 mg/kg (und Benzo(a)pyren < 50 mg/kg)**
Zulage für die Verwertung von Asphaltaufbruch der Grundposition, jedoch Asphaltaufbruch der Verwertungskl. B.
PAK-Gehalt: > 25 bis ≤ 1.000 mg/kg (und Benzo(a)pyren < 50 mg/kg)
Abfallschlüssel 17 03 02
Die fachgerechte Verwertung ist durch den AN nachzuweisen.
Die Position beinhaltet das Separieren vom übrigen
Aushub sowie die erhöhten Transport- u.  Entsorgungskosten.
Menge: 50,000 t

**1.4.1.40 Zulage Entsorgungskosten Asphalt Verwkl B PAK-Gehalt: ≥ 1.000 mg/kg (und Benzo(a)pyren ≥ 50 mg/kg)**
Zulage für die Verwertung von Asphaltaufbruch der Grundposition, jedoch Asphaltaufbruch der Verwertungskl. B.
PAK-Gehalt: ≥ 1.000 mg/kg (und Benzo(a)pyren ≥ 50 mg/kg)
Abfallschlüssel 17 03 01*
Die fachgerechte Verwertung sowie der fachgerechte Transport ist durch den AN nachzuweisen.
Einschl. Begleitscheinverfahren im Rahmen des elektronischen Abfallnachweisverfahrens (eANV).
Die Position beinhaltet das Separieren vom übrigen
Aushub sowie die erhöhten Transport- u.  Entsorgungskosten.
Menge: 50,000 t

##### Unterabschnitt 1.4.2 Schotter

**1.4.2.10 Tragschicht aus Schotter laden, verwerten, RC-1**
Tragschicht aus Gestein ohne Bindemittel aus Miete laden und verwerten.
Tragschicht 'aus Schottermaterialien, versch. Gestein,  Tragschichten'

Materialzuordnung RC-1 nach EBV,
Die fachgerechte Verwertung ist durch den AN nachzuweisen.
Die Position beinhaltet das Separieren vom übrigen
Aushub.
Material von der Baustelle entfernen und einer Wiederverwertung nach Wahl des AN zuführen.
Abrechnung nach Wiegeschein.
Aufwand für Verwiegung über LKW-Waage des AN ist einzurechnen.
Menge: 820,000 t

**1.4.2.20 Zulage Entsorgungskosten Schotter EBV RC-2**
Zulage für die Verwertung von Schotter der Vorposition, jedoch
Schotter / Gestein der Zuordnung RC-2 nach EBV.
Die fachgerechte Verwertung ist durch den AN nachzuweisen.
Die Position beinhaltet das Separieren vom übrigen
Aushub sowie die erhöhten Transport- u.  Entsorgungskosten.
Menge: 100,000 t

**1.4.2.30 Zulage Entsorgungskosten Schotter EBV RC-3**
Zulage für die Verwertung von Schotter der Vorposition, jedoch
Schotter / Gestein der Zuordnung RC-3 nach EBV.
Die fachgerechte Verwertung ist durch den AN nachzuweisen.
Die Position beinhaltet das Separieren vom übrigen
Aushub sowie die erhöhten Transport- u.  Entsorgungskosten.
Menge: 20,000 t

##### Unterabschnitt 1.4.3 Boden

**1.4.3.10 Koordination Probenahme Bodenaushub**
Probenahme von zwischengelagertem Bodenaushub koordinieren
Der Auftragnehmer (AN) hat die Probenahme des auf der Baustelle oder auf einer Bereitstellungsfläche zwischengelagerten Bodenaushubs rechtzeitig zu koordinieren. Die Beprobung erfolgt durch ein vom Auftraggeber (AG) benanntes und beauftragtes Fachunternehmen.
Der AN hat sicherzustellen, dass die zu beprobenden Bodenmieten bis zur Durchführung der Probenahme zugänglich und eindeutig den jeweiligen Homogenbereichen zugeordnet sind. Er hat den AG rechtzeitig über die erforderliche Probenahme zu informieren und die Terminabstimmung mit dem beauftragten Fachunternehmen zu koordinieren.
Die beprobten Bodenmassen dürfen bis zum Vorliegen der Analysenergebnisse sowie der Festlegung des Weiteren Verwertungs- oder Entsorgungsweges weder abgefahren noch vermischt oder anderweitig verändert werden. Sie sind auf der Baustelle oder auf den Bereitstellungsflächen des AN getrennt und eindeutig gekennzeichnet vorzuhalten.
Abrechnungshinweis:
Die Position wird je koordinierter Probenahme vergütet. Sie kommt mindestens einmal je Homogenbereich sowie zusätzlich etwa je angefangene 500 m³ Bodenaushub eines Homogenbereiches oder nach Anordnung des AG zur Ausführung.
Art und Umfang der Probenahme sowie der analytischen Untersuchungen werden vom AG festgelegt.
Menge: 10,000 St

**1.4.3.20 Bodenlagerfläche planieren Anteil SW-Hauptkanal**
Bodenlagerfläche planieren und verdichten
Oberfläche: im Wesentlichen Bergematerial / Kohlematerialien / Schottermaterialien / Gestein
Oberfläche planieren.
Material im Mengenausgleich lösen, verschieben und wieder einbauen.
Arbeitstiefe
Abtrag rund 15 cm
Auftrag rund 15 cm
Planum in mindesten 4 Übergängen mit schwerem Verdichtungsgerät nachverdichten.
Zu erreichender Tragfähigkeitswert EV2>= 70 MN/m2
Menge: 20000,000 m2

**1.4.3.30 Boden Anfüllungen Homogenber.EL-A laden und verwerten**
Boden aus Miete laden und der Wiederverwendung/Verwertung nach Wahl des AN zuführen. Beschreibung der Homogenbereiche gem. Bodengutachten.
Boden: 'Auffüllung Homogenbereich EL-A'

Bodenmaterial eingestuft als BM-0/BG-0
Abrechnung nach Wiegeschein.
Aufwand für Verwiegung über LKW-Waage des AN ist einzurechnen.
Menge: 2700,000 t

**1.4.3.40 Zulage Entsorgungskosten Boden EBV BM-0*/BG-0***
Zulage für die Verwertung von Boden der Grundposition, jedoch
Auffüllungsböden und gewachsene Böden der Zuordnung EBV BM-0*/BG-0*.
Die fachgerechte Verwertung ist durch den AN nachzuweisen.
Die Position beinhaltet das Separieren vom übrigen
Aushub sowie die erhöhten Transport- u.  Entsorgungskosten.
Menge: 240,000 t

**1.4.3.50 Zulage Entsorgungskosten Boden EBV BM-F0*/BG-F0***
Zulage für die Verwertung von Boden der Grundposition, jedoch
Auffüllungsböden und gewachsene Böden der Zuordnung EBV BM-F0*/BG-F0*.
Die fachgerechte Verwertung ist durch den AN nachzuweisen.
Die Position beinhaltet das Separieren vom übrigen
Aushub sowie die erhöhten Transport- u.  Entsorgungskosten.
Menge: 310,000 t

**1.4.3.60 Zulage Entsorgungskosten Boden EBV BM-F1/BG-F1**
Zulage für die Verwertung von Boden der Grundposition, jedoch
Auffüllungsböden und gewachsene Böden der Zuordnung EBV BM-F1/BG-F1.
Die fachgerechte Verwertung ist durch den AN nachzuweisen.
Die Position beinhaltet das Separieren vom übrigen
Aushub sowie die erhöhten Transport- u.  Entsorgungskosten.
Menge: 590,000 t

**1.4.3.70 Zulage Entsorgungskosten Boden EBV BM-F2/BG-F2**
Zulage für die Verwertung von Boden der Grundposition, jedoch
Auffüllungsböden und gewachsene Böden der Zuordnung EBV BM-F2/BG-F2.
Die fachgerechte Verwertung ist durch den AN nachzuweisen.
Die Position beinhaltet das Separieren vom übrigen
Aushub sowie die erhöhten Transport- u.  Entsorgungskosten.
Menge: 420,000 t

**1.4.3.80 Zulage Entsorgungskosten Boden EBV BM-F3/BG-F3**
Zulage für die Verwertung von Boden der Grundposition, jedoch
Auffüllungsböden und gewachsene Böden der Zuordnung EBV BM-F2/BG-F2.
Die fachgerechte Verwertung ist durch den AN nachzuweisen.
Die Position beinhaltet das Separieren vom übrigen
Aushub sowie die erhöhten Transport- u.  Entsorgungskosten.
Menge: 280,000 t

**1.4.3.90 Zulage Entsorgungskosten Boden Deponieklasse I**
Zulage für die Verwertung von Boden der Grundposition, jedoch
Auffüllungsböden und gewachsene Böden der Zuordnung nach Deponieklasse I (DepV.)
Die fachgerechte Verwertung ist durch den AN nachzuweisen.
Die Position beinhaltet das Separieren vom übrigen
Aushub sowie die erhöhten Transport- u.  Entsorgungskosten.
Menge: 300,000 t

**1.4.3.100 Zulage Entsorgungskosten Boden Deponieklasse II**
Zulage für die Verwertung von Boden der Grundposition, jedoch
Auffüllungsböden und gewachsene Böden der Zuordnung nach Deponieklasse II (DepV.)
Die fachgerechte Verwertung ist durch den AN nachzuweisen.
Die Position beinhaltet das Separieren vom übrigen
Aushub sowie die erhöhten Transport- u.  Entsorgungskosten.
Menge: 230,000 t

**1.4.3.110 Zulage Entsorgungskosten Boden Deponieklasse III**
Zulage für die Verwertung von Boden der Grundposition, jedoch
Auffüllungsböden und gewachsene Böden der Zuordnung nach Deponieklasse III (DepV.)
Die fachgerechte Verwertung ist durch den AN nachzuweisen.
Die Position beinhaltet das Separieren vom übrigen
Aushub sowie die erhöhten Transport- u.  Entsorgungskosten.
Menge: 150,000 t

**1.4.3.120 Boden Homogenber.EL-B laden und verwerten**
Boden aus Miete laden und der Wiederverwendung/Verwertung nach Wahl des AN zuführen. Beschreibung der Homogenbereiche gem. Bodengutachten.
Boden: 'Boden Homogenbereich EL-B'

Bodenmaterial eingestuft als BM-0/BG-0
Abrechnung nach Wiegeschein.
Aufwand für Verwiegung über LKW-Waage des AN ist einzurechnen.
Menge: 1620,000 t

**1.4.3.130 Zulage Entsorgungskosten Boden EBV BM-0*/BG-0***
Zulage für die Verwertung von Boden der Grundposition, jedoch
Auffüllungsböden und gewachsene Böden der Zuordnung EBV BM-0*/BG-0*.
Die fachgerechte Verwertung ist durch den AN nachzuweisen.
Die Position beinhaltet das Separieren vom übrigen
Aushub sowie die erhöhten Transport- u.  Entsorgungskosten.
Menge: 620,000 t

**1.4.3.140 Zulage Entsorgungskosten Boden EBV BM-F0*/BG-F0***
Zulage für die Verwertung von Boden der Grundposition, jedoch
Auffüllungsböden und gewachsene Böden der Zuordnung EBV BM-F0*/BG-F0*.
Die fachgerechte Verwertung ist durch den AN nachzuweisen.
Die Position beinhaltet das Separieren vom übrigen
Aushub sowie die erhöhten Transport- u.  Entsorgungskosten.
Menge: 800,000 t

**1.4.3.150 Zulage Entsorgungskosten Boden EBV BM-F1/BG-F1**
Zulage für die Verwertung von Boden der Grundposition, jedoch
Auffüllungsböden und gewachsene Böden der Zuordnung EBV BM-F1/BG-F1.
Die fachgerechte Verwertung ist durch den AN nachzuweisen.
Die Position beinhaltet das Separieren vom übrigen
Aushub sowie die erhöhten Transport- u.  Entsorgungskosten.
Menge: 180,000 t

**1.4.3.160 Boden Homogenber.EL-C laden und verwerten**
Boden aus Miete laden und der Wiederverwendung/Verwertung nach Wahl des AN zuführen. Beschreibung der Homogenbereiche gem. Bodengutachten.
Boden: 'Boden Homogenbereich EL-B'

Bodenmaterial eingestuft als BM-0/BG-0
Abrechnung nach Wiegeschein.
Aufwand für Verwiegung über LKW-Waage des AN ist einzurechnen.
Menge: 1170,000 t

**1.4.3.170 Zulage Entsorgungskosten Boden EBV BM-0*/BG-0***
Zulage für die Verwertung von Boden der Grundposition, jedoch
Auffüllungsböden und gewachsene Böden der Zuordnung EBV BM-0*/BG-0*.
Die fachgerechte Verwertung ist durch den AN nachzuweisen.
Die Position beinhaltet das Separieren vom übrigen
Aushub sowie die erhöhten Transport- u.  Entsorgungskosten.
Menge: 70,000 t

**1.4.3.180 Zulage Entsorgungskosten Boden EBV BM-F0*/BG-F0***
Zulage für die Verwertung von Boden der Grundposition, jedoch
Auffüllungsböden und gewachsene Böden der Zuordnung EBV BM-F0*/BG-F0*.
Die fachgerechte Verwertung ist durch den AN nachzuweisen.
Die Position beinhaltet das Separieren vom übrigen
Aushub sowie die erhöhten Transport- u.  Entsorgungskosten.
Menge: 550,000 t

**1.4.3.190 Zulage Entsorgungskosten Boden EBV BM-F1/BG-F1**
Zulage für die Verwertung von Boden der Grundposition, jedoch
Auffüllungsböden und gewachsene Böden der Zuordnung EBV BM-F1/BG-F1.
Die fachgerechte Verwertung ist durch den AN nachzuweisen.
Die Position beinhaltet das Separieren vom übrigen
Aushub sowie die erhöhten Transport- u.  Entsorgungskosten.
Menge: 550,000 t

### Bereich 2 Schmutzwasser - Hausanschlüsse

#### Abschnitt 2.1 Anteilige Baustelleneinrichtung SW-Hausanschlüsse

##### Unterabschnitt 2.1.1 Baustelleneinrichtung Anteil SW-Hausanschlüsse

**2.1.1.10 Baustelle einrichten Anteil SW-Hausanschlüsse**
*** Pauschalposition
Geräte, Werkzeuge und sonstige Betriebsmittel, die zur
vertragsgemäßen Durchführung der Bauleistungen
erforderlich sind, auf die Baustelle bringen,
bereitstellen und - soweit der Geräteeinsatz nicht
gesondert berechnet wird - betriebsfertig aufstellen
einschl. der dafür notwendigen Arbeiten. Die erforderlichen festen Anlagen herstellen.
Baubüros, Unterkünfte, Werkstätten, Lagerschuppen
und dgl., soweit erforderlich, antransportieren,
aufbauen und einrichten.
Strom-, Wasser-, Fernsprechanschluß und dgl. für die
Baustelle, soweit erforderlich, herstellen.
Bei Bedarf Zufahrtswege zur Baustelle sowie
Lagerplätze, sonstige Platzbefestigungen und Wege im
Baustellenbereich anlegen.
Mutterbodenarbeiten und Beseitigung des Aufwuchses
für die Baustelleneinrichtung, soweit erforderlich,
werden nicht gesondert berechnet.
Weitere Flächen beschaffen, sofern die vom AG zur
Verfügung gestellten nicht ausreichen.
Die Kosten für Vorhalten, Unterhalten und Betreiben
der Geräte, Anlagen und Einrichtungen einschl. Mieten,
Pacht, Gebühren und dgl. sind nicht in diese
Pauschale, sondern in die Einheitspreise der
betreffenden Teilleistungen eingerechnet.
Soweit nicht für bestimmte Bauleistungen (z.b.
Bedarfsleistungen) das Einrichten der Baustelle als
besonderer Ansatz enthalten ist, umfaßt die Pauschale die Vergütung der Baustelleneinrichtung für alle
Bauleistungen dieses Abschnittes des LV.
Für die wiederkehrenden Baubesprechungen ist ein Besprechungsraum auf der Baustelle vorzuhalten in der Größe eines Doppelcontainers mit Gruppentisch und min. 14 Sühlen sowie Magnetleisten an den Wänden.
40 v.H. des Preises der Baustelleneinrichtung werden nach Baustelleneinrichtung für den Baubeginn bezahlt, 60 v.H. mit dem Baufortschritt über die Bauzeit verteilt.
Menge: 1,000 PSCH

**2.1.1.20 Grenzsteine aufsuchen und sichern Anteil SW-Hausanschlüsse**
Vorhandene Grenzen sichern.
Grenzmarkierungen des ÖbVI und Grenzen  vor Beginn der Arbeiten aufsuchen, freilegen u. sichern, abpflocken.
Sicherung während der Bauzeit unterhalten.
Eine Zwischenübergabe an die Versorgungsträger per
Übergabeprotokoll ist einzurechnen.
Die Grenzen sind nach Fertigstellung der Baumaßnahme wieder an die Bauleitung zu übergeben.
Die o. b. Leistung wird erst in der Schlußrechnung
vergütet.
Menge: 10,000 St

**2.1.1.30 Baustelle räumen für alle LV-Abschnitte Anteil SW-Hausanschlüsse**
*** Pauschalposition
Baustelle von allen Geräten, Anlagen, Einrichtungen
und dgl. räumen.
Benutzte Flächen und Wege entsprechend dem
ursprünglichen Zustand unter Wahrung der landschaftspflegerischen Belange ordnungsgemäß
herrichten. Verunreinigungen beseitigen.
Soweit nicht für bestimmte Leistungen (z.B. Bedarfsleistungen) für das Räumen der Baustelle gesonderte
Positionen im Leistungsverzeichnis enthalten sind, gilt
die Pauschale für alle Leistungen dieses
Leistungsverzeichnisses.
Menge: 1,000 PSCH

**2.1.1.40 Kanalbau-Bestandspläne herstellen Anteil SW-Hausanschlüsse**
*** Pauschalposition
Digital aufgenommener Bestandsplan Kanalbau
-------------------------------------
Herstellung von Bestandsplänen für Kanalisation  Lageplan,Längsschnitt gemäß DIN 2425 Teil 4
Darstellung der Trennkanalisation bzw. Mischwasserkanalisation einschl. evtl. Druckrohrleitungen im Doppelvollinienverfahren, ggf. mit Detaildarstellung)
Digitalisierung der vorhandenen Katastergrundkarten im Maßstab 1:1.000 mit Übernahme der Grundstücksgrenzen  Gebäude, Haus-Nr. und Flurstücks-Nr.
Herstellen eines Bestandsplanes mit Kataster und der topographischen Aufnahme im Maßstab 1:250. Details in 1:100
Die Bestandspläne müssen folgende Angaben enthalten:
   - Schachtdeckel mit NN-Höhe
   - Sohlhöhen der Schächte nach N.N.
   - Rohrdurchmesser und Rohrmaterial pro Haltung
   - Haltungslänge
   - Station der abgehenden Hausanschlüsse
   - Länge der Hausanschlüsse
   - Endtiefe der Hausanschlüsse nach N.N.
Einmessung von Schachtdeckeln, Gullys, Schieber-
und Hydrantenkappen nach Lage und Höhe. Die Aufnahme erfolgt mittels elektronischem Messgerät als Polaraufnahme im Gauß/Krüger-System bzw. UTM nach Abstimmung mit dem AG.
Berechnung der dreidimensionalen Koordinaten aus
den Messwerten der Polaraufnahme.
Das Einholen und Aufsuchen amtlicher Höhen- und
Lagefestpunkte sind in den Einheitspreis mit
einzurechnen.
Die Bestands- und Abrechnungspläne sind dem AG als
als 3-facher Farbplot, als pdf, sowie Datenformat dxf- oder dwg  Datei auf Datenträger zu übergeben. Ferner sind die aufgenommenen Daten in das Datenaustauschformat ISYBAU XML (06.11) zu überführen und als Datei abzugeben.
Menge: 1,000 PSCH

**2.1.1.50 Baustellenschild anfert. und aufst. Folie Typ 1 - Anteil SW-Hausanschlüsse**
Baustelleninformationsschild einschließlich Aufstellvorrichtung nach Unterlagen des AG anfertigen und beschriften, zur Baustelle anfahren und standsicher aufstellen. Notwendige Erdarbeiten ausführen, Fundamente
herstellen. Statischen Nachweis erbringen. Bauschild
während der Bauzeit unterhalten und säubern.
Größe Baustelleninformationsschild:
Breite: 6,00 m
Höhe : 4,15 m
UK Schild liegt 3 m über GOK
Unterhaltungsdauer Bauschild: 24 Monate
Ständerwerk aus Aluminiumprofilen. Aufname der Bautafeln mittels horizuntalen Aluprofilen. Ballastierung aus Betongewichten. Konstruktion gem. Statischer Berechnung sicher ausgelegt.
Schilderträger aus Alu-Verbundtafeln an Tafelträger montieren.
Beschriftung nach Vorgabe des AG mittels Verkehrszeichenfolie Typ 1, voll retroreflektierend.
Beschriftungsfeld aufgeteilt in
- Baustelleninformation
- Beteiligtentafeln
Erforderliche Montagegerüste und Krangestellungen sowie Sicherheitseinrichtungen für die Montage sind in den EP
einzurechnen
Menge: 1,000 St

**2.1.1.60 Baustellenschild zurück bauen Anteil SW-Hausanschlüsse**
Baustelleninformationsschild einschließlich Aufstellvorrichtung abbauen
Notwendige Erdarbeiten ausführen, Fundamente
aufnehmen
Größe Baustelleninformationsschild:
Breite: 6,00 m
Höhe : 4,15 m
UK Schild liegt 3 m über GOK
Ständerwerk aus Aluminiumprofilen. Aufname der Bautafeln mittels horizuntalen Aluprofilen. Ballastierung aus Betongewichten. Schilderträger aus Alu-Verbundtafeln
Bauschild sortiert abbauen, sämtliche Materialien von der Baustelle entfernen und einer Verwertung nach wahl des AN zuführen.
Erforderliche Montagegerüste und Krangestellungen sowie Sicherheitseinrichtungen für die Montage sind in den EP
einzurechnen
Menge: 1,000 St

#### Abschnitt 2.2 Schmutzwasser-Anschlussleitungen

##### Unterabschnitt 2.2.1 SW - Anschlussleitungen

*Hinweis: Hinweis: Hausanschlussleitungen*
Hinweis: Hausanschlussleitungen

Im Baugebiet sind Hausanschlussleitungen in Längen zwischen 4 und 10 m herauszulegen.

Die Leitungen werden aus der Straßenparzelle heraus bis ca. 1 m hinter die Grundstücksgrenzen gelegt und verschlossen.
Tiefenlage entsprechend Ausführungsplanung.
Die Erschwernisse aus der Errichtung der einzelnen
Leitungen verteilt im Baugebiet sind in die Folgepositionen einzurechnen.

**2.2.1.10 Anschlussleitung PP DA 160 t 2,0-3,0 m, orange**
Anschlußleitung herstellen.
Anschluß an Schacht bzw. Sammelrohrleitung sowie
Formstücke werden gesondert vergütet.
Durchmesser DN/OD 160 mm
Material = PP-Rohre nach DIN EN 1852 einschl. Doppelsteckmuffe und formschlüssig fixierten Dichtungen aus EPDM nach DIN EN 681-1, hochabriebfest, ohne Zusatz von Füllstoffen.
Ringsteifigkeit mind. 16 kN/m²,
Farbe: orange, durchgehend eingefärbt.
Maximale Rohrlänge 3 m.
Sohltiefe 2,00 m bis 3,00 m
Das passgenaue Ablängen der Rohre ist einzurechnen.
Straßenverkehrslast = Lastmodell 1, DIN Fachbericht 101.
Statische Berechnung aufstellen und liefern.
Auflager und Bettungszone nach EN 1610 entsprechend
Rohrstatik aus einem Brechsand-Splitt oder
Sand-Kies-Gemisch herstellen entsprechend den
Verlegerichtlinien des Rohrherstellers herstellen.
Material liefern.
Erdarbeiten ausführen.
Boden: Lehm, Homogenbereich EL-B.
Verbau und die Wasserhaltung bis zu einer Pumpenleistung von 0 bis 10 m3 Fördermenge mal 5 m Förderhöhe je Stunde und Haltung werden nicht gesondert berechnet.
Aushub laden, im Baufeld transportieren und in Miete setzen.
Bodenmiete zur Bodenbeprobung.
Graben mit sauberem Sand BM-0/BG-0 der Bodenklasse 3, DIN 18300 lagenweise verfüllen und verdichten, einschließlich Herstellung der Rohrzone. Material liefern.
Verdichtungsgrad/Verformungsmodul '45 MPa'

Abrechnung nach Leitungslänge
Menge: 165,000 m

**2.2.1.20 Anschlussleitung PP DA 160 t 3,0-4,0 m, orange**
Anschlußleitung herstellen wie Vorposition, jedoch
Sohltiefe 3,00 m bis 4,00 m
Menge: 35,000 m

**2.2.1.30 Anschlussleitung PP DA 160 t 4,0-5,0 m, orange**
Anschlußleitung herstellen wie Vorposition, jedoch
Sohltiefe 4,00 m bis 5,00 m
Menge: 15,000 m

**2.2.1.40 Zulage zur Position Leitungsgraben herstellen, jedoch Homogenbereich EL-A**
Zulage zur Position Leitungsgraben herstellen,
jedoch Homogenbereich EL-A
Die jeweiligen Bodenklassengrenzen werden gemeinsam mit der Bauleitung festgelegt.
Abgerechnet wird der Aushub der verbauten Baugrube / Gräben mit senkrechten Wänden gem DIN EN 1610. Darüber hinausgehende Mengen aus Böschungen o.Ä. sind in den EP einzurechnen.
Menge: 205,000 m3

**2.2.1.50 Zulage zur Position Leitungsgraben herstellen, jedoch Homogenbereich EL-C**
Zulage zur Position Leitungsgraben herstellen,
jedoch Homogenbereich EL-C
Lösen erfolgt mittels Baggerlöffel mit Reißzahn
Die jeweiligen Bodenklassengrenzen werden gemeinsam mit der Bauleitung festgelegt.
Abgerechnet wird der Aushub der verbauten Baugrube / Gräben mit senkrechten Wänden gem DIN EN 1610. Darüber hinausgehende Mengen aus Böschungen o.Ä. sind in den EP einzurechnen.
Menge: 20,000 m3

**2.2.1.60 Zulage Grabenverbau Kanalbau Leitungsquerung Sonderverbau T bis 3,50 m**
Zulage Grabenverbau Kanalbau
Zulage für den Einsatz von Sonderverbau im Bereich von mehreren kreuzenden Versorgungs- / Entsorgungsleitungen am Kanalgraben.
Lichte Grabentiefe bis 3,50 m
Lichte Grabenbreite bis 3,50 m
Sonderverbau mit Dielenkammerverbau oder ähnlicher Detaillösung.
Einsatz nach Abstimmung mit der Bauleitung.
Einzurechnen ist der Antransport, Einbau, Vorhaltung, Rückbau und Abtransport.
Abgerechnet wird der Sonderverbauabschnitt in der Höhe von Kanalfließsohle bis OK Straßenplanum und in der Länge der Grabenachse im Abschnitt des eingesetzten Sonderverbaus (beide Baugrubenseiten werden aufgemessen).
Als Zulage zum Standartverbau in der Kanalgrabenposition.
Für den vom AN gewählten Verbau ist eine prüffähige
statische Berechnung vorzulegen.
Menge: 130,000 m2

**2.2.1.70 Formstueck einbauen Bogen DA 160 PP, 0-45 Grad**
Formstueck in Rohrleitung einbauen.
Verguetet wird der Mehraufwand fuer den Einbau des
Formstueckes gegenueber der durchgemessenen Rohrleitung.
Formstueck = Bogen DA 160, aus PP.
Abwinkelung nach örtlichem Aufmaß.
von 0 bis 45 Grad.
Menge: 90,000 St

**2.2.1.80 Formstueck einbauen Blindverschluss PP, DA 160**
Formstueck in Rohrleitung einbauen.
Verguetet wird der Mehraufwand fuer den Einbau des
Formstueckes gegenueber der durchgemessenen Rohrleitung.
Formstueck = Blindverschluss DA 160, PP
Menge: 2,000 St

**2.2.1.90 Rohranschluss herstellen Anschluss DN 150 AL PP - SL Steinzeug Öffnung vorh.**
Rohranschluss an Sammelrohrleitung herstellen,
Anschluss dichten.
Vergütet wird der Mehraufwand für das Herstellen des
Anschlusses (einschliesslich eventueller Pass-Stücke
und Sattelstücke) gegenüber der bis zur Innenfläche
der Sammelrohrleitung durchgemessenen Rohrleitung.
Anschlussleitung Rohr DN 150 aus PP,
Sammelleitung aus Steinzeug.
Übergangsstück Steinzeug auf PP DN 150 zum Anschluss der Anschlussleitung PP an den Abzweig des Hauptkanal aus Steinzeug.
Öffnung für Rohranschluss vorhanden, provis. Verschluss abnehmen.
Menge: 12,000 St

**2.2.1.100 Schachtanschluss herstellen Rohr-DN 150 PP Schacht PP - Oeffnung vorhand. Anschluss+Gelenk**
Rohrleitung an Schacht anschliessen, Anschluss dichten.
Verguetet wird der Mehraufwand fuer das Herstellen des
Anschlusses (einschliesslich eventueller Formstuecke)
gegenueber der bis zur Innenflaeche des Schachtes
durchgemessenen Rohrleitung.
Anschlussleitung Rohr DN 150 aus PP,
Schacht aus PP DN 800,
Oeffnung fuer Rohranschluss ist vorhanden.
Anschluss mit Schachtanschlusstueck und Gelenkstueck.
Menge: 33,000 St

**2.2.1.110 Hausanschlussschacht PP**
Schmutzwasser Fertigteil-Schacht als Hausanschluss - Kontrollschacht DN 800.
Schachtunterteil, Ringe und Konus aus Polypropylen (PP), einschliesslich der Öffnungen für die Rohranschlüsse liefern und fachgerecht einbauen.
Schachttiefe 1 - 2 m.
Schachtabdeckung und Anschluss der Rohrleitungen
werden gesondert vergütet.
Material:
- Schacht aus PP, bestehend aus vollwandigen Fertigteilen, mit außenliegenden Verstärkungsrippen, mit glatter, ebener Innenwandung; Ringsteifigkeit von mindestens SN4 (4 kN/m²).
- Farbe:innen orange
- Lastentkoppeltes Schachtsystem u. lastentkoppelte Schachtelementdichtungen nach DIN 4060 und DIN EN 681-1;
- Teilexzentrischer Konus, Konus verstärkt
- Auflagering zur Lastentkoppelung und zur verschiebesicheren Aufnahme von Schachtabdeckungen LW 625 Klasse D
- Schachtrohr mit integrierten, korrosionsfesten, rutschhemmenden Steigstufen, gemäß Anforderung der Berufsgenossenschaft;
- Schachtunterteil mit verformungsstabilem ebenen Flachboden, Bermenfläche rutschhemmend strukturiert ausgeführt, mind. Rutschhemmung Bewertungsgruppe R9;
- Gerinne für Schmutzwasser mit einem Zulauf und einem Ablauf, jeweils bis zum Scheitel ausgeformt,
DN 150, gerade oder mit Bogen
Für den Anschluss der Rohrleitungen an den Schacht ist je eine entsprechende Überschiebmuffe einzurechnen.
Boden: Lehm, Homogenbereich EL-B.
Zusätzliche Erdarbeiten ausführen.
Auflager für die Schachtaufstellfläche aus Schotter, 20 cm dick und Feinsohle aus Splitt liefern, einbauen und verdichten.
Auflager für den Auflagerring aus Schotter, 30 cm dick und Feinsohle aus Splitt, liefern, einbauen und verdichten,
Schacht liefern und höhen- sowie und fluchtgerecht versetzen;
Schachtummantelung wird mit der Position für die Herstellung der Rohrleitungszone vergütet.
Prüffähige Statische Berechnung aufstellen für Belastung SLW 60 sowie Nachweis der Auftriebssicherheit für Grundwasserstand in Baugrube bis GOK
Menge: 22,000 St

##### Unterabschnitt 2.2.2 Kanalprüfungen

*Hinweis: Hinweis: Kanalinspektion*
Allgemeine Leistungsbeschreibung

Allgemeines
Für die Durchführung der Kanalreinigung sind nur Firmen zugelassen, die gemäß Güteschutz Kanalbau, RAL-GZ 961 mindestens nach Beurteilungsgruppe R zertifiziert sind.
Für die Durchführung der Kanalinspektion sind nur Firmen zugelassen, die gemäß Güteschutz Kanalbau, RAL-GZ 961 mindestens nach Beurteilungsgruppe I zertifiziert sind.
Grundlage für die Durchführung der Kanaluntersuchung Arbeiten ist das DWA-Regelwerk mit den Merkblättern DWA-M 149-„Zustandserfassung und -beurteilung von Entwässerungssystemen außerhalb von Gebäuden mit mehreren Teilen und die DIN EN 13508-2.

Mit der Kanalinspektion ist abschließend der mängelfreie Zustand der errichteten Kanäle zu dokumentieren. Festgestellte Mängel am Kanalsystem sind zu beheben, die Kanalinspektion nach Mängelbeseitigung nochmals auszuführen.

Die Inspektion darf nur in einem gereinigten Zustand erfolgen.
Die Qualifikation des Inspekteurs ist mindestens 3 Wochen vor Inspektionsbeginn vorzulegen und freigeben zu lassen. Der Beginn der Kanalinspektion ist 2 Wochen vorher anzuzeigen.

Die Kanalinspektion erfolgt gegen die Fließrichtung mit einer selbstfahrenden Kamera bei einer max. Geschwindigkeit von  15 cm/s.
Die Anschlussleitungen, die in einer Rohrleitung einbinden und nicht von einem Schacht oder Straßenablauf untersucht werden können, sind mit einer Satellitenkamera zu untersuchen. Eine Dokumentation des Zustandes in Rückwärtsfahrt wird nicht akzeptiert.
Schächte werden mit der Kamera abgeschwenkt, so dass eindeutig alle Zuläufe im Sohlbereich sowie oberhalb der Sohle ankommende Anschlüsse (Hausanschlüsse, Abstürze, etc.) zu erkennen sind.

Art und Umfang der Leistungen
Der Kanal soll optisch gegen die Fließrichtung inspiziert werden, damit auch die Anschlußstutzen der Hausanschlüsse mit in das optische Inspektionsprogramm aufgenommen werden können.
Neben den allgemeinen Leistungen zur Arbeitsvorbereitung einschl. der Anpassung der vom Auftraggeber gelieferten Pläne an die EDV-mäßige Erfassung gehören im einzelnen:
- Überprüfung der Planungen und Bestätigung der aktuellen Schachtnummerierung
- optische Inspektion der Sammler ab DN 200
- optische Inspektion der Anschlussleitungen ab DN 150
- Neigungsmessung
- EDV-mäßige Erfassung der Schadensbeschreibung mit Rissbreitenmessung für
  a) Hauptkanäle
  b) Anschlussleitungen
  c) Kontrollschächte
- EDV-mäßige Auswertung der optischen Inspektion in Form von Untersuchungsprotokollen, Haltungsgrafiken und Fotodokumentation (Übergabe über Datencloud nach Abstimmung mit dem AG)

Durchführung der Arbeiten
Die Kanalinspektion soll straßenweise erfolgen. (Springen ist ausgeschlossen). Während der optischen Inspektion muss die Kanalhaltung weitestgehend abflussfrei gehalten werden, damit auch eine Begutachtung der Sohlbereiche einwandfrei möglich ist.
Der AN hat sich vor Durchführung der Reinigungsarbeiten und dem Befahren der Kanäle durch geeignete Maßnahmen, z.B. Durchleuchten der Haltung, davon zu überzeugen, daß ein Festsetzen oder eine Beschädigung seiner Geräte durch evtl. Hindernisse oder sonstige örtliche Gegebenheiten ausgeschlossen werden kann und das die Kanäle sauber sind.

Optische Inspektion des Schachtes
Bildaufnahme als Übersicht am geöffneten Schacht mit Kennzeichnung der  Fließrichtungen / Orientierung der Schachtlage im System.
Bildaufnahmen von Schadstellen
Bezugshöhe Kanalsohle.
Ergebnisse dokumentieren, Schachtbericht anfertigen.

Die Sicherung der Einsatzstelle hat gemäß den Richtlinien der für die Sicherung von Arbeitsstellen an Straßen zu erfolgen. Die Baustelle ist in ihrer Ausdehnung so klein wie möglich zu halten. Der Anliegerverkehr ist so wenig wie möglich zu beeinträchtigen.
Für alle Arbeiten sind zugelassene Einstieghilfen vorzuhalten.
Alle Arbeiten sind in Eigenregie von qualifiziertem
Personal durchzuführen. Für die Kanalreinigung wie auch für die Kanaluntersuchung sind aus Sicherheitsgründen mindestens zwei Personen vorzusehen.

Das bei der Kanaluntersuchung verantwortlich eingesetzte Personal muß bau- und materialtechnisches Fachwissen auf dem Gebiet des Kanalbau und eine mindestens zweijährige Inspektionspraxis besitzen. Nachweise sind auf Verlangen des AG vorzulegen. Das eingesetzte Personal darf nur in Abstimmung mit dem AG gewechselt werden.
Lagepläne
mit Haltungs-, Leitungs- und Schachtbezeichnungen werden vom AG digital zur Verfügung gestellt.
Vor Kanalinspektionsbeginn ist beim AG zu erfragen, ob die richtigen Schachtnummern/aktuelle Ausführungsplanung übergeben worden sind.
Auswertung der Kanaluntersuchung
Die bei der Kanal-TV-lnspektion gewonnenen Daten sind nach dem Kürzelsystem des Arbeitsblattes DIN 13502 DWA-M 149-2 (02.2013) aufzunehmen, Datenaustauschformat ISYBAU XML (06.11). Es gelten die Anforderungen der DWA-M 149-8
Die Ortsangaben der Daten sind im Uhrzeitmaßstab
anzugeben. Die XML - Daten sind mit den XML -Daten des Kanalbestandsplans in Übereinstimmung zu bringen. Die Datenverzeichnisse nach Strassen sortiert.

Die Filmdateien müssen die Haltungs- bzw. Schachtbezeichnung beinhalten, sowie einem voran gestelltem H_, L_ oder S_ (für Haltung / Leitung / Schacht entsprechend der Benennung der Fotos).
Für jedes Objekt ist jeweils eine eigene Filmdatei zu erstellen.

Bei Planabweichungen ist eine digitale Skizze im DXF-Format mit Angabe der berichtigten Angaben und der Schachtbezeichnung beizufügen. Die Kanalstammdaten sind anzupassen und digital im ISYBAU Format neu zu übergeben.
Anzeige aller haltungsrelevanten Daten (z.B. Anfangs-/ Endschacht, Straße, Material, DN, Haltungslänge, Inspektionslänge und Untersuchungsgeschwindigkeit)

Zur Sichtung und Auswertung der Kanaluntersuchung ist eine Software zu übergeben, die eine Darstellung, Übergabe und eine Ansteuerung der einzelnen Stationen erlaubt. Mit dem Programm sind sowohl die Untersuchung der Sammler und Schächte als auch der Anschlussleitungen zu organisiern und zu überprüfen.

Die Inspektionsdaten und die Auswertung sind über eine sichere Datencloud in Abstimmung mit dem AG zu liefern und für min. ein Jahr zu speichern.

Lieferzeiten:
Die Lieferung der Daten erfolgt in Absprache mit dem AG, jedoch spätestens drei Wochen nach erfolgter Inspektion.

Mit den Unterlagen ist eine Tabelle zu übergeben, in der hinsichtlich aller Kanalprüfungen der Soll - Stand und der Ist - Stand dargestellt sind.

Die abschließende Kanalinspektion, Endbearbeitet, mit Soll-Ist-Vergleich, ist spätestens 2 Wochen vor Einbau der Asphaltdeckschichten bzw. 4 Wochen vor Abnahme vorzulegen.

**2.2.2.10 SW - Anschlüsse mit Hausanschlusskamera untersuchen ca. 25 Anschl.**
Kameradurchfahrung von Entwässerungsrohrleitungen ausführen.
Anschlussleitungen Schmutzwasser.
Auf Schadstellen untersuchen und auf Datenträger dokumentieren. Datenträger dem AG übergeben.
Rohrleitung DN 150 bis DN 200.
Rohr aus Kunststoff.
Haltungslänge bis 10 m.
Menge: Rund 50 Stück Anschlussleitungen.
Leitung ist in Betrieb. Erforderliche Wasserhaltung
ausführen.
Befahrung der Anschlussleitung von der Sammelleitung aus.
Dokumentation mit Angabe von Haltung, Rohrmaterial,
Rohrdurchmesser, Haltungslänge, Gefälle im Rohr und
Stationierung von seitlichen Zuläufen und Schadstellen
schriftlich vorlegen.
Daten im ISY-Bau Austauschformat Abwasser (XML) sowie
aufbereitet in Video-Datenformat nach Unterlagen des AG
übergeben. Datenträger nach Unterlagen des AG.
Menge: 215,000 m

**2.2.2.20 Schachtuntersuchung RW+SW, SchachtMau/Beton, Klasse D 400, D= DN 800 - DN 1200, T 1,0-6,0 m**
Schachtuntersuchung RW- und SW-Schächte
Schacht aus Mauerwerk/Beton, in Mischwasserkanal,
Schachtdurchmesser DN 800 bis DN 1000,
Lichte Tiefe 1,00 bis 6,00 m,
Einstiegöffnung Durchmesser 625 mm,
Klasse D 400 DIN 1229/DIN EN 124.
Dokumentation mit Angabe von Schacht mit Größe und Tiefe, Material, Zu-u. Abläufe mit Rohrdurchmesser u. Höhenangaben bezogen auf die Schachtsohle, Einbauten etc. sowie Schadstellen schriftlich vorlegen.
Daten im ISY-Bau Austauschformat Abwasser (XML) sowie
aufbereitet in Video-Datenformat nach Unterlagen des AG
übergeben. Datenträger nach Unterlagen des AG.
Menge: 22,000 St

**2.2.2.30 Wasserdichtheit pruefen DN 150 Haltung <30 m**
Entwaesserungsrohrleitung auf  Dichtheit pruefen.
Erforderliche Verankerungen und Rohrverschluesse
herstellen und beseitigen.
Einschl. An- und Abtransport sowie Vorhaltung der
erforderlichen Geräte, Sicherungs- und
Absperreinrichtungen, Gestellung des Füllstoffes mit
anschließender schadloser Ableitung sowie Absperrung der Zu- u. Abläufe.
Dichtheitsprüfung nach EN 1610
Rohr DN 150.
Pruefung von Haltungslaengen bis 15 m.
Einschließlich der zugehörigen Hausanschlussleitungen.
Menge: 22,000 St

**2.2.2.40 Wasserdichtigkeitsprüfung, Schächte D =0,80 m T= bis 3 m**
Wasserdichtigkeitsprüfung für Schächte durchführen.
Für Fertigteilschacht D = 0,80 m.
Lichte Schachttiefe bis 3 m.
Einschl. AN- und Abtransport sowie Vorhaltung der
erforderlichen Geräte, Sicherungs- und
Absperreinrichtungen, Gestellung des Füllstoffes mit
anschließender schadloser Ableitung sowie Absperrung der Zu- u. Abläufe.
Von dem Ergebnis ist eine Niederschrift zu fertigen.
Dichtigkeitsprüfung bis OK Konus.
Menge: 22,000 St

#### Abschnitt 2.3 Bodenbeprobung und Verwertung

*Hinweis: Hinweis Boden-Materialentsorgung*
Der AN ist für die vollständige rechtskonforme Verwertung des Bodens verantwortlich. Für die Entsorgungsstellen sind jeweils gültige behördliche Genehmigungen und Zertifizierungen nachzuweisen. Transport von Aushubmaterial zur Entsorgungsstelle.
Abrechnungsgrundlagen sind die Wiegescheine der Entsorgungsstellen. Die Verwiegung erfolgt grundsätzlich auf einer geeichten Waage beim AN oder der jeweiligen Verwertungs- / Entsorgungsstelle.

Grundlage für die Einteilung ist die EBV Ersatzbaustoffverordnung

Einzurechnende Leistungen:
In die Einheitspreise sind sämtliche Ausgaben und Leistungen für die ordnungsgemäße Verwertung der Böden sowie u.a. die zusätzlichen Kontrolluntersuchungen, Gebühren für die Genehmigung und Verwaltung inkl. aller Gebühren und -Abwicklung, Kosten des elektronischen Begleitscheinverfahrens sowie eventuelle Umlagerungen innerhalb der Anlage einzurechnen.

Das Wiegen der angelieferten Abfälle und das Ausstellen der Wiegenoten sind Nebenleistungen, für die keine gesonderte Vergütung erfolgt.

Für gefährliche Abfälle muss der Nachweis erbracht werden, dass eine Zuweisung zur vorgesehenden Entsorgungseinrichtung möglich ist. Ist seitens des Bieters eine Zwischenlagerung von Abfällen vorgesehen, sind alle genannten Angaben auch für das jeweilige Zwischenlager erforderlich.

Insbesondere ist die Komunikation mit den Bodengutachtern des AG hinsichtlich der rechtzeitigen Probename an Bodenmieten und der erforderlichen Freigaben zu Bodenabtransprt zu führen.

##### Unterabschnitt 2.3.1 Boden

**2.3.1.10 Koordination Probenahme Bodenaushub**
Probenahme von zwischengelagertem Bodenaushub koordinieren
Der Auftragnehmer (AN) hat die Probenahme des auf der Baustelle oder auf einer Bereitstellungsfläche zwischengelagerten Bodenaushubs rechtzeitig zu koordinieren. Die Beprobung erfolgt durch ein vom Auftraggeber (AG) benanntes und beauftragtes Fachunternehmen.
Der AN hat sicherzustellen, dass die zu beprobenden Bodenmieten bis zur Durchführung der Probenahme zugänglich und eindeutig den jeweiligen Homogenbereichen zugeordnet sind. Er hat den AG rechtzeitig über die erforderliche Probenahme zu informieren und die Terminabstimmung mit dem beauftragten Fachunternehmen zu koordinieren.
Die beprobten Bodenmassen dürfen bis zum Vorliegen der Analysenergebnisse sowie der Festlegung des Weiteren Verwertungs- oder Entsorgungsweges weder abgefahren noch vermischt oder anderweitig verändert werden. Sie sind auf der Baustelle oder auf den Bereitstellungsflächen des AN getrennt und eindeutig gekennzeichnet vorzuhalten.
Abrechnungshinweis:
Die Position wird je koordinierter Probenahme vergütet. Sie kommt mindestens einmal je Homogenbereich sowie zusätzlich etwa je angefangene 500 m³ Bodenaushub eines Homogenbereiches oder nach Anordnung des AG zur Ausführung.
Art und Umfang der Probenahme sowie der analytischen Untersuchungen werden vom AG festgelegt.
Menge: 1,000 St

**2.3.1.20 Bodenlagerfläche planieren Anteil SW-Hausanschlüsse**
Bodenlagerfläche planieren und verdichten
Oberfläche: im Wesentlichen Bergematerial / Kohlematerialien / Schottermaterialien / Gestein
Oberfläche planieren.
Material im Mengenausgleich lösen, verschieben und wieder einbauen.
Arbeitstiefe
Abtrag rund 15 cm
Auftrag rund 15 cm
Planum in mindesten 4 Übergängen mit schwerem Verdichtungsgerät nachverdichten.
Zu erreichender Tragfähigkeitswert EV2>= 70 MN/m2
Menge: 20000,000 m2

**2.3.1.30 Boden Anfüllungen Homogenber.EL-A laden und verwerten**
Boden aus Miete laden und der Wiederverwendung/Verwertung nach Wahl des AN zuführen. Beschreibung der Homogenbereiche gem. Bodengutachten.
Boden: 'Auffüllung Homogenbereich EL-A'

Bodenmaterial eingestuft als BM-0/BG-0
Abrechnung nach Wiegeschein.
Aufwand für Verwiegung über LKW-Waage des AN ist einzurechnen.
Menge: 420,000 t

**2.3.1.40 Zulage Entsorgungskosten Boden EBV BM-F0*/BG-F0***
Zulage für die Verwertung von Boden der Grundposition, jedoch
Auffüllungsböden und gewachsene Böden der Zuordnung EBV BM-F0*/BG-F0*.
Die fachgerechte Verwertung ist durch den AN nachzuweisen.
Die Position beinhaltet das Separieren vom übrigen
Aushub sowie die erhöhten Transport- u.  Entsorgungskosten.
Menge: 280,000 t

**2.3.1.50 Zulage Entsorgungskosten Boden EBV BM-F1/BG-F1**
Zulage für die Verwertung von Boden der Grundposition, jedoch
Auffüllungsböden und gewachsene Böden der Zuordnung EBV BM-F1/BG-F1.
Die fachgerechte Verwertung ist durch den AN nachzuweisen.
Die Position beinhaltet das Separieren vom übrigen
Aushub sowie die erhöhten Transport- u.  Entsorgungskosten.
Menge: 100,000 t

**2.3.1.60 Boden Homogenber.EL-B laden und verwerten**
Boden aus Miete laden und der Wiederverwendung/Verwertung nach Wahl des AN zuführen. Beschreibung der Homogenbereiche gem. Bodengutachten.
Boden: 'Boden Homogenbereich EL-B'

Bodenmaterial eingestuft als BM-0/BG-0
Abrechnung nach Wiegeschein.
Aufwand für Verwiegung über LKW-Waage des AN ist einzurechnen.
Menge: 620,000 t

**2.3.1.70 Zulage Entsorgungskosten Boden EBV BM-0*/BG-0***
Zulage für die Verwertung von Boden der Grundposition, jedoch
Auffüllungsböden und gewachsene Böden der Zuordnung EBV BM-0*/BG-0*.
Die fachgerechte Verwertung ist durch den AN nachzuweisen.
Die Position beinhaltet das Separieren vom übrigen
Aushub sowie die erhöhten Transport- u.  Entsorgungskosten.
Menge: 90,000 t

**2.3.1.80 Zulage Entsorgungskosten Boden EBV BM-F0*/BG-F0***
Zulage für die Verwertung von Boden der Grundposition, jedoch
Auffüllungsböden und gewachsene Böden der Zuordnung EBV BM-F0*/BG-F0*.
Die fachgerechte Verwertung ist durch den AN nachzuweisen.
Die Position beinhaltet das Separieren vom übrigen
Aushub sowie die erhöhten Transport- u.  Entsorgungskosten.
Menge: 400,000 t

**2.3.1.90 Zulage Entsorgungskosten Boden EBV BM-F1/BG-F1**
Zulage für die Verwertung von Boden der Grundposition, jedoch
Auffüllungsböden und gewachsene Böden der Zuordnung EBV BM-F1/BG-F1.
Die fachgerechte Verwertung ist durch den AN nachzuweisen.
Die Position beinhaltet das Separieren vom übrigen
Aushub sowie die erhöhten Transport- u.  Entsorgungskosten.
Menge: 50,000 t

### Bereich 3 Regenwasser - Hauptkanal

*Hinweis: Hinweis Kanalbau*
Hinweis:

Für die Durchführung der Kanalbauarbeiten sind nur Firmen zugelassen, die gemäß Güteschutz Kanalbau, RAL-GZ 961 mindestens nach Beurteilungsgruppe AK1 zertifiziert sind.

Bodenaushub und Sandverfüllung für Leitungsgräben mit Schächten (SW, RW, Hausanschlüsse)
--------------------------------------------
Die Grabentiefe wird gerechnet ab Planum (= UK Frostschutz ) bzw. OK Straße -sofern vorhanden- bis Fließsohle (Leitungen) bzw. Fließgerinne (Schächte).
Die Grabenbreiten werden - soweit die erdstatische Berechnung für den Verbau nicht andere Grabenbreiten erforderlich macht - nach DIN EN 1610 festgelegt
Bei Minderbreiten wird nach der aufgemessenen Rohrgrabenbreite abgerechnet.
Die Schachtbaugruben werden in der Achse der Leitungen ohne Berücksichtigung von Mehraushub durchgemessen.
Die Länge des Rohrgrabens wird von Schachtmitte bis Schachtmitte bzw. Ende Rohrleitung gemessen. Bei Endschächten erfolgt die Abrechnung des Rohrgrabens bis Mitte Schacht ohne Berücksichtigung des dahinter liegenden Aushubs.
Bei Anschlussleitungen wird die Länge des Rohrgrabens von Achse Hauptleitung bis Ende Anschlußleitung bzw. Mitte Kontrollschacht abgerechnet, wenn nicht nach Stück abgerechnet wird.
Die Höhe der Sandverfüllung berechnet sich bis zum Planum des Straßenoberbaus ( = UK Frostschutzschicht bzw. UK Bodenaustausch für den Straßenbau ). Aus Gründen des Bauablaufes höher eingebauter frostsicherer Füllsand wird nicht in der Rohrgrabenverfüllung, sondern ggf im Straßenbau als Frostschutzmaterial abgerechnet.
Die Breite der Sandverfüllung ergibt sich aus DIN EN 1610. Mehreinbau bei Schächten werden nicht berücksichtigt.
Die Länge der Sandverfüllung entspricht der Länge des Rohrgrabens ohne Berücksichtigung von Mehreinbau z. B. hinter Endschächten.

Für den Normverbau wird zu den Grabenbreiten nach DIN EN 1610 für den Bodenaushub sowie für die Verfüllung eine zusätzliche Breite von 2 x 15 cm angerechnet.
Bei der Herstellung der Baugruben in befestigten Flächen werden für das Aufnehmen und erneute Herstellen der vorh. Oberflächenbefestigung folgende Abrechnungsbreiten für die Oberflächen festgelegt:
- Breite der bituminösen Befestigung: Rohrgrabenbreite + 2 x 0,15 m
- Breite der Pflasterflächen : Rohrgrabenbreite + 2 x 0,20 m
Bei Wiederverwendung von Aushubboden für die Hauptverfüllung des Rohrgrabens beschränkt sich die Sandverfüllung auf die Leitungszone.

Für die Hauptverfüllung kann geeigneter Aushubboden verwendet werden, der ggf. durch entsprechende Konditionierung einbaufähig gemacht wird. Die Hinweise im Bodengutachten sind zu beachten.
Die Verfüllung des Grabens erfolgt in Lagen von 30 cm und anschließenden Verdichtungsgängen, wobei der Grabenverbau zug um zu zu entnehmen ist.
Der für den Wiedereinbau vorgesehene Boden ist beim Aushub ggf. zu separieren und gegen Durchfeuchtung zu schützen. Der unbrauchbare Boden ist abzufahren.

Verbau
Ein Großteil des Kanalbaus muss aufgrund der Nähe zu Grundstücksgrenzen bzw. zu vorh. Anlagen mit  einem Grabenverbau erfolgen. Für den Standart-Kanalgraben / Schachtbaugruben ist der Grabenverbau in den Positionsbeschreibungen des Grabns enthalten. Für Sonderbaugruben sind Positionen für Sonderverbau enthalten.
Es gelten die Regelungen der DIN EN 1610 und DIN 4124. Die Ein- und Ausbauvorschriften und die geprüften und freigegebenen Statiken sind zu beachten. Der Verbau ist so erschütterungsarm einzubringen und zurück zu bauen, dass schädliche Setzungen nicht auftreten. Auflockerungen des Bodens unter dem Bauwerk und in der Leitungszone durch den Rückbau des Verbaus dürfen nur so weit erfolgen, wie diese in der statischen Berechnung berücksichtigt wurden. Besonders wichtig ist beim Rückbau des Verbaus das Wechselspiel zwischen dem abschnittsweisen Ziehen des Verbaus und dem Einbringen bzw. der Verdichtung des Bodens. Die Verdichtung des lagenweise eingebrachten Bodens darf nur gegen den gewachsenen Boden erfolgen, keinesfalls gegen die Verbauplatten. Hohlräume sind zu verfüllen.

*Hinweis: Hinweis: Homogenbereiche*
Hinweis: Homogenbereiche für Erdarbeiten

Entsprechend der vorliegenden Bodengutachten (siehe Anlage) wurden für die Erdarbeiten folgende Homogenbereiche gebildet:

Homogenbereich Schicht I: Anfüllungen / Schluffe / Sande - EL-A und EE-A
Homogenbereich Schicht II: Schluffe und Sande- EL-B und EE-B
Homogenbereich Schicht III: Tone / Schluffe / Sande EL-B und EE-C
Homogenbereich Schicht IVa/b: Ton- u. Sandstein stark verwittertEL-B und EE-D
Homogenbereich Schicht IVc: Ton- u. Sandstein festEL-C und EE-E

Die Details zu den Homogenbereichen sind den Bodengutachten zu entnehmen.

*Hinweis: Hinweis: Wasserhaltung*
Hinweis: Wasserhaltung
Ber der Erstellung der Rohrleitungsgräben ist in erster Linie mit zuströmendem Wasser aus den Bodenschichten zu rechnen.

Die in den Grabenpositionen ausgeschriebene Wasserhaltung ist daher an die Bodenverhältnisse anzupassen, ggf. zu verlegende Sohldränagen im Leitungsgraben zur Wasserfassung sind einzurechnen.

Das anfallende Grundwasser ist unter Beachtung der DIN 18305 so zu beseitigen, dass kein Grundbruch eintreten kann und der Baugrund zur Verlegung der Rohre ausreichend stabilisiert ist . Evtl. Schichtenwasser über dem Grundwasserstand, Oberflächen- und
Sickerwasser ist in die Wasserhaltung einzubeziehen.

Der AN hat die Genehmigung zur örtlichen Grundwasserabsenkung unter Angabe des von Ihm gewählten Absenkverfahrens und der erwarteten Fördermengen mit den entsprechend ausgefüllten Antragsunterlagen der Genehmigungsbehörde vorzubereiten.
Weiterhin hat der AN die entnommene Wassermenge durch geeignete Geräte zu messen und die Gebühren für Wasserentnahmen ggf. der Unteren Wasserbehörde zu
entrichten . Die Erstattung hierfür erfolgt auf Nachweis. Damit die Kanäle oder Gräben dürfen durch die Grundwassereinleitung nicht versanden,
Die Vorgaben der Genehmigungsbehörde sind zu beachten.

Eine gesonderte Vergütung für das Betreiben der Wasserhaltung an Schlechtwetter- und Ausfalltagen erfolgt nicht .

*Hinweis: Hinweis: Rohrauflager*
Hinweis:
Rohrauflager sind entsprechend DIN  EN 1610 und herstellervorgaben entsprechend Rohrstatik zu liefern, einzubringen und zu verdichten, einschl. zusätzlichem Bodenaushub in den anstehenden Bodenklassen und erforderlichen Verbauanteil für Normverbau nach DIN 4124. Der verdrängte Boden geht - soweit er für den Wiedereinbau nicht geeignet ist - in das Eigentum des AN über und ist zu beseitigen.
Der AN hat das Rohrauflager bzw. die Ummantelung
statisch nachzuweisen.

*Hinweis: Hinweis Schächte*
Hinweis Schächte

Um später einen Höhenausgleich der Schachtabdeckung realisieren zu können, sind die Schächte sind in der Höhe so zu bestellen, dass OK Schachtkonus ca. 25 cm unterhalb der Höhe der Baustraße = Höhe der Schachtabdeckung liegt. Der Zwischenraum ist mit verschiebesicheren Ausgleichsringen aufzubauen. Damit bleibt die Möglichkeit der nachträglichen Höhenanpassung / Geländeprofilierung erhalten.

Die Höhe der Berme liegt bei
- Rohranschlussdurchmesser bis 500 mm scheitelgleich
- Rohranschlussdurchmesser ab 600 mm 500 mm hoch

#### Abschnitt 3.1 Anteilige Baustelleneinrichtung RW - Hauptkanal

##### Unterabschnitt 3.1.1 Baustelleneinrichtung Anteil RW-Hauptkanal

**3.1.1.10 Baustelle einrichten, Anteil RW-Hauptkanal**
*** Pauschalposition
Geräte, Werkzeuge und sonstige Betriebsmittel, die zur
vertragsgemäßen Durchführung der Bauleistungen
erforderlich sind, auf die Baustelle bringen,
bereitstellen und - soweit der Geräteeinsatz nicht
gesondert berechnet wird - betriebsfertig aufstellen
einschl. der dafür notwendigen Arbeiten. Die erforderlichen festen Anlagen herstellen.
Baubüros, Unterkünfte, Werkstätten, Lagerschuppen
und dgl., soweit erforderlich, antransportieren,
aufbauen und einrichten.
Strom-, Wasser-, Fernsprechanschluß und dgl. für die
Baustelle, soweit erforderlich, herstellen.
Bei Bedarf Zufahrtswege zur Baustelle sowie
Lagerplätze, sonstige Platzbefestigungen und Wege im
Baustellenbereich anlegen.
Mutterbodenarbeiten und Beseitigung des Aufwuchses
für die Baustelleneinrichtung, soweit erforderlich,
werden nicht gesondert berechnet.
Weitere Flächen beschaffen, sofern die vom AG zur
Verfügung gestellten nicht ausreichen.
Die Kosten für Vorhalten, Unterhalten und Betreiben
der Geräte, Anlagen und Einrichtungen einschl. Mieten,
Pacht, Gebühren und dgl. sind nicht in diese
Pauschale, sondern in die Einheitspreise der
betreffenden Teilleistungen eingerechnet.
Soweit nicht für bestimmte Bauleistungen (z.b.
Bedarfsleistungen) das Einrichten der Baustelle als
besonderer Ansatz enthalten ist, umfaßt die Pauschale die Vergütung der Baustelleneinrichtung für alle
Bauleistungen dieses Abschnittes des LV.
Für die wiederkehrenden Baubesprechungen ist ein Besprechungsraum auf der Baustelle vorzuhalten in der Größe eines Doppelcontainers mit Gruppentisch und min. 14 Sühlen sowie Magnetleisten an den Wänden.
40 v.H. des Preises der Baustelleneinrichtung werden nach Baustelleneinrichtung für den Baubeginn bezahlt, 60 v.H. mit dem Baufortschritt über die Bauzeit verteilt.
Menge: 1,000 PSCH

**3.1.1.20 Grenzsteine aufsuchen und sichern, Anteil RW-Hauptkanal**
Vorhandene Grenzen sichern.
Grenzmarkierungen des ÖbVI und Grenzen  vor Beginn der Arbeiten aufsuchen, freilegen u. sichern, abpflocken.
Sicherung während der Bauzeit unterhalten.
Eine Zwischenübergabe an die Versorgungsträger per
Übergabeprotokoll ist einzurechnen.
Die Grenzen sind nach Fertigstellung der Baumaßnahme wieder an die Bauleitung zu übergeben.
Die o. b. Leistung wird erst in der Schlußrechnung
vergütet.
Menge: 10,000 St

**3.1.1.30 Baustelle räumen für alle LV-Abschnitte, Anteil RW-Hauptkanal**
*** Pauschalposition
Baustelle von allen Geräten, Anlagen, Einrichtungen
und dgl. räumen.
Benutzte Flächen und Wege entsprechend dem
ursprünglichen Zustand unter Wahrung der landschaftspflegerischen Belange ordnungsgemäß
herrichten. Verunreinigungen beseitigen.
Soweit nicht für bestimmte Leistungen (z.B. Bedarfsleistungen) für das Räumen der Baustelle gesonderte
Positionen im Leistungsverzeichnis enthalten sind, gilt
die Pauschale für alle Leistungen dieses
Leistungsverzeichnisses.
Menge: 1,000 PSCH

**3.1.1.40 Kanalbau-Bestandspläne herstellen, Anteil RW-Hauptkanal**
*** Pauschalposition
Digital aufgenommener Bestandsplan Kanalbau
-------------------------------------
Herstellung von Bestandsplänen für Kanalisation  Lageplan,Längsschnitt gemäß DIN 2425 Teil 4
Darstellung der Trennkanalisation bzw. Mischwasserkanalisation einschl. evtl. Druckrohrleitungen im Doppelvollinienverfahren, ggf. mit Detaildarstellung)
Digitalisierung der vorhandenen Katastergrundkarten im Maßstab 1:1.000 mit Übernahme der Grundstücksgrenzen  Gebäude, Haus-Nr. und Flurstücks-Nr.
Herstellen eines Bestandsplanes mit Kataster und der topographischen Aufnahme im Maßstab 1:250. Details in 1:100
Die Bestandspläne müssen folgende Angaben enthalten:
   - Schachtdeckel mit NN-Höhe
   - Sohlhöhen der Schächte nach N.N.
   - Rohrdurchmesser und Rohrmaterial pro Haltung
   - Haltungslänge
   - Station der abgehenden Hausanschlüsse
   - Länge der Hausanschlüsse
   - Endtiefe der Hausanschlüsse nach N.N.
Einmessung von Schachtdeckeln, Gullys, Schieber-
und Hydrantenkappen nach Lage und Höhe. Die Aufnahme erfolgt mittels elektronischem Messgerät als Polaraufnahme im Gauß/Krüger-System bzw. UTM nach Abstimmung mit dem AG.
Berechnung der dreidimensionalen Koordinaten aus
den Messwerten der Polaraufnahme.
Das Einholen und Aufsuchen amtlicher Höhen- und
Lagefestpunkte sind in den Einheitspreis mit
einzurechnen.
Die Bestands- und Abrechnungspläne sind dem AG als
als 3-facher Farbplot, als pdf, sowie Datenformat dxf- oder dwg  Datei auf Datenträger zu übergeben. Ferner sind die aufgenommenen Daten in das Datenaustauschformat ISYBAU XML (06.11) zu überführen und als Datei abzugeben.
Menge: 1,000 PSCH

**3.1.1.50 Baustellenschild anfert. und aufst. Folie Typ 1 - Anteil RW-Hauptkanal**
Baustelleninformationsschild einschließlich Aufstellvorrichtung nach Unterlagen des AG anfertigen und beschriften, zur Baustelle anfahren und standsicher aufstellen. Notwendige Erdarbeiten ausführen, Fundamente
herstellen. Statischen Nachweis erbringen. Bauschild
während der Bauzeit unterhalten und säubern.
Größe Baustelleninformationsschild:
Breite: 6,00 m
Höhe : 4,15 m
UK Schild liegt 3 m über GOK
Unterhaltungsdauer Bauschild: 24 Monate
Ständerwerk aus Aluminiumprofilen. Aufname der Bautafeln mittels horizuntalen Aluprofilen. Ballastierung aus Betongewichten. Konstruktion gem. Statischer Berechnung sicher ausgelegt.
Schilderträger aus Alu-Verbundtafeln an Tafelträger montieren.
Beschriftung nach Vorgabe des AG mittels Verkehrszeichenfolie Typ 1, voll retroreflektierend.
Beschriftungsfeld aufgeteilt in
- Baustelleninformation
- Beteiligtentafeln
Erforderliche Montagegerüste und Krangestellungen sowie Sicherheitseinrichtungen für die Montage sind in den EP
einzurechnen
Menge: 1,000 St

**3.1.1.60 Baustellenschild zurück bauen Anteil RW-Hauptkanal**
Baustelleninformationsschild einschließlich Aufstellvorrichtung abbauen
Notwendige Erdarbeiten ausführen, Fundamente
aufnehmen
Größe Baustelleninformationsschild:
Breite: 6,00 m
Höhe : 4,15 m
UK Schild liegt 3 m über GOK
Ständerwerk aus Aluminiumprofilen. Aufname der Bautafeln mittels horizuntalen Aluprofilen. Ballastierung aus Betongewichten. Schilderträger aus Alu-Verbundtafeln
Bauschild sortiert abbauen, sämtliche Materialien von der Baustelle entfernen und einer Verwertung nach wahl des AN zuführen.
Erforderliche Montagegerüste und Krangestellungen sowie Sicherheitseinrichtungen für die Montage sind in den EP
einzurechnen
Menge: 1,000 St

##### Unterabschnitt 3.1.2 Verkehrssicherungen

*Hinweis: Hinweis: Verkehrssicherung Bereich Oelmühlenstraße / Landabsatz*
Hinweis: Verkehrssicherung Bereich Oelmühlenstraße / Landabsatz
Anteil Regenwasserkanal

**3.1.2.10 Verkehrssicherung läng.Dauer Bereich Oelmühlenstraße Bereich Landabsatz**
Absperren und Beleuchten der Baustelle sowie ggf.
Umleitung des Verkehrs nach den Vorschriften der
Straßenverkehrsordnung für die gesamte Dauer der
Bauzeit. Alle Kosten für Verkehrsregelung,
Beschilderung, Aufrechterhaltung des Anliegerverkehrs
sowie des Rad- und Fußgängerdurchgangsverkehrs,
Bedienung der Sicherungseinrichtungen und Bewachung
sind einzukalkulieren.
Alle Schilder, Wegweisungen, Absperrschranken und
Baken voll retroreflektierend Folie Typ II.
Ausführung nach dem vom AN vorgelegten
Beschilderungsplan.
70 v.H. des Preises werden nach betriebsfertigem Aufstellen, der Rest nach Beseitigen vergütet.
Die Vorhandene Wegweisung ist berührungsfrei ausser
Kraft zu setzen.
Die Verkehrsbehördliche Genehmigung ist vom AN einzuholen, Gebühren sind mit in diese Position einzukalkulieren.
Hinweistafeln sind vom AN, den Auflagen des
zuständigen Straßenverkehrsamtes entsprechend,
anzufertigen, aufzustellen und zu unterhalten, einschl.
evtl. Baupausen.
Verkehrssicherung nach Disposition des AN umsetzen,
unterhalten und nach Abschluss zurück bauen.
Kontrolle gem. ZTV-SA für die  Arbeitstellensicherung
wird nicht gesondert vergütet.

Verkehrssicherung anlog Regelplan B I/15 (Vollsperrung). Kanal- u. Straßenbauarbeiten für die Bauarbeiten im Bereich Regenrückhaltebecken / Querung der Oelmühlenstraße mit verschiedenen Kanälen / Einmündungsbereich Landabsatz
Länge des Bauabschnittes rund 200 m
Menge: 1,000 St

**3.1.2.20 Einrichtung zur Umleitungsbeschilderung Kraftfahrzeuge**
*** Pauschalposition
Einrichtung zur Umleitungsbeschilderung
Umleitungsbeschilderung aufbauen, unterhalten, umsetzen
und nach Beendigung der Maßnahme abbauen.
Die Umleitungsbeschilderung, bestehend aus einer
Beschilderung in Anlehnung an die RSA nach Anweisung
des AG und örtlichen Ordnungsamt aufstellen,
unterhalten und nach Beendigung der Baumaßnahme
abrüsten.
Beschilderungspunkte: ca. '10 St'

innerhalb der Umleitungsstrecken;
Verkehrszeichen ca.: '10 St'

Schranken mit Beleuchtung ca.: '15 m'

Sonderzeichen ca.: '-';

Die Aufschrift für die Sonderzeichen ist mit dem AG und
mit dem Ordnungsamt vor Baubeginn abzustimmen.
Bereich: 'Umleitungsbeschilderung für Kraftfahrzeuge aufgrund der Sperrung der Oelmühlenstraße auf Höhe des Anschluss Landabsatz'
Menge: 1,000 PSCH

**3.1.2.30 Einrichtung zur Umleitungsbeschilderung Fußgänger / Radfahrer**
*** Pauschalposition
Einrichtung zur Umleitungsbeschilderung
Umleitungsbeschilderung aufbauen, unterhalten, umsetzen
und nach Beendigung der Maßnahme abbauen.
Die Umleitungsbeschilderung, bestehend aus einer
Beschilderung in Anlehnung an die RSA nach Anweisung
des AG und örtlichen Ordnungsamt aufstellen,
unterhalten und nach Beendigung der Baumaßnahme
abrüsten.
Beschilderungspunkte: ca. '5 St'

innerhalb der Umleitungsstrecken;
Verkehrszeichen ca.: '5 St'

Schranken mit Beleuchtung ca.: '10 m'

Sonderzeichen ca.: '-';

Die Aufschrift für die Sonderzeichen ist mit dem AG und
mit dem Ordnungsamt vor Baubeginn abzustimmen.
Bereich: 'Umleitungsbeschilderung für Fußgänger / Radfahrer aufgrund der Sperrung des Oelmühlenwegs auf Höhe des Anschluss Landabsatz'
Menge: 1,000 PSCH

*Hinweis: Hinweis: Verkehrssicherung Bereich Oelmühlenstraße / Sundern*

**3.1.2.40 Verkehrssicherung läng.Dauer Bereich Oelmühlenstraße - Einmündung Sundern**
Absperren und Beleuchten der Baustelle sowie ggf.
Umleitung des Verkehrs nach den Vorschriften der
Straßenverkehrsordnung für die gesamte Dauer der
Bauzeit. Alle Kosten für Verkehrsregelung,
Beschilderung, Aufrechterhaltung des Anliegerverkehrs
sowie des Rad- und Fußgängerdurchgangsverkehrs,
Bedienung der Sicherungseinrichtungen und Bewachung
sind einzukalkulieren.
Alle Schilder, Wegweisungen, Absperrschranken und
Baken voll retroreflektierend Folie Typ II.
Ausführung nach dem vom AN vorgelegten
Beschilderungsplan.
70 v.H. des Preises werden nach betriebsfertigem Aufstellen, der Rest nach Beseitigen vergütet.
Die Vorhandene Wegweisung ist berührungsfrei ausser
Kraft zu setzen.
Die Verkehrsbehördliche Genehmigung ist vom AN einzuholen, Gebühren sind mit in diese Position einzukalkulieren.
Hinweistafeln sind vom AN, den Auflagen des
zuständigen Straßenverkehrsamtes entsprechend,
anzufertigen, aufzustellen und zu unterhalten, einschl.
evtl. Baupausen.
Verkehrssicherung nach Disposition des AN umsetzen,
unterhalten und nach Abschluss zurück bauen.
Kontrolle gem. ZTV-SA für die  Arbeitstellensicherung
wird nicht gesondert vergütet.

Verkehrssicherung anlog Regelplan B I/15 (Vollsperrung). Kanal- u. Straßenbauarbeiten (Kanalquerung / Längsverlegung) an der Oelmühlenstraße auf Höhe der Einmündung Sundern
Länge des Bauabschnittes rund 200 m
Menge: 1,000 St

**3.1.2.50 Einrichtung zur Umleitungsbeschilderung Kraftfahrzeuge**
*** Pauschalposition
Einrichtung zur Umleitungsbeschilderung
Umleitungsbeschilderung aufbauen, unterhalten, umsetzen
und nach Beendigung der Maßnahme abbauen.
Die Umleitungsbeschilderung, bestehend aus einer
Beschilderung in Anlehnung an die RSA nach Anweisung
des AG und örtlichen Ordnungsamt aufstellen,
unterhalten und nach Beendigung der Baumaßnahme
abrüsten.
Beschilderungspunkte: ca. '10 St'

innerhalb der Umleitungsstrecken;
Verkehrszeichen ca.: '10 St'

Schranken mit Beleuchtung ca.: '15 m'

Sonderzeichen ca.: '-';

Die Aufschrift für die Sonderzeichen ist mit dem AG und
mit dem Ordnungsamt vor Baubeginn abzustimmen.
Bereich: 'Umleitungsbeschilderung für Kraftfahrzeuge aufgrund der Sperrung der Oelmühlenstraße auf Höhe des Anschluss Sundern'
Menge: 1,000 PSCH

**3.1.2.60 Einrichtung zur Umleitungsbeschilderung Fußgänger / Radfahrer**
*** Pauschalposition
Einrichtung zur Umleitungsbeschilderung
Umleitungsbeschilderung aufbauen, unterhalten, umsetzen
und nach Beendigung der Maßnahme abbauen.
Die Umleitungsbeschilderung, bestehend aus einer
Beschilderung in Anlehnung an die RSA nach Anweisung
des AG und örtlichen Ordnungsamt aufstellen,
unterhalten und nach Beendigung der Baumaßnahme
abrüsten.
Beschilderungspunkte: ca. '5 St'

innerhalb der Umleitungsstrecken;
Verkehrszeichen ca.: '5 St'

Schranken mit Beleuchtung ca.: '10 m'

Sonderzeichen ca.: '-';

Die Aufschrift für die Sonderzeichen ist mit dem AG und
mit dem Ordnungsamt vor Baubeginn abzustimmen.
Bereich: 'Umleitungsbeschilderung für Kraftfahrzeuge aufgrund der Sperrung der Oelmühlenstraße auf Höhe des Anschluss Sundern'
Menge: 1,000 PSCH

**3.1.2.70 Transportable LS- Anlage vorhalten LSA f.Engst.Typ D Funkverbindung Versorg. n. Wahl**
Transportable Lichtsignalanlage vorhalten, warten und
betreiben. Vorübergehende Sicherungsmaßnahmen durchführen.
Lichtsignalanlage für Engstelle und Verkehrsabhängkeit,
Typ D.
Kabelverbindung.
Energieversorgung nach Wahl des AN.
Menge: 10,000 d

**3.1.2.80 Kontrolle der Arbeitsstellensicher. zwei bzw.einmal Schriftl.Dokument**
Kontrolle der Arbeitsstellensicherung gem. ZTV-SA
durchführen. Die Kontrolle ist unmittelbar nach deren
Durchführung zu erfassen und zu dokumentieren. Arbeits-
und Hilfsmittel sind vom AN zu stellen und dem AG jederzeit zugänglich zu machen.
Kontrolle zweimal täglich, an arbeitsfreien Tagen einmal täglich.
Kontrolle durch schriftliche Dokumentation.
Menge: 10,000 d

**3.1.2.90 Zusätzliche Absperrschranken aufstellen, vorhalten, abfahren**
Zusätzliche Absperrschranken aufstellen
vorhalten und nach Beendigung der Arbeiten laden und
abfahren; Umsetzen des Zaunes entsprechend dem
Baufortschritt.;
Schrankenzaunelemente:
Höhe: ca '1,20' m;

Farbe: 'rot-weiß'

TL-Absturzsicherung gem. TL Absperrschranken aus
hellem, schlagfestem Kunststoff (HDPE) mit VZ 600,
Höhe 250 mm;
dicht nebeneinander liegenden, senkrechten
Sichtblenden, sowie 100 mm hoher Tastleiste
einschließlich Z 600;
mit Fußplattenhalter für beengte Verhältnisse und
der  erforderlichen Beleuchtung;
Bereich: 'Baubereich und  Baustelle'

Aufstellen nach Anordnung des AG.
Menge: 120,000 m

##### Unterabschnitt 3.1.3 Absperrungen und Überfahrten

**3.1.3.10 Bauzaun auf- und abbauen Zaunhoehe 2,0 m Maschendraht**
Bauzaun nach Angaben des AG einschl. der erforderlichen
Tore standsicher herstellen, waehrend der Bauzeit vorhalten und unterhalten sowie nach Beendigung der Bauzeit entfernen. Umsetzen des Bauzauns bedingt durch den
Arbeitsfortgang ist einzurechnen.
Bauzaun beidseitig der Kanaltrasse.
70 v.H. des Preises werden nach Aufstellung, der Rest
nach Entfernen des Bauzaunes verguetet.
Zaunhoehe ueber Gelaende 2,0 m.
Zaun aus Bauzaunelementen.
Menge: 260,000 m

**3.1.3.20 Schutzzaun Vegetation herstellen**
Schutzzaun für Pflanzenbestand, einschließlich der erforderlichen Verstrebungen, zur Verhinderung von
Schäden im Wurzelbereich vor Beginn der Bauarbeiten
herstellen und während der Bauzeit vor- und unterhalten.
Schutzzaun um Einzelbaum .
Verlauf  0,50  m außerhalb der Kronentraufe.
Zaunhöhe = 2,00 m.
Zaun = Bauzaunelemente
Schutzzaun nach Beendigung der Bauarbeiten abbauen
Menge: 80,000 m

**3.1.3.30 Provisorische Grabenüberfahrt herstellen**
Provisorische Grabenüberfahrt über offenen Graben herstellen,
während der Bauzeit unterhalten, abbauen.
Material: Stahlplatten, statisch ausgelegt für
Schwerlastverkehr;
einschließlich Herstellung der Auflager
einschließlich seitlicher Verkehrssicherung und
Beleuchtung
Fahrbahnbreite Überfahrt: 'ca. 3,0' m

Grabenbreite: 'lichte Breite bis 2,0 m' m

Stahlplatten in Verkehrsfläche unfallsicher einbinden;
Ausführung nur auf besondere Anweisung des AG;
Bereich: 'Baubereich und  Baustelle'
Menge: 3,000 St

**3.1.3.40 Grabenüberfahrt umlegen**
Vorhandene Grabenüberfahrt  wie in Vorposition beschrieben aufnehmen, lagern und an neuer Stelle innerhalb der Baustelle wie in der Vorposition beschrieben herstellen.
Menge: 10,000 St

**3.1.3.50 Fußgängerüberweg über Graben herstellen**
Grabenbrücke für Fußgänger über offenen Graben herstellen,
während der Bauzeit unterhalten,  abbauen;
Material: Stahl / ALU
Rutschfester Boden aus Tränenblech, mit seitlichen Fußabweisern und angeformten Auffahrrampen für Rollstühle etc.
Geländer, min. 90 cm hoch mit Knieholm,
einschließlich seitlicher Einbindung in die Verkehrssicherung;
Entspricht der Arbeitsstättenverordnung sowie der ZTV-SA in der aktuellen Ausführung.
Breite Überweg: 'ca.1,20' m

Brückenlänge: 'ca. 3,20' m

Bereich: 'Baubereich und  Baustelle'
Menge: 2,000 St

**3.1.3.60 Fußgängerüberweg umlegen**
Vorhandene Fußgängerüberweg umlegen
und an neuer Stelle innerhalb der Baustelle wie in der
Vorposition beschrieben herstellen.
Menge: 2,000 St

#### Abschnitt 3.2 RW-Kanal

##### Unterabschnitt 3.2.1 RW-Kanal

**3.2.1.10 Erschwernispauschale Wasserhaltung**
Erschwernispauschale für zusätzliche Wasserhaltung.
Die Pauschale wird vergütet für anfallendes
Grund- oder Dränwasser aus dem vorhandenem verfüllten
Rohrgraben während der Arbeiten im Rohrgrabenbereich.
Die Position wird nur in Ansatz gebracht bei
nachträglichem Anschluß an vorh. Altkanäle.
Die Abrechnung erfolgt nur bei tatsächlichem vermehrtem
Grundwasseranfall. Die entsprechende Anordnung ist im
Bautagebuch von der Bauleitung abzuzeichnen.
Menge: 1,000 St

*Hinweis: Hinweis:*
Hinweis:
Rohrauflager  nach Angabe der Bauleitung entsprechend
DIN  EN 1610 liefern, einbringen und verdichten,
einschl. zusätzlichem Bodenaushub in den anstehenden
Bodenklassen und erforderlichen Verbauanteil für
Normverbau nach DIN 4124. Der verdrängte Boden geht -
soweit er für den Wiedereinbau nicht geeignet ist - in
das Eigentum des AN über und ist zu beseitigen.
Der AN hat das Rohrauflager bzw. die Ummantelung
statisch nachzuweisen.

**3.2.1.20 Zulage Kanalbau Erschwernis Baubeginn am Schacht 4042**
*** Pauschalposition
Zulage Kanalbau
Erschwernis für den Baubeginn bei der Kanalverlegung Regenwasserkanal mit dem Schacht 4042 (Zwischenschacht).
Einzurechnen sind sämtliche Erschwernisse aus dem Baubeginn am Zwischenschacht, wie z.B.
- Zusätzlicher Aufwand beim Einbau des Schachtes
- Zusätzlicher Aufwand bei Absteckung und Bauvorbereitung
- späteres Freilegen des Schachtes für den rückwärtigen Weiterbau des Kanals.
Menge: 1,000 PSCH

**3.2.1.30 Erschwernis Rückwärts verlegen Kanal Beton DN 1000**
Zulage Kanalbau
Erschwernis für die Verlegung des Regenwasserkanals Beton DN 1000 vom Schacht 4042 (oberer Schacht) in Richtung unterer Schacht (Einlaufbauwerk Regenrückhaltebecken), somit Verlegung mit der Fließrichtung.
- Zusätzlicher Aufwand bei Absteckung und Bauvorbereitung
- Zusätzlicher Aufwand bei Kanalverlegung und Erdarbeiten.
Menge: 27,000 m

**3.2.1.40 Leitungsgraben m. Schächten herst. Tiefe 1,25-1,75 m Rohr-DN 300 M.Verb./+10 m3 W. Verfüllboden**
Boden für Leitungsgraben einschließlich Schachtbaugruben ausheben.
Straßenaufbruch wird gesondert vergütet.
Abgerechnet wird nach der Länge des Leitungsgrabens,
gemessen in der Achse der Leitung.
Die Schachtbaugruben werden in der Achse der Leitung
ohne Berücksichtigung von Mehraushub durchgemessen.
Schachtdurchmesser und -abstände nach Zeichnung.
Boden: Homogenbereich EL-B
Grabentiefe über 1,25 bis 1,75 m,
Breite der Grabensohle für Rohr-DN 300.
Verbau entsprechend statischen und konstruktiven Erfordernissen herstellen, vorhalten und von der Baustelle
entfernen.
Wasserhaltung bis zu einer Pumpenleistung von 10 m3
Fördermenge mal 5 m Förderhöhe je Stunde und Haltung
ausführen.
Wiederverwendbarer Aushub wird zum Verfüllen oberhalb
der Leitungszone wiederverwendet und ist zu separieren,
in Miete zu setzen und gegen Durchfeuchtung zu schützen.
Verfüllen des Grabens nach Verlegen der Leitung wird
gesondert vergütet.
Verwerten des zum Verfüllen nicht verwendeten Aushubs wird gesondert vergütet.
Menge: 280,000 m

**3.2.1.50 Leitungsgraben m. Schächten herst. Tiefe 1,25-1,75 m Rohr-DN 400 M.Verb./+10 m3 W. Verfüllboden**
Leitungsgraben wie Vorposition, jedoch
Grabentiefe über 1,25 bis 1,75 m,
Breite der Grabensohle für Rohr-DN 400.
Menge: 175,000 m

**3.2.1.60 Leitungsgraben m. Schächten herst. Tiefe 1,25-1,75 m Rohr-DN 500 M.Verb./+10 m3 W. Verfüllboden**
Leitungsgraben wie Vorposition, jedoch
Grabentiefe über 1,25 bis 1,75 m,
Breite der Grabensohle für Rohr-DN 500.
Menge: 130,000 m

**3.2.1.70 Leitungsgraben m. Schächten herst. Tiefe 1,75-3,00 m Rohr-DN 300 M.Verb./+10 m3 W. Verfüllboden**
Leitungsgraben wie Vorposition, jedoch
Grabentiefe über 1,75 bis 3,00 m,
Breite der Grabensohle für Rohr-DN 300.
Menge: 290,000 m

**3.2.1.80 Leitungsgraben m. Schächten herst. Tiefe 1,75-3,00 m Rohr-DN 400 M.Verb./+10 m3 W. Verfüllboden ges Aushub entfernen**
Leitungsgraben wie Vorposition, jedoch
Grabentiefe über 1,75 bis 3,00 m,
Breite der Grabensohle für Rohr-DN 400.
Menge: 285,000 m

**3.2.1.90 Leitungsgraben m. Schächten herst. Tiefe 1,75-3,00 m Rohr-DN 500 M.Verb./+10 m3 W. Verfüllboden ges Aushub entfernen**
Leitungsgraben wie Vorposition, jedoch
Grabentiefe über 1,75 bis 3,00 m,
Breite der Grabensohle für Rohr-DN 500.
Menge: 115,000 m

**3.2.1.100 Leitungsgraben m. Schächten herst. Tiefe 1,75-3,00 m Rohr-DN 600 M.Verb./+10 m3 W. Verfüllboden ges Aushub entfernen**
Leitungsgraben wie Vorposition, jedoch
Grabentiefe über 1,75 bis 3,00 m,
Breite der Grabensohle für Rohr-DN 600.
Menge: 125,000 m

**3.2.1.110 Leitungsgraben m. Schächten herst. Tiefe 1,75-3,00 m Rohr-DN 700 M.Verb./+10 m3 W. Verfüllboden ges Aushub entfernen**
Leitungsgraben wie Vorposition, jedoch
Grabentiefe über 1,75 bis 3,00 m,
Breite der Grabensohle für Rohr-DN 700.
Menge: 40,000 m

**3.2.1.120 Leitungsgraben m. Schächten herst. Tiefe 1,75-3,00 m Rohr-DN 1000 M.Verb./+10 m3 W. Verfüllboden ges Aushub entfernen**
Leitungsgraben wie Vorposition, jedoch
Grabentiefe über 1,75 bis 3,00 m,
Breite der Grabensohle für Rohr-DN 1000.
Menge: 430,000 m

**3.2.1.130 Leitungsgraben m. Schächten herst. Tiefe 3,00-4,00 m Rohr-DN 300 M.Verb./+10 m3 W. Verfüllboden**
Leitungsgraben wie Vorposition, jedoch
Grabentiefe über 3,00 bis 4,00 m,
Breite der Grabensohle für Rohr-DN 300.
Menge: 5,000 m

**3.2.1.140 Leitungsgraben m. Schächten herst. Tiefe 3,00-4,00 m Rohr-DN 400 M.Verb./+10 m3 W. Verfüllboden**
Leitungsgraben wie Vorposition, jedoch
Grabentiefe über 3,00 bis 4,00 m,
Breite der Grabensohle für Rohr-DN 400.
Menge: 5,000 m

**3.2.1.150 Leitungsgraben m. Schächten herst. Tiefe 3,00-4,00 m Rohr-DN 800 M.Verb./+10 m3 W. Verfüllboden**
Leitungsgraben wie Vorposition, jedoch
Grabentiefe über 3,00 bis 4,00 m,
Breite der Grabensohle für Rohr-DN 800.
Menge: 155,000 m

**3.2.1.160 Leitungsgraben m. Schächten herst. Tiefe 3,00-4,00 m Rohr-DN 900 M.Verb./+10 m3 W. Verfüllboden**
Leitungsgraben wie Vorposition, jedoch
Grabentiefe über 3,00 bis 4,00 m,
Breite der Grabensohle für Rohr-DN 900.
Menge: 105,000 m

**3.2.1.170 Leitungsgraben m. Schächten herst. Tiefe 3,00-4,00 m Rohr-DN 1000 M.Verb./+10 m3 W. Verfüllboden**
Leitungsgraben wie Vorposition, jedoch
Grabentiefe über 3,00 bis 4,00 m,
Breite der Grabensohle für Rohr-DN 1000.
Menge: 560,000 m

**3.2.1.180 Leitungsgraben m. Schächten herst. Tiefe 4,00-5,00 m Rohr-DN 300 M.Verb./+10 m3 W. Verfüllboden**
Leitungsgraben wie Vorposition, jedoch
Grabentiefe über 4,00 bis 5,00 m,
Breite der Grabensohle für Rohr-DN 300.
Menge: 75,000 m

**3.2.1.190 Leitungsgraben m. Schächten herst. Tiefe 4,00-5,00 m Rohr-DN 1000 M.Verb./+10 m3 W. Verfüllboden**
Leitungsgraben wie Vorposition, jedoch
Grabentiefe über 4,00 bis 5,00 m,
Breite der Grabensohle für Rohr-DN 1000.
Menge: 20,000 m

**3.2.1.200 Zulage zur Position Leitungsgraben herstellen, jedoch Homogenbereich EL-A**
Zulage zur Position Leitungsgraben herstellen,
jedoch Homogenbereich EL-A
Die jeweiligen Bodenklassengrenzen werden gemeinsam mit der Bauleitung festgelegt.
Abgerechnet wird der Aushub der verbauten Baugrube / Gräben mit senkrechten Wänden gem DIN EN 1610. Darüber hinausgehende Mengen aus Böschungen o.Ä. sind in den EP einzurechnen.
Menge: 3810,000 m3

**3.2.1.210 Zulage zur Position Leitungsgraben herstellen, jedoch Homogenbereich EL-C**
Zulage zur Position Leitungsgraben herstellen,
jedoch Homogenbereich EL-C
Lösen erfolgt mittels Baggerlöffel mit Reißzahn
Die jeweiligen Bodenklassengrenzen werden gemeinsam mit der Bauleitung festgelegt.
Abgerechnet wird der Aushub der verbauten Baugrube / Gräben mit senkrechten Wänden gem DIN EN 1610. Darüber hinausgehende Mengen aus Böschungen o.Ä. sind in den EP einzurechnen.
Menge: 1110,000 m3

**3.2.1.220 Zulage Grabenverbau Kanalbau Leitungsquerung Sonderverbau T bis 3,50 m**
Zulage Grabenverbau Kanalbau
Zulage für den Einsatz von Sonderverbau im Bereich von mehreren kreuzenden Versorgungs- / Entsorgungsleitungen am Kanalgraben.
Lichte Grabentiefe bis 3,50 m
Lichte Grabenbreite bis 3,50 m
Sonderverbau mit Dielenkammerverbau oder ähnlicher Detaillösung.
Einsatz nach Abstimmung mit der Bauleitung.
Einzurechnen ist der Antransport, Einbau, Vorhaltung, Rückbau und Abtransport.
Abgerechnet wird der Sonderverbauabschnitt in der Höhe von Kanalfließsohle bis OK Straßenplanum und in der Länge der Grabenachse im Abschnitt des eingesetzten Sonderverbaus (beide Baugrubenseiten werden aufgemessen).
Als Zulage zum Standartverbau in der Kanalgrabenposition.
Für den vom AN gewählten Verbau ist eine prüffähige
statische Berechnung vorzulegen.
Menge: 850,000 m2

**3.2.1.230 Zulage Grabenverbau Kanalbau Leitungsquerung Sonderverbau T ü 3,50 m bis 5,00 m**
Zulage Grabenverbau Kanalbau wie Vorposition, jedoch
Lichte Grabentiefe bis 5,50 m
Lichte Grabenbreite bis 3,50 m
Menge: 550,000 m2

**3.2.1.240 Bodenaushub abfahren und abfahren (Zul.)**
Zulage zur Herstellung der Leitungsgräben
Überschüssigen Bodenaushub laden, von der Baustelle entfernen und einer Wiederverwertung nach Wahl des AN zuführen.
Aushub aus Kanalbaugruben und Gräben.
Boden: Homogenbereich EL-B
Bodenmaterial eingestuft als BM-0/BG-0
Abgerechnet wird der Aushub der verbauten Baugrube / Gräben mit senkrechten Wänden gem DIN EN 1610. Darüber hinausgehende Mengen aus Böschungen o.Ä. sind in den EP einzurechnen.
Menge: 980,000 m3

**3.2.1.250 Bodenaushub laden und in Bodenmiete zur Beprobung**
Zulage zur Herstellung der Leitungsgräben
Boden laden, im Baufeld zum Bodenlager transportieren und in Miete setzen.
Transportweg bis 1.500 m
Bodenmiete zur Bodenbeprobung.
Mietengröße je Bodenmiete bis 500 m³.
Aushub aus Kanalbaugruben und Gräben.
Boden: Lehm / Mergel, Homogenbereich EL - A bis C gem. Bodengutachten.
Abgerechnet wird nach Abtragsprofilen.
Menge: 13060,000 m3

**3.2.1.260 Bodenersatz Betonkanal DN 300**
Bodenersatz in anstehender Haltungstiefe
Material: Mineralgemisch HKS 0/22
Material zur Stabilisierung des Rohrauflagers in einer
Stärke von 30 cm in Baugrubenbreite einbauen und
verdichten.
Baugrubenbreite für Rohr DN 300
Erdarbeiten und Verwerten des überschüssigen Bodens sind
einzurechnen.
Menge: 565,000 m

**3.2.1.270 Bodenersatz Betonkanal DN 400**
Bodenersatz wie Vorposition, jedoch
Baugrubenbreite für Rohr DN 400
Menge: 455,000 m

**3.2.1.280 Bodenersatz Betonkanal DN 500**
Bodenersatz wie Vorposition, jedoch
Baugrubenbreite für Rohr DN 500
Menge: 240,000 m

**3.2.1.290 Bodenersatz Betonkanal DN 600**
Bodenersatz wie Vorposition, jedoch
Baugrubenbreite für Rohr DN 600
Menge: 125,000 m

**3.2.1.300 Bodenersatz Betonkanal DN 700**
Bodenersatz wie Vorposition, jedoch
Baugrubenbreite für Rohr DN 700
Menge: 50,000 m

**3.2.1.310 Bodenersatz Betonkanal DN 800**
Bodenersatz wie Vorposition, jedoch
Baugrubenbreite für Rohr DN 800
Menge: 150,000 m

**3.2.1.320 Bodenersatz Betonkanal DN 900**
Bodenersatz wie Vorposition, jedoch
Baugrubenbreite für Rohr DN 900
Menge: 105,000 m

**3.2.1.330 Bodenersatz Betonkanal DN 1000**
Bodenersatz wie Vorposition, jedoch
Baugrubenbreite für Rohr DN 1000
Menge: 995,000 m

**3.2.1.340 Betonrohrleitung DN 300**
Entwaesserungsrohrleitung aus Betonrohren nach statischen und konstruktiven Erfordernissen herstellen.
Anschluss an Schacht sowie Formstuecke werden gesondert
verguetet.
Rohr-DN 300, formerhärtet.
Betonrohr nach DIN EN 1916 / DIN V 1201, Form B-KF-GM, Typ 2 mit fest in der Muffe eingebauter Gleitdichtung.
Die Qualitätsrichtlinie der Fachvereinigung Betonrohre
und Stahlbetonrohre (FBS) oder ein vergleichbarer
Standard sind einzuhalten. Entsprechende Nachweise
sind auf Anforderung vorzulegen.
Auflager nach EN 1610 und Bodengutachten aus einem
Brechsand-Splitt oder Sand-Kies-Gemisch herstellen.
Größtkorn ca. 12mm
Material liefern.
Verlegetiefe (bis Fliessohle) ueber 1,25 bis 5 m,
Strassenverkehrslast = SLW 60.
Statische Berechnung aufstellen und liefern.
Menge: 565,000 m

**3.2.1.350 Betonrohrleitung DN 400**
Entwaesserungsrohrleitung aus Betonrohren wie Vorposition, jedoch Betonrohr DN 400
Menge: 455,000 m

**3.2.1.360 Betonrohrleitung DN 500**
Entwaesserungsrohrleitung aus Betonrohren wie Vorposition, jedoch Betonrohr DN 500
Menge: 240,000 m

**3.2.1.370 Betonrohrleitung DN 600**
Entwaesserungsrohrleitung aus Betonrohren wie Vorposition, jedoch Betonrohr DN 600
Menge: 125,000 m

**3.2.1.380 Betonrohrleitung DN 700**
Entwaesserungsrohrleitung aus Betonrohren wie Vorposition, jedoch Betonrohr DN 700
Menge: 50,000 m

**3.2.1.390 Betonrohrleitung DN 800**
Entwaesserungsrohrleitung aus Betonrohren wie Vorposition, jedoch Betonrohr DN 800
Menge: 150,000 m

**3.2.1.400 Betonrohrleitung DN 900**
Entwaesserungsrohrleitung aus Betonrohren wie Vorposition, jedoch Betonrohr DN 900
Menge: 105,000 m

**3.2.1.410 Betonrohrleitung DN 1000**
Entwaesserungsrohrleitung aus Betonrohren wie Vorposition, jedoch Betonrohr DN 1000
Menge: 995,000 m

**3.2.1.420 Boeschungsstueck einbauen Rohr-DN 500 Beton**
Boeschungsstueck auf  20 cm Unterbeton C 20/25
einbauen.
Verguetet wird der Mehraufwand fuer den Einbau des
Formstueckes gegenueber der bis zur unteren Vorderkante
des Boeschungsstueckes durchgemessenen Rohrleitung.
Rohr-DN 500.
Material = Betonrohr, formerhärtet.
Menge: 1,000 St

**3.2.1.430 Boeschungsstueck einbauen Rohr-DN 600 Beton**
Boeschungsstueck auf  20 cm Unterbeton C 20/25
einbauen.
Verguetet wird der Mehraufwand fuer den Einbau des
Formstueckes gegenueber der bis zur unteren Vorderkante
des Boeschungsstueckes durchgemessenen Rohrleitung.
Rohr-DN 600.
Material = Betonrohr, formerhärtet.
Menge: 1,000 St

**3.2.1.440 Boeschungsstueck einbauen Rohr-DN 700 Beton**
Boeschungsstueck auf  20 cm Unterbeton C 20/25
einbauen.
Verguetet wird der Mehraufwand fuer den Einbau des
Formstueckes gegenueber der bis zur unteren Vorderkante
des Boeschungsstueckes durchgemessenen Rohrleitung.
Rohr-DN 700.
Material = Betonrohr, formerhärtet.
Menge: 1,000 St

**3.2.1.450 Boeschungsstueck einbauen Rohr-DN 1000 Beton**
Boeschungsstueck auf  20 cm Unterbeton C 20/25
einbauen.
Verguetet wird der Mehraufwand fuer den Einbau des
Formstueckes gegenueber der bis zur unteren Vorderkante
des Boeschungsstueckes durchgemessenen Rohrleitung.
Rohr-DN 1000.
Material = Betonrohr, formerhärtet.
Menge: 1,000 St

**3.2.1.460 Einlaufbauwerk DN 500**
Böschungsstück DN 500 mit Wasserbausteinen auf 20 cm
Unterbeton C 20/25 umpflastern.
Wasserbausteine ca. 15-40 cm, Material Sandstein
Größe der Umpflasterung:
- Um das Böschungsstück umlaufend 0,60 m
- In der Fließsohle ca. 2,20 x 2,00 m
Wasserbausteine mit Beton einschlämmen.
Die Umpflasterung ist in einer Länge von ca. 2,2 m in die Sohle hineinzuführen.
Unter dem Wasserbaupflaster ist ein Trennvlies min. 200 g/m2 Flächengewicht zu verlegen.
Einschl. aller Erdarbeiten.
Wasserrückhaltung bzw. Über-/Umleitung ist einzurechnen.
Menge: 1,000 St

**3.2.1.470 Einlaufbauwerk DN 600**
Böschungsstück DN 600 mit Wasserbausteinen auf 20 cm
Unterbeton C 20/25 umpflastern.
Wasserbausteine ca. 15-40 cm, Material Sandstein
Größe der Umpflasterung:
- Um das Böschungsstück umlaufend 0,70 m
- In der Fließsohle ca. 2,50 x 2,00 m
Wasserbausteine mit Beton einschlämmen.
Die Umpflasterung ist in einer Länge von ca. 2,5 m in die Sohle hineinzuführen.
Unter dem Wasserbaupflaster ist ein Trennvlies min. 200 g/m2 Flächengewicht zu verlegen.
Einschl. aller Erdarbeiten.
Wasserrückhaltung bzw. Über-/Umleitung ist einzurechnen.
Menge: 1,000 St

**3.2.1.480 Einlaufbauwerk DN 700**
Böschungsstück DN 700 mit Wasserbausteinen auf 20 cm
Unterbeton C 20/25 umpflastern.
Wasserbausteine ca. 15-40 cm, Material Sandstein
Größe der Umpflasterung:
- Um das Böschungsstück umlaufend 0,80 m
- In der Fließsohle ca. 3,00 x 3,00 m
Wasserbausteine mit Beton einschlämmen.
Die Umpflasterung ist in einer Länge von ca. 3 m in die Sohle hineinzuführen.
Unter dem Wasserbaupflaster ist ein Trennvlies min. 200 g/m2 Flächengewicht zu verlegen.
Einschl. aller Erdarbeiten.
Wasserrückhaltung bzw. Über-/Umleitung ist einzurechnen.
Menge: 1,000 St

**3.2.1.490 Einlaufbauwerk DN 1000**
Böschungsstück DN 1000 mit Wasserbausteinen auf 20 cm
Unterbeton C 20/25 umpflastern.
Wasserbausteine ca. 15-40 cm, Material Sandstein
Größe der Umpflasterung:
- Um das Böschungsstück umlaufend 0,80 m
- In der Fließsohle ca. 3,00 x 3,00 m
Wasserbausteine mit Beton einschlämmen.
Die Umpflasterung ist in einer Länge von ca. 3 m in die Sohle hineinzuführen.
Unter dem Wasserbaupflaster ist ein Trennvlies min. 200 g/m2 Flächengewicht zu verlegen.
Einschl. aller Erdarbeiten.
Wasserrückhaltung bzw. Über-/Umleitung ist einzurechnen.
Menge: 1,000 St

**3.2.1.500 Sicherung Böschungsstück durch Schutzgitter Böschungsst DN 600**
Sicherung des Auslauf durch Schutzgitter.
Böschungsstück DN 600, Böschungsneigung 1:1,5,
Rahmen aus Flachstahl 30/10, Rechenstäbe aus Flachstahl
30/10, auf Rahmen aufgesetzt.
Senkrechte Stäbe, Stababstand ca. 6 cm.
Schutzgitter zum aufklappen.
Befestigung am Auslauf an Böschungsstück mittels Scharnieren,
die mit Dübeln am Böschungstück befestiget werden.
Gesamtkonstruktion aus verzinktem Stahl.
Zentrale Verriegelung mit Sicherheitsbügelschloss.
Schloss liefern.
Konstruktion liefern und fachgerecht am Auslauf montieren.
Zusätzliche Erdarbeiten und die Wasserrückhaltung sind
einzurechnen.
Menge: 1,000 St

**3.2.1.510 Sicherung Böschungsstück durch Schutzgitter Böschungsst DN 1000**
Sicherung des Auslauf durch Schutzgitter.
Stirnstück DN 1000, keine Böschungsneigung
Bauweise zweiteilig zum Aufklappen
Rahmen aus Flachstahl 30/10, Rechenstäbe aus Flachstahl
30/10, auf Rahmen aufgesetzt.
Senkrechte Stäbe, Stababstand ca. 10 cm.
An der Fließsohle 15 cm frei durchlaufend.
Befestigung am Auslauf mittels Scharnieren, die mit Dübeln am Stirnstück befestiget werden.
Mittlere Verschlussvorrichtung der beiden Flügel mit ausziehbarer Stahlstange Stahl D= 12 mm, die das Gitter in die an das Rohr gedübelten Ösen verriegelt. Stahlstange Oben mit Lasche und Bohrung durch Rechenstab mit Bügelschloss verschließbar.
Gesamtkonstruktion aus Stahl S235 JR geschweißt und  fachgerecht Verzinkt.
Einzelteile max. 30 kg
Konstruktion liefern und fachgerecht montieren.
Zusätzliche Erdarbeiten und die Wasserrückhaltung sind
einzurechnen.
Menge: 1,000 St

*Hinweis: Hinweis Schächte*
Hinweis Schächte

Die Schächte sind in der Höhe so zu bestellen, dass OK Schachtkonus ca. 25 cm unterhalb geplanter OK Schachtabdeckung liegt. Der Zwischenraum ist mit verschiebesicheren Ausgleichsringen aufzubauen. Damit bleibt die Möglichkeit der nachträglichen Höhenanpassung / Geländeprofilierung erhalten.

**3.2.1.520 Kontrollschacht Muldenablauf DN 1000 herst. Tiefe 1 - 2 m Zul keiner, Abl B DN 300**
Fertigteil-Schacht, Durchmesser DN 1000, mit Schachthals 1000 x 625 als Muldenablaufschacht.
Zusäzliche Erdarbeiten ausführen. Die Schachtbaugruben werden in der Achse der Leitung ohne Berücksichtigung von Mehraushub durchgemessen. Schachtdurchmesser und -abstände nach Zeichnung.
Boden: Homogenbereich EL-B
Lichte Schachttiefe über 1 bis 2 m.
Auflager aus Schotter 0/32, 20 cm stark verdichtet und  Auflagersohle aus 15 cm Beton C 12/15 herstellen.
Schachtmaterial = Betonfertigteile nach DIN 4034 und EN
1917 und der FBS Qualitätsrichtlinie, formerhärtet.
Öffnungen für die Rohranschlüsse mit werkseitig einbetonierten Muffen herstellen.
Zulauf: Schachtabdeckung=Muldenablauf
Ablauf Beton DN 300
Rohranschlüsse für Kanalhaltungen 0% bis 3% Gefälle.
Schachtsohle ohne Gerinne als Schlammfang, Schachtsohle  40 cm tiefer als die Rohrsohle Ablauf.
Kunststoffummantelte (PP, orange) Sicherheitssteigbügel nach EN 13101 u. DIN 19555, Form B, aus Material V2A, 4 St/m einbauen.
Fuge zwischen Fertigteilen mit werkseitig integrierten
Dichtstützelementen einschl.fest integrierter Lastausgleichsringe herstellen.
Erforderliche Auflagerringe einbauen (max. 240 mm auf Endausbauhöhe).
Schachthöhen und Abmessungen sind mit der Ausführungsplanung abzugleichen.
Schachtabdeckung und Anschluss der Rohrleitungen
werden gesondert vergütet.
Statische Berechnung einschl. Nachweis der
Auftriebssicherheit aufstellen und liefern.
Menge: 2,000 St

**3.2.1.530 Kontrollschacht DN 1000 herst. Tiefe 1 - 2 m Zul PP DN 200, Abl B DN 300**
Fertigteil-Schacht, Durchmesser DN 1000, mit Schachthals
1000 x 625.
Zusäzliche Erdarbeiten ausführen. Die Schachtbaugruben werden in der Achse der Leitung ohne Berücksichtigung von Mehraushub durchgemessen. Schachtdurchmesser und -abstände nach Zeichnung.
Boden: Homogenbereich EL-B
Lichte Schachttiefe über 1 bis 2 m.
Auflager aus Schotter 0/32, 20 cm stark verdichtet und  Auflagersohle aus 15 cm Beton C 12/15 herstellen.
Schachtmaterial = Betonfertigteile nach DIN 4034 und EN
1917 und der FBS Qualitätsrichtlinie, formerhärtet.
Öffnungen für die Rohranschlüsse mit werkseitig einbetonierten Muffen herstellen.
Rohranschlüsse für Kanalhaltungen 0% bis 3% Gefälle.
Zulauf PP DN 200
Ablauf Beton DN 300
Schachtsohle mit Durchlaufrinne, gerade oder gebogen,
Gerinne aus Beton, übrige Berme aus Beton.
Berme auf Scheitelhöhe hochgezogen, Bermenneigung 10%.
Bermenhöhe:
- Kanalrohr bis DN 500 - Berme Scheitelhoch
- Kanalrohr über DN 500, bis DN 1000, Bermenhöhe 50 cm
- Kanalrohr über DN 1000, Bermenhöhe 0,5 x DN
Kunststoffummantelte (PP, orange) Sicherheitssteigbügel nach EN 13101 u. DIN 19555, Form B, aus Material V2A, 4 St/m einbauen.
Fuge zwischen Fertigteilen mit werkseitig integrierten
Dichtstützelementen einschl.fest integrierter Lastausgleichsringe herstellen.
Erforderliche Auflagerringe einbauen (max. 240 mm auf Endausbauhöhe).
Schachthöhen und Abmessungen sind mit der Ausführungsplanung abzugleichen.
Schachtabdeckung und Anschluss der Rohrleitungen
werden gesondert vergütet.
Statische Berechnung einschl. Nachweis der
Auftriebssicherheit aufstellen und liefern.
Menge: 2,000 St

**3.2.1.540 Kontrollschacht DN 1000 herst. Tiefe 1 - 2 m Zul B DN 300, Abl B DN 300**
Fertigteil-Schacht, wie vor, jedoch
Durchmesser DN 1000
Lichte Schachttiefe über 1 bis 2 m.
Zulauf1 Beton DN 300
Ablauf Beton DN 300
Menge: 2,000 St

**3.2.1.550 Kontrollschacht DN 1000 herst. Tiefe 1 - 2 m Zul1 B DN 300, Zul2 B DN 300, Abl B DN 400**
Fertigteil-Schacht, wie vor, jedoch
Durchmesser DN 1000
Lichte Schachttiefe über 1 bis 2 m.
Zulauf1 Beton DN 300, Gerinneanpassung dH= 0,34 m über Ablauf
Zulauf2 Beton DN 300
Ablauf Beton DN 400
Menge: 2,000 St

**3.2.1.560 Kontrollschacht DN 1000 herst. Tiefe 1 - 2 m Zul B DN 400, Abl B DN 400**
Fertigteil-Schacht, wie vor, jedoch
Durchmesser DN 1000
Lichte Schachttiefe über 1 bis 2 m.
Zulauf Beton DN 400
Ablauf Beton DN 400
Menge: 2,000 St

**3.2.1.570 Kontrollschacht DN 1000 herst. Tiefe 1 - 2 m Zul PP DN 200, Abl B DN 400**
Fertigteil-Schacht, wie vor, jedoch
Durchmesser DN 1000
Lichte Schachttiefe über 1 bis 2 m.
Zulauf PP DN 200
Ablauf Beton DN 400
Menge: 1,000 St

**3.2.1.580 Kontrollschacht DN 1000 herst. Tiefe 1 - 2 m Zul B DN 400, Abl B DN 500**
Fertigteil-Schacht, wie vor, jedoch
Durchmesser DN 1000
Lichte Schachttiefe über 1 bis 2 m.
Zulauf Beton DN 400
Ablauf Beton DN 500
Menge: 1,000 St

**3.2.1.590 Kontrollschacht DN 1000 herst. Tiefe 1 - 2 m Zul B DN 500, Abl B DN 500**
Fertigteil-Schacht, wie vor, jedoch
Durchmesser DN 1000
Lichte Schachttiefe über 1 bis 2 m.
Zulauf Beton DN 500
Ablauf Beton DN 500
Menge: 1,000 St

**3.2.1.600 5019-Kontrollschacht DN 1000 herst. Tiefe 2 - 3 m Zul B DN 300, Abl B DN 300**
Fertigteil-Schacht, wie vor, jedoch
Durchmesser DN 1000
Lichte Schachttiefe über 2 bis 3 m.
Zulauf Beton DN 300
Ablauf Beton DN 300
Menge: 3,000 St

**3.2.1.610 5018-Kontrollschacht DN 1000 herst. Tiefe 2 - 3 m Zul1 B DN 300, Zul2 DN 300, Abl B DN 400**
Fertigteil-Schacht, wie vor, jedoch
Durchmesser DN 1000
Lichte Schachttiefe über 2 bis 3 m.
Zulauf 1 Beton DN 300
Zulauf 2 Beton DN 300
Ablauf Beton DN 300
Menge: 1,000 St

**3.2.1.620 Kontrollschacht DN 1000 herst. Tiefe 2 - 3 m Zul B DN 400, Abl B DN 400**
Fertigteil-Schacht, wie vor, jedoch
Durchmesser DN 1000
Lichte Schachttiefe über 2 bis 3 m.
Zulauf Beton DN 400
Ablauf Beton DN 400
Menge: 2,000 St

**3.2.1.630 6131-Kontrollschacht DN 1000 herst. Tiefe 2 - 3 m Zul1 PP 200, Zul2 PP 200, Zul3 PP DN 200, Abl B DN 400**
Fertigteil-Schacht, wie vor, jedoch
Durchmesser DN 1000
Lichte Schachttiefe über 2 bis 3 m.
Zulauf 1 PP DN 200
Zulauf 2 PP DN 200
Zulauf 3 PP DN 200
Ablauf Beton DN 400
Menge: 1,000 St

**3.2.1.640 6129-Kontrollschacht DN 1000 herst. Tiefe 2 - 3 m Zul1 B 400, Zul2 PP 200, Zul3 PP DN 200, Abl B DN 400**
Fertigteil-Schacht, wie vor, jedoch
Durchmesser DN 1000
Lichte Schachttiefe über 2 bis 3 m.
Zulauf 1 Beton DN 400
Zulauf 2 PP DN 200
Zulauf 3 PP DN 200
Ablauf Beton DN 400
Menge: 1,000 St

**3.2.1.650 6141-Kontrollschacht DN 1000 herst. Tiefe 2 - 3 m Zul B DN 400, Abl B DN 500**
Fertigteil-Schacht, wie vor, jedoch
Durchmesser DN 1000
Lichte Schachttiefe über 2 bis 3 m.
Zulauf Beton DN 400
Ablauf Beton DN 500
Menge: 1,000 St

**3.2.1.660 6138-Kontrollschacht DN 1000 herst. Tiefe 2 - 3 m Zul B DN 500, Abl B DN 500**
Fertigteil-Schacht, wie vor, jedoch
Durchmesser DN 1000
Lichte Schachttiefe über 2 bis 3 m.
Zulauf Beton DN 500
Ablauf Beton DN 500
Menge: 1,000 St

**3.2.1.670 2037-Kontrollschacht DN 1000 herst. Tiefe 2 - 3 m Zul B DN 500, Zul2 PP DN 150, Abl B DN 500**
Fertigteil-Schacht, wie vor, jedoch
Durchmesser DN 1000
Lichte Schachttiefe über 2 bis 3 m.
Zulauf1 Beton DN 500
Zulauf2 Beton DN 150
Ablauf Beton DN 500
Menge: 1,000 St

**3.2.1.680 2038-Kontrollschacht DN 1000 herst. Tiefe 2 - 3 m Zul B DN 500, Zul2 B DN 300, Abl B DN 600**
Fertigteil-Schacht, wie vor, jedoch
Durchmesser DN 1000
Lichte Schachttiefe über 2 bis 3 m.
Zulauf1 Beton DN 500
Zulauf2 Beton DN 300, RS dH= 0,82 m über Ablauf, Gerinne auf Ablaufhöhe
Ablauf Beton DN 600
Menge: 1,000 St

**3.2.1.690 6133-Kontrollschacht DN 1000 herst. Tiefe 2 - 3 m Zul B DN 600, Abl B DN 600**
Fertigteil-Schacht, wie vor, jedoch
Durchmesser DN 1000
Lichte Schachttiefe über 2 bis 3 m.
Zulauf Beton DN 600
Ablauf Beton DN 600
Menge: 1,000 St

**3.2.1.700 Kontrollschacht DN 1000 herst. Tiefe 3 - 4 m Zul B DN 300, Abl B DN 300**
Fertigteil-Schacht, wie vor, jedoch
Durchmesser DN 1000
Lichte Schachttiefe über 3 bis 4 m.
Zulauf Beton DN 300
Ablauf Beton DN 300
Menge: 1,000 St

**3.2.1.710 Kontrollschacht DN 1200 herst. Tiefe 1 - 2 m Zul1 B DN 700, Zul2 B DN 400, Abl B DN 700**
Fertigteil-Schacht, Durchmesser DN 1200, mit Schachthals
1200 x 625.
Zusäzliche Erdarbeiten ausführen. Die Schachtbaugruben werden in der Achse der Leitung ohne Berücksichtigung von Mehraushub durchgemessen. Schachtdurchmesser und -abstände nach Zeichnung.
Boden: Homogenbereich EL-B
Lichte Schachttiefe über 1 bis 2 m.
Auflager aus Schotter 0/32, 20 cm stark verdichtet und  Auflagersohle aus 15 cm Beton C 12/15 herstellen.
Schachtmaterial = Betonfertigteile nach DIN 4034 und EN
1917 und der FBS Qualitätsrichtlinie, DN 1200, formerhärtet.
Öffnungen für die Rohranschlüsse mit werkseitig einbetonierten Muffen herstellen.
Zulauf1 Beton DN 700
Zulauf2 Beton DN 400, RS dH= 0,82 m über Ablauf, Gerinne auf Ablaufhöhe
Ablauf Beton DN 700
Rohranschlüsse für Kanalhaltungen 0% bis 3% Gefälle.
Schachtsohle mit Durchlaufrinne, gerade oder gebogen,
Gerinne aus Beton, übrige Berme aus Beton.
Berme auf Scheitelhöhe hochgezogen, Bermenneigung 10%.
Bermenhöhe:
- Kanalrohr bis DN 500 - Berme Scheitelhoch
- Kanalrohr über DN 500, bis DN 1000, Bermenhöhe 50 cm
- Kanalrohr über DN 1000, Bermenhöhe 0,5 x DN
Kunststoffummantelte (PP, orange) Sicherheitssteigbügel nach EN 13101 u. DIN 19555, Form B, aus Material V2A, 4 St/m einbauen.
Fuge zwischen Fertigteilen mit werkseitig integrierten
Dichtstützelementen einschl.fest integrierter Lastausgleichsringe herstellen.
Erforderliche Auflagerringe einbauen (max. 240 mm auf Endausbauhöhe).
Schachtabdeckung und Anschluss der Rohrleitungen
werden gesondert vergütet.
Statische Berechnung einschl. Nachweis der
Auftriebssicherheit aufstellen und liefern.
Menge: 1,000 St

**3.2.1.720 Kontrollschacht DN 1200 herst. Tiefe 2 - 3 m Zul1 B DN 400, Zul2 B DN 400, Zul3 PP DN 200, Abl B DN 600**
Fertigteil-Schacht, wie vor, jedoch
Durchmesser DN 1200
Lichte Schachttiefe über 2 bis 3 m.
Zulauf Beton DN 400, Gerinneanpassung dH= 0,58 m über Ablauf
Zulauf Beton DN 400
Zulauf PP DN 200
Ablauf Beton DN 600
Menge: 1,000 St

**3.2.1.730 Kontrollschacht DN 1200 herst. Tiefe 2 - 3 m Zul1 B DN 600, Zul2 B DN 400, Abl B DN 700**
Fertigteil-Schacht, wie vor, jedoch
Durchmesser DN 1200
Lichte Schachttiefe über 2 bis 3 m.
Zulauf Beton DN 600
Zulauf Beton DN 400, RS dH= 0,74 m über Ablauf, Gerinne auf Ablaufhöhe
Ablauf Beton DN 700
Menge: 1,000 St

**3.2.1.740 Kontrollschacht DN 1200 herst. Tiefe 3 - 4 m Zul1 B DN 600, Zul2 B DN 500, Zul3 PP DN 200, Abl B DN 700**
Fertigteil-Schacht, wie vor, jedoch
Durchmesser DN 1200
Lichte Schachttiefe über 3 bis 4 m.
Zulauf Beton DN 600
Zulauf Beton DN 500
Zulauf PP DN 200
Ablauf Beton DN 700
Menge: 1,000 St

**3.2.1.750 Kontrollschacht DN 1500 herst. Tiefe 3 - 4 m Zul. B DN 900, Abl. B DN 900**
Fertigteil-Schacht, Durchmesser DN 1500, mit Schachthals
1500 x 625.
Zusäzliche Erdarbeiten ausführen. Die Schachtbaugruben werden in der Achse der Leitung ohne Berücksichtigung von Mehraushub durchgemessen. Schachtdurchmesser und -abstände nach Zeichnung.
Boden: Homogenbereich EL-B
Lichte Schachttiefe über 3 bis 4 m.
Auflager aus Schotter 0/32, 20 cm stark verdichtet und  Auflagersohle aus 15 cm Beton C 12/15 herstellen.
Schachtmaterial = Betonfertigteile nach DIN 4034 und EN
1917 und der FBS Qualitätsrichtlinie, DN 1500, formerhärtet.
Öffnungen für die Rohranschlüsse mit werkseitig einbetonierten Muffen herstellen.
Zulauf Beton DN 900
Ablauf Beton DN 900
Rohranschlüsse für Kanalhaltungen 0% bis 3% Gefälle.
Schachtsohle mit Durchlaufrinne, gerade oder gebogen,
Gerinne aus Beton, übrige Berme aus Beton.
Berme auf Scheitelhöhe hochgezogen, Bermenneigung 10%.
Bermenhöhe:
- Kanalrohr bis DN 500 - Berme Scheitelhoch
- Kanalrohr über DN 500, bis DN 1000, Bermenhöhe 50 cm
- Kanalrohr über DN 1000, Bermenhöhe 0,5 x DN
Kunststoffummantelte (PP, orange) Sicherheitssteigbügel nach EN 13101 u. DIN 19555, Form B, aus Material V2A, 4 St/m einbauen.
Fuge zwischen Fertigteilen mit werkseitig integrierten
Dichtstützelementen einschl.fest integrierter Lastausgleichsringe herstellen.
Erforderliche Auflagerringe einbauen (max. 240 mm auf Endausbauhöhe).
Schachthöhen und Abmessungen sind mit der Ausführungsplanung abzugleichen.
Schachtabdeckung und Anschluss der Rohrleitungen
werden gesondert vergütet.
Statische Berechnung einschl. Nachweis der
Auftriebssicherheit aufstellen und liefern.
Menge: 2,000 St

**3.2.1.760 Kontrollschacht DN 1500 herst. Tiefe 3 - 4 m Zul B DN 800, Abl B DN 800**
Fertigteil-Schacht, wie vor, jedoch
Durchmesser DN 1500
Lichte Schachttiefe über 3 bis 4 m.
Zulauf Beton DN 800
Ablauf Beton DN 800
Menge: 2,000 St

**3.2.1.770 Kontrollschacht DN 1500 herst. Tiefe 3 - 4 m Zul B DN 700, Abl B DN 800**
Fertigteil-Schacht, wie vor, jedoch
Durchmesser DN 1500
Lichte Schachttiefe über 3 bis 4 m.
Zulauf Beton DN 700
Ablauf Beton DN 800
Menge: 1,000 St

**3.2.1.780 Kontrollschacht DN 1500 herst. Tiefe 3 - 4 m Zul1 B DN 900, Zul2 B DN 500, Zul3 PP DN 200, Abl B DN 900**
Fertigteil-Schacht, wie vor, jedoch
Durchmesser DN 1500
Lichte Schachttiefe über 3 bis 4 m.
Zulauf 1 Beton DN 900
Zulauf 2 Beton DN 500, RS dH= 1,51 m über Ablauf, ohne Gerinne
Zulauf 3 PP DN 200
Ablauf Beton DN 900
Menge: 1,000 St

**3.2.1.790 Kontrollschacht DN 1500 herst. Tiefe 4 - 5 m Zul1 B DN 600,, Zul2 PP DN 300, Abl. B DN 1000**
Fertigteil-Schacht, wie vor, jedoch
Durchmesser DN 1500
Lichte Schachttiefe über 4 bis 5 m.
Zulauf 1 Beton DN 600, RS dH= 2,65 m über Ablauf, Gerinne auf Ablaufhöhe
Zulauf 2 Beton DN 300, RS dH= ca 2,00 m über Ablauf, Gerinne auf Ablaufhöhe, genaue Höhe derzeit unbekannt
Ablauf Beton DN 1000
Menge: 1,000 St

**3.2.1.800 Kontrollschacht DN 2000 herst. Tiefe 1 - 2 m Zul B DN 300, Abl B DN 300**
Fertigteil-Schacht, Durchmesser DN 2000, mit Übergangsplatte für Einstieg DN 1200 sowie Schachthals 1200 x 625.
Zusäzliche Erdarbeiten ausführen. Die Schachtbaugruben werden in der Achse der Leitung ohne Berücksichtigung von Mehraushub durchgemessen. Schachtdurchmesser und -abstände nach Zeichnung.
Boden: Homogenbereich EL-B
Lichte Schachttiefe über 1 bis 2 m.
Auflager aus Schotter 0/32, 20 cm stark verdichtet und  Auflagersohle aus 15 cm Beton C 12/15 herstellen.
Schachtmaterial = Betonfertigteile nach DIN 4034 und EN
1917 und der FBS Qualitätsrichtlinie, DN 2000, formerhärtet.
Öffnungen für die Rohranschlüsse mit werkseitig einbetonierten Muffen herstellen.
Zulauf Beton DN 300
Ablauf Beton DN 300
Rohranschlüsse für Kanalhaltungen 0% bis 3% Gefälle.
Schachtsohle mit Durchlaufrinne, gerade oder gebogen,
Gerinne aus Beton, übrige Berme aus Beton.
Berme auf Scheitelhöhe hochgezogen, Bermenneigung 10%.
Bermenhöhe:
- Kanalrohr bis DN 500 - Berme Scheitelhoch
- Kanalrohr über DN 500, bis DN 1000, Bermenhöhe 50 cm
- Kanalrohr über DN 1000, Bermenhöhe 0,5 x DN
Kunststoffummantelte (PP, orange) Sicherheitssteigbügel nach EN 13101 u. DIN 19555, Form B, aus Material V2A, 4 St/m einbauen.
Fuge zwischen Fertigteilen mit werkseitig integrierten
Dichtstützelementen einschl.fest integrierter Lastausgleichsringe herstellen.
Erforderliche Auflagerringe einbauen (max. 240 mm auf Endausbauhöhe).
Schachthöhen und Abmessungen sind mit der Ausführungsplanung abzugleichen.
Schachtabdeckung und Anschluss der Rohrleitungen
werden gesondert vergütet.
Statische Berechnung einschl. Nachweis der
Auftriebssicherheit aufstellen und liefern.
Menge: 2,000 St

**3.2.1.810 Kontrollschacht DN 2000 herst. Tiefe 2 - 3 m Zul B DN 1000, Abl B DN 1000**
Fertigteil-Schacht, wie vor, jedoch
Durchmesser DN 2000
Lichte Schachttiefe über 2 bis 3 m.
Zulauf Beton DN 1000
Ablauf Beton DN 1000
Menge: 6,000 St

**3.2.1.820 2027-Kontrollschacht DN 2000 herst. Tiefe 2 - 3 m Zul B DN 1000, Abl1 B DN 600, Abl2 B DN 1000**
Fertigteil-Schacht, wie vor, jedoch
Durchmesser DN 2000
Lichte Schachttiefe über 2 bis 3 m.
Zulauf Beton DN 1000 RS= 141,59 müNN einschl Gerinne
Ablauf 1 Beton DN 600 RS = 140,70 müNN einschl Gerinne
Ablauf 2 Beton DN 1000 RS = 141,40 müNN einschl Gerinne
Menge: 1,000 St

**3.2.1.830 4041-Kontrollschacht DN 2000 herst. Tiefe 2 - 3 m Zul1 B DN 1000, Zul2 B DN 600, Abl B DN 1000**
Fertigteil-Schacht, wie vor, jedoch
Durchmesser DN 2000
Lichte Schachttiefe über 2 bis 3 m.
Zulauf 1 Beton DN 1000
Zulauf 2 Beton DN 600, RS dH= 0,37 m über Ablauf, Gerinne Schussgerinne
Ablauf Beton DN 1000
Menge: 1,000 St

**3.2.1.840 3051-Kontrollschacht DN 2000 herst. Tiefe 2 - 3 m Zul1 B DN 300, Zul2 B DN 300, Abl B DN 1000**
Fertigteil-Schacht, wie vor, jedoch
Durchmesser DN 2000
Lichte Schachttiefe über 2 bis 3 m.
Zulauf 1 Beton DN 300
Zulauf 2 Beton DN 300
Ablauf Beton DN 1000
Menge: 1,000 St

**3.2.1.850 2023-Kontrollschacht DN 2000 herst. Tiefe 2 - 3 m Zul1 B DN 1000, Zul2 PP DN 200, Abl B DN 1000**
Fertigteil-Schacht, wie vor, jedoch
Durchmesser DN 2000
Lichte Schachttiefe über 2 bis 3 m.
Zulauf 1 Beton DN 1000
Zulauf 2 PP DN 200
Ablauf Beton DN 1000
Menge: 1,000 St

**3.2.1.860 Kontrollschacht DN 2000 herst. Tiefe 3 - 4 m Zul B DN 1000, Abl B DN 1000**
Fertigteil-Schacht, wie vor, jedoch
Durchmesser DN 2000
Lichte Schachttiefe über 3 bis 4 m.
Zulauf Beton DN 1000
Ablauf Beton DN 1000
Menge: 1,000 St

**3.2.1.870 Kontrollschacht DN 2000 herst. Tiefe 4 - 5 m Zul B DN 1000, Abl. B DN 1000**
Fertigteil-Schacht, wie vor, jedoch
Durchmesser DN 2000
Lichte Schachttiefe über 4 bis 5 m.
Zulauf Beton DN 1000
Ablauf Beton DN 1000
Menge: 8,000 St

**3.2.1.880 1001-Kontrollschacht DN 2000 herst. Tiefe 4 - 5 m Zul1 B DN 1000, Zul2 PP DN 200, Abl B DN 1000**
Fertigteil-Schacht, wie vor, jedoch
Durchmesser DN 2000
Lichte Schachttiefe über 4 bis 5 m.
Zulauf 1 Beton DN 1000
Zulauf 2 PP DN 200
Ablauf Beton DN 1000
Menge: 1,000 St

**3.2.1.890 Zulage Anschlussmuffe DN 300 Rohrgefälle Zulauf o. Ablauf zw. 3% u 5%**
Zulage für den Einbau der Rohranschlussmuffe in den Schacht für Fließgefälle >3%.
Schacht DN 1000
Anschluss Betonrohr DN 400
Fließgefälle Zulauf oder Ablauf zwischen 3% und 5%
Einschließlich aller erforderlichen Anpassungen an Gerinne und Bermen.
Menge: 2,000 St

**3.2.1.900 Zulage Anschlussmuffe DN 300 Rohrgefälle Zulauf o. Ablauf zw. 5% u 10%**
Zulage für den Einbau der Rohranschlussmuffe in den Schacht für Fließgefälle >3%.
Schacht DN 1000
Anschluss Betonrohr DN 300
Fließgefälle Zulauf oder Ablauf zwischen 5% und 10%
Einschließlich aller erforderlichen Anpassungen an Gerinne und Bermen.
Menge: 4,000 St

**3.2.1.910 Zulage Anschlussmuffe DN 300 Rohrgefälle Zulauf o. Ablauf zw. 15% u 20%**
Zulage für den Einbau der Rohranschlussmuffe in den Schacht für Fließgefälle >3%.
Schacht DN 1000
Anschluss Betonrohr DN 300
Fließgefälle Zulauf oder Ablauf zwischen 15% und 20%
Einschließlich aller erforderlichen Anpassungen an Gerinne und Bermen.
Menge: 1,000 St

**3.2.1.920 Schachtanschluss herstellen Rohr-DN 300 Beton Betonfertigteile Oeffnung vorhand. Anschluss+Gelenk**
Rohrleitung an Schacht anschliessen, Anschluss dichten.
Verguetet wird der Mehraufwand fuer das Herstellen des
Anschlusses (einschliesslich eventueller Formstuecke)
gegenueber der bis zur Innenflaeche des Schachtes
durchgemessenen Rohrleitung.
Rohrleitung DN 300,
aus Beton.
Schacht aus Betonfertigteilen,
Oeffnung fuer Rohranschluss ist vorhanden.
Anschluss mit Schachtanschlusstueck und Gelenkstueck.
Menge: 32,000 St

**3.2.1.930 Schachtanschluss herstellen Rohr-DN 400 Beton Betonfertigteile Oeffnung vorhand. Anschluss+Gelenk**
Schachtanschluss herstellen, wie vor,
jedoch Rohr-DN 400.
Material = Beton.
Menge: 26,000 St

**3.2.1.940 Schachtanschluss herstellen Rohr-DN 500 Beton Betonfertigteile Oeffnung vorhand. Anschluss+Gelenk**
Schachtanschluss herstellen, wie vor,
jedoch Rohr-DN 500.
Material = Beton.
Menge: 12,000 St

**3.2.1.950 Schachtanschluss herstellen Rohr-DN 600 Beton Betonfertigteile Oeffnung vorhand. Anschluss+Gelenk**
Schachtanschluss herstellen, wie vor,
jedoch Rohr-DN 600.
Material = Beton.
Menge: 10,000 St

**3.2.1.960 Schachtanschluss herstellen Rohr-DN 700 Beton Betonfertigteile Oeffnung vorhand. Anschluss+Gelenk**
Schachtanschluss herstellen, wie vor,
jedoch Rohr-DN 700.
Material = Beton.
Menge: 6,000 St

**3.2.1.970 Schachtanschluss herstellen Rohr-DN 800 Beton Betonfertigteile Oeffnung vorhand. Anschluss+Gelenk**
Schachtanschluss herstellen, wie vor,
jedoch Rohr-DN 800.
Material = Beton.
Menge: 6,000 St

**3.2.1.980 Schachtanschluss herstellen Rohr-DN 900 Beton Betonfertigteile Oeffnung vorhand. Anschluss+Gelenk**
Schachtanschluss herstellen, wie vor,
jedoch Rohr-DN 900.
Material = Beton.
Menge: 10,000 St

**3.2.1.990 Schachtanschluss herstellen Rohr-DN 1000 Beton Betonfertigteile Oeffnung vorhand. Anschluss+Gelenk**
Schachtanschluss herstellen, wie vor,
jedoch Rohr-DN 1000.
Material = Beton.
Menge: 40,000 St

**3.2.1.1000 Schachtabdeckung aufsetzen LW 600 m. Schmutzfänger Deckel/Einlage planmäßige**
Schachtabdeckung nach DIN EN 124, mit
lichter Weite mindestens 605 mm und rundem Rahmen,
aufsetzen.
Bauhöhe 120 - 160 mm
Abdeckung mit Belüftung.
Klasse D 400, Rahmen und Abdeckung aus Guss, mit RAL-Gütezeich  RAL-GZ 692.
Richtungsunabhängiger Einbau und rutschfeste Oberfläche
hochziehbar, rund, ohne Scharnier,
mit integrierter Aufnahme für Einstieghilfe gem DIN 19572,
4 Taschen zum Einhängen des Schmutzfängers.
Ausführung = mit Schmutzfänger nach DIN 1221.
Deckel mit dämpfender Einlage (Pewepren) und schraubenlosen verkehrssicheren Arretierungen aus verschleißfestem Kunststoff
Schachtabdeckung Zug um Zug mit dem Bauablauf auf planmäßige Höhe setzen.
Einbau verschiebesicherer Ausgleichsringe.
Fuge zwischen Fertigteilen mit kunststoffvergütetem, schnellhärtendem, säure und Laugenresistent 3-10pH, frühhochfester, Frost und Tausalzbeständiger, schrumpffreiem Fugenmörtel (Schachtkopfmörtel) zum Verfüllen von hochbelastbaren Fugen, unter Verwendung von mindestens 3 Distanzstücken füllen. Füllung glattstreichen.
Menge: 64,000 St

**3.2.1.1010 Schachtabdeckung Einlaufrost aufsetzen analog DIN 19584, C Deckel/Einlage planmäßige Höhe Distanzst.+Mörtel**
Schachtabdeckung als Einlaufrost nach DIN 1229 / DIN EN 124, mit lichter Weite mindestens 605 mm und rundem Rahmen,
aufsetzen.
Bauhöhe 160 mm
Klasse C 250, Pultform, Gussrahmen
hochziehbar, rund, mit integrierter Aufnahme für
Einstieghilfe,
Schachtabdeckung Zug um Zug mit dem Bauablauf auf planmäßige Höhe setzen.
Fuge zwischen Fertigteilen mit kunststoffvergütetem, schnellhärtendem, säure und Laugenresistent 3-10pH, frühhochfester, Frost und Tausalzbeständiger, schrumpffreiem Fugenmörtel zum Verfüllen von hochbelastbaren Fugen, unter Verwendung von mindestens 3 Distanzstücken
entsprechender Festigkeit füllen. Füllung glattstreichen.
Menge: 2,000 St

**3.2.1.1020 Umpflasterung Muldenablauf**
Umpflasterung Muldenablauf einschließlich der ggf. hierfür erforderlichen Erdarbeiten und der Anpassungen an Muldenablauf.
Ablauf Schachtabdeckung Durchmesser ca. 625 mm.
Pflastersteine nach TL Pflaster-StB und DIN 1338 DI,
Beton 160/160/140 mm.
Breite des Pflasterstreifens 3 Reihen.
Bettung '20 cm Unterbeton'

Steine mit Zementhaftbrücke vorbehandeln.
Erforderliche Steinschnitte sind enthalten.
Fugenbreite mindestens 5 mm
Fugen mit Zementmörtel vergießen,
Fugen zu angerenzenden Gewerken schließen.
Umpflasterung z.T. in der Böschung des Grabens.
Menge: 2,000 St

**3.2.1.1030 Steinfreien Boden liefern, Leitungszone einb. Sand Einschl.Leitg. Abrechnung Wände**
Steinfreien Boden liefern, in Leitungszone einbauen und verdichten.
Material =  nichtbindiger verdichtungsfähiger, steinfreier Sand/Baggergut Klasse 0 BM-0/BG-0
Boden nach Verlegen der Leitung in Leitungszone
einbauen und verdichten.
Abgerechnet wird mit senkrechten Wänden entsprechend
der Abrechnung beim Aushub, abzüglich der durch Baukörper mit mehr als 0,1 m2 Querschnitt sowie durch
Teilverfüllungen verdrängten Mengen.
Menge: 3975,000 m3

*Hinweis: Hinweis: Bodenverbesserung*
Hinweis:
Durch die Bodenverbesserung sollen folgende Werte
erreicht werden:
Verdichtung auf min. 98% Proctordichte gem. ZTV E-StB
17
EV2>= 45 MPa
Die erforderliche Dosiergenauigkeit und der effektive
Verbrauch sind zu gewährleisten und massenbezogen
nachzuweisen.

**3.2.1.1040 Eignungsprüfung für Bodenverbesserung**
Eignungsprüfung repräsentativ auf Korngrößenverteilung,
Wassergehalt und Verdichtbarkeit im Labor überprüfen.
Erforderliche Dosierung des Spezialkalkes o.
Mischbinder ermitteln.
Anlegen eines Versuchsfeldes zur Überprüfung der Stand-
und Tragfähigkeit mit dynamischen und statischen
Lastplattendruckversuchen als Referenzversuch zur
Korrelation.
Festlegen der Bindemittelmenge und der Zusammensetzung des Mischbindemittels.
Menge: 1,000 St

**3.2.1.1050 Bindemittel verteilen Mischbindemittel 40-60 kg/m3**
Bindemittel zur Bodenverbesserung gleichmaessig
zugeben.
Abgerechnet wird nach Wiegeschein oder Frachtbrief.
Mehrverbrauch ueber festgelegten Wert nach Eignungspruefung wird nicht verguetet.
Art = Mischbindemittel 50/50
Bindemittelmenge ueber 40 bis 60 kg/m3.
Menge: 180,000 t

**3.2.1.1060 Boden verbessern und einbauen**
Gelagerten Boden nach Zugabe des Bindemittels mit
Bodenmischgerät gleichmäßig durchmischen.
Zur Sicherstellug der Durchmischung muss die Zugabe mit Hilfe einer entsprechenden Bodenfräse, ggf. als Baggeranbaugerät erfolgen.
Zugabe des Bindemittels wird gesondert vergütet.
Verbesserten Boden zur Einbaustelle transportieren und in Leitungsgraben einschl. Schachtbaugruben in Lagen von max. 30 cm einbauen und verdichten.
Verdichtungsgrad/Verformungsmodul '45 MPa'

Abgerechnet wird mit senkrechten Wänden entsprechend
der Abrechnung beim Aushub, abzüglich der durch Baukörper mit mehr als 0,1 m2 Querschnitt sowie durch
Teilverfüllungen verdrängten Mengen.
Menge: 3580,000 m3

**3.2.1.1070 Vorh. Boden lagenweise einbauen und verdichten**
Boden bzw. Anfüllungen aus Bodenmiete laden, im Baufeld transportieren und in Leitungsgraben einschließlich
Schachtbaugruben einbauen und lagenweise verdichten
Einbau oberhalb der Leitungszone.
Boden: 'Homogenbereich EE-D'

Verdichtungsgrad/Verformungsmodul '45 MPa'

Das Herstellen des Planums wird gesondert vergütet.
Abgerechnet wird mit senkrechten Wänden entsprechend
der Abrechnung beim Aushub, abzüglich der durch Baukörper mit mehr als 0,1 m2 Querschnitt sowie durch
Teilverfüllungen verdrängten Mengen.
Menge: 1530,000 m3

**3.2.1.1080 Boden liefern in Rohrleitungsgraben einb.**
Boden liefern, in Leitungsgraben einschließlich
Schachtbaugruben einbauen und lagenweise verdichten.
Material = nichtbindiger, frostsicherer  Füllboden/Baggergut Klasse 0 BM-0/BG-0 der Bodenklasse 3, DIN 18300, bis 30 mm Korngröße.
Einbau oberhalb der Leitungszone.
Verdichtungsgrad/Verformungsmodul '45 MPa'

Das Herstellen des Planums wird gesondert vergütet.
Abgerechnet wird mit senkrechten Wänden entsprechend
der Abrechnung beim Aushub, abzüglich der durch Baukörper mit mehr als 0,1 m2 Querschnitt sowie durch
Teilverfüllungen verdrängten Mengen.
Menge: 2850,000 m3

**3.2.1.1090 Rammsondierungen**
Rammsondierung nach DIN ISO 22476-2 ausführen.
Rammdiagramm führen.
Gerät = leichte Rammsonde,
Spitzenquerschnitt 5 cm2 (abweichend von der DIN),
Endtiefe bis 5,50 m,
Sondierbereich in der Tiefe bis  6,00  m .
Bodenart = Sand, Schluff, Geschiebelehm/-mergel.
Ansatzpunkt = OK Gelände.
Menge: 330,000 m

##### Unterabschnitt 3.2.2 RW - Bauwerke

*Hinweis: Hinweis: Baugrube Lamellenklärer 5026 und Trennbauwerk 5022 mit verbindenden Kontrollschächten*
Hinweis: Baugrube Lamellenklärer 5026 und
Trennbauwerk 5022 mit verbindenden Kontrollschächten

Erforderliche zusätzliche Baustraßen, Aufstellplätz u. Lagerflächen im Baufeld können vom AN errichtet werden und müssen nach Fertigstellung komplett beseitigt werden. Die Kosten sind in die Folgepositioen einzurechnen.

**3.2.2.10 Planungsleistungen Baugrube Lamellenklärer**
*** Pauschalposition
Planungsleistungen für Baugrubenverbau der Schachtbauwerke
Baugrube mit unterschiedlich tiefen Baugrubensohlen für verschiedene Einzelbauwerke gem. Ausführungsplanung:
- 5026-Lammellenklärer (2,40 m x 3,95 m)
  Bauwerksohle ca. 153,30 mÜNN
- 5022 Trennbauwerk Schacht DN 3000
  Bauwerksohle ca. 155,25 mÜNN
- 5023, 5024 Kontrollschächte DN 1500
  Bauwerksohle ca. 155,35 mÜNN
- 5025 Kontrollschacht DN 2000
  Bauwerksohle ca. 155,35 mÜNN,
lichte Baugrubenabmessungen Gesamtbaugrube
rechteckig 17,50 m x 8,10 m
OK GOK liegt bei rund 159,80 müNN
Aufgrund der vorhandenen Bauwerke / Straßen und Grundstücke ist eine Böschung der Baugrube nicht möglich.
Die Bauarbeiten für die Herrstellung des Verbaus können ausschließlich in dem ca. 10 m breiten Grundstücksbereich für die Kanaltrasse ausgeführt werden.
Art des Verbaus: Nach Wahl des AN
Rückbau: Verbau muss bei Verfüllung der Baugrube gezogen werden
Aussteifungen: Die Abmessungen der Bauteile geben die möglichen Aussteifungen vor
Aussparung für den Zulauf
 - Betonrohr DN 1000, RS=155,91 müNN
Aussparung für den Ablauf
 - Betonrohr DN 1000, RS=155,87 müNN

Erstellen der prüffähigen Statischen Berechnung und der
Planung für den Baugrubenverbau mit allen beschriebenen Sohlversprüngen.
Planung aller erforderlichen Bauzustände für die Herstellung, Aushub Baugrube, Anlieferung und Einbau der o.g. Schachtbauwerke, Erstellen der Rohranschlüsse und herausführen der Anschlussrohre aus der Baugrube
Anschluss an die vorhandenen Grabenverbauten für Zulauf und Ablauf, Verfüllen der Baugrube und Rückbau des Baugrubenverbaus währen der Verfüllung.

Das Bodengutachten ist zu beachten.
Grundlage
Ingenieurbauwerke nach HOAI akuelle Ausgabe, Teil 3
Tragwerksplanung nach HOAI akuelle Ausgabe, Teil 4
Technische Ausrüstung nach HOAI akuelle Ausgabe,
Teil 4 (Elektro-, Blitzschutz, Entwässerung und
Brandschutz etc.)
sowie Bodenmechanische Berechnungen, einschl. aller
erforderlichen Detail- und Installationspläne

Weiterhin sind folgende Leistungen zu erbringen:
Erstellen der Statik, Fertigungs- und Werkstattzeichnungen
Vorlage aller Berechnungen und Pläne und Übergabe an den AG als pdf zu Dokumentationszwecken.

Die o.g. Planungsleistungen erbringen, einschl. aller
Nebenkosten.
Menge: 1,000 PSCH

**3.2.2.20 Baugrubenverbau nach Wahl AN**
Baugrubenverbau entsprechend statischen und konstruktiven Erfordernissen nach Statischer Berechnung der Vorposition herstellen.
Abrechnung nach Länge in der Wandachse, horizontal, multipliziert mit der Höhe ab Baugrubensohle.
Durchfahren von Hindernissen wird gesondert vergütet.
Homogenbereiche nach Unterlagen des AG.
Träger einbringen
Einbringhilfe = vorbohren ist einzurechnen.
Träger = Nach Wahl des AN.
Trägerlänge = nach Statischer Berechnung
Ausfachung nach Wahl des AN.
Verankerung,  Gurtung und Verankerung nach Vorgaben der Statischen Berechnung herstellen.
Baugrube mit unterschiedlich tiefen Baugrubensohlen für verschiedene Einzelbauwerke gem. Ausführungsplanung:
- 5026-Lammellenklärer (2,40 m x 3,95 m)
  Bauwerksohle ca. 153,30 mÜNN
- 5022 Trennbauwerk Schacht DN 3000
  Bauwerksohle ca. 155,25 mÜNN
- 5023, 5024 Kontrollschächte DN 1500
  Bauwerksohle ca. 155,35 mÜNN
- 5025 Kontrollschacht DN 2000
  Bauwerksohle ca. 155,35 mÜNN,
lichte Baugrubenabmessungen Gesamtbaugrube
rechteckig 17,50 m x 8,10 m
OK GOK liegt bei rund 159,80 müNN
Aussparung für den Zulauf
 - Betonrohr DN 1000, RS=155,91 müNN
Aussparung für den Ablauf
 - Betonrohr DN 1000, RS=155,87 müNN
Anschluss an die vorhandenen Grabenverbauten für Zulauf und Ablauf
Schachthöhen und Abmessungen sind mit der Ausführungsplanung abzugleichen.
Nach Verfüllung der Baugrube Baugrubenverbau ausbauen und entfernen.
Ausfachung ausbauen und entfernen.
Die Vergütung erfolgt zu 70 % nach Errichtung des Baugrubenverbaus, die restlichen 30 % werden nach Rückbau vergütet.
Menge: 370,000 m2

**3.2.2.30 Baugrube herstellen**
Baugrube herstellen für
- 5026-Lammellenklärer (2,40 m x 3,95 m)
  Bauwerksohle ca. 153,30 mÜNN
- 5022 Trennbauwerk Schacht DN 3000
  Bauwerksohle ca. 155,25 mÜNN
- 5023, 5024 Kontrollschächte DN 1500
  Bauwerksohle ca. 155,35 mÜNN
- 5025 Kontrollschacht DN 2000
  Bauwerksohle ca. 155,35 mÜNN,
lichte Baugrubenabmessungen Gesamtbaugrube
rechteckig rund 17,50 m x 8,10 m,
Baugrubensohle entsprechend abgestuft.
GOK liegt bei rund 159,80 müNN
Schachthöhen und Abmessungen sind mit der Ausführungsplanung abzugleichen.
Baugrubenverbau wird gesondert vergütet.
Boden: Homogenbereich EL-B
Zusätzliche Wasserhaltung bis zu einer Pumpenleistung von 10 m3 Fördermenge mal 5 m Förderhöhe je Stunde und Haltung
ausführen.
Boden lösen, laden, im Baufeld zum Bodenlager transportieren und in Miete setzen.
Transportweg bis 1.500 m
Bodenmiete zur Bodenbeprobung.
Mietengröße je Bodenmiete bis 500 m³.
Verfüllen der Baugrube nach Einbau der Schächte wird
gesondert vergütet.
Auflager aus Schotter 0/32, 20 cm stark verdichtet und  Auflagersohle aus 15 cm Beton C 12/15 herstellen.
Menge: 1010,000 m3

**3.2.2.40 Zulage zur Position Baugrube herstellen, jedoch Homogenbereich EL-A**
Zulage zur Position Baugrube herstellen,
jedoch Homogenbereich EL-A
Die jeweiligen Bodenklassengrenzen werden gemeinsam mit der Bauleitung festgelegt.
Abgerechnet wird der Aushub der verbauten Baugrube / Gräben mit senkrechten Wänden gem DIN EN 1610. Darüber hinausgehende Mengen aus Böschungen o.Ä. sind in den EP einzurechnen.
Menge: 210,000 m3

**3.2.2.50 Zulage zur Position Baugrube herstellen, jedoch Homogenbereich EL-C**
Zulage zur Position Baugrube herstellen,
jedoch Homogenbereich EL-C
Lösen erfolgt mittels Baggerlöffel mit Reißzahn
Die jeweiligen Bodenklassengrenzen werden gemeinsam mit der Bauleitung festgelegt.
Abgerechnet wird der Aushub der verbauten Baugrube / Gräben mit senkrechten Wänden gem DIN EN 1610. Darüber hinausgehende Mengen aus Böschungen o.Ä. sind in den EP einzurechnen.
Menge: 1110,000 m3

**3.2.2.60 Sicherung der Baugrube**
Sicherung der Baugrube für die Schachtbauteile der Vorposition.
- Herstellung der wirksamen Baugruben-Absurzsicherung an der OK-Baugrube nach Vorgaben der Berufsgenossenschaften.
- Herstellen eines Gerüstturms als Treppenturm zum sicheren Abstieg in die Baugrube.
- Vorhalten und unterhalten der Sicherungseinrichtungen
- Rückbau der Einrichtungen Zug um Zug bei Verfüllen der Baugrube
Die Vergütung erfolgt zu 70 % nach Errichtung der Sicherungseinrichtungen, die restlichen 30 % werden nach Rückbau vergütet.
Menge: 1,000 pau

**3.2.2.70 Bauwerksauflager aus Schotter herstellen in Baugrube**
Bauwerksauflager herstellen in Baugrube
Auflager für die in der Baugrube zu errichtenden Schachtbauwerke herstellen.
Schachtsohlen auf verschiedenen Höhenebenen der Baugrube
Abmessungen der Auflager bis jeweis 20 cm über Außenkante Schacht.
- Bettung aus Schotter FSS 0/22, 20 cm stark einbauen und verdichten
- Betonsohle als Aufstandsfläche der Bauteile mit Feinplanum
Material liefern und in Baugrube in verschiedenen zeitl. Abschnitten und auf verschieden Ebenen einbauen.
Menge: 105,000 m2

**3.2.2.80 Schacht 5026 Lamellenklärer**
Schacht 5026
Betonrechteckbauwerk mit Ausstattung als Lamellenklärer
Leistungsdaten:
Hohe und zuverlässige Absetzwirkung für Partikelgrößen von ca. 0,1 mm bei Oberflächenbeschickung 18 m/h;
Einstufung Typ D 25 nach DWA-M 153:
Durchgangswert D = 0,35
Erhöhte Absetzwirkung für Oberflächenbeschickung: 9 m/h; Einstufung Typ D 21 nach DWA-M 153:
Durchgangswert D = 0,20
Oberflächenbeschickung: 18 m/h, Durchflussmenge: 133 Ltr./sec
Stahlbeton-Rechteckbehälter aus Beton min. C 45/55 in monolithischer Bauweise, mit integrierter Lamellenpaketaufnahme aus Edelstahl inkl. demontierbarer Halterungen, mit großem Schlammraumvolumen und Stahlbeton-Abdeckplatte mit Öffnungen für Schachtaufsätze.  Stahlbeton-Trennwand für den Schlammraum mit exakt auf die  Lamellengeometrie abgestimmtem Lochbild.
Material Beton: C45/55, Expositionsklasse XC4,XA2,XF3,XM1;WA;WU
Wandstärken gem. Statischer Berechnung
Schachtinnenseiten schalungsglatt, Ecken als Vouten ausgebildet und Kanten gebrochen
- Schachtabdeckplatte mit zwei Aussparungen für Schachteinstiege aus Beton nach statischer Erfordernis liefern u. einbauen.
- Schachtringe DN 1000 und Konus 1000/625 bzw 1000/800 nach statischen Erfordernissen, aus Betonfertigteilen nach DIN 4034 Typ 2 und FBS, ohne Steigbügel. Ausgleichsringe, verschiebesicher, ca. 10 cm für Schachtabdeckungen.
- 2 St Schachtleitern aus Edelstahl gem. DIN 14396, Werkstoff 1.4571 (V4A), im Tauchbad gebeizt und passiviert, lichte Breite 400 mm mit Fallschutzschiene.
Schachtabdeckungen gem. gesonderter Position
Lichte Abmessungen Bauwerk: ca. 3,95 m x 2,40 m als Bauwerk mit rechteckigem Grundriss
Lichte Schachttiefe Bauwerk ca. 2,30 m
Höhe Schachtsohle:  ca. 153,94 müNN
Höhe OK Bauwerk:  ca. 156,49 müNN
Höhe OK Schachtabdeckung:  ca. 159,74 müNN
Schachtzulauf:  PP-Rohr DN 400, Höhe RS155,90 müNN, mit Übergang auf PEHD-Tauchrohr, Nennweite DN 400 mm
Schachtablauf:  PP-Rohr DN 400, Höhe RS 155,92 müNN,
mit Übergang auf PEHD-Tauchrohr, Nennweite DN 400 mm
Schachthöhen und Abmessungen sind mit der Ausführungsplanung abzugleichen.
Statische Berechnung Bauwerk für Lastbild SLW 60 bzw. FB 101
Lamellenpakete zur Erhöhung der wirksamen Oberfläche (Spaltweite ca. 50 mm), herausnehmbar aus PP
Technische Daten: Innenbreite: b 2400mm
Außenbreite, max.: B 2800mm
Innenlänge: l 3950mm
Außenlänge: L 4350mm
Innenhöhe: h 2300mm
Außenhöhe mit Platte: H 2730mm

Schacht liefern und auf vorbereitete Splittsohle höhen- u.
lagegerecht versetzten.
Erforderliche Krangestellung ist einzurechnen,Montage des Schachtes einschl. aller Ausstattungselemente, erforderliche Hebezeuge und Gerüste zur sicheren Montage sind einzurechnen. Bauwerk steht in geöffneter Baugrube.
Menge: 1,000 St

**3.2.2.90 Trennbauwerk Schacht DN 3000 herst.**
Fertigteil-Schacht, Durchmesser DN 3000, mit Übergangsplatte für Einstieg DN 1000 sowie Schachthals 1000 x 625.
Lichte Schachttiefe ca. 3,80 m.
Auflagersohle aus 15 cm Beton C 12/15 herstellen.
Schachtmaterial = Betonfertigteile nach DIN 4034 und EN
1917 und der FBS Qualitätsrichtlinie, DN 3000, formerhärtet.
Öffnungen für die Rohranschlüsse mit werkseitig einbetonierten Muffen herstellen.
Zulauf 1: Betonrohr DN 900, RS=155,97 müNN
Ablauf 1: PP-Rohr DN 300, RS=155,92 müNN
Ablauf 2: Betonrohr DN 900, RS=155,92 müNN
OK Schachtabdeckung 159,72 müNN
Rohranschlüsse für Kanalhaltungen 0% bis 3% Gefälle.
Überfallwand aus Beton, Wandstärke min 12 cm, Überfall rund,
Überfallbreite min.  2,35m, Abstand Achse Zulauf 1 Betonrohr DN 900 zu Überfallwand ca. 68 cm.
Höhe Überfallwand 156,27 müNN.
Schachtsohle mit Durchlaufrinne, gerade,
Gerinne aus Beton von DN 900 auf DN 300, übrige Berme aus Beton.
Berme auf Scheitelhöhe 10 cm über Fließsohle hochgezogen, Bermenneigung 10%.
Schachthöhen und Abmessungen sind mit der Ausführungsplanung abzugleichen.
Kunststoffummantelte (PP, orange) Sicherheitssteigbügel nach EN 13101 u. DIN 19555, Form B, aus Material V2A, 4 St/m einbauen.
Fuge zwischen Fertigteilen mit werkseitig integrierten
Dichtstützelementen einschl.fest integrierter Lastausgleichsringe herstellen.
Erforderliche Auflagerringe einbauen (max. 240 mm auf Endausbauhöhe).
Schachtabdeckung und Anschluss der Rohrleitungen
werden gesondert vergütet.
Statische Berechnung einschl. Nachweis der
Auftriebssicherheit aufstellen und liefern.

Schacht liefern und auf vorbereiteter Betonsohle höhen- u.
lagegerecht versetzten.
Erforderliche Krangestellung ist einzurechnen,Montage des Schachtes einschl. aller Ausstattungselemente, erforderliche Hebezeuge und Gerüste zur sicheren Montage sind einzurechnen. Bauwerk steht in geöffneter Baugrube.
Menge: 1,000 St

**3.2.2.100 Kontrollschacht DN 1500 herst. Tiefe 3 - 4 m Zul. B DN 900, Abl. B DN 900**
Fertigteil-Schacht, Durchmesser DN 1500, mit Schachthals
1500 x 625.
Zusäzliche Erdarbeiten ausführen. Die Schachtbaugruben werden in der Achse der Leitung ohne Berücksichtigung von Mehraushub durchgemessen. Schachtdurchmesser und -abstände nach Zeichnung.
Boden: Homogenbereich EL-B
Lichte Schachttiefe über 3 bis 4 m.
Auflagersohle aus 15 cm Beton C 12/15 herstellen.
Schachtmaterial = Betonfertigteile nach DIN 4034 und EN
1917 und der FBS Qualitätsrichtlinie, DN 1500, formerhärtet.
Öffnungen für die Rohranschlüsse mit werkseitig einbetonierten Muffen herstellen.
Zulauf Beton DN 900
Ablauf Beton DN 900
Rohranschlüsse für Kanalhaltungen 0% bis 3% Gefälle.
Schachtsohle mit Durchlaufrinne, gerade oder gebogen,
Gerinne aus Beton, übrige Berme aus Beton.
Berme auf Scheitelhöhe hochgezogen, Bermenneigung 10%.
Bermenhöhe:
- Kanalrohr bis DN 500 - Berme Scheitelhoch
- Kanalrohr über DN 500, bis DN 1000, Bermenhöhe 50 cm
- Kanalrohr über DN 1000, Bermenhöhe 0,5 x DN
Kunststoffummantelte (PP, orange) Sicherheitssteigbügel nach EN 13101 u. DIN 19555, Form B, aus Material V2A, 4 St/m einbauen.
Fuge zwischen Fertigteilen mit werkseitig integrierten
Dichtstützelementen einschl.fest integrierter Lastausgleichsringe herstellen.
Erforderliche Auflagerringe einbauen (max. 240 mm auf Endausbauhöhe).
Schachthöhen und Abmessungen sind mit der Ausführungsplanung abzugleichen.
Schachtabdeckung und Anschluss der Rohrleitungen
werden gesondert vergütet.
Statische Berechnung einschl. Nachweis der
Auftriebssicherheit aufstellen und liefern.
Schacht liefern und auf vorbereitete Splittsohle höhen- u.
lagegerecht versetzten.
Erforderliche Krangestellung ist einzurechnen,Montage des Schachtes einschl. aller Ausstattungselemente, erforderliche Hebezeuge und Gerüste zur sicheren Montage sind einzurechnen. Bauwerk steht in geöffneter Baugrube.
Menge: 2,000 St

**3.2.2.110 5025-Kontrollschacht DN 2000 herst. Tiefe 3 - 4 m Zul1 B DN 900, Zul2 B DN 400, Abl B DN 1000**
Fertigteil-Schacht, Durchmesser DN 2000, mit Übergangsplatte für Einstieg DN 1200 sowie Schachthals 1200 x 625.
Zusäzliche Erdarbeiten ausführen. Die Schachtbaugruben werden in der Achse der Leitung ohne Berücksichtigung von Mehraushub durchgemessen. Schachtdurchmesser und -abstände nach Zeichnung.
Boden: Homogenbereich EL-B
Lichte Schachttiefe über 3 bis 4 m.
Auflagersohle aus 15 cm Beton C 12/15 herstellen.
Schachtmaterial = Betonfertigteile nach DIN 4034 und EN
1917 und der FBS Qualitätsrichtlinie, DN 2000, formerhärtet.
Öffnungen für die Rohranschlüsse mit werkseitig einbetonierten Muffen herstellen.
Zulauf 1 Beton DN 900
Zulauf 2 PP DN 400
Ablauf Beton DN 1000
Rohranschlüsse für Kanalhaltungen 0% bis 3% Gefälle.
Schachtsohle mit Durchlaufrinne, gerade oder gebogen,
Gerinne aus Beton, übrige Berme aus Beton.
Berme auf Scheitelhöhe hochgezogen, Bermenneigung 10%.
Bermenhöhe:
- Kanalrohr bis DN 500 - Berme Scheitelhoch
- Kanalrohr über DN 500, bis DN 1000, Bermenhöhe 50 cm
- Kanalrohr über DN 1000, Bermenhöhe 0,5 x DN
Kunststoffummantelte (PP, orange) Sicherheitssteigbügel nach EN 13101 u. DIN 19555, Form B, aus Material V2A, 4 St/m einbauen.
Fuge zwischen Fertigteilen mit werkseitig integrierten
Dichtstützelementen einschl.fest integrierter Lastausgleichsringe herstellen.
Erforderliche Auflagerringe einbauen (max. 240 mm auf Endausbauhöhe).
Schachthöhen und Abmessungen sind mit der Ausführungsplanung abzugleichen.
Schachtabdeckung und Anschluss der Rohrleitungen
werden gesondert vergütet.
Statische Berechnung einschl. Nachweis der
Auftriebssicherheit aufstellen und liefern.
Schacht liefern und auf vorbereitete Splittsohle höhen- u.
lagegerecht versetzten.
Erforderliche Krangestellung ist einzurechnen,Montage des Schachtes einschl. aller Ausstattungselemente, erforderliche Hebezeuge und Gerüste zur sicheren Montage sind einzurechnen. Bauwerk steht in geöffneter Baugrube.
Menge: 1,000 St

*Hinweis: Hinweis: Verbindung der nebeneinander stehenden Schächte und Bauwerke mit Rohrstücken aus PP*

**3.2.2.120 Bodenersatz PP-Kanal DN 300**
Bodenersatz in anstehender Haltungstiefe
Material: Mineralgemisch HKS 0/22
Material zur Stabilisierung des Rohrauflagers in einer
Stärke von 20 cm in Baugrube unter Rohrauflager einbauen und verdichten.
Gesamtbau Bauwerke Bereich PP-Kanal DN 300
Erdarbeiten und Verwerten des überschüssigen Bodens sind
einzurechnen.
Menge: 5,000 m

**3.2.2.130 Bodenersatz PP-Kanal DN 400**
Bodenersatz in anstehender Haltungstiefe
Material: Mineralgemisch HKS 0/22
Material zur Stabilisierung des Rohrauflagers in einer
Stärke von 20 cm in Baugrube unter Rohrauflager einbauen und verdichten.
Gesamtbau Bauwerke Bereich PP-Kanal DN 400
Erdarbeiten und Verwerten des überschüssigen Bodens sind
einzurechnen.
Menge: 4,000 m

**3.2.2.140 Bodenersatz Betonkanal DN 900**
Bodenersatz in anstehender Haltungstiefe
Material: Mineralgemisch HKS 0/22
Material zur Stabilisierung des Rohrauflagers in einer
Stärke von 20 cm in Baugrube unter Rohrauflager einbauen und verdichten.
Gesamtbau Bauwerke Bereich Betonkanal DN 900
Erdarbeiten und Verwerten des überschüssigen Bodens sind
einzurechnen.
Menge: 21,000 m

**3.2.2.150 PP-Kanal DN 300 blau**
RW-Kanal
Entwaesserungsrohrleitung aus PP-Rohren nach
statischen und konstruktiven Erfordernissen herstellen.
Anschluss an Schacht sowie Formstuecke werden gesondert
verguetet.
Rohre nach DIN EN 1852 einschl. Doppelsteckmuffe und form-schlüssig fixierten Dichtungen aus EPDM nach DIN EN 681-1, Ringsteifigkeit mind. 16 kN/m², hochabriebfest, ohne Zusatz von Füllstoffen.
Farbe: blau,
Durchmesser DA/OD 300 mm
Maximale Rohrlänge 3 m.
Sohltiefe 2,00 m bis 3,00 m
Auflager und Bettungszone nach EN 1610 entsprechend
Rohrstatik aus einem Brechsand-Splitt oder
Sand-Kies-Gemisch herstellen entsprechend den
Verlegerichtlinien des Rohrherstellers herstellen.
Material liefern.
Der Mehraufwand für Kurzlängen ist mit einzurechnen.
Strassenverkehrslast = SLW 60.
Prüffähige Statische Berechnung aufstellen und liefern.
Menge: 5,000 m

**3.2.2.160 Passrohrverbindung aus PP-Rohr DN 300**
Passrohr aus PP-Rohr DN 300 liefern und zur Herstellung von Passverbindungen und Anschlüssen an den Bestand einbauen.
PP-Rohr wie Vorposition
Passrohrlänge ca. 1,0 m
Passrohrlänge vor Ort messen und durch genauen Schnitt herstellen.
Zwei Überschiebmuffen ohne Steg liefern und einbauen.
Passrohr zwischen vorhandenen Rohren auf Rohrauflager einbauen und mit Überschiebmuffen verbinden.
Auflager nach EN 1610 und Bodengutachten aus einem
Brechsand-Splitt oder Sand-Kies-Gemisch herstellen.
Größtkorn ca. 12mm
Menge: 1,000 St

**3.2.2.170 Schachtanschluss herstellen Rohr-DN 300 PP Betonfertigteile Oeffnung vorhand. Anschluss+Gelenk**
Rohrleitung an Schacht anschliessen, Anschluss dichten.
Verguetet wird der Mehraufwand fuer das Herstellen des
Anschlusses (einschliesslich eventueller Formstuecke)
gegenueber der bis zur Innenflaeche des Schachtes
durchgemessenen Rohrleitung.
Rohrleitung DN 300,
aus PP.
Schacht aus Betonfertigteilen,
Oeffnung fuer Rohranschluss ist vorhanden.
Anschluss mit Schachtanschlusstueck und Gelenkstueck.
Menge: 2,000 St

**3.2.2.180 PP-Kanal DN 400 blau**
RW-Kanal
Entwaesserungsrohrleitung aus PP-Rohren nach
statischen und konstruktiven Erfordernissen herstellen.
Anschluss an Schacht sowie Formstuecke werden gesondert
verguetet.
Rohre nach DIN EN 1852 einschl. Doppelsteckmuffe und form-schlüssig fixierten Dichtungen aus EPDM nach DIN EN 681-1, Ringsteifigkeit mind. 16 kN/m², hochabriebfest, ohne Zusatz von Füllstoffen.
Farbe: blau,
Durchmesser DA/OD 400 mm
Maximale Rohrlänge 3 m.
Sohltiefe 2,00 m bis 3,00 m
Auflager und Bettungszone nach EN 1610 entsprechend
Rohrstatik aus einem Brechsand-Splitt oder
Sand-Kies-Gemisch herstellen entsprechend den
Verlegerichtlinien des Rohrherstellers herstellen.
Material liefern.
Der Mehraufwand für Kurzlängen ist mit einzurechnen.
Strassenverkehrslast = SLW 60.
Prüffähige Statische Berechnung aufstellen und liefern.
Menge: 4,000 m

**3.2.2.190 Passrohrverbindung aus PP-Rohr DN 400**
Passrohr aus PP-Rohr DN 400 liefern und zur Herstellung von Passverbindungen und Anschlüssen an den Bestand einbauen.
PP-Rohr wie Vorposition
Passrohrlänge ca. 1,0 m
Passrohrlänge vor Ort messen und durch genauen Schnitt herstellen.
Zwei Überschiebmuffen ohne Steg liefern und einbauen.
Passrohr zwischen vorhandenen Rohren auf Rohrauflager einbauen und mit Überschiebmuffen verbinden.
Auflager nach EN 1610 und Bodengutachten aus einem
Brechsand-Splitt oder Sand-Kies-Gemisch herstellen.
Größtkorn ca. 12mm
Menge: 1,000 St

**3.2.2.200 Schachtanschluss herstellen Rohr-DN 400 PP Betonfertigteile Oeffnung vorhand. Anschluss+Gelenk**
Rohrleitung an Schacht anschliessen, Anschluss dichten.
Verguetet wird der Mehraufwand fuer das Herstellen des
Anschlusses (einschliesslich eventueller Formstuecke)
gegenueber der bis zur Innenflaeche des Schachtes
durchgemessenen Rohrleitung.
Rohrleitung DN 400,
aus PP.
Schacht aus Betonfertigteilen,
Oeffnung fuer Rohranschluss ist vorhanden.
Anschluss mit Schachtanschlusstueck und Gelenkstueck.
Menge: 2,000 St

**3.2.2.210 Betonrohrleitung ohne Fuß, DN 900**
Entwaesserungsrohrleitung aus Betonrohren nach statischen und konstruktiven Erfordernissen herstellen.
Anschluss an Schacht sowie Formstuecke werden gesondert
verguetet.
Rohr-DN 900, ohne Fuß, formerhärtet.
Betonrohr nach DIN EN 1916 / DIN V 1201, Form B-K-GM, Typ 2 mit fest in der Muffe eingebauter Gleitdichtung.
Die Qualitätsrichtlinie der Fachvereinigung Betonrohre
und Stahlbetonrohre (FBS) oder ein vergleichbarer
Standard sind einzuhalten. Entsprechende Nachweise
sind auf Anforderung vorzulegen.
Auflager nach EN 1610 und Bodengutachten aus einem
Brechsand-Splitt oder Sand-Kies-Gemisch herstellen.
Größtkorn ca. 12mm
Material liefern.
Verlegetiefe (bis Fliessohle) ueber 1,25 bis 5 m,
Strassenverkehrslast = SLW 60.
Statische Berechnung aufstellen und liefern.
Menge: 21,000 m

**3.2.2.220 Passrohr aus Betonrohr DN 900 ohne Fuß**
Passrohr aus Betonrohr DN 900 ohne Fuß liefern und zur Herstellung von Passverbindungen und Anschlüssen an den Bestand einbauen.
Entwaesserungsrohrleitung aus Betonrohren nach statischen und konstruktiven Erfordernissen herstellen.
Anschluss an Schacht sowie Formstuecke werden gesondert
verguetet.
Rohr-DN 900 ohne Fuß, kreisrund, formerhärtet.
Betonrohr nach DIN EN 1916 / DIN V 1201, Form B-K-GM, Typ 2 mit fest in der Muffe eingebauter Gleitdichtung.
Die Qualitätsrichtlinie der Fachvereinigung Betonrohre
und Stahlbetonrohre (FBS) oder ein vergleichbarer
Standard sind einzuhalten. Entsprechende Nachweise
sind auf Anforderung vorzulegen.
Auflager nach EN 1610 und Bodengutachten aus einem
Brechsand-Splitt oder Sand-Kies-Gemisch herstellen.
Größtkorn ca. 12mm
Passrohr nach gemessener Länge herstellen und fachgerecht in entsprechender Lücke im verlegten Kanal einbauen.
Manschette für Verbindung werden gesondert vergütet.
Menge: 6,000 St

**3.2.2.230 Rohrschnitt Betonrohr DN 900 ohne Fuß**
Rohrschnitt für Betonrohr DN 900 ohne Fuß zur Herstellung einer Passrohrverbindung im Betonkanal vor Ort.
Passschnitt winkelig und gradlinig ausführen zur Herstellung einer Rohrverbindung mit Manschette.
Schnittreste und sonstigen Schutt einer Wiederverwertung nach Wahl des AN zuführen und von der Baustelle entfernen.
Menge: 12,000 St

**3.2.2.240 Manschettenverbindung Betonrohr DN 900 ohne Fuß**
Passrohrverbindung mit zugelassener Manschettendichtung herstellen.
Manschettendichtung für Betonrohr DN 900 Rundrohr außen.
Manschettendichtung Typ LC gem. DIN EN 295-4 u. 16397-2, CE
- geeignet für den Einsatz in erdverlegten Entwässerungssystemen außerhalb von Gebäuden.
- Scherband als zusätzlicher Schutz gegen Scherbelastungen gem DIN EN 10088-2
- Manschetten aus EPDM (DIN EN 681-1)
- Stahlbauteile der Manschette bestehen immer mindestens aus V2A (1.4301)
- Druckdicht bis 1,0 bar
- Breite der Manschette zwischen 150 und 200 mm.
Manschette liefern, auf die freigelegten Rohrenden von der Seite aufziehen und Rohrverbindung fachgerecht herstellen und nach Herstellerempfehlung montieren.
Menge: 6,000 St

**3.2.2.250 Schachtanschluss herstellen Rohr-DN 900 Beton Betonfertigteile Oeffnung vorhand. Anschluss+Gelenk**
Rohrleitung an Schacht anschliessen, Anschluss dichten.
Verguetet wird der Mehraufwand fuer das Herstellen des
Anschlusses (einschliesslich eventueller Formstuecke)
gegenueber der bis zur Innenflaeche des Schachtes
durchgemessenen Rohrleitung.
Rohrleitung DN 900,
aus Beton.
Schacht aus Betonfertigteilen,
Oeffnung fuer Rohranschluss ist vorhanden.
Anschluss mit Schachtanschlusstueck und Gelenkstueck.
Menge: 6,000 St

**3.2.2.260 Steinfreien Boden liefern, Leitungszone .einb . Sand Einschl.Leitg. Abrechnung Wände**
Steinfreien Boden liefern, in Leitungszone einbauen und verdichten.
Material = verdichtungsfähiger, sauberer, steinfreier Sand.
Boden nach Verlegen der Leitung in Leitungszone
einbauen und verdichten.
Abgerechnet wird mit senkrechten Wänden entsprechend
der Abrechnung beim Aushub, abzüglich der durch Baukörper mit mehr als 0,1 m2 Querschnitt sowie durch
Teilverfüllungen verdrängten Mengen.
Menge: 310,000 m3

**3.2.2.270 Boden liefern in Baugrube einb.**
Boden liefern, in Baugrube einbauen und lagenweise verdichten.
Material = nichtbindiger, frostsicherer Füllboden/Baggergut Klasse 0 BM-0/BG-0 der Bodenklasse 3, DIN 18300, bis 30 mm Korngröße.
Einbau oberhalb der Leitungszone.
Verdichtungsgrad/Verformungsmodul '45 MPa'

Das Herstellen des Planums wird gesondert vergütet.
Abgerechnet wird mit senkrechten Wänden entsprechend
der Abrechnung beim Aushub, abzüglich der durch Baukörper mit mehr als 0,1 m2 Querschnitt sowie durch
Teilverfüllungen verdrängten Mengen.
Menge: 445,000 m3

*Hinweis: Hinweis: Lamellenklärer 2030 und Trennbauwerk 2028*
Hinweis: Lamellenklärer 2030 und
Trennbauwerk 2028

Erforderliche zusätzliche Baustraßen, Aufstellplätz u. Lagerflächen im Baufeld können vom AN errichtet werden und müssen nach Fertigstellung komplett beseitigt werden. Die Kosten sind in die Folgepositioen einzurechnen.

**3.2.2.280 Planungsleistungen Baugrube Lamellenklärer 2030**
*** Pauschalposition
Planungsleistungen für Baugrubenverbau der Schachtbauwerke
Baugrube mit unterschiedlich tiefen Baugrubensohlen für verschiedene Einzelbauwerke gem. Ausführungsplanung:
- 2030-Lammellenklärer (2,40 m x 3,95 m)
  Bauwerksohle ca. 139,00 mÜNN
- 2028-Trennbauwerk Schacht DN 3000
  Bauwerksohle ca. 140,85 mÜNN
lichte Baugrubenabmessungen Gesamtbaugrube
rechteckig 12,50 m x 4,70 m
OK GOK liegt bei rund 143,50 müNN
Aufgrund der vorhandenen Bauwerke / Straßen und Grundstücke ist eine Böschung der Baugrube nicht möglich.
Die Bauarbeiten für die Herrstellung des Verbaus können ausschließlich in dem ca. 10 m breiten Grundstücksbereich für die Kanaltrasse ausgeführt werden.
Art des Verbaus: Nach Wahl des AN
Rückbau: Verbau muss bei Verfüllung der Baugrube gezogen werden
Aussteifungen: Die Abmessungen der Bauteile geben die möglichen Aussteifungen vor
Aussparung für den Zulauf
 - Betonrohr DN 400, RS=141,49 müNN
Aussparung für den Ablauf 1
 - PP-Rohr DN 400, RS=141,42 müNN
Aussparung für den Ablauf 1
 - PP-Rohr DN 400, RS=141,44 müNN
Erstellen der prüffähigen Statischen Berechnung und der
Planung für den Baugrubenverbau mit allen beschriebenen Sohlversprüngen.
Planung aller erforderlichen Bauzustände für die Herstellung, Aushub Baugrube, Anlieferung und Einbau der o.g. Schachtbauwerke, Erstellen der Rohranschlüsse und herausführen der Anschlussrohre aus der Baugrube
Anschluss an die vorhandenen Grabenverbauten für Zulauf und Ablauf, Verfüllen der Baugrube und Rückbau des Baugrubenverbaus währen der Verfüllung.

Das Bodengutachten ist zu beachten.
Grundlage
Ingenieurbauwerke nach HOAI akuelle Ausgabe, Teil 3
Tragwerksplanung nach HOAI akuelle Ausgabe, Teil 4
Technische Ausrüstung nach HOAI akuelle Ausgabe,
Teil 4 (Elektro-, Blitzschutz, Entwässerung und
Brandschutz etc.)
sowie Bodenmechanische Berechnungen, einschl. aller
erforderlichen Detail- und Installationspläne

Weiterhin sind folgende Leistungen zu erbringen:
Erstellen der Statik, Fertigungs- und Werkstattzeichnungen
Vorlage aller Berechnungen und Pläne und Übergabe an den AG als pdf zu Dokumentationszwecken.

Die o.g. Planungsleistungen erbringen, einschl. aller
Nebenkosten.
Menge: 1,000 PSCH

**3.2.2.290 Baugrubenverbau nach Wahl AN**
Baugrubenverbau entsprechend statischen und konstruktiven Erfordernissen nach Statischer Berechnung der Vorposition herstellen.
Abrechnung nach Länge in der Wandachse, horizontal, multipliziert mit der Höhe ab Baugrubensohle.
Durchfahren von Hindernissen wird gesondert vergütet.
Homogenbereiche nach Unterlagen des AG.
Träger einbringen
Einbringhilfe = vorbohren ist einzurechnen.
Träger = Nach Wahl des AN.
Trägerlänge = nach Statischer Berechnung
Ausfachung nach Wahl des AN.
Verankerung,  Gurtung und Verankerung nach Vorgaben der Statischen Berechnung herstellen.
Baugrube mit unterschiedlich tiefen Baugrubensohlen für verschiedene Einzelbauwerke gem. Ausführungsplanung:
- 2030-Lammellenklärer (2,40 m x 3,95 m)
  Bauwerksohle ca. 139,00 mÜNN
- 5022 Trennbauwerk Schacht DN 3000
  Bauwerksohle ca. 140,85 mÜNN
lichte Baugrubenabmessungen Gesamtbaugrube
rechteckig 12,50 m x 4,70 m
OK GOK liegt bei rund 143,50 müNN
Aussparung für den Zulauf
 - Betonrohr DN 400, RS=141,49 müNN
Aussparung für den Ablauf 1
 - PP-Rohr DN 400, RS=141,44 müNN
Aussparung für den Ablauf 2
 - PP-Rohr DN 400, RS=141,42 müNN
Anschluss an die vorhandenen Grabenverbauten für Zulauf und Ablauf
Nach Verfüllung der Baugrube Baugrubenverbau ausbauen und entfernen.
Ausfachung ausbauen und entfernen.
Die Vergütung erfolgt zu 70 % nach Errichtung des Baugrubenverbaus, die restlichen 30 % werden nach Rückbau vergütet.
Menge: 170,000 m2

**3.2.2.300 Baugrube herstellen**
Baugrube herstellen für
- 2030-Lammellenklärer (2,40 m x 3,95 m)
  Bauwerksohle ca. 139,00 mÜNN
- 2028 Trennbauwerk Schacht DN 3000
  Bauwerksohle ca. 140,85 mÜNN
lichte Baugrubenabmessungen Gesamtbaugrube
rechteckig rund 12,50 m x 4,70 m,
Baugrubensohle entsprechend abgestuft.
GOK liegt bei rund 143,50 müNN
Baugrubenverbau wird gesondert vergütet.
Boden: Homogenbereich EL-B
Zusätzliche Wasserhaltung bis zu einer Pumpenleistung von 10 m3 Fördermenge mal 5 m Förderhöhe je Stunde und Haltung
ausführen.
Bodenlösen, laden, im Baufeld zum Bodenlager transportieren und in Miete setzen.
Transportweg bis 1.500 m
Bodenmiete zur Bodenbeprobung.
Mietengröße je Bodenmiete bis 500 m³.
Verfüllen der Baugrube nach Einbau der Schächte wird
gesondert vergütet.
Auflager aus Schotter 0/32, 20 cm stark verdichtet und  Auflagersohle aus 15 cm Beton C 12/15 herstellen.Verfüllen der Baugrube nach Einbau der Schächte wird
gesondert vergütet.
Auflager aus Schotter 0/32, 20 cm stark verdichtet und  Auflagersohle aus 15 cm Beton C 12/15 herstellen.
Menge: 290,000 m3

**3.2.2.310 Zulage zur Position Baugrube herstellen, jedoch Homogenbereich EL-A**
Zulage zur Position Baugrube herstellen,
jedoch Homogenbereich EL-A
Die jeweiligen Bodenklassengrenzen werden gemeinsam mit der Bauleitung festgelegt.
Abgerechnet wird der Aushub der verbauten Baugrube / Gräben mit senkrechten Wänden gem DIN EN 1610. Darüber hinausgehende Mengen aus Böschungen o.Ä. sind in den EP einzurechnen.
Menge: 200,000 m3

**3.2.2.320 Erschwernis Baugrube im Damm**
Erschwernis Baugrube im Damm
Erschwernis für alle Bauarbeiten im Zusammenhang mit der Erstellung des Baugrubenverbaus, der Baugrube und der Baugrubenverfüllung.
Die Baugrube liegt in Teilen im Dammfuß eines ca. 5 m hohen geschütteten Damms.
Menge: 1,000 pau

**3.2.2.330 Sicherung der Baugrube**
Sicherung der Baugrube für die Schachtbauteile der Vorposition.
- Herstellung der wirksamen Baugruben-Absurzsicherung an der OK-Baugrube nach Vorgaben der Berufsgenossenschaften.
- Herstellen eines Gerüstturms als Treppenturm zum sicheren Abstieg in die Baugrube.
- Vorhalten und unterhalten der Sicherungseinrichtungen
- Rückbau der Einrichtungen Zug um Zug bei Verfüllen der Baugrube
Die Vergütung erfolgt zu 70 % nach Errichtung der Sicherungseinrichtungen, die restlichen 30 % werden nach Rückbau vergütet.
Menge: 1,000 pau

**3.2.2.340 Bauwerksauflager aus Schotter herstellen in Baugrube**
Bauwerksauflager herstellen in Baugrube
Auflager für die in der Baugrube zu errichtenden Schachtbauwerke herstellen.
Schachtsohlen auf verschiedenen Höhenebenen der Baugrube
Abmessungen der Auflager bis jeweis 20 cm über Außenkante Schacht.
- Bettung aus Schotter FSS 0/22, 20 cm stark einbauen und verdichten
- Betonsohle als Aufstandsfläche der Bauteile mit Feinplanum
Material liefern und in Baugrube in verschiedenen zeitl. Abschnitten und auf verschieden Ebenen einbauen.
Menge: 55,000 m2

**3.2.2.350 Schacht 2030 Lamellenklärer**
Schacht 2030
Betonrechteckbauwerk mit Ausstattung als Lamellenklärer
Leistungsdaten:
Hohe und zuverlässige Absetzwirkung für Partikelgrößen von ca. 0,1 mm bei Oberflächenbeschickung 18 m/h;
Einstufung Typ D 25 nach DWA-M 153:
Durchgangswert D = 0,35
Erhöhte Absetzwirkung für Oberflächenbeschickung: 9 m/h; Einstufung Typ D 21 nach DWA-M 153:
Durchgangswert D = 0,20
Oberflächenbeschickung: 18 m/h, Durchflussmenge: 133 Ltr./sec
Stahlbeton-Rechteckbehälter aus Beton min. C 45/55 in monolithischer Bauweise, mit integrierter Lamellenpaketaufnahme aus Edelstahl inkl. demontierbarer Halterungen, mit großem Schlammraumvolumen und Stahlbeton-Abdeckplatte mit Öffnungen für Schachtaufsätze.  Stahlbeton-Trennwand für den Schlammraum mit exakt auf die  Lamellengeometrie abgestimmtem Lochbild.
Material Beton: C45/55, Expositionsklasse XC4,XA2,XF3,XM1;WA;WU
Wandstärken gem. Statischer Berechnung
Schachtinnenseiten schalungsglatt, Ecken als Vouten ausgebildet und Kanten gebrochen
- Schachtabdeckplatte mit zwei Aussparungen für Schachteinstiege aus Beton nach statischer Erfordernis liefern u. einbauen.
- Schachtringe DN 1000 und Konus 1000/625 bzw 1000/800 nach statischen Erfordernissen, aus Betonfertigteilen nach DIN 4034 Typ 2 und FBS, ohne Steigbügel. Ausgleichsringe, verschiebesicher, ca. 10 cm für Schachtabdeckungen.
- 2 St Steigbügelgänge - Kunststoffummantelte (PP, orange) Sicherheitssteigbügel nach EN 13101 u. DIN 19555, Form B, aus Material V2A, 4 St/m einbauen.
Schachtabdeckungen gem. gesonderter Position
Lichte Abmessungen Bauwerk: ca. 3,95 m x 2,40 m als Bauwerk mit rechteckigem Grundriss
Lichte Schachttiefe Bauwerk ca. 2,30 m
Höhe Schachtsohle:  ca. 139,66 müNN
Höhe OK Bauwerk:  ca. 142,21 müNN
Höhe OK Schachtabdeckung:  ca. 143,00 müNN
Schachtzulauf:  PP-Rohr DN 300, Höhe RS141,44 müNN, mit Übergang auf PEHD-Tauchrohr, Nennweite DN 300 mm
Schachtablauf:  PP-Rohr DN 400, Höhe RS 141,42 müNN,
mit Übergang auf PEHD-Tauchrohr, Nennweite DN 400 mm
Schachthöhen und Abmessungen sind mit der Ausführungsplanung abzugleichen.
Statische Berechnung Bauwerk für Lastbild SLW 60 bzw. FB 101
Lamellenpakete zur Erhöhung der wirksamen Oberfläche (Spaltweite ca. 50 mm), herausnehmbar aus PP
Technische Daten: Innenbreite: b 2400mm
Außenbreite, max.: B 2800mm
Innenlänge: l 3950mm
Außenlänge: L 4350mm
Innenhöhe: h 2300mm
Außenhöhe mit Platte: H 2730mm
Schacht liefern und auf vorbereitete Splittsohle höhen- u.
lagegerecht versetzten.
Erforderliche Krangestellung ist einzurechnen,Montage des Schachtes einschl. aller Ausstattungselemente, erforderliche Hebezeuge und Gerüste zur sicheren Montage sind einzurechnen. Bauwerk steht in geöffneter Baugrube.
Menge: 1,000 St

**3.2.2.360 Schacht 2028 Trennbauwerk Schacht DN 3000 herst.**
Fertigteil-Schacht, Durchmesser DN 3000, mit Übergangsplatte für Einstieg DN 1000 sowie Schachthals 1000 x 625.
Lichte Schachttiefe ca. 1,80 m.
Auflagersohle aus 15 cm Beton C 12/15 herstellen.
Schachtmaterial = Betonfertigteile nach DIN 4034 und EN
1917 und der FBS Qualitätsrichtlinie, DN 3000, formerhärtet.
Öffnungen für die Rohranschlüsse mit werkseitig einbetonierten Muffen herstellen.
Zulauf 1: Betonrohr DN 400, RS=141,49 müNN
Ablauf 2: PP-Rohr DN 300, RS=141,44 müNN
Ablauf 1: Betonrohr DN 400, RS=141,44 müNN
OK Schachtabdeckung 143,23 müNN
Rohranschlüsse für Kanalhaltungen 0% bis 3% Gefälle.
Überfallwand aus Beton, Wandstärke min 12 cm, Überfall rund,
Überfallbreite min.  2,35m, Abstand Achse Zulauf 1 Betonrohr DN 400 zu Überfallwand ca. 68 cm.
Höhe Überfallwand 156,27 müNN.
Schachtsohle mit Durchlaufrinne, gerade,
Gerinne aus Beton von DN 400 auf DN 300, übrige Berme aus Beton.
Berme auf Scheitelhöhe 10 cm über Fließsohle hochgezogen, Bermenneigung 10%.
Schachthöhen und Abmessungen sind mit der Ausführungsplanung abzugleichen.
Kunststoffummantelte (PP, orange) Sicherheitssteigbügel nach EN 13101 u. DIN 19555, Form B, aus Material V2A, 4 St/m einbauen.
Fuge zwischen Fertigteilen mit werkseitig integrierten
Dichtstützelementen einschl.fest integrierter Lastausgleichsringe herstellen.
Erforderliche Auflagerringe einbauen (max. 240 mm auf Endausbauhöhe).
Schachtabdeckung und Anschluss der Rohrleitungen
werden gesondert vergütet.
Statische Berechnung einschl. Nachweis der
Auftriebssicherheit aufstellen und liefern.
Schacht liefern und auf vorbereitete Splittsohle höhen- u.
lagegerecht versetzten.
Erforderliche Krangestellung ist einzurechnen,Montage des Schachtes einschl. aller Ausstattungselemente, erforderliche Hebezeuge und Gerüste zur sicheren Montage sind einzurechnen. Bauwerk steht in geöffneter Baugrube.
Menge: 1,000 St

*Hinweis: Hinweis: Verbindung der nebeneinander stehenden Schächte und Bauwerke mit Rohrstücken aus PP*

**3.2.2.370 Bodenersatz PP-Kanal DN 300**
Bodenersatz in anstehender Haltungstiefe
Material: Mineralgemisch HKS 0/22
Material zur Stabilisierung des Rohrauflagers in einer
Stärke von 20 cm in Baugrube unter Rohrauflager einbauen und verdichten.
Gesamtbau Bauwerke Bereich PP-Kanal DN 300
Erdarbeiten und Verwerten des überschüssigen Bodens sind
einzurechnen.
Menge: 5,000 m

**3.2.2.380 Bodenersatz PP-Kanal DN 400**
Bodenersatz in anstehender Haltungstiefe
Material: Mineralgemisch HKS 0/22
Material zur Stabilisierung des Rohrauflagers in einer
Stärke von 20 cm in Baugrube unter Rohrauflager einbauen und verdichten.
Gesamtbau Bauwerke Bereich PP-Kanal DN 400
Erdarbeiten und Verwerten des überschüssigen Bodens sind
einzurechnen.
Menge: 4,000 m

**3.2.2.390 PP-Kanal DN 300 blau**
RW-Kanal
Entwaesserungsrohrleitung aus PP-Rohren nach
statischen und konstruktiven Erfordernissen herstellen.
Anschluss an Schacht sowie Formstuecke werden gesondert
verguetet.
Rohre nach DIN EN 1852 einschl. Doppelsteckmuffe und form-schlüssig fixierten Dichtungen aus EPDM nach DIN EN 681-1, Ringsteifigkeit mind. 16 kN/m², hochabriebfest, ohne Zusatz von Füllstoffen.
Farbe: blau,
Durchmesser DA/OD 300 mm
Maximale Rohrlänge 3 m.
Sohltiefe 2,00 m bis 3,00 m
Auflager und Bettungszone nach EN 1610 entsprechend
Rohrstatik aus einem Brechsand-Splitt oder
Sand-Kies-Gemisch herstellen entsprechend den
Verlegerichtlinien des Rohrherstellers herstellen.
Material liefern.
Der Mehraufwand für Kurzlängen ist mit einzurechnen.
Strassenverkehrslast = SLW 60.
Prüffähige Statische Berechnung aufstellen und liefern.
Menge: 5,000 m

**3.2.2.400 Passrohrverbindung aus PP-Rohr DN 300**
Passrohr aus PP-Rohr DN 300 liefern und zur Herstellung von Passverbindungen und Anschlüssen an den Bestand einbauen.
PP-Rohr wie Vorposition
Passrohrlänge ca. 1,0 m
Passrohrlänge vor Ort messen und durch genauen Schnitt herstellen.
Zwei Überschiebmuffen ohne Steg liefern und einbauen.
Passrohr zwischen vorhandenen Rohren auf Rohrauflager einbauen und mit Überschiebmuffen verbinden.
Auflager nach EN 1610 und Bodengutachten aus einem
Brechsand-Splitt oder Sand-Kies-Gemisch herstellen.
Größtkorn ca. 12mm
Menge: 1,000 St

**3.2.2.410 Schachtanschluss herstellen Rohr-DN 300 PP Betonfertigteile Oeffnung vorhand. Anschluss+Gelenk**
Rohrleitung an Schacht anschliessen, Anschluss dichten.
Verguetet wird der Mehraufwand fuer das Herstellen des
Anschlusses (einschliesslich eventueller Formstuecke)
gegenueber der bis zur Innenflaeche des Schachtes
durchgemessenen Rohrleitung.
Rohrleitung DN 300,
aus PP.
Schacht aus Betonfertigteilen,
Oeffnung fuer Rohranschluss ist vorhanden.
Anschluss mit Schachtanschlusstueck und Gelenkstueck.
Menge: 2,000 St

**3.2.2.420 PP-Kanal DN 400 blau**
RW-Kanal
Entwaesserungsrohrleitung aus PP-Rohren nach
statischen und konstruktiven Erfordernissen herstellen.
Anschluss an Schacht sowie Formstuecke werden gesondert
verguetet.
Rohre nach DIN EN 1852 einschl. Doppelsteckmuffe und form-schlüssig fixierten Dichtungen aus EPDM nach DIN EN 681-1, Ringsteifigkeit mind. 16 kN/m², hochabriebfest, ohne Zusatz von Füllstoffen.
Farbe: blau,
Durchmesser DA/OD 400 mm
Maximale Rohrlänge 3 m.
Sohltiefe 2,00 m bis 3,00 m
Auflager und Bettungszone nach EN 1610 entsprechend
Rohrstatik aus einem Brechsand-Splitt oder
Sand-Kies-Gemisch herstellen entsprechend den
Verlegerichtlinien des Rohrherstellers herstellen.
Material liefern.
Der Mehraufwand für Kurzlängen ist mit einzurechnen.
Strassenverkehrslast = SLW 60.
Prüffähige Statische Berechnung aufstellen und liefern.
Menge: 4,000 m

**3.2.2.430 Passrohrverbindung aus PP-Rohr DN 400**
Passrohr aus PP-Rohr DN 400 liefern und zur Herstellung von Passverbindungen und Anschlüssen an den Bestand einbauen.
PP-Rohr wie Vorposition
Passrohrlänge ca. 1,0 m
Passrohrlänge vor Ort messen und durch genauen Schnitt herstellen.
Zwei Überschiebmuffen ohne Steg liefern und einbauen.
Passrohr zwischen vorhandenen Rohren auf Rohrauflager einbauen und mit Überschiebmuffen verbinden.
Auflager nach EN 1610 und Bodengutachten aus einem
Brechsand-Splitt oder Sand-Kies-Gemisch herstellen.
Größtkorn ca. 12mm
Menge: 1,000 St

**3.2.2.440 Schachtanschluss herstellen Rohr-DN 400 PP Betonfertigteile Oeffnung vorhand. Anschluss+Gelenk**
Rohrleitung an Schacht anschliessen, Anschluss dichten.
Verguetet wird der Mehraufwand fuer das Herstellen des
Anschlusses (einschliesslich eventueller Formstuecke)
gegenueber der bis zur Innenflaeche des Schachtes
durchgemessenen Rohrleitung.
Rohrleitung DN 400,
aus PP.
Schacht aus Betonfertigteilen,
Oeffnung fuer Rohranschluss ist vorhanden.
Anschluss mit Schachtanschlusstueck und Gelenkstueck.
Menge: 2,000 St

**3.2.2.450 Steinfreien Boden liefern, Leitungszone .einb . Sand Einschl.Leitg. Abrechnung Wände**
Steinfreien Boden liefern, in Leitungszone einbauen und verdichten.
Material = verdichtungsfähiger, sauberer, steinfreier Sand.
Boden nach Verlegen der Leitung in Leitungszone
einbauen und verdichten.
Abgerechnet wird mit senkrechten Wänden entsprechend
der Abrechnung beim Aushub, abzüglich der durch Baukörper mit mehr als 0,1 m2 Querschnitt sowie durch
Teilverfüllungen verdrängten Mengen.
Menge: 90,000 m3

**3.2.2.460 Boden liefern in Baugrube einb.**
Boden liefern, in Baugube  einbauen und lagenweise verdichten.
Material = nichtbindiger, frostsicherer Füllboden/Baggergut Klasse 0 BM-0/BG-0 der Bodenklasse 3, DIN 18300, bis 30 mm Korngröße.
Einbau oberhalb der Leitungszone.
Verdichtungsgrad/Verformungsmodul '45 MPa'

Das Herstellen des Planums wird gesondert vergütet.
Abgerechnet wird mit senkrechten Wänden entsprechend
der Abrechnung beim Aushub, abzüglich der durch Baukörper mit mehr als 0,1 m2 Querschnitt sowie durch
Teilverfüllungen verdrängten Mengen.
Menge: 195,000 m3

##### Unterabschnitt 3.2.3 Gesteuerter Rohrvortrieb

*Hinweis: Hinweis Rohrvortrieb*
Hinweis Rohrvortrieb

Für die Durchführung der Kanalbauarbeiten sind nur Firmen zugelassen, die gemäß Güteschutz Kanalbau, RAL-GZ 961 mindestens nach Beurteilungsgruppe VM zertifiziert sind.

Mit den nachfolgenden Positionen ist die grabenlose Querung der Wallanlagen im nordwestlichen Bereich des Inova-Park mit einem Regenwasserkanal DN 300 beschrieben.
Die Rohrvortriebsarbeiten erfolgen gem. den beiliegenden Bodenerkundungen voraussichtlich in Tonen, Schluffen (Homogenbereiche R-B u. R-C) sowie in Teilen in vollständig verwittertem Sandstein (Homogenbereich R-D).
Aufgrund des einzuhaltenden Minimalgefälles ist für die Arbeiten ein steuerbares Bauverfahren vorzusehen.

**3.2.3.10 Baust.Rohrvortr. einr.,vorh.,räum.**
*** Pauschalposition
Baustelle für Rohrvortrieb einrichten und räumen
einschl. Baustelleneinrichtung vorhalten,
dazu gehören u. a.
sämtliche An- und Abtransporte,
sämtliche baulichen Anlagen und Einrichtungen zur
Aufnahme der Geräte, Maschinen und Hilfseinrichtungen,
das Heranführen von Strom und Wasser einschl.
zusätzlicher Transformatoren sowie sämtlicher
Betriebsstoffe,
das einsatzbereite Vorhalten von Sicherheits- und
Rettungsgeräten als Mindestausrüstungen,
das betriebsbereite Einrichten und Räumen sämtlicher
für den Rohrvortrieb benötigten Geräte, Maschinen
und Hilfseinrichtungen,
sämtliche Anlagen für Druckluft und Stützflüssigkeit,
alle Meßgeräte zum optischen, grafischen bzw.
digitalen Erfassen der Meßwerte der Pressenkräfte,
der Wegemessung der Pressen, der Verrollung, der
Seiten- und Höhenlage sowie des Durchsatzes der
Förderpumpe,
Meßeinrichtungen für die Druckmessung auf den
Rohrspiegeln und das Feststellen der tatsächlichen
Vorpreßkräfte,
Pumpen und Rohrsysteme zum Ableiten des anfallenden
Grundwassers. Grundwasserüberleitung (Vorflut) zum
vorhandenen Kanal/Vorfluter, Entfernung in m '40'.

Pumpen und Rohrsysteme zum Um- bzw. Überleiten des
anfallenden Abwassers.
Das Ableiten (Vorflut) im Rahmen der Kanalbaumaßnahme
durch den Bau von Um- bzw. Überleitungen sicherstellen.
Entferung zum Kanal in m '40'.

Die Baustelleneinrichtung zum Herstellen der
Start- und Zielbaugruben und sonstiger Baugruben des
Rohrvortriebes einschl. Baustraßen, Arbeits- und
Lagerflächen in die Allgemeine Baustelleneinrichtung
einrechnen.
Menge: 1,000 PSCH

**3.2.3.20 Baust.Rohrvortr. umziehen - 2. Einsatzstelle**
*** Pauschalposition
Baustelleneinrichtung der Vorposition abbauen, im Baufeld transportieren und an andrerer Stelle im Baufeld wieder einbauen.
Entfernung der Einbaustellen für Rohrvortrieb: rund 400 m
Menge: 1,000 PSCH

**3.2.3.30 Arbeitsgrube herstellen. Startgrube 01 Rohr DN 300 Homogenbereich EL-BAush.verw/Füll.l**
Arbeitsgrube für den unterirdischen Rohrvortrieb von
Leitungen in den erforderlichen Abmessungen herstellen.
Startbaugrube
Verbau einschl. Aussteifungen nach statischen und
konstruktiven Erfordernissen herstellen, vorhalten und
beseitigen.
Arbeitssohlen und erforderliches Widerlager
für Vortrieb nach statischen und konstruktiven Erfordernissen herstellen, vorhalten und beseitigen. Ab-
bruchgut der Wiederverwertung nach Wahl des AN zuführen.
Wasserhaltung bis zu einer Pumpenleistung von 10 m3
Fördermenge mal 5 m Förderhöhe je Stunde und Haltung
ausführen, einschl. Abführung von Restwasser.
Technische Einbauten wie Leitern und Absturzsicherungen sind einzurechnen.
Abmessungen der Startbaugrube entsprechend dem vom AN gewählten gesteuertem Vortriebsverfahren.
Rohrsohle: ca. 144,40 müNN
GOK: ca. 146,30 müNN
Arbeitsgrube für Start.
Medienrohr Betonkanal DN '300'

Boden: Homogenbereich EL-D
Gelösten Boden und Fels seitlich Lagern.
Füllboden liefern, lagenweise einbauen und verdichten.
Material: Verdichtungsfähiger sauberer Sand.
Ursprüngliche Oberfläche wieder herstellen.
Abrechnung der Baugrube 70 % nach Herstellung, 30 % nach Rückbau
Menge: 1,000 St

**3.2.3.40 Arbeitsgrube herstellen. Zielgrube 01 Rohr DN 300 Homogenbereich EL-BAush.verw/Füll.l**
Arbeitsgrube für den unterirdischen Rohrvortrieb von
Leitungen in den erforderlichen Abmessungen herstellen.
Zielbaugrube
Verbau einschl. Aussteifungen nach statischen und
konstruktiven Erfordernissen herstellen, vorhalten und
beseitigen.
Arbeitssohlen und erforderliches Widerlager
für Vortrieb nach statischen und konstruktiven Erfordernissen herstellen, vorhalten und beseitigen. Ab-
bruchgut der Wiederverwertung nach Wahl des AN zuführen.
Wasserhaltung bis zu einer Pumpenleistung von 10 m3
Fördermenge mal 5 m Förderhöhe je Stunde und Haltung
ausführen, einschl. Abführung von Restwasser.
Technische Einbauten wie Leitern und Absturzsicherungen sind einzurechnen.
Abmessungen der Zielbaugrube entsprechend dem vom AN gewählten Vortriebsverfahren.
Rohrsohle: ca. 142,2 müNN
GOK: ca. 144,69 müNN
Arbeitsgrube für Ziel.
Medienrohr Kanal DN '300'

Boden: Homogenbereich EL-D
Gelösten Boden und Fels seitlich Lagern.
Füllboden liefern, lagenweise einbauen und verdichten.
Material: Verdichtungsfähiger sauberer Sand.
Ursprüngliche Oberfläche wieder herstellen.
Abrechnung der Baugrube 70 % nach Herstellung, 30 % nach Rückbau
Menge: 1,000 St

**3.2.3.50 Arbeitsgrube herstellen. Startgrube 02 Rohr DN 300 Homogenbereich EL-BAush.verw/Füll.l**
Arbeitsgrube für den unterirdischen Rohrvortrieb von
Leitungen in den erforderlichen Abmessungen herstellen.
Startbaugrube
Verbau einschl. Aussteifungen nach statischen und
konstruktiven Erfordernissen herstellen, vorhalten und
beseitigen.
Arbeitssohlen und erforderliches Widerlager
für Vortrieb nach statischen und konstruktiven Erfordernissen herstellen, vorhalten und beseitigen. Ab-
bruchgut der Wiederverwertung nach Wahl des AN zuführen.
Wasserhaltung bis zu einer Pumpenleistung von 10 m3
Fördermenge mal 5 m Förderhöhe je Stunde und Haltung
ausführen, einschl. Abführung von Restwasser.
Technische Einbauten wie Leitern und Absturzsicherungen sind einzurechnen.
Abmessungen der Startbaugrube entsprechend dem vom AN gewählten gesteuertem Vortriebsverfahren.
Rohrsohle: ca. 154,50 müNN
GOK: ca. 156,38 müNN
Arbeitsgrube für Start.
Medienrohr Betonkanal DN '300'

Boden: Homogenbereich EL-D
Gelösten Boden und Fels seitlich Lagern.
Füllboden liefern, lagenweise einbauen und verdichten.
Material: Verdichtungsfähiger sauberer Sand.
Ursprüngliche Oberfläche wieder herstellen.
Abrechnung der Baugrube 70 % nach Herstellung, 30 % nach Rückbau
Menge: 1,000 St

**3.2.3.60 Arbeitsgrube herstellen. Zielgrube 02 Rohr DN 300 Homogenbereich EL-BAush.verw/Füll.l**
Arbeitsgrube für den unterirdischen Rohrvortrieb von
Leitungen in den erforderlichen Abmessungen herstellen.
Zielbaugrube
Verbau einschl. Aussteifungen nach statischen und
konstruktiven Erfordernissen herstellen, vorhalten und
beseitigen.
Arbeitssohlen und erforderliches Widerlager
für Vortrieb nach statischen und konstruktiven Erfordernissen herstellen, vorhalten und beseitigen. Ab-
bruchgut der Wiederverwertung nach Wahl des AN zuführen.
Wasserhaltung bis zu einer Pumpenleistung von 10 m3
Fördermenge mal 5 m Förderhöhe je Stunde und Haltung
ausführen, einschl. Abführung von Restwasser.
Technische Einbauten wie Leitern und Absturzsicherungen sind einzurechnen.
Abmessungen der Zielbaugrube entsprechend dem vom AN gewählten Vortriebsverfahren.
Rohrsohle: ca. 154,00 müNN
GOK: ca. 156,03 müNN
Arbeitsgrube für Ziel.
Medienrohr Kanal DN '300'

Boden: Homogenbereich EL-D
Gelösten Boden und Fels seitlich Lagern.
Füllboden liefern, lagenweise einbauen und verdichten.
Material: Verdichtungsfähiger sauberer Sand.
Ursprüngliche Oberfläche wieder herstellen.
Abrechnung der Baugrube 70 % nach Herstellung, 30 % nach Rückbau
Menge: 1,000 St

**3.2.3.70 Vortriebsrohre Stahlbeton DN 300**
Vortriebsrohre DN 300
Vortriebsrohre aus Stahlbeton DN 300
gem. DIN EN 1916 u. DIN V 1201,
Baulänge 2 m, in der Form erhärtet,
einschl. Rohrverbindung durch Führungsring, einseitig am Rohr befestigt, aus Edelstahl (W-Nr.1.4571) mit integriertem Dichtelement aus Kautschuk-Elastomer und Druckübertragungsring aus Holz P5 DIN 312 für den gesteuerten Rohrvortrieb liefern und abladen.
Aufwendungen für das Liefern von Anfangsrohren, das Anpassen von Schildschwänzen, das Liefern von Passrohren sowie das Ablängen von Vortriebsrohren sind in den Einheitspreis einzukalkulieren.
Die Tragwerksplanung der Vortriebsrohre sowie deren konstruktive Ausbildung unter Berücksichtigung der zu erwartenden und der zulässigen Vortriebskraft sowie der Vorgaben des Auftraggebers ist Sache des Auftragnehmers. Die Kosten hierfür sind in den Einheitspreis einzukalkulieren.
Die nach DIN EN 12889 und DWA -A 125 durchzuführenden Prüfungen der Vortriebsrohre, Dichtungen, Verbindungen und Druckübertragungsmittel sind zu dokumentieren.
Zu beanstandende Rohre und Bauteile dürfen nicht eingebaut werden. Die hiermit verbundenen Kosten werden mit dem Einheitspreis abgegolten.
Rohrvortrieb Wallanlage Inova Park
Vortriebsrohre einbauen.
Menge: 95,000 m

**3.2.3.80 Unbemannter Rohrvortrieb für Betonrohr DN 300 Standort 1 - westliche Bohrung Sundern**
Rohrvortrieb nach  DIN 18319,
steuerbares Verfahren für unbemannt arbeitende
Vortriebe DWA- A 125/DVGW GW 304,
Abweichungen von der Sollachse in der Vortriebsstrecke
dürfen vertikal und horizontal die Werte nach
DWA A 125/DVGW GW 304 nicht überschreiten.
Vertikale und horizontale Abweichung und
Vortriebslänge in Vortriebsintervallen von max. 200 mm Länge
oder max. 90 Sekunden Dauer automatisch messen und
maschinell aufzeichnen, einschl. Liefern der
Vortriebsprotokolle bzw. Preßdiagramme.
Die beim Rohrvortrieb angetroffenen Bodenverhältnisse
sind in Protokollen festzuhalten. Die Vortriebsmessung
obliegt dem AN. Fallen Meßgeräte der Vortriebsparameter
aus oder werden die zulässigen Toleranzen
überschritten, muß der Rohrvortrieb eingestellt werden.
In den Einheitspreis ist einzurechnen:
Vorhalten und Betreiben der Vortriebseinrichtung,
Ringraumstützung durch ständiges Einpressen eines
geeigneten Stoffes nach ATV A 125/ DVGW GW 304,
Schmieren des Rohrmantels durch ständiges Einpressen
von Bentonit, Wasser, o.ä.,
sämtliche Erschwernisse beim Durchfahren der
Verbauwände und Abdichten der Durchfahröffnungen
im Grundwasserbereich wasserdicht,
in den Start-, Ziel und Zwischenbaugruben.
Planung, Tragwerksplanung, Herstellung und Rückbau der
Widerlager und der Arbeitssohlen.
Herstellen und Beseitigen von Strom- und Wasseranschlüssen
Auf- und Abbauen sowie Vorhalten und Betreiben von Stromerzeugern,
Gelösten Boden und Fels seitlich Lagern.
Vortriebsrohr DN 300, Stahlbeton
Vortrieb in Böden DIN 18319 Homogenbereich R-B und R-C gem. Bodengutachten, einschl. aller Erschwernisse durch ungünstige
Schichtungen, Hanglage, Quell- und Kluftwasser usw..
Abrechnung in der Länge der Teil-Vortriebsstrecke.
Menge: 50,000 m

**3.2.3.90 Unbemannter Rohrvortrieb für Betonrohr DN 300 Standort 2 - östliche Bohrung Sundern**
Rohrvortrieb nach  DIN 18319, wie Vorposition, jedoch an Standort 2
Menge: 45,000 m

**3.2.3.100 Rohrvortrieb.Zulage Bodenart Homogenbereich R-D**
Rohrvortrieb in abweichenden Bodenarten als Zulage
Rohrdurchmesser DN '300',

in Böden DIN 18319 Homogenbereich R-D,
einschl. aller Erschwernisse durch ungünstige
Schichtungen, Hanglage, Quell- und Kluftwasser usw..
Abrechnung in der Länge der Teil-Vortriebsstrecke.
Menge: 15,000 m

**3.2.3.110 Übergangsstücke Vortriebesrohr Beton DN 300 auf Betonrohr DN 300 ohne Fuß**
Beton-Vortriebsrohr Übergangsstück
Beton-Vortriebsrohr-Übergangsstücke DN 300, gem. DIN EN 1916 u. DIN V 1201, einschl. einseitiger Rohrverbindung mit Vortriebsrohr und durch Führungsringverbindung, einseitig am Rohr befestigt
Übergang von Vortriebsrohr DN 300 auf Betonrohr DN 300
Form B-K-GM, Typ 2 mit fest in der Muffe eingebauter Gleitdichtung bzw. Spitz als Gelenkstück ohne Fuß.
Die Qualitätsrichtlinie der Fachvereinigung Betonrohre
und Stahlbetonrohre (FBS) oder ein vergleichbarer
Standard sind einzuhalten.
Rohr liefern und fachgerecht einbauen.
Als Zulage zur Position Beton-Vortriebsrohr.
Menge: 4,000 St

**3.2.3.120 Betonrohrleitung DN 300 ohne Fuß**
Entwaesserungsrohrleitung aus Betonrohren nach statischen und konstruktiven Erfordernissen herstellen.
Anschluss an Schacht sowie Formstuecke werden gesondert
verguetet.
Rohr-DN 300 ohne Fuß, formerhärtet.
Betonrohr nach DIN EN 1916 / DIN V 1201, Form B-K-GM, Typ 2 mit fest in der Muffe eingebauter Gleitdichtung.
Die Qualitätsrichtlinie der Fachvereinigung Betonrohre
und Stahlbetonrohre (FBS) oder ein vergleichbarer
Standard sind einzuhalten. Entsprechende Nachweise
sind auf Anforderung vorzulegen.
Auflager nach EN 1610 und Bodengutachten aus einem
Brechsand-Splitt oder Sand-Kies-Gemisch herstellen.
Größtkorn ca. 12mm
Material liefern.
Verlegetiefe (bis Fliessohle) ueber 1,25 bis 5 m,
Strassenverkehrslast = SLW 60.
Statische Berechnung aufstellen und liefern.
Menge: 8,000 m

**3.2.3.130 Passrohr aus Betonrohr DN 300 ohne Fuß**
Passrohr aus Betonrohr DN 300 ohne Fuß liefern und zur Herstellung von Passverbindungen und Anschlüssen an den Bestand einbauen.
Entwaesserungsrohrleitung aus Betonrohren nach statischen und konstruktiven Erfordernissen herstellen.
Anschluss an Schacht sowie Formstuecke werden gesondert
verguetet.
Rohr-DN 300 ohne Fuß, kreisrund, formerhärtet.
Betonrohr nach DIN EN 1916 / DIN V 1201, Form B-K-GM, Typ 2 mit fest in der Muffe eingebauter Gleitdichtung.
Die Qualitätsrichtlinie der Fachvereinigung Betonrohre
und Stahlbetonrohre (FBS) oder ein vergleichbarer
Standard sind einzuhalten. Entsprechende Nachweise
sind auf Anforderung vorzulegen.
Auflager nach EN 1610 und Bodengutachten aus einem
Brechsand-Splitt oder Sand-Kies-Gemisch herstellen.
Größtkorn ca. 12mm
Passrohr nach gemessener Länge herstellen und fachgerecht in entsprechender Lücke im verlegten Kanal einbauen.
Manschette für Verbindung werden gesondert vergütet.
Menge: 6,000 St

**3.2.3.140 Rohrschnitt Betonrohr DN 300 ohne Fuß**
Rohrschnitt für Betonrohr DN 300 ohne Fuß zur Herstellung einer Passrohrverbindung im Betonkanal vor Ort.
Passschnitt winkelig und gradlinig ausführen zur Herstellung einer Rohrverbindung mit Manschette.
Schnittreste und sonstigen Schutt einer Wiederverwertung nach Wahl des AN zuführen und von der Baustelle entfernen.
Menge: 12,000 St

**3.2.3.150 Manschettenverbindung Betonrohr DN 300 ohne Fuß**
Passrohrverbindung mit zugelassener Manschettendichtung herstellen.
Manschettendichtung für Betonrohr DN 300 Rundrohr außen.
Manschettendichtung Typ LC gem. DIN EN 295-4 u. 16397-2, CE
- geeignet für den Einsatz in erdverlegten Entwässerungssystemen außerhalb von Gebäuden.
- Scherband als zusätzlicher Schutz gegen Scherbelastungen gem DIN EN 10088-2
- Manschetten aus EPDM (DIN EN 681-1)
- Stahlbauteile der Manschette bestehen immer mindestens aus V2A (1.4301)
- Druckdicht bis 1,0 bar
- Breite der Manschette zwischen 150 und 200 mm.
Manschette liefern, auf die freigelegten Rohrenden von der Seite aufziehen und Rohrverbindung fachgerecht herstellen und nach Herstellerempfehlung montieren.
Menge: 6,000 St

**3.2.3.160 Passrohrverbindung Betonrohr**
Passrohrverbindung herstellen.
Passrohr in Betonrohr DN 300 ohne Fuß.
Vorhandene Rohrenden Betonrohr ohne Fuß winkelig abtrennen und Lücke für Passrohr herstellen.
Aufschieben von Verbindungsmanschetten an den Enden. Kreisrundes Beton - Glockenmuffenrohr liefern, maßhaltig als Passohr winkelig auf Länge schneiden.
Passstück aus zweitem kreisrunden Betonrohr schneiden und als Lückenschluss einbauen, einschließlich herstellen des Rohrauflagers.
Manschetten auf Nahtstelle ziehen und einbauen.
Manschetten als EPDM-Manschette mit Spannbereich für Außendurchmesser Betonrohr DN 300, min 190 mm breit,  EPDM Dichtung mit Spannbändern aus Edelstahl V2A, druckdicht bis 2,50 bar, hochdruckspülfest bis 180 bar.
Materialien liefern und fachgerecht einbauen.
Menge: 4,000 St

**3.2.3.170 Boden laden Transportieren, in Miete**
Boden laden, im Baufeld zum Bodenlager transportieren und in Miete setzen.
Transportweg bis 1.500 m
Transport über öffentliche Verkehrswege
Bodenmiete zur Bodenbeprobung.
Mietengröße je Bodenmiete bis 500 m³.
Menge: 160,000 m3

##### Unterabschnitt 3.2.4 Kanalprüfungen

*Hinweis: Hinweis: Kanalinspektion*
Allgemeine Leistungsbeschreibung

Allgemeines
Für die Durchführung der Kanalreinigung sind nur Firmen zugelassen, die gemäß Güteschutz Kanalbau, RAL-GZ 961 mindestens nach Beurteilungsgruppe R zertifiziert sind.
Für die Durchführung der Kanalinspektion sind nur Firmen zugelassen, die gemäß Güteschutz Kanalbau, RAL-GZ 961 mindestens nach Beurteilungsgruppe I zertifiziert sind.
Grundlage für die Durchführung der Kanaluntersuchung Arbeiten ist das DWA-Regelwerk mit den Merkblättern DWA-M 149-„Zustandserfassung und -beurteilung von Entwässerungssystemen außerhalb von Gebäuden mit mehreren Teilen und die DIN EN 13508-2.

Mit der Kanalinspektion ist abschließend der mängelfreie Zustand der errichteten Kanäle zu dokumentieren. Festgestellte Mängel am Kanalsystem sind zu beheben, die Kanalinspektion nach Mängelbeseitigung nochmals auszuführen.

Die Inspektion darf nur in einem gereinigten Zustand erfolgen.
Die Qualifikation des Inspekteurs ist mindestens 3 Wochen vor Inspektionsbeginn vorzulegen und freigeben zu lassen. Der Beginn der Kanalinspektion ist 2 Wochen vorher anzuzeigen.

Die Kanalinspektion erfolgt gegen die Fließrichtung mit einer selbstfahrenden Kamera bei einer max. Geschwindigkeit von  15 cm/s.
Die Anschlussleitungen, die in einer Rohrleitung einbinden und nicht von einem Schacht oder Straßenablauf untersucht werden können, sind mit einer Satellitenkamera zu untersuchen. Eine Dokumentation des Zustandes in Rückwärtsfahrt wird nicht akzeptiert.
Schächte werden mit der Kamera abgeschwenkt, so dass eindeutig alle Zuläufe im Sohlbereich sowie oberhalb der Sohle ankommende Anschlüsse (Hausanschlüsse, Abstürze, etc.) zu erkennen sind.

Art und Umfang der Leistungen
Der Kanal soll optisch gegen die Fließrichtung inspiziert werden, damit auch die Anschlußstutzen der Hausanschlüsse mit in das optische Inspektionsprogramm aufgenommen werden können.
Neben den allgemeinen Leistungen zur Arbeitsvorbereitung einschl. der Anpassung der vom Auftraggeber gelieferten Pläne an die EDV-mäßige Erfassung gehören im einzelnen:
- Überprüfung der Planungen und Bestätigung der aktuellen Schachtnummerierung
- optische Inspektion der Sammler ab DN 200
- optische Inspektion der Anschlussleitungen ab DN 150
- Neigungsmessung
- EDV-mäßige Erfassung der Schadensbeschreibung mit Rissbreitenmessung für
  a) Hauptkanäle
  b) Anschlussleitungen
  c) Kontrollschächte
- EDV-mäßige Auswertung der optischen Inspektion in Form von Untersuchungsprotokollen, Haltungsgrafiken und Fotodokumentation (Übergabe über Datencloud nach Abstimmung mit dem AG)

Durchführung der Arbeiten
Die Kanalinspektion soll straßenweise erfolgen. (Springen ist ausgeschlossen). Während der optischen Inspektion muss die Kanalhaltung weitestgehend abflussfrei gehalten werden, damit auch eine Begutachtung der Sohlbereiche einwandfrei möglich ist.
Der AN hat sich vor Durchführung der Reinigungsarbeiten und dem Befahren der Kanäle durch geeignete Maßnahmen, z.B. Durchleuchten der Haltung, davon zu überzeugen, daß ein Festsetzen oder eine Beschädigung seiner Geräte durch evtl. Hindernisse oder sonstige örtliche Gegebenheiten ausgeschlossen werden kann und das die Kanäle sauber sind.

Optische Inspektion des Schachtes
Bildaufnahme als Übersicht am geöffneten Schacht mit Kennzeichnung der  Fließrichtungen / Orientierung der Schachtlage im System.
Bildaufnahmen von Schadstellen
Bezugshöhe Kanalsohle.
Ergebnisse dokumentieren, Schachtbericht anfertigen.

Die Sicherung der Einsatzstelle hat gemäß den Richtlinien der für die Sicherung von Arbeitsstellen an Straßen zu erfolgen. Die Baustelle ist in ihrer Ausdehnung so klein wie möglich zu halten. Der Anliegerverkehr ist so wenig wie möglich zu beeinträchtigen.
Für alle Arbeiten sind zugelassene Einstieghilfen vorzuhalten.
Alle Arbeiten sind in Eigenregie von qualifiziertem
Personal durchzuführen. Für die Kanalreinigung wie auch für die Kanaluntersuchung sind aus Sicherheitsgründen mindestens zwei Personen vorzusehen.

Das bei der Kanaluntersuchung verantwortlich eingesetzte Personal muß bau- und materialtechnisches Fachwissen auf dem Gebiet des Kanalbau und eine mindestens zweijährige Inspektionspraxis besitzen. Nachweise sind auf Verlangen des AG vorzulegen. Das eingesetzte Personal darf nur in Abstimmung mit dem AG gewechselt werden.
Lagepläne
mit Haltungs-, Leitungs- und Schachtbezeichnungen werden vom AG digital zur Verfügung gestellt.
Vor Kanalinspektionsbeginn ist beim AG zu erfragen, ob die richtigen Schachtnummern/aktuelle Ausführungsplanung übergeben worden sind.
Auswertung der Kanaluntersuchung
Die bei der Kanal-TV-lnspektion gewonnenen Daten sind nach dem Kürzelsystem des Arbeitsblattes DIN 13502 DWA-M 149-2 (02.2013) aufzunehmen, Datenaustauschformat ISYBAU XML (06.11). Es gelten die Anforderungen der DWA-M 149-8
Die Ortsangaben der Daten sind im Uhrzeitmaßstab
anzugeben. Die XML - Daten sind mit den XML -Daten des Kanalbestandsplans in Übereinstimmung zu bringen. Die Datenverzeichnisse nach Strassen sortiert.

Die Filmdateien müssen die Haltungs- bzw. Schachtbezeichnung beinhalten, sowie einem voran gestelltem H_, L_ oder S_ (für Haltung / Leitung / Schacht entsprechend der Benennung der Fotos).
Für jedes Objekt ist jeweils eine eigene Filmdatei zu erstellen.

Bei Planabweichungen ist eine digitale Skizze im DXF-Format mit Angabe der berichtigten Angaben und der Schachtbezeichnung beizufügen. Die Kanalstammdaten sind anzupassen und digital im ISYBAU Format neu zu übergeben.
Anzeige aller haltungsrelevanten Daten (z.B. Anfangs-/ Endschacht, Straße, Material, DN, Haltungslänge, Inspektionslänge und Untersuchungsgeschwindigkeit)

Zur Sichtung und Auswertung der Kanaluntersuchung ist eine Software zu übergeben, die eine Darstellung, Übergabe und eine Ansteuerung der einzelnen Stationen erlaubt. Mit dem Programm sind sowohl die Untersuchung der Sammler und Schächte als auch der Anschlussleitungen zu organisiern und zu überprüfen.

Die Inspektionsdaten und die Auswertung sind über eine sichere Datencloud in Abstimmung mit dem AG zu liefern und für min. ein Jahr zu speichern.

Lieferzeiten:
Die Lieferung der Daten erfolgt in Absprache mit dem AG, jedoch spätestens drei Wochen nach erfolgter Inspektion.

Mit den Unterlagen ist eine Tabelle zu übergeben, in der hinsichtlich aller Kanalprüfungen der Soll - Stand und der Ist - Stand dargestellt sind.

Die abschließende Kanalinspektion, Endbearbeitet, mit Soll-Ist-Vergleich, ist spätestens 2 Wochen vor Einbau der Asphaltdeckschichten bzw. 4 Wochen vor Abnahme vorzulegen.

**3.2.4.10 RW-Kanal reinigen DN 300 - DN 600**
Regenwasserkanal reinigen
Kanal mittels Hochdruckspüleinrichtung spülen und Spülgut absaugen.
Kanal DN 300 - DN 600
Versch. Materialien
Wasser kann nicht zur Verfügung gestellt werden.
Verschmutzungsgrad bis 30 % des Gesamtquerschnitts
Spülgut von der Baustelle entfernen und einer Wiederverwertung nach Wahl des AN zuführen.
übernehmen und fachgerecht entsorgen.
Menge: 1410,000 m

**3.2.4.20 RW-Kanal reinigen ü. DN 600 - DN 800**
Regenwasserkanal reinigen wie Vorposition,
jedoch
Kanal über DN 600 - DN 800
Menge: 215,000 m

**3.2.4.30 RW-Kanal reinigen ü. DN 800 - DN 1000**
Regenwasserkanal reinigen wie Vorposition,
jedoch
Kanal über DN 800 - DN 1000
Menge: 1110,000 m

**3.2.4.40 Kanaluntersuchung RW-Kanäle DN 300-DN 600**
Kameradurchfahrung von Entwässerungsrohrleitungen ausführen. Regenwasserkanal.
Auf Schadstellen untersuchen und auf Datenträger dokumentieren. Datenträger dem AG übergeben.
Rohrleitung DN 300 - DN 600.
Rohr aus Beton.
Haltungslänge bis 100,00 m.
Leitung ist in Betrieb. Erforderliche Wasserhaltung
ausführen.
Befahrung der Sammelleitung.
Dokumentation mit Angabe von Haltung, Rohrmaterial,
Rohrdurchmesser, Haltungslänge, Gefälle im Rohr und
Stationierung von seitlichen Zuläufen und Schadstellen
schriftlich vorlegen.
Daten im ISY-Bau Austauschformat Abwasser (XML) sowie
aufbereitet in Video-Datenformat nach Unterlagen des AG
übergeben. Datenträger nach Unterlagen des AG.
Menge: 1410,000 m

**3.2.4.50 Kanaluntersuchung RW-Kanäle ü. DN 600-DN 1000**
Kameradurchfahrung von Entwässerungsrohrleitungen wie Vorposition, jedoch
Rohrleitung über DN 600 bis - DN 1000.
Menge: 1315,000 m

**3.2.4.60 Schachtuntersuchung RW, SchachtMau/Beton, Klasse D 400, D= DN 800 - DN 1200, T 1,0-6,0 m**
Schachtuntersuchung RW- und SW-Schächte
Schacht aus Mauerwerk/Beton, in Mischwasserkanal,
Schachtdurchmesser DN 800 bis DN 1000,
Lichte Tiefe 1,00 bis 6,00 m,
Einstiegöffnung Durchmesser 625 mm,
Klasse D 400 DIN 1229/DIN EN 124.
Dokumentation mit Angabe von Schacht mit Größe und Tiefe, Material, Zu-u. Abläufe mit Rohrdurchmesser u. Höhenangaben bezogen auf die Schachtsohle, Einbauten etc. sowie Schadstellen schriftlich vorlegen.
Daten im ISY-Bau Austauschformat Abwasser (XML) sowie
aufbereitet in Video-Datenformat nach Unterlagen des AG
übergeben. Datenträger nach Unterlagen des AG.
Menge: 31,000 St

**3.2.4.70 Schachtuntersuchung RW+SW, SchachtMau/Beton, Klasse D 400, D= ü. DN 1200 - DN 2000, T 1,0-6,0 m**
Schachtuntersuchung wie Vorposition, jedoch
Schachtdurchmesser DN 1200 bis DN 2000,
Menge: 31,000 St

**3.2.4.80 Schachtuntersuchung Trennbw, BW Mau/Beton, Klasse D 400, T 1,0-5,0 m D=DN 3000 Trennwand**
Schachtuntersuchung wie Vorposition, jedoch
Schachtdurchmesser DN 3000,
mit Trennwand in Trennbauwerk.
T=1,0-5,0 m
Menge: 2,000 St

**3.2.4.90 Wasserdichtheit pruefen DN 300 bis DN 600 Haltung <30m**
Entwaesserungsrohrleitung auf Dichtheit pruefen.
Rohr DN 300 bis DN 600.
wie vor, jedoch Pruefung von Haltungslaengen
bis 30 m.
Menge: 22,000 St

**3.2.4.100 Wasserdichtheit pruefen DN 300 bis DN 600 Haltung ü. 30 b. 60 m**
Entwaesserungsrohrleitung auf Dichtheit pruefen.
Rohr DN 300 bis DN 600.
wie vor, jedoch Pruefung von Haltungslaengen
über 30 bis 60 m.
Menge: 6,000 St

**3.2.4.110 Wasserdichtheit pruefen DN 300 bis DN 600 Haltung ü. 60 b. 100 m**
Entwaesserungsrohrleitung auf Dichtheit pruefen.
Rohr DN 300 bis DN 600.
wie vor, jedoch Pruefung von Haltungslaengen
über 60 bis 100 m.
Menge: 14,000 St

**3.2.4.120 Wasserdichtheit pruefen DN 700 bis DN 800 Haltung <30m**
Entwaesserungsrohrleitung auf Dichtheit pruefen.
Rohr DN 700 bis DN 800.
wie vor, jedoch Pruefung von Haltungslaengen
bis 30 m.
Menge: 3,000 St

**3.2.4.130 Wasserdichtheit pruefen DN 700 bis DN 800 Haltung ü. 30 b. 60 m**
Entwaesserungsrohrleitung auf Dichtheit pruefen.
Rohr DN 700 bis DN 800.
wie vor, jedoch Pruefung von Haltungslaengen
über 30 bis 60 m.
Menge: 3,000 St

**3.2.4.140 Wasserdichtheit pruefen DN 800 bis DN 1000 Haltung <30m**
Entwaesserungsrohrleitung auf Dichtheit pruefen.
Rohr DN 800 bis DN 1000.
wie vor, jedoch Pruefung von Haltungslaengen
bis 30 m.
Menge: 7,000 St

**3.2.4.150 Wasserdichtheit pruefen DN 800 bis DN 1000 Haltung ü. 30 b. 60 m**
Entwaesserungsrohrleitung auf Dichtheit pruefen.
Rohr DN 800 bis DN 1000.
wie vor, jedoch Pruefung von Haltungslaengen
über 30 bis 60 m.
Menge: 7,000 St

**3.2.4.160 Wasserdichtheit pruefen DN 800 bis DN 1000 Haltung ü. 60 b. 100 m**
Entwaesserungsrohrleitung auf Dichtheit pruefen.
Rohr DN 800 bis DN 1000.
wie vor, jedoch Pruefung von Haltungslaengen
über 60 bis 100 m.
Menge: 9,000 St

**3.2.4.170 Wasserdichtigkeitsprüfung, Schächte D =1,0 m T= bis 3 m**
Wasserdichtigkeitsprüfung für Schächte durchführen, wie Vorposition, jedoch .
Für Fertigteilschacht D = 1,00 m.
Lichte Schachttiefe bis 3 m.
Menge: 26,000 St

**3.2.4.180 Wasserdichtigkeitsprüfung, Schächte D =1,0 m T= ü. 3 bis 6 m**
Wasserdichtigkeitsprüfung für Schächte durchführen, wie Vorposition, jedoch .
Für Fertigteilschacht D = 1,00 m.
Lichte Schachttiefe über 3 m bis 6 m.
Menge: 1,000 St

**3.2.4.190 Wasserdichtigkeitsprüfung, Schächte D =1,2 m T= bis 3 m**
Wasserdichtigkeitsprüfung für Schächte durchführen, wie Vorposition, jedoch .
Für Fertigteilschacht D = 1,20 m.
Lichte Schachttiefe bis 3 m.
Menge: 3,000 St

**3.2.4.200 Wasserdichtigkeitsprüfung, Schächte D =1,2 m T= ü. 3 bis 6 m**
Wasserdichtigkeitsprüfung für Schächte durchführen, wie Vorposition, jedoch .
Für Fertigteilschacht D = 1,20 m.
Lichte Schachttiefe über 3 m bis 6 m.
Menge: 3,000 St

**3.2.4.210 Wasserdichtigkeitsprüfung, Schächte D =1,5 m T= ü. 3 bis 6 m**
Wasserdichtigkeitsprüfung für Schächte durchführen, wie Vorposition, jedoch .
Für Fertigteilschacht D = 1,50 m.
Lichte Schachttiefe über 3 m bis 6 m.
Menge: 8,000 St

**3.2.4.220 Wasserdichtigkeitsprüfung, Schächte D =2,0 m T= bis 3 m**
Wasserdichtigkeitsprüfung für Schächte durchführen, wie Vorposition, jedoch .
Für Fertigteilschacht D = 2,00 m.
Lichte Schachttiefe bis 3 m.
Menge: 12,000 St

**3.2.4.230 Wasserdichtigkeitsprüfung, Schächte D =2,0 m T= ü. 3 bis 6 m**
Wasserdichtigkeitsprüfung für Schächte durchführen, wie Vorposition, jedoch .
Für Fertigteilschacht D = 2,00 m.
Lichte Schachttiefe über 3 m bis 6 m.
Menge: 9,000 St

**3.2.4.240 Wasserdichtigkeitsprüfung, Trennbauwerk Schacht DN 3000 T= bis 4 m**
Wasserdichtigkeitsprüfung für Schachtbauwerke durchführen.
Fertigteilschacht D = 3,00 m als Trennbauwerk mit Trennwand.
Lichte Schachttiefe bis 4 m.
Einschl. AN- und Abtransport sowie Vorhaltung der
erforderlichen Geräte, Sicherungs- und
Absperreinrichtungen, Gestellung des Füllstoffes mit
anschließender schadloser Ableitung sowie Absperrung der Zu- u. Abläufe.
Von dem Ergebnis ist eine Niederschrift zu fertigen.
Dichtigkeitsprüfung bis OK Konus.
Menge: 2,000 St

**3.2.4.250 Wasserdichtigkeitsprüfung, Lamellenklärer Bauwerk 2,50 x 4,00 m, T= bis 3 m**
Wasserdichtigkeitsprüfung für Schachtbauwerke durchführen.
Schachtbauwerk Lamellenklärer, Abm. ca. 2,50 x 4,00 m.
Lichte Schachttiefe bis 3 m.
Einschl. AN- und Abtransport sowie Vorhaltung der
erforderlichen Geräte, Sicherungs- und
Absperreinrichtungen, Gestellung des Füllstoffes mit
anschließender schadloser Ableitung sowie Absperrung der Zu- u. Abläufe.
Von dem Ergebnis ist eine Niederschrift zu fertigen.
Dichtigkeitsprüfung bis OK Konus.
Menge: 1,000 St

**3.2.4.260 Wasserdichtigkeitsprüfung, Lamellenklärer Bauwerk 2,50 x 4,00 m, T= ü. 3 bis 6 m**
Wasserdichtigkeitsprüfung für Schachtbauwerke durchführen.
Schachtbauwerk Lamellenklärer, Abm. ca. 2,50 x 4,00 m.
Lichte Schachttiefe über 3 bis 6 m.
Einschl. AN- und Abtransport sowie Vorhaltung der
erforderlichen Geräte, Sicherungs- und
Absperreinrichtungen, Gestellung des Füllstoffes mit
anschließender schadloser Ableitung sowie Absperrung der Zu- u. Abläufe.
Von dem Ergebnis ist eine Niederschrift zu fertigen.
Dichtigkeitsprüfung bis OK Konus.
Menge: 1,000 St

##### Unterabschnitt 3.2.5 Abrissarbeiten Grabentrassen

*Hinweis: Hinweis Abbrucharbeiten*
Hinweis Abbrucharbeiten:
Bei den Erdarbeiten werden im Boden an verschiedenen Stellen alte Fundamente von ehemaligen Industrieanlagen angetroffen. Die Lage der Fundamente ist derzeit im Einzelnen nicht bekannt. Diese Hindernisse sind soweit zurückzubauen, dass Kanäle u. Leitungen entsprechend der Planung errichtet werden können.

**3.2.5.10 Suchschachtung Maschinenarbeit zusätzlicher Aufwand freilegen baulicher Anlagen**
Suchschachtung in Maschinenarbeit.
Zusätzlicher Aufwand gegenüber der Herstellung der Leitungsgräben zum Freilegen unbekannter vorhandener baulicher Anlagen im Leitungsgraben.
Freilegen verschiedener Betonbauwerke
Boden: lehmiger Boden, Homogenbereich EL-B.
Abgerechnet wird der Bereich jeweils 1 m um die abzubrechende bauliche Anlage (vor, hinter, über) im Grabenprofil.
Menge: 250,000 m3

**3.2.5.20 Bauliche Anlage abbrechen Beton**
Bauliche Anlage abbrechen.
Abgerechnet wird das Volumen des abzubrechenden Materials.
Anlagen = Einzel- und Streifenfundamente in Grabentrasse.
Für die Kalkulation ist von 25 Einzelstandorten im Baugebiet auszugehen.
Material = Beton.
Abbruch mit Stemmgerät.
Anfallendes Material transportfähig vorzerkleinern.
Material innerhalb der Baustelle verfahren und zwischenlagern zur späteren Verwertung.
Material in Mieten aufsetzen.
Abgerechnet wird nach Abtragsprofilen.
Zur Kalkulation ist von unbelastetem Material auszugehen.
Menge: 35,000 m3

**3.2.5.30 Bauliche Anlage abbrechen Stahlbeton**
Bauliche Anlage abbrechen.
Abgerechnet wird das Volumen des abzubrechenden Materials.
Anlagen = Einzel- u. Streifenfundamente verschiedener Größe in Grabentrasse.
Für die Kalkulation ist von 50 Einzelstandorten im Baugebiet auszugehen.
Material = Stahlbeton.
Abbruch mit Stemmgerät.
Anfallendes Material transportfähig vorzerkleinern und vorsortieren / trennen, innerhalb der Baustelle verfahren und getrennt zwischenlagern zur späteren Verwertung.
Material in Mieten aufsetzen.
Abgerechnet wird nach Abtragsprofilen.
Zur Kalkulation ist von unbelastetem Material auszugehen.
Menge: 60,000 m3

**3.2.5.40 Bauliche Anlage abbrechen Mauerwerk**
Bauliche Anlage abbrechen.
Abgerechnet wird das Volumen des abzubrechenden Materials.
Anlagen = Einzel- und Streifenfundamente in Grabentrasse.
Für die Kalkulation ist von 15 Einzelstandorten im Baugebiet auszugehen.
Material = Mauerwerk.
Abbruch mit Stemmgerät.
Anfallendes Material transportfähig vorzerkleinern und vorsortieren / trennen, innerhalb der Baustelle verfahren und getrennt zwischenlagern zur späteren Verwertung.
Material in Mieten aufsetzen.
Abgerechnet wird nach Abtragsprofilen.
Zur Kalkulation ist von unbelastetem Material auszugehen.
Menge: 30,000 m3

**3.2.5.50 Betonplatte schneiden D 30-35 cm**
Betonplatte trennen
Bodenplatte Stahlbeton aus alten Bauwerken.
Betonschicht geradlinig schneiden.
Nassschnitt.
Dicke der Betonplatte Befestigung über 30 bis 35 cm.
Anfallendes Material von der Baustelle entfernen und einer Wiederverwertung nach Wahl des AN zuführen.
Menge: 80,000 m

**3.2.5.60 Vorhandenen Schacht rückbauen Beton DN 1000-1200 T 1-2 m**
Schacht abbrechen
Vorhandenen Schacht in Kanaltrasse freilegen,
Schachtabdeckung, Konus und Schachtringe sowie das
Schachtunterteil zurück bauen.
Schacht aus Betonfertigteilen.
Unterteil durch stemmen oder schneiden vom vorh. Rohr trennen.
Sämtliches Material laden und der Verwertung nach Wahl des AN zuführen.
Lichter Schachtdurchmesser DN 1000 bis DN 1200
Schachttiefe 1-2 m
Menge: 1,000 St

**3.2.5.70 Vorhandenen Schacht rückbauen Beton DN 1000-1200 T 2-3 m**
Schacht abbrechen wie Vorposition
jedoch
Lichter Schachtdurchmesser DN 1000 bis DN 1200
Schachttiefe 2-3 m
Menge: 1,000 St

**3.2.5.80 Vorhandenen Schacht rückbauen Beton DN 1000-1200 T 3-4 m**
Schacht abbrechen wie Vorposition
jedoch
Lichter Schachtdurchmesser DN 1000 bis DN 1200
Schachttiefe 3-4 m
Menge: 1,000 St

**3.2.5.90 Vorhandenen Schacht rückbauen Beton DN 1500-2000 T 2-3 m**
Schacht abbrechen wie Vorposition
jedoch
Lichter Schachtdurchmesser DN 1500 bis DN 2000
Schachttiefe 2-3 m
Menge: 1,000 St

**3.2.5.100 Vorhandenen Schacht rückbauen Beton DN 1500-2000 T 3-4 m**
Schacht abbrechen wie Vorposition
jedoch
Lichter Schachtdurchmesser DN 1500 bis DN 2000
Schachttiefe 3-4 m
Menge: 1,000 St

**3.2.5.110 Alten Betonkanal ausbauen Rohr-DN über 200 bis 500**
Entwaesserungsrohrleitung ausbauen.
Alte Kanalrohre, die im Bereich der Baugruben für Kanäle und Schächte gefunden werden.
Das Ausbauen von Schaechten wird gesondert verguetet.
Betonrohr Rohr-DN 200 - 500
Rohr durch stemmen oder schneiden vom vorh. Rohr trennen.
Sämtliches Material laden und der Verwertung nach Wahl des AN zuführen.
Position gilt nur für Rohre, die nicht verfüllt sind.
Menge: 5,000 m

**3.2.5.120 Alten Betonkanal ausbauen Rohr-DN über 500 bis 800**
Entwaesserungsrohrleitung ausbauen.
Alte Kanalrohre, die im Bereich der Baugruben für Kanäle und Schächte gefunden werden.
Das Ausbauen von Schaechten wird gesondert verguetet.
Betonrohr Rohr-DN 500 - 800
Rohr durch stemmen oder schneiden vom vorh. Rohr trennen.
Sämtliches Material laden und der Verwertung nach Wahl des AN zuführen.
Position gilt nur für Rohre, die nicht verfüllt sind.
Menge: 5,000 m

**3.2.5.130 Alten Betonkanal ausbauen Rohr-DN über 800 bis 1200**
Entwaesserungsrohrleitung ausbauen.
Alte Kanalrohre, die im Bereich der Baugruben für Kanäle und Schächte gefunden werden.
Das Ausbauen von Schaechten wird gesondert verguetet.
Betonrohr Rohr-DN 800 - 1200
Rohr durch stemmen oder schneiden vom vorh. Rohr trennen.
Sämtliches Material laden und der Verwertung nach Wahl des AN zuführen.
Position gilt nur für Rohre, die nicht verfüllt sind.
Menge: 5,000 m

**3.2.5.140 Abmauerung Betonrohr DN 200-500**
Rohrleitung DN 200 bis DN 500 wasserdicht abmauern.
Kanalklinker nach DIN 4051 in Mauermoertel M20 nach DIN EN 998-2, Exp-Klasse XWW3, 1,0 Stein dick, vollfugig vermauert.
Aussen 2 cm Zementputz mit Mauermoertel M20 nach DIN EN 998-2, Exp-Klasse XWW3.
Abmauerung im Schacht DN 1000
Menge: 2,000 m2

**3.2.5.150 Abmauerung Betonrohr DN 500-800**
Rohrleitung über DN 500 bis DN 800 wasserdicht abmauern.
Kanalklinker nach DIN 4051 in Mauermoertel M20 nach DIN EN 998-2, Exp-Klasse XWW3, 1,0 Stein dick, vollfugig vermauert.
Aussen 2 cm Zementputz mit Mauermoertel M20 nach DIN EN 998-2, Exp-Klasse XWW3.
Abmauerung im Schacht DN 1000
Menge: 5,000 m2

**3.2.5.160 Abmauerung Betonrohr DN 200-500**
Rohrleitung über DN 800 bis DN 1200 wasserdicht abmauern.
Kanalklinker nach DIN 4051 in Mauermoertel M20 nach DIN EN 998-2, Exp-Klasse XWW3, 1,0 Stein dick, vollfugig vermauert.
Aussen 2 cm Zementputz mit Mauermoertel M20 nach DIN EN 998-2, Exp-Klasse XWW3.
Abmauerung im Schacht DN 1000
Menge: 10,000 m2

**3.2.5.170 Kanal reinigen vor Verdämmung**
Kanal reinigen vor Verdämmung
Kanal mittels Hochdruckspüleinrichtung spülen und Spülgut absaugen.
Kanal Beton DN 600 - DN 800
Spülgut in Eigentum des AN übernehmen und fachgerecht entsorgen.
Menge: 25,000 m

**3.2.5.180 Entwässerungsrohrleitungen etc. verfüllen.FließBn.m.Quellz. Leitung reinigen Füll. bis 50 v.H. Räumg. verwerten DN 600-800**
Entwässerungsrohrleitungen bzw. Tunnel verfüllen.
Verfüllmaterial = fließfähiger Beton mit Quellzusatz.
Menge: 25,000 m3

**3.2.5.190 Kabel aufnehmen D bis 20 mm**
Kabel aufnehmen
Im Baufeld liegende kabel aufnehmen
Kabeldurchmesser bis 20 mm.
Sämtliches Material von der Baustelle entfernen und einer Wiederverwertung nach Wahl des AN zuführen.
Menge: 500,000 m

**3.2.5.200 Kabel aufnehmen D 20 bis 40 mm**
Kabel aufnehmen
Im Baufeld liegende kabel aufnehmen
Kabeldurchmesser über 20 bis 40 mm.
Sämtliches Material von der Baustelle entfernen und einer Wiederverwertung nach Wahl des AN zuführen.
Menge: 500,000 m

#### Abschnitt 3.3 Oberflächen RW-Kanal

##### Unterabschnitt 3.3.1 Rückbau Oberflächen nur Kanaltrassen

*Hinweis: Hinweis: Die Folgepositionen beinhalten die Rückbauarbeiten der Oberflächen im Bereich der Kanaltrassen in der Laerstraße*
Hinweis: Die Folgepositionen beinhalten die Rückbauarbeiten der vorhandenen Straßen und Wege - Oberflächen im Bereich der Kanaltrassen.
Im Wesentlichen
- Kanalanschluss Dueskampweg
- Kanalquerungen der Ölmühlenstraße
- Kanaltrasse im Landabsatz

**3.3.1.10 Schutz fuer Baumstamm herstellen Umf. 200 bis 300 cm.**
Mantel mit Polsterung zum Schutz des Baumstammes vor
mechanischer Beschaedigung herstellen und waehrend der
Bauzeit unterhalten. Der Mantel darf den Baumstamm und
die Wurzelanlaeufe nicht beruehren. Der Stammumfang
wird 1 m ueber Gelaendeoberflaeche gemessen.
Stammumfang ueber  200 bis 300 cm.
Polsterung des Stammes nach Wahl des AN.
Mantel aus Brettern, 30 mm dick, lueckenlos befestigen.
Mantelhoehe 2,5 m.
Schutzmaterial nach Beendigung der Bauarbeiten abbauen.
Material wieder in Eigentum des AN uebernehmen und von
der Baustelle entfernen.
Menge: 9,000 St

**3.3.1.20 Hecken und Buschwerk roden Höhe bis 3 m S.Abr.entfernen**
Hecken und Buschwerk jeder Art mit Wurzelwerk roden.
In Teilflächen (Beeten / Baumstandorte) auf dem Baufeld.
Gemessen wird die Breite in 1 m Höhe über dem Erdboden, bei niedrigeren Hecken die größte Breite.
Mittlere Höhe bis 3 m.
Schlagabraum in Eigentum des AN übernehmen und von der
Baustelle entfernen.
Menge: 3095,000 m2

**3.3.1.30 Wurzelstöcke roden DU 0,1 - 0,3 m Wst.Verw.AN**
StL-Nr. 021060201050
Wurzelstöcke roden.
Abgerechnet wird der Durchmesser der Schnittstelle des
Wurzelstocks vor dem Roden.
Durchmesser über 0,1 bis 0,3 m.
Wurzelstöcke der Verwertung nach Wahl des AN zuführen.
Menge: 15,000 St

**3.3.1.40 Oberboden abtragen, Abrechnung Abtrag zur Wiederverwendung**
Oberboden ggf. einschließlich Vegetationsdecke profilgerecht  lösen und seitl in Miete setzten.
Grünfläche kanalbereich an der Straße Sundern
Boden: Oberboden Homogenbereich 1 gem. Bodengutachten.
In Teilflächen der Kanaltrasse.
Dicke des Abtrages über 30 bis 40 cm.
Abgerechnet wird nach Abtragsprofilen.
Menge: 750,000 m3

**3.3.1.50 Verkehrszeichen aufnehmen**
Verkehrszeichen des AG einschl. Rohrpfosten und
Fundamentstein aufnehmen und im Baustellenbereich lagern.
Sämtliches Aufbruchgut ist von der Baustelle zu entfernen und der Wiederverwertung nach Wahl des AN zuzuführen.
Menge: 6,000 St

**3.3.1.60 Pflasterrinne aufnehmen, Beton, 1-reihig 16/16/14**
Pflasterstreifen als Randeinfassung, Rinnen o.ä. aufnehmen. Pflasterrinne aus Betonsteinen, ca. 16/16/14 cm,
1-reihig, einschl. Unterbeton aufnehmen.
Breite ca. 16 cm
Unterbeton ca. 20 cm
Fugenfüllung aus hydr. gebundenem Material.
Sämtliches Material von der Baustelle entfernen und einer Wiederverwertung nach Wahl des AN zuführen.
Menge: 55,000 m

**3.3.1.70 Pflasterrinne aufnehmen, Beton, 2-reihig 16/16/14**
Pflasterstreifen als Randeinfassung, Rinnen o.ä. aufnehmen. Pflasterrinne aus Betonsteinen, ca. 16/16/14 cm,
2-reihig, einschl. Unterbeton aufnehmen.
Breite ca. 32 cm
Unterbeton ca. 20 cm
Fugenfüllung aus hydr. gebundenem Material.
Sämtliches Material von der Baustelle entfernen und einer Wiederverwertung nach Wahl des AN zuführen.
Menge: 25,000 m

**3.3.1.80 Bordsteine aufnehmen Hochbord Bet. 15/30 u.15/25**
Bordsteine aufnehmen.
Bordsteine aus Beton, ca. 15/30 und 15/25 cm,
als Tief- oder Hochbord in Beton oder Mörtel versetzt.
Unterbeton, ca. 20 cm dick, und Rückenstütze aufbrechen.
Sämtliches Material von der Baustelle entfernen und einer Wiederverwertung nach Wahl des AN zuführen.
Menge: 55,000 m

**3.3.1.90 Bordsteine aufnehmen Tiefbord Bet. 6/20 bis 8/30**
Bordsteine aufnehmen.
Bordsteine aus Beton, ca. 6/20 bis 8/30 cm,
als Tiefbord in Beton oder Mörtel versetzt.
Unterbeton, ca. 20 cm dick, und Rückenstütze aufbrechen.
Sämtliches Material von der Baustelle entfernen und einer Wiederverwertung nach Wahl des AN zuführen.
Menge: 55,000 m

**3.3.1.100 Bituminöse Befestigung trennen Geradl. schneiden Dicke 15 - 20 cm**
Bituminöse Befestigung trennen.
Asphaltschicht geradlinig schneiden.
Nassschnitt.
Dicke der bituminösen Befestigung über 15 bis 20 cm.
Anfallendes Material von der Baustelle entfernen und einer Wiederverwertung nach Wahl des AN zuführen.
Menge: 240,000 m

**3.3.1.110 Bituminöse Befestigung trennen Geradl. schneiden Dicke 20 - 25 cm**
Bituminöse Befestigung trennen.
Asphaltschicht geradlinig schneiden.
Nassschnitt.
Dicke der bituminösen Befestigung über 20 bis 25 cm.
Anfallendes Material von der Baustelle entfernen und einer Wiederverwertung nach Wahl des AN zuführen.
Menge: 300,000 m

**3.3.1.120 Bituminöse Befestigung aufnehmen / verwerten 20 -25 cm**
Bituminöse Befestigung aufnehmen und verwerten
Straßen- u. Radwege, Bereich Umring, Herstellung in 2026
Dicke: '20-25' cm

Die Flächen sind nass zu fräsen oder in Schollen aufzubrechen und aufzunehmen.
Material nicht schadstoffbelastet
(Verwertungsklasse A, PAK-Gehalt: ≤ 10 mg/kg)
Bituminöse Befestigung zerkleinern und laden.
Material von der Baustelle entfernen und einer Wiederverwertung nach Wahl des AN zuführen.
Menge: 710,000 m2

**3.3.1.130 Bituminöse Befestigung aufnehmen / in Miete 15 -20 cm**
Bituminöse Befestigung aufnehmen, transportieren und zur Beprobung in Miete setzten.
Transport u.A auf öffentlichen Straßen auf die Lagerfläche im Inova-Park, Transportweg bis 1.500 m.
Straßen- u. Radwege
Dicke: '15-20' cm

Die Flächen sind nass zu fräsen oder in Schollen aufzubrechen und aufzunehmen.
Bituminöse Befestigung zerkleinern und laden.
Menge: 30,000 m2

**3.3.1.140 Bituminöse Befestigung aufnehmen / in Miete 20 -25 cm**
Bituminöse Befestigung aufnehmen, transportieren und zur Beprobung in Miete setzten.
Transport u.A auf öffentlichen Straßen auf die Lagerfläche im Inova-Park, Transportweg bis 1.500 m.
Straßen- u. Radwege
Dicke: '20-25' cm

Die Flächen sind nass zu fräsen oder in Schollen aufzubrechen und aufzunehmen.
Bituminöse Befestigung zerkleinern und laden.
Menge: 1330,000 m2

**3.3.1.150 Tragschicht aus Schotter aufnehmen, u. lagern**
Tragschicht aus Gestein ohne Bindemittel aufbrechen und seitlich zum wiedereinbau nach Kanalbau Wiedereinbau lagern.
Tragschicht 'aus Schottermaterialien, versch. Gestein'

Gesamtaufbruchtiefe über 40 bis 60 cm.
Abgerechnet wird nach Abtragsprofilen.
Menge: 530,000 m3

**3.3.1.160 Tragschicht aus Schotter aufnehmen, Transportieren u. in Miete setzten**
Tragschicht aus Gestein ohne Bindemittel aufbrechen und lösen, laden, transportieren und in Miete setzen.
Transportweg bis ca. 1.500 m auf die Lagerfläche im Inova-Park, Fahrweg über öffentliche Straßen.
Material zur Beprobung in Miete setzten.
Tragschicht 'aus Schottermaterialien, versch. Gestein'

Gesamtaufbruchtiefe über 30 bis 40 cm.
Abgerechnet wird nach Abtragsprofilen.
Menge: 930,000 m3

**3.3.1.170 Oberboden des AG andecken Ebene ca 30 cm Oberboden**
Seitl. gelagerten Oberboden des AG profilgerecht andecken.
Andeckung auf ebenen Flächen wie Seitenstreifen, Trennstreifen, Mulden, Flächen
Dicke der Andeckung ca. 30 cm.
Menge: 750,000 m2

**3.3.1.180 Rasenansaat herstellen, Rasenplanum**
Rasenansaat herstellen. Saatgut ohne Entmischung ausbringen und einarbeiten.
Ansaat auf Flächen, Trennstreifen und Mulden.
Rasenplanum herstellen.
Saatgut gem. Einzelbeschreibung Nr. 7.1.1 - RSM -
Regel-Saatgut-Mischung für Universalrasen.
Saatgutmenge 25 g/m2.
Saatgut vom AN liefern.
Menge: 2500,000 m2

##### Unterabschnitt 3.3.2 Wiederherstellung Oberbau Kanaltrassen

*Hinweis: Hinweis: Straßenbauarbeiten für die Verfüllung der Kanalbaugruben im Bereich von Straßen und Zufahrten*
Hinweis: Die Folgepositionen beinhalten die Straßenbauarbeiten für die Wiederherstellung der Straßen und Wege - Oberflächen im Bereich der Kanaltrassen.
Im Wesentlichen
- Kanalanschluss Dueskampweg
- Kanalquerungen der Ölmühlenstraße
- Kanaltrasse im Landabsatz

**3.3.2.10 Planum herstellen, Abweichung + -2 cm**
Planum herstellen.
Max. Abweichung von der Sollhöhe + - 2 cm.
Es ist darauf zu achten, dass das Niederschlagswasser
auf dem Planum durch geeignete Maßnahmen schadlos
abgeführt wird.
Liegezeit bis zum Einbau des Schotters nach Vorgabe des
Bodengutachters beachten.
Menge: 1315,000 m2

**3.3.2.20 Auffüllung vorh. Material Schotter herstellen**
Auffüllung unterhalb Erdplanum herstellen.
Einbaustärke bis 20 cm.
Material: ausgebaute Schotter - Materialien
Einbau in Nebenflächen und Fahrbahnen
Verformungsmodul EV2 auf der Oberfläche > 80 MN/m2.
Material laden, zur Einbaustelle transportieren, lagenweise einbauen und verdichten.
Material lagert in Baustellenbereich
Abrechnung nach Auftragsprofil.
Menge: 505,000 m3

**3.3.2.30 Schottertragschicht 0/45 Fahrbahnen u. Nebenflächen**
Schottertragschicht herstellen.
In Verkehrsflächen u. Nebenflächen bis BK 1,0.
Einbaustärke = bis 45 cm im Mittel.
Baustoffgemisch 0/45.
Gütegeprüftes Material nach TL SoB-StB
Widerstand gegen Schlagzertrümmerung (SD) <=22
Verdichtungsgrad/Verformungsmodul 'bis 120 MPa'

Baustoffgemisch aus natürlichen Gesteinskörnungen.
Menge: 665,000 t

**3.3.2.40 Bordsteine aus Beton setzen BSt. H 15 x 30 Formsteine R-Stütz.bis 5 cm U-Beton 20 cm Erdarbeiten**
Bordsteine aus Beton setzen.
Bordsteine aus Beton DIN EN 1340, Qualität DTI - DIN
483 HB 15 x 30 (150/300 mm).
Bordsteine mit Basaltvorsatz gewaschen.
Bordsteine, einschl. aller erforderlichen Kurven-,
Rundbord- und Übergangssteine nach Zeichnung.
Rückenstütze aus Beton C 20/25 bis 10 cm unter OF Bordstein, 15 cm breit, geschalt, herstellen.
Unterbeton C 20/25, 20 cm dick, herstellen.
Fugenrückseite der Bordsteine flächig mit Mörtel verschließen.
Erforderliche Erdarbeiten ausführen.
Menge: 55,000 m

**3.3.2.50 Bordsteine aus Beton setzen BSt. T 6 x 25 Formsteine R-Stütz.bis 5 cm U-Beton 20 cm Erdarbeiten**
Bordsteine aus Beton setzen.
Bordsteine aus Beton DIN EN 1340, Qualität DTI - DIN
483
TB 6 x 25 (80/250 mm).
Farbe : grau
Bordsteine, einschl. aller erforderlichen Kurven-,
Rundbord- und Übergangssteine nach Zeichnung.
Rückenstütze aus Beton C 20/25 bis 10 cm unter OF Bordstein, 15 cm breit, geschalt, herstellen.
Unterbeton C 20/25, 20 cm dick, herstellen.
Fugenrückseite der Bordsteine flächig mit Mörtel verschließen.
Erforderliche Erdarbeiten ausführen.
Menge: 55,000 m

**3.3.2.60 Bordsteine trennen 'als Hoch-/Rundborde und Schrägborde'**
StL-Nr. 9511533209
Bordsteine auf Passmaß trennen.
Bordsteine 'als Hoch-/Rundborde und Schrägborde;
werksmäßig halbe Steine werden nicht gesondert
vergütet'
Menge: 15,000 St

**3.3.2.70 Bordsteine 'als Tiefborde und Winkelborde'**
StL-Nr. 9511533209
Bordsteine auf Passmaß trennen.
Bordsteine 'als Tiefborde und Winkelborde; werksmäßig
halbe Steine werden nicht gesondert vergütet'
Menge: 10,000 St

*Hinweis: Hinweis Borde- u. Pflasterrinnen*
Hinweis Borde u. Pflasterrinnen

Wasserführende Pflasterrinnen werden auf einem Betonfundament aus Beton C 20/25 oder höherwertig versetzt. Die Steine sind in ein entsprechendes Mörtelbett zu versetzen und ggf. Haftverbesserer zu verwenden. Die Komponenten Bettungsmörtel, Haftverbesserer und Fugenmaterial sind aufeinander abzustimmen bzw. Fertigmischungen eines entsprechenden Herstellers zu nutzen.
Der Fugenabstand ist so zu wählen, dass eine Vermörtelung der Fuge über die gesamte Steinhöhe sichergestellt ist. Das Verschließen der seitlichen Fugen zur Fahrbahn hin ist einzurechnen.
Bei 16 cm hohen Steinen beträgt der Fugenabstand 5 - 8 mm.
Ggf erforderliche Dehnungsfugen sind durchgehend von OK Stein bis UK Fundament mit entsprechenden Einlagen auszubilden.
Bei sommerlicher Witterung ist für die Herstellung von
Beton-Rückenstützen sowie Betonauflager ausschließlich Beton mit Abbindeverzögerer zu verwenden. Die Mehrkosten
sind in die jeweiligen Einheitspreise einzukalkulieren.

**3.3.2.80 Rinne 1-reihig 24/16/14 grau**
Pflasterstreifen herstellen, einschließlich der ggf.
hierfür erforderlichen Erdarbeiten und der Aussparungen
für bzw. der Anpassungen an Straßenabläufe.
Streifen als Randeinfassung vor Bordsteinen.
Pflastersteine nach TL Pflaster-StB und DIN 1338 DI,
Beton 240/160/140 mm.
Farbe: grau
Breite des Pflasterstreifens 1 Reihe.
Bettung '20 cm Unterbeton min C20/25'

Steine mit Zementhaftbrücke vorbehandeln.
Fugenbreite mindestens 5 mm
Fugen mit Zementmörtel vergießen,
Fugen zu angerenzenden Gewerken schließen.
Menge: 55,000 m

**3.3.2.90 Rinne 2-reihig 24/16/14 grau**
Pflasterstreifen herstellen, einschließlich der ggf.
hierfür erforderlichen Erdarbeiten und der Aussparungen
für bzw. der Anpassungen an Straßenabläufe.
Streifen als Randeinfassung vor Bordsteinen.
Pflastersteine nach TL Pflaster-StB und DIN 1338 DI,
Beton 240/160/140 mm.
Farbe: grau
Breite des Pflasterstreifens 2 Reihen.
Bettung '20 cm Unterbeton min C20/25'

Steine mit Zementhaftbrücke vorbehandeln.
Fugenbreite mindestens 5 mm
Fugen mit Zementmörtel vergießen,
Fugen zu angerenzenden Gewerken schließen.
Menge: 25,000 m

##### Unterabschnitt 3.3.3 Asphaltierungsarbeiten Wiederherstellung Oberflächen Kanaltrassen

*Hinweis: Hinweis: Straßenbauarbeiten für die Verfüllung der Kanalbaugruben im Bereich von Straßen und Zufahrten*
Hinweis: Die Folgepositionen beinhalten die Straßenbauarbeiten für die Wiederherstellung der Straßen und Wege - Oberflächen im Bereich der Kanaltrassen.
Im Wesentlichen
- Kanalanschluss Dueskampweg
- Kanalquerungen der Ölmühlenstraße

*Hinweis: Hinweis: Rückschnitt Oberfläche an Kanalbaugruben*

**3.3.3.10 Bitum. Befestigung trennen, Dicke 20 - 25 cm**
Bituminoese Befestigung trennen.
Aufbruchgut in Eigentum des AN uebernehmen und von der
Baustelle entfernen. Evtl. anfallende Deponiekosten
trägt der AN.
Deckschicht und bituminoese Unterlage geradlinig
schneiden.
Dicke der bituminoesen Befestigung ueber 20 bis 25 cm.
Menge: 210,000 m

**3.3.3.20 Asphaltbefestigung aufnehmen Fahrbahn Dicke 25 - 30 cm Tiefe 10 - 20cm Länge max. 25cm Aufbr. Verw AN**
Asphaltbefestigung aufbrechen und aufnehmen.
Fläche = Streifen Rückschnitt aus Baugruben
Dicke der Asphaltbefestigung über 20 cm bis 25 cm.
Gesamtaufbruchtiefe über 25 bis 30 cm.
Aufbruchstücke zerkleinern, Kantenlängen höchstens
25 cm.
Material in Eigentum des AN übernehmen, von der Baustelle entfernen und einer Wiederverwertung zuführen.
Menge: 50,000 m2

**3.3.3.30 Decke fräsen Deckschicht Fahrbahn Tiefe 3 - 4 cm Mat.entfernen**
Decke fräsen und Material aufnehmen.
Fläche = Fahrbahn und Nebenflächen.
Deckschicht = Asphaltbeton,
Frästiefe über 3 bis 4 cm.
Material nach Vorgabe des AG im Bereich der Baustelle
fördern, zwischenlagern und wieder einbauen.
Menge: 40,000 m2

*Hinweis: Hinweis: Asphaltierungsarbeiten Kanalbaugruben Fahrbahn*
Asphaltierungsarbeiten Kanalbaugruben Fahrbahn

Der Materialtransport muss mit einer Thermomulde erfolgen. Der Aufwand ist in die Folgepositionen einzurechnen.

**3.3.3.40 Asphalttragschicht liefern, einbauen Fahrb./Nebenflch. Mischg. AC 32 TS als NTA, für Aufbrüche Stärke 16 cm**
Asphalttragschicht aus Asphalttragschichtmischgutart AC 32 TS als Niedertemperaturasphalt (NTA) liefern und herstellen.
Einbau in Fahrbahnen zur Asphaltierung von Aufbrüchen im Bereich der Kanalgräben, Belastungsklasse 3.2
Einbaustärke 16 cm.
Einbau in 2 Lagen.
Bindemittel = viskositätsverändertes Bitumen 35/50 VL nach den TL VBit-StB
Fertiger mit Absaugeinrichtung.
Menge: 85,000 t

**3.3.3.50 Bitumenemulsion aufsprühen OF Menge 0,3 kg/m2**
Bitumenemulsion zur Herstellung des Schichtenverbundes
aufsprühen
In Verkehrsflächen der Belastungsklasse Bk3,2 bis Bk100
Bindemittel = C60BP1-S
Bindemittelmenge 0,3 kg/m2.
Verschmutzte Unterlage vorher reinigen.
Einsatz Kehrsaugwagen mit Hochdruckspüleinrichtung.
Kehrgut in Eigentum des AN übernehmen und von der Baustelle entfernen.
Vor Einbau Binder bzw. Asphaltdeckschicht.
Menge: 165,000 m2

**3.3.3.60 Asphaltdeckschicht liefern, einbauen Fahrb./Nebenflch. Mischg. AC 11 DS als NTA für Aufbrüche Stärke 4 cm**
Asphaltdeckschicht aus Asphaltdeckschichtmischgut Mischgutart AC 11 DS als Niedertemperaturasphalt (NTA)  liefern und einbauen.
In Verkehrsflächen der Belastungsklasse 3.2, in Fahrbahnen zur Asphaltierung von Aufbrüchen im Bereich der Kanalgräben.
Bindemittel = viskositätsverändertes Bitumen 35/50 VL nach den TL VBit-StB
Fertiger mit Absaugeinrichtung.
Einbaustärke 4 cm
Grobe Gesteinskörnung Kategorie C 100/0.
Menge: 20,000 t

**3.3.3.70 Abstreumaterial aufbringen Material 1/3 Gestein wie Decke Menge = 1,0 kg/m2 Fläche m. abstr.**
Abstreumaterial gleichmäßig auf die noch warme
Oberfläche der Deckschicht aufbringen und einwalzen.
Nicht gebundenes Material in Eigentum des AN übernehmen
und von der Baustelle entfernen.
Material 1/3 mm, leicht bituminiert,
aus Gestein wie Edelsplitt in Deckschicht.
Aufstreumenge 1,0 kg/m2.
Fläche maschinell abstreuen.
Menge: 165,000 m2

**3.3.3.80 Anschl. a. Fuge m. B-fugenb. herst. Anschl. ADS*Anschl.längs+quer Schichtd. 4 cm**
Anschluss als Fuge an bestehende Asphaltschicht oder
Bauteil in der Dicke der Asphaltschicht mit Bitumenfugenband einschließlich zugehörigem und zuvor aufgetragenem Voranstrichmittel herstellen.
Anschluss an Asphaltdeckschicht.
Längs- und Querfuge.
Dicke der Asphaltschicht = 4 cm.
Einzellängen über 20,00 m bis 100,00 m.
Breite des Bitumenfugenbandes = 10 mm.
Menge: 60,000 m

*Hinweis: Hinweis: Asphaltierungsarbeiten Radweg*
Hinweis: Asphaltierungsarbeiten Radweg Ölmühlenstraße
Der Materialtransport muss mit einer Thermomulde erfolgen. Der Aufwand ist in die Folgepositionen einzurechnen.

**3.3.3.90 Asphalttragschicht liefern, einbauen Mischg .AC 22 DN als NTA Geh- Radweg, Stärke 8 cm**
Asphalttragschicht aus Asphalttragschichtmischgutart AC 22 TN als Niedertemperaturasphalt (NTA) liefern und herstellen.
In Verkehrsflächen Geh- u. Radweg und in Zufahrten
Mittlere Einbaustärke 8 cm
Bindemittel = viskositätsverändertes Bitumen 35/50 VL nach den TL VBit-StB
Fertiger mit Absaugeinrichtung.
Fahrbahnrand: Einseitig Anschluss an Hochbord, Einseitig mit seitlicher Abböschung mit Neigung ca. 2 zu 1 anlegen und verdichten.
Menge: 18,000 t

**3.3.3.100 Bitumenemulsion aufsprühen OF Menge 0,3 kg/m2**
Bitumenemulsion zur Herstellung des Schichtenverbundes
aufsprühen
In Verkehrsflächen der Belastungsklasse Bk3,2 bis Bk100
Bindemittel = C60BP1-S
Bindemittelmenge 0,3 kg/m2.
Verschmutzte Unterlage vorher reinigen.
Einsatz Kehrsaugwagen mit Hochdruckspüleinrichtung.
Kehrgut in Eigentum des AN übernehmen und von der Baustelle entfernen.
Vor Einbau Binder bzw. Asphaltdeckschicht.
Menge: 75,000 m2

**3.3.3.110 Asphaltdeckschicht liefern, einbauen Mischg .AC 5 DN als NTA Geh- Radweg, Stärke 3 cm**
Asphaltdeckschicht aus Asphaltdeckschichtmischgut Mischgutart AC 5 DN als Niedertemperaturasphalt (NTA)  liefern und einbauen.
In Verkehrsflächen Geh- u. Radweg und in Zufahrten
Mittlere Einbaustärke 3 cm
Bindemittel = viskositätsverändertes Bitumen 35/50 VL nach den TL VBit-StB
Fertiger mit Absaugeinrichtung.
Fahrbahnrand: Einseitig Anschluss an Hochbord, Einseitig mit seitlicher Abböschung mit Neigung ca. 2 zu 1 anlegen und verdichten.
Menge: 75,000 m2

**3.3.3.120 Anschl. a. Fuge m. B-fugenb. herst. Anschl. ADS*Anschl.längs+quer Schichtd. 4 cm**
Anschluss als Fuge an bestehende Asphaltschicht oder
Bauteil in der Dicke der Asphaltschicht mit Bitumenfugenband einschließlich zugehörigem und zuvor aufgetragenem Voranstrichmittel herstellen.
Anschluss an Asphaltdeckschicht.
Längs- und Querfuge.
Dicke der Asphaltschicht = 4 cm.
Einzellängen über 20,00 m bis 100,00 m.
Breite des Bitumenfugenbandes = 10 mm.
Menge: 5,000 m

##### Unterabschnitt 3.3.4 Zaunbau

*Hinweis: Zaunbauarbeiten*
Zaunbauarbeiten für das Aufnehmen von Teillängen des vorhandenen Maschendrahtzauns für die Kanalbauarbeiten. Der Zaun muss zum Abschluss der Kanalbauarbeiten wieder verschlossen werden.

**3.3.4.10 Maschendrahtzaun aufnehmen alles beseitigen**
Maschendrahtzaun aus Metallpfosten mit Maschendrahtbespannung und zweireihiger Stacheldrahtbespannung aufnehmen.
Zaunhöhe 1,80 bis 2,20 m
Zaunpfosten Stahl
Pfostenabstand 2 bis 3 m
Sämtliche aufgenommenen Stoffe der Verwertung nach Wahl des AN zuführen und von der Baustelle entfernen.
Menge: 60,000 m

**3.3.4.20 Zaunbespannung Maschendraht auftrennen Schnittstelle für späteren Anschluss / Verschluss**
Zaunbespannung Maschendraht auftrennen
Maschendraht und Spanndrähte fachgerecht auftrennen, sodass ein späterer Anschluss eines neuen Zaunstücks an den vorh. Zaun möglich ist.
Zaunhöhe 1,80 bis 2,20 m
Einschl. der erforderlichen Sicherung der Schnittstelle
Menge: 10,000 St

**3.3.4.30 Zaunanlage als Maschendrahtzaun H = 1,80 m als Wiederherstellung Zaunlücken liefern und einbauen**
Maschendrahtzaun als Grundstückseinfassung liefern und fertig montieren.
Zaun zur Wiederherstellung des vorh. Zauns in Teillängen zwischen 5 und 10 m.
Höhe des Zaunes mind. 2,00 m über GOK an jeder Stelle, bei einer Bodenfreiheit von rund 10 cm.
 Art = Maschendrahtzaun, kunststoffbeschichtet,  Drahtgeflecht 40x3,8
4 Reihen verzinkter und kunststoffummmantelter
Spanndraht, Durchmesser 3,8 mm, der in gleichmäßigen  Abständen durch jede Masche des Geflechtes gezogen  wird.
Einschl. der erforderlichen Drahtspanneinrichtungen
Pfosten aus verzinkten Stahlrohren, geschnitten, bearbeitet und pulverbeschichtet mit Kunststoff-Spanndrahthaltern und Edelstahl-Einschlaghaken, sowie Kunststoffkappe.
Der Bodenaushub wird entlang der Zaunflucht verteilt
Farbe moosgrün, RAL-Ton 6005;
Höhenversätze in Anpassung an das Gelände sind Teil der Leistung.
Pfostenreihe höhen- und fluchgerecht gesetzt einschließlich Erdaushub sowie Einplanieren des Aushubes im Bereich der Zaunflucht
Pfostenabstand ca. 2500 mm
Fundamentgröße ca. 30/30/60
Betongüte C 20/25
Boden: lehmiger Boden

Fertige Montage des Zaunes

Alle Erd- und Anpassungsarbeiten durchführen.
Menge: 60,000 m

**3.3.4.40 Zaunpfosten liefern und einbauen**
Zaunpfosten liefern und einbauen
Pfosten aus verzinkten Stahlrohren, geschnitten, bearbeitet und pulverbeschichtet mit Kunststoff-Spanndrahthaltern und Edelstahl-Einschlaghaken, sowie Kunststoffkappe.
Der Bodenaushub wird entlang der Zaunflucht verteilt
Farbe moosgrün, RAL-Ton 6005;
Höhenversätze in Anpassung an das Gelände sind Teil der Leistung.
Pfostenreihe höhen- und fluchgerecht gesetzt einschließlich Erdaushub sowie Einplanieren des Aushubes im Bereich der Zaunflucht
Pfostenabstand ca. 2500 mm
Fundamentgröße ca. 30/30/60
Betongüte C 20/25
Boden: lehmiger Boden
Alle Erd- und Anpassungsarbeiten durchführen.
Überschüssigen Boden seitl. einbauen.
Menge: 25,000 St

**3.3.4.50 Streben / Spannbrücken**
Streben / Spannbrücken aus innen und außen verzinkten Stahlrohren, geschnitten, bearbeitet und
pulverbeschichtet mit Alu-Gelenkkappe, Schellen und Schrauben aus Edelstahl
für o.g. Maschendrahtzaun.
Menge: 10,000 St

**3.3.4.60 Anschluss an Bestandszaun**
Neuen Maschendrahtzaun an Bestandszaun anschließen. Anschluss fachgerecht herstellen.
Passschnitt vorhandenes Maschendrahtgeflächt
Anfügen des neuen Maschendrahtgeflecht
Herstellen der Verbindungen von Spanndrähten
Zaunverbindung in fertiger Arbeit herstellen.
Zaunhöhe 2 m.
Menge: 10,000 St

#### Abschnitt 3.4 Bodenbeprobung und Verwertung Anteil RW-Kanal

*Hinweis: Hinweis Boden-Materialentsorgung*
Der AN ist für die vollständige rechtskonforme Verwertung des Bodens verantwortlich. Für die Entsorgungsstellen sind jeweils gültige behördliche Genehmigungen und Zertifizierungen nachzuweisen. Transport von Aushubmaterial zur Entsorgungsstelle.
Abrechnungsgrundlagen sind die Wiegescheine der Entsorgungsstellen. Die Verwiegung erfolgt grundsätzlich auf einer geeichten Waage beim AN oder der jeweiligen Verwertungs- / Entsorgungsstelle.

Grundlage für die Einteilung ist die EBV Ersatzbaustoffverordnung

Einzurechnende Leistungen:
In die Einheitspreise sind sämtliche Ausgaben und Leistungen für die ordnungsgemäße Verwertung der Böden sowie u.a. die zusätzlichen Kontrolluntersuchungen, Gebühren für die Genehmigung und Verwaltung inkl. aller Gebühren und -Abwicklung, Kosten des elektronischen Begleitscheinverfahrens sowie eventuelle Umlagerungen innerhalb der Anlage einzurechnen.

Das Wiegen der angelieferten Abfälle und das Ausstellen der Wiegenoten sind Nebenleistungen, für die keine gesonderte Vergütung erfolgt.

Für gefährliche Abfälle muss der Nachweis erbracht werden, dass eine Zuweisung zur vorgesehenden Entsorgungseinrichtung möglich ist. Ist seitens des Bieters eine Zwischenlagerung von Abfällen vorgesehen, sind alle genannten Angaben auch für das jeweilige Zwischenlager erforderlich.

Insbesondere ist die Komunikation mit den Bodengutachtern des AG hinsichtlich der rechtzeitigen Probename an Bodenmieten und der erforderlichen Freigaben zu Bodenabtransprt zu führen.

##### Unterabschnitt 3.4.1 Asphalt

**3.4.1.10 Asphalt aus Miete laden, Verwkl A PAK-Gehalt: ≤ 10 mg/kg**
Asphaltaufbruch aus Miete laden und verwerten.
Materialzuordnung Verwertungsklasse A,
PAK-Gehalt: ≤ 10 mg/kg (Phenolindex ≤ 0,1 mg/l)
Abfallschlüssel 17 03 02
Die fachgerechte Verwertung ist durch den AN nachzuweisen.
Die Position beinhaltet das Separieren vom übrigen
Aushub.
Material von der Baustelle entfernen und einer Wiederverwertung nach Wahl des AN zuführen.
Abrechnung nach Wiegeschein.
Aufwand für Verwiegung über LKW-Waage des AN ist einzurechnen.
Menge: 680,000 t

**3.4.1.20 Zulage Entsorgungskosten Asphalt Verwkl A PAK-Gehalt: >10 bis ≤ 25 mg/kg**
Zulage für die Verwertung von Asphaltaufbruch der Grundposition, jedoch Asphaltaufbruch der Verwertungskl. A
PAK-Gehalt: > 10 bis ≤ 25 mg/kg (Phenolindex ≤ 0,1 mg/l)
Abfallschlüssel 17 03 02
Die fachgerechte Verwertung ist durch den AN nachzuweisen.
Die Position beinhaltet das Separieren vom übrigen
Aushub sowie die erhöhten Transport- u.  Entsorgungskosten.
Menge: 235,000 t

**3.4.1.30 Zulage Entsorgungskosten Asphalt Verwkl B PAK-Gehalt: > 25 bis ≤ 1.000 mg/kg (und Benzo(a)pyren < 50 mg/kg)**
Zulage für die Verwertung von Asphaltaufbruch der Grundposition, jedoch Asphaltaufbruch der Verwertungskl. B.
PAK-Gehalt: > 25 bis ≤ 1.000 mg/kg (und Benzo(a)pyren < 50 mg/kg)
Abfallschlüssel 17 03 02
Die fachgerechte Verwertung ist durch den AN nachzuweisen.
Die Position beinhaltet das Separieren vom übrigen
Aushub sowie die erhöhten Transport- u.  Entsorgungskosten.
Menge: 70,000 t

**3.4.1.40 Zulage Entsorgungskosten Asphalt Verwkl B PAK-Gehalt: ≥ 1.000 mg/kg (und Benzo(a)pyren ≥ 50 mg/kg)**
Zulage für die Verwertung von Asphaltaufbruch der Grundposition, jedoch Asphaltaufbruch der Verwertungskl. B.
PAK-Gehalt: ≥ 1.000 mg/kg (und Benzo(a)pyren ≥ 50 mg/kg)
Abfallschlüssel 17 03 01*
Die fachgerechte Verwertung ist durch den AN nachzuweisen.
Die Position beinhaltet das Separieren vom übrigen
Aushub sowie die erhöhten Transport- u.  Entsorgungskosten.
Menge: 50,000 t

##### Unterabschnitt 3.4.2 Schotter

**3.4.2.10 Tragschicht aus Schotter laden, verwerten, RC-1**
Tragschicht aus Gestein ohne Bindemittel aus Miete laden und verwerten.
Tragschicht 'aus Schottermaterialien, versch. Gestein,  Tragschichten'

Materialzuordnung RC-1 nach EBV,
Die fachgerechte Verwertung ist durch den AN nachzuweisen.
Die Position beinhaltet das Separieren vom übrigen
Aushub.
Material von der Baustelle entfernen und einer Wiederverwertung nach Wahl des AN zuführen.
Abrechnung nach Wiegeschein.
Aufwand für Verwiegung über LKW-Waage des AN ist einzurechnen.
Menge: 1955,000 t

**3.4.2.20 Zulage Entsorgungskosten Schotter EBV RC-2**
Zulage für die Verwertung von Schotter der Vorposition, jedoch
Schotter / Gestein der Zuordnung RC-2 nach EBV.
Die fachgerechte Verwertung ist durch den AN nachzuweisen.
Die Position beinhaltet das Separieren vom übrigen
Aushub sowie die erhöhten Transport- u.  Entsorgungskosten.
Menge: 485,000 t

**3.4.2.30 Zulage Entsorgungskosten Schotter EBV RC-3**
Zulage für die Verwertung von Schotter der Vorposition, jedoch
Schotter / Gestein der Zuordnung RC-3 nach EBV.
Die fachgerechte Verwertung ist durch den AN nachzuweisen.
Die Position beinhaltet das Separieren vom übrigen
Aushub sowie die erhöhten Transport- u.  Entsorgungskosten.
Menge: 195,000 t

##### Unterabschnitt 3.4.3 Boden

**3.4.3.10 Koordination Probenahme Bodenaushub**
Probenahme von zwischengelagertem Bodenaushub koordinieren
Der Auftragnehmer (AN) hat die Probenahme des auf der Baustelle oder auf einer Bereitstellungsfläche zwischengelagerten Bodenaushubs rechtzeitig zu koordinieren. Die Beprobung erfolgt durch ein vom Auftraggeber (AG) benanntes und beauftragtes Fachunternehmen.
Der AN hat sicherzustellen, dass die zu beprobenden Bodenmieten bis zur Durchführung der Probenahme zugänglich und eindeutig den jeweiligen Homogenbereichen zugeordnet sind. Er hat den AG rechtzeitig über die erforderliche Probenahme zu informieren und die Terminabstimmung mit dem beauftragten Fachunternehmen zu koordinieren.
Die beprobten Bodenmassen dürfen bis zum Vorliegen der Analysenergebnisse sowie der Festlegung des Weiteren Verwertungs- oder Entsorgungsweges weder abgefahren noch vermischt oder anderweitig verändert werden. Sie sind auf der Baustelle oder auf den Bereitstellungsflächen des AN getrennt und eindeutig gekennzeichnet vorzuhalten.
Abrechnungshinweis:
Die Position wird je koordinierter Probenahme vergütet. Sie kommt mindestens einmal je Homogenbereich sowie zusätzlich etwa je angefangene 500 m³ Bodenaushub eines Homogenbereiches oder nach Anordnung des AG zur Ausführung.
Art und Umfang der Probenahme sowie der analytischen Untersuchungen werden vom AG festgelegt.
Menge: 20,000 St

**3.4.3.20 Bodenlagerfläche planieren Anteil RW-Hauptkanal**
Bodenlagerfläche planieren und verdichten
Oberfläche: im Wesentlichen Bergematerial / Kohlematerialien / Schottermaterialien / Gestein
Oberfläche planieren.
Material im Mengenausgleich lösen, verschieben und wieder einbauen.
Arbeitstiefe
Abtrag rund 15 cm
Auftrag rund 15 cm
Planum in mindesten 4 Übergängen mit schwerem Verdichtungsgerät nachverdichten.
Zu erreichender Tragfähigkeitswert EV2>= 70 MN/m2
Menge: 20000,000 m2

**3.4.3.30 Boden Anfüllungen Homogenber.EL-A laden und verwerten**
Boden aus Miete laden und der Wiederverwendung/Verwertung nach Wahl des AN zuführen. Beschreibung der Homogenbereiche gem. Bodengutachten.
Boden: 'Auffüllung Homogenbereich EL-A'

Bodenmaterial eingestuft als BM-0/BG-0
Abrechnung nach Wiegeschein.
Aufwand für Verwiegung über LKW-Waage des AN ist einzurechnen.
Menge: 6235,000 t

**3.4.3.40 Zulage Entsorgungskosten Boden EBV BM-0*/BG-0***
Zulage für die Verwertung von Boden der Grundposition, jedoch
Auffüllungsböden und gewachsene Böden der Zuordnung EBV BM-0*/BG-0*.
Die fachgerechte Verwertung ist durch den AN nachzuweisen.
Die Position beinhaltet das Separieren vom übrigen
Aushub sowie die erhöhten Transport- u.  Entsorgungskosten.
Menge: 1650,000 t

**3.4.3.50 Zulage Entsorgungskosten Boden EBV BM-F0*/BG-F0***
Zulage für die Verwertung von Boden der Grundposition, jedoch
Auffüllungsböden und gewachsene Böden der Zuordnung EBV BM-F0*/BG-F0*.
Die fachgerechte Verwertung ist durch den AN nachzuweisen.
Die Position beinhaltet das Separieren vom übrigen
Aushub sowie die erhöhten Transport- u.  Entsorgungskosten.
Menge: 1520,000 t

**3.4.3.60 Zulage Entsorgungskosten Boden EBV BM-F1/BG-F1**
Zulage für die Verwertung von Boden der Grundposition, jedoch
Auffüllungsböden und gewachsene Böden der Zuordnung EBV BM-F1/BG-F1.
Die fachgerechte Verwertung ist durch den AN nachzuweisen.
Die Position beinhaltet das Separieren vom übrigen
Aushub sowie die erhöhten Transport- u.  Entsorgungskosten.
Menge: 450,000 t

**3.4.3.70 Zulage Entsorgungskosten Boden EBV BM-F2/BG-F2**
Zulage für die Verwertung von Boden der Grundposition, jedoch
Auffüllungsböden und gewachsene Böden der Zuordnung EBV BM-F2/BG-F2.
Die fachgerechte Verwertung ist durch den AN nachzuweisen.
Die Position beinhaltet das Separieren vom übrigen
Aushub sowie die erhöhten Transport- u.  Entsorgungskosten.
Menge: 360,000 t

**3.4.3.80 Zulage Entsorgungskosten Boden EBV BM-F3/BG-F3**
Zulage für die Verwertung von Boden der Grundposition, jedoch
Auffüllungsböden und gewachsene Böden der Zuordnung EBV BM-F2/BG-F2.
Die fachgerechte Verwertung ist durch den AN nachzuweisen.
Die Position beinhaltet das Separieren vom übrigen
Aushub sowie die erhöhten Transport- u.  Entsorgungskosten.
Menge: 450,000 t

**3.4.3.90 Zulage Entsorgungskosten Boden Deponieklasse I**
Zulage für die Verwertung von Boden der Grundposition, jedoch
Auffüllungsböden und gewachsene Böden der Zuordnung nach Deponieklasse I (DepV.)
Die fachgerechte Verwertung ist durch den AN nachzuweisen.
Die Position beinhaltet das Separieren vom übrigen
Aushub sowie die erhöhten Transport- u.  Entsorgungskosten.
Menge: 200,000 t

**3.4.3.100 Zulage Entsorgungskosten Boden Deponieklasse II**
Zulage für die Verwertung von Boden der Grundposition, jedoch
Auffüllungsböden und gewachsene Böden der Zuordnung nach Deponieklasse II (DepV.)
Die fachgerechte Verwertung ist durch den AN nachzuweisen.
Die Position beinhaltet das Separieren vom übrigen
Aushub sowie die erhöhten Transport- u.  Entsorgungskosten.
Menge: 150,000 t

**3.4.3.110 Zulage Entsorgungskosten Boden Deponieklasse III**
Zulage für die Verwertung von Boden der Grundposition, jedoch
Auffüllungsböden und gewachsene Böden der Zuordnung nach Deponieklasse III (DepV.)
Die fachgerechte Verwertung ist durch den AN nachzuweisen.
Die Position beinhaltet das Separieren vom übrigen
Aushub sowie die erhöhten Transport- u.  Entsorgungskosten.
Menge: 100,000 t

**3.4.3.120 Boden Homogenber.EL-B laden und verwerten**
Boden aus Miete laden und der Wiederverwendung/Verwertung nach Wahl des AN zuführen. Beschreibung der Homogenbereiche gem. Bodengutachten.
Boden: 'Boden Homogenbereich EL-B'

Bodenmaterial eingestuft als BM-0/BG-0
Abrechnung nach Wiegeschein.
Aufwand für Verwiegung über LKW-Waage des AN ist einzurechnen.
Menge: 8720,000 t

**3.4.3.130 Zulage Entsorgungskosten Boden EBV BM-0*/BG-0***
Zulage für die Verwertung von Boden der Grundposition, jedoch
Auffüllungsböden und gewachsene Böden der Zuordnung EBV BM-0*/BG-0*.
Die fachgerechte Verwertung ist durch den AN nachzuweisen.
Die Position beinhaltet das Separieren vom übrigen
Aushub sowie die erhöhten Transport- u.  Entsorgungskosten.
Menge: 1650,000 t

**3.4.3.140 Zulage Entsorgungskosten Boden EBV BM-F0*/BG-F0***
Zulage für die Verwertung von Boden der Grundposition, jedoch
Auffüllungsböden und gewachsene Böden der Zuordnung EBV BM-F0*/BG-F0*.
Die fachgerechte Verwertung ist durch den AN nachzuweisen.
Die Position beinhaltet das Separieren vom übrigen
Aushub sowie die erhöhten Transport- u.  Entsorgungskosten.
Menge: 1350,000 t

**3.4.3.150 Zulage Entsorgungskosten Boden EBV BM-F1/BG-F1**
Zulage für die Verwertung von Boden der Grundposition, jedoch
Auffüllungsböden und gewachsene Böden der Zuordnung EBV BM-F1/BG-F1.
Die fachgerechte Verwertung ist durch den AN nachzuweisen.
Die Position beinhaltet das Separieren vom übrigen
Aushub sowie die erhöhten Transport- u.  Entsorgungskosten.
Menge: 550,000 t

**3.4.3.160 Boden Homogenber.EL-C laden und verwerten**
Boden aus Miete laden und der Wiederverwendung/Verwertung nach Wahl des AN zuführen. Beschreibung der Homogenbereiche gem. Bodengutachten.
Boden: 'Boden Homogenbereich EL-B'

Bodenmaterial eingestuft als BM-0/BG-0
Abrechnung nach Wiegeschein.
Aufwand für Verwiegung über LKW-Waage des AN ist einzurechnen.
Menge: 1080,000 t

**3.4.3.170 Zulage Entsorgungskosten Boden EBV BM-0*/BG-0***
Zulage für die Verwertung von Boden der Grundposition, jedoch
Auffüllungsböden und gewachsene Böden der Zuordnung EBV BM-0*/BG-0*.
Die fachgerechte Verwertung ist durch den AN nachzuweisen.
Die Position beinhaltet das Separieren vom übrigen
Aushub sowie die erhöhten Transport- u.  Entsorgungskosten.
Menge: 250,000 t

**3.4.3.180 Zulage Entsorgungskosten Boden EBV BM-F0*/BG-F0***
Zulage für die Verwertung von Boden der Grundposition, jedoch
Auffüllungsböden und gewachsene Böden der Zuordnung EBV BM-F0*/BG-F0*.
Die fachgerechte Verwertung ist durch den AN nachzuweisen.
Die Position beinhaltet das Separieren vom übrigen
Aushub sowie die erhöhten Transport- u.  Entsorgungskosten.
Menge: 200,000 t

**3.4.3.190 Zulage Entsorgungskosten Boden EBV BM-F1/BG-F1**
Zulage für die Verwertung von Boden der Grundposition, jedoch
Auffüllungsböden und gewachsene Böden der Zuordnung EBV BM-F1/BG-F1.
Die fachgerechte Verwertung ist durch den AN nachzuweisen.
Die Position beinhaltet das Separieren vom übrigen
Aushub sowie die erhöhten Transport- u.  Entsorgungskosten.
Menge: 150,000 t

### Bereich 4 Regenwasser - Hausanschlüsse

#### Abschnitt 4.1 Anteilige Baustelleneinrichtung RW - Hausanschlüsse

##### Unterabschnitt 4.1.1 Baustelleneinrichtung Anteil RW-Hausanschlüsse

**4.1.1.10 Baustelle einrichten Anteil RW-Hausanschlüsse**
*** Pauschalposition
Geräte, Werkzeuge und sonstige Betriebsmittel, die zur
vertragsgemäßen Durchführung der Bauleistungen
erforderlich sind, auf die Baustelle bringen,
bereitstellen und - soweit der Geräteeinsatz nicht
gesondert berechnet wird - betriebsfertig aufstellen
einschl. der dafür notwendigen Arbeiten. Die erforderlichen festen Anlagen herstellen.
Baubüros, Unterkünfte, Werkstätten, Lagerschuppen
und dgl., soweit erforderlich, antransportieren,
aufbauen und einrichten.
Strom-, Wasser-, Fernsprechanschluß und dgl. für die
Baustelle, soweit erforderlich, herstellen.
Bei Bedarf Zufahrtswege zur Baustelle sowie
Lagerplätze, sonstige Platzbefestigungen und Wege im
Baustellenbereich anlegen.
Mutterbodenarbeiten und Beseitigung des Aufwuchses
für die Baustelleneinrichtung, soweit erforderlich,
werden nicht gesondert berechnet.
Weitere Flächen beschaffen, sofern die vom AG zur
Verfügung gestellten nicht ausreichen.
Die Kosten für Vorhalten, Unterhalten und Betreiben
der Geräte, Anlagen und Einrichtungen einschl. Mieten,
Pacht, Gebühren und dgl. sind nicht in diese
Pauschale, sondern in die Einheitspreise der
betreffenden Teilleistungen eingerechnet.
Soweit nicht für bestimmte Bauleistungen (z.b.
Bedarfsleistungen) das Einrichten der Baustelle als
besonderer Ansatz enthalten ist, umfaßt die Pauschale die Vergütung der Baustelleneinrichtung für alle
Bauleistungen dieses Abschnittes des LV.
Für die wiederkehrenden Baubesprechungen ist ein Besprechungsraum auf der Baustelle vorzuhalten in der Größe eines Doppelcontainers mit Gruppentisch und min. 14 Sühlen sowie Magnetleisten an den Wänden.
40 v.H. des Preises der Baustelleneinrichtung werden nach Baustelleneinrichtung für den Baubeginn bezahlt, 60 v.H. mit dem Baufortschritt über die Bauzeit verteilt.
Menge: 1,000 PSCH

**4.1.1.20 Grenzsteine aufsuchen und sichern Anteil RW-Hausanschlüsse**
Vorhandene Grenzen sichern.
Grenzmarkierungen des ÖbVI und Grenzen  vor Beginn der Arbeiten aufsuchen, freilegen u. sichern, abpflocken.
Sicherung während der Bauzeit unterhalten.
Eine Zwischenübergabe an die Versorgungsträger per
Übergabeprotokoll ist einzurechnen.
Die Grenzen sind nach Fertigstellung der Baumaßnahme wieder an die Bauleitung zu übergeben.
Die o. b. Leistung wird erst in der Schlußrechnung
vergütet.
Menge: 10,000 St

**4.1.1.30 Baustelle räumen für alle LV-Abschnitte Anteil RW-Hausanschlüsse**
*** Pauschalposition
Baustelle von allen Geräten, Anlagen, Einrichtungen
und dgl. räumen.
Benutzte Flächen und Wege entsprechend dem
ursprünglichen Zustand unter Wahrung der landschaftspflegerischen Belange ordnungsgemäß
herrichten. Verunreinigungen beseitigen.
Soweit nicht für bestimmte Leistungen (z.B. Bedarfsleistungen) für das Räumen der Baustelle gesonderte
Positionen im Leistungsverzeichnis enthalten sind, gilt
die Pauschale für alle Leistungen dieses
Leistungsverzeichnisses.
Menge: 1,000 PSCH

**4.1.1.40 Kanalbau-Bestandspläne herstellen Anteil RW-Hausanschlüsse**
*** Pauschalposition
Digital aufgenommener Bestandsplan Kanalbau
-------------------------------------
Herstellung von Bestandsplänen für Kanalisation  Lageplan,Längsschnitt gemäß DIN 2425 Teil 4
Darstellung der Trennkanalisation bzw. Mischwasserkanalisation einschl. evtl. Druckrohrleitungen im Doppelvollinienverfahren, ggf. mit Detaildarstellung)
Digitalisierung der vorhandenen Katastergrundkarten im Maßstab 1:1.000 mit Übernahme der Grundstücksgrenzen  Gebäude, Haus-Nr. und Flurstücks-Nr.
Herstellen eines Bestandsplanes mit Kataster und der topographischen Aufnahme im Maßstab 1:250. Details in 1:100
Die Bestandspläne müssen folgende Angaben enthalten:
   - Schachtdeckel mit NN-Höhe
   - Sohlhöhen der Schächte nach N.N.
   - Rohrdurchmesser und Rohrmaterial pro Haltung
   - Haltungslänge
   - Station der abgehenden Hausanschlüsse
   - Länge der Hausanschlüsse
   - Endtiefe der Hausanschlüsse nach N.N.
Einmessung von Schachtdeckeln, Gullys, Schieber-
und Hydrantenkappen nach Lage und Höhe. Die Aufnahme erfolgt mittels elektronischem Messgerät als Polaraufnahme im Gauß/Krüger-System bzw. UTM nach Abstimmung mit dem AG.
Berechnung der dreidimensionalen Koordinaten aus
den Messwerten der Polaraufnahme.
Das Einholen und Aufsuchen amtlicher Höhen- und
Lagefestpunkte sind in den Einheitspreis mit
einzurechnen.
Die Bestands- und Abrechnungspläne sind dem AG als
als 3-facher Farbplot, als pdf, sowie Datenformat dxf- oder dwg  Datei auf Datenträger zu übergeben. Ferner sind die aufgenommenen Daten in das Datenaustauschformat ISYBAU XML (06.11) zu überführen und als Datei abzugeben.
Menge: 1,000 PSCH

**4.1.1.50 Baustellenschild anfert. und aufst. Folie Typ 1 - Anteil RW-Hausanschlüsse**
Baustelleninformationsschild einschließlich Aufstellvorrichtung nach Unterlagen des AG anfertigen und beschriften, zur Baustelle anfahren und standsicher aufstellen. Notwendige Erdarbeiten ausführen, Fundamente
herstellen. Statischen Nachweis erbringen. Bauschild
während der Bauzeit unterhalten und säubern.
Größe Baustelleninformationsschild:
Breite: 6,00 m
Höhe : 4,15 m
UK Schild liegt 3 m über GOK
Unterhaltungsdauer Bauschild: 24 Monate
Ständerwerk aus Aluminiumprofilen. Aufname der Bautafeln mittels horizuntalen Aluprofilen. Ballastierung aus Betongewichten. Konstruktion gem. Statischer Berechnung sicher ausgelegt.
Schilderträger aus Alu-Verbundtafeln an Tafelträger montieren.
Beschriftung nach Vorgabe des AG mittels Verkehrszeichenfolie Typ 1, voll retroreflektierend.
Beschriftungsfeld aufgeteilt in
- Baustelleninformation
- Beteiligtentafeln
Erforderliche Montagegerüste und Krangestellungen sowie Sicherheitseinrichtungen für die Montage sind in den EP
einzurechnen
Menge: 1,000 St

**4.1.1.60 Baustellenschild zurück bauen Anteil RW-Hausanschlüsse**
Baustelleninformationsschild einschließlich Aufstellvorrichtung abbauen
Notwendige Erdarbeiten ausführen, Fundamente
aufnehmen
Größe Baustelleninformationsschild:
Breite: 6,00 m
Höhe : 4,15 m
UK Schild liegt 3 m über GOK
Ständerwerk aus Aluminiumprofilen. Aufname der Bautafeln mittels horizuntalen Aluprofilen. Ballastierung aus Betongewichten. Schilderträger aus Alu-Verbundtafeln
Bauschild sortiert abbauen, sämtliche Materialien von der Baustelle entfernen und einer Verwertung nach wahl des AN zuführen.
Erforderliche Montagegerüste und Krangestellungen sowie Sicherheitseinrichtungen für die Montage sind in den EP
einzurechnen
Menge: 1,000 St

#### Abschnitt 4.2 Regenwasser - Anschlussleitungen

##### Unterabschnitt 4.2.1 RW - Anschlussleitungen

*Hinweis: Hinweis: Hausanschlussleitungen*
Hinweis: Hausanschlussleitungen

Im Baugebiet sind Hausanschlussleitungen in Längen zwischen 4 und 10 m herauszulegen.

Die Leitungen werden aus der Straßenparzelle heraus bis ca. 1 m hinter die Grundstücksgrenzen gelegt und verschlossen.
Tiefenlage entsprechend Ausführungsplanung.
Die Erschwernisse aus der Errichtung der einzelnen
Leitungen verteilt im Baugebiet sind in die Folgepositionen einzurechnen.

**4.2.1.10 Anschlussleitung PP DA 200 t bis 2,0 m, blau**
Anschlußleitung herstellen.
Anschluß an Schacht bzw. Sammelrohrleitung sowie
Formstücke werden gesondert vergütet.
Durchmesser DN/OD 200 mm
Material = PP-Rohre nach DIN EN 1852 einschl. Doppelsteckmuffe und formschlüssig fixierten Dichtungen aus EPDM nach DIN EN 681-1, hochabriebfest, ohne Zusatz von Füllstoffen.
Ringsteifigkeit mind. 16 kN/m²,
Farbe: blau, durchgehend eingefärbt.
Maximale Rohrlänge 3 m.
Sohltiefe bis 2,00 m
Das passgenaue Ablängen der Rohre ist einzurechnen.
Straßenverkehrslast = Lastmodell 1, DIN Fachbericht 101.
Statische Berechnung aufstellen und liefern.
Auflager und Bettungszone nach EN 1610 entsprechend
Rohrstatik aus einem Brechsand-Splitt oder
Sand-Kies-Gemisch herstellen entsprechend den
Verlegerichtlinien des Rohrherstellers herstellen.
Material liefern.
Erdarbeiten ausführen.
Boden: Lehm, Homogenbereich EL-B.
Verbau und die Wasserhaltung bis zu einer Pumpenleistung von 0 bis 10 m3 Fördermenge mal 5 m Förderhöhe je Stunde und Haltung werden nicht gesondert berechnet.
Aushub laden, im Baufeld transportieren und in Miete setzen.
Bodenmiete zur Bodenbeprobung.
Graben mit Baggergut Klasse 0 BM-0/BG-0 der Bodenklasse 3, DIN 18300 lagenweise verfüllen und verdichten, einschließlich Herstellung der Rohrzone. Material liefern.
Verdichtungsgrad/Verformungsmodul '45 MPa'

Abrechnung nach Leitungslänge
Menge: 85,000 m

**4.2.1.20 Anschlussleitung PP DA 200 t 2,0-3,0 m, blau**
Anschlußleitung herstellen wie Vorposition, jedoch
Sohltiefe 2,00 m bis 3,00 m
Menge: 45,000 m

**4.2.1.30 Anschlussleitung PP DA 200 t 3,0-4,0 m, blau**
Anschlußleitung herstellen wie Vorposition, jedoch
Sohltiefe 3,00 m bis 4,00 m
Menge: 25,000 m

**4.2.1.40 Anschlussleitung PP DA 200 t 4,0-5,0 m, blau**
Anschlußleitung herstellen wie Vorposition, jedoch
Sohltiefe 4,00 m bis 5,00 m
Menge: 20,000 m

**4.2.1.50 Zulage zur Position Leitungsgraben herstellen, jedoch Homogenbereich EL-A**
Zulage zur Position Leitungsgraben herstellen,
jedoch Homogenbereich EL-A
Die jeweiligen Bodenklassengrenzen werden gemeinsam mit der Bauleitung festgelegt.
Abgerechnet wird der Aushub der verbauten Baugrube / Gräben mit senkrechten Wänden gem DIN EN 1610. Darüber hinausgehende Mengen aus Böschungen o.Ä. sind in den EP einzurechnen.
Menge: 210,000 m3

**4.2.1.60 Zulage zur Position Leitungsgraben herstellen, jedoch Homogenbereich EL-C**
Zulage zur Position Leitungsgraben herstellen,
jedoch Homogenbereich EL-C
Lösen erfolgt mittels Baggerlöffel mit Reißzahn
Die jeweiligen Bodenklassengrenzen werden gemeinsam mit der Bauleitung festgelegt.
Abgerechnet wird der Aushub der verbauten Baugrube / Gräben mit senkrechten Wänden gem DIN EN 1610. Darüber hinausgehende Mengen aus Böschungen o.Ä. sind in den EP einzurechnen.
Menge: 20,000 m3

**4.2.1.70 Zulage Grabenverbau Kanalbau Leitungsquerung Sonderverbau T bis 3,50 m**
Zulage Grabenverbau Kanalbau
Zulage für den Einsatz von Sonderverbau im Bereich von mehreren kreuzenden Versorgungs- / Entsorgungsleitungen am Kanalgraben.
Lichte Grabentiefe bis 3,50 m
Lichte Grabenbreite bis 3,50 m
Sonderverbau mit Dielenkammerverbau oder ähnlicher Detaillösung.
Einsatz nach Abstimmung mit der Bauleitung.
Einzurechnen ist der Antransport, Einbau, Vorhaltung, Rückbau und Abtransport.
Abgerechnet wird der Sonderverbauabschnitt in der Höhe von Kanalfließsohle bis OK Straßenplanum und in der Länge der Grabenachse im Abschnitt des eingesetzten Sonderverbaus (beide Baugrubenseiten werden aufgemessen).
Als Zulage zum Standartverbau in der Kanalgrabenposition.
Für den vom AN gewählten Verbau ist eine prüffähige
statische Berechnung vorzulegen.
Menge: 105,000 m2

**4.2.1.80 Formstueck einbauen Bogen DA 200 PP, 0-45 Grad**
Formstueck in Rohrleitung einbauen.
Verguetet wird der Mehraufwand fuer den Einbau des
Formstueckes gegenueber der durchgemessenen Rohrleitung.
Formstueck = Bogen DA 200, aus PP.
Abwinkelung nach örtlichem Aufmaß.
von 0 bis 45 Grad.
Menge: 80,000 St

**4.2.1.90 Formstueck einbauen Blindverschluss PP, DA 200**
Formstueck in Rohrleitung einbauen.
Verguetet wird der Mehraufwand fuer den Einbau des
Formstueckes gegenueber der durchgemessenen Rohrleitung.
Formstueck = Blindverschluss DA 200, PP
Menge: 2,000 St

**4.2.1.100 Rohranschluss herstellen Anschluss DN 200 AL PP - SL Beton DN 400-DN 1000 Öffnung vorh.**
Rohranschluss an Sammelrohrleitung herstellen,
Anschluss dichten.
Vergütet wird der Mehraufwand für das Herstellen des
Anschlusses (einschliesslich eventueller Pass-Stücke
und Sattelstücke) gegenüber der bis zur Innenfläche
der Sammelrohrleitung durchgemessenen Rohrleitung.
Sammelleitung aus Beton DN 400 bis DN 1000
Anschlussleitung aus PP DN 200,
Sattelstück: mit bauaufsichtlicher Zulassung
Das Einmessen, Ausrichten und Einbauen des Sattelstückes ist einzurechnen.
Öffnung für Rohranschluss mittels Kernbohrung herstellen.
Die Regeln der FBS hinsichtlich der Abstände von Bohrungen sind zu beachten. Angebohrt wird im Bereich unterhalb Scheitel und oberhalb Kämpfer.
Menge: 10,000 St

**4.2.1.110 Schachtanschluss herstellen Rohr-DN 200 PP Schacht PP - Oeffnung vorhand. Anschluss+Gelenk**
Rohrleitung an Schacht anschliessen, Anschluss dichten.
Verguetet wird der Mehraufwand fuer das Herstellen des
Anschlusses (einschliesslich eventueller Formstuecke)
gegenueber der bis zur Innenflaeche des Schachtes
durchgemessenen Rohrleitung.
Anschlussleitung Rohr DN 200 aus PP,
Schacht aus PP DN 800,
Oeffnung fuer Rohranschluss ist vorhanden.
Anschluss mit Schachtanschlusstueck und Gelenkstueck.
Menge: 30,000 St

**4.2.1.120 Hausanschlussschacht PP**
Regenwasser Fertigteil-Schacht als Hausanschluss - Kontrollschacht DN 800.
Schachtunterteil, Ringe und Konus aus Polypropylen (PP), einschliesslich der Öffnungen für die Rohranschlüsse liefern und fachgerecht einbauen.
Schachttiefe 1 - 2 m.
Schachtabdeckung und Anschluss der Rohrleitungen
werden gesondert vergütet.
Material:
- Schacht aus PP, bestehend aus vollwandigen Fertigteilen, mit außenliegenden Verstärkungsrippen, mit glatter, ebener Innenwandung; Ringsteifigkeit von mindestens SN4 (4 kN/m²).
- Farbe:innen orange
- Lastentkoppeltes Schachtsystem u. lastentkoppelte Schachtelementdichtungen nach DIN 4060 und DIN EN 681-1;
- Teilexzentrischer Konus, Konus verstärkt
- Auflagering zur Lastentkoppelung und zur verschiebesicheren Aufnahme von Schachtabdeckungen LW 625 Klasse D
- Schachtrohr mit integrierten, korrosionsfesten, rutschhemmenden Steigstufen, gemäß Anforderung der Berufsgenossenschaft;
- Schachtunterteil mit verformungsstabilem ebenen Flachboden, Bermenfläche rutschhemmend strukturiert ausgeführt, mind. Rutschhemmung Bewertungsgruppe R9;
- Gerinne für Regenwasser mit einem Zulauf und einem Ablauf, jeweils bis zum Scheitel ausgeformt,
DN 200, gerade oder mit Bogen
Für den Anschluss der Rohrleitungen an den Schacht ist je eine entsprechende Überschiebmuffe einzurechnen.
Boden: Lehm, Homogenbereich EL-B.

Zusätzliche Erdarbeiten ausführen.
Auflager für die Schachtaufstellfläche aus Schotter, 20 cm dick und Feinsohle aus Splitt liefern, einbauen und verdichten.
Auflager für den Auflagerring aus Schotter, 30 cm dick und Feinsohle aus Splitt, liefern, einbauen und verdichten,
Schacht liefern und höhen- sowie und fluchtgerecht versetzen;
Schachtummantelung wird mit der Position für die Herstellung der Rohrleitungszone vergütet.
Prüffähige Statische Berechnung aufstellen für Belastung SLW 60 sowie Nachweis der Auftriebssicherheit für Grundwasserstand in Baugrube bis GOK
Menge: 22,000 St

##### Unterabschnitt 4.2.2 Kanalprüfungen

*Hinweis: Hinweis: Kanalinspektion*
Allgemeine Leistungsbeschreibung

Allgemeines
Für die Durchführung der Kanalreinigung sind nur Firmen zugelassen, die gemäß Güteschutz Kanalbau, RAL-GZ 961 mindestens nach Beurteilungsgruppe R zertifiziert sind.
Für die Durchführung der Kanalinspektion sind nur Firmen zugelassen, die gemäß Güteschutz Kanalbau, RAL-GZ 961 mindestens nach Beurteilungsgruppe I zertifiziert sind.
Grundlage für die Durchführung der Kanaluntersuchung Arbeiten ist das DWA-Regelwerk mit den Merkblättern DWA-M 149-„Zustandserfassung und -beurteilung von Entwässerungssystemen außerhalb von Gebäuden mit mehreren Teilen und die DIN EN 13508-2.

Mit der Kanalinspektion ist abschließend der mängelfreie Zustand der errichteten Kanäle zu dokumentieren. Festgestellte Mängel am Kanalsystem sind zu beheben, die Kanalinspektion nach Mängelbeseitigung nochmals auszuführen.

Die Inspektion darf nur in einem gereinigten Zustand erfolgen.
Die Qualifikation des Inspekteurs ist mindestens 3 Wochen vor Inspektionsbeginn vorzulegen und freigeben zu lassen. Der Beginn der Kanalinspektion ist 2 Wochen vorher anzuzeigen.

Die Kanalinspektion erfolgt gegen die Fließrichtung mit einer selbstfahrenden Kamera bei einer max. Geschwindigkeit von  15 cm/s.
Die Anschlussleitungen, die in einer Rohrleitung einbinden und nicht von einem Schacht oder Straßenablauf untersucht werden können, sind mit einer Satellitenkamera zu untersuchen. Eine Dokumentation des Zustandes in Rückwärtsfahrt wird nicht akzeptiert.
Schächte werden mit der Kamera abgeschwenkt, so dass eindeutig alle Zuläufe im Sohlbereich sowie oberhalb der Sohle ankommende Anschlüsse (Hausanschlüsse, Abstürze, etc.) zu erkennen sind.

Art und Umfang der Leistungen
Der Kanal soll optisch gegen die Fließrichtung inspiziert werden, damit auch die Anschlußstutzen der Hausanschlüsse mit in das optische Inspektionsprogramm aufgenommen werden können.
Neben den allgemeinen Leistungen zur Arbeitsvorbereitung einschl. der Anpassung der vom Auftraggeber gelieferten Pläne an die EDV-mäßige Erfassung gehören im einzelnen:
- Überprüfung der Planungen und Bestätigung der aktuellen Schachtnummerierung
- optische Inspektion der Sammler ab DN 200
- optische Inspektion der Anschlussleitungen ab DN 150
- Neigungsmessung
- EDV-mäßige Erfassung der Schadensbeschreibung mit Rissbreitenmessung für
  a) Hauptkanäle
  b) Anschlussleitungen
  c) Kontrollschächte
- EDV-mäßige Auswertung der optischen Inspektion in Form von Untersuchungsprotokollen, Haltungsgrafiken und Fotodokumentation (Übergabe über Datencloud nach Abstimmung mit dem AG)

Durchführung der Arbeiten
Die Kanalinspektion soll straßenweise erfolgen. (Springen ist ausgeschlossen). Während der optischen Inspektion muss die Kanalhaltung weitestgehend abflussfrei gehalten werden, damit auch eine Begutachtung der Sohlbereiche einwandfrei möglich ist.
Der AN hat sich vor Durchführung der Reinigungsarbeiten und dem Befahren der Kanäle durch geeignete Maßnahmen, z.B. Durchleuchten der Haltung, davon zu überzeugen, daß ein Festsetzen oder eine Beschädigung seiner Geräte durch evtl. Hindernisse oder sonstige örtliche Gegebenheiten ausgeschlossen werden kann und das die Kanäle sauber sind.

Optische Inspektion des Schachtes
Bildaufnahme als Übersicht am geöffneten Schacht mit Kennzeichnung der  Fließrichtungen / Orientierung der Schachtlage im System.
Bildaufnahmen von Schadstellen
Bezugshöhe Kanalsohle.
Ergebnisse dokumentieren, Schachtbericht anfertigen.

Die Sicherung der Einsatzstelle hat gemäß den Richtlinien der für die Sicherung von Arbeitsstellen an Straßen zu erfolgen. Die Baustelle ist in ihrer Ausdehnung so klein wie möglich zu halten. Der Anliegerverkehr ist so wenig wie möglich zu beeinträchtigen.
Für alle Arbeiten sind zugelassene Einstieghilfen vorzuhalten.
Alle Arbeiten sind in Eigenregie von qualifiziertem
Personal durchzuführen. Für die Kanalreinigung wie auch für die Kanaluntersuchung sind aus Sicherheitsgründen mindestens zwei Personen vorzusehen.

Das bei der Kanaluntersuchung verantwortlich eingesetzte Personal muß bau- und materialtechnisches Fachwissen auf dem Gebiet des Kanalbau und eine mindestens zweijährige Inspektionspraxis besitzen. Nachweise sind auf Verlangen des AG vorzulegen. Das eingesetzte Personal darf nur in Abstimmung mit dem AG gewechselt werden.
Lagepläne
mit Haltungs-, Leitungs- und Schachtbezeichnungen werden vom AG digital zur Verfügung gestellt.
Vor Kanalinspektionsbeginn ist beim AG zu erfragen, ob die richtigen Schachtnummern/aktuelle Ausführungsplanung übergeben worden sind.
Auswertung der Kanaluntersuchung
Die bei der Kanal-TV-lnspektion gewonnenen Daten sind nach dem Kürzelsystem des Arbeitsblattes DIN 13502 DWA-M 149-2 (02.2013) aufzunehmen, Datenaustauschformat ISYBAU XML (06.11). Es gelten die Anforderungen der DWA-M 149-8
Die Ortsangaben der Daten sind im Uhrzeitmaßstab
anzugeben. Die XML - Daten sind mit den XML -Daten des Kanalbestandsplans in Übereinstimmung zu bringen. Die Datenverzeichnisse nach Strassen sortiert.

Die Filmdateien müssen die Haltungs- bzw. Schachtbezeichnung beinhalten, sowie einem voran gestelltem H_, L_ oder S_ (für Haltung / Leitung / Schacht entsprechend der Benennung der Fotos).
Für jedes Objekt ist jeweils eine eigene Filmdatei zu erstellen.

Bei Planabweichungen ist eine digitale Skizze im DXF-Format mit Angabe der berichtigten Angaben und der Schachtbezeichnung beizufügen. Die Kanalstammdaten sind anzupassen und digital im ISYBAU Format neu zu übergeben.
Anzeige aller haltungsrelevanten Daten (z.B. Anfangs-/ Endschacht, Straße, Material, DN, Haltungslänge, Inspektionslänge und Untersuchungsgeschwindigkeit)

Zur Sichtung und Auswertung der Kanaluntersuchung ist eine Software zu übergeben, die eine Darstellung, Übergabe und eine Ansteuerung der einzelnen Stationen erlaubt. Mit dem Programm sind sowohl die Untersuchung der Sammler und Schächte als auch der Anschlussleitungen zu organisiern und zu überprüfen.

Die Inspektionsdaten und die Auswertung sind über eine sichere Datencloud in Abstimmung mit dem AG zu liefern und für min. ein Jahr zu speichern.

Lieferzeiten:
Die Lieferung der Daten erfolgt in Absprache mit dem AG, jedoch spätestens drei Wochen nach erfolgter Inspektion.

Mit den Unterlagen ist eine Tabelle zu übergeben, in der hinsichtlich aller Kanalprüfungen der Soll - Stand und der Ist - Stand dargestellt sind.

Die abschließende Kanalinspektion, Endbearbeitet, mit Soll-Ist-Vergleich, ist spätestens 2 Wochen vor Einbau der Asphaltdeckschichten bzw. 4 Wochen vor Abnahme vorzulegen.

**4.2.2.10 RW - Anschlüsse mit Hausanschlusskamera untersuchen ca. 25 Anschl.**
Kameradurchfahrung von Entwässerungsrohrleitungen ausführen.
Anschlussleitungen Regenwasser.
Auf Schadstellen untersuchen und auf Datenträger dokumentieren. Datenträger dem AG übergeben.
Rohrleitung DN 150 bis DN 200.
Rohr aus Kunststoff.
Haltungslänge bis 10 m.
Menge: Rund 50 Stück Anschlussleitungen.
Leitung ist in Betrieb. Erforderliche Wasserhaltung
ausführen.
Befahrung der Anschlussleitung von der Sammelleitung aus.
Dokumentation mit Angabe von Haltung, Rohrmaterial,
Rohrdurchmesser, Haltungslänge, Gefälle im Rohr und
Stationierung von seitlichen Zuläufen und Schadstellen
schriftlich vorlegen.
Daten im ISY-Bau Austauschformat Abwasser (XML) sowie
aufbereitet in Video-Datenformat nach Unterlagen des AG
übergeben. Datenträger nach Unterlagen des AG.
Menge: 215,000 m

**4.2.2.20 Schachtuntersuchung RW+SW, SchachtMau/Beton, Klasse D 400, D= DN 800 - DN 1200, T 1,0-6,0 m**
Schachtuntersuchung RW- und SW-Schächte
Schacht aus Mauerwerk/Beton, in Mischwasserkanal,
Schachtdurchmesser DN 800 bis DN 1000,
Lichte Tiefe 1,00 bis 6,00 m,
Einstiegöffnung Durchmesser 625 mm,
Klasse D 400 DIN 1229/DIN EN 124.
Dokumentation mit Angabe von Schacht mit Größe und Tiefe, Material, Zu-u. Abläufe mit Rohrdurchmesser u. Höhenangaben bezogen auf die Schachtsohle, Einbauten etc. sowie Schadstellen schriftlich vorlegen.
Daten im ISY-Bau Austauschformat Abwasser (XML) sowie
aufbereitet in Video-Datenformat nach Unterlagen des AG
übergeben. Datenträger nach Unterlagen des AG.
Menge: 22,000 St

**4.2.2.30 Wasserdichtheit pruefen DN 150 Haltung <30 m**
Entwaesserungsrohrleitung auf  Dichtheit pruefen.
Erforderliche Verankerungen und Rohrverschluesse
herstellen und beseitigen.
Einschl. An- und Abtransport sowie Vorhaltung der
erforderlichen Geräte, Sicherungs- und
Absperreinrichtungen, Gestellung des Füllstoffes mit
anschließender schadloser Ableitung sowie Absperrung der Zu- u. Abläufe.
Dichtheitsprüfung nach EN 1610
Rohr DN 150.
Pruefung von Haltungslaengen bis 15 m.
Einschließlich der zugehörigen Hausanschlussleitungen.
Menge: 22,000 St

**4.2.2.40 Wasserdichtigkeitsprüfung, Schächte D =0,80 m T= bis 3 m**
Wasserdichtigkeitsprüfung für Schächte durchführen.
Für Fertigteilschacht D = 0,80 m.
Lichte Schachttiefe bis 3 m.
Einschl. AN- und Abtransport sowie Vorhaltung der
erforderlichen Geräte, Sicherungs- und
Absperreinrichtungen, Gestellung des Füllstoffes mit
anschließender schadloser Ableitung sowie Absperrung der Zu- u. Abläufe.
Von dem Ergebnis ist eine Niederschrift zu fertigen.
Dichtigkeitsprüfung bis OK Konus.
Menge: 22,000 St

#### Abschnitt 4.3 Bodenbeprobung und Verwertung

*Hinweis: Hinweis Boden-Materialentsorgung*
Der AN ist für die vollständige rechtskonforme Verwertung des Bodens verantwortlich. Für die Entsorgungsstellen sind jeweils gültige behördliche Genehmigungen und Zertifizierungen nachzuweisen. Transport von Aushubmaterial zur Entsorgungsstelle.
Abrechnungsgrundlagen sind die Wiegescheine der Entsorgungsstellen. Die Verwiegung erfolgt grundsätzlich auf einer geeichten Waage beim AN oder der jeweiligen Verwertungs- / Entsorgungsstelle.

Grundlage für die Einteilung ist die EBV Ersatzbaustoffverordnung

Einzurechnende Leistungen:
In die Einheitspreise sind sämtliche Ausgaben und Leistungen für die ordnungsgemäße Verwertung der Böden sowie u.a. die zusätzlichen Kontrolluntersuchungen, Gebühren für die Genehmigung und Verwaltung inkl. aller Gebühren und -Abwicklung, Kosten des elektronischen Begleitscheinverfahrens sowie eventuelle Umlagerungen innerhalb der Anlage einzurechnen.

Das Wiegen der angelieferten Abfälle und das Ausstellen der Wiegenoten sind Nebenleistungen, für die keine gesonderte Vergütung erfolgt.

Für gefährliche Abfälle muss der Nachweis erbracht werden, dass eine Zuweisung zur vorgesehenden Entsorgungseinrichtung möglich ist. Ist seitens des Bieters eine Zwischenlagerung von Abfällen vorgesehen, sind alle genannten Angaben auch für das jeweilige Zwischenlager erforderlich.

Insbesondere ist die Komunikation mit den Bodengutachtern des AG hinsichtlich der rechtzeitigen Probename an Bodenmieten und der erforderlichen Freigaben zu Bodenabtransprt zu führen.

##### Unterabschnitt 4.3.1 Boden

**4.3.1.10 Koordination Probenahme Bodenaushub**
Probenahme von zwischengelagertem Bodenaushub koordinieren
Der Auftragnehmer (AN) hat die Probenahme des auf der Baustelle oder auf einer Bereitstellungsfläche zwischengelagerten Bodenaushubs rechtzeitig zu koordinieren. Die Beprobung erfolgt durch ein vom Auftraggeber (AG) benanntes und beauftragtes Fachunternehmen.
Der AN hat sicherzustellen, dass die zu beprobenden Bodenmieten bis zur Durchführung der Probenahme zugänglich und eindeutig den jeweiligen Homogenbereichen zugeordnet sind. Er hat den AG rechtzeitig über die erforderliche Probenahme zu informieren und die Terminabstimmung mit dem beauftragten Fachunternehmen zu koordinieren.
Die beprobten Bodenmassen dürfen bis zum Vorliegen der Analysenergebnisse sowie der Festlegung des Weiteren Verwertungs- oder Entsorgungsweges weder abgefahren noch vermischt oder anderweitig verändert werden. Sie sind auf der Baustelle oder auf den Bereitstellungsflächen des AN getrennt und eindeutig gekennzeichnet vorzuhalten.
Abrechnungshinweis:
Die Position wird je koordinierter Probenahme vergütet. Sie kommt mindestens einmal je Homogenbereich sowie zusätzlich etwa je angefangene 500 m³ Bodenaushub eines Homogenbereiches oder nach Anordnung des AG zur Ausführung.
Art und Umfang der Probenahme sowie der analytischen Untersuchungen werden vom AG festgelegt.
Menge: 1,000 St

**4.3.1.20 Bodenlagerfläche planieren Anteil RW-Hausanschlüsse**
Bodenlagerfläche planieren und verdichten
Oberfläche: im Wesentlichen Bergematerial / Kohlematerialien / Schottermaterialien / Gestein
Oberfläche mittels Raupe planschieben
Material im Mengenausgleich lösen, verschieben und wieder einbauen.
Arbeitstiefe
Abtrag rund 15 cm
Auftrag rund 15 cm
Planum in mindesten 4 Übergängen mit schwerem Verdichtungsgerät nachverdichten.
Zu erreichender Tragfähigkeitswert EV2>= 70 MN/m2
Menge: 20000,000 m2

**4.3.1.30 Boden Anfüllungen Homogenber.EL-A laden und verwerten**
Boden aus Miete laden und der Wiederverwendung/Verwertung nach Wahl des AN zuführen. Beschreibung der Homogenbereiche gem. Bodengutachten.
Boden: 'Auffüllung Homogenbereich EL-A'

Bodenmaterial eingestuft als BM-0/BG-0
Menge: 420,000 t

**4.3.1.40 Zulage Entsorgungskosten Boden EBV BM-F0*/BG-F0***
Zulage für die Verwertung von Boden der Grundposition, jedoch
Auffüllungsböden und gewachsene Böden der Zuordnung EBV BM-F0*/BG-F0*.
Die fachgerechte Verwertung ist durch den AN nachzuweisen.
Die Position beinhaltet das Separieren vom übrigen
Aushub sowie die erhöhten Transport- u.  Entsorgungskosten.
Menge: 300,000 t

**4.3.1.50 Zulage Entsorgungskosten Boden EBV BM-F1/BG-F1**
Zulage für die Verwertung von Boden der Grundposition, jedoch
Auffüllungsböden und gewachsene Böden der Zuordnung EBV BM-F1/BG-F1.
Die fachgerechte Verwertung ist durch den AN nachzuweisen.
Die Position beinhaltet das Separieren vom übrigen
Aushub sowie die erhöhten Transport- u.  Entsorgungskosten.
Menge: 90,000 t

**4.3.1.60 Boden Homogenber.EL-B laden und verwerten**
Boden aus Miete laden und der Wiederverwendung/Verwertung nach Wahl des AN zuführen. Beschreibung der Homogenbereiche gem. Bodengutachten.
Boden: 'Boden Homogenbereich EL-B'

Bodenmaterial eingestuft als BM-0/BG-0
Menge: 520,000 t

**4.3.1.70 Zulage Entsorgungskosten Boden EBV BM-0*/BG-0***
Zulage für die Verwertung von Boden der Grundposition, jedoch
Auffüllungsböden und gewachsene Böden der Zuordnung EBV BM-0*/BG-0*.
Die fachgerechte Verwertung ist durch den AN nachzuweisen.
Die Position beinhaltet das Separieren vom übrigen
Aushub sowie die erhöhten Transport- u.  Entsorgungskosten.
Menge: 60,000 t

**4.3.1.80 Zulage Entsorgungskosten Boden EBV BM-F0*/BG-F0***
Zulage für die Verwertung von Boden der Grundposition, jedoch
Auffüllungsböden und gewachsene Böden der Zuordnung EBV BM-F0*/BG-F0*.
Die fachgerechte Verwertung ist durch den AN nachzuweisen.
Die Position beinhaltet das Separieren vom übrigen
Aushub sowie die erhöhten Transport- u.  Entsorgungskosten.
Menge: 330,000 t

**4.3.1.90 Zulage Entsorgungskosten Boden EBV BM-F1/BG-F1**
Zulage für die Verwertung von Boden der Grundposition, jedoch
Auffüllungsböden und gewachsene Böden der Zuordnung EBV BM-F1/BG-F1.
Die fachgerechte Verwertung ist durch den AN nachzuweisen.
Die Position beinhaltet das Separieren vom übrigen
Aushub sowie die erhöhten Transport- u.  Entsorgungskosten.
Menge: 90,000 t

### Bereich 5 Regenrückhaltebecken Ölmühlenstraße

#### Abschnitt 5.1 Anteilige Baustelleneinrichtung RRB Ölmühlenstraße

##### Unterabschnitt 5.1.1 Baustelleneinrichtung Anteil RRB Ölmühlenstraße

**5.1.1.10 Baustelle einrichten Anteil RRB Ölmühlenstraße**
*** Pauschalposition
Geräte, Werkzeuge und sonstige Betriebsmittel, die zur
vertragsgemäßen Durchführung der Bauleistungen
erforderlich sind, auf die Baustelle bringen,
bereitstellen und - soweit der Geräteeinsatz nicht
gesondert berechnet wird - betriebsfertig aufstellen
einschl. der dafür notwendigen Arbeiten. Die erforderlichen festen Anlagen herstellen.
Baubüros, Unterkünfte, Werkstätten, Lagerschuppen
und dgl., soweit erforderlich, antransportieren,
aufbauen und einrichten.
Strom-, Wasser-, Fernsprechanschluß und dgl. für die
Baustelle, soweit erforderlich, herstellen.
Bei Bedarf Zufahrtswege zur Baustelle sowie
Lagerplätze, sonstige Platzbefestigungen und Wege im
Baustellenbereich anlegen.
Mutterbodenarbeiten und Beseitigung des Aufwuchses
für die Baustelleneinrichtung, soweit erforderlich,
werden nicht gesondert berechnet.
Weitere Flächen beschaffen, sofern die vom AG zur
Verfügung gestellten nicht ausreichen.
Die Kosten für Vorhalten, Unterhalten und Betreiben
der Geräte, Anlagen und Einrichtungen einschl. Mieten,
Pacht, Gebühren und dgl. sind nicht in diese
Pauschale, sondern in die Einheitspreise der
betreffenden Teilleistungen eingerechnet.
Soweit nicht für bestimmte Bauleistungen (z.b.
Bedarfsleistungen) das Einrichten der Baustelle als
besonderer Ansatz enthalten ist, umfaßt die Pauschale die Vergütung der Baustelleneinrichtung für alle
Bauleistungen dieses Abschnittes des LV.
Für die wiederkehrenden Baubesprechungen ist ein Besprechungsraum auf der Baustelle vorzuhalten in der Größe eines Doppelcontainers mit Gruppentisch und min. 14 Sühlen sowie Magnetleisten an den Wänden.
40 v.H. des Preises der Baustelleneinrichtung werden nach Baustelleneinrichtung für den Baubeginn bezahlt, 60 v.H. mit dem Baufortschritt über die Bauzeit verteilt.
Menge: 1,000 PSCH

**5.1.1.20 Grenzsteine aufsuchen und sichern Anteil RRB Ölmühlenstraße**
Vorhandene Grenzen sichern.
Grenzmarkierungen des ÖbVI und Grenzen  vor Beginn der Arbeiten aufsuchen, freilegen u. sichern, abpflocken.
Sicherung während der Bauzeit unterhalten.
Eine Zwischenübergabe an die Versorgungsträger per
Übergabeprotokoll ist einzurechnen.
Die Grenzen sind nach Fertigstellung der Baumaßnahme wieder an die Bauleitung zu übergeben.
Die o. b. Leistung wird erst in der Schlußrechnung
vergütet.
Menge: 10,000 St

**5.1.1.30 Baustelle räumen für alle LV-Abschnitte Anteil RRB Ölmühlenstraße**
*** Pauschalposition
Baustelle von allen Geräten, Anlagen, Einrichtungen
und dgl. räumen.
Benutzte Flächen und Wege entsprechend dem
ursprünglichen Zustand unter Wahrung der landschaftspflegerischen Belange ordnungsgemäß
herrichten. Verunreinigungen beseitigen.
Soweit nicht für bestimmte Leistungen (z.B. Bedarfsleistungen) für das Räumen der Baustelle gesonderte
Positionen im Leistungsverzeichnis enthalten sind, gilt
die Pauschale für alle Leistungen dieses
Leistungsverzeichnisses.
Menge: 1,000 PSCH

**5.1.1.40 Kanalbau-Bestandspläne herstellen Anteil RRB Ölmühlenstraße**
*** Pauschalposition
Digital aufgenommener Bestandsplan Kanalbau
-------------------------------------
Herstellung von Bestandsplänen für Kanalisation  Lageplan,Längsschnitt gemäß DIN 2425 Teil 4
Darstellung der Trennkanalisation bzw. Mischwasserkanalisation einschl. evtl. Druckrohrleitungen im Doppelvollinienverfahren, ggf. mit Detaildarstellung)
Digitalisierung der vorhandenen Katastergrundkarten im Maßstab 1:1.000 mit Übernahme der Grundstücksgrenzen  Gebäude, Haus-Nr. und Flurstücks-Nr.
Herstellen eines Bestandsplanes mit Kataster und der topographischen Aufnahme im Maßstab 1:250. Details in 1:100
Die Bestandspläne müssen folgende Angaben enthalten:
   - Schachtdeckel mit NN-Höhe
   - Sohlhöhen der Schächte nach N.N.
   - Rohrdurchmesser und Rohrmaterial pro Haltung
   - Haltungslänge
   - Station der abgehenden Hausanschlüsse
   - Länge der Hausanschlüsse
   - Endtiefe der Hausanschlüsse nach N.N.
Einmessung von Schachtdeckeln, Gullys, Schieber-
und Hydrantenkappen nach Lage und Höhe. Die Aufnahme erfolgt mittels elektronischem Messgerät als Polaraufnahme im Gauß/Krüger-System bzw. UTM nach Abstimmung mit dem AG.
Berechnung der dreidimensionalen Koordinaten aus
den Messwerten der Polaraufnahme.
Das Einholen und Aufsuchen amtlicher Höhen- und
Lagefestpunkte sind in den Einheitspreis mit
einzurechnen.
Die Bestands- und Abrechnungspläne sind dem AG als
als 3-facher Farbplot, als pdf, sowie Datenformat dxf- oder dwg  Datei auf Datenträger zu übergeben. Ferner sind die aufgenommenen Daten in das Datenaustauschformat ISYBAU XML (06.11) zu überführen und als Datei abzugeben.
Menge: 1,000 PSCH

**5.1.1.50 Baustellenschild anfert. und aufst. Folie Typ 1 - Anteil RRB Ölmühlenstraße**
Baustelleninformationsschild einschließlich Aufstellvorrichtung nach Unterlagen des AG anfertigen und beschriften, zur Baustelle anfahren und standsicher aufstellen. Notwendige Erdarbeiten ausführen, Fundamente
herstellen. Statischen Nachweis erbringen. Bauschild
während der Bauzeit unterhalten und säubern.
Größe Baustelleninformationsschild:
Breite: 6,00 m
Höhe : 4,15 m
UK Schild liegt 3 m über GOK
Unterhaltungsdauer Bauschild: 24 Monate
Ständerwerk aus Aluminiumprofilen. Aufname der Bautafeln mittels horizuntalen Aluprofilen. Ballastierung aus Betongewichten. Konstruktion gem. Statischer Berechnung sicher ausgelegt.
Schilderträger aus Alu-Verbundtafeln an Tafelträger montieren.
Beschriftung nach Vorgabe des AG mittels Verkehrszeichenfolie Typ 1, voll retroreflektierend.
Beschriftungsfeld aufgeteilt in
- Baustelleninformation
- Beteiligtentafeln
Erforderliche Montagegerüste und Krangestellungen sowie Sicherheitseinrichtungen für die Montage sind in den EP
einzurechnen
Menge: 1,000 St

**5.1.1.60 Baustellenschild zurück bauen Anteil RRB Ölmühlenstraße**
Baustelleninformationsschild einschließlich Aufstellvorrichtung abbauen
Notwendige Erdarbeiten ausführen, Fundamente
aufnehmen
Größe Baustelleninformationsschild:
Breite: 6,00 m
Höhe : 4,15 m
UK Schild liegt 3 m über GOK
Ständerwerk aus Aluminiumprofilen. Aufname der Bautafeln mittels horizuntalen Aluprofilen. Ballastierung aus Betongewichten. Schilderträger aus Alu-Verbundtafeln
Bauschild sortiert abbauen, sämtliche Materialien von der Baustelle entfernen und einer Verwertung nach wahl des AN zuführen.
Erforderliche Montagegerüste und Krangestellungen sowie Sicherheitseinrichtungen für die Montage sind in den EP
einzurechnen
Menge: 1,000 St

##### Unterabschnitt 5.1.2 Verkehrssicherungen

**5.1.2.10 Zusätzliche Absperrschranken aufstellen, vorhalten, abfahren**
Zusätzliche Absperrschranken aufstellen
vorhalten und nach Beendigung der Arbeiten laden und
abfahren; Umsetzen des Zaunes entsprechend dem
Baufortschritt.;
Schrankenzaunelemente:
Höhe: ca '1,20' m;

Farbe: 'rot-weiß'

TL-Absturzsicherung gem. TL Absperrschranken aus
hellem, schlagfestem Kunststoff (HDPE) mit VZ 600,
Höhe 250 mm;
dicht nebeneinander liegenden, senkrechten
Sichtblenden, sowie 100 mm hoher Tastleiste
einschließlich Z 600;
mit Fußplattenhalter für beengte Verhältnisse und
der  erforderlichen Beleuchtung;
Bereich: 'Baubereich und  Baustelle'

Aufstellen nach Anordnung des AG.
Menge: 125,000 m

##### Unterabschnitt 5.1.3 Absperrungen und Überfahrten

**5.1.3.10 Bauzaun auf- und abbauen Zaunhoehe 2,0 m Maschendraht**
Bauzaun nach Angaben des AG einschl. der erforderlichen
Tore standsicher herstellen, waehrend der Bauzeit vorhalten und unterhalten sowie nach Beendigung der Bauzeit entfernen. Umsetzen des Bauzauns bedingt durch den
Arbeitsfortgang ist einzurechnen.
Bauzaun beidseitig der Kanaltrasse.
70 v.H. des Preises werden nach Aufstellung, der Rest
nach Entfernen des Bauzaunes verguetet.
Zaunhoehe ueber Gelaende 2,0 m.
Zaun aus Bauzaunelementen.
Menge: 480,000 m

**5.1.3.20 Schutzzaun Vegetation herstellen**
Schutzzaun für Pflanzenbestand, einschließlich der erforderlichen Verstrebungen, zur Verhinderung von
Schäden im Wurzelbereich vor Beginn der Bauarbeiten
herstellen und während der Bauzeit vor- und unterhalten.
Schutzzaun um Einzelbaum .
Verlauf  0,50  m außerhalb der Kronentraufe.
Zaunhöhe = 2,00 m.
Zaun = Bauzaunelemente
Schutzzaun nach Beendigung der Bauarbeiten abbauen
Menge: 150,000 m

#### Abschnitt 5.2 Regenrückhaltebecken

*Hinweis: Regenrückhaltebecken Baubeschreibung*
Regenrückhaltebecken RRB

Das Regenrückhaltebecken des Inova-Park liegt außerhalb des ehemaligen Zechenstandortes an der Ölmühlenstraße, westlich der Erschließungsmaßnahme.
Das Gelände wird derzeit als landwirtschaftliche Fläche für Ackerbau sowie als Weidefläche genutzt. Am Rande der Gesamtfläche stehen einige Bäume, die erhalten bleiben müssen und während der Bauausführung geschützt werden müssen.
Das Regenrückhaltebecken wird in diese Flächen mit langezogenen Böschungen einprofiliert, an der westlichen Seite wird ein Damm errichtet, damit ein definierter Einstau im Becken erfolgen kann.
Die Ableitung des gesammelten Oberflächenwassers im RRB erfolgt über ein Drosselbauwerk mit elektronisch geregelten Drosseleinrichtungen in den Fahlbach.

Aufgrund des deutlichen Eingriffs in die vorhandenen Böden sowie auch der Ableitung des Oberflächenwassers in den Fahlbach gelten für die Errichtung des Beckens an diesem Standort hohe Anforderungen an Umweltschutz, Bodenschutz und Wasserschutz.

Daher liegt dem RRB ein landschaftspflegerischer Begleitplan zu grunde, der im Rahmen der Bauausführung umgesetzt werden muss. Ferner wird die Errichtung des RRB durch eine ökologische Baubegleitung sowie auch bodenkundliche Baubegleitung überwacht und dokumentiert.

Damit wird sicher gestellt, dass sowohl die ökologischen Belange als auch die Anwendung des Bodenschutzgesetz während der Bauzeit sicher gestellt wird.

Vor diesem Hintergrund ist darauf zu achten, dass keine Recyclingbaustoffe oder verunreinigte Bautoffe in das RRB eingetragen werden, auch nicht für temporäre Baustraßen etc.

Durch den AN muss sichergestellt werden, dass im Zuge seiner Arbeiten der Boden nicht durch chemische Verunreinigungen kontaminiert wird. Kontaminierte Böden sind getrennt zu behandeln. Die Bundes-Boden-schutz- und Altlastenverordnung (BBodSchV) ist einzuhalten.  Ferner hat der AN Schutzvorkehrungen gegen auslaufendes Maschinen-, Hydraulik- und Schalungsöle vorzunehmen. Baugeräte sind mit biologisch abbaubarem Hydrauliköl zu betreiben.
Um Boden und Grundwasser vor schädlichen Stoffeinträgen zu schützen, hat der AN darüber hinaus bestimmte Stoffe, die mit dem folgenden Gefahrensymbol Umweltgefährlich gekennzeichnet sind, zu vermeiden.
Ferner hat der AN nachweislich bzw. dokumentarisch sicherzustellen, dass keines der Stoffe mit der Qualität:
"Umweltgefährdende Stoffe / Gewässergefährdende Stoffe mit der GHS-Kennzeichnung GHS 09" in Kontakt mit der Umwelt kommt
Die Baugeräte sind in technisch einwandfreiem Zustand und werden regelmäßig gewartet und geprüft sowie mit der Prüfplakette der jährlich wiederkehrenden Baugeräteüberprüfung versehen.
Der AN stellt der Bauleitung eine Liste der eingesetzten Geräte zur Verfügung, in der
- die letzte Baugeräteüberprüfung vermerkt ist und je Gerät bestätigt wird, dass die eingesetzten Hydrauliköle biologisch abbaubar sind.
- die eingesetzten Geräte und Maschinen sind mit der CE-Kennzeichnung und Kennzeichnung des garantierten Schallleistungspegels versehen  (Richtlinie 2000/14/EG).
- Die Baugeräte sind in technisch einwandfreiem Zustand und werden regelmäßig gewartet und geprüft sowie mit der Prüfplakette der jährlich wiederkehrenden Baugeräteüberprüfung versehen.

Für die Erdarbeiten der Folgeposition ist eine ggf. erforderliche Baustraße für den Bodenabtransport sowie auch den rückstandsfreien Rückbau der Baustraße einzurechnen. Es darf dafür nur natürliches, unbelastetes Baumaterial oder entsprechende Platten verwendet werden.

Ferner ist die Reinigung der Ölmühlenstraße min. arbeitstäglich, bei entsprechender Verschmutzung auch öfter einzurechnen.

*Hinweis: Hinweis: Homogenbereiche*
Hinweis: Homogenbereiche für Erdarbeiten

Entsprechend der vorliegenden Bodengutachten für das Regenrückhaltebecken an der Ölmühlenstraße (Geoconsult vom 30.12.2025, siehe Anlage) wurden für die Erdarbeiten folgende Homogenbereiche gebildet:

Homogenbereich 1: Humoser Oberboden
Homogenbereich 2: Schluff / Lehm / schluffiger Sand
Homogenbereich 3: Hanglehm
Homogenbereich 4: Lösslehm
Homogenbereich 5: Hangschutt
Homogenbereich 6: Sand, kiesig
Homogenbereich 7: Kies, geschiebekies
Homogenbereich 8: Geschiebelehm
Homogenbereich 9: Tonstein verwittert
Homogenbereich 10: Tonstein schwach verwittert
Homogenbereich 11: Sandstein, verwittert
Homogenbereich 12: Sandstein, schwach verwittert

Die Details zu den Homogenbereichen sind den Bodengutachten zu entnehmen.

##### Unterabschnitt 5.2.1 Erdarbeiten

**5.2.1.10 Schutz fuer Baumstamm herstellen Umf. 200 bis 300 cm.**
Mantel mit Polsterung zum Schutz des Baumstammes vor
mechanischer Beschaedigung herstellen und waehrend der
Bauzeit unterhalten. Der Mantel darf den Baumstamm und
die Wurzelanlaeufe nicht beruehren. Der Stammumfang
wird 1 m ueber Gelaendeoberflaeche gemessen.
Stammumfang ueber  200 bis 300 cm.
Polsterung des Stammes nach Wahl des AN.
Mantel aus Brettern, 30 mm dick, lueckenlos befestigen.
Mantelhoehe 2,5 m.
Schutzmaterial nach Beendigung der Bauarbeiten abbauen.
Material wieder in Eigentum des AN uebernehmen und von
der Baustelle entfernen.
Menge: 16,000 St

**5.2.1.20 Hecken und Buschwerk roden Höhe bis 3 m S.Abr.entfernen**
Hecken und Buschwerk jeder Art mit Wurzelwerk roden.
In Teilflächen (Beeten / Baumstandorte) auf dem Baufeld.
Gemessen wird die Breite in 1 m Höhe über dem Erdboden, bei niedrigeren Hecken die größte Breite.
Mittlere Höhe bis 3 m.
Schlagabraum in Eigentum des AN übernehmen und von der
Baustelle entfernen.
Menge: 450,000 m2

**5.2.1.30 Wurzelstöcke roden DU 1,0 - 1,2 m Wst.Verw.AN**
Wurzelstöcke roden.
Abgerechnet wird der Durchmesser der Schnittstelle des
Wurzelstocks vor dem Roden.
Durchmesser über 0,1 bis 0,3 m.
Wurzelstöcke der Verwertung nach Wahl des AN zuführen.
Menge: 3,000 St

**5.2.1.40 Vegetationsdecke mähen und aufreißen**
Vegetationsdecke vor Oberbodenabtrag mähen / schlegeln. Mähgut einer Wiederverwertung nach Wahl des AN zuführen und von der Baustelle entfernen.
Vegetationsdecke mit Bodenfräse oder Scheibenegge min. 10 cm tief aufreißen und so zerkleinern, daß keine Stücke über 0,01 m3 verbleiben.
Menge: 35550,000 m2

**5.2.1.50 Oberboden abtragen, transportieren, lagern Baufeld Abrechnung Abtrag zur Wiederverwendung**
Oberboden ggf. einschließlich Vegetationsdecke profilgerecht  lösen, laden, transportieren und in regelmäßig geformten Mieten locker aufsetzten. Ansaat und Mähen einer Decksaat werden gesondert vergütet.
Transportweg bis ca. 1.500 m auf die Lagerfläche im Inova-Park, Fahrweg über öffentliche Straßen.
Boden zur Beprobung und Festlegung der späteren Verwendung des Oberbodens
Boden: Oberboden Homogenbereich 1 gem. Bodengutachten.
In Teilflächen.
Dicke des Abtrages über 30 bis 70 cm.
Abgerechnet wird nach Abtragsprofilen.
Menge: 14320,000 m3

*Hinweis: Hinweis: Erdarbeiten Aushub des RRB*

**5.2.1.60 Boden bzw. Fels lösen und verwerten Profilg.lösen Planum gesondert, Homogenber 2, 3, 4 ,**
Nicht überwachungsbedürftiger Boden bzw. Fels aus Ab-
tragsbereichen profilgerecht lösen, laden und der Verwertung nach Wahl des AN zuführen.
Aushub aus RRB.
Boden: Homogenbereich 2, 3, 4  gem. Bodengutachten.
Bodenmaterial eingestuft als BM-F0* gem EBV
Die Herstellung von Mulden und Gräben wird gesondert
vergütet.
Das Herstellen des Planums wird gesondert vergütet.
Abgerechnet wird nach Abtragsprofilen.
Menge: 9145,000 m3

**5.2.1.70 Boden bzw. Fels lösen, transportieren und lagern zur Beprobung EBV, Homogenber 2, 3, 4**
Nicht überwachungsbedürftiger Boden bzw. Fels aus Ab-
tragsbereichen profilgerecht lösen, laden, transportieren und in Miete setzen.
Transportweg bis ca. 1.500 m auf die Lagerfläche im Inova-Park, Fahrweg über öffentliche Straßen.
Boden zur Beprobung.
Aushub aus RRB.
Boden: Homogenbereich 2, 3, 4  gem. Bodengutachten.
Die Herstellung von Mulden und Gräben wird gesondert
vergütet.
Das Herstellen des Planums wird gesondert vergütet.
Abgerechnet wird nach Abtragsprofilen.
Menge: 12450,000 m3

**5.2.1.80 Boden bzw. Fels lösen, transportieren und lagern zur Beprobung EBV, Homogenber 5, 6, 7**
Nicht überwachungsbedürftiger Boden bzw. Fels aus Ab-
tragsbereichen profilgerecht lösen, laden, transportieren und in Miete setzen.
Transportweg bis ca. 1.500 m auf die Lagerfläche im Inova-Park, Fahrweg über öffentliche Straßen.
Boden zur Beprobung.
Aushub aus RRB.
Boden: Homogenbereich 5, 6, 7, gem. Bodengutachten.
Die Herstellung von Mulden und Gräben wird gesondert
vergütet.
Das Herstellen des Planums wird gesondert vergütet.
Abgerechnet wird nach Abtragsprofilen.
Menge: 4850,000 m3

**5.2.1.90 Boden bzw. Fels lösen, transportieren und lagern zur Beprobung EBV, Homogenber 8, 9, 11**
Nicht überwachungsbedürftiger Boden bzw. Fels aus Ab-
tragsbereichen profilgerecht lösen, laden, transportieren und in Miete setzen.
Transportweg bis ca. 1.500 m auf die Lagerfläche im Inova-Park, Fahrweg über öffentliche Straßen.
Boden zur Beprobung.
Aushub aus RRB.
Boden: Homogenbereich 8, 9,11  gem. Bodengutachten.
Die Herstellung von Mulden und Gräben wird gesondert
vergütet.
Das Herstellen des Planums wird gesondert vergütet.
Abgerechnet wird nach Abtragsprofilen.
Menge: 22370,000 m3

**5.2.1.100 Boden bzw. Fels lösen, transportieren und lagern zur Beprobung EBV, Homogenber 10, 12**
Nicht überwachungsbedürftiger Boden bzw. Fels aus Ab-
tragsbereichen profilgerecht lösen, laden, transportieren und in Miete setzen.
Transportweg bis ca. 1.500 m auf die Lagerfläche im Inova-Park, Fahrweg über öffentliche Straßen.
Boden zur Beprobung.
Aushub aus RRB.
Boden: Homogenbereich 10, 12  gem. Bodengutachten.
Die Herstellung von Mulden und Gräben wird gesondert
vergütet.
Das Herstellen des Planums wird gesondert vergütet.
Abgerechnet wird nach Abtragsprofilen.
Menge: 19730,000 m3

**5.2.1.110 Boden bzw. Fels lösen und lagern zum Einbau**
Nicht überwachungsbedürftiger Boden bzw. Fels aus Ab-
tragsbereichen profilgerecht lösen, laden, im Baufeld transportieren und in Miete setzen.
Boden zum Wiedereinbau.
Aushub aus RRB.
Boden: Lehmige Böden, Homogenbereich 3, 4, 5, 6,  gem. Bodengutachten.
Die Herstellung von Mulden und Gräben wird gesondert
vergütet.
Das Herstellen des Planums wird gesondert vergütet.
Abgerechnet wird nach Abtragsprofilen.
Menge: 16070,000 m3

*Hinweis: Hinweis: Kanalbau Auslaufbauwerke u. Bodeneinbau*
Hinweis Bodeneinbau RRB
An der nördlichen Seite des RRB ist gemäß Planung ein Damm zu errichten.
Im Bereich der Dammaufstandsfläche ist das Urgelände bis auf den tragfähigen Boden zurück zu bauen und das Gelände zur Verzahnung mit den einzubauenden Bodenschichten vorzubereiten.
Die Ausschreibung sieht vor, dass der Damm im Bereich des Auslaufs des RRB mit Drosselbauwerk und Absturzschacht zunächst bis auf eine Höhe von rund 132,50 müNN aufgebaut wird. Von dieser Ebene aus werden die Kanäle und Schachtbauwerke in den Damm eingebaut und die Baugruben wieder verfüllt.
Darüber wird der Damm dann abschließend bis geplanter GOK aufgebaut.

**5.2.1.120 Freigelegten Bodenhorizont bearbeiten zur Verzahnung mit darüber zu bauenden Bodenschichten**
Freigelegten Bodenhorizont bearbeiten zur Herstellung des Verbundes mit darüber einzubauenden Bodenschichten.
Auflagerfläche für Damm am Regenrückhaltebecken.
Bodenhorizont abgetreppt herstellen bzw. Furchen einnziehen.
Menge: 7610,000 m2

**5.2.1.130 Gel. Boden bzw. Fels des AG aufn. Bod.a.lag./verd. Planum gesondert Abrechng. Auftrag**
Gelagerten Boden bzw. Fels des AG aufnehmen und einbauen.
Boden: Lehmige Böden, Homogenbereich 3, 4, 5, 6,  gem. Bodengutachten.
Einbaustelle Damm am westlichen Seite des RRB
Boden bzw. Fels lagert innerhalb der Baustelle.
Boden bzw. Fels profilgerecht lagenweise in Lagen von 30 cm stärke einbauen und verdichten einschließlich ggf. erforderlicher Wasserzugabe.
Verdichtungsmaß dpr98%.
Verdichtung mit den erforderlichen Verdichtungsgeräten / Schaffußwalzen etc. gem. Bodengutachten.
Profilgerechter Einbau an vorhandener Böschung eines RRB.
Abgerechnet wird nach Auftragsprofilen.
Menge: 16070,000 m3

**5.2.1.140 Langgezogene Böschungen profilieren**
Langgezogene Böschungen profilieren
Böschungen des Regenrückhaltebeckens profilieren
als Basis für den profilgerechten Einbau des Oberbodens.
Böschungsneigungen 1:2,9 bis 1:3,5 oder flacher, in Teilbereichen bis 1:27
Böschungslängen bis 46 m, gem Ausführungsplanung.
Menge: 37720,000 m2

**5.2.1.150 Mulde herstellen Trockenwetterrinne Breite 0,50-1,00 m Tiefe 0,4 - 0,6 m Boden Verw.AN**
Mulde herstellen.
Mulde für späteren Dauerwasserspiegel herstellen.
Boden bzw. Fels profilgerecht lösen.
Boden Homogenbereich 8, 9, 11
Mulde 'als Fließrinne ohne Längsgefälle in der Sohle des RRB, verlauf gem. Planung zwischen den Blänken'

Muldenbreite in der Sohle 0,50 m.
Muldenbreite an OK Mulde 1,00 m
Tiefe 0,40 - 0,60 m.
Boden im Baufeld transportieren und in Miete setzen.
Menge: 250,000 m

**5.2.1.160 Zulage Mulde herstellen Homogenbereich 10,12**
Zulage für die Herstellung der Mulde in anstehendem Sandstein / Tonstein
Mulde wie vor, jedoch
Boden Homogenbereich 10 u.12
Menge: 250,000 m

**5.2.1.170 Blänken herstellen herstellen Trockenwetterrinne Tiefe 0,50 m Boden Verw.AN**
Blänken herstellen
Blänke für späteren Dauerwasserspiegel herstellen.
Boden bzw. Fels profilgerecht lösen.
Boden Homogenbereich 8, 9, 11
Blänke 'in der Sohle des RRB'

Tiefe 0,50 m
Böschungen ca. 1:3
Boden im Baufeld transportieren und in Miete setzen.
Menge: 710,000 m2

**5.2.1.180 Zulage Blänke herstellen Homogenbereich 10,12**
Zulage für die Herstellung der Blänken in anstehendem Sandstein / Tonstein
Mulde wie vor, jedoch
Boden Homogenbereich 10 u.12
Menge: 345,000 m2

**5.2.1.190 Zulage Erdarbeiten im Bereich von Bäumen**
Zulage für Erdarbeiten im Bereich von Bäumen bzw. Baumkronen.
Abstand der Stämme rund 5 m zur Baugrube.
Berechnet wird der Mehraufwand für erschwertes
Lösen, laden und entsorgen des Aushubmaterials im Bereich des Kronenbereichs des  Baumes.
Abrechnung je Baum
Menge: 35,000 St

**5.2.1.200 Wasserhaltung RRB**
*** Pauschalposition
Anlage fuer Wasserhaltung zum Freihalten der Baugrube
von Bodenwasser nach geologischen und hydraulischen Er-
fordernissen entsprechend den Angaben des
Bodengutachtens sowie zum schadlosen Ableiten des
gefoerderten Wassers einsetzen.
Zufließendes Grundasser aus klüften / Schichten im Boden .
Der Einsatz umfasst das betriebsbereite Aufbauen, Umbauen bzw. Umsetzen innerhalb einer Baugrube und das Abbauen. Erforderliche Erdarbeiten, Wasserfassungen, Zu- und Ableitungen, Sand- und Schlammfaenge, Reserveeinrichtungen
(ausgenommen Notstromanlage) werden nicht gesondert
berechnet.
Einsatzstelle = Standort für RRB.
Vorhalten und Betreiben (einschl. Probebetrieb) werden
nicht gesondert berechnet.
Pumpensümpfe anlegen, gesammeltes Wasser abpumpen.
Geodaetische Foerderhoehe ab Baugrubensohle ueber 2,50
bis 5,00 m.
Anzahl der Pumpensümpfe  = rd. 10 Stück.
Ableitung nach Wahl des AN zum Vorfluter herstellen.
Entfernung zum Vorfluter max.100 m,
Vorfluter = Bach
Menge: 1,000 PSCH

**5.2.1.210 Erschwerniszulage Durchleitung RRB**
*** Pauschalposition
Erschwerniszulage Durchleitung RRB.
Mit dieser Position werden alle Erschwernisse vergütet, die im Zusammenhang mit der Durchleitung von Wasser durch das  RRB während der Errichtung bestehen, insbesondere bei Erdarbeiten und Logistik.
Wasserzufluss aus Oberflächenwasser und Schichtenwasser der Böschungen
Wasserabfluss in Bach.
Menge: 1,000 PSCH

**5.2.1.220 Flächenfilter aus Schotter herstellen**
Flächenfilter aus Schotter herstellen
In Böschungen und Sohlen.
Einbaustärke = bis 30 cm im Mittel.
Baustoffgemisch Schotter 16/32.
Einbau im Bereich von Grundwasseraustritten an Böschungen
Baustoffgemisch aus natürlichen Gesteinskörnungen.
Menge: 10,000 t

**5.2.1.230 Steinschüttung Sandstein CP 90/250**
Schüttung aus Steinen auf vorbereitetem Erdaushub
herstellen und abgleichen.
Einbau als Sohlbefestigung in Gewässer bzw. RRB,
Gewässer führt Wasser.
Material: Wasserbauschotter Sandstein CP 90/250
Einbau an verschiedenen Stellen.
Abrechnung nach Wiegekarten
Menge: 150,000 t

**5.2.1.240 Oberboden des AG andecken Böschungen 15-25 cm Oberboden**
Gelagerten Oberboden des AG profilgerecht andecken.
Andeckung auf geneigten Flächen wie Böschungen, Seitenstreifen, Trennstreifen, Mulden, Wälle
Dicke der Andeckung ca. 15 - 25 cm.
Gelagerten Oberboden an der Bodenlagerfläche aufnehmen, transportieren und profilgercht an Böschungen einbauen. Transportweg bis ca. 1.500 m von der Lagerfläche im Inova-Park, Fahrweg über öffentliche Straßen.
Böschungsneigungen 1:2,9 bis 1:3,5 oder flacher, in Teilbereichen bis 1:27
Böschungslängen bis 46 m, gem Ausführungsplanung.
Abgerechnet wird nach Auftragsprofilen.
Menge: 18880,000 m2

**5.2.1.250 Oberboden liefern und andecken, Böschungen**
Oberboden liefern und profilgerecht andecken.
Material: Humoser Oberboden Bodenklasse 1 gem .
DIN 18300, nicht bindig, steinfrei, gesiebt.
Der Oberboden darf keine Teile von ausdauernden
Pflanzen enthalten (queckenfrei).
Andeckung auf geneigten Flächen wie Böschungen, Seitenstreifen, Trennstreifen, Mulden, Wälle
Dicke der Andeckung ca. 15 - 25 cm.
Böschungsneigungen 1:2,9 bis 1:3,5 oder flacher, in Teilbereichen bis 1:27
Böschungslängen bis 46 m, gem Ausführungsplanung.
Abgerechnet wird nach Auftragsprofilen.
Menge: 18880,000 m2

**5.2.1.260 Rasenansaat herstellen, Rasenplanum**
Böschungsflächen zur Herstellung einer Begrünung mit gleichzeitiger Erosionssicherung nach DIN 18918 einsäen und einarbeiten.
Ansaat auf einer Fläche mit Oberboden Bodengruppe 1 für vegetationstechnische Zwecke nach DIN 18915:2018-03.
Erosionsgefahr: gering
Standortbedingungen: günstig bis sehr günstig
Neigung der Fläche: 1 : 3 und flacher
Maximale Böschungshöhe: 10 m, Böschungslänge bis 40 m
Anzahl der Arbeitsgänge: 2
Ursprungsgebiet (UG) nach RSM Regio: 2
Material=RSM 8.1 Boitopentwicklungsflächen
Menge: 5 g/m²
Die Abrechnung erfolgt in der Abwicklung der Fläche
Menge: 9260,000 m2

**5.2.1.270 Mulde herstellen Zulauf Breite 3,00 - 4,00 m Tiefe 0,50 - 1,00 m Boden Verw.AN**
Mulde für Herstellung der Raubettmulden für  Oberflächenwasser - Ableitung.
Boden bzw. Fels profilgerecht lösen.
Boden Homogenbereich 8, 9, 11
Mulde 'als Fließrinne in den Böschungen des RRB Zulauf, Böschungslänge ca. 30 m, Böschungsneigung ca. 1:3, gem. Planung'

Muldenbreite in der Sohle 3,00 m.
Muldenbreite an OK Mulde 4,00 m
Tiefe 0,50 m - 1,00 m.
Boden im Baufeld transportieren und in Miete setzen.
Menge: 150,000 m3

**5.2.1.280 Raubett in Mulde mit Wasserbausteinen herstellen. Bereich Böschung**
Raubett in Mulde mit Wasserbausteinen herstellen.
Einbau in vorbereiteter Mulde
Bereich Böschung RRB, Böschungsneigung ca. 1:30
Böschungslänge ca. 30 m
Wasserbausteine aus Naturstein (ortsübliches, frostsicheres Gestein, zertifiziert nach TLW 2003
Steinklasse CP 90/250
Mindestrohdichte ca. 2,2 g/cm³
Mindestdruckfestigkeit ca. 100 N/mm²,
frostbeständig
Wasserbausteine liefern und profilgerecht in Mulde
einbauen.
Einbaustärke ca. 50 cm
Einbaubreite ca. 4 m
Steine als Steinsatz im Bereich der Sohlrampe einbauen. Steine verzwicken und verkeilen. Muldenprofil nachbilden, entsprechend Ausführungsplanung.
Herstellung der Sohlrampe gem Ausführungsplanung
Einbau in trockener Baugrube. Wasserhaltung wird gesondert
vergütet.
Das Aussortieren geeigneter Steine aus genormten Sieblinien
ist in den EP einzurechnen und wird nicht gesondert vergütet.
Menge: 190,000 t

**5.2.1.290 Raubett in Mulde mit Wasserbausteinen herstellen. Bereich Blänke**
Raubett in Mulde mit Wasserbausteinen herstellen wie Vorposition, jedoch in der Bänke an der Sohle des RRB
Größe der Blänke rund 400 m²
Einbaustärke rund 25 cm
Menge: 250,000 t

**5.2.1.300 Einbau Störsteine in Raubettmulde Böschung**
Einbau Störsteine in Raubettmulde
Raubett in Mulde mit Wasserbausteinen herstellen.
Einbau in vorbereiteter Mulde
Bereich Böschung RRB, Böschungsneigung ca. 1:30
Böschungslänge ca. 30 m
Wasserbausteine aus Naturstein (ortsübliches, frostsicheres Gestein, zertifiziert nach TLW 2003
Steinklasse HMB 300/1000
Mindestrohdichte ca. 2,2 g/cm³
Mindestdruckfestigkeit ca. 100 N/mm²,
frostbeständig
Steingröße ca. 50 / 50 / 100 cm
Steine so in Raubettmulde versetzen, dass der Störstein ca. 40 cm aus dem Muldenbett heraus ragt.
Ausführung gem. Ausführungsplanung.
Menge: 20,000 St

**5.2.1.310 Einbau Störsteine in Raubettmulde Blänke**
Einbau Störsteine in Raubettmulde wie Vorposition,
jedoch in der Bänke an der Sohle des RRB
Größe der Blänke rund 400 m²
Menge: 33,000 St

**5.2.1.320 Auslaufbereich RRB modellieren Breite 1,00 - 2,00 m Tiefe 0,50 - 1,00 m Boden Verw.AN**
Auslaufbereich des RRB modellieren.
Abmessungen Auslaufbereich
Länge ca. 30m
Breite unterschiedlich, 1 bis 10 m
Unterschiedliche Böschungen 1:1,5, 1:2 bis auf 0 auslaufend Mulde herstellen.
Größte Tiefe rund 6,0 m
Mit Mulde für Herstellung der Raubettmulden zur Oberflächenwasser - Ableitung, ca. 18 m lang herstellen.
Breite ca. 2 m, Tiefe ca. 0,80 m
Boden bzw. Fels profilgerecht lösen.
Boden Homogenbereich 8, 9, 11
Boden im Baufeld transportieren und in Miete setzen.
Menge: 310,000 m3

**5.2.1.330 Raubett in Mulde mit Wasserbausteinen herstellen. Bereich Auslauf RRB**
Raubett in Mulde mit Wasserbausteinen herstellen.
Einbau in vorbereiteter Mulde
Bereich Auslaufmulde RRB
Böschungslänge ca. 18 m
Wasserbausteine aus Naturstein (ortsübliches, frostsicheres Gestein, zertifiziert nach TLW 2003
Steinklasse CP 90/250
Mindestrohdichte ca. 2,2 g/cm³
Mindestdruckfestigkeit ca. 100 N/mm²,
frostbeständig
Wasserbausteine liefern und profilgerecht in Mulde
einbauen.
Einbaustärke ca. 30 cm
Einbaubreite ca. 2 m
Steine als Steinsatz im Bereich der Sohlrampe einbauen. Steine verzwicken und verkeilen. Muldenprofil nachbilden, entsprechend Ausführungsplanung.
Herstellung der Sohlrampe gem Ausführungsplanung
Einbau in trockener Baugrube. Wasserhaltung wird gesondert
vergütet.
Das Aussortieren geeigneter Steine aus genormten Sieblinien
ist in den EP einzurechnen und wird nicht gesondert vergütet.
Menge: 30,000 t

**5.2.1.340 Verklammerung Mörtel Raubettmulde Böschung**
Raubettmulde mit Verklammerungsmörtel füllen zur Sicherung der Steinlage
Bereich Böschung RRB, Böschungsneigung ca. 1:30
Böschungslänge ca. 30 m
Steinlage mit Wasser von Fremdbetandteilen / Schmutz / Fugenfüllung befreien.
Teilfüllung der Raubettmulde ausführen.
Füllung bis 10 cm unter OK Steinlage.
Material: Verklammerungsmörtel 0/2 bis 0/4, Zementgehalt >50 kg/m³, w/z <= 0,60, Festigkeitsklasse ca. C 20/25
Abrechung nach Lieferschein
Menge: 12,000 m3

**5.2.1.350 Verklammerung Mörtel Raubettmulde Blänke**
Raubettmulde mit Verklammerungsmörtel füllen zur Sicherung der Steinlage
Bereich Böschung RRB, Böschungsneigung ca. 1:30
Böschungslänge ca. 30 m
Steinlage mit Wasser von Fremdbetandteilen / Schmutz / Fugenfüllung befreien.
Teilfüllung der Raubettmulde ausführen.
Füllung bis 10 cm unter OK Steinlage.
Material: Verklammerungsmörtel 0/2 bis 0/4, Zementgehalt >50 kg/m³, w/z <= 0,60, Festigkeitsklasse ca. C 20/25
Abrechung nach Lieferschein
Menge: 16,000 m3

*Hinweis: Hinweis: Temporäre Baustraße zur Errichtung der Bauwerke im Regenrückhaltebecken*

**5.2.1.360 Planum herstellen**
Planum herstellen.
Planum in Fahrbahnen Baustraße.
Max. Abweichung von der Sollhöhe + - 2 cm.
Menge: 780,000 m2

**5.2.1.370 Baustraße herstellen Wahl des AN Von Oehlmühlenstraße bis Drosselbauwerk**
Baustraße herstellen nach Wahl des AN herstellen.
Baustraße für die Errichtung des Drosselbauwerks / der Schächte im Regenrückhaltebecken.
Straße von Oehlmühlenstraße bis Drosselbauwerk
Baustraßenbreite i.M. ca. 3,50 mit den erforderlichen Aufweitungen im Kurvenbereich für Anlieferung des Bauwerks..
Baustraßenausführung nach Wahl des AN, ausgelegt für die Anlieferung der erforderlichen Bauteile.
Einschließlich der erforderlichen Aufstellflächen für Kran etc.
Baustoffgemisch aus natürlichen Gesteinskörnungen, kein Recyclingmaterial.
Baustraße herstellen, während der Bauzeit Kanalbau im RRB unterhalten und wieder zurück bauen.
Menge: 780,000 m2

##### Unterabschnitt 5.2.2 RW-Kanal im RRB

*Hinweis: Hinweis Kanalbau*
Hinweis:

Für die Durchführung der Kanalbauarbeiten sind nur Firmen zugelassen, die gemäß Güteschutz Kanalbau, RAL-GZ 961 mindestens nach Beurteilungsgruppe AK1 zertifiziert sind.

Bodenaushub und Sandverfüllung für Leitungsgräben mit Schächten (SW, RW, Hausanschlüsse)
--------------------------------------------
Die Grabentiefe wird gerechnet ab Planum (= UK Frostschutz ) bzw. OK Straße -sofern vorhanden- bis Fließsohle (Leitungen) bzw. Fließgerinne (Schächte).
Die Grabenbreiten werden - soweit die erdstatische Berechnung für den Verbau nicht andere Grabenbreiten erforderlich macht - nach DIN EN 1610 festgelegt
Bei Minderbreiten wird nach der aufgemessenen Rohrgrabenbreite abgerechnet.
Die Schachtbaugruben werden in der Achse der Leitungen ohne Berücksichtigung von Mehraushub durchgemessen.
Die Länge des Rohrgrabens wird von Schachtmitte bis Schachtmitte bzw. Ende Rohrleitung gemessen. Bei Endschächten erfolgt die Abrechnung des Rohrgrabens bis Mitte Schacht ohne Berücksichtigung des dahinter liegenden Aushubs.
Bei Anschlussleitungen wird die Länge des Rohrgrabens von Achse Hauptleitung bis Ende Anschlußleitung bzw. Mitte Kontrollschacht abgerechnet, wenn nicht nach Stück abgerechnet wird.
Die Höhe der Sandverfüllung berechnet sich bis zum Planum des Straßenoberbaus ( = UK Frostschutzschicht bzw. UK Bodenaustausch für den Straßenbau ). Aus Gründen des Bauablaufes höher eingebauter frostsicherer Füllsand wird nicht in der Rohrgrabenverfüllung, sondern ggf im Straßenbau als Frostschutzmaterial abgerechnet.
Die Breite der Sandverfüllung ergibt sich aus DIN EN 1610. Mehreinbau bei Schächten werden nicht berücksichtigt.
Die Länge der Sandverfüllung entspricht der Länge des Rohrgrabens ohne Berücksichtigung von Mehreinbau z. B. hinter Endschächten.

Für den Normverbau wird zu den Grabenbreiten nach DIN EN 1610 für den Bodenaushub sowie für die Verfüllung eine zusätzliche Breite von 2 x 15 cm angerechnet.
Bei der Herstellung der Baugruben in befestigten Flächen werden für das Aufnehmen und erneute Herstellen der vorh. Oberflächenbefestigung folgende Abrechnungsbreiten für die Oberflächen festgelegt:
- Breite der bituminösen Befestigung: Rohrgrabenbreite + 2 x 0,15 m
- Breite der Pflasterflächen : Rohrgrabenbreite + 2 x 0,20 m
Bei Wiederverwendung von Aushubboden für die Hauptverfüllung des Rohrgrabens beschränkt sich die Sandverfüllung auf die Leitungszone.

Für die Hauptverfüllung kann geeigneter Aushubboden verwendet werden, der ggf. durch entsprechende Konditionierung einbaufähig gemacht wird. Die Hinweise im Bodengutachten sind zu beachten.
Die Verfüllung des Grabens erfolgt in Lagen von 30 cm und anschließenden Verdichtungsgängen, wobei der Grabenverbau zug um zu zu entnehmen ist.
Der für den Wiedereinbau vorgesehene Boden ist beim Aushub ggf. zu separieren und gegen Durchfeuchtung zu schützen. Der unbrauchbare Boden ist abzufahren.

Verbau
Ein Großteil des Kanalbaus muss aufgrund der Nähe zu Grundstücksgrenzen bzw. zu vorh. Anlagen mit  einem Grabenverbau erfolgen. Für den Standart-Kanalgraben / Schachtbaugruben ist der Grabenverbau in den Positionsbeschreibungen des Grabns enthalten. Für Sonderbaugruben sind Positionen für Sonderverbau enthalten.
Es gelten die Regelungen der DIN EN 1610 und DIN 4124. Die Ein- und Ausbauvorschriften und die geprüften und freigegebenen Statiken sind zu beachten. Der Verbau ist so erschütterungsarm einzubringen und zurück zu bauen, dass schädliche Setzungen nicht auftreten. Auflockerungen des Bodens unter dem Bauwerk und in der Leitungszone durch den Rückbau des Verbaus dürfen nur so weit erfolgen, wie diese in der statischen Berechnung berücksichtigt wurden. Besonders wichtig ist beim Rückbau des Verbaus das Wechselspiel zwischen dem abschnittsweisen Ziehen des Verbaus und dem Einbringen bzw. der Verdichtung des Bodens. Die Verdichtung des lagenweise eingebrachten Bodens darf nur gegen den gewachsenen Boden erfolgen, keinesfalls gegen die Verbauplatten. Hohlräume sind zu verfüllen.

*Hinweis: Hinweis: Rohrauflager*
Hinweis:
Rohrauflager  nach Angabe der Bauleitung entsprechend
DIN  EN 1610 liefern, einbringen und verdichten,
einschl. zusätzlichem Bodenaushub in den anstehenden
Bodenklassen und erforderlichen Verbauanteil für
Normverbau nach DIN 4124. Der verdrängte Boden geht -
soweit er für den Wiedereinbau nicht geeignet ist - in
das Eigentum des AN über und ist zu beseitigen.
Der AN hat das Rohrauflager bzw. die Ummantelung
statisch nachzuweisen.

**5.2.2.10 Leitungsgraben m. Schächten herst. Tiefe 3,00-4,00 m Rohr-DN 300 M.Verb./+10 m3 W. Verfüllboden**
Boden für Leitungsgraben einschließlich Schachtbaugruben ausheben.
Straßenaufbruch wird gesondert vergütet.
Abgerechnet wird nach der Länge des Leitungsgrabens,
gemessen in der Achse der Leitung.
Die Schachtbaugruben werden in der Achse der Leitung
ohne Berücksichtigung von Mehraushub durchgemessen.
Schachtdurchmesser und -abstände nach Zeichnung.
Boden: Homogenbereich 2, 3, 4  gem. Bodengutachten.
Grabentiefe über 3,00 bis 4,00 m,
Breite der Grabensohle für Rohr-DN 300.
Verbau entsprechend statischen und konstruktiven Erfordernissen herstellen, vorhalten und von der Baustelle
entfernen.
Wasserhaltung bis zu einer Pumpenleistung von 10 m3
Fördermenge mal 5 m Förderhöhe je Stunde und Haltung
ausführen.
Wiederverwendbarer Aushub wird bei Eignung zum Verfüllen oberhalb der Leitungszone wiederverwendet und ist zu separieren, in Miete zu setzen und gegen Durchfeuchtung zu schützen.
Verfüllen des Grabens nach Verlegen der Leitung wird
gesondert vergütet.
Verwerten des zum Verfüllen nicht verwendeten Aushubs wird gesondert vergütet.
Menge: 55,000 m

**5.2.2.20 Zulage Leitungsgraben Böschungsfläche**
Zulage für die Herstellung des Leitungsgrabens, der Kanalverlegung und Verfüllung des Grabens in der Böschungsfläche des RRB
Böschungslänge ca. 55 m
OK Böschung: ca. 143,00 m
UK Böschung: ca. 134,40 m
Die Zulage gilt für die Erschwernis der Arbeiten für die Kanalverlegung an der Böschung.
Die Position umfasst alle Arbeitsschritte für die Kanalverlegung von der Grabenherstellung, Rohrverlegung mit Auflager und Ummantelung, Grabenverfüllung einschließlich Materialan- u. -abtransport.
Menge: 55,000 m

*Hinweis: Hinweis: Kanalbau Auslaufbauwerke*
Hinweis Bodeneinbau RRB
An der nördlichen Seite des RRB ist gemäß Planung ein Damm zu errichten.
Im Bereich der Dammaufstandsfläche ist das Urgelände bis auf den tragfähigen Boden zurück zu bauen und das Gelände zur Verzahnung mit den einzubauenden Bodenschichten vorzubereiten.
Die Ausschreibung sieht vor, dass der Damm im Bereich des Auslaufs des RRB mit Drosselbauwerk und Absturzschacht zunächst bis auf eine Höhe von rund 132,50 müNN aufgebaut wird. Von dieser Ebene aus werden die Kanäle und Schachtbauwerke in den Damm eingebaut und die Baugruben wieder verfüllt.
Darüber wird der Damm dann abschließend bis geplanter GOK aufgebaut.

**5.2.2.30 Leitungsgraben m. Schächten herst. Tiefe 3,00-4,00 m Rohr-DN 400 M.Verb./+10 m3 W. Verfüllboden**
Boden für Leitungsgraben einschließlich Schachtbaugruben ausheben.
Straßenaufbruch wird gesondert vergütet.
Abgerechnet wird nach der Länge des Leitungsgrabens,
gemessen in der Achse der Leitung.
Die Schachtbaugruben werden in der Achse der Leitung
ohne Berücksichtigung von Mehraushub durchgemessen.
Schachtdurchmesser und -abstände nach Zeichnung.
Boden: Homogenbereich 2, 3, 4  gem. Bodengutachten.
Grabentiefe über 3,00 bis 4,00 m,
Breite der Grabensohle für Rohr-DN 400.
Verbau entsprechend statischen und konstruktiven Erfordernissen herstellen, vorhalten und von der Baustelle
entfernen.
Wasserhaltung bis zu einer Pumpenleistung von 10 m3
Fördermenge mal 5 m Förderhöhe je Stunde und Haltung
ausführen.
Wiederverwendbarer Aushub wird bei Eignung zum Verfüllen oberhalb der Leitungszone wiederverwendet und ist zu separieren, in Miete zu setzen und gegen Durchfeuchtung zu schützen.
Verfüllen des Grabens nach Verlegen der Leitung wird
gesondert vergütet.
Verwerten des zum Verfüllen nicht verwendeten Aushubs wird gesondert vergütet.
Menge: 30,000 m

**5.2.2.40 Leitungsgraben m. Schächten herst. Tiefe 3,00-4,00 m Rohr-DN 800 M.Verb./+10 m3 W. Verfüllboden**
Boden für Leitungsgraben ausheben wie Vorposition, jedoch
Grabentiefe über 3,00 bis 4,00 m,
Breite der Grabensohle für Rohr-DN 800.
Menge: 15,000 m

**5.2.2.50 Bodenaushub laden und in Bodenmiete zur Beprobung**
Zulage zur Herstellung der Leitungsgräben
Boden laden, transportieren und in Miete setzen.
Bodenmiete zur Bodenbeprobung.
Transportweg bis ca. 1.500 m auf die Lagerfläche im Inova-Park, Fahrweg über öffentliche Straßen.
Mietengröße je Bodenmiete bis 500 m³.
Aushub aus Kanalbaugruben und Gräben.
Boden: Homogenbereich 2, 3, 4  gem. Bodengutachten.
Abgerechnet wird nach Abtragsprofilen.
Menge: 130,000 m3

**5.2.2.60 Zul. Boden lösen aus Leitungsgraben auf Miete HomBer 9,11**
Zulage Bodenaushub Graben
wie Hauptposition, jedoch
Boden: Homogenbereich 9,11  gem. Bodengutachten,
Abgerechnet wird der Aushub der verbauten Baugrube / Gräben mit senkrechten Wänden gem DIN EN 1610. Darüber hinausgehende Mengen aus Böschungen o.Ä. sind in den EP einzurechnen.
Menge: 25,000 m3

**5.2.2.70 Zul. Boden lösen aus Leitungsgraben auf Miete HomBer 10,12**
Zulage Bodenaushub Graben
wie Hauptposition, jedoch
Boden: Homogenbereich 10,12  gem. Bodengutachten,
Abgerechnet wird der Aushub der verbauten Baugrube / Gräben mit senkrechten Wänden gem DIN EN 1610. Darüber hinausgehende Mengen aus Böschungen o.Ä. sind in den EP einzurechnen.
Menge: 10,000 m3

**5.2.2.80 Bodenersatz Betonkanal DN 300**
Bodenersatz in anstehender Haltungstiefe
Material: Mineralgemisch HKS 0/22
Material zur Stabilisierung des Rohrauflagers in einer
Stärke von 20 cm in Baugrubenbreite einbauen und
verdichten.
Baugrubenbreite für Rohr DN 300
Erdarbeiten und Verwerten des überschüssigen Bodens sind
einzurechnen.
Menge: 55,000 m

**5.2.2.90 Bodenersatz Betonkanal DN 400**
Bodenersatz wie Vorposition, jedoch
Baugrubenbreite für Rohr DN 400
Menge: 30,000 m

**5.2.2.100 Bodenersatz Betonkanal DN 800**
Bodenersatz wie Vorposition, jedoch
Baugrubenbreite für Rohr DN 800
Menge: 15,000 m

**5.2.2.110 Betonrohrleitung DN 300**
Entwaesserungsrohrleitung aus Betonrohren nach statischen und konstruktiven Erfordernissen herstellen.
Anschluss an Schacht sowie Formstuecke werden gesondert
verguetet.
Rohr-DN 300, formerhärtet.
Betonrohr nach DIN EN 1916 / DIN V 1201, Form B-KF-GM, Typ 2 mit fest in der Muffe eingebauter Gleitdichtung.
Die Qualitätsrichtlinie der Fachvereinigung Betonrohre
und Stahlbetonrohre (FBS) oder ein vergleichbarer
Standard sind einzuhalten. Entsprechende Nachweise
sind auf Anforderung vorzulegen.
Auflager nach EN 1610 und Bodengutachten aus einem
Brechsand-Splitt oder Sand-Kies-Gemisch herstellen.
Größtkorn ca. 12mm
Material liefern.
Verlegetiefe (bis Fliessohle) ueber 1,25 bis 5 m,
Strassenverkehrslast = SLW 60.
Statische Berechnung aufstellen und liefern.
Menge: 55,000 m

**5.2.2.120 Betonrohrleitung DN 400**
Entwaesserungsrohrleitung aus Betonrohren wie Vorposition, jedoch Betonrohr DN 400
Menge: 30,000 m

**5.2.2.130 Betonrohrleitung DN 800**
Entwaesserungsrohrleitung aus Betonrohren wie Vorposition, jedoch Betonrohr DN 800
Menge: 15,000 m

**5.2.2.140 Boeschungsstueck einbauen Rohr-DN 400 Beton**
Boeschungsstueck auf  20 cm Unterbeton C 20/25
einbauen.
Verguetet wird der Mehraufwand fuer den Einbau des
Formstueckes gegenueber der bis zur unteren Vorderkante
des Boeschungsstueckes durchgemessenen Rohrleitung.
Rohr-DN 400.
Material = Beton.
Menge: 2,000 St

**5.2.2.150 Boeschungsstueck einbauen Rohr-DN 800 Beton**
Boeschungsstueck auf  20 cm Unterbeton C 20/25
einbauen.
Verguetet wird der Mehraufwand fuer den Einbau des
Formstueckes gegenueber der bis zur unteren Vorderkante
des Boeschungsstueckes durchgemessenen Rohrleitung.
Rohr-DN 800.
Material = Beton.
Menge: 1,000 St

**5.2.2.160 Einlaufbauwerk DN 400**
Böschungsstück DN 400 mit Wasserbausteinen auf 20 cm
Unterbeton C 20/25 umpflastern.
Wasserbausteine ca. 15-40 cm, Material Sandstein
Größe der Umpflasterung:
- Um das Böschungsstück umlaufend 0,50 m
- In der Fließsohle ca. 1,80 x 2,00 m
Wasserbausteine in Beton versetzen und Fugen mit Beton schließen.
Die Umpflasterung ist in einer Länge von ca. 1,80 m in die Sohle hineinzuführen.
Unter dem Wasserbaupflaster ist ein Trennvlies min. 200 g/m2 Flächengewicht zu verlegen.
Einschl. aller Erdarbeiten.
Wasserrückhaltung bzw. Über-/Umleitung ist einzurechnen.
Menge: 2,000 St

**5.2.2.170 Einlaufbauwerk DN 800**
Böschungsstück DN 800 mit Wasserbausteinen auf 20 cm
Unterbeton C 20/25 umpflastern.
Wasserbausteine ca. 15-40 cm, Material Sandstein
Größe der Umpflasterung:
- Um das Böschungsstück umlaufend 0,80 m
- In der Fließsohle ca. 3,00 x 3,00 m
Wasserbausteine in Beton versetzen und Fugen mit Beton schließen.
Die Umpflasterung ist in einer Länge von ca. 3 m in die Sohle hineinzuführen.
Unter dem Wasserbaupflaster ist ein Trennvlies min. 200 g/m2 Flächengewicht zu verlegen.
Einschl. aller Erdarbeiten.
Wasserrückhaltung bzw. Über-/Umleitung ist einzurechnen.
Menge: 1,000 St

**5.2.2.180 Sicherung Böschungsstück Auslauf durch Schutzgitter Böschungsst DN 400**
Sicherung des Auslauf durch Schutzgitter.
Böschungsstück DN 400, Böschungsneigung 1:1,5,
Bauweise einteilig zum Aufklappen
Rahmen aus Flachstahl 30/10, Rechenstäbe aus Flachstahl
30/10, auf Rahmen aufgesetzt.
Senkrechte Stäbe, Stababstand ca. 10 cm.
An der Fließsohle 15 cm frei durchlaufend.
Befestigung am Auslauf mittels Scharnieren, die mit Dübeln am Böschungstück befestiget werden.
Gegenseite Verschlussvorrichtung mit ausziehbarer Stahlstange Stahl D= 12 mm, die das Gitter in die an das Rohr gedübelten Ösen verriegelt.  Stahlstange Oben mit Lasche und Bohrung durch Rechenstab mit Bügelschloss verschließbar.
Gesamtkonstruktion aus Stahl S235 JR geschweißt und  fachgerecht Verzinkt.
Einzelteile max. 30 kg
Konstruktion liefern und fachgerecht montieren.
Zusätzliche Erdarbeiten und die Wasserrückhaltung sind
einzurechnen.
Menge: 2,000 St

**5.2.2.190 Sicherung Böschungsstück Einlauf durch Schutzgitter Böschungsst DN 800**
Sicherung des Einlauf durch Schutzgitter.
Böschungsstück DN 800, Böschungsneigung 1:1,5,
Bauweise zweiteilig zum Aufklappen
Rahmen aus Flachstahl 30/10, Rechenstäbe aus Flachstahl
30/10, auf Rahmen aufgesetzt.
Senkrechte Stäbe, Stababstand ca. 6 cm.
An der Fließsohle 15 cm frei durchlaufend.
Befestigung am Auslauf mittels Scharnieren, die mit Dübeln am Böschungstück befestiget werden.
Mittlere Verschlussvorrichtung der beiden Flügel mit ausziehbarer Stahlstange Stahl D= 12 mm, die das Gitter in die an das Rohr gedübelten Ösen verriegelt. Stahlstange Oben mit Lasche und Bohrung durch Rechenstab mit Bügelschloss verschließbar.
Gesamtkonstruktion aus Stahl S235 JR geschweißt und  fachgerecht Verzinkt.
Einzelteile max. 30 kg
Konstruktion liefern und fachgerecht am montieren.
Zusätzliche Erdarbeiten und die Wasserrückhaltung sind
einzurechnen.
Menge: 1,000 St

**5.2.2.200 Sicherung Stirnstück Auslauf durch Schutzgitter Stirnstück DN 1000**
Sicherung des Auslauf durch Schutzgitter.
Stirnstück DN 1000, keine Böschungsneigung
Bauweise zweiteilig zum Aufklappen
Rahmen aus Flachstahl 30/10, Rechenstäbe aus Flachstahl
30/10, auf Rahmen aufgesetzt.
Senkrechte Stäbe, Stababstand ca. 10 cm.
An der Fließsohle 15 cm frei durchlaufend.
Befestigung am Auslauf mittels Scharnieren, die mit Dübeln am Stirnstück befestiget werden.
Mittlere Verschlussvorrichtung der beiden Flügel mit ausziehbarer Stahlstange Stahl D= 12 mm, die das Gitter in die an das Rohr gedübelten Ösen verriegelt. Stahlstange Oben mit Lasche und Bohrung durch Rechenstab mit Bügelschloss verschließbar.
Gesamtkonstruktion aus Stahl S235 JR geschweißt und  fachgerecht Verzinkt.
Einzelteile max. 30 kg
Konstruktion liefern und fachgerecht montieren.
Zusätzliche Erdarbeiten und die Wasserrückhaltung sind
einzurechnen.
Menge: 1,000 St

**5.2.2.210 Kontrollschacht DN 1000 herst. Tiefe 3 - 4 m Zul B DN 300, Abl B DN 300**
Fertigteil-Schacht, Durchmesser DN 1000, mit Schachthals
1000 x 625.
Zusäzliche Erdarbeiten ausführen. Die Schachtbaugruben werden in der Achse der Leitung ohne Berücksichtigung von Mehraushub durchgemessen. Schachtdurchmesser und -abstände nach Zeichnung.
Boden: Homogenbereich 2, 3, 4  gem. Bodengutachten.
Lichte Schachttiefe über 1 bis 2 m.
Auflager aus Schotter 0/32, 20 cm stark verdichtet und  Auflagersohle aus 15 cm Beton C 12/15 herstellen.
Schachtmaterial = Betonfertigteile nach DIN 4034 und EN
1917 und der FBS Qualitätsrichtlinie, formerhärtet.
Öffnungen für die Rohranschlüsse mit werkseitig einbetonierten Muffen herstellen.
Rohranschlüsse für Kanalhaltungen 0% bis 3% Gefälle.
Zulauf Beton DN 300, RS=131,00 müNN
Ablauf Beton DN 400, RS=131,88 müNN
Schachtsohle ohne Gerinne / Berme, Unterteil als Steigeschacht
Kunststoffummantelte (PP, orange) Sicherheitssteigbügel nach EN 13101 u. DIN 19555, Form B, aus Material V2A, 4 St/m einbauen.
Fuge zwischen Fertigteilen mit werkseitig integrierten
Dichtstützelementen einschl.fest integrierter Lastausgleichsringe herstellen.
Erforderliche Auflagerringe einbauen (max. 240 mm auf Endausbauhöhe).
Schachthöhen und Abmessungen sind mit der Ausführungsplanung abzugleichen.
Schachtabdeckung und Anschluss der Rohrleitungen
werden gesondert vergütet.
Statische Berechnung einschl. Nachweis der
Auftriebssicherheit aufstellen und liefern.
Menge: 1,000 St

**5.2.2.220 Zulage Anschlussmuffe Rohrgefälle Zulauf > 3%**
Zulage für den Einbau der Rohranschlussmuffe in den Schacht für Fließgefälle >3%.
Anschluss Betonrohr DN 400
Fließgefälle Zulauf zwischen 15% und 20%
Einschließlich aller erforderlichen Anpassungen an Gerinne und Bermen.
Menge: 1,000 St

**5.2.2.230 Schachtanschluss herstellen Rohr-DN 300 Beton Betonfertigteile Oeffnung vorhand. Anschluss+Gelenk**
Rohrleitung an Schacht anschliessen, Anschluss dichten.
Verguetet wird der Mehraufwand fuer das Herstellen des
Anschlusses (einschliesslich eventueller Formstuecke)
gegenueber der bis zur Innenflaeche des Schachtes
durchgemessenen Rohrleitung.
Rohrleitung DN 300,
aus Beton.
Schacht aus Betonfertigteilen,
Oeffnung fuer Rohranschluss ist vorhanden.
Anschluss mit Schachtanschlusstueck und Gelenkstueck.
Menge: 1,000 St

**5.2.2.240 Schachtanschluss herstellen Rohr-DN 400 Beton Betonfertigteile Oeffnung vorhand. Anschluss+Gelenk**
Schachtanschluss herstellen, wie vor,
jedoch Rohr-DN 400.
Material = Beton.
Menge: 2,000 St

**5.2.2.250 Schachtanschluss herstellen Rohr-DN 800 Beton Betonfertigteile Oeffnung vorhand. Anschluss+Gelenk**
Schachtanschluss herstellen, wie vor,
jedoch Rohr-DN 800.
Material = Beton.
Menge: 1,000 St

*Hinweis: Hinweis: Verbindung der nebeneinander stehenden Schächte und Bauwerke mit Rohrstücken aus PP*

**5.2.2.260 PP-Kanal DN 400 blau**
RW-Kanal
Entwaesserungsrohrleitung aus PP-Rohren nach
statischen und konstruktiven Erfordernissen herstellen.
Anschluss an Schacht sowie Formstuecke werden gesondert
verguetet.
Rohre nach DIN EN 1852 einschl. Doppelsteckmuffe und form-schlüssig fixierten Dichtungen aus EPDM nach DIN EN 681-1, Ringsteifigkeit mind. 16 kN/m², hochabriebfest, ohne Zusatz von Füllstoffen.
Farbe: blau,
Durchmesser DA/OD 400 mm
Maximale Rohrlänge 3 m.
Sohltiefe 2,00 m bis 3,00 m
Auflager und Bettungszone nach EN 1610 entsprechend
Rohrstatik aus einem Brechsand-Splitt oder
Sand-Kies-Gemisch herstellen entsprechend den
Verlegerichtlinien des Rohrherstellers herstellen.
Material liefern.
Der Mehraufwand für Kurzlängen ist mit einzurechnen.
Strassenverkehrslast = SLW 60.
Prüffähige Statische Berechnung aufstellen und liefern.
Menge: 3,000 m

**5.2.2.270 Passrohrverbindung aus PP-Rohr DN 400**
Passrohr aus PP-Rohr DN 400 liefern und zur Herstellung von Passverbindungen und Anschlüssen an den Bestand einbauen.
PP-Rohr wie Vorposition
Passrohrlänge ca. 1,0 m
Passrohrlänge vor Ort messen und durch genauen Schnitt herstellen.
Zwei Überschiebmuffen ohne Steg liefern und einbauen.
Passrohr zwischen vorhandenen Rohren auf Rohrauflager einbauen und mit Überschiebmuffen verbinden.
Auflager nach EN 1610 und Bodengutachten aus einem
Brechsand-Splitt oder Sand-Kies-Gemisch herstellen.
Größtkorn ca. 12mm
Menge: 1,000 St

**5.2.2.280 Schachtanschluss herstellen Rohr-DN 400 PP Betonfertigteile Oeffnung vorhand. Anschluss+Gelenk**
Rohrleitung an Schacht anschliessen, Anschluss dichten.
Verguetet wird der Mehraufwand fuer das Herstellen des
Anschlusses (einschliesslich eventueller Formstuecke)
gegenueber der bis zur Innenflaeche des Schachtes
durchgemessenen Rohrleitung.
Rohrleitung DN 400,
aus PP.
Schacht aus Betonfertigteilen,
Oeffnung fuer Rohranschluss ist vorhanden.
Anschluss mit Schachtanschlusstueck und Gelenkstueck.
Menge: 2,000 St

*Hinweis: Hinweis Rohrzone*
Hinweis Rohrzone
Im Bereich des Regenrückhaltebeckens wird die Rohrzone der Kanalrohre nicht mit durchströmungsfähigem Sand, sondern mit bindigem, wenig wasserdurchlässigem Boden ausgeführt, damit die Durchströmungsmöglichkeiten am Hang bzw. am Damm des RRB um in der Rohrzone minimiert werden.

**5.2.2.290 Steinfreien bindigen Boden liefern, Leitungszone einb. Sand Einschl.Leitg. Abrechnung Wände**
Steinfreien bindigen Boden liefern, in Leitungszone einbauen und verdichten.
Material =  bindiger steinfreier Boden / Baggergut Klasse 0 BM-0/BG-0
Boden nach Verlegen der Leitung in Leitungszone
einbauen und verdichten / anstampfen.
Abgerechnet wird mit senkrechten Wänden entsprechend
der Abrechnung beim Aushub, abzüglich der durch Baukörper mit mehr als 0,1 m2 Querschnitt sowie durch
Teilverfüllungen verdrängten Mengen.
Menge: 100,000 m3

**5.2.2.300 Vorh. Boden lagenweise einbauen und verdichten**
Boden bzw. Anfüllungen aus Bodenmiete laden, im Baufeld transportieren und in Leitungsgraben einschließlich
Schachtbaugruben einbauen und lagenweise verdichten
Einbau oberhalb der Leitungszone.
Boden: 'Vorhandener Lehmboden Damm'

Verdichtungsgrad/Verformungsmodul '45 MPa'

Das Herstellen des Planums wird gesondert vergütet.
Abgerechnet wird mit senkrechten Wänden entsprechend
der Abrechnung beim Aushub, abzüglich der durch Baukörper mit mehr als 0,1 m2 Querschnitt sowie durch
Teilverfüllungen verdrängten Mengen.
Menge: 400,000 m3

##### Unterabschnitt 5.2.3 Bauwerke Drosselbauwerk mit Absturzschacht

*Hinweis: Leistungsumfang Bauwerke:*
Leistungsumfang Bauwerke:

Vor Fertigungsbeginn sind Statische Berechnungen und Werkzeichnungen auf Grundlage der durch den AG zur Verfügung gestellten Planungen für alle Bauteile
anzufertigen. Ferner sind alle erforderlichen Einbauteile wie Schachtabdeckungen / Halfenschienen / Befestigungspunkte / Erdungsanschlüsse usw. in die
Werkplanung einzubeziehen.
Die Unterlagen sind zur Freigabe durch den AG rechtzeitig vor Fertigungsbeginn als pdf / dwg vorzulegen.

Ggf. erforderliche Montageplätze, Baustraßen u.s.w. sind einschl Rückbau einzurechnen.
Alle Einbauteile sind so ausgelegt dass keine Beeinträchtigungen z.B. durch Rostbildung entstehen können

Gilt für alle Bauwerke in diesem Titel.

*Hinweis: Hinweis: Drosselbauwerk*

*Hinweis: Hinweis: Kanalbau Auslaufbauwerke u. Bodeneinbau*
Hinweis Bodeneinbau RRB
An der nördlichen Seite des RRB ist gemäß Planung ein Damm zu errichten.
Die Ausschreibung sieht vor, dass der Damm im Bereich des Auslaufs des RRB mit Drosselbauwerk und Absturzschacht zunächst bis auf eine Höhe von rund 132,50 müNN aufgebaut wird. Von dieser Ebene aus werden die Kanäle und Schachtbauwerke in den Damm eingebaut und die Baugruben wieder verfüllt.
Darüber wird der Damm dann abschließend bis geplanter GOK aufgebaut.

**5.2.3.10 Planungsleistungen Drosselbauwerk**
*** Pauschalposition
Erstellen der prüffähigen Statischen Berechnung und der
Werkpläne für das Drosselbauwerk einschl. Gitterrostabdeckung, Baugrube und Verbau.
Belastung Gesamtbauwerk für SLW 60, überfahrbar, ausgelegt.
Ingenieurbauwerke nach HOAI akuelle Ausgabe, Teil 3
Tragwerksplanung nach HOAI akuelle Ausgabe, Teil 4
Technische Ausrüstung nach HOAI akuelle Ausgabe,
Teil 4 (Elektro-, Blitzschutz, Entwässerung und
Brandschutz etc.)
sowie Bodenmechanische Berechnungen, einschl. aller
erforderlichen Detail- und Installationspläne

Verankerungen, Halterungen und Durchbrüche für die
Anschlüsse von Rohrleitungen usw. sind
mit den Lieferanten abstimmen und einplanen.

Weiterhin sind folgende Leistungen zu erbringen:

Erstellen der Fertigungs- und Werkstattzeichnungen
Vorlage aller Berechnungen und Pläne in 3-facher
Ausfertigung.
Während der Bauphase sind Abstimmungsgespräche in
ausreichender Anzahl beim AG zu führen. Die Kosten sind
in die Einheitspreise einzurechnen.

Zur Abnahme ist eine vollständige Dokumentation
der Bauwerkserstellung einschl. Lieferscheinen und
Lieferantennachweisen zu erbringen.

Die o.g. Planungsleistungen erbringen, einschl. aller
Nebenkosten.
Menge: 1,000 PSCH

**5.2.3.20 Baugrube Drosselbauwerk / Absturzschacht herstellen**
Baugrube für Drosselbauwerk und Ableitungsschacht herstellen
Boden: Aufgefüllter Damm des RRB, Lehmiger Füllboden
Boden: Homogenbereich 2, 3, 4  gem. Bodengutachten. Baugrubentiefe Bereich Drosselbauwerk bis ca. 4,00 m.
Baugrubentiefe Bereich Ableitungsschacht bis ca. 6,50 m
Abmessungen der Baugrube an der Sohle ca. 10,20 m x 4,20 m.
Baugrubensohle entsprechend abgestuft.
Verbau entsprechend statischen und konstruktiven Erfordernissen herstellen, vorhalten und von der Baustelle
entfernen.
Zusätzliche Wasserhaltung bis zu einer Pumpenleistung von 10 m3 Fördermenge mal 5 m Förderhöhe je Stunde und Haltung
ausführen.
Wiederverwendbarer Aushub wird zum Verfüllen oberhalb
der Leitungszone wiederverwendet und ist zu separieren,
in Miete zu setzen und gegen Durchfeuchtung zu schützen.
Verfüllen der Baugrube nach Einbau des Schachtes wird
gesondert vergütet.
Verwerten des zum Verfüllen nicht verwendeten Aushubs wird gesondert vergütet.
Menge: 1,000 St

**5.2.3.30 Schachtbauwerk Drosselbauwerk**
Drosselbauwerk
Stahlbeton-Schachtbauwerk, als Sonderbauwerk mit zwei Schachtkammern, aus Ortbeton oder Betonfertigteilen.
Beton mindestens WU-Beton C25/30 DIN 1045-2 / DIN 206-1, sulfatbeständig bzw. nach Vorgabe der Statischen Berechnung.
Wandstärken gem. Statischer Berechnung.
Lichte Abmessungen:
Schachtkammer Zulauf ca. 2,25 m x 2,50 m, Höhe ca. 2,25 m
Schachtkammer Ablauf ca. 2,25 m x 2,50 m Höhe ca. 2,25 m
als Bauwerk mit rechteckigem Grundriss.
Zwischenwand, Stärke nach Statischer Berechnung, gem. Planung zur Montage von Schieber und Drosselorgan. Zwei Aussparungen rund, DN 250 zur Wasserführung höhengerecht nach Plan herstellen. Einbau von zwei Rohr-Wanddurchgängen DN 250 mit Mauerkragen in Trennwand (siehe gesonderte Position).
Schachtinnenseiten schalungsglatt, Ecken und Kanten sind mit Viertelstäben zu brechen.
2 St Schachteinsteigleitern, Werkstoff GFK, gem. DIN 14396, lichte Breite min. 400 mm liefern und fachgerecht einbauen.
Angepasstes Gerinne in beiden Schachtkammern nach Plan herstellen.
Hauptgerinne und Nebengerinne für Bogenauslauf Rohrformstück DN 250 (siehe gesonderte Position) . Entsprechende Aussparungen sind vorzusehen.
Profilbeton für Gerinne und Berme min C25/30 Körnung 0-16mm, XC4, WU, Konsistenz F3 nach Zeichnung herstellen und nachbehandeln. Aussparungen für Schieber.
Abdeckplatte aus Beton mit folgenden Aussparungen:
- 2 St Durchmesser  DN 1000 mm für Schachteinstieg mit Falz für Verschiebesicherung des Konus.
- 2 St Durchmesser  DN 150 mit einbetonierter Anschlussmuffe für PP DN 150 für die Durchführung der Schiebergestänge.
Inclusive aller Zu- und Abläufe sowie der erforderlichen Dichtelemente.
Schachtzulauf 1: Betonrohr DN 800, H = 131,52 müNN
Schachtablauf 1: Betonrohr DN 400, H = 131,35 müNN
Aussparung 1 Zwischenwand DN 250, H = 131,50 müNN
Aussparung 2 Zwischenwand DN 250, H = 131,75 müNN
Aussparung 3 Schachtkammer 1 Rohrmuffe für DN 150 PP H=133,00 müNN (Anschluss Kabelleerrohr)
Aussparung 4 Schachtkammer 2 Rohrmuffe für DN 150 PP H=133,00 müNN (Anschluss Kabelleerrohr)
Schachtringe und Konus für Schachtabdeckung DN 800 aus Betonfertigteilen nach DIN 4034 Typ 2 und FBS. Fuge zwischen Fertigteilen mit werkseitig integrierten Dichtstützelementen einschl. fest integrierter Lastausgleichsringe herstellen. Schachteinstieg 800 mm
Ausgleichsringe, verschiebesicher, ca. 10 cm für Schachtabdeckung.
Belastung Gesamtbauwerk für SLW 60, überfahrbar, ausgelegt.
Schachtbettung aus Schotter HKS 0/32, 20 cm stark.
Sauberkeitsschicht aus Beton C 20/25, 10 cm stark, liefern und einbauen.
Menge: 1,000 St

**5.2.3.40 Einbauteil Drosselbauwerk Standart-Wanddurchgang**
Standardwanddurchgang Rohrformstück mit Losflansch und Mauerkragen zum wasserdichten und kraftschlüssigen Einbau in eine Betonwand gemäß DWA-M 176.
Werksmäßiger Einbau in Trennwand des Drosselbauwerks.
Mehraufwand für Schalungszusätze etc. sind einzurechnen.
Flansch analog DIN EN 1092-1, Anschlussmaße PN 10.
Zum Einbetonieren.
Bauteildaten
Nennweite: DN 250
Länge: 500 mm
Werkstoffe
Rohrformstück: Edelstahl 1.4301
Mauerkragen: Edelstahl 1.4301
Losflansch: Edelstahl 1.4301
Lieferung des einbaufertigen Rohrformstückes ab Werk.
Rohrstück Wanddurchgang liefern und fachgerecht in Drosselbauwerk in Schalung der Zwischenwand vor Betonieren einbauen, einschl. Zusatzatzaufwand bei der Herstellung der Schalung.
Menge: 2,000 St

**5.2.3.50 Einbauteil Drosselbauwerk Plattenschieber DN 250**
Tropfdicht abdichtender Schieber mit kurzer Baulänge für den Einsatz in feststoff-und faserbeladenen Abwässern zum Absperren und Regulieren in beiden Durchflussrichtungen, vorbereitet für Stellantrieb. Schiebergehäuse mit integriertem Flansch, geschliffene Schieberplatte, steigende Spindel. Mit Schutzkorb nach Unfallverhütungsvorschrift UVV.
Baulänge nach DIN EN 558-1, Grundreihe 20, Flanschanschluss nach DIN EN 1092-2, PN 10.
Als Einklemmarmatur zwischen zwei Flansche oder als Endarmatur an einen Endflansch einbaubar.
Gerätedaten:
- Nennweite: DN 250
- Baulänge L: 68 mm
- Bauteile und Werkstoffe Schiebergehäuse mit Flansch: Grauguss EN-JL 1040 (GG25)
- Beschichtung: Epoxidharz-Pulverbeschichtung mit Regelschichtdicke 0,2 mm
- Schieberplatte: Edelstahl A4 (1.4571)
- Querdichtungsprofil: Elastomer mit eingelegten Führungsbändern aus PTFE-Sinterbronze
- U-Bügel-Dichtung: Elastomer (NBR) mit Stahleinlage
- Stehbolzen: Edelstahl A4 (1.4571)
- Verbindungsteile: Edelstahl A4 (1.4571)
- Spindel: Edelstahl A4 (1.4571)
- Spindelmutter: Messing
- Schutzkorb: Edelstahl A4 (1.4571)
- Flanschdichtungen: Elastomer (NBR) mit Stahleinlage
- Schraubendoppelsatz: Edelstahl A2/A4
Plattenschieber liefern und fachgerecht in Drosselbauwerk einbauen, einschl. Herstellung der erforderlichen Flanschverbindungen mit Schrauben und Dichtungen.
Menge: 2,000 St

**5.2.3.60 Einbauteil Drosselbauwerk Spindelverlängerung**
Spindelverlängerung
Garnitur für Armaturen mit nichtsteigender Spindel zur Verlängerung des Schiebergestänges bis auf Geländehöhe. Gemäß DWA-Arbeitsblatt DWA-A 166 (2013), Abschnitt 8.1.8.Zum Ankuppeln an die Armatur und Andübeln an die Bauwerkswand.
Optional mit Straßenkappe.
Bauteildaten
Nennweite der Armatur: DN 250
Einbautiefe T: bis 3,50 m Wandabstand S: 350 mm WerkstoffeSpindelstange: Edelstahl 1.4301
Kuppelmuffe: Edelstahl 1.4301
Bolzen: Edelstahl 1.4301
Splintsicherung: Edelstahl 1.4301
Vierkantschoner: Edelstahl 1.4305
Zwischenlager: PE-HWU
Oberes Lager: PVC/PE-HWU und Edelstahl
Befestigungsteile: Edelstahl
Plattenschieber liefern und fachgerecht in Drosselbauwerk einbauen, einschl. Montage der erfordrlichen Lafer / Konsolen. Befestigung mit Schrauben Material A4
Menge: 2,000 St

**5.2.3.70 Einbauteil Drosselbauwerk Rohrformstück Bogen DN 250**
Rohrformstück mit 90°-Bogen und Flansch als Rohrstutzen für Umlaufleitung.
Losflansch analog DIN EN 1092-1, Anschlussmaße PN 10.
Zum Anflanschen an eine Rohrleitung.
Bauteildaten
Nennweite: DN 250
Länge: bis 750 mmWerkstoffe
Rohrformstück: Edelstahl 1.4301.
Losflansch: Edelstahl 1.4301.
Rohrformstück liefern und fachgerecht in Drosselbauwerk einbauen, einschl. Herstellung der erforderlichen Flanschverbindungen mit Schrauben und Dichtungen.
Menge: 2,000 St

**5.2.3.80 Kontrollschacht DN 1500 herst. Tiefe 5 - 6 m**
Fertigteil-Schacht, DU = 1,5 m, mit Schachtringen DN 1500 und Schachthals 1500 x 800 exzentrisch.
Öffnungen für die Rohranschlüsse mit werkseitig einbetonierten Muffen herstellen.
Erforderliche Auflagerringe einbauen (max. 240 mm auf Endausbauhöhe).
Schachtabdeckung und Anschluss der Rohrleitungen
werden gesondert vergütet.
Die Schachtbaugruben werden in der Achse der Leitung
ohne Berücksichtigung von Mehraushub durchgemessen.
Schachtdurchmesser und -abstände nach Zeichnung. Zusätzliche Erdarbeiten einschließlich Verbau und Wasserhaltung durchführen.
Boden: Homogenbereich 2, 3, 4  gem. Bodengutachten.
Auflager aus Schotter 0/32, 20 cm stark und  Auflagersohle aus 15 cm Beton C 12/15 herstellen.
Material = Betonfertigteile nach DIN 4034 Typ 2 und EN
1917 sowie der FBS Qualitätsrichtlinie, formerhärtet.
Kunsstoffummantelte (PP, orange) Sicherheitssteigbügel nach EN 13101 u. DIN 19555, Form B, aus Material V2A, 4 St/m einbauen.
Lichte Schachttiefe über 5 bis 6 m.
Fuge zwischen Fertigteilen mit werkseitig integrierten
Dichtstützelementen einschl. fest integrierter Lastausgleichsringe herstellen.
Schachtsohle und Berme aus Profilbeton, mit Durchlaufgerinne, gebogen oder gerade, herstellen.
Bermenhöhe:
- Rohr über DN 500, bis DN 1000, Bermenhöhe 50 cm
Statische Berechnung einschl. Nachweis der
Auftriebssicherheit aufstellen und liefern.
Menge: 1,000 St

**5.2.3.90 Schacht 6003 Zulage zus. Seitl Zulauf m. Höhenversatz Beton DN 400 Schacht DN 1500**
Schacht 6003 - Zulage für einen zusätzlichen seitlichen Zulauf im Betonfertigteilschacht DN 1500, einschl. Gerinneanpassung u. Berme.
Höhenlage Zulauf Betonrohr DN 400, RS rund 2,70 m über Rohrsohle Ablauf Betonrohr DN 400 RS
Schachthöhen und Abmessungen sind mit der Ausführungsplanung abzugleichen.
Gerinne u. Berme (Profilbeton) im Bereich des seitl. Zulauf entsprechend anpassen zum Einbau eines innenliegenden Absturz DN 200 mt Trichter (gesonderte Pos).
als Zulage zum Schacht DN 1500.
Menge: 1,000 St

**5.2.3.100 Innenliegender Absturz DN 200 mit Trichter h= 2,50 bis 3,00 m Schacht DN 1500**
Innenliegender Absturz
Einbau eines innenliegenden Absturzes mittels Rohr aus PVC - U mit Überlauf,
Für Schacht DN 1500,
Ankommendes Rohr DN 400
Fallrohr DN 200, Rohrart PVC
Absturzhöhe über 2,50 bis 3,00 m
System bestehend aus Zulaufrohr mit Revisionsöffnung, Befestigungsflanschen sowie Fallleitung und Richtungsbögen am Fuß der Fallleitung.
Liefern und fachgerecht einbauen .
Grundplatte mit Revisionsbogen an Schachtwandung Zulauf
montieren.
Alle Befestigungsmaterialien aus A 4.
Fallrohr bis in Gerinne führen, einschl. Bögen max 45° .
Es ist das  Arbeitsblatt der DWA A 157 zu beachten.
Der zusätzliche höhenversetzte Rohranschluss am Schacht mit
Öffnung und Anschlussmuffe sowie der einseitige Verschluss
des Durchlaufgerinnes ist einzurechnen .
Menge: 1,000 St

*Hinweis: Hinweis: Verbindung der nebeneinander stehenden Schächte und Bauwerke mit Rohrstücken aus PP*

**5.2.3.110 PP-Kanal DN 400 blau**
RW-Kanal
Entwaesserungsrohrleitung aus PP-Rohren nach
statischen und konstruktiven Erfordernissen herstellen.
Anschluss an Schacht sowie Formstuecke werden gesondert
verguetet.
Rohre nach DIN EN 1852 einschl. Doppelsteckmuffe und form-schlüssig fixierten Dichtungen aus EPDM nach DIN EN 681-1, Ringsteifigkeit mind. 16 kN/m², hochabriebfest, ohne Zusatz von Füllstoffen.
Farbe: blau,
Durchmesser DA/OD 400 mm
Maximale Rohrlänge 3 m.
Sohltiefe 2,00 m bis 3,00 m
Auflager und Bettungszone nach EN 1610 entsprechend
Rohrstatik aus einem Brechsand-Splitt oder
Sand-Kies-Gemisch herstellen entsprechend den
Verlegerichtlinien des Rohrherstellers herstellen.
Material liefern.
Der Mehraufwand für Kurzlängen ist mit einzurechnen.
Strassenverkehrslast = SLW 60.
Prüffähige Statische Berechnung aufstellen und liefern.
Menge: 3,000 m

**5.2.3.120 Passrohrverbindung aus PP-Rohr DN 400**
Passrohr aus PP-Rohr DN 400 liefern und zur Herstellung von Passverbindungen und Anschlüssen an den Bestand einbauen.
PP-Rohr wie Vorposition
Passrohrlänge ca. 1,0 m
Passrohrlänge vor Ort messen und durch genauen Schnitt herstellen.
Zwei Überschiebmuffen ohne Steg liefern und einbauen.
Passrohr zwischen vorhandenen Rohren auf Rohrauflager einbauen und mit Überschiebmuffen verbinden.
Auflager nach EN 1610 und Bodengutachten aus einem
Brechsand-Splitt oder Sand-Kies-Gemisch herstellen.
Größtkorn ca. 12mm
Menge: 1,000 St

**5.2.3.130 Schachtanschluss herstellen Rohr-DN 400 PP Betonfertigteile Oeffnung vorhand. Anschluss+Gelenk**
Rohrleitung an Schacht anschliessen, Anschluss dichten.
Verguetet wird der Mehraufwand fuer das Herstellen des
Anschlusses (einschliesslich eventueller Formstuecke)
gegenueber der bis zur Innenflaeche des Schachtes
durchgemessenen Rohrleitung.
Rohrleitung DN 400,
aus PP.
Schacht aus Betonfertigteilen,
Oeffnung fuer Rohranschluss ist vorhanden.
Anschluss mit Schachtanschlusstueck und Gelenkstueck.
Menge: 2,000 St

**5.2.3.140 Schachtabdeckung aufsetzen DIN EN 124, Kl D, D=800 mm m. Schmutzfänger**
Schachtabdeckung nach DIN EN 124, mit
lichter Weite mindestens 800 mm und rundem Rahmen,
aufsetzen.
Bauhöhe 120 - 160 mm
Abdeckung mit Belüftung.
Klasse D 400, Rahmen und Abdeckung aus Guss, mit RAL-Gütezeich  RAL-GZ 692.
Richtungsunabhängiger Einbau und rutschfeste Oberfläche
hochziehbar, rund, mit integrierter Aufnahme für
Einstieghilfe gem DIN 19572, ohne Scharnier,
4 Taschen zum Einhängen des Schmutzfängers.
Ausführung = mit Schmutzfänger nach DIN 1221.
Deckel mit dämpfender Einlage (Pewepren) und schraubenlosen verkehrssicheren Arretierungen aus verschleißfestem Kunststoff
Schachtabdeckung Zug um Zug mit dem Bauablauf auf planmäßige Höhe setzen.
Einbau verschiebesicherer Ausgleichsringe.
Fuge zwischen Fertigteilen mit kunststoffvergütetem, schnellhärtendem, säure und Laugenresistent 3-10pH, frühhochfester, Frost und Tausalzbeständiger, schrumpffreiem Fugenmörtel zum Verfüllen von hochbelastbaren Fugen, unter Verwendung von mindestens 3 Distanzstücken
entsprechender Festigkeit füllen. Füllung glattstreichen.
Menge: 3,000 St

**5.2.3.150 Steinfreien Boden liefern, Leitungszone .einb . Sand Einschl.Leitg. Abrechnung Wände**
Steinfreien Boden liefern, in Leitungszone einbauen und verdichten.
Material = verdichtungsfähiger, sauberer, steinfreier Sand.
Boden nach Verlegen der Leitung in Leitungszone
einbauen und verdichten.
Abgerechnet wird mit senkrechten Wänden entsprechend
der Abrechnung beim Aushub, abzüglich der durch Baukörper mit mehr als 0,1 m2 Querschnitt sowie durch
Teilverfüllungen verdrängten Mengen.
Menge: 40,000 m3

**5.2.3.160 Vorh. Boden lagenweise einbauen und verdichten**
Boden bzw. Anfüllungen aus Bodenmiete laden, im Baufeld transportieren und profilgerecht einbauen, einschließlich ggf. erforderlicher Wasserzugabe.
Boden: 'Vorhandener Lehmboden Damm'

Material im Baufeld zur Bauwerkshinterfüllung unterhalb des Erdplanums lagenweise einbauen und verdichten.
Verdichtungsgrad/Verformungsmodul '45 MPa'

Das Herstellen des Planums wird gesondert vergütet.
Abgerechnet wird nach Auftragsprofilen abzüglich der durch Baukörper mit mehr als 0,1 m2 Querschnitt sowie durch Teilverfüllungen verdrängten Mengen.
Menge: 290,000 m3

**5.2.3.170 Zulage Baugrubenverfüllung Schächte und Hüllrohr Schieber**
Zulage für den Einbau von zwei PP-Rohren und die Verdichtung an den Schachtabdeckungen bei der Baugrubenverfüllung.
Schutzrohre PP DN 150, ca. 1,0 m lang liefern und als Hüllrohr für die Schiebergestänge oberhalb der Schachtabdeckplatte bis GOK einbauen.
Menge: 1,000 St

**5.2.3.180 Fundament Flursäule**
Fundament aus bewehrten Beton einschließlich
Schalung und konstruktive Bewehrung herstellen.
Fundament für Fluräule Schieber
Schalung vorhalten und beseitigen,
Aussparung DN 50 PVC zur Durchführung der Schiebergestänge mittig einbauen.
Beton Festigkeitsklasse C 25/30 XC4 XF1.
Abmessung: ca. 40 x 40 x 80 cm
Kanten sind mittels Dreikantleisten zu brechen.
Oberfläche plan und waagerecht, geglättet.
Bewehrungsanteil 150 kg Stahl / m³ Beton ist
einzurechnen.
Die für die Herstellung des Fundamentes erforderlichen
Erdarbeiten, Sohlplanum, 20 cm Schottertragschicht und Bodenabfuhr sind einzurechnen.
Menge: 1,000 St

**5.2.3.190 Flursäule Elektroantrieb Schieber**
Flursäule Elktroantrieb Schieber
Material: Edelstahl V2A
Anschlussflansche passend für Elektroantrieb der Vorposition. Anschlussflansch für Stellantrieb nach EN ISO 5210 /
DIN 3210
Montageflansch unten D= ca. 180 mm zur Montage auf Fundament / Bauwerk.
Höhe ca. 91 cm über Flur.
Einschl. der erforderlichen Spindelverlängerungen.
Flursäule liefern und auf vorh. Fundament fachgerecht montieren.
Schraubenverbindungen: Edelstahl A4
Menge: 1,000 St

**5.2.3.200 Elektroantrieb Schieber**
Elektroantrieb für Schieber der Vorposition:
Antrieb zum Regelbetrieb Plattenschieber DN 250
Schutzart: IP 68 überflutbar
Drehstrommotor der Isolationsklasse : F
Anschlußspannung : 400 V AC
Thermoüberwachung :(3 x Thermistorfühler in den
Wicklungen integriert); sowie:
Endlagenschalter für die Stellung AUF/ZU in
Tandemschaltung;
Stufenloser Drehmomentüberwachung für AUF/ZU-Bewegung
in Tandemschaltung;
Alle Schalterkontakte mit Goldauflage;
geeignet für Aussetzbetrieb S 4 mit 25% ED;
mit elektronischem Stellungsgeber Typ RWG,
geeignet für die Übertragung des Stellungssignals in
Vierleitertechnik;
Selbstregelnder Heizung im Schaltwerksraum, 3 - 15 W;
Stecker mit erweitertem Anschlußraum und abnehmbarem
Deckel;
Korrosionsschutz KS;
Pulverbeschichtung Farbe silbergrau
Handrad für manuelle Betätigung;
Die exakte Abstimmung und Auslegung von Schieber und
passendem Antrieb unterliegt dem Bieter.
Menge: 1,000 St

##### Unterabschnitt 5.2.4 Bauwerke Zulaufbauwerk

*Hinweis: Leistungsumfang Bauwerke:*
Leistungsumfang Bauwerke:

Vor Fertigungsbeginn sind Statische Berechnungen und Werkzeichnungen auf Grundlage der durch den AG zur Verfügung gestellten Planungen für alle Bauteile
anzufertigen. Ferner sind alle erforderlichen Einbauteile wie Schachtabdeckungen / Halfenschienen / Befestigungspunkte / Erdungsanschlüsse usw. in die
Werkplanung einzubeziehen.
Die Unterlagen sind zur Freigabe durch den AG rechtzeitig vor Fertigungsbeginn in 3- facher Ausfertigung vorzulegen.

Ggf. erforderliche Montageplätze, Baustraßen u.s.w. sind einschl Rückbau einzurechnen.
Alle Einbauteile sind so ausgelegt dass keine Beeinträchtigungen z.B. durch Rostbildung entstehen können

Gilt für alle Bauwerke in diesem Titel.

*Hinweis: Hinweis: Zulaufbauwerk als Ortbetonbauwerk*

**5.2.4.10 Planungsleistungen Zulaufbauwerk**
*** Pauschalposition
Erstellen der prüffähigen Statischen Berechnung und der
Werkpläne für das Auslaufbauwerk, einschl.  Gitterrostabdeckungen, Geländer und Blitzschutz.

Ingenieurbauwerke nach HOAI akuelle Ausgabe, Teil 3
Tragwerksplanung nach HOAI akuelle Ausgabe, Teil 4
Technische Ausrüstung nach HOAI akuelle Ausgabe,
sowie Bodenmechanische Berechnungen, einschl. aller
erforderlichen Detail- und Installationspläne.
Blitzschutzplanung.
Verankerungen, Halterungen und Durchbrüche für die
Anschlüsse von Rohrleitungen usw. sind
mit den Lieferanten abstimmen und einplanen.

Weiterhin sind folgende Leistungen zu erbringen:

Erstellen der Fertigungs- und Werkstattzeichnungen
Vorlage aller Berechnungen und Pläne in 5-facher
Ausfertigung.
Während der Bauphase sind Abstimmungsgespräche in
ausreichender Anzahl beim AG zu führen. Die Kosten sind
in die Einheitspreise einzurechnen.

Zur Abnahme ist eine vollständige Dokumentation
der Bauwerkserstellung einschl. Lieferscheinen und
Lieferantennachweisen in 2-facher Ausfertigung in Papier sowie auf Datenträger zu erbringen .

Die o.g. Planungsleistungen erbringen, einschl. aller
Nebenkosten.
Menge: 1,000 PSCH

**5.2.4.20 Baugrube herstellen**
Baugrube für Zulaufbauwerk herstellen.
Zusätzliche Erdarbeiten zu den Erdarbeiten des RRB.
Boden: Homogenbereich 2, 3, 4  gem. Bodengutachten.
Baugrubentiefe 3 bis 4 m.
Abmessungen der Baugrube an der Sohle ca. 3,70 m x 8,30 m.
Baugrube grenzt unmittelbar an das Regenrückhaltebecken auf der einen seite sowie an den Zulaufkanal DN 1000 an der anderen Seite.
Verbau entsprechend statischen und konstruktiven Erfordernissen herstellen, vorhalten und von der Baustelle
entfernen.
Zusätzliche Wasserhaltung bis zu einer Pumpenleistung von 10 m3 Fördermenge mal 5 m Förderhöhe je Stunde ausführen.
Baugrubensohle
Baugrubensohle als Planum herstellen.
Wiederverwendbarer Aushub wird zum Verfüllen der Baugrube wiederverwendet und ist zu separieren, in Miete zu setzen und gegen Durchfeuchtung zu schützen.
Verfüllen der Baugrube nach Einbau des Schachtes wird
gesondert vergütet.
Überschüssigen Boden laden, zum Bodenlager transportieren und in Miete setzen.
Transportweg bis 1.500 m, teilweise über öffentlichen Straßenbereich.
Bodenmiete zur Bodenbeprobung.
Mietengröße je Bodenmiete bis 500 m³.
Verfüllen der Baugrube nach Einbau der Schächte wird
gesondert vergütet.
Menge: 1,000 St

**5.2.4.30 Schottertragschicht 0/32 Auflager Bauwerk**
Schottertragschicht liefern und herstellen.
Als Unterbau / Auflager für Betonbauwerk
Einbau in Baugrube
Einbaustärke = 20 cm im Mittel
Baustoffgemisch 0/32.
Gütegeprüftes Material nach TL SoB-StB
Widerstand gegen Schlagzertrümmerung (SZ) <=20
Verdichtungsgrad/Verformungsmodul '80 MPa'

Baustoffgemisch aus natürlichen Gesteinskörnungen.
Abrechnung nach Wiegekarten.
Menge: 15,000 t

**5.2.4.40 Sauberkeitsschicht - Beton**
Sauberkeitsschicht herstellen.
Einbaudicke 10 cm.
Einbau 'als Sauberkeitsschicht unter der Sohlplatte'

Beton C20/25
Oberfläche für Gleitschicht geglättet.
Menge: 20,000 m2

**5.2.4.50 PE Folie liefern und einbauen, 2-lagig**
PE Folie liefern und einbauen.
Als Trenn- und Gleitlage
Einbau auf Sauberkeitsschicht.
Überlappung min. 50 cm
PE Folie >= 140 g / m2
Einbau 2 -lagig
Abgerechnet wird die 2 - lagig abgedeckte Fläche ohne
Überlappungen.
Menge: 20,000 m2

**5.2.4.60 Banderder als Fundamenterder liefern u. verlegen**
Banderder für Fundamenterder im Betonbauwerk liefern in
Bewehrung einbauen.
Material: Banderder 30 x 3,5 mm, gem.
DIN 48801 liefern und verlegen.
Material Werkstoff Nr. 1.4401
Anschlüsse an Bewehrungskorb herstellen
Menge: 15,000 m

**5.2.4.70 StB - Bauwerkssohle**
Bewehrten Beton einschließlich Schalung nach Zeichnung herstellen. Schalung vorhalten und beseitigen.
Bewehrung wird gesondert vergütet.
Bauteil 'Bauwerkssohle'

Beton Festigkeitsklasse C 35/45 XC4 XF1 bzw. nach Vorgabe der Statischen Berechnung.
Sichtflächenschalung
Oberfläche abgerieben
Menge: 10,000 m3

**5.2.4.80 StB - Wände**
Bewehrten Beton einschließlich Schalung nach Zeichnung herstellen. Schalung vorhalten und beseitigen.
Bewehrung wird gesondert vergütet.
Bauteil 'Außenwände und Zwischenwände'

Beton Festigkeitsklasse C 35/45 XC4 XF1 bzw. nach Vorgabe der Statischen Berechnung.
Sichtflächenschalung = Schaltafeln
Oberfläche schalungsglatt. Ecken und Kanten
sind mit Viertelstäben zu brechen.
Menge: 4,000 m3

**5.2.4.90 Erdungsfestpunkt**
Erdungsanschluß, System Hauff o.glw.
aus Material Werkstoff-Nr. 1.4541an Bewehrung
anschließen und schalungsgleich einbetonieren.
Menge: 1,000 St

**5.2.4.100 Zulage Anschlussbewehrung Sohle**
Zulage für die Vorbereitung und den Einbau der
Anschlussbewehrung für die später einzubringende
Bauwerkssohle.
Menge: 8,000 m

**5.2.4.110 Zulage Schwindfuge Wand**
Zulage für die herstellung einer Schwindfuge
einschließlich Einbau Schwindrohr entsprechend
Statischer Berechnung. Anbindung an Arbeitsfugenbänder.
Betonkanten im Schwindrissverlauf mit Viertelstäben
brechen.
Menge: 5,000 m

**5.2.4.120 Zulage Wand Eckausbildung**
Zulage für die herstellung der Wandecken der Flügelwand
Betonkanten mit Viertelstäben brechen.
Menge: 5,000 m

**5.2.4.130 Zulage Flügelwand Abschrägung**
Zulage für die herstellung der Abschrägung der Flügelwand
Oberfläche glatt ausbilden.
Betonkanten mit Viertelstäben brechen.
Menge: 6,000 m

**5.2.4.140 Einbau Rohrfutter Betonrohr DN 1000**
Einbau des Rohrfutter / Muffenteil in Bauwerkswand herstellen.
Schachteinbauteil Muffe für Betonrohr DN 1000 liefern.
Einbau eines Muffenteil Beton DN 1000 für den späteren Anschluss eines Betonrohres DN 1000
Einschließlich zusätzlicher Aufwand bei der Schalung und dem zus. Aufwand beim Einbau der Bewehrung
Lage der Anschlussmuffe genau einmessen.
Bauwerkswanddicke ca. 25 cm
Menge: 1,000 St

**5.2.4.150 Profilbeton**
Unbewehrten Beton für Profilierung der Auslaufsohle
einbauen und verdichten.
Oberfläche profilgerecht glätten
Ortbeton ist  nach Zeichnung zu profilieren.
Festigkeitsklasse C20/25.
Beton ohne Schalung herstellen.
Menge: 4,000 m3

**5.2.4.160 Betonstahl einbauen Bauwerk 'BSt 500 S+M'**
Betonstahl entsprechend statischen und konstruktiven
Erfordernissen einbauen.
Bauteil = Sohle und Wände
BSt 500 S+M
Lager- und Listenmatten
Menge: 4,000 t

**5.2.4.170 Steinfreien Boden liefern, Leitungszone .einb . Sand Einschl.Leitg. Abrechnung Wände**
Steinfreien Boden liefern, in Leitungszone einbauen und verdichten.
Material = verdichtungsfähiger, sauberer, steinfreier Sand.
Boden nach Verlegen der Leitung in Leitungszone
einbauen und verdichten.
Abgerechnet wird mit senkrechten Wänden entsprechend
der Abrechnung beim Aushub, abzüglich der durch Baukörper mit mehr als 0,1 m2 Querschnitt sowie durch
Teilverfüllungen verdrängten Mengen.
Menge: 40,000 m3

**5.2.4.180 Vorh. Boden lagenweise einbauen und verdichten**
Boden bzw. Anfüllungen aus Bodenmiete laden, im Baufeld transportieren und profilgerecht einbauen, einschließlich ggf. erforderlicher Wasserzugabe.
Boden: 'Vorhandener Lehmboden Damm'

Material im Baufeld zur Bauwerkshinterfüllung unterhalb des Erdplanums lagenweise einbauen und verdichten.
Verdichtungsgrad/Verformungsmodul '45 MPa'

Das Herstellen des Planums wird gesondert vergütet.
Abgerechnet wird nach Auftragsprofilen abzüglich der durch Baukörper mit mehr als 0,1 m2 Querschnitt sowie durch Teilverfüllungen verdrängten Mengen.
Menge: 290,000 m3

**5.2.4.190 Abstiegsleiter**
Schachtleiter aus Edelstahl entsprechend den gültigen
UVV und GUV, nach DIN 18799
Steigleiter aus Edelstahl, Werkstoff: 1.4571;
Steigmass: 280 mm;
lichte Breite: 400 mm;
Einschließlich Wandhalter für 150 mm Wandabstand;
Leiterlänge ca.2,40 m
(Die genauen Abmessungen sind am fertigen Bauwerk zu
nehmen)
Leiter einschl. Befestigungsmaterial liefern und fachgerecht im
Becken montiern.
Ggf. erforderliche Montagegerüste und Krangestellungen sind in
den EP einzurechnen.
Menge: 1,000 St

**5.2.4.200 Übersteigbügel Edelstahl**
Übersteigbügel
Material Edelstahl 1.4571
Rundrohr Durchm ca. 42,4 x 2 mm,
Geländer beidseitig der Einstiegsleiter als Bügelgeländer mit Anschluss an das Absturzgeländer
Höhe ca. 1,60 m,
Konstruktion angepasst auf das fertige Bauwerk.
Übersteigbügel, abgestimmt auf Leiter einschl. Befestigungsmaterial
liefern und fachgerecht am Bauwerk montiern.
Ggf. erforderliche Montagegerüste und Krangestellungen sind in den EP einzurechnen.
Menge: 2,000 St

**5.2.4.210 Sicherung Auslauf durch Schutzgitter Rohr DN 1000**
Sicherung des Auslauf durch Schutzgitter.
Rohr DN 1000, keine Böschungsneigung
Bauweise zweiteilig zum Aufklappen
Rahmen aus Flachstahl 30/10, Rechenstäbe aus Flachstahl
30/10, auf Rahmen aufgesetzt.
Senkrechte Stäbe, Stababstand ca. 10 cm.
An der Fließsohle 15 cm frei durchlaufend.
Befestigung am Auslauf mittels Scharnieren, die mit Dübeln am Bauwerk befestiget werden.
Mittlere Verschlussvorrichtung der beiden Flügel mit ausziehbarer Stahlstange Stahl D= 12 mm, die das Gitter in die an das Rohr gedübelten Ösen verriegelt. Stahlstange Oben mit Lasche und Bohrung durch Rechenstab mit Bügelschloss verschließbar.
Gesamtkonstruktion aus Stahl S235 JR geschweißt und  fachgerecht Verzinkt.
Einzelteile max. 30 kg
Konstruktion liefern und fachgerecht montieren.
Zusätzliche Erdarbeiten und die Wasserrückhaltung sind
einzurechnen.
Menge: 1,000 St

##### Unterabschnitt 5.2.5 Betriebsflächen

*Hinweis: Hinweis: Die folgenden Positionen gelten für die Herstellung eines Wartungsweges am RRB.*
Hinweis:
Die folgenden Positionen gelten für die Herstellung
eines Wartungsweges am RRB .

Aufgrund der Geometrie des Beckens liegt der Fahrweg in der Böschung. Die Bearbeitung / Beschickung kann daher nur vor Kopf erfolgen. Der Aufwand ist in die EP der Folgepositionen einzurechnen.

**5.2.5.10 Boden bzw. Fels lösen Profilg.lösen Planum gesondert**
Nicht überwachungsbedürftiger Boden bzw. Fels aus Ab-
tragsbereichen profilgerecht lösen.
Boden laden, transportieren und in Miete setzen.
Bodenmiete zur Bodenbeprobung.
Transportweg bis ca. 1.500 m auf die Lagerfläche im Inova-Park, Fahrweg über öffentliche Straßen.
Mietengröße je Bodenmiete bis 500 m³.
Aushub aus Kanalbaugruben und Gräben.
Boden: Homogenbereich 2, 3, 4  gem. Bodengutachten.
Abgerechnet wird nach Abtragsprofilen.
Die Herstellung von Mulden und Gräben wird gesondert
vergütet.
Das Herstellen des Planums wird gesondert vergütet.
Menge: 950,000 m3

**5.2.5.20 Dränleitung herst. mit Erdarb., Rohr-DN 100, PVC-U-Rohr, Form A, Tiefe 0,5 - 1,25 m**
Dränleitung für Bodenentwässerung mit Auflager aus
Filtermaterial herstellen.
Graben mit senkrechten Wänden, 20 cm breiter als
Nennweite des Dränrohres, ausheben.
Filtermaterial in Leitungszone einbauen und verdichten.
Anschlüsse an Schacht bzw. Sammelleitung werden
gesondert vergütet.
Rohr-DN 100.
Dränrohr aus  PVC-U nach DIN 1187, Form A.
Verlegetiefe (bis Fließsohle) über 0,5 bis 1,25 m.
Erdarbeiten in Boden der Homogenbereiche D
Filtermaterial = Kiessand bzw. Schlacke geeigneter
Körnung
Einbau bis UK Verfestigung bzw. Stabilisierung
Es ist darauf zu achten, daß kein Eintrag von
Feinkornanteilen in den Drainstrang erfolgt und das
Filtermaterial filterstabil gegenüber dem
Umgebungsmaterial ist.
Überschüssigen Grabenaushub von der Baustelle entfernen und einer Wiederverwertung nach Wahl des AN zuführen.
Erschwernisse wegen der Durchquerung der
Bodenverfestigung sind einzurechnen.
Menge: 160,000 m

**5.2.5.30 Rohranschluss herstellen Anschluss DN 150 AL PVC SL Beton Oeffnung herst.**
Rohranschluss an Sammelrohrleitung  od. Schacht
herstellen,
Anschluss dichten.
Verguetet wird der Mehraufwand fuer das Herstellen des
Anschlusses (einschliesslich eventueller Pass-Stuecke
und Sattelstuecke) gegenueber der bis zur Innenflaeche
der Sammelrohrleitung durchgemessenen Rohrleitung.
Rohr DN der Anschlussleitung 150,
Anschlussleitung aus PVC-U,
Sammelleitung aus Beton.
Oeffnung fuer Rohranschluss durch Bohren herstellen.
Menge: 1,000 St

**5.2.5.40 Planum herstellen Abweichung +-2 cm**
Planum herstellen.
Max. Abweichung von der Sollhöhe +2/-2 cm.
Menge: 2970,000 m2

**5.2.5.50 Planum Nachverdichten**
Planum in mindesten 4 Übergängen mit schwerem Verdichtungsgerät nachverdichten.
Verdichtung auf Dpr min 98%,
Zu erreichender Tragfähigkeitswert EV2>= 45 MN/m2
Menge: 2970,000 m2

*Hinweis: Hinweis Einfassung Pflasterflächen Rasengitter*

**5.2.5.60 Bordsteine aus Beton setzen BSt. T 8 x 25 Formsteine R-Stütz.bis 10 cm U-Beton 20 cm Erdarbeiten**
Bordsteine aus Beton setzen.
Bordsteine aus Beton DIN EN 1340, Qualität DTI
Tiefbord TB 8 x 25 (80/250 mm).
Bordsteine grau.
Bordsteine, einschl. aller erforderlichen Kurven-,
Rundbord- und Übergangssteine nach Zeichnung.
Rückenstütze aus Beton C 20/25 bis 10 cm unter OF Bordstein, 15 cm breit, geschalt und verdichtet, herstellen.
Unterbeton C 20/25, 20 cm dick, herstellen.
Fugenrückseite der Bordsteine flächig mit Mörtel verschließen.
Erforderliche Erdarbeiten, gff. im Schotterbett ausführen.
Menge: 50,000 m

**5.2.5.70 Bordsteine trennen als Tiefborde und Winkelborde**
Bordsteine auf Passmaß trennen.
Bordsteine 'als Tiefborde und Winkelborde; werksmäßig
halbe Steine werden nicht gesondert vergütet'
Menge: 30,000 St

**5.2.5.80 Betonsteinpflastersystem Rasenkammersystem herstellen, Parkflächen. grau**
Betonsteinpflastersystem als Rasenkammersystem
herstellen.
Ausführung in Parkflächen, unterteilt durch
Parkstandsmarkierungen.
Form- und Halbsteine sind einzurechenen.
Rasenkammersteine aus Beton
Abmessung= ca. 60 / 40 / 10 cm,
Farbe = grau
Oberkanten gefast
offener Anteil rund 40 %
Befahrbar für PKW
Pflasterbett aus Splitt 1/3 gem. TL Pflaster-StB, 4 cm stark, herstellen.
Das Pflasterbett ist so zu überhöhen, daß die Sollhöhe
der Pflasterdecke nach dem Abrütteln bis zur
Standfestigkeit erreicht wird.
Abrütteln der Fläche nach Kammerfüllung mit leichter Rüttelplatte mit Kunststoffgleitvorrichtung.
Menge: 145,000 m2

**5.2.5.90 Pflastersteine zuarbeiten Schneiden B-Pflasterstein Dicke 8-10 cm**
Pflastersteine auf Paßmaß trennen und zugearbeitete
Steine an Kanten und Einfassungen bzw. an Aussparungen und Einbauten über 1 m2 Einzelgröße
verlegen.
Das Zuarbeiten oder Schneiden der Pflastersteine
an Aussparungen und Einbauten bis zu 1 m2 Einzelgröße
wird gesondert vergütet.
Steine nass schneiden.
Art = Betonpflastersteine als Rasengittersteine,
Dicke 8 bis 10 cm.
Menge: 45,000 m

**5.2.5.100 Umpflasterung Schachtabdeckungen**
Umpflasterung Schachtabdeckung einschließlich der ggf. hierfür erforderlichen Erdarbeiten und der Anpassungen an die  Schachtabdeckung
Schachtabdeckung Durchmesser ca. 625 mm.
Pflastersteine nach TL Pflaster-StB und DIN 1338 DI,
Beton 160/160/140 mm.
Breite des Pflasterstreifens 3 Reihen.
Bettung '20 cm Unterbeton'

Steine mit Zementhaftbrücke vorbehandeln.
Erforderliche Steinschnitte sind enthalten.
Fugenbreite mindestens 5 mm
Fugen mit Zementmörtel vergießen,
Fugen zu angerenzenden Gewerken schließen.
Umpflasterung z.T. in der Böschung des Grabens.
Menge: 4,000 St

**5.2.5.110 Füllung der Rasenkammern**
Füllung der Kammern der Rasenkammersteinfläche mit einer Mischung aus Splitt 1/3 (ca. 30 %) und Extensivsubstrat (Schüttgewicht ca. 0,85 t/m3) und Magerrasenmischung RSM 5.1.
Material liefern, mischen und bis 1 cm unter OK Stein einbauen.
Flächen 4 x wässern zum Anwuchs.
Pflasterfläche in fertiger Leistung.
Menge: 145,000 m2

*Hinweis: Hinweis: Befestigung des Wartungswegs*

**5.2.5.120 Frostschutzschicht 0/32 Fahrbahnen ca. 45 cm stark**
Frostschutzschicht aus Schotter herstellen.
In Verkehrsflächen der Betriebsfläche RRB.
Einbaustärke = bis 45 cm im Mittel.
Baustoffgemisch 0/32.
Gütegeprüftes Material nach TL SoB-StB
Widerstand gegen Schlagzertrümmerung (SD) <=30
Verdichtungsgrad/Verformungsmodul '100 MN/m2'

Baustoffgemisch aus natürlichen Gesteinskörnungen, kein Recyclingmaterial.
Menge: 2530,000 t

**5.2.5.130 Deckschicht ohne Bindemittel herst 0/8, Dicke 3,0 cm, ohne RC+ind.Gstk.**
Deckschicht aus Baustoffgemisch ohne Bindemittel
herstellen.
Einbau in Wartungsweg als wassergebundene Deckschicht.
Gebrochenes Baustoff-Gemisch 0/8 mm aus Sandstein o.Ä.
Einbaudicke 3,0 cm.
Baustoffgemisch aus natürlichen Gesteinskörnungen, kein Recyclingmaterial.
Menge: 2430,000 m2

*Hinweis: Hinweis Treppenanlage in den Böschungen der RRB*
Treppenanlage in den Böschungen der RRB
An den Böschungen der RRB / RKB werden Treppenanlagen mit Geländer sowie Aufstellflächen angelegt.

Mit den nachfolgenden Positionen sind für das RRB vier Treppenanlagen zu erstellen.

**5.2.5.140 Boden bzw. Fels lösen Profilg.lösen Planum gesondert**
Nicht überwachungsbedürftiger Boden bzw. Fels aus Ab-
tragsbereichen profilgerecht lösen.
Boden laden, transportieren und in Miete setzen.
Bodenmiete zur Bodenbeprobung.
Transportweg bis ca. 1.500 m auf die Lagerfläche im Inova-Park, Fahrweg über öffentliche Straßen.
Mietengröße je Bodenmiete bis 500 m³.
Aushub aus Kanalbaugruben und Gräben.
Boden: Homogenbereich 2, 3, 4  gem. Bodengutachten.
Abgerechnet wird nach Abtragsprofilen.
Die Herstellung von Mulden und Gräben wird gesondert
vergütet.
Das Herstellen des Planums wird gesondert vergütet.
Menge: 5,000 m3

**5.2.5.150 Schottertragschicht 0/32 einbauen Pflasterflächen u Treppe**
Schottertragschicht herstellen.
Als Unterbau für Pflasterflächen u. / Treppe
Einbaustärke = bis 40 cm im Mittel.
Baustoffgemisch 0/32.
Gütegeprüftes Material nach TL SoB-StB
Widerstand gegen Schlagzertrümmerung (SD) <=22
Verdichtungsgrad/Verformungsmodul '80MN/m2'

Baustoffgemisch aus natürlichen Gesteinskörnungen.
Menge: 5,000 t

**5.2.5.160 Blockstufen liefern und einbauen**
Blockstufen liefern und fachgerecht einbauen.
Blockstufe nach DIN EN 13198,
Rutschwiderstand R13
Abmessungen LxBxH: 100x35x15cm
Oberfläche Sichtbeton.
Ohne Kontraststreifen
Farbe: grau
Fundament aus Beton C 20/25, DIN EN 206-1 und DIN 1045-2, Dicke 20 cm, liefern und herstellen.
Stufen in Mörtel versetzen mit ca. 5mm Fuge als Stoßfuge und Setzfuge.
Leistung einschl. aller notwendigen Erd-, Fundament- und
Nebenarbeiten.
Menge: 20,000 St

**5.2.5.170 Bordsteine aus Beton setzen BSt. T 6 x 30 Formsteine R-Stütz.bis 10 cm U-Beton 20 cm Erdarbeiten**
Bordsteine aus Beton setzen.
Bordsteine aus Beton DIN EN 1340, Qualität DTI
Tiefbord TB 6 x 30 (60/300 mm).
Bordsteine grau.
Bordsteine, einschl. aller erforderlichen Kurven-,
Rundbord- und Übergangssteine nach Zeichnung.
Rückenstütze aus Beton C 20/25 bis 10 cm unter OF Bordstein, 15 cm breit, herstellen.
Unterbeton C 20/25, 20 cm dick, herstellen.
Fugenrückseite der Bordsteine flächig mit Mörtel verschließen.
Erforderliche Erdarbeiten, gff. im Schotterbett ausführen.
Menge: 25,000 m

**5.2.5.180 Betonsteinpflaster herstellen 10/20/8**
Pflaster aus Betonverbundpflaster,
In Aufstellflächen,
Rechteckstein nach DIN 1338 DI.
Zweischichtig mit Edelsplittvorsatz
Farbe grau,
Format 20 / 10 / 8 cm,
mit Fase und 3mm Abstandhalter
incl. aller Anfangs- und Endsteine sowie erforderlicher
Kurvensätze.
Pflaster im Verband nach Angabe des AG verlegen
Pflasterbett aus Mörtel herstellen, Dicke im
verdichteten Zustand 4 cm.
Das Pflasterbett ist so zu überhöhen, daß die Sollhöhe
der Pflasterdecke nach dem Abrütteln bis zur
Standfestigkeit erreicht wird. Die Pflastersteine sind
anzunässen.
Pflaster mit Brechsand- / Splittgemisch 0/5 einschlämmen,
überschüssiges Material entfernen.
Das Pflaster darf erst nach entsprechender
Erhärtungszeit zur Nutzung freigegeben werden.
Menge: 2,000 m2

**5.2.5.190 Pflastersteine zuarbeiten Schneiden B-Pflasterstein Dicke 8-10 cm**
Pflastersteine auf Paßmaß trennen und zugearbeitete
Steine an Kanten und Einfassungen bzw. an Aussparungen und Einbauten über 1 m2 Einzelgröße
verlegen.
Das Zuarbeiten oder Schneiden der Pflastersteine
an Aussparungen und Einbauten bis zu 1 m2 Einzelgröße
wird gesondert vergütet.
Steine schneiden, Nassschnitt.
Art = Betonpflastersteine,
Dicke 8 bis 10 cm.
Menge: 1,000 m

**5.2.5.200 Oberfläche an Treppenanlage anprofilieren**
Oberfläche an Treppenanlage anprofilieren.
Vorhandenen Boden neben der Treppenanlage profilieren und einbauen.
Anprofilieren an die Stufenanlage.
Herstellen des Planums.
Menge: 20,000 m2

##### Unterabschnitt 5.2.6 Gabionenwände

*Hinweis: Gabionenwände*
Planung der Gabionenwände auf Basis der Ausführungsplanung für das Regenrückhaltebecken Ölmühlenstraße

Die geplanten Gabionenwände fassen die Wurzelräume der zu erhaltenden Bäume am Regenrückhaltebecken der Ölmühlenstraße ein und realisieren den erforderlichen Geländeversprung im Bereich der Baumscheiben.

Die Arbeiten für die Errichtung der Gabionenwände müssen von der Westseite (RRB-Seite) der Bäume her ausgeführt werden, da der Kronenbereich der Bäume mit einem Abstand von 1,50 m nicht für Bau- oder Lagerzwecke befahren werden darf.

Aufstellung der Planung für die Gabionenwand auf Basis der vorgegeben Randbedingungen

Erstellen der prüffähigen Statischen Berechnung für die Gabionenwand einschl. der Gründung. Das vorliegende Bodengutachten ist in die Planungen einzubeziehen.

**5.2.6.10 Planungsleistungen Gabbionenwand**
*** Pauschalposition
Erstellen der Planungen für die Errichtung der Gabbionenwand.

Aufstellen der Statischen Berechnung sowie der Genehmigungs- und Ausführungsplanung / Werkplanung für die Lärmschutzwand.

Grundlage sind die vom AG zur Verfügung gestellten Planungen sowie die Topographiepläne als dwg-Datei, ein Bodengutachten,  der Bebauungsplan sowie das Lärmschutzgutachten.

- Aufstellen der prüffähigen Statischen Berechnung mit allen  erfroderlichen Konstruktionsplänen einschließlich aller Bauwerksteile und der Bauwerksgründung.
- Aufstellen der Ausführungsplanung für die Lärmschutzwand für Bauwerk und Gründung.

Durchplanung des Bauwerks von der Genehmigungsplanung bis zur Ausführungsplanung entsprechend der Leistungen nach
- HOAI aktuelle AusgabeTeil 3 Ingenieurbauwerke
- HOAI akuelle Ausgabe, Teil 4 Tragwerksplanung
sowie der erforderlichen Bodenmechanischen Berechnungen, einschl. aller erforderlichen Detail- und Installationspläne
Vorlage der Planungen in fünffacher Ausfertigung als farbiger Plot in Ordnern zusammengestellt sowie als pdf-Datei und als dwg-datei auf Datenträger

Die o.g. Planungsleistungen erbringen, einschl. aller
Nebenkosten.
Menge: 1,000 PSCH

**5.2.6.20 Erschwernis Gabionenwand Wandverlauf runde Formen**
*** Pauschalposition
Erschwernis Gabionenwand Wandverlauf runde Formen.
Der Verlauf der Gabionenwände folgt den Kronendurchmessern der Bäume und ist mit entsprechenden gleichmäßigen Radien anzulegen,
Menge: 1,000 PSCH

**5.2.6.30 Fundamentgraben herst. Tiefe bis 1,00 Breite 2 m**
Nicht überwachungsbedürftiger Boden bzw. Fels aus Ab-
tragsbereichen profilgerecht lösen, laden, im Baufeld transportieren und in Miete setzen.
Transportweg bis ca. 1.500 m auf die Lagerfläche im Inova-Park, Fahrweg über öffentliche Straßen
Bodenmiete zur Bodenbeprobung.
Mietengröße je Bodenmiete bis 500 m³.
Herstellung Fundamentgraben Gabionenwände.
Abgerechnet wird nach der Länge des Grabens,
gemessen in der Achse des Grabens.
Graben für Fundament der Gabionenwand.
Breite der Grabensohle für Schotterfundament, ca. 2,00 m, Tiefe rund 1 m.
Boden: Homogenbereich 5, 6, 7, gem. Bodengutachten. Abgerechnet wird nach Abtragsprofilen.
Menge: 170,000 m

**5.2.6.40 Dränleitung herst. mit Erdarb., Rohr-DN 100, Fundamentgraben**
Dränleitung für Bodenentwässerung mit Auflager aus
Filtermaterial herstellen.
Dränage am Fuß des Fundamentgrabens der Lärmschutzwand.
Graben mit senkrechten Wänden, 20 cm breiter als
Nennweite des Dränrohres, ausheben.
Filtermaterial in Leitungszone einbauen und verdichten.
Anschlüsse an Schacht bzw. Sammelleitung werden
gesondert vergütet.
Rohr-DN 100.
Dränrohr aus  PVC-U nach DIN 1187, Form A.
Erdarbeiten in Boden der Klassen 3 bis 5.
Filtermaterial = Natürliches Material geeigneter
Körnung
Einbau bis UK Verfestigung bzw. Stabilisierung
Es ist darauf zu achten, daß kein Eintrag von
Feinkornanteilen in den Drainstrang erfolgt und das
Filtermaterial filterstabil gegenüber dem
Umgebungsmaterial ist.
Überschüssigen Grabenaushub in Eigentum des AN
übernehmen und von der Baustelle entfernen.
Erschwernisse wegen der Durchquerung der
Bodenverfestigung sind einzurechnen.
Dränage bis zum nächsten Straßenablauf führen und fachgerecht anschließen.
Menge: 170,000 m

**5.2.6.50 Schottertragschicht 0/45 Stärke 80 cm**
Schottertragschicht herstellen.
Einbaustärke = 80 cm.
Einbau als Fundament der LSW.
Einbau in zwei Lagen,
Verformungsmodul EV2
auf der Oberfläche >= 120 MN/m2.
Gütegeprüftes Material nach TL SoB-StB
Mineralstoffe = Baustoffgemisch aus natürlichen Gesteinskörnungen, kein Recyclingmaterial.
Körnung 0/45.
Widerstand gegen Schlagzertrümmerung (SD) <=22
Menge: 325,000 m3

**5.2.6.60 Planum herstellen Abweichung +-2 cm**
Feinplanum auf Schotter herstellen.
Max. Abweichung von der Sollhöhe +2/-2 cm.
Menge: 325,000 m2

**5.2.6.70 Gabionen liefern und einbauen**
Gabionen liefern und einbauen
Drahtgitterkörbe und Füllung aus frost- und
witterungsbeständigem und ausreichend druckfestem
Steinmaterial liefern und einbauen . Das Steinmaterial muss
größer als die Maschenweite sein . Einbau einer
Ausgleichsschicht aus Steinmaterial mit feinerer Körnung auf
jeder Gabione, die mit einer weiteren Gabione überbaut
ist. Steinkörbe, Höhenversprünge sind mit einzukalkulieren.
Die Drahtgitterkörbe bestehen aus elektrisch punktgeschweißten und rundum mit geschweißten Ösen versehenen Stahldrahtgittermatten. Zugfestigkeit der Ösen wie
Drahtzugfestigkeit.
Sämtliche Materialien verrottungssicher und nagetiersicher.
Maschenweite der Drahtgitter 10 x 10 cm. Sichtseiten bei
geschüttetem Steinmaterial 5 x 10 cm.
Alle Teile bestehen aus verzinktem Stahldraht und müssen eine
Korrosionsbeständigkeit von 3000 Std . Salzsprühnebeltest
gemäß DIN 9227- NSS, nachzuweisen an einem
punktgeschweißten Gitter, aufweisen. Nachweise müssen von
staatlichen Instituten sein.
Stahldrahtgittermatten bestehend aus Drahtstärken min. ø 5,00 mm mit mind. 600 N/mm² bzw. gem Statischer Berechnung.
Einzelteile vor Ort nach Herstellerangaben mit Steckschließen zu rundum geschlossenen Körben zusammenstecken, hohlraumarm verfüllen und verschließen.
Füllmaterial Schotter.
Schotter > Maschenweite.
Drahtgitterbehälter L (0,50 -  3,00 m)
B ( 1,00 m )
H ( 1,00 / 0,50 m )
Gabionenhöhe: bis 3,00 m
Gabionenbreite : 1,00 m
Schottermaterial Sandstein, beige/ gelb
Abrechnung nach Gabionengesamtvolumen
Menge: 335,000 m3

**5.2.6.80 Geotextil in den Bereichen der Übergänge zwischen Gabionenkorb und Bodenanfüllung**
Geotextil in den Bereichen der Übergänge zwischen
Gabionenkorb und Bodenanfüllung zur Vermeidung von
Einspülungen von Boden in die Gabionenschüttung liefern und
in Streifen einbauen.
Beidseitiger Einbau und Stirnseiten in einer Höhe von 30 cm
Abrechnung nach eingebauter Gabionenlänge
Menge: 150,000 m2

**5.2.6.90 Eckausbildung Zulage**
Zulage für die Eckausbildungen in Gabionenwand an Front- ,
Rrück-, und Zwischenwänden sowie Boden- und Deckelementen, in Wandhöhe und  Breite.
Abrechnung je ausgebildeter Ecke im Wandverlauf (Gehrungen werden als eine Ecke abgerechnet).
Menge: 14,000 St

**5.2.6.100 Stirnflächen Zulage**
Zulage für die Ausbildungen von Stirnflächen in der
Gabionenwand an  in Wandhöhe und Breite. Abrechnung je Gesamt ausgebildeter Stirnfläche (Stirnansicht).
Menge: 40,000 m2

##### Unterabschnitt 5.2.7 Bauliche Komponenten für Abflusssteuerung RRB

**5.2.7.10 Kabelzugschacht Aufbauschacht Beton-Fertigelemente 0,65 x 0,65 cm im Lichten, Tiefe bis 100 cm**
Kabelzugschacht aus Betonfertigteilen
Innenmaß ca. 65 x 65, Tiefe bis 100 cm im Lichten.
Bemessen nach DIN Fachbericht 101 für Einwirkungen aus:
- Straßenverkehr (max. 100 kN Radlast) DIN 4085 “Berechnung des Erddrucks”.
Als Aufbauschacht
Schachtabdeckung nach DIN EN 124 und DIN 1229, Klasse D 400
Schacht bestehend aus:
- Bodenplatte
- Kastenrahmen als Grundrahmen über Bodenplatte
- ca. 3 Rahmen mit Kabeleinführungselementen
- Kopfrahmen
- Deckelrahmen mit Kantstahleinfassung verzinkt,
höhenverstellbar
- Schachtabdeckung bestehend aus Deckel mit Betonfüllung in
Stahleinfassung verzinkt, ohne Lüftungsrost, Klasse D 400
- einschl. Verbindungselemente der Rahmen, Verbindungslaschen zur Befestigung des Deckelrahmens am
Schacht, aller erforderlichen Tüllen / Dichtungen o. Muffenteile
zum Anschluss der Kabelleerrohre.
Abstand OK Schachtabdeckung zu OK obere Anschlussmuffe
min  60  cm.
Auflager aus Schotter 0/45, 20 cm dick, sowie 10 cm
Stampfbeton C8/10 mit Feinplanum herstellen.
Schacht liefern und in Baugrube höhengenau u.  fachgerecht
versetzen. Zusätzliche Erdarbeiten einschließlich Verbau und
Wasserhaltung durchführen.
Verfüllen der Schachtbaugrube mit steinfreiem Sand.
Menge: 2,000 St

**5.2.7.20 Kabelschutzrohr liefern/einbauen KSR DA 110 PP-Rohr innen glatt schwarz in Graben**
Kabelschutzrohr einschließlich der Rohrverbindung liefern und einbauen.
Rohröffnungen dicht verschließen,
Erdarbeiten und  Aufbruch von Straßenbefestigungen
werden gesondert vergütet.
Kabelschutzrohr PP DA 110 x 4,2 gem. DIN 8078 / DIN 16878
Innenwand = glatt.
Farbkennzeichnung =  schwarz.
Rohrverbindung Steckmuffe mit
Dichtung, zum einblasen der Medien geeignet.
Einziehhilfe, aus verzinktem rundem Stahldraht, Durchmesser mind. 3 mm, mit je 2,00 m Überstand liefern und einziehen.
Kabelschutzrohr in Graben mehrrohrig verlegen.
Abstandhalter liefern und einbauen.
Menge: 390,000 m

##### Unterabschnitt 5.2.8 Winkelstützwände

**5.2.8.10 Werkplanung Winkelstützwände**
*** Pauschalposition
Erstellen der Werkplanung für das Aufstellen der Winkelstützwände.
Werkplanung für die geplante Winkelstützwand erstellen und der Bauleitung zur Freigabe vorlegen, einschl. aller erforderlichen Detail- und Installationspläne

Werkplanung auf Basis der Ausführungsplanung herstellen.
Verankerungen und Halterungen sowie Transport- u. Versetzeinrichtungen abstimmen und einplanen.
Erstellen der Fertigungs- und Werkstattzeichnungen
Vorlage aller Berechnungen und Pläne in 2-facher
Ausfertigung.
Während der Bauphase sind Abstimmungsgespräche in
ausreichender Anzahl beim AG zu führen. Die Kosten sind
in die Einheitspreise einzurechnen.

Die o.g. Planungsleistungen erbringen, einschl. aller
Nebenkosten.
Menge: 1,000 PSCH

**5.2.8.20 Planum herstellen, Abweichung + -2 cm**
Planum herstellen.
Max. Abweichung von der Sollhöhe + - 2 cm.
Es ist darauf zu achten, dass das Niederschlagswasser
auf dem Planum durch geeignete Maßnahmen schadlos
abgeführt wird.
Liegezeit bis zum Einbau des Schotters nach Vorgabe des
Bodengutachters beachten.
Menge: 40,000 m2

**5.2.8.30 Planum Nachverdichten**
Planum in mindesten 4 Übergängen mit schwerem Verdichtungsgerät nachverdichten.
Verdichtung auf Dpr min 98%,
Zu erreichender Tragfähigkeitswert EV2>= 45 MN/m2
Menge: 40,000 m2

**5.2.8.40 Frostschutzschicht HKS 0/45 Nebenflächen**
Frostschutzschicht aus Schotter herstellen.
Als Unterbau für die Stützmauerteile.
Einbaustärke = bis 20 cm im Mittel.
Baustoffgemisch 0/45.
Gütegeprüftes Material nach TL SoB-StB
Widerstand gegen Schlagzertrümmerung (SD) <=22
Verdichtungsgrad/Verformungsmodul '70 MN/m2'

Baustoffgemisch aus natürlichen Gesteinskörnungen
Menge: 15,000 t

**5.2.8.50 Betonfundament für Stützmauerteile**
Betonfundament für Stützmauerteile
Beton C20/25, d= 20 cm fachgerecht als Fundament für Stützmauerteile auf Schotter einbauen und verdichten.
Randschalung ist aufzustellen.
Beton höhengerecht einbauen und Oberfläche eben herstellen.
Abrechnung nach Aufstandsbreite Stützmauer +20 cm mal 20 cm Einbaustärke.
Menge: 7,000 m3

**5.2.8.60 Stützmauerteile versetzten H=2,20 m,**
Stützmauerteile liefern und flucht- u. höhengerecht auf
Mörtel MG III, d=  3 cm, versetzen und sichern.
Höhe=2,20 m
Breite = 1,00 m
Die Mauerfugen sind auf der Rückseite in ganzer Höhe dauerhaft abzudichten mit einem selbstklebendem Bitumenband, Alukaschiert, 150 mm breit, 1,5 mm stark.
Ausführung:
Farbe Beton grau
Sichtseite Sichtbeton schalungsglatt, Rückseite auf einer Höhe von 20 cm von OK Wand per Hand nachgeglättet.
Kanten gefast;
Geeignet zum Versetzen im Konvex-Bogen R>=120m, mit Fugenklaffung Vorderkante.
Oberkante des Stützwandteils waagerecht.
Einschl. ggf. erf. Zwischenbreiten (50 cm).
Bemessung für Belastung
- SLW 60
- Belastung aus Absturzsicherung, an der Rückseite der Winkelstütze befestigt.
Beton frost- und tausalzbeständig, gem. Statischer Berechnung.
Einschub von Bewehrungseisen zur Lagesicherung der aufgehenden Wand ist einzurechnen.
Beim Versetzen ist besonders auf den geraden und gleichmäßigen Fugenverlauf sowie auf eine versatzfreie Oberfläche  zu achten.
Menge: 18,000 m

**5.2.8.70 Stützmauerteile versetzten H=1,55 m,**
Stützmauerteile liefern und einbauen wie vor,
jedoch Höhe 1,55 m.
Menge: 8,000 m

**5.2.8.80 Stützmauerteile versetzten H=1,10 m,**
Stützmauerteile liefern und einbauen wie vor,
jedoch Höhe 1,10 m.
Menge: 4,000 m

**5.2.8.90 Stützmauerteile Zulage Eckelement außen H=2,20 m**
Zulage für Eckelement Außenecke Stützmauerteile
(Winkelstützen) liefern und Flucht- u. Höhengerecht auf
Unterbeton C20/25, d= 20 cm, versetzen und sichern.
Höhe=2,20 m
sonst wie vor.
Menge: 1,000 St

**5.2.8.100 Stützmauerteile Zulage Eckelement außen H=1,55 m**
Zulage für Eckelement außenecke Stützmauerteile
(Winkelstützen) liefern und Flucht- u. Höhengerecht auf
Unterbeton C20/25, d= 20 cm, versetzen und sichern.
Höhe=1,55 m
sonst wie vor.
Menge: 1,000 St

**5.2.8.110 Dränleitung herst. mit Erdarb., Rohr-DN 100, PVC-U-Rohr,**
Dränleitung für Bodenentwässerung mit Auflager aus
Filtermaterial einbauen bei der Hinterfüllung der Stützmauerteile am Stützmauerfuß herstellen.
Erdarbeiten in bindigem Boden ausführen.
Filtermaterial in Leitungszone einbauen und verdichten.
Anschlüsse an Schacht bzw. Sammelleitung werden
gesondert vergütet.
Rohr-DN 100.
Dränrohr aus  PVC-U nach DIN 1187, Form A.
Erdarbeiten in bindigem Boden.
Filtermaterial = Kiessand bzw. Schlacke geeigneter
Körnung
Menge: 30,000 m

**5.2.8.120 Rohranschluss Dränage herstellen.**
Rohranschluss an Entwässerungsleitung der Straßenabläufe herstellen.
Formstück = Abzweig DN 150/100 aus
PVC-U einschl. des Anschlusses der Drainageleitung
DN 100 an den Abzweig.
Das Übergangsstück Drainage/PVC-U ist mit
einzukalkulieren.
Formstück in vorh. Leitung mittels Überschiebmuffen einbauen
Dränage anschließen.
Menge: 2,000 St

**5.2.8.130 Boden zur Hinterfüllung liefern und einbauen**
Boden zur Hinterfüllung der Winkelstützwand liefern, einbauen und lagenweise verdichten.
Material = Frostsicherer, sauberer, verdichtungsfähiger nichtbindiger Boden.
Boden zur Hinterfüllung der Winkelstützwand lagenweise einbauen und verdichten.
Abgerechnet wird nach Auftragsprofilen.
Menge: 100,000 m3

##### Unterabschnitt 5.2.9 Zaunbau RRB

*Hinweis: Hinweis:*
Hinweis:
Die folgenden Positionen gelten für die Einzäunung des Technikbereichs am Regenrückhaltebecken.
Der Zaunbau ist durch ein zertifiziertes Zaunbauunternehmen RAL-GZ 602 ausführen zu lassen.

**5.2.9.10 Zaunanlage als Stabmattenzaun H = 1,80 m liefern und einbauen**
Stabgitterzaun bestehend aus geraden Abschnitten und mehren Ecken liefern und fertig montieren:

Höhe des Zaunes mind. 1,80 m über GOK an jeder Stelle, bei einer Bodenfreiheit von rund 10 cm.
Doppelstabgitterzaun 8/8 - 6,
Maschenweite 50/200 mm;
Drahtstärke: senkrechte Stäbe 6 mm;
waagerechte Stäbe 8 mm - jeweils zwei gegenüberliegend;
Senkrechte Drähte einseitig überstehend (unten);
Korrosionsschutz: Im Vollbad verzinkt nach DIN ISO 1461 und zusätzlich pulverbeschichtet,
Farbe moosgrün, RAL-Ton 6005;
Montage:
Gitter mit dafür vorgesehenen Verbindungsteilen bestehend aus Klemmplatten und rostfreien Schrauben mit Innensechskant an den unten genannten Pfosten befestigt,Abstand der Verschraubungen nach Herstellerangabe, Schnittstellen durch Kaltzink und Farbe nachbehandelt
Höhenversätze in Anpassung an das Gelände sind Teil der Leistung.

Pfosten:
Gitterzaunpfosten für oben genannten Doppelstabzaun aus Recheckstahlrohr mit Klemmplatten und Schrauben,
Pfostenquerschnitt mindestens 60/40/2 mm
Pfosten im Vollbad feuerverzinkt nach DIN ISO 1461 und pulverbeschichtet,
Farbe braun, RAL-Ton nach Wahl des AN;
oberer Pfostenabschluss durch Abdeckkappe
Pfosten in Einzelfundamente gesetzt
Pfostenreihe höhen- und fluchgerecht gesetzt einschließlich Erdaushub sowie Einplanieren des Aushubes im Bereich der Zaunflucht
Pfostenabstand ca. 2500 mm
Fundamentgröße ca. 30/30/60
Betongüte C 20/25
Boden: lehmiger Boden

Fertige Montage des Zaunes

Alle Erd- und Anpassungsarbeiten durchführen.
Menge: 40,000 m

**5.2.9.20 Zulage Eck-und Knickpunkt H = 1,80 m**
Zulage für Eck- oder Knickpunkte in der Zaunflucht,
unter Verwendung von Eckverbindern, sonst wie vor.
Menge: 15,000 St

**5.2.9.30 Zulage Höhenversatz H = 1,80 m**
Zulage für den Höhenversatz zur Anpassung an die vorh. Geländemodellierung.
Menge: 10,000 St

**5.2.9.40 Zulage Stacheldrahtaufsetzer**
Stacheldrahtaufsetzer, für o.g. Zaunanlage
Aufsatz  ist im 45 Grad Winkel abgewinkelt
Für 3 Reihen Stacheldraht
Länge vom Länge Aufsatz ist ca. 450 mm
Material: Stahl verzinkt.
Einschl. passende Pfostenadapter aus feuerverzinktem Stahl
Spanndrahthalter 3 Stück (Schwarz) mit Nagel in Edelstahl sind bereits vormontiert.
Farbe:, Moosgrün (6005).
Menge: 15,000 St

**5.2.9.50 Stacheldraht 3-reihig an Aufsatz**
Stacheldraht 3-reihig an Aufsatz liefern und einbauen.
Material: Stahl,  Verzinkter Draht Ø 2,8 mm
Stachel 4-spitzig
Farbe: verzinkt
Material liefern und fachgerecht an Zaunaufsätze montieren. Einschließlich aller erforderlichen Zaunspanner und Kleinteile.
Abgerechnet wird die Länge des montierten Draht
Menge: 110,000 m

**5.2.9.60 Torfundament herstellen**
Zaunfundament für Drehflügeltor 2-flügelig
Lichte Durchfahrtsbreite: 5,00 m

Durchgehendes Fundament, überpflastert, 0,80 x 0,80 m.
Bewehrten Beton einschließlich Schalung und konstruktiver
Bewehrung herstellen. Schalung vorhalten und beseitigen.
Bewehrungsgrad ca. 125 kg/m3 ist einzurechnen.
Bauteil = Fundamente für Toranlagen.
Festigkeitsklasse C 20/25.
Beton mit hohem Frostwiderstand.
Oberfläche mit Besenstrich versehen.
Die für die Herstellung der Fundamente erforderlichen
Erdarbeiten einschl. Wasserhaltung und Bodenabfuhr sind
einzurechnen.
Erdarbeiten in Boden, lehmiger Boden ausführen. Überschüssiger Boden ist im Seitenbereich einzubauen.
Menge: 1,000 St

**5.2.9.70 Drehflügeltor 2-flügelig H = 1,80 m Durchf.: 5,00 m**
Drehflügeltor 2-flügelig
Lichte Durchfahrtsbreite: 5,00 m
Torhöhe: 1,80 m über GOK
incl. Drücker, liefern und montieren.

Torflügel bestehen aus Rechteckrohr 80/40 mm, mit Stabausfachung aus Quadratrohr 25/25 mm, jeder Stab in Abständen von ca. 120 mm fest mit dem Rahmen verschweißen.
Aufsätze für Stacheldraht 3-reihig, höhe wie Aufsatzteil Zaunpfosten, einschl. Befestigung für Draht.
Stacheldraht wird nach gesonderter Position abgerchnet.
Verstellbare Torgehänge durch Verwendung von Augenschrauben.

Bei geschlossenem Tor Arettierung durch Bodenriegel und Bodenplatte, bei geöffnetem Tor durch zwei zusätzliche Bodenhülsen. Verriegelung durch im Vorderholm eingelassenes Einsteckschloss, mit alu-eloxierter Drückergarnitur.
Torpfosten bestehen aus Quadratrohr 120/120 mm, mit aufgeschweißter Abdeckklappe und angeschweißten Gegenlagern für die Türaufhängung.
Alle Teile, sofern nicht Edelmetalle, im Vollbad feuerverzinkt nach DIN ISO 1461 und pulverbeschichtet
Farbe: moosgrün, RAL - Ton 6005
Lieferung und fertige Montage des Drehflügeltores
Menge: 1,000 St

##### Unterabschnitt 5.2.10 Stahlgeländer und Handläufe

**5.2.10.10 Stahlgelaender einbauen Hoehe = 1300 mm Fuellst., Pfosten Hohlprofil Feuerverz.o.Oel**
Geschweisstes Stahlgelaender als Füllstabgeländer  einschliesslich Endschwingen nach Zeichnung herstellen und einbauen.
Geländer nach ZTV-Ing Teil 8 Abschnitt 4.
Material: S235 JR verzinkt.
Dehnungsfugen mit Pass-Stuecken nach konstruktiven
Erfordernissen anordnen. Entlueftungsoeffnung der Hohlprofile nach dem Verzinken dicht abschliessen. Entwaesserungsoeffnungen erhalten.
Verbindungsmittel feuerverzinkt nach DIN 267, Teil 10,
Schichtdicke 40 mym.
Abgerechnet wird nach Laenge des Handlaufs zwischen den
Achsen der Endpfosten bzw. Endstaebe.
Gelaender fuer für Geländeversprung Winkelstütze
Einbau mit Fußplatten gem. Gel 14 auf Einzelfundamenten vor Winkelstütze.
Hoehe des Gelaenders =1300 mm über GOK.
Pfostenabstand ca. 250 cm.
Gelaender feuerverzinken, Mittelwert der Schichtdicke
nach DIN 50 976 entsprechend der Profilwanddicke.
Verzinkte Flaechen nicht mit Oel bzw. Fett behandeln.
Menge: 30,000 m

**5.2.10.20 Zulage für Eckausbildung**
Zulage für Eckausbildung des Stahl- Geländers bis 90°
in der Draufsicht.
Einschl. Abwinkelung Handlauf läuft durch.
Menge: 2,000 St

**5.2.10.30 Zulage für Tor im Geländer**
Zulage für den Einbau eines Tores im Stahlgeländer der o.g. Position.
Durchgangsbreite = 1,00 m
OK Tor: 1,30 m über GOK
Öffnungswinkel: 180 grad,
Torpfosten wie Geländerpfosten, Torfüllung wie Geländer.
Anschlag mit zwei einstellbaren Scharnieren
Verriegelung durch im Vorderholm eingelassenes Einsteckschloss mit Schließzylinder, mit alu-eloxierter Drückergarnitur.
Zusätzlich erforderliche Geländerpfosten sind einzurechnen.
Toranlage als Zulage zum durchgemessenen Geländer.
Menge: 2,000 St

**5.2.10.40 Einzelfundamente Geländer**
Fundament aus bewehrten Beton einschließlich
Schalung und konstruktive Bewehrung herstellen.
Fundament für Geländerpfosten.
Geländer wird mit Fußplatte auf Fundament befestigt.
Schalung vorhalten und beseitigen,
Abmessung: 40 x 40 x 80 cm
Beton Festigkeitsklasse C 25/30 XC4 XF1.
Kanten sind mittels Dreikantleisten zu brechen.
Oberfläche plan und waagerecht, geglättet.
Bewehrungsanteil 150 kg Stahl / m³ Beton ist
einzurechnen.
Die für die Herstellung des Fundamentes erforderlichen
Erdarbeiten, Sohlplanum, 20 cm Schottertragschicht und Bodenabfuhr sind einzurechnen.
Menge: 15,000 St

**5.2.10.50 Handlauf Treppe RRB Edelstahl**
Geländer aus Edelstahlrundrohren
Als Treppengeländer / Handlauf neben der Betriebstreppe zum RRB
Handlaufhöhe ca. 0,85 m über OK Stufe
Pfostenabstand: ca. 1,60 m (nach Längenaufteilung)
Pfosten: Rundrohr Durchm ca. 33,7 x 2 mm,
Handlauf: Rundrohr Durchm ca. 42,4 x 2 mm,
Knieleisten: keine
Fußleiste: keine
Sämtliches Material Werkstoff: 1 .4571
Dehnungsfugen mit Pass-Stuecken nach konstruktiven Erfordernissen anordnen.
Schweißnähte sind zu entgraten, entfetten und zu reinigen.
Stumpfnähte sind als eingeebnete V/U-Naht auszuführen,
Kehlnähte sind 100% voll und gleichmäßig unter Schutzgas geschweißt herzustellen.
Alle Übergänge beischleifen und zu polieren. Gesamtkonstruktion beizen und passivieren.
Ausführung nach konstruktiver und statischer
Erfordernis.
Betonfundamente für die Geländer aus Beton ca. 30 / 30 / 60 cm herstellen, einschl. der Erdarbeiten.
A lle Befestigungsmaterialien für Geländer liefern und das Geländer fachgerecht montieren.
Ggf. erforderliche Montagegerüste und Krangestellungen
sind in den EP einzurechnen.
Abgerechnet wird nach Laenge des Handlaufs zwischen den
Achsen der Endpfosten bzw. Endstaebe.
Menge: 10,000 m

**5.2.10.60 Zulage Eckausbildung Innen o. Außen**
Zulage zum Geländer wie vor, für die Herstellung einer Eckausbildung in Anpassung an die Treppenanlage.
Menge: 1,000 St

##### Unterabschnitt 5.2.11 Landschaftspflegerische Gestaltung des RRB

*Hinweis: Hinweis: Anlage einer Grünlandfläche*

**5.2.11.10 Zusätliche Baustelleneinrichtung Landschaftsgärtnerische Gestaltung**
Einrichten, Vorhalten und Räumen der Baustelle einschließlich An- und Abtransport aller
erforderlichen Geräte und Maschinen sowie Einhaltung aller gesetzlichen Sicherheitsvorschriften.
Menge: 1,000 pau

**5.2.11.20 Räumung der Fläche**
Entfernen von unerwünschtem Aufwuchs, Altgras, Gehölzjungwuchs, Steinen und sonstigen
Fremdstoffen. Anfallendes Material aufnehmen, laden und fachgerecht entsorgen.
Menge: 28400,000 m2

**5.2.11.30 Bodenbearbeitung**
Oberboden im Bereich der Ackerfläche (ca. 16.330 m²) je nach Ausgangszustand lockern bzw. flach
fräsen oder grubbern (Bearbeitungstiefe ca. 5–10 cm). Boden einebnen und Saatbett herstellen. Um
günstige Keimbedingungen zu schaffen, ist die Grünlandfläche (ca. 16.650 m²) 2-fach zu fräsen oder
mit einer ähnlichen Methode so zu bearbeiten, dass vorhandene Vegetation zerstört und ein
feinkrümeliges Saatbett geschaffen wird.
Menge: 28400,000 m2

**5.2.11.40 Lieferung von Feuchtwiesen-Saatgut**
Liefern einer gebietsheimischen, zertifizierten Saatgutmischung für Feuchtwiesen entsprechend der
jeweiligen Herkunftsregion. Artenzusammensetzung gemäß Planung bzw. Vorgaben des
Auftraggebers.
Menge: 28400,000 m2

**5.2.11.50 Ansaat der Feuchtwiese**
Saatgut gleichmäßig mit einer Aussaatstärke gemäß Herstellerangabe ausbringen. Saatgut leicht
einarbeiten bzw. anwalzen, sodass ein guter Bodenschluss gewährleistet ist.
Menge: 28400,000 m2

**5.2.11.60 Fertigstellungspflege Grünlandfläche**
Mehrmaliger Pflegeschnitt entsprechend der Entwicklung des Aufwuchses (ca. 2–4 Schnitte).
Schnittgut vollständig aufnehmen und von der Fläche entfernen. Kontrolle und Nachbesserung von
Fehlstellen.
Besondere Ausführungsbedingungen:
• Eine Düngung oder Kalkung der Fläche ist nicht zulässig.
• Bodenverdichtungen sind zu vermeiden.
• Die Arbeiten dürfen nur bei geeigneten Witterungs- und Bodenverhältnissen durchgeführt
werden.
• Das Mähgut ist vollständig von der Fläche zu entfernen.
• Die Pflege erfolgt entsprechend den Anforderungen an artenreiche Feuchtwiesen.
Menge: 28400,000 m2

*Hinweis: Hinweis:*

**5.2.11.70 Pflanzung von 10 Eichen entlang der nordöstlichen Grenze des RRB**
Liefern und fachgerechtes Pflanzen von Eichen (Quercus robur) als Hochstämme.

Qualität der Pflanzen
• Hochstamm (H.)
• 3 × verpflanzt (3xv.)
• Mit Ballen
• Stammumfang in 1,0 m Höhe: 10–12 cm
• Vorkommensgebiet 1 (Norddeutsches Tiefland)
• Pflanzen entsprechend den geltenden Gütebestimmungen für Baumschulpflanzen.

Leistungsumfang:
• Anlieferung der Pflanzen einschließlich Transport.
• Kontrolle der Pflanzenqualität vor dem Einbau.
• Herstellen der Pflanzgrube entsprechend der Ballengröße und den Bodenverhältnissen.
• Lockerung des Pflanzgrubengrundes und der Seitenwände.
• Fachgerechtes Einsetzen der Gehölze in der ursprünglichen Pflanztiefe.
• Auffüllen der Pflanzgrube mit vorhandenem, geeignetem Oberboden.
• Einschlämmen bzw. Angießen unmittelbar nach der Pflanzung.
• Herstellung eines Gießrandes.
• Lieferung und Einbau einer Dreipfahlverankerung aus imprägnierten Holzpfählen
einschließlich Querlatten und Kokos- oder Gurtbandanbindung.
• Entfernen sämtlicher Verpackungsmaterialien (Drahtkorb und Ballentuch im oberen Bereich
öffnen bzw. gemäß den geltenden FLL-Empfehlungen behandeln).
• Sauberes Hinterlassen der Baustelle
Menge: 10,000 St

**5.2.11.80 Anlage einer 7-reihigen Hecke**
Liefern und fachgerechtes Pflanzen einer flächigen Heckenpflanzung aus Echten Traubenkirschen
(Prunus padus).

Pflanzdichte:
• 1 Gehölz je m²
Pflanzenqualität:
• Sträucher, 2 × verpflanzt
• Höhe: 60–100 cm
• Wurzelnackt

Leistungsumfang:
• Lieferung aller Pflanzen einschließlich Transport.
• Fachgerechte Verteilung der Pflanzen gemäß Pflanzplan.
• Ausheben der Pflanzlöcher entsprechend der Pflanzengröße.
• Lockerung des Pflanzgrundes.
• Fachgerechtes Einsetzen der Gehölze.
• Verfüllen mit geeignetem Oberboden.
• Andrücken des Bodens.
• Erstbewässerung unmittelbar nach der Pflanzung.
• Entfernen und fachgerechte Entsorgung sämtlicher Verpackungsmaterialien.
• Sauberes Räumen der Arbeitsfläche.
Menge: 1442,000 St

**5.2.11.90 Anlage einer mindestens 3-reihigen Hecke**
Liefern und fachgerechtes Pflanzen einer flächigen Heckenpflanzung aus standortgerechten,
heimischen Laubgehölzen.

Pflanzdichte
• 1 Gehölz je m²
Pflanzensorten:
Echte Traubenkirsche Prunus padus 57 St
Schwarzer Holunder Sambucus nigra 57 St
Pfaffenhütchen Euonymus europaeus 57 St
Schlehe  Prunus spinosa 57 St
Weißdorn Crataegus monogyna 56 St

Pflanzenqualität
• Sträucher, 2 × verpflanzt
• Höhe: 60–100 cm
• Wurzelnackt

Leistungsumfang
• Lieferung aller Pflanzen einschließlich Transport.
• Fachgerechte Verteilung der Pflanzen gemäß Pflanzplan.
• Ausheben der Pflanzlöcher entsprechend der Pflanzengröße.
• Lockerung des Pflanzgrundes.
• Fachgerechtes Einsetzen der Gehölze.
• Verfüllen mit geeignetem Oberboden.
• Andrücken des Bodens.
• Erstbewässerung unmittelbar nach der Pflanzung.
• Entfernen und fachgerechte Entsorgung sämtlicher Verpackungsmaterialien.
• Sauberes Räumen der Arbeitsfläche.
Menge: 284,000 St

**5.2.11.100 Aufstellung eines Wildschutzzauns**
Wildschutzzaun herstellen
• Zaunhöhe: 1,60 m
• Knotengeflecht aus verzinktem Stahldraht
• Maschenweiten nach Herstellerstandard für Wildschutzzäune
• Drahtstärke entsprechend den Anforderungen für Wildabwehr
• Ober- und Unterdraht gespannt
• Holzpfosten, druckimprägniert oder gleichwertig
• Pfostenlänge ca. 2,30–2,50 m
• Pfostenabstand max. 4,00 m
• End-, Eck- und Strebenpfosten verstärkt ausführen
• Einschlagen oder Einrammen der Pfosten entsprechend den
Bodenverhältnissen
• Geflecht fachgerecht befestigen und verspannen
• Zaununterkante dem Gelände anpassen und möglichst bodenschlüssig herstellen
• Sämtliche Befestigungsmittel, Spanndrähte, Drahtspanner und Verbindungselemente sind
im Einheitspreis enthalten.

Eck- und Endausbildungen
• Herstellen der erforderlichen Eck-, End- und Abspannkonstruktionen einschließlich Streben,
Drahtspanner und sämtlicher Befestigungsmittel (6 Stück).

Besondere Technische Vertragsbedingungen
• Ausführung gemäß den anerkannten Regeln der Technik.
• Holzpfosten aus dauerhaftem Nadelholz, druckimprägniert oder gleichwertig.
• Knotengeflecht feuerverzinkt.
• Alle Stahlteile korrosionsgeschützt.
• Der Auftragnehmer hat den konkreten Zaunverlauf vor Ausführung mit der Bauleitung
abzustimmen.
• Die Leistung umfasst sämtliche Nebenleistungen, Hilfsmittel sowie das Einmessen und
Anpassen an das vorhandene Gelände.
Menge: 337,000 m

**5.2.11.110 Räumen der Baustelle**
Räumung der Baustelle
Nach Fertigstellung Baustelle vollständig räumen, überschüssige Materialien, Verpackungen
und sonstige Rückstände aufnehmen und ordnungsgemäß entsorgen. Arbeitsbereich sauber
hinterlassen.
Menge: 1,000 pau

*Hinweis: Hinweis: Fertigstellungspflege*
Hinweis: Fertigstellungspflege
Fertigstellungspflege von Gehölzpflanzungen
gemäß DIN 18916 und DIN 18919
Die Fertigstellungspflege beginnt unmittelbar nach Abschluss der Pflanzarbeiten und endet nach
einem Jahr. Die Pflegearbeiten sind entsprechend den Witterungsverhältnissen und dem
Entwicklungszustand der Pflanzen fachgerecht auszuführen.

**5.2.11.120 Fertigstellungspflege von Gehölzpflanzungen gemäß DIN 18916 und DIN 18919**
Fertigstellungspflege von Gehölzpflanzungen
gemäß DIN 18916 und DIN 18919

Wässern der Gehölze
• Bedarfsgerechtes Wässern sämtlicher Gehölze.
• Wassergaben entsprechend Witterung und Bodenfeuchte.
• Langsames, tiefgründiges Bewässern.
• Einschließlich Bereitstellung von Wasser, Transport und sämtlichen Nebenleistungen.
Freihalten der Pflanzflächen
• Entfernen von Wildkräutern und Aufwuchs innerhalb der Pflanzflächen.
• Schonende Bearbeitung ohne Beschädigung der Gehölze.
• Entsorgung des anfallenden Pflanzenmaterials.
Mulchflächen nacharbeiten
• Mulch gleichmäßig verteilen.
• Fehlstellen ergänzen.
• Mulchscheiben freihalten.
• Schichtdicke nach Fertigstellung ca. 5–8 cm.
Kontrolle und Nachbinden der Verankerung
• Kontrolle der Baumpfähle, Querriegel und Bindematerialien.
• Nachbinden bzw. Lockern der Anbindungen.
• Richten schief stehender Gehölze.
• Austausch beschädigter Bindematerialien.
Pflanzschnitt und Entfernung abgestorbener Pflanzenteile
• Entfernen abgestorbener oder beschädigter Triebe.
• Durchführung erforderlicher Erziehungsschnitte.
• Schnittgut aufnehmen und fachgerecht entsorgen.
Kontrolle auf Krankheiten und Schädlinge
• Regelmäßige Sichtkontrolle.
• Dokumentation festgestellter Schäden.
• Meldung außergewöhnlicher Schadbilder an den Auftraggeber.
Nachpflanzung ausgefallener Gehölze
• Entfernen abgestorbener Pflanzen.
• Lieferung und Pflanzung gleichwertiger Gehölze.
• Einschließlich Pflanzgrube, Pflanzsubstrat, Wässern und Anbinden.
Reinigung der Pflanzflächen
• Entfernen von Müll, Steinen und sonstigen Fremdkörpern.
• Sauberhalten der gesamten Pflanzflächen.
Ausführungszeitraum
• Fertigstellungspflege für eine Vegetationsperiode.
• Pflegegänge nach Erfordernis, mindestens jedoch monatlich während der Vegetationszeit.
• Alle Arbeiten sind fachgerecht gemäß DIN 18919 auszuführen.
Besondere Leistungen
• Dokumentation sämtlicher Pflegegänge.
• Unverzügliche Meldung außergewöhnlicher Schäden.
• Schutz angrenzender Flächen während der Arbeiten.
• Entsorgung sämtlicher anfallender Stoffe nach den geltenden Vorschriften.
Menge: 1,000 St

#### Abschnitt 5.3 Bodenbeprobung und Verwertung

*Hinweis: Hinweis Boden-Materialentsorgung*
Der AN ist für die vollständige rechtskonforme Verwertung des Bodens verantwortlich. Für die Entsorgungsstellen sind jeweils gültige behördliche Genehmigungen und Zertifizierungen nachzuweisen. Transport von Aushubmaterial zur Entsorgungsstelle.
Abrechnungsgrundlagen sind die Wiegescheine der Entsorgungsstellen. Die Verwiegung erfolgt grundsätzlich auf einer geeichten Waage beim AN oder der jeweiligen Verwertungs- / Entsorgungsstelle.

Grundlage für die Einteilung ist die EBV Ersatzbaustoffverordnung

Einzurechnende Leistungen:
In die Einheitspreise sind sämtliche Ausgaben und Leistungen für die ordnungsgemäße Verwertung der Böden sowie u.a. die zusätzlichen Kontrolluntersuchungen, Gebühren für die Genehmigung und Verwaltung inkl. aller Gebühren und -Abwicklung, Kosten des elektronischen Begleitscheinverfahrens sowie eventuelle Umlagerungen innerhalb der Anlage einzurechnen.

Das Wiegen der angelieferten Abfälle und das Ausstellen der Wiegenoten sind Nebenleistungen, für die keine gesonderte Vergütung erfolgt.

Für gefährliche Abfälle muss der Nachweis erbracht werden, dass eine Zuweisung zur vorgesehenden Entsorgungseinrichtung möglich ist. Ist seitens des Bieters eine Zwischenlagerung von Abfällen vorgesehen, sind alle genannten Angaben auch für das jeweilige Zwischenlager erforderlich.

##### Unterabschnitt 5.3.1 Boden

**5.3.1.10 Koordination Probenahme Bodenaushub**
Probenahme von zwischengelagertem Bodenaushub koordinieren
Der Auftragnehmer (AN) hat die Probenahme des auf der Baustelle oder auf einer Bereitstellungsfläche zwischengelagerten Bodenaushubs rechtzeitig zu koordinieren. Die Beprobung erfolgt durch ein vom Auftraggeber (AG) benanntes und beauftragtes Fachunternehmen.
Der AN hat sicherzustellen, dass die zu beprobenden Bodenmieten bis zur Durchführung der Probenahme zugänglich und eindeutig den jeweiligen Homogenbereichen zugeordnet sind. Er hat den AG rechtzeitig über die erforderliche Probenahme zu informieren und die Terminabstimmung mit dem beauftragten Fachunternehmen zu koordinieren.
Die beprobten Bodenmassen dürfen bis zum Vorliegen der Analysenergebnisse sowie der Festlegung des Weiteren Verwertungs- oder Entsorgungsweges weder abgefahren noch vermischt oder anderweitig verändert werden. Sie sind auf der Baustelle oder auf den Bereitstellungsflächen des AN getrennt und eindeutig gekennzeichnet vorzuhalten.
Abrechnungshinweis:
Die Position wird je koordinierter Probenahme vergütet. Sie kommt mindestens einmal je Homogenbereich sowie zusätzlich etwa je angefangene 500 m³ Bodenaushub eines Homogenbereiches oder nach Anordnung des AG zur Ausführung.
Art und Umfang der Probenahme sowie der analytischen Untersuchungen werden vom AG festgelegt.
Menge: 125,000 St

**5.3.1.20 Bodenlagerfläche planieren Anteil RRB Ölmühlenstraße**
Bodenlagerfläche planieren und verdichten
Oberfläche: im Wesentlichen Bergematerial / Kohlematerialien / Schottermaterialien / Gestein
Oberfläche planieren.
Material im Mengenausgleich lösen, verschieben und wieder einbauen.
Arbeitstiefe
Abtrag rund 15 cm
Auftrag rund 15 cm
Planum in mindesten 4 Übergängen mit schwerem Verdichtungsgerät nachverdichten.
Zu erreichender Tragfähigkeitswert EV2>= 70 MN/m2
Menge: 20000,000 m2

**5.3.1.30 Oberbodenlager ansäen Weißklee 10 g/m2**
StL-Nr. 2410613302
Oberbodenlager für die Decksaat vorbereiten und ansäen.
Das Saatgut einarbeiten und andrücken. Ansaat unzureichend begrünter Flächen wiederholen.
Saatgut-Menge = 10 g/m2. 100 v.H. Weißklee (Trifolium
repens).
Menge: 3000,000 m2

**5.3.1.40 Oberbodenlager mähen Mähgut Verwert.AN**
StL-Nr. 2410614001
Aufwuchs auf Oberbodenlager und unmittelbar angrenzenden Flächen nach Aufforderung durch den AG mähen.
Mähgut aufnehmen und nach Wahl des AN verwerten.
Menge: 3000,000 m2

**5.3.1.50 Boden Oberboden Homogenber.A laden und verwerten**
Boden aus Miete laden und der Wiederverwendung/Verwertung nach Wahl des AN zuführen. Beschreibung der Homogenbereiche gem. Bodengutachten.
Boden: 'Auffüllung Homogenbereich A (Oberboden)'

Bodenmaterial eingestuft als BM-0/BG-0
Abrechnung nach Wiegeschein.
Aufwand für Verwiegung über LKW-Waage des AN ist einzurechnen.
Menge: 12890,000 t

**5.3.1.60 Zulage Entsorgungskosten Boden EBV BM-0*/BG-0***
Zulage für die Verwertung von Boden der Grundposition, jedoch
Auffüllungsböden und gewachsene Böden der Zuordnung EBV BM-0*/BG-0*.
Die fachgerechte Verwertung ist durch den AN nachzuweisen.
Die Position beinhaltet das Separieren vom übrigen
Aushub sowie die erhöhten Transport- u.  Entsorgungskosten.
Menge: 1800,000 t

**5.3.1.70 Zulage Entsorgungskosten Boden EBV BM-F0*/BG-F0***
Zulage für die Verwertung von Boden der Grundposition, jedoch
Auffüllungsböden und gewachsene Böden der Zuordnung EBV BM-F0*/BG-F0*.
Die fachgerechte Verwertung ist durch den AN nachzuweisen.
Die Position beinhaltet das Separieren vom übrigen
Aushub sowie die erhöhten Transport- u.  Entsorgungskosten.
Menge: 11000,000 t

**5.3.1.80 Boden Homogenber 2, 3, 4 laden und verwerten**
Boden aus Miete laden und der Wiederverwendung/Verwertung nach Wahl des AN zuführen. Beschreibung der Homogenbereiche gem. Bodengutachten.
Boden: 'Boden Homogenber 2, 3, 4'

Bodenmaterial eingestuft als BM-0/BG-0
Abrechnung nach Wiegeschein.
Aufwand für Verwiegung über LKW-Waage des AN ist einzurechnen.
Menge: 23655,000 t

**5.3.1.90 Zulage Entsorgungskosten Boden EBV BM-0*/BG-0***
Zulage für die Verwertung von Boden der Grundposition, jedoch
Auffüllungsböden und gewachsene Böden der Zuordnung EBV BM-0*/BG-0*.
Die fachgerechte Verwertung ist durch den AN nachzuweisen.
Die Position beinhaltet das Separieren vom übrigen
Aushub sowie die erhöhten Transport- u.  Entsorgungskosten.
Menge: 5500,000 t

**5.3.1.100 Zulage Entsorgungskosten Boden EBV BM-F0*/BG-F0***
Zulage für die Verwertung von Boden der Grundposition, jedoch
Auffüllungsböden und gewachsene Böden der Zuordnung EBV BM-F0*/BG-F0*.
Die fachgerechte Verwertung ist durch den AN nachzuweisen.
Die Position beinhaltet das Separieren vom übrigen
Aushub sowie die erhöhten Transport- u.  Entsorgungskosten.
Menge: 6500,000 t

**5.3.1.110 Boden Homogenber 5, 6, 7 laden und verwerten**
Boden aus Miete laden und der Wiederverwendung/Verwertung nach Wahl des AN zuführen. Beschreibung der Homogenbereiche gem. Bodengutachten.
Boden: 'Boden Homogenber 5, 6, 7'

Bodenmaterial eingestuft als BM-0/BG-0
Abrechnung nach Wiegeschein.
Aufwand für Verwiegung über LKW-Waage des AN ist einzurechnen.
Menge: 9215,000 t

**5.3.1.120 Boden Homogenber 8, 9, 11 laden und verwerten**
Boden aus Miete laden und der Wiederverwendung/Verwertung nach Wahl des AN zuführen. Beschreibung der Homogenbereiche gem. Bodengutachten.
Boden: 'Boden Homogenber 8, 9, 11'

Bodenmaterial eingestuft als BM-0/BG-0
Abrechnung nach Wiegeschein.
Aufwand für Verwiegung über LKW-Waage des AN ist einzurechnen.
Menge: 42510,000 t

**5.3.1.130 Boden Homogenber 10,12 laden und verwerten**
Boden aus Miete laden und der Wiederverwendung/Verwertung nach Wahl des AN zuführen. Beschreibung der Homogenbereiche gem. Bodengutachten.
Boden: 'Boden Homogenber 10,12'

Bodenmaterial eingestuft als BM-0/BG-0
Abrechnung nach Wiegeschein.
Aufwand für Verwiegung über LKW-Waage des AN ist einzurechnen.
Menge: 37490,000 t

### Bereich 6 Regenrückhaltebecken Landabsatz

#### Abschnitt 6.1 Anteilige Baustelleneinrichtung RRB Landabsatz

##### Unterabschnitt 6.1.1 Baustelleneinrichtung Anteil RRB Landabsatz

**6.1.1.10 Baustelle einrichten Anteil RRB Landabsatz**
*** Pauschalposition
Geräte, Werkzeuge und sonstige Betriebsmittel, die zur
vertragsgemäßen Durchführung der Bauleistungen
erforderlich sind, auf die Baustelle bringen,
bereitstellen und - soweit der Geräteeinsatz nicht
gesondert berechnet wird - betriebsfertig aufstellen
einschl. der dafür notwendigen Arbeiten. Die erforderlichen festen Anlagen herstellen.
Baubüros, Unterkünfte, Werkstätten, Lagerschuppen
und dgl., soweit erforderlich, antransportieren,
aufbauen und einrichten.
Strom-, Wasser-, Fernsprechanschluß und dgl. für die
Baustelle, soweit erforderlich, herstellen.
Bei Bedarf Zufahrtswege zur Baustelle sowie
Lagerplätze, sonstige Platzbefestigungen und Wege im
Baustellenbereich anlegen.
Mutterbodenarbeiten und Beseitigung des Aufwuchses
für die Baustelleneinrichtung, soweit erforderlich,
werden nicht gesondert berechnet.
Weitere Flächen beschaffen, sofern die vom AG zur
Verfügung gestellten nicht ausreichen.
Die Kosten für Vorhalten, Unterhalten und Betreiben
der Geräte, Anlagen und Einrichtungen einschl. Mieten,
Pacht, Gebühren und dgl. sind nicht in diese
Pauschale, sondern in die Einheitspreise der
betreffenden Teilleistungen eingerechnet.
Soweit nicht für bestimmte Bauleistungen (z.b.
Bedarfsleistungen) das Einrichten der Baustelle als
besonderer Ansatz enthalten ist, umfaßt die Pauschale die Vergütung der Baustelleneinrichtung für alle
Bauleistungen dieses Abschnittes des LV.
Für die wiederkehrenden Baubesprechungen ist ein Besprechungsraum auf der Baustelle vorzuhalten in der Größe eines Doppelcontainers mit Gruppentisch und min. 14 Sühlen sowie Magnetleisten an den Wänden.
40 v.H. des Preises der Baustelleneinrichtung werden nach Baustelleneinrichtung für den Baubeginn bezahlt, 60 v.H. mit dem Baufortschritt über die Bauzeit verteilt.
Menge: 1,000 PSCH

**6.1.1.20 Baustelle räumen für alle LV-Abschnitte Anteil RRB Landabsatz**
*** Pauschalposition
Baustelle von allen Geräten, Anlagen, Einrichtungen
und dgl. räumen.
Benutzte Flächen und Wege entsprechend dem
ursprünglichen Zustand unter Wahrung der landschaftspflegerischen Belange ordnungsgemäß
herrichten. Verunreinigungen beseitigen.
Soweit nicht für bestimmte Leistungen (z.B. Bedarfsleistungen) für das Räumen der Baustelle gesonderte
Positionen im Leistungsverzeichnis enthalten sind, gilt
die Pauschale für alle Leistungen dieses
Leistungsverzeichnisses.
Menge: 1,000 PSCH

**6.1.1.30 Kanalbau-Bestandspläne herstellen Anteil RRB Landabsatz**
*** Pauschalposition
Digital aufgenommener Bestandsplan Kanalbau
-------------------------------------
Herstellung von Bestandsplänen für Kanalisation  Lageplan,Längsschnitt gemäß DIN 2425 Teil 4
Darstellung der Trennkanalisation bzw. Mischwasserkanalisation einschl. evtl. Druckrohrleitungen im Doppelvollinienverfahren, ggf. mit Detaildarstellung)
Digitalisierung der vorhandenen Katastergrundkarten im Maßstab 1:1.000 mit Übernahme der Grundstücksgrenzen  Gebäude, Haus-Nr. und Flurstücks-Nr.
Herstellen eines Bestandsplanes mit Kataster und der topographischen Aufnahme im Maßstab 1:250. Details in 1:100
Die Bestandspläne müssen folgende Angaben enthalten:
   - Schachtdeckel mit NN-Höhe
   - Sohlhöhen der Schächte nach N.N.
   - Rohrdurchmesser und Rohrmaterial pro Haltung
   - Haltungslänge
   - Station der abgehenden Hausanschlüsse
   - Länge der Hausanschlüsse
   - Endtiefe der Hausanschlüsse nach N.N.
Einmessung von Schachtdeckeln, Gullys, Schieber-
und Hydrantenkappen nach Lage und Höhe. Die Aufnahme erfolgt mittels elektronischem Messgerät als Polaraufnahme im Gauß/Krüger-System bzw. UTM nach Abstimmung mit dem AG.
Berechnung der dreidimensionalen Koordinaten aus
den Messwerten der Polaraufnahme.
Das Einholen und Aufsuchen amtlicher Höhen- und
Lagefestpunkte sind in den Einheitspreis mit
einzurechnen.
Die Bestands- und Abrechnungspläne sind dem AG als
als 3-facher Farbplot, als pdf, sowie Datenformat dxf- oder dwg  Datei auf Datenträger zu übergeben. Ferner sind die aufgenommenen Daten in das Datenaustauschformat ISYBAU XML (06.11) zu überführen und als Datei abzugeben.
Menge: 1,000 PSCH

**6.1.1.40 Baustellenschild anfert. und aufst. Folie Typ 1 - Anteil RRB Landabsatz**
Baustelleninformationsschild einschließlich Aufstellvorrichtung nach Unterlagen des AG anfertigen und beschriften, zur Baustelle anfahren und standsicher aufstellen. Notwendige Erdarbeiten ausführen, Fundamente
herstellen. Statischen Nachweis erbringen. Bauschild
während der Bauzeit unterhalten und säubern.
Größe Baustelleninformationsschild:
Breite: 6,00 m
Höhe : 4,15 m
UK Schild liegt 3 m über GOK
Unterhaltungsdauer Bauschild: 24 Monate
Ständerwerk aus Aluminiumprofilen. Aufname der Bautafeln mittels horizuntalen Aluprofilen. Ballastierung aus Betongewichten. Konstruktion gem. Statischer Berechnung sicher ausgelegt.
Schilderträger aus Alu-Verbundtafeln an Tafelträger montieren.
Beschriftung nach Vorgabe des AG mittels Verkehrszeichenfolie Typ 1, voll retroreflektierend.
Beschriftungsfeld aufgeteilt in
- Baustelleninformation
- Beteiligtentafeln
Erforderliche Montagegerüste und Krangestellungen sowie Sicherheitseinrichtungen für die Montage sind in den EP
einzurechnen
Menge: 1,000 St

**6.1.1.50 Baustellenschild zurück bauen Anteil RRB Landabsatz**
Baustelleninformationsschild einschließlich Aufstellvorrichtung abbauen
Notwendige Erdarbeiten ausführen, Fundamente
aufnehmen
Größe Baustelleninformationsschild:
Breite: 6,00 m
Höhe : 4,15 m
UK Schild liegt 3 m über GOK
Ständerwerk aus Aluminiumprofilen. Aufname der Bautafeln mittels horizuntalen Aluprofilen. Ballastierung aus Betongewichten. Schilderträger aus Alu-Verbundtafeln
Bauschild sortiert abbauen, sämtliche Materialien von der Baustelle entfernen und einer Verwertung nach wahl des AN zuführen.
Erforderliche Montagegerüste und Krangestellungen sowie Sicherheitseinrichtungen für die Montage sind in den EP
einzurechnen
Menge: 1,000 St

##### Unterabschnitt 6.1.2 Absperrungen und Überfahrten

**6.1.2.10 Bauzaun auf- und abbauen Zaunhoehe 2,0 m Maschendraht**
Bauzaun nach Angaben des AG einschl. der erforderlichen
Tore standsicher herstellen, waehrend der Bauzeit vorhalten und unterhalten sowie nach Beendigung der Bauzeit entfernen. Umsetzen des Bauzauns bedingt durch den
Arbeitsfortgang ist einzurechnen.
Bauzaun beidseitig der Kanaltrasse.
70 v.H. des Preises werden nach Aufstellung, der Rest
nach Entfernen des Bauzaunes verguetet.
Zaunhoehe ueber Gelaende 2,0 m.
Zaun aus Bauzaunelementen.
Menge: 100,000 m

#### Abschnitt 6.2 Umbau Regenrückhaltebecken Landabsatz

*Hinweis: Hinweis: Homogenbereiche*
Hinweis: Homogenbereiche für Erdarbeiten

Entsprechend der vorliegenden Bodengutachten (siehe Anlage) wurden für die Erdarbeiten folgende Homogenbereiche gebildet:

Homogenbereich Schicht I: Anfüllungen / Schluffe / Sande - EL-A und EE-A
Homogenbereich Schicht II: Schluffe und Sande- EL-B und EE-B
Homogenbereich Schicht III: Tone / Schluffe / Sande EL-B und EE-C
Homogenbereich Schicht IVa/b: Ton- u. Sandstein stark verwittertEL-B und EE-D
Homogenbereich Schicht IVc: Ton- u. Sandstein festEL-C und EE-E

Die Details zu den Homogenbereichen sind den Bodengutachten zu entnehmen.

##### Unterabschnitt 6.2.1 Erdarbeiten

**6.2.1.10 Vegetationsdecke mähen und aufreißen**
Vegetationsdecke vor Oberbodenabtrag mähen / schlegeln. Mähgut in Eigentum des AN übernehmen.
Vegetationsdecke mit Bodenfräse oder Scheibenegge min. 10 cm tief aufreißen und so zerkleinern, daß keine Stücke über 0,01 m3 verbleiben.
Menge: 830,000 m2

**6.2.1.20 Oberboden, m. Wurzelwerk durchsetzt abtragen, trans. in Miete Abtrag 10 -30 cm Abrechnung Abtrag**
Oberboden, mit Wurzelwerk durchsetzt, einschließlich Vegetationsdecke profilgerecht abtragen, transportieren und in Miete setzen.
Dicke des Abtrags rund 30 cm, profilgerecht am Grabenprofil.
Transportweg bis ca. 750 m auf die Lagerfläche im Inova-Park,
Boden zur Beprobung.
Beschreibung der Homogenbereiche gem. Bodengutachten.
Aushub aus Grabenprofil, humoser Oberboden mit Wurzelwerk durchsetzt.
Das Herstellen des Planums wird gesondert vergütet.
Abgerechnet wird nach Abtragssprofilen.
Menge: 50,000 m3

**6.2.1.30 Oberboden abtragen, lagern Abrechnung Abtrag**
Oberboden ggf. einschließlich Vegetationsdecke profilgerecht  lösen, laden, transportieren und in regelmäßig geformten Mieten locker aufsetzten. Ansaat und Mähen einer Decksaat werden gesondert vergütet.
Transportweg bis ca. 1000 m auf die Lagerfläche im Inova-Park, Fahrweg über öffentliche Straßen.
Boden zur Beprobung und Festlegung der späteren Verwendung des Oberbodens
Boden: Oberboden Homogenbereich 1 gem. Bodengutachten.
In Teilflächen.
Dicke des Abtrages über 10 bis 30 cm.
Abgerechnet wird nach Abtragsprofilen.
Menge: 145,000 m3

*Hinweis: Hinweis Abbruch Pumpwerk*
Der Entwurf sieht vor, dass für den Abriss des alten Pumpwerks unmittelbar vor dem Gebäude im Regenrückhaltebecken ein Fangedamm im vor Kopf-Verfahren eingebracht wird. Vorgesehen ist dafür Material aus dem Bodenlager.

Nachdem der Damm erstellt ist, kann der Zwischenraum zwischen Damm und Pumpwerk abgepumpt und das Pumpwerk dann "im Trockenen" abgerissen werden.

Nach Abriss des Pumpwerks kann die Baugrube verfüllt und der Boden aus dem Fangedamm für die neue Profilierung der Böschungen genutzt werden.

**6.2.1.40 Wasserableitung altes RRB**
Anlage zum Abpumpen des vorhandenen Wassers im stillgelegten Regenrückhaltebecken Landabsatz, Bereich zwischen Fangedamm und Pumpwerksgebäude.
Abpumpen für den Abriss des Altpumpwerks und den Einbau der neuen Kanalanschlüsse.
Einbau eines Pumpensumpf mit einer Tauchpumpe
Förderleistung rund 20 m³ pro Std.
Stromversorgung aus Baustrom herstellen und Pumpe betriebsfertig vorbereiten.
Der Einsatz umfasst das betriebsbereite Aufbauen, Umbauen  bzw. Umsetzen innerhalb einer Baugrube und das Abbauen.  Erforderliche Erdarbeiten, Wasserfassungen, Zu- und Ableitungen,
Einsatzstelle = RRB.
Geodaetische Foerderhoehe ab Baugrubensohle ueber 2,50 bis 5,00 m.
Ableitung nach Wahl des AN zum Vorfluter herstellen.
Entfernung zum Vorfluter ca. 50 m,
Vorfluter =  RW-Kanal
Vorhalten und Betreiben (einschl. Probebetrieb) werden  gesondert berechnet.
Menge: 1,000 pau

**6.2.1.50 Pumpenanlage Tauchpumpe betreiben**
Abpumpen Wasser aus RRB mittels Tauchpumpe.
Der Verrechnungssatz fuer die Pumpe umfasst saemtliche Aufwendungen fuer den Einsatz,  insbesondere Geraetevorhalte- und Betriebsstoffkosten sowie
saemtliche Zuschlaege einschliesslich der Kosten fuer das
Bedienungspersonal.
Verguetet werden die angefangenen Stunden zwischen Einsatzbeginn und -ende, jedoch ohne Reparatur-
und Wartungszeiten
Tauchpumpe bis 20 m3/h mit Energieversorgung
Menge: 30,000 Std

*Hinweis: Hinweis: Herstellen eines Fangedamms vor dem alten*
Hinweis: Herstellen eines Fangedamms vor dem Zulauf des alten Pumpwerks, Einbau vor Kopf.

**6.2.1.60 Vorh. Boden laden, transportieren u. lagenweise einbauen und verdichten**
Boden bzw. Anfüllungen aus Bodenmiete laden, im Baufeld transportieren und für die Herstellung eines Damms vor dem vorh. Pumpwerk einbauen.
Material aus Miete im Bodenlager laden und rund 1000 m zum Einbauort transportieren.
Dammhöhe rund 3 m.
Boden: 'Einbaufähiger Boden Homogenbereich Schicht II'

Verdichtungsgrad/Verformungsmodul '45 MPa'

Das Herstellen des Planums wird gesondert vergütet.
Menge: 205,000 m3

*Hinweis: Hinweis: Verfüllen der Abrissbaugrube Pumpwerk*
Hinweis: Verfüllen der Abrissbaugrube Pumpwerk mit vorhandenen Böden, die seitlich lagern:
- Aushub aus Baugrube Abriss Pumpwerk
- Aushub aus Rückbau Fangedamm

**6.2.1.70 Boden bzw. Fels lösen, seitl. lagern zur Beprobung EBV, Homogenber Schicht II**
Boden bzw. Fels aus Abtragsbereichen profilgerecht lösen, seit. zum Wiedereinbau lagern.
Freilegen von Fundamenten und Gründungen des vorhandenen Pumpwerks zur Vorbereitung der Abrissarbeiten,
Tiefe bis 1,25 m, geböscht.
Boden: Homogenbereich Schicht II gem. Bodengutachten.
Das Herstellen des Planums wird gesondert vergütet.
Abgerechnet wird nach Auftragsprofilen.
Menge: 135,000 m3

**6.2.1.80 Vorh. Boden lagenweise einbauen und verdichten Kleinbaugruben bis 1,25 m Tiefe**
Boden bzw. Anfüllungen aus seitl. lagernden Böden in  Kleinbaugruben Mauern und Fundamente nach Abriss einbauen und verdichten.
Baugrubentiefen rund 1,25 m
Boden: 'Einbaufähiger Boden seitl lagernd, Homogenbereich Schicht II'

Verdichtungsgrad/Verformungsmodul '45 MPa'

Das Herstellen des Planums wird gesondert vergütet.
Menge: 135,000 m3

**6.2.1.90 Vorh. Boden lagenweise einbauen und verdichten Kleinbaugruben bis 2,50 m Tiefe**
Boden bzw. Anfüllungen aus seitl. lagernden Böden sowei aus Fangedamm laden und in Baugrube nach Abriss Pumpwerk lagenweise einbauen und verdichten.
Baugrube Pumpwerksgebäude ca. 5 x 11 m in der Sohle, Baugrubentiefe i.M rund 2,50 m
Boden: 'Einbaufähiger Boden seitl lagernd, Homogenbereich Schicht II'

Verdichtungsgrad/Verformungsmodul '45 MPa'

Das Herstellen des Planums wird gesondert vergütet.
Menge: 205,000 m3

**6.2.1.100 Boden bzw. Fels lösen, transportieren und lagern zur Beprobung EBV, Homogenber Schicht II**
Boden bzw. Fels aus Abtragsbereichen profilgerecht lösen, laden, transportieren und in Miete setzen.
Transportweg bis ca. 1000 m auf die Lagerfläche im Inova-Park, Fahrweg über öffentliche Straßen.
Boden zur Beprobung.
Grundstücksprofilierung am RRB Landabsatz
Tiefe bis 1,25 m, geböscht.
Boden: Homogenbereich Schicht II gem. Bodengutachten.
Das Herstellen des Planums wird gesondert vergütet.
Abgerechnet wird nach Auftragsprofilen.
Menge: 310,000 m3

**6.2.1.110 Oberboden des AG laden, transportieren, andecken Alle Flächen Andeckung 15-25 cm Boden**
Gelagerten Oberboden des AG profilgerecht andecken.
Andeckung auf Böschungen, Seitenstreifen, Trennstreifen, Mulden, Wälle
Dicke der Andeckung ca. 15 - 25 cm.
Material aus Miete im Bodenlager im Inova-Park laden und rund 1000 m zum Einbauort transportieren.
Fahrweg über öffentliche Straßen.
Abgerechnet wird nach Auftragsprofilen.
Menge: 195,000 m3

**6.2.1.120 Rasenansaat herstellen, Rasenplanum**
Rasenansaat herstellen. Saatgut ohne Entmischung ausbringen und einarbeiten.
Ansaat auf Flächen, Trennstreifen und Mulden.
Rasenplanum herstellen.
Saatgut gem. Einzelbeschreibung Nr. 7.1.1 - RSM -
Regel-Saatgut-Mischung für Universalrasen.
Saatgutmenge 25 g/m2.
Saatgut vom AN liefern.
Menge: 1000,000 m2

**6.2.1.130 Zulage Arbeiten im Bereich von Bäumen**
Zulage für das Lösen und Profilieren des RRB im Bereich von Bäumen bzw. Baumkronen.
Abstand der Stämme rund 5 m zur Baugrube.
Berechnet wird der Mehraufwand für erschwertes
Lösen, laden und entsorgen des Aushubmaterials im Bereich des Baumes.
Abrechnung je Baum
Menge: 5,000 St

**6.2.1.140 Steinschüttung Sandstein CP 90/250**
Schüttung aus Steinen auf vorbereitetem Erdaushub
herstellen und abgleichen.
Einbau als Sohlbefestigung in RRB,
Gewässer führt Wasser.
Material: Wasserbauschotter Sandstein CP 90/250
Einbau an verschiedenen Stellen.
Verdrängter Erdaushub geht in Eigentum des AN über und
ist abzufahren.
Menge: 150,000 to

##### Unterabschnitt 6.2.2 Betriebsflächen

*Hinweis: Hinweis: Die folgenden Positionen gelten für die Herstellung eines Wartungsweges am RRB.*
Hinweis:
Die folgenden Positionen gelten für die Herstellung
eines Wartungsweges am RRB .

**6.2.2.10 Boden bzw. Fels lösen, transportieren und lagern zur Beprobung EBV, Homogenber Schicht II**
Boden bzw. Fels aus Abtragsbereichen profilgerecht lösen, laden, transportieren und in Miete setzen.
Transportweg bis ca. 1000 m auf die Lagerfläche im Inova-Park, Fahrweg über öffentliche Straßen.
Boden zur Beprobung.
Aushub für die Anlage von Verkehrsflächen am RRB Landabsatz
Tiefe bis 0,60 m,
Boden: Homogenbereich Schicht II gem. Bodengutachten.
Das Herstellen des Planums wird gesondert vergütet.
Abgerechnet wird nach Auftragsprofilen.
Menge: 135,000 m3

**6.2.2.20 Dränleitung herst. mit Erdarb., Rohr-DN 100, PVC-U-Rohr, Form A, Tiefe 0,5 - 1,25 m**
Dränleitung für Bodenentwässerung mit Auflager aus
Filtermaterial herstellen.
Graben mit senkrechten Wänden, 20 cm breiter als
Nennweite des Dränrohres, ausheben.
Filtermaterial in Leitungszone einbauen und verdichten.
Anschlüsse an Schacht bzw. Sammelleitung werden
gesondert vergütet.
Rohr-DN 100.
Dränrohr aus  PVC-U nach DIN 1187, Form A.
Verlegetiefe (bis Fließsohle) über 0,5 bis 1,25 m.
Erdarbeiten in Boden der Homogenbereiche D
Filtermaterial = Kiessand bzw. Schlacke geeigneter
Körnung
Einbau bis UK Verfestigung bzw. Stabilisierung
Es ist darauf zu achten, daß kein Eintrag von
Feinkornanteilen in den Drainstrang erfolgt und das
Filtermaterial filterstabil gegenüber dem
Umgebungsmaterial ist.
Überschüssigen Grabenaushub von der Baustelle entfernen und einer Wiederverwertung nach Wahl des AN zuführen.
Erschwernisse wegen der Durchquerung der
Bodenverfestigung sind einzurechnen.
Menge: 60,000 m

**6.2.2.30 Rohranschluss herstellen Anschluss DN 150 AL PVC-U SL Beton Oeffnung herst.**
Rohranschluss an Sammelrohrleitung  od. Schacht
herstellen,
Anschluss dichten.
Verguetet wird der Mehraufwand fuer das Herstellen des
Anschlusses (einschliesslich eventueller Pass-Stuecke
und Sattelstuecke) gegenueber der bis zur Innenflaeche
der Sammelrohrleitung durchgemessenen Rohrleitung.
Rohr DN der Anschlussleitung 150,
Anschlussleitung aus PVC-U,
Sammelleitung aus Beton.
Oeffnung fuer Rohranschluss durch Bohren herstellen.
Menge: 1,000 St

**6.2.2.40 Planum herstellen Abweichung +-2 cm**
Planum herstellen.
Max. Abweichung von der Sollhöhe +2/-2 cm.
Menge: 290,000 m2

**6.2.2.50 Planum Nachverdichten**
Planum in mindesten 4 Übergängen mit schwerem Verdichtungsgerät nachverdichten.
Verdichtung auf Dpr min 98%,
Zu erreichender Tragfähigkeitswert EV2>= 45 MN/m2
Menge: 290,000 m2

**6.2.2.60 Frostschutzschicht 0/32 Fahrbahnen ca. 45 cm stark**
Frostschutzschicht aus Schotter herstellen.
In Verkehrsflächen der Betriebsfläche RRB.
Einbaustärke = bis 45 cm im Mittel.
Baustoffgemisch  0/45.
Feinkornanteil UF3.
Durchlässigkeit min 5x10^-5 m/s am eingebauten Material
Gütegeprüftes Material nach TL SoB-StB
Widerstand gegen Schlagzertrümmerung (SD) <=22
Verdichtungsgrad/Verformungsmodul '100 MN/m2'

Baustoffgemisch aus natürlichen Gesteinskörnungen, kein Recyclingmaterial.
Menge: 265,000 t

##### Unterabschnitt 6.2.3 Pflasterarbeiten

*Hinweis: Hinweis Einfassung Pflasterflächen Rasengitter*

**6.2.3.10 Bordsteine aus Beton setzen BSt. T 8 x 25 Formsteine R-Stütz.bis 10 cm U-Beton 20 cm Erdarbeiten**
Bordsteine aus Beton setzen.
Bordsteine aus Beton DIN EN 1340, Qualität DTI
Tiefbord TB 8 x 25 (80/250 mm).
Bordsteine grau.
Bordsteine, einschl. aller erforderlichen Kurven-,
Rundbord- und Übergangssteine nach Zeichnung.
Rückenstütze aus Beton C 20/25 bis 10 cm unter OF Bordstein, 15 cm breit, geschalt und verdichtet, herstellen.
Unterbeton C 20/25, 20 cm dick, herstellen.
Fugenrückseite der Bordsteine flächig mit Mörtel verschließen.
Erforderliche Erdarbeiten, gff. im Schotterbett ausführen.
Menge: 140,000 m

**6.2.3.20 Bordsteine trennen als Tiefborde und Winkelborde**
Bordsteine auf Passmaß trennen.
Bordsteine 'als Tiefborde und Winkelborde; werksmäßig
halbe Steine werden nicht gesondert vergütet'
Menge: 28,000 St

**6.2.3.30 Betonsteinpflastersystem Rasenkammersystem herstellen, Parkflächen. grau**
Betonsteinpflastersystem als Rasenkammersystem
herstellen.
Ausführung in Parkflächen, unterteilt durch
Parkstandsmarkierungen.
Form- und Halbsteine sind einzurechenen.
Rasenkammersteine aus Beton
Abmessung= ca. 60 / 40 / 10 cm,
Farbe = grau
Oberkanten gefast
offener Anteil rund 40 %
Befahrbar für PKW
Pflasterbett aus Splitt 1/3 gem. TL Pflaster-StB, 4 cm stark, herstellen.
Das Pflasterbett ist so zu überhöhen, daß die Sollhöhe
der Pflasterdecke nach dem Abrütteln bis zur
Standfestigkeit erreicht wird.
Abrütteln der Fläche nach Kammerfüllung mit leichter Rüttelplatte mit Kunststoffgleitvorrichtung.
Menge: 280,000 m2

**6.2.3.40 Pflastersteine zuarbeiten Schneiden B-Pflasterstein Dicke 8-10 cm**
Pflastersteine auf Paßmaß trennen und zugearbeitete
Steine an Kanten und Einfassungen bzw. an Aussparungen und Einbauten über 1 m2 Einzelgröße
verlegen.
Das Zuarbeiten oder Schneiden der Pflastersteine
an Aussparungen und Einbauten bis zu 1 m2 Einzelgröße
wird gesondert vergütet.
Steine nass schneiden.
Art = Betonpflastersteine als Rasengittersteine,
Dicke 8 bis 10 cm.
Menge: 110,000 m

**6.2.3.50 Umpflasterung Schachtabdeckungen**
Umpflasterung Schachtabdeckung einschließlich der ggf. hierfür erforderlichen Erdarbeiten und der Anpassungen an die  Schachtabdeckung
Schachtabdeckung Durchmesser ca. 625 mm.
Pflastersteine nach TL Pflaster-StB und DIN 1338 DI,
Beton 160/160/140 mm.
Breite des Pflasterstreifens 3 Reihen.
Bettung '20 cm Unterbeton'

Steine mit Zementhaftbrücke vorbehandeln.
Erforderliche Steinschnitte sind enthalten.
Fugenbreite mindestens 5 mm
Fugen mit Zementmörtel vergießen,
Fugen zu angerenzenden Gewerken schließen.
Umpflasterung z.T. in der Böschung des Grabens.
Menge: 6,000 St

**6.2.3.60 Füllung der Rasenkammern**
Füllung der Kammern der Rasenkammersteinfläche mit einer Mischung aus Splitt 1/3 (ca. 30 %) und Extensivsubstrat (Schüttgewicht ca. 0,85 t/m3) und Magerrasenmischung RSM 5.1.
Material liefern, mischen und bis 1 cm unter OK Stein einbauen.
Flächen 4 x wässern zum Anwuchs.
Pflasterfläche in fertiger Leistung.
Menge: 280,000 m2

##### Unterabschnitt 6.2.4 Zaunbau RRB Landabsatz

*Hinweis: Hinweis:*
Hinweis:
Die folgenden Positionen gelten für die Einzäunung des
Beckenstandortes.
Die Torpfosten des Zufahrtstores werden in ein
gemeinsames, durchgehendes Fundament eingebaut.
Der Zaunbau ist durch ein zertifiziertes Zaunbauunternehmen ausführen zu lassen.

**6.2.4.10 Maschendrahtzaun aufnehmen alles beseitigen**
Maschendrahtzaun aus Betonpfosten mit Maschendrahtbespannung und zweireihiger Stacheldrahtbespannung aufnehmen.
Zaunhöhe 1,80 bis 2,20 m
Zaunpfosten Beton
Pfostenabstand 2 bis 3 m
Sämtliche aufgenommenen Stoffe der Verwertung nach Wahl des AN zuführen und von der Baustelle entfernen.
Menge: 65,000 m

**6.2.4.20 Toranlage Stahlprofile aufnehmen**
Toranlage in Maschendrahtzaun aufnehmen.
Toranlage aus Stahlprofilen
1-flügelig
Durchfahrtsbreite ca. 6,5 m
Durchgehendes Fundament
Torhöhe 1,80 bis 2,20 m
Toranlage einschl. Pfosten demontieren, von der Baustelle entfernen und der Wiederverwertung nach Wahl des AN zuführen.
Fundament bis 1m unter GOK abbrechen, von der Baustelle entfernen und der Wiederverwertung nach Wahl des AN zuführen.
Erforderliche Erdarbeiten ausführen.
Menge: 1,000 St

**6.2.4.30 Zaunbespannung Maschendraht auftrennen Schnittstelle für späteren Anschluss / Verschluss**
Zaunbespannung Maschendraht auftrennen
Maschendraht und Spanndrähte fachgerecht auftrennen, sodass ein späterer Anschluss eines neuen Zaunstücks an den vorh. Zaun möglich ist.
Zaunhöhe 1,80 bis 2,20 m
Einschl. der erforderlichen Sicherung der Schnittstelle
Menge: 2,000 St

**6.2.4.40 Zaunanlage als Stabmattenzaun H = 1,80 m liefern und einbauen**
Stabgitterzaun bestehend aus geraden Abschnitten und mehren Ecken liefern und fertig montieren:

Höhe des Zaunes mind. 1,80 m über GOK an jeder Stelle, bei einer Bodenfreiheit von rund 10 cm.
Doppelstabgitterzaun 8/8 - 6,
Maschenweite 50/200 mm;
Drahtstärke: senkrechte Stäbe 6 mm;
waagerechte Stäbe 8 mm - jeweils zwei gegenüberliegend;
Senkrechte Drähte einseitig überstehend (unten);
Korrosionsschutz: Im Vollbad verzinkt nach DIN ISO 1461 und zusätzlich pulverbeschichtet,
Farbe moosgrün, RAL-Ton 6005;
Montage:
Gitter mit dafür vorgesehenen Verbindungsteilen bestehend aus Klemmplatten und rostfreien Schrauben mit Innensechskant an den unten genannten Pfosten befestigt,Abstand der Verschraubungen nach Herstellerangabe, Schnittstellen durch Kaltzink und Farbe nachbehandelt
Höhenversätze in Anpassung an das Gelände sind Teil der Leistung.

Pfosten:
Gitterzaunpfosten für oben genannten Doppelstabzaun aus Recheckstahlrohr mit Klemmplatten und Schrauben,
Pfostenquerschnitt mindestens 60/40/2 mm
Pfosten im Vollbad feuerverzinkt nach DIN ISO 1461 und pulverbeschichtet,
Farbe braun, RAL-Ton nach Wahl des AN;
oberer Pfostenabschluss durch Abdeckkappe
Pfosten in Einzelfundamente gesetzt
Pfostenreihe höhen- und fluchgerecht gesetzt einschließlich Erdaushub sowie Einplanieren des Aushubes im Bereich der Zaunflucht
Pfostenabstand ca. 2500 mm
Fundamentgröße ca. 30/30/60
Betongüte C 20/25
Boden: lehmiger Boden

Fertige Montage des Zaunes

Alle Erd- und Anpassungsarbeiten durchführen.
Menge: 65,000 m

**6.2.4.50 Zulage Eck-und Knickpunkt H = 1,80 m**
Zulage für Eck- oder Knickpunkte in der Zaunflucht,
unter Verwendung von Eckverbindern, sonst wie vor.
Menge: 20,000 St

**6.2.4.60 Zulage Höhenversatz H = 1,80 m**
Zulage für den Höhenversatz zur Anpassung an die vorh. Geländemodellierung.
Menge: 10,000 St

**6.2.4.70 Zulage Stacheldrahtaufsetzer**
Stacheldrahtaufsetzer, für o.g. Zaunanlage
Aufsatz  ist im 45 Grad Winkel abgewinkelt
Für 3 Reihen Stacheldraht
Länge vom Länge Aufsatz ist ca. 450 mm
Material: Stahl verzinkt.
Einschl. passende Pfostenadapter aus feuerverzinktem Stahl
Spanndrahthalter 3 Stück (Schwarz) mit Nagel in Edelstahl sind bereits vormontiert.
Farbe:, Moosgrün (6005).
Menge: 28,000 St

**6.2.4.80 Stacheldraht 3-reihig an Aufsatz**
Stacheldraht 3-reihig an Aufsatz liefern und einbauen.
Material: Stahl,  Verzinkter Draht Ø 2,8 mm
Stachel 4-spitzig
Farbe: verzinkt
Material liefern und fachgerecht an Zaunaufsätze montieren. Einschließlich aller erforderlichen Zaunspanner und Kleinteile.
Abgerechnet wird die Länge des montierten Draht
Menge: 195,000 m

**6.2.4.90 Zulage Zaunanschluss an Tor H = 1,80 m**
Zulage für Anschluss des neuen Zauns an den Torpfosten der Toranlage.
Menge: 2,000 St

**6.2.4.100 Torfundament herstellen**
Zaunfundament für Drehflügeltor 2-flügelig
Lichte Durchfahrtsbreite Tor: 5,00 m
Durchgehendes Fundament, überpflastert, 0,80 x 0,80 m.
Bewehrten Beton einschließlich Schalung und konstruktiver
Bewehrung herstellen. Schalung vorhalten und beseitigen.
Bewehrungsgrad ca. 125 kg/m3 ist einzurechnen.
Bauteil = Fundamente für Toranlagen.
Festigkeitsklasse C 20/25.
Beton mit hohem Frostwiderstand.
Oberfläche mit Besenstrich versehen.
Die für die Herstellung der Fundamente erforderlichen
Erdarbeiten einschl. Wasserhaltung und Bodenabfuhr sind
einzurechnen.
Erdarbeiten in Boden, lehmiger Boden ausführen. Überschüssiger Boden der Verwertung nach Wahl des AN zuführen und von der Baustelle entfernen.
Menge: 1,000 St

**6.2.4.110 Drehflügeltor 2-flügelig H = 1,80 m Durchf.: 6,50 m**
Drehflügeltor 2-flügelig
Lichte Durchfahrtsbreite: 6,50 m
Torhöhe: 1,80 m über GOK
incl. Drücker, liefern und montieren.
Torflügel bestehen aus Rechteckrohr 80/40 mm, mit Stabausfachung aus Quadratrohr 25/25 mm, jeder Stab in Abständen von ca. 120 mm fest mit dem Rahmen verschweißen.
Aufsätze für Stacheldraht 3-reihig, höhe wie Aufsatzteil Zaunpfosten, einschl. Befestigung für Draht.
Stacheldraht wird nach gesonderter Position abgerchnet.
Verstellbare Torgehänge durch Verwendung von Augenschrauben.
Bei geschlossenem Tor Arettierung durch Bodenriegel und Bodenplatte, bei geöffnetem Tor durch zwei zusätzliche Bodenhülsen. Verriegelung durch im Vorderholm eingelassenes Einsteckschloss, mit alu-eloxierter Drückergarnitur.
Torpfosten bestehen aus Quadratrohr 120/120 mm, mit aufgeschweißter Abdeckklappe und angeschweißten Gegenlagern für die Türaufhängung.
Alle Teile, sofern nicht Edelmetalle, im Vollbad feuerverzinkt nach DIN ISO 1461 und pulverbeschichtet
Farbe: moosgrün, RAL - Ton 6005
Lieferung und fertige Montage des Drehflügeltores
Menge: 1,000 St

**6.2.4.120 Anschluss an Bestandszaun**
Neuen Maschendrahtzaun an Bestandszaun anschließen. Anschluss fachgerecht herstellen.
Passschnitt vorhandenes Maschendrahtgeflächt
Anfügen des neuen Maschendrahtgeflecht
Herstellen der Verbindungen von Spanndrähten
Zaunverbindung in fertiger Arbeit herstellen.
Zaunhöhe 2 m.
Menge: 2,000 St

##### Unterabschnitt 6.2.5 Abrissarbeiten Pumpwerksgebäude

*Hinweis: Hinweis Rückbau Pumpwerk*
Im Rahmen der Herrichtung des Regenrückhaltebeckens Landabsatz muss das vorhandene alte Pumpwerksgebäude abgerissen werden.
Derzeit ist das Pumpwerk noch als provisorische Entwässerungseinrichtung in Betrieb. Die Außerbetriebnahme kann erfolgen, sobald der neue Regenwasserkanal im Landabsatz in Betrieb ist, das Regenrückhaltebecken Ölmühlenstraße fertig und die alten Einleitstellen an den neuen kanal angeschlossen sind.

Bei dem Pumpwerksgebäude handelt es sich um ein eingeschossiges Gebäude mit Flachdach und bituminöser Eindeckung. Der Grundriss ist rechteckung in beträgt rund 11 x 5 m. Die Wände sind als zweischaliges Mauerwerk aufgebaut. Decke, Boden und Pumpenkeller sind in Stahlbetonbauweise errichtet. Türen aus Stahl sowie zwei Oberlichter als Kunststoffkuppeln.

Das Gebäude ist mit einer alten Gebäudeinstallation ausgestattet. An einer Wand steht eine alte elektrische Steueranlage, die jedoch außer Betrieb genommen wurde, einige Möbelstücke etc. stehen im Gebäude. Die aktuelle Pumpe wird über eine elektronische Steuerg in einem Schaltschrank angesteuert.

Der AN ist für die vollständige rechtskonforme Verwertung der anfallenden Stoffe verantwortlich. Für die Entsorgungsstellen sind jeweils gültige  behördliche Genehmigungen und Zertifizierungen nachzuweisen.
Abrechnungsgrundlagen sind die Wiegescheine der
Entsorgungsstellen. Die Verwiegung erfolgt grundsätzlich auf einer geeichten Waage beim AN oder der jeweiligen Verwertungs- / Entsorgungsstelle.

In die Einheitspreise sind sämtliche Ausgaben und Leistungen für die  ordnungsgemäße Verwertung der Materialien einzurechnen. Das Wiegen der angelieferten Abfälle und das Ausstellen der Wiegenoten sind Nebenleistungen, für die keine gesonderte Vergütung erfolgt.

**6.2.5.10 Gebäude ausräumen lose Gegenstände**
Gebäude ausräumen lose Gegenstände
Grundfläche rund 60 m²
Gegenstände ausräumen wie
5 Stühle
1 Schreibtisch
2 Feuerlöscher
Löschdecken
Beschilderungen aus Kunststoff
Materialien sortiert laden, von der Baustelle entfernen und der Verwertung zuführen.
Verwertungsnachweis erbringen.
Materialverwertung wird gesondert vergütet.
Menge: 0,500 t

**6.2.5.20 Feuerlöscher demontieren, entsorgen**
Feuerlöscher demontieren, entsorgen.
Feuerlöscher einschl. Wandhalter demontieren.
Materialien sortiert laden, von der Baustelle entfernen und der Verwertung zuführen.
Verwertungsnachweis erbringen.
Menge: 3,000 St

**6.2.5.30 Tür Aussen Stahl, 2-flügelig, 2,20x2,40m demontieren**
Stahltür (Außentür), Zugang zum Pumpwerksgebäude,
2-flügelig, demontieren.
Breite: ca. 2,20 m
Höhe: ca. 2,40 m
Tür einschließlich Zarge ausbauen.
Schließzylinder demontieren und dem AG zur Verfügung stellen.
Materialien sortiert laden, von der Baustelle entfernen und der Verwertung zuführen.
Verwertungsnachweis erbringen.
Erforderliche Montagegerüste und Krangestellungen sowie Sicherheitseinrichtungen für die Montage sind in den EP
einzurechnen
Menge: 1,000 St

**6.2.5.40 Tür Aussen Stahl, 2-flügelig, 2,20x3,30m demontieren**
Stahltür (Außentür), Zugang zum Pumpwerksgebäude,
2-flügelig, demontieren.
Breite: ca. 2,20 m
Höhe: ca. 3,30 m
Türen einschließlich Zarge ausbauen. Schließzylinder demontieren und dem AG zur Verfügung stellen.
Materialien sortiert laden, von der Baustelle entfernen und der Verwertung zuführen.
Verwertungsnachweis erbringen.
Erforderliche Montagegerüste und Krangestellungen sowie Sicherheitseinrichtungen für die Montage sind in den EP
einzurechnen
Menge: 1,000 St

**6.2.5.50 Tür Innen Stahl, 1-flügelig 2,10x1,10 demontieren**
Stahltür (Außentür), zu den vorh. Installationsboxen demontieren.
Größe ca. 2,10 x 1,10 m
Türen einschließlich Zarge ausbauen fachgerecht entsorgen.
Schließzylinder demontieren und dem AG zur Verfügung stellen.
Materialien sortiert laden, von der Baustelle entfernen und der Verwertung zuführen.
Verwertungsnachweis erbringen.
Erforderliche Montagegerüste und Krangestellungen sowie Sicherheitseinrichtungen für die Montage sind in den EP
einzurechnen
Menge: 1,000 St

**6.2.5.60 Außenbeleuchtung Wandmontage, Stahl, Strahler u. Wannenleuchten demontieren**
Außenbeleuchtung demontieren.
- LED-Strahler
- Wannenleuchte Röhren
- Wannenleuchte Ausleger
Leuchten an Wand montiert
Leuchten demontieren.
Materialien sortiert laden, von der Baustelle entfernen und der Verwertung zuführen.
Verwertungsnachweis erbringen.
Erforderliche Montagegerüste und Krangestellungen sowie Sicherheitseinrichtungen für die Montage sind in den EP
einzurechnen
Menge: 3,000 St

**6.2.5.70 Dachrinnen Zink, demontieren**
Dachrinnen demontieren
Umlaufende Dachrinnen am Flachdach.
Höhe ca. 3,50 m über GOK
Dachrinnen aus Zink einschl. Halterungen
Materialien sortiert laden, von der Baustelle entfernen und der Verwertung zuführen.
Verwertungsnachweis erbringen.
Erforderliche Montagegerüste und Krangestellungen sowie Sicherheitseinrichtungen für die Montage sind in den EP
einzurechnen
Menge: 33,000 m

**6.2.5.80 Fallrohre Zink, demontieren**
Dachfallrohre demontieren
Fallrohre der umlaufende Dachrinnen.
Höhe bis ca. 3,50 m über GOK
Fallrohre aus Zink einschl. Halterungen
Materialien sortiert laden, von der Baustelle entfernen und der Verwertung zuführen.
Verwertungsnachweis erbringen.
Erforderliche Montagegerüste und Krangestellungen sowie Sicherheitseinrichtungen für die Montage sind in den EP
einzurechnen
Menge: 8,000 m

**6.2.5.90 Geländer, Stahl, Zink, demontieren**
Geländer demontieren
Geländer aus verzikten Stahlprofilen
Pfosten Q-Rohr ca. 40 x 40 mm
Zaun Winkelprofil ca. 40 x 40 mm, 2-fach (mit Kniestock)
Pfostenabstand ca. 2 m
Geländerhöhe ca. 1,10 m
Geländer in Betonmauer einbetoniert.
Beton abschlagen.
Materialien sortiert laden, von der Baustelle entfernen und der Verwertung zuführen.
Verwertungsnachweis erbringen.
Erforderliche Montagegerüste und Krangestellungen sowie Sicherheitseinrichtungen für die Montage sind in den EP
einzurechnen
Geländerlänge rund 18 m.
Menge: 0,200 t

**6.2.5.100 Gitterroste, Stahl, Zink, demontieren**
Gitterroste demontieren
Gitterroste aus verziktem Stahlgeflecht, bis 5 cm hoch,
auf Trägern aufgelegt und verschraubt.
Zur Abdeckung der Tauchpumpenkammer
Materialien sortiert laden, von der Baustelle entfernen und der Verwertung zuführen.
Verwertungsnachweis erbringen.
Erforderliche Montagegerüste und Krangestellungen sowie Sicherheitseinrichtungen für die Montage sind in den EP
einzurechnen
Fläche rund 25 m2
Menge: 0,300 t

**6.2.5.110 Tränenbleche, Stahl, Zink, demontieren**
Tränenbleche demontieren
Tränenblech aus verzinktem Stahl,
als Abdeckung von Kabelkanälen.
Materialien sortiert laden, von der Baustelle entfernen und der Verwertung zuführen.
Verwertungsnachweis erbringen.
Erforderliche Montagegerüste und Krangestellungen sowie Sicherheitseinrichtungen für die Montage sind in den EP
einzurechnen
Fläche rund 3 m2
Menge: 0,100 t

**6.2.5.120 Stahlträger u. sonst Konstruktionen, Stahl, Zink, demontieren**
Stahlträger, Haltekonstruktionen und Leiter am Pumpenschacht  demontieren
Stahlträger IPE, Trägerhöhe ca. 200 m als Auflagekonstruktion der Gitterroste, sowie Stahlrohre / Leiter etc, alles Stahl  verzinkt,  mit Betonwand verschraubt.
Materialien sortiert laden, von der Baustelle entfernen und der Verwertung zuführen.
Verwertungsnachweis erbringen.
Erforderliche Montagegerüste und Krangestellungen sowie Sicherheitseinrichtungen für die Montage sind in den EP
einzurechnen
Menge: 5,000 t

**6.2.5.130 Lichtkuppeln, Kunststoff, demontieren**
Lichtkuppeln demontieren
Kuppeln aus gewölbtem Kunststoff
Bauteile sind fest mit Dach verbunden und nicht zu öffnen.
Abmessungen ca. 2,20 m x 1,50 m, 0,40 m hoch (Sichmaß)
Lösen von Hand / mit handgeführten Kleingeräten
Arbeitshöhenbereich [m]: bis 5m über GOK
Für die Kalkulation ist von unbelastetem Material auszugehen.
Materialien sortiert laden, von der Baustelle entfernen und der Verwertung zuführen.
Verwertungsnachweis erbringen.
Erforderliche Montagegerüste und Krangestellungen sowie Sicherheitseinrichtungen für die Demontage sind in den EP
einzurechnen
Menge: 2,000 St

**6.2.5.140 Dachabdichtung Bitumenbahn 2-lagig nicht schadstoffbelastet v.Hand Stoffe**
Dachabdichtung Bitumenbahn 2-lagig D 4,5mm abbrechen
Dachabdichtung auf Beton - Flachdach
Lösen von Hand / mit handgeführten Kleingeräten
Arbeitshöhenbereich [m]: bis 5m über GOK
Für die Kalkulation ist von unbelastetem Material auszugehen.
Materialien sortiert laden, von der Baustelle entfernen und der Verwertung zuführen.
Verwertungsnachweis erbringen.
Erforderliche Montagegerüste und Krangestellungen sowie Sicherheitseinrichtungen für die Demontage sind in den EP
einzurechnen
Menge: 60,000 m2

**6.2.5.150 Elektrische Installation Pumpensteuerung Alt demontieren**
Elektrische Installation demontieren.
Demontage alte Steuereinrichtung Pumpewerk
Steueranlage über an Wand montiert
Länge ca 5 m
Höhe ca. 3,50 m
Steueranlage seit 2021 außer Betrieb
Anlage komplett demontieren und aus dem Gebäude entfernen, einschl aller Schrankträger etc.
Materialien sortiert laden, von der Baustelle entfernen und der Verwertung zuführen.
Verwertungsnachweis erbringen.
Für die Kalkulation ist von unbelastetem Material auszugehen.
Menge: 1,000 St

**6.2.5.160 Elektrische Installation Gebäudeinstallation demontieren**
Elektrische Installation Gebäudeinstallation demontieren.
Gebäudeinstallation bestehend aus
- Steckdosen, Aufputz, ca. 5 St
- Lichtschalter, Aufputz, ca. 5 St
- Verteilerdosen, Aufputz, ca. 10 St
- Wannenleuchten, unter Decke montiert, ca. 5 St
- Radiator, Wandmontage, ca. 2 St
- Versorgungskabel Gebäudeinstallation, aufputz verlegt, teilweise übergestrichen, ca. 100 m
Gebäudegrundfläche rund 60 m²
Gebäudehöhe eingeschossig, Raumhöhe rund 3,50 m mit Pumpenkeller,
Materialien sortiert laden, von der Baustelle entfernen und der Verwertung zuführen.
Verwertungsnachweis erbringen.
Für die Kalkulation ist von unbelastetem Material auszugehen.
Menge: 1,000 St

**6.2.5.170 Elektrische Installation Pumpenversorgung demontieren**
Elektrische Installation Pumpenversorgung demontieren.
Gebäudeinstallation bestehend aus
- Steuer- und Anschlusskästen, Aufputz, ca. 5 St
- Verteilerdosen, Aufputz, ca. 10 St
- Versorgungskabel Kraftstrom Pumpenversorgung
Gebäudeinstallation, aufputz verlegt, teilweise übergestrichen, ca. 50 m
Anlage komplett demontieren und aus dem Gebäude entfernen, einschl aller Schrankträger etc.
Materialien sortiert laden, von der Baustelle entfernen und der Verwertung zuführen.
Verwertungsnachweis erbringen.
Für die Kalkulation ist von unbelastetem Material auszugehen.
Menge: 1,000 St

**6.2.5.180 Elektrische Installation Hausanschluss Stromversorgung demontieren**
Elektrische Installation Hausanschluss demontieren.
Kabel sind im Vorfeld vom Versorger stromlos geschaltet.
Gebäudeinstallation bestehend aus
- Steuer- und Anschlusskästen, Aufputz, ca. 3 St
- Versorgungskabel Kraftstrom ca. 15 m
- Kabelführungsgerüste ca. 5 m
- Kabelleerohre ca. 10 m
Anlage komplett demontieren und aus dem Gebäude entfernen, einschl. aller Befestigungen etc.
Materialien sortiert laden, von der Baustelle entfernen und der Verwertung zuführen.
Verwertungsnachweis erbringen.
Für die Kalkulation ist von unbelastetem Material auszugehen.
Menge: 1,000 pau

**6.2.5.190 Kranbahnträger demontieren**
Kranbahnträger mit Laufkatze und Ketten demontieren
Kranträger im Vorraum der Pumpstation
Tragschine Doppel-T Profil, ca 20 cm hoch
Länge Kranbahn rund  5 m
Materialien sortiert laden, von der Baustelle entfernen und der Verwertung zuführen.
Verwertungsnachweis erbringen.
Erforderliche Montagegerüste und Krangestellungen sowie Sicherheitseinrichtungen für die Montage sind in den EP
einzurechnen
Menge: 0,500 t

**6.2.5.200 Bauliche Anlage abbrechen Stahlbeton Decke**
Bauliche Anlage abbrechen.
Abgerechnet wird das Volumen der abzubrechenden Einzelbauteile (Feste Masse).
Anlagen = Betondecke Pumpstation
Lage ca. 5 m über GOK
Material = Stahlbeton, Stärke ca. 20 cm,
Bituminöse Dacheindeckung ist abgetragen  .
Abbruch bis Wandauflager.
Für die Kalkulation ist von unbelastetem Material auszugehen.
Material transportgerecht vorzerkleinern, sortiert laden, von der Baustelle entfernen und der Verwertung zuführen.
Erforderliche Montagegerüste und Krangestellungen sowie Sicherheitseinrichtungen für die Demontage sind in den EP
einzurechnen
Menge: 12,000 m3

**6.2.5.210 Bauliche Anlage abbrechen Klinker Mauerwerk Verblender Wandflächen**
Bauliche Anlage abbrechen.
Abgerechnet wird das Volumen der abzubrechenden Einzelbauteile (Feste Masse).
Anlagen = Wandfläche Pumpstation Verblendmauerwerk
Material = Vollziegel 12 cm breit
Höhe von 0 m bis  ca. 5 m über GOK (Sohlplatte).
Für die Kalkulation ist von unbelastetem Material auszugehen.
Material transportgerecht vorzerkleinern, sortiert laden, von der Baustelle entfernen und der Verwertung zuführen.
Menge: 30,000 m3

**6.2.5.220 Bauliche Anlage abbrechen KS- Mauerwerk Wandflächen**
Bauliche Anlage abbrechen.
Abgerechnet wird das Volumen der abzubrechenden Einzelbauteile (Feste Masse).
Anlagen = Wandfläche Pumpstation tragendes Mauerwerk
Material = Kalksandstein, 24 cm breit
Innenbeschichtung weiße Wandfarbe.
Höhe von 0 m bis  ca. 5 m über GOK (Sohlplatte).
Für die Kalkulation ist von unbelastetem Material auszugehen.
Material transportgerecht vorzerkleinern, sortiert laden, von der Baustelle entfernen und der Verwertung zuführen.
Menge: 16,000 m3

**6.2.5.230 Bauliche Anlage abbrechen Stahlbeton Türstürze**
Bauliche Anlage abbrechen.
Abgerechnet wird das Volumen der abzubrechenden Einzelbauteile (Feste Masse).
Anlagen = Türstürze Wandfläche Pumpstation
Material = Stahlbeton, 24 cm breit
Innenbeschichtung weiße Wandfarbe.
Höhe 2,20 m bzw. 4,20 m über GOK (Sohlplatte).
Für die Kalkulation ist von unbelastetem Material auszugehen.
Material transportgerecht vorzerkleinern, sortiert laden, von der Baustelle entfernen und der Verwertung zuführen.
Menge: 1,000 m3

**6.2.5.240 Bauliche Anlage abbrechen Stahlbeton Sohlflächen**
Bauliche Anlage abbrechen.
Abgerechnet wird das Volumen der abzubrechenden Einzelbauteile (feste Masse).
Anlagen = Betonsohle Pumpstation
Lage  GOK
Material = Stahlbeton, Stärke ca. 25 cm,
Abbruch bis Auflager.
Für die Kalkulation ist von unbelastetem Material auszugehen.
Material transportgerecht vorzerkleinern, sortiert laden, von der Baustelle entfernen und der Verwertung zuführen.
Menge: 15,000 m3

**6.2.5.250 Bauliche Anlage abbrechen Stahlbeton Fundamente**
Bauliche Anlage abbrechen.
Abgerechnet wird das Volumen der abzubrechenden Einzelbauteile (Feste Masse).
Anlagen = Fundamente, Frostschürzen und Sockel sowie  Stahlbetonwände im Erdreich.
Material = Stahlbeton.
Für die Kalkulation ist von unbelastetem Material auszugehen.
Material transport- u. verwendungsgerecht vorzerkleinern,  sortiert laden, von der Baustelle entfernen und der Verwertung zuführen.
Verwertungsnachweis erbringen.und sortieren
Menge: 52,000 m3

**6.2.5.260 Bauliche Anlage abbrechen Klinker Mauerwerk Wände Gerinne Wasserablauf**
Bauliche Anlage abbrechen.
Abgerechnet wird das Volumen der abzubrechenden Einzelbauteile (Feste Masse).
Anlagen = Wandfläche Gerinne Wasserablauf Verblendmauerwerk
Material = Vollziegel 36,5 cm breit
Höhe von 0 m bis  ca. 1,50 m unter GOK (Sohlplatte).
Für die Kalkulation ist von unbelastetem Material auszugehen.
Material transportgerecht vorzerkleinern, sortiert laden, von der Baustelle entfernen und der Verwertung zuführen.
Menge: 30,000 m3

#### Abschnitt 6.3 Bodenbeprobung und Verwertung

*Hinweis: Hinweis Boden-Materialentsorgung*
Der AN ist für die vollständige rechtskonforme Verwertung des Bodens verantwortlich. Für die Entsorgungsstellen sind jeweils gültige behördliche Genehmigungen und Zertifizierungen nachzuweisen. Transport von Aushubmaterial zur Entsorgungsstelle.
Abrechnungsgrundlagen sind die Wiegescheine der Entsorgungsstellen. Die Verwiegung erfolgt grundsätzlich auf einer geeichten Waage beim AN oder der jeweiligen Verwertungs- / Entsorgungsstelle.

Grundlage für die Einteilung ist die EBV Ersatzbaustoffverordnung

Einzurechnende Leistungen:
In die Einheitspreise sind sämtliche Ausgaben und Leistungen für die ordnungsgemäße Verwertung der Böden sowie u.a. die zusätzlichen Kontrolluntersuchungen, Gebühren für die Genehmigung und Verwaltung inkl. aller Gebühren und -Abwicklung, Kosten des elektronischen Begleitscheinverfahrens sowie eventuelle Umlagerungen innerhalb der Anlage einzurechnen.

Das Wiegen der angelieferten Abfälle und das Ausstellen der Wiegenoten sind Nebenleistungen, für die keine gesonderte Vergütung erfolgt.

Für gefährliche Abfälle muss der Nachweis erbracht werden, dass eine Zuweisung zur vorgesehenden Entsorgungseinrichtung möglich ist. Ist seitens des Bieters eine Zwischenlagerung von Abfällen vorgesehen, sind alle genannten Angaben auch für das jeweilige Zwischenlager erforderlich.

##### Unterabschnitt 6.3.1 Boden

**6.3.1.10 Koordination Probenahme Bodenaushub**
Probenahme von zwischengelagertem Bodenaushub koordinieren
Der Auftragnehmer (AN) hat die Probenahme des auf der Baustelle oder auf einer Bereitstellungsfläche zwischengelagerten Bodenaushubs rechtzeitig zu koordinieren. Die Beprobung erfolgt durch ein vom Auftraggeber (AG) benanntes und beauftragtes Fachunternehmen.
Der AN hat sicherzustellen, dass die zu beprobenden Bodenmieten bis zur Durchführung der Probenahme zugänglich und eindeutig den jeweiligen Homogenbereichen zugeordnet sind. Er hat den AG rechtzeitig über die erforderliche Probenahme zu informieren und die Terminabstimmung mit dem beauftragten Fachunternehmen zu koordinieren.
Die beprobten Bodenmassen dürfen bis zum Vorliegen der Analysenergebnisse sowie der Festlegung des Weiteren Verwertungs- oder Entsorgungsweges weder abgefahren noch vermischt oder anderweitig verändert werden. Sie sind auf der Baustelle oder auf den Bereitstellungsflächen des AN getrennt und eindeutig gekennzeichnet vorzuhalten.
Abrechnungshinweis:
Die Position wird je koordinierter Probenahme vergütet. Sie kommt mindestens einmal je Homogenbereich sowie zusätzlich etwa je angefangene 500 m³ Bodenaushub eines Homogenbereiches oder nach Anordnung des AG zur Ausführung.
Art und Umfang der Probenahme sowie der analytischen Untersuchungen werden vom AG festgelegt.
Menge: 2,000 St

**6.3.1.20 Bodenlagerfläche planieren Anteil RRB Landabsatz**
Bodenlagerfläche planieren und verdichten
Oberfläche: im Wesentlichen Bergematerial / Kohlematerialien / Schottermaterialien / Gestein
Oberfläche planieren.
Material im Mengenausgleich lösen, verschieben und wieder einbauen.
Arbeitstiefe
Abtrag rund 15 cm
Auftrag rund 15 cm
Planum in mindesten 4 Übergängen mit schwerem Verdichtungsgerät nachverdichten.
Zu erreichender Tragfähigkeitswert EV2>= 70 MN/m2
Menge: 20000,000 m2

**6.3.1.30 Oberbodenlager ansäen Weißklee 10 g/m2**
StL-Nr. 2410613302
Oberbodenlager für die Decksaat vorbereiten und ansäen.
Das Saatgut einarbeiten und andrücken. Ansaat unzureichend begrünter Flächen wiederholen.
Saatgut-Menge = 10 g/m2. 100 v.H. Weißklee (Trifolium
repens).
Menge: 150,000 m2

**6.3.1.40 Oberbodenlager mähen Mähgut Verwert.AN**
StL-Nr. 2410614001
Aufwuchs auf Oberbodenlager und unmittelbar angrenzenden Flächen nach Aufforderung durch den AG mähen.
Mähgut aufnehmen und nach Wahl des AN verwerten.
Menge: 150,000 m2

**6.3.1.50 Boden Oberboden Homogenber. EL-A m. Wurzelwerk laden und verwerten**
Boden aus Miete laden und der Wiederverwendung/Verwertung nach Wahl des AN zuführen. Beschreibung der Homogenbereiche gem. Bodengutachten.
Boden: 'Auffüllung Homogenbereich Schit 1 EL-A (Oberboden mit Wurzeln durchsetzt.)'

Bodenmaterial eingestuft als BM-0/BG-0
Abrechnung nach Wiegeschein.
Aufwand für Verwiegung über LKW-Waage des AN ist einzurechnen.
Menge: 90,000 t

**6.3.1.60 Boden Oberboden Homogenber. EL-A laden und verwerten**
Boden aus Miete laden und der Wiederverwendung/Verwertung nach Wahl des AN zuführen. Beschreibung der Homogenbereiche gem. Bodengutachten.
Boden: 'Auffüllung Homogenbereich Schit 1 EL-A (Oberboden)'

Bodenmaterial eingestuft als BM-0/BG-0
Abrechnung nach Wiegeschein.
Aufwand für Verwiegung über LKW-Waage des AN ist einzurechnen.
Menge: 260,000 t

**6.3.1.70 Boden Anfüllungen Homogenber.EL-A laden und verwerten**
Boden aus Miete laden und der Wiederverwendung/Verwertung nach Wahl des AN zuführen. Beschreibung der Homogenbereiche gem. Bodengutachten.
Boden: 'Auffüllung Homogenbereich EL-A'

Bodenmaterial eingestuft als BM-0/BG-0
Abrechnung nach Wiegeschein.
Aufwand für Verwiegung über LKW-Waage des AN ist einzurechnen.
Menge: 560,000 t

**6.3.1.80 Zulage Entsorgungskosten Boden EBV BM-0*/BG-0***
Zulage für die Verwertung von Boden der Grundposition, jedoch
Auffüllungsböden und gewachsene Böden der Zuordnung EBV BM-0*/BG-0*.
Die fachgerechte Verwertung ist durch den AN nachzuweisen.
Die Position beinhaltet das Separieren vom übrigen
Aushub sowie die erhöhten Transport- u.  Entsorgungskosten.
Menge: 280,000 t

**6.3.1.90 Zulage Entsorgungskosten Boden EBV BM-F0*/BG-F0***
Zulage für die Verwertung von Boden der Grundposition, jedoch
Auffüllungsböden und gewachsene Böden der Zuordnung EBV BM-F0*/BG-F0*.
Die fachgerechte Verwertung ist durch den AN nachzuweisen.
Die Position beinhaltet das Separieren vom übrigen
Aushub sowie die erhöhten Transport- u.  Entsorgungskosten.
Menge: 160,000 t

**6.3.1.100 Zulage Entsorgungskosten Boden EBV BM-F1/BG-F1**
Zulage für die Verwertung von Boden der Grundposition, jedoch
Auffüllungsböden und gewachsene Böden der Zuordnung EBV BM-F1/BG-F1.
Die fachgerechte Verwertung ist durch den AN nachzuweisen.
Die Position beinhaltet das Separieren vom übrigen
Aushub sowie die erhöhten Transport- u.  Entsorgungskosten.
Menge: 100,000 t

### Bereich 7 Löschwasserbehälter

#### Abschnitt 7.1 Anteilige Baustelleneinrichtung Löschwasserbehälter

##### Unterabschnitt 7.1.1 Baustelleneinrichtung Löschwasserbehälter

**7.1.1.10 Baustelle einrichten Anteil Löschwasserbehälter**
*** Pauschalposition
Geräte, Werkzeuge und sonstige Betriebsmittel, die zur
vertragsgemäßen Durchführung der Bauleistungen
erforderlich sind, auf die Baustelle bringen,
bereitstellen und - soweit der Geräteeinsatz nicht
gesondert berechnet wird - betriebsfertig aufstellen
einschl. der dafür notwendigen Arbeiten. Die erforderlichen festen Anlagen herstellen.
Baubüros, Unterkünfte, Werkstätten, Lagerschuppen
und dgl., soweit erforderlich, antransportieren,
aufbauen und einrichten.
Strom-, Wasser-, Fernsprechanschluß und dgl. für die
Baustelle, soweit erforderlich, herstellen.
Bei Bedarf Zufahrtswege zur Baustelle sowie
Lagerplätze, sonstige Platzbefestigungen und Wege im
Baustellenbereich anlegen.
Mutterbodenarbeiten und Beseitigung des Aufwuchses
für die Baustelleneinrichtung, soweit erforderlich,
werden nicht gesondert berechnet.
Weitere Flächen beschaffen, sofern die vom AG zur
Verfügung gestellten nicht ausreichen.
Die Kosten für Vorhalten, Unterhalten und Betreiben
der Geräte, Anlagen und Einrichtungen einschl. Mieten,
Pacht, Gebühren und dgl. sind nicht in diese
Pauschale, sondern in die Einheitspreise der
betreffenden Teilleistungen eingerechnet.
Soweit nicht für bestimmte Bauleistungen (z.b.
Bedarfsleistungen) das Einrichten der Baustelle als
besonderer Ansatz enthalten ist, umfaßt die Pauschale die Vergütung der Baustelleneinrichtung für alle
Bauleistungen dieses Abschnittes des LV.
Für die wiederkehrenden Baubesprechungen ist ein Besprechungsraum auf der Baustelle vorzuhalten in der Größe eines Doppelcontainers mit Gruppentisch und min. 14 Sühlen sowie Magnetleisten an den Wänden.

Für die Errichtung des Löschwasserbehälters sind darüber hinaus noch folgende Einrichtungen zu kalkulieren:
- spannungsfreien FI, mind. 32A  bzw. entsprechende Leistungen für Zusatzgeräte wie z.B. Kran
- Beistellung von Bauwasser einschließlich Übernahme der Verbrauchskosten
Zufahrtswege zur Baustelle sowie
Lagerplätze, sonstige Platzbefestigungen und Wege im
Baustellenbereich anlegen.
- Gute, wetterfeste Zufahrt (einschließlich Verkehrssicherungspflicht) für 40 to Fahrzeuge bis unmittelbar an den jeweiligen Behälter von zwei Seiten, mit Stellplatz für LKW-Kran/Hochkran und Transportbetonmischerfahrzeug
nebeneinander, herstellen.

40 v.H. des Preises der Baustelleneinrichtung werden nach Baustelleneinrichtung für den Baubeginn bezahlt, 60 v.H. mit dem Baufortschritt über die Bauzeit verteilt.
Menge: 1,000 PSCH

**7.1.1.20 Baustelle räumen für alle LV-Abschnitte Anteil Löschwasserbehälter**
*** Pauschalposition
Baustelle von allen Geräten, Anlagen, Einrichtungen
und dgl. räumen.
Benutzte Flächen und Wege entsprechend dem
ursprünglichen Zustand unter Wahrung der landschaftspflegerischen Belange ordnungsgemäß
herrichten. Verunreinigungen beseitigen.
Soweit nicht für bestimmte Leistungen (z.B. Bedarfsleistungen) für das Räumen der Baustelle gesonderte
Positionen im Leistungsverzeichnis enthalten sind, gilt
die Pauschale für alle Leistungen dieses
Leistungsverzeichnisses.
Menge: 1,000 PSCH

**7.1.1.30 Abrechnungs- und Bestandspläne Straßen und Oberflächen Anteil Löschwasserbehälter**
*** Pauschalposition
Digital aufgenommener Bestandsplan Straßenbau / Versorgungsleitungen
-------------------------------------
Digitalisierung der vorhandenen Katastergrundkarten im
Maßstab 1:1.000 mit Übernahme der Grundstücksgrenzen
Gebäude, Haus-Nr. und Flurstücks-Nr.
Herstellen eines Bestandsplanes mit Kataster und der
topographischen Aufnahme im Maßstab 1:250, Details in 1:100
Die Bestandspläne müssen folgende Angaben enthalten:
- Aufmaß/Leistungserfassung aller neu hergestellten
 Flächen nach Art der Befestigung, Borde, Rinnen,
 Einfassung von Grünflächen, Leuchtenstandorte,
 Verkehrsschilder, Baumstandorte, Hecken- u. Rasenflächen .
- Einmessung von Schachtdeckeln, Gullys, Schieber-
  und Hydrantenkappen nach Lage und Höhe.
- Abrechnungszeichnung im Maßstab 1:100/200 aus
  den o.g. Koordinaten herstellen incl. Darstellung der
  unterschiedl. Befestigungsarten, unterschiedl.
  Randbefestigungen sowie Einbauten.
- Flächen- und Längenberechnungen aller durch die
  Polaraufnahme festgestellten Flächen und Längen
  aus den Koordinaten der Polaraufnahme.
Die Aufnahme erfolgt mittels elektronischem Messgerät als
Polaraufnahme im Gauß/Krüger-System bzw. UTM nach
Abstimmung mit dem AG.
Berechnung der dreidimensionalen Koordinaten aus
den Messwerten der Polaraufnahme.
Das Einholen und Aufsuchen amtlicher Höhen- und
Lagefestpunkte ist in den Einheitspreis mit einzurechnen.
Die einzelnen Medien sind in den Plandateien als unterschiedliche Layer aufzunehmen, die einzeln ein- u. ausgeblendet werden können.
Die Bestands- und Abrechnungspläne sind dem AG als
als 3-facher Farbplot zu übergeben sowie als pdf und  Datenformat dxf- oder dwg als Datei zur Verfügung zu stellen.
Auf den Bestandsunterlagen ist die Übereinstimmung mit der Ausführung durch Firmenstempel und Unterschrift zu bestätigen.
Menge: 1,000 PSCH

**7.1.1.40 Baustellenschild anfert. und aufst. Folie Typ 1 - Anteil Löschwasserbehälter**
Baustelleninformationsschild einschließlich Aufstellvorrichtung nach Unterlagen des AG anfertigen und beschriften, zur Baustelle anfahren und standsicher aufstellen. Notwendige Erdarbeiten ausführen, Fundamente
herstellen. Statischen Nachweis erbringen. Bauschild
während der Bauzeit unterhalten und säubern.
Größe Baustelleninformationsschild:
Breite: 6,00 m
Höhe : 4,15 m
UK Schild liegt 3 m über GOK
Unterhaltungsdauer Bauschild: 24 Monate
Ständerwerk aus Aluminiumprofilen. Aufname der Bautafeln mittels horizuntalen Aluprofilen. Ballastierung aus Betongewichten. Konstruktion gem. Statischer Berechnung sicher ausgelegt.
Schilderträger aus Alu-Verbundtafeln an Tafelträger montieren.
Beschriftung nach Vorgabe des AG mittels Verkehrszeichenfolie Typ 1, voll retroreflektierend.
Beschriftungsfeld aufgeteilt in
- Baustelleninformation
- Beteiligtentafeln
Erforderliche Montagegerüste und Krangestellungen sowie Sicherheitseinrichtungen für die Montage sind in den EP
einzurechnen
Menge: 1,000 St

**7.1.1.50 Baustellenschild zurück bauen Anteil Löschwasserbehälter**
Baustelleninformationsschild einschließlich Aufstellvorrichtung abbauen
Notwendige Erdarbeiten ausführen, Fundamente
aufnehmen
Größe Baustelleninformationsschild:
Breite: 6,00 m
Höhe : 4,15 m
UK Schild liegt 3 m über GOK
Ständerwerk aus Aluminiumprofilen. Aufname der Bautafeln mittels horizuntalen Aluprofilen. Ballastierung aus Betongewichten. Schilderträger aus Alu-Verbundtafeln
Bauschild sortiert abbauen, sämtliche Materialien von der Baustelle entfernen und einer Verwertung nach wahl des AN zuführen.
Erforderliche Montagegerüste und Krangestellungen sowie Sicherheitseinrichtungen für die Montage sind in den EP
einzurechnen
Menge: 1,000 St

##### Unterabschnitt 7.1.2 Absperrungen und Überfahrten

**7.1.2.10 Bauzaun auf- und abbauen Zaunhoehe 2,0 m Maschendraht**
Bauzaun nach Angaben des AG einschl. der erforderlichen
Tore standsicher herstellen, waehrend der Bauzeit vorhalten und unterhalten sowie nach Beendigung der Bauzeit entfernen. Umsetzen des Bauzauns bedingt durch den
Arbeitsfortgang ist einzurechnen.
Bauzaun beidseitig der Kanaltrasse.
70 v.H. des Preises werden nach Aufstellung, der Rest
nach Entfernen des Bauzaunes verguetet.
Zaunhoehe ueber Gelaende 2,0 m.
Zaun aus Bauzaunelementen.
Menge: 150,000 m

#### Abschnitt 7.2 Erdarbeiten

*Hinweis: Hinweis: Homogenbereiche*
Hinweis: Homogenbereiche für Erdarbeiten

Entsprechend der vorliegenden Bodengutachten (siehe Anlage) wurden für die Erdarbeiten folgende Homogenbereiche gebildet:

Homogenbereich Schicht I: Anfüllungen / Schluffe / Sande - EL-A und EE-A
Homogenbereich Schicht II: Schluffe und Sande- EL-B und EE-B
Homogenbereich Schicht III: Tone / Schluffe / Sande EL-B und EE-C
Homogenbereich Schicht IVa/b: Ton- u. Sandstein stark verwittertEL-B und EE-D
Homogenbereich Schicht IVc: Ton- u. Sandstein festEL-C und EE-E

Die Details zu den Homogenbereichen sind den Bodengutachten zu entnehmen.

*Hinweis: Hinweis: Wasserhaltung*
Hinweis: Wasserhaltung
Ber der Erstellung der Rohrleitungsgräben ist in erster Linie mit zuströmendem Wasser aus den Bodenschichten zu rechnen.

Die in den Grabenpositionen ausgeschriebene Wasserhaltung ist daher an die Bodenverhältnisse anzupassen, ggf. zu verlegende Sohldränagen im Leitungsgraben zur Wasserfassung sind einzurechnen.

Das anfallende Grundwasser ist unter Beachtung der DIN 18305 so zu beseitigen, dass kein Grundbruch eintreten kann und der Baugrund zur Verlegung der Rohre ausreichend stabilisiert ist . Evtl. Schichtenwasser über dem Grundwasserstand, Oberflächen- und
Sickerwasser ist in die Wasserhaltung einzubeziehen.

Der AN hat die Genehmigung zur örtlichen Grundwasserabsenkung unter Angabe des von Ihm gewählten Absenkverfahrens und der erwarteten Fördermengen mit den entsprechend ausgefüllten Antragsunterlagen der Genehmigungsbehörde vorzubereiten.
Weiterhin hat der AN die entnommene Wassermenge durch geeignete Geräte zu messen und die Gebühren für Wasserentnahmen ggf. der Unteren Wasserbehörde zu
entrichten . Die Erstattung hierfür erfolgt auf Nachweis. Damit die Kanäle oder Gräben dürfen durch die Grundwassereinleitung nicht versanden,
Die Vorgaben der Genehmigungsbehörde sind zu beachten.

Eine gesonderte Vergütung für das Betreiben der Wasserhaltung an Schlechtwetter- und Ausfalltagen erfolgt nicht .

##### Unterabschnitt 7.2.1 Erstellung und Verfüllung der Baugrube

**7.2.1.10 Boden bzw. Fels lösen Baugrube Löschwasserbehälter Planum gesondert, Homogenber Schicht I EL-B**
Baugrube herstellen für Löschwasserbehälter
lichte Baugrubenabmessungen an der Sohle:
rund ca. 9,50 m im Durchmesser,
OK GOK liegt bei rund 159,50 müNN
OK Sohle Baugrube: rund 154,50müNN
Boden: Homogenbereich EL-B
Wasserhaltung bis zu einer Pumpenleistung von 10 m3 Fördermenge mal 5 m Förderhöhe je Stunde und Haltung
ausführen.
Böschungen mit abgehängten Folien gegen Auswaschung sichern.
Boden lösen, laden, im Baufeld zum Bodenlager transportieren und in Miete setzen.
Transportweg bis 750 m
Bodenmiete zur Bodenbeprobung.
Mietengröße je Bodenmiete bis 500 m³.
Verfüllen der Baugrube nach Einbau des Löschwasserbehälters wird gesondert vergütet.
Menge: 815,000 m3

**7.2.1.20 Zulage zur Position Boden lösen, jedoch Homogenbereich EL-A**
Zulage zur Position Boden lösen, jedoch Homogenbereich EL-A
Die jeweiligen Bodenklassengrenzen werden gemeinsam mit der Bauleitung festgelegt.
Menge: 285,000 m3

**7.2.1.30 Zulage zur Position Boden lösen, jedoch Homogenbereich EL-C**
Zulage zur Position Boden lösen, jedoch Homogenbereich EL-C
Die jeweiligen Bodenklassengrenzen werden gemeinsam mit der Bauleitung festgelegt.
Menge: 105,000 m3

**7.2.1.40 Dränleitung herst. mit Erdarb., Rohr-DN 100, PVC-U-Rohr, Form A, Tiefe 0,5 - 1,25 m**
Dränleitung für Bodenentwässerung mit Auflager aus
Filtermaterial herstellen.
Graben mit senkrechten Wänden, 20 cm breiter als
Nennweite des Dränrohres, ausheben.
Filtermaterial in Leitungszone einbauen und verdichten.
Anschlüsse an Schacht bzw. Sammelleitung werden
gesondert vergütet.
Rohr-DN 100.
Dränrohr aus  PVC-U nach DIN 1187, Form A.
Verlegetiefe (bis Fließsohle) über 0,5 bis 1,25 m.
Erdarbeiten in Boden der Homogenbereiche D
Filtermaterial = Kiessand bzw. Schlacke geeigneter
Körnung
Einbau bis UK Verfestigung bzw. Stabilisierung
Es ist darauf zu achten, daß kein Eintrag von
Feinkornanteilen in den Drainstrang erfolgt und das
Filtermaterial filterstabil gegenüber dem
Umgebungsmaterial ist.
Überschüssigen Grabenaushub von der Baustelle entfernen und einer Wiederverwertung nach Wahl des AN zuführen.
Erschwernisse wegen der Durchquerung der
Bodenverfestigung sind einzurechnen.
Menge: 60,000 m

**7.2.1.50 Rohranschluss herstellen Anschluss DN 150 AL PVC-U SL Beton Oeffnung herst.**
Rohranschluss an Sammelrohrleitung  od. Schacht
herstellen,
Anschluss dichten.
Verguetet wird der Mehraufwand fuer das Herstellen des
Anschlusses (einschliesslich eventueller Pass-Stuecke
und Sattelstuecke) gegenueber der bis zur Innenflaeche
der Sammelrohrleitung durchgemessenen Rohrleitung.
Rohr DN der Anschlussleitung 150,
Anschlussleitung aus PVC-U,
Sammelleitung aus Beton.
Oeffnung fuer Rohranschluss durch Bohren herstellen.
Menge: 1,000 St

**7.2.1.60 Planum herstellen, Abweichung + -2 cm, Fahrbahnen**
Planum herstellen.
Planum in Baugrube.
Max. Abweichung von der Sollhöhe + - 2 cm.
Menge: 75,000 m2

**7.2.1.70 Frostschutzschicht 0/45 Fahrbahnen i.M. 20 cm stark**
Frostschutzschicht liefern und herstellen.
In Baugrubensohle als Bauwerksauflager.
Einbaustärke = 20 cm im Mittel.
Baustoffgemisch 0/45.
Gütegeprüftes Material nach TL SoB-StB
Widerstand gegen Schlagzertrümmerung (SZ) <=20
Verdichtungsgrad/Verformungsmodul '50 MPa'
Menge: 30,000 t

**7.2.1.80 Feinplanum Schotter herstellen**
Feinplanum Schotterschicht herstellen.
Planum in Baugrube.
Menge: 75,000 m2

**7.2.1.90 Tagwasserhaltung Baugrube**
Baugrube Löschwassertank trocken halten
Pumpensumpf herstellen,
Tagwasserhaltung für aus den Böschungsflächen vereinzelt zuströmendes Wasser mittels Tauchpumpe aufbauen, in Betrieb nehmen, unterhalten und nach Abschluss der Baumaßnahme zurück bauen.
Menge: 1,000 pau

**7.2.1.100 Sicherung der Baugrube**
Sicherung der Baugrube für die Errichtung des Löschwasserbehälters.
- Herstellung der wirksamen Baugruben-Absurzsicherung an der OK-Baugrube nach Vorgaben der Berufsgenossenschaften.
- Herstellen eines sicheren Abstieg in die Baugrube entsprechend den Vorgaben der Berufsgenossenschaften..
- Vorhalten und unterhalten der Sicherungseinrichtungen
- Rückbau der Einrichtungen Zug um Zug bei Verfüllen der Baugrube
Die Vergütung erfolgt zu 70 % nach Errichtung der Sicherungseinrichtungen, die restlichen 30 % werden nach Rückbau vergütet.
Menge: 1,000 pau

**7.2.1.110 Boden liefern zur Bauwerkshinterfüllung**
Boden liefern, in zur Hinterfüllung von Bauwerken einbauen und lagenweise verdichten.
Material = nichtbindiger, frostsicherer  Füllboden/Baggergut Klasse 0 BM-0/BG-0 der Bodenklasse 3, DIN 18300, bis 30 mm Korngröße.
Verdichtungsgrad/Verformungsmodul '45 MPa'

Das Herstellen des Planums wird gesondert vergütet.
Menge: 200,000 m3

**7.2.1.120 Vorh. Boden lagenweise einbauen und verdichten**
Boden bzw. Anfüllungen aus Bodenmiete laden, im Baufeld transportieren und für die Bauwerkshinterfüllung in Baugrube lagenweise einbauen und verdichten.
Boden: 'Einbaufähiger Boden Homogenbereich Schicht II'

Verdichtungsgrad/Verformungsmodul '45 MPa'

Das Herstellen des Planums wird gesondert vergütet.
Menge: 230,000 m3

**7.2.1.130 Rammsondierungen zur Verdichtungskontrolle Baugrubenverfüllung**
Rammsondierung nach DIN ISO 22476-2 ausführen.
Rammdiagramm führen.
Gerät = leichte Rammsonde,
Spitzenquerschnitt 5 cm2 (abweichend von der DIN),
Endtiefe bis 5,50 m,
Sondierbereich in der Tiefe bis  6,00  m .
Bodenart = Sand, Schluff, Geschiebelehm/-mergel.
Ansatzpunkt = OK Gelände.
Menge: 15,000 m

#### Abschnitt 7.3 Bauwerk

##### Unterabschnitt 7.3.1 Löschwassertank mit Ausstattung

**7.3.1.10 Planungsleistungen Löschwasserbehälter**
*** Pauschalposition
Planungsleistungen für Löschwasserbehälter aus Beton

Erstellen der prüffähigen Statischen Berechnung und der
Werkpläne für den Löschwasserbehälter einschl.  Abdeckungen, Geländer und Blitzschutz.

Ingenieurbauwerke nach HOAI akuelle Ausgabe, Teil 3
Tragwerksplanung nach HOAI akuelle Ausgabe, Teil 4
Technische Ausrüstung nach HOAI akuelle Ausgabe,
sowie Bodenmechanische Berechnungen, einschl. aller
erforderlichen Detail- und Installationspläne.
Blitzschutzplanung.
Verankerungen, Halterungen und Durchbrüche für die
Anschlüsse von Rohrleitungen usw. sind
mit den Lieferanten abstimmen und einplanen.

Weiterhin sind folgende Leistungen zu erbringen:
Erstellen der Fertigungs- und Werkstattzeichnungen
Vorlage aller Berechnungen und Pläne auf Datenträger als pdf-Dokument.
Während der Bauphase sind Abstimmungsgespräche in
ausreichender Anzahl beim AG zu führen. Die Kosten sind
in die Einheitspreise einzurechnen.
Die prüffähige Statik ist rechtzeitig vor geplanter Errichtung vorzulegen, damit entsprechende Prüffristen durch einen Sachverständigen eingehalten werden.

Zur Abnahme ist eine vollständige Dokumentation
der Bauwerkserstellung einschl. Lieferscheinen und
Lieferantennachweisen auf Datenträger zu erbringen .

Die o.g. Planungsleistungen erbringen, einschl. aller
Nebenkosten.

Planungsrandbedingungen:
Löschwasserbehälter als unterirdischer Stahlbeton-Behälter mit Deckenplatte und Einstieg,
Ausführung unter Beachtung der DIN 14230:2021-08.
Durchmesser i. L. 8,00 m
Wandhöhe i. L 4,00 m
Gesamtinhalt: min. 200 m³ (Nutzinhalt bei 15 cm Luftpolster: ca. 193 m³)
Deckenbelastung mit max. 50 cm Erdüberdeckung
befahrbar für SLW 60 sowie Wandbelastung SLW 60 aus Fahrbahn.

- Wände ohne wanddurchführende Maueranker und Abstandsrohre der Schalung (mit Spezial-Schalung) betoniert
- Bei der Ausführung der Wände sind keine vertikalen  Arbeitsfugen erforderlich,
- horizontale Arbeitsfugen, mit Fugenband ausgeführt.
- gelenkiger Boden-/Wandanschluss mit
  1x mineralisch beschichtetes Fugenblech verz. n.
  DIN EN 10152, 150 mm hoch mit bauaufsichtlicher
  Zulassung sowie
  1x PE-Fugenband 80 mm hoch
- Betondeckung innen und außen min. 4,00 cm
- Nutzungsklasse B (in Anlehnung an die
WU-Richtlinie)
Menge: 1,000 PSCH

**7.3.1.20 Sauberkeitsschicht Beton**
Sauberkeitsschicht herstellen.
Einbaudicke 10 cm.
Material: Beton C 12/15
Einbau 'als Sauberkeitsschicht unter der Sohlplatte'
Oberfläche für Gleitschicht geglättet.
Menge: 70,000 m2

**7.3.1.30 Löschwasserbehälter als Stahlbeton - Bauwerk**
Löschwasserbehälter als unterirdischer Stahlbeton-Behälter mit Deckenplatte und Einstieg,
Ausführung unter Beachtung der DIN 14230:2021-08.
Durchmesser i. L. 8,00 m
Wandhöhe i. L 4,00 m
Gesamtinhalt: min. 200 m³ (Nutzinhalt bei 15 cm Luftpolster: ca. 193 m³)
Deckenbelastung mit max. 50 cm Erdüberdeckung
befahrbar für SLW 60 sowie Wandbelastung SLW 60 aus Fahrbahn.

Bauteilmerkmale:
- Wände ohne wanddurchführende Maueranker und Abstandsrohre der Schalung (mit Spezial-Schalung) betoniert
- Bei der Ausführung der Wände sind keine vertikalen  Arbeitsfugen erforderlich,
- horizontale Arbeitsfugen, mit Fugenband ausgeführt.
- gelenkiger Boden-/Wandanschluss mit
  1x mineralisch beschichtetes Fugenblech verz. n.
  DIN EN 10152, 150 mm hoch mit bauaufsichtlicher
  Zulassung sowie
  1x PE-Fugenband 80 mm hoch
- Mindestanforderung Beton: Beton mit hohem Wassereindringwiderstand nach DIN EN 206 bzw. DIN 1045-2,
C 25/30, XC4, XF1, XA1
- Betondeckung innen und außen min. 4,00 cm
- Nutzungsklasse B (in Anlehnung an die
WU-Richtlinie)

Stahlbeton-Deckenplatte
- Deckenstärke entsprechend statischer Berechnung, freitragend, belastbar mit max. 50 cm Erdüberdeckung und SLW 60 Belastung,
1 Stk. Deckenaussparung, min. 80 x 80 cm,
1 Stck Einstiegsschacht, 80 x 80 cm, mind. 75 cm hoch, Schachtoberkante ca. 25 cm über OK-Gelände
Öffnungen für Rohrduchführung mittels Ringraumdichtungen
2 x DN 125 Saugleitungen
1 x DN 150 Belüftungsleitung
Stahlbeton-Wände,
Wandstärke gem. Statischer Berechnung, ohne vertikale Arbeitsfugen, Bauwerk rund, Ø i. L. 8,00 m, Höhe i. L. 4,00 m,
Anschlussmuffe für PP-Rohr DN 150 als Abfluss für Überlauf

Stahlbeton-Bodenplatte,
- Bodenstärke gem. Statischer Berechnung,
- Bodenplattenüberstand gem Statischer Berechnung,
Boden eben, geglättet, Gefälle zum Pumpensumpf
2 St Pumpensumpf in der Bodenplatte für Entnahme / Befüllung, Abmessungen je ca. 115 x 75 cm, 25 cm tief,  für 2 Saugrohre

- Eine abschließende Feinreinigung des Behälters (innen) ist vor Inbetriebnahme durchzuführen.
- Erforderliche Montage- oder Sicherheitsgerüste und Krangestellungen sowie Sicherheitseinrichtungen gem. den Vorgaben der Berufsgenossenschaften für die Errichtung sind in den EP einzurechnen
Menge: 1,000 St

**7.3.1.40 Schachtabdeckung**
Edelstahl Schachtabdeckung
als regensichere, quadratische Abdeckung für den Löschwasserschacht, Lichte Weite 800 x 800 mm
Ausführung
Deckel aus Tränenblech
Klasse D 400 - befahrbar durch LKW mit max. Radlast von 100 kN gemäß DIN EN 1991-2.
Deckel aus Tränenblech in 8 auf 10 mm Stärke
mit untergeschweißtem Verstärkungsraster
Rahmen aus Winkelprofil
Material: Werkstoff Edelstahl 1.4301 (V2A)
mit 2 Aushebetaschen als Aushebehilfe
der Rahmen besteht aus Winkelprofil mit Nut zur optimalen Aufnahme der Gummidichtung
in die Rahmennut eingelegte hochwertige Moosgummiprofildichtung (EPDM), austauschbar, frostsicher und witterungsbeständig
Verschluss durch Messingschrauben, die mit einem Hydrantenschlüssel zu lösen sind.
Dichtung zwischen Rahmen der Abdeckung und Betonbauwerk
liefern und einbauen für eine dauerhaft tagwasserdichte Fuge zwischen Abdeckung und  Betonbauwerk.
Befestigungsmaterialien A4.
Schachtabdeckung liefern und fachgerecht montieren.
Menge: 1,000 St

**7.3.1.50 Einstiegsleiter Löschwasserbehälter**
Einstiegsleiter als Schachtleiter aus Edelstahl, Werkstoff 1.4571 (V4A), im Tauchbad gebeizt und passiviert, lichte Breite 400 mm
Geprüft und zertifiziert nach EN 14396
Leiter einschl. der erforderlichen zugelassenen  Befestigungsmaterialien liefern und komplett montieren.
Lieferung und Montage entsprechend den GUV- und DIN Normen.
Montage an Schachtwandung, Schachttiefe bis 4,95 m.
Erforderliche Montagegerüste und Krangestellungen sowie Sicherheitseinrichtungen für die Montage sind in den EP
einzurechnen
Menge: 1,000 St

**7.3.1.60 Einstiegshilfe Löschwasserbehälter**
Einstieghilfe
Führungshülse 44,5 x 2,6 mm aus Edelstahl, Werkstoff 1.4571, zur Befestigung an der Schachtwand.
Haltestange mit 44,5 mm Durchmesser und rutschsicherem T-Griff, gefertigt aus Edelstahl, Werkstoff 1.4571 (V4A), im Tauchbad gebeizt und passiviert.
Leiter einschl. der erforderlichen zugelassenen  Befestigungsmaterialien liefern und komplett montieren.
Lieferung und Montage entsprechend den GUV- und DIN Normen.
Montage an Schachtwandung, Schachttiefe bis 4,95 m.
Erforderliche Montagegerüste und Krangestellungen sowie Sicherheitseinrichtungen für die Montage sind in den EP
einzurechnen
Menge: 1,000 St

**7.3.1.70 Belüftungsrohr**
Belüftungsrohr DN 150 mm,
Material Edelstahl Werkstoff :  1.4571, Wandstärke min 2 mm
Rohrlänge: ca. 1,30 m
Dunsthut für DN150 inkl. insektensicherem Edelstahlsieb
Abdeckrosette aus Edelstahl auf Behälterdurchführung
Ringraumdichtung gegen drückendes Wasser in Schachtdecke liefern und montieren
Belüftungsrohr einschl. der erforderlichen zugelassenen  Befestigungsmaterialien liefern und komplett montieren.
Lieferung und Montage entsprechend den GUV- und DIN Normen.
Montage an Schachtabdeckplatte, Schachttiefe bis 4,95 m.
Erforderliche Montagegerüste und Krangestellungen sowie Sicherheitseinrichtungen für die Montage sind in den EP
einzurechnen
Menge: 1,000 St

**7.3.1.80 Saugrohr Löschwasserbehälter**
Saugrohr DN 125 mm mit 90°-Bogen, Festkupplung A(DN 100) mit Verriegelung an Kette,
oberer Teil des Saugrohres rot lackiert,
Material Edelstahl Werkstoff :  1.4571, Wandstärke min 2 mm
Rohrlänge: ca. 5,30 m
Abdeckrosette aus Edelstahl auf Behälterdurchführung
Antiwirbelplatte Ø 60 cm am Saugrohrfuß,
Ringraumdichtung gegen drückendes Wasser in Schachtdecke liefern und montieren
Saugrohr einschl. der erforderlichen zugelassenen  Befestigungsmaterialien liefern und komplett montieren.
Saugrohr mit min zwei Edelstahlrohrschellen / Abstandhalter stabil an Schachtwandung befestigen.
Befestigungsmaterialien aus A4.
Montage an Schachtabdeckplatte / Schachtinnenraum, Schachttiefe bis 4,95 m.
Erforderliche Montagegerüste und Krangestellungen sowie Sicherheitseinrichtungen für die Montage sind in den EP
einzurechnen
Menge: 2,000 St

**7.3.1.90 Anfahrschutz Saugrohr**
Anfahrschutz Saugrohr
Anfahrsicherung-Dreieckrammschutz DIN 14244 aufstellen,
Stahlrohr, St 37-2, verzinkt, d = 80 mm,
Abmessungen: 60 x 60 cm, lichte Höhe 60 cm über GOK
Rot-Weiß-Anstrich,
Betonfundamente, C 20/25, Maße = 30 x 30 x 50 cm.
Anfahrschutz im Bereich der Saugstutzen fachgerecht installieren.
Menge: 2,000 St

**7.3.1.100 Schilderfundament setzen**
Fertigteil- Schilderfundament 23/23/60 cm aus Beton C
30/37 liefern, setzen, und fest anstampfen.
Fertigteil-Schilderfundament mit verzinktem
Öffnung für  Pfosten RD = 60,3 mm (Rohr).
mit 4 Stück Hartholzkeilen
Anfallende Erdarbeiten ausführen.
Boden: Sandboden mit Schluffanteilen
Umgebende Fläche entsprechend dem früheren Zustand herstellen.
Menge: 1,000 St

**7.3.1.110 Schild aufstellen DIN 4066 "Löschwasserentnahmestelle"**
Schildkonstruktion, bestehend aus Aufstellvorrichtung
und Schild, liefern und einschl. der Erdarbeiten
aufstellen.
Aufstellvorrichtung Stahl verzinkt 60.3x2.0,
Standrohrlänge 3,0 m, Bodenfreiheit 2,25 m einschl.
Endkappe.
Schild aus Alu Verbundstoff fachgerecht
montieren.
Schild mit reflektierender Folie,
DIN 4066 "Löschwasserentnahme"
Menge: 1,000 St

**7.3.1.120 Umpflasterung Entnahmestellen / Einstieg**
Umpflasterung der Entnahmestellen.
Pflasterfläche ca. 6,25 m² groß.
Setzen von ca. 10 m Tiefbord T 8 x 25
Rückenstütze aus Beton C12/15 bis 10 cm unter OF Bordstein, 15 cm breit, herstellen.
Unterbeton C12/15, 15 bis 19 cm dick, herstellen.
Schottertragschicht, ca. 10 cm stark liefern, einbauen
und verdichten.
Betonsteinpflaster 10/20/8 liefern und auf 10 cm
Unterbeton pflastern.
Pflaster und Borde schneiden. Pflaster an
Umrandungsplatten und Hydranten anpassen.
Einschließlich aller Erdarbeiten.
Menge: 2,000 St

**7.3.1.130 Betonüberwachung**
1 Stk. Betonüberwachung ÜK 2 (Eigen- und Fremdüberwachung) mit Probekörper und Überwachungsbericht
Menge: 1,000 St

**7.3.1.140 Dichtigkeitsprüfung**
Wasserdichtigkeitsprüfung für Löschwasserbehälter  durchführen.
Grundlage DIN EN 1610
Löschwasserbehälter aus Beton.
Lichte Schachttiefe bis 4,0 m
Lichter Durchmesser 8,0 m.
Einschl. AN- und Abtransport sowie Vorhaltung der
erforderlichen Geräte, Sicherungs- und
Absperreinrichtungen, Gestellung des Füllstoffes mit
anschließender schadloser Ableitung sowie Absperrung der Zu- u. Abläufe.
Von dem Ergebnis ist eine Niederschrift zu fertigen.
Dichtigkeitsprüfung bis OK Konus.
Menge: 1,000 St

**7.3.1.150 Dokumentation der Anlage**
Zusammenstellen und übergeben der kompletten
Dokumentation.

Die fertige Dokumentation in Endfassung ist zur Inbetriebnahme vorzulegen.
- Übergabe der Bauwerksdokumente
- Dichtigkeitsprüfung
- Betonüberwachung
- Dokumentation der eingesetzten Baustoffe
- Dokumentation Erdungs- u. Blitzschutz
- Datenblätter, Betriebsanleitungen und Wartungs  +  Ersatzteilunterlagen für alle der baulichen Teile
Prüfdokumente aller erforderlichen Prüfungen
Dokumentation auf Datenträger mit den entsprechenden PDF - / DXF - Dateien
Menge: 1,000 St

#### Abschnitt 7.4 Bodenbeprobung und Verwertung Anteil Löschwasserbehälter

*Hinweis: Hinweis Boden-Materialentsorgung*
Der AN ist für die vollständige rechtskonforme Verwertung des Bodens verantwortlich. Für die Entsorgungsstellen sind jeweils gültige behördliche Genehmigungen und Zertifizierungen nachzuweisen. Transport von Aushubmaterial zur Entsorgungsstelle.
Abrechnungsgrundlagen sind die Wiegescheine der Entsorgungsstellen. Die Verwiegung erfolgt grundsätzlich auf einer geeichten Waage beim AN oder der jeweiligen Verwertungs- / Entsorgungsstelle.

Grundlage für die Einteilung ist die EBV Ersatzbaustoffverordnung

Einzurechnende Leistungen:
In die Einheitspreise sind sämtliche Ausgaben und Leistungen für die ordnungsgemäße Verwertung der Böden sowie u.a. die zusätzlichen Kontrolluntersuchungen, Gebühren für die Genehmigung und Verwaltung inkl. aller Gebühren und -Abwicklung, Kosten des elektronischen Begleitscheinverfahrens sowie eventuelle Umlagerungen innerhalb der Anlage einzurechnen.

Das Wiegen der angelieferten Abfälle und das Ausstellen der Wiegenoten sind Nebenleistungen, für die keine gesonderte Vergütung erfolgt.

Für gefährliche Abfälle muss der Nachweis erbracht werden, dass eine Zuweisung zur vorgesehenden Entsorgungseinrichtung möglich ist. Ist seitens des Bieters eine Zwischenlagerung von Abfällen vorgesehen, sind alle genannten Angaben auch für das jeweilige Zwischenlager erforderlich.

Insbesondere ist die Komunikation mit den Bodengutachtern des AG hinsichtlich der rechtzeitigen Probename an Bodenmieten und der erforderlichen Freigaben zu Bodenabtransprt zu führen.

##### Unterabschnitt 7.4.1 Boden

**7.4.1.10 Koordination Probenahme Bodenaushub**
Probenahme von zwischengelagertem Bodenaushub koordinieren
Der Auftragnehmer (AN) hat die Probenahme des auf der Baustelle oder auf einer Bereitstellungsfläche zwischengelagerten Bodenaushubs rechtzeitig zu koordinieren. Die Beprobung erfolgt durch ein vom Auftraggeber (AG) benanntes und beauftragtes Fachunternehmen.
Der AN hat sicherzustellen, dass die zu beprobenden Bodenmieten bis zur Durchführung der Probenahme zugänglich und eindeutig den jeweiligen Homogenbereichen zugeordnet sind. Er hat den AG rechtzeitig über die erforderliche Probenahme zu informieren und die Terminabstimmung mit dem beauftragten Fachunternehmen zu koordinieren.
Die beprobten Bodenmassen dürfen bis zum Vorliegen der Analysenergebnisse sowie der Festlegung des Weiteren Verwertungs- oder Entsorgungsweges weder abgefahren noch vermischt oder anderweitig verändert werden. Sie sind auf der Baustelle oder auf den Bereitstellungsflächen des AN getrennt und eindeutig gekennzeichnet vorzuhalten.
Abrechnungshinweis:
Die Position wird je koordinierter Probenahme vergütet. Sie kommt mindestens einmal je Homogenbereich sowie zusätzlich etwa je angefangene 500 m³ Bodenaushub eines Homogenbereiches oder nach Anordnung des AG zur Ausführung.
Art und Umfang der Probenahme sowie der analytischen Untersuchungen werden vom AG festgelegt.
Menge: 2,000 St

**7.4.1.20 Bodenlagerfläche planieren Anteil Löschwasserbehälter**
Bodenlagerfläche planieren und verdichten
Oberfläche: im Wesentlichen Bergematerial / Kohlematerialien / Schottermaterialien / Gestein
Oberfläche planieren.
Material im Mengenausgleich lösen, verschieben und wieder einbauen.
Arbeitstiefe
Abtrag rund 15 cm
Auftrag rund 15 cm
Planum in mindesten 4 Übergängen mit schwerem Verdichtungsgerät nachverdichten.
Zu erreichender Tragfähigkeitswert EV2>= 70 MN/m2
Menge: 20000,000 m2

**7.4.1.30 Boden Anfüllungen Homogenber.EL-A laden und verwerten**
Boden aus Miete laden und der Wiederverwendung/Verwertung nach Wahl des AN zuführen. Beschreibung der Homogenbereiche gem. Bodengutachten.
Boden: 'Auffüllung Homogenbereich EL-A'

Bodenmaterial eingestuft als BM-0/BG-0
Abrechnung nach Wiegeschein.
Aufwand für Verwiegung über LKW-Waage des AN ist einzurechnen.
Menge: 545,000 t

**7.4.1.40 Zulage Entsorgungskosten Boden EBV BM-0*/BG-0***
Zulage für die Verwertung von Boden der Grundposition, jedoch
Auffüllungsböden und gewachsene Böden der Zuordnung EBV BM-0*/BG-0*.
Die fachgerechte Verwertung ist durch den AN nachzuweisen.
Die Position beinhaltet das Separieren vom übrigen
Aushub sowie die erhöhten Transport- u.  Entsorgungskosten.
Menge: 350,000 t

**7.4.1.50 Zulage Entsorgungskosten Boden EBV BM-F0*/BG-F0***
Zulage für die Verwertung von Boden der Grundposition, jedoch
Auffüllungsböden und gewachsene Böden der Zuordnung EBV BM-F0*/BG-F0*.
Die fachgerechte Verwertung ist durch den AN nachzuweisen.
Die Position beinhaltet das Separieren vom übrigen
Aushub sowie die erhöhten Transport- u.  Entsorgungskosten.
Menge: 40,000 t

**7.4.1.60 Zulage Entsorgungskosten Boden EBV BM-F1/BG-F1**
Zulage für die Verwertung von Boden der Grundposition, jedoch
Auffüllungsböden und gewachsene Böden der Zuordnung EBV BM-F1/BG-F1.
Die fachgerechte Verwertung ist durch den AN nachzuweisen.
Die Position beinhaltet das Separieren vom übrigen
Aushub sowie die erhöhten Transport- u.  Entsorgungskosten.
Menge: 120,000 t

**7.4.1.70 Boden Homogenber.EL-B laden und verwerten**
Boden aus Miete laden und der Wiederverwendung/Verwertung nach Wahl des AN zuführen. Beschreibung der Homogenbereiche gem. Bodengutachten.
Boden: 'Boden Homogenbereich EL-B'

Bodenmaterial eingestuft als BM-0/BG-0
Abrechnung nach Wiegeschein.
Aufwand für Verwiegung über LKW-Waage des AN ist einzurechnen.
Menge: 430,000 t

**7.4.1.80 Zulage Entsorgungskosten Boden EBV BM-0*/BG-0***
Zulage für die Verwertung von Boden der Grundposition, jedoch
Auffüllungsböden und gewachsene Böden der Zuordnung EBV BM-0*/BG-0*.
Die fachgerechte Verwertung ist durch den AN nachzuweisen.
Die Position beinhaltet das Separieren vom übrigen
Aushub sowie die erhöhten Transport- u.  Entsorgungskosten.
Menge: 325,000 t

**7.4.1.90 Boden Homogenber.EL-C laden und verwerten**
Boden aus Miete laden und der Wiederverwendung/Verwertung nach Wahl des AN zuführen. Beschreibung der Homogenbereiche gem. Bodengutachten.
Boden: 'Boden Homogenbereich EL-B'

Bodenmaterial eingestuft als BM-0/BG-0
Abrechnung nach Wiegeschein.
Aufwand für Verwiegung über LKW-Waage des AN ist einzurechnen.
Menge: 95,000 t

**7.4.1.100 Zulage Entsorgungskosten Boden EBV BM-0*/BG-0***
Zulage für die Verwertung von Boden der Grundposition, jedoch
Auffüllungsböden und gewachsene Böden der Zuordnung EBV BM-0*/BG-0*.
Die fachgerechte Verwertung ist durch den AN nachzuweisen.
Die Position beinhaltet das Separieren vom übrigen
Aushub sowie die erhöhten Transport- u.  Entsorgungskosten.
Menge: 50,000 t

### Bereich 8 Straßenbau Baustraßen

#### Abschnitt 8.1 Anteilige Baustelleneinrichtung Baustraßenausbau

##### Unterabschnitt 8.1.1 Anteilige Baustelleneinrichtung Baustraßen

**8.1.1.10 Baustelle einrichten Anteil Baustraßen**
*** Pauschalposition
Geräte, Werkzeuge und sonstige Betriebsmittel, die zur
vertragsgemäßen Durchführung der Bauleistungen
erforderlich sind, auf die Baustelle bringen,
bereitstellen und - soweit der Geräteeinsatz nicht
gesondert berechnet wird - betriebsfertig aufstellen
einschl. der dafür notwendigen Arbeiten. Die erforderlichen festen Anlagen herstellen.
Baubüros, Unterkünfte, Werkstätten, Lagerschuppen
und dgl., soweit erforderlich, antransportieren,
aufbauen und einrichten.
Strom-, Wasser-, Fernsprechanschluß und dgl. für die
Baustelle, soweit erforderlich, herstellen.
Bei Bedarf Zufahrtswege zur Baustelle sowie
Lagerplätze, sonstige Platzbefestigungen und Wege im
Baustellenbereich anlegen.
Mutterbodenarbeiten und Beseitigung des Aufwuchses
für die Baustelleneinrichtung, soweit erforderlich,
werden nicht gesondert berechnet.
Weitere Flächen beschaffen, sofern die vom AG zur
Verfügung gestellten nicht ausreichen.
Die Kosten für Vorhalten, Unterhalten und Betreiben
der Geräte, Anlagen und Einrichtungen einschl. Mieten,
Pacht, Gebühren und dgl. sind nicht in diese
Pauschale, sondern in die Einheitspreise der
betreffenden Teilleistungen eingerechnet.
Soweit nicht für bestimmte Bauleistungen (z.b.
Bedarfsleistungen) das Einrichten der Baustelle als
besonderer Ansatz enthalten ist, umfaßt die Pauschale die Vergütung der Baustelleneinrichtung für alle
Bauleistungen dieses Abschnittes des LV.
Für die wiederkehrenden Baubesprechungen ist ein Besprechungsraum auf der Baustelle vorzuhalten in der Größe eines Doppelcontainers mit Gruppentisch und min. 14 Sühlen sowie Magnetleisten an den Wänden.
40 v.H. des Preises der Baustelleneinrichtung werden nach Baustelleneinrichtung für den Baubeginn bezahlt, 60 v.H. mit dem Baufortschritt über die Bauzeit verteilt.
Menge: 1,000 PSCH

**8.1.1.20 Grenzsteine aufsuchen und sichern Anteil Baustraßen**
Vorhandene Grenzen sichern.
Grenzmarkierungen des ÖbVI und Grenzen  vor Beginn der Arbeiten aufsuchen, freilegen u. sichern, abpflocken.
Sicherung während der Bauzeit unterhalten.
Eine Zwischenübergabe an die Versorgungsträger per
Übergabeprotokoll ist einzurechnen.
Die Grenzen sind nach Fertigstellung der Baumaßnahme wieder an die Bauleitung zu übergeben.
Die o. b. Leistung wird erst in der Schlußrechnung
vergütet.
Menge: 25,000 St

**8.1.1.30 Baustelle räumen für alle LV-Abschnitte Anteil Baustraßen**
*** Pauschalposition
Baustelle von allen Geräten, Anlagen, Einrichtungen
und dgl. räumen.
Benutzte Flächen und Wege entsprechend dem
ursprünglichen Zustand unter Wahrung der landschaftspflegerischen Belange ordnungsgemäß
herrichten. Verunreinigungen beseitigen.
Soweit nicht für bestimmte Leistungen (z.B. Bedarfsleistungen) für das Räumen der Baustelle gesonderte
Positionen im Leistungsverzeichnis enthalten sind, gilt
die Pauschale für alle Leistungen dieses
Leistungsverzeichnisses.
Menge: 1,000 PSCH

**8.1.1.40 Abrechnungs- und Bestandspläne Straßen und Oberflächen Anteil Baustraßen**
*** Pauschalposition
Digital aufgenommener Bestandsplan Straßenbau / Versorgungsleitungen
-------------------------------------
Digitalisierung der vorhandenen Katastergrundkarten im
Maßstab 1:1.000 mit Übernahme der Grundstücksgrenzen
Gebäude, Haus-Nr. und Flurstücks-Nr.
Herstellen eines Bestandsplanes mit Kataster und der
topographischen Aufnahme im Maßstab 1:250, Details in 1:100
Die Bestandspläne müssen folgende Angaben enthalten:
- Aufmaß/Leistungserfassung aller neu hergestellten
 Flächen nach Art der Befestigung, Borde, Rinnen,
 Einfassung von Grünflächen, Leuchtenstandorte,
 Verkehrsschilder, Baumstandorte, Hecken- u. Rasenflächen .
- Einmessung von Schachtdeckeln, Gullys, Schieber-
  und Hydrantenkappen nach Lage und Höhe.
- Abrechnungszeichnung im Maßstab 1:100/200 aus
  den o.g. Koordinaten herstellen incl. Darstellung der
  unterschiedl. Befestigungsarten, unterschiedl.
  Randbefestigungen sowie Einbauten.
- Flächen- und Längenberechnungen aller durch die
  Polaraufnahme festgestellten Flächen und Längen
  aus den Koordinaten der Polaraufnahme.
Die Aufnahme erfolgt mittels elektronischem Messgerät als
Polaraufnahme im Gauß/Krüger-System bzw. UTM nach
Abstimmung mit dem AG.
Berechnung der dreidimensionalen Koordinaten aus
den Messwerten der Polaraufnahme.
Das Einholen und Aufsuchen amtlicher Höhen- und
Lagefestpunkte ist in den Einheitspreis mit einzurechnen.
Die einzelnen Medien sind in den Plandateien als unterschiedliche Layer aufzunehmen, die einzeln ein- u. ausgeblendet werden können.
Die Bestands- und Abrechnungspläne sind dem AG als
als 3-facher Farbplot zu übergeben sowie als pdf und  Datenformat dxf- oder dwg als Datei zur Verfügung zu stellen.
Auf den Bestandsunterlagen ist die Übereinstimmung mit der Ausführung durch Firmenstempel und Unterschrift zu bestätigen.
Menge: 1,000 PSCH

**8.1.1.50 Baustellenschild anfert. und aufst. Folie Typ 1 - Anteil Baustraßen**
Baustelleninformationsschild einschließlich Aufstellvorrichtung nach Unterlagen des AG anfertigen und beschriften, zur Baustelle anfahren und standsicher aufstellen. Notwendige Erdarbeiten ausführen, Fundamente
herstellen. Statischen Nachweis erbringen. Bauschild
während der Bauzeit unterhalten und säubern.
Größe Baustelleninformationsschild:
Breite: 6,00 m
Höhe : 4,15 m
UK Schild liegt 3 m über GOK
Unterhaltungsdauer Bauschild: 24 Monate
Ständerwerk aus Aluminiumprofilen. Aufname der Bautafeln mittels horizuntalen Aluprofilen. Ballastierung aus Betongewichten. Konstruktion gem. Statischer Berechnung sicher ausgelegt.
Schilderträger aus Alu-Verbundtafeln an Tafelträger montieren.
Beschriftung nach Vorgabe des AG mittels Verkehrszeichenfolie Typ 1, voll retroreflektierend.
Beschriftungsfeld aufgeteilt in
- Baustelleninformation
- Beteiligtentafeln
Erforderliche Montagegerüste und Krangestellungen sowie Sicherheitseinrichtungen für die Montage sind in den EP
einzurechnen
Menge: 1,000 St

**8.1.1.60 Baustellenschild zurück bauen Anteil Baustraßen**
Baustelleninformationsschild einschließlich Aufstellvorrichtung abbauen
Notwendige Erdarbeiten ausführen, Fundamente
aufnehmen
Größe Baustelleninformationsschild:
Breite: 6,00 m
Höhe : 4,15 m
UK Schild liegt 3 m über GOK
Ständerwerk aus Aluminiumprofilen. Aufname der Bautafeln mittels horizuntalen Aluprofilen. Ballastierung aus Betongewichten. Schilderträger aus Alu-Verbundtafeln
Bauschild sortiert abbauen, sämtliche Materialien von der Baustelle entfernen und einer Verwertung nach wahl des AN zuführen.
Erforderliche Montagegerüste und Krangestellungen sowie Sicherheitseinrichtungen für die Montage sind in den EP
einzurechnen
Menge: 1,000 St

##### Unterabschnitt 8.1.2 Verkehrssicherungen

**8.1.2.10 Verkehrssicherung läng.Dauer Bereich Straßenbau Anschluss Osnabrücker Straße L501**
Absperren und Beleuchten der Baustelle sowie ggf.
Umleitung des Verkehrs nach den Vorschriften der
Straßenverkehrsordnung für die gesamte Dauer der
Bauzeit. Alle Kosten für Verkehrsregelung,
Beschilderung, Aufrechterhaltung des Anliegerverkehrs
sowie des Rad- und Fußgängerdurchgangsverkehrs,
Bedienung der Sicherungseinrichtungen und Bewachung
sind einzukalkulieren.
Alle Schilder, Wegweisungen, Absperrschranken und
Baken voll retroreflektierend Folie Typ II.
Ausführung nach dem vom AN vorgelegten
Beschilderungsplan.
70 v.H. des Preises werden nach betriebsfertigem Aufstellen, der Rest nach Beseitigen vergütet.
Die Vorhandene Wegweisung ist berührungsfrei ausser
Kraft zu setzen.
Die Verkehrsbehördliche Genehmigung ist vom AN einzuholen, Gebühren sind mit in diese Position einzukalkulieren.
Hinweistafeln sind vom AN, den Auflagen des
zuständigen Straßenverkehrsamtes entsprechend,
anzufertigen, aufzustellen und zu unterhalten, einschl.
evtl. Baupausen.
Verkehrssicherung nach Disposition des AN umsetzen,
unterhalten und nach Abschluss zurück bauen.
Kontrolle gem. ZTV-SA für die  Arbeitstellensicherung
wird nicht gesondert vergütet.

Verkehrssicherung für die Baustelle der Baustraßen für  ordnungsgemäße Absperrung, Beleuchtung und Beschilderung  an allen Schnittstellen zu öffentlichen Flächen.
Hier insbesondere:
- Anschlussbereiche der Baustraßen an öffentliche Bereich wie Baustellenzufahrten u. Zugänge etc.
Menge: 1,000 St

##### Unterabschnitt 8.1.3 Absperrungen und Überfahrten

**8.1.3.10 Bauzaun auf- und abbauen Zaunhoehe 2,0 m Maschendraht**
Bauzaun nach Angaben des AG einschl. der erforderlichen
Tore standsicher herstellen, waehrend der Bauzeit vorhalten und unterhalten sowie nach Beendigung der Bauzeit entfernen. Umsetzen des Bauzauns bedingt durch den
Arbeitsfortgang ist einzurechnen.
70 v.H. des Preises werden nach Aufstellung, der Rest
nach Entfernen des Bauzaunes verguetet.
Zaunhoehe ueber Gelaende 2,0 m.
Zaun aus Bauzaunelementen.
Menge: 95,000 m

*Hinweis: Hinweis: Homogenbereiche*
Hinweis: Homogenbereiche für Erdarbeiten

Entsprechend der vorliegenden Bodengutachten (siehe Anlage) wurden für die Erdarbeiten folgende Homogenbereiche gebildet:

Homogenbereich Schicht I: Anfüllungen / Schluffe / Sande - EL-A und EE-A
Homogenbereich Schicht II: Schluffe und Sande- EL-B und EE-B
Homogenbereich Schicht III: Tone / Schluffe / Sande EL-B und EE-C
Homogenbereich Schicht IVa/b: Ton- u. Sandstein stark verwittertEL-B und EE-D
Homogenbereich Schicht IVc: Ton- u. Sandstein festEL-C und EE-E

Die Details zu den Homogenbereichen sind den Bodengutachten zu entnehmen.

#### Abschnitt 8.2 Straßenbau Baustraßen

##### Unterabschnitt 8.2.1 Rückbau vorhandener Anlagen

**8.2.1.10 Bauliche Anlage abbrechen Stahlbeton**
Bauliche Anlage abbrechen.
Abgerechnet wird das Volumen des abzubrechenden Materials.
Anlagen = Einzelfundamente in Grabentrasse, je Fundament ist mit 1 cbm Stahlbeton zu rechnen.
Material = Stahlbeton.
Abbruch mit Stemmgerät.
Anfallendes Material transportfähig vorzerkleinern und vorsortieren / trennen, innerhalb der Baustelle verfahren und getrennt zwischenlagern zum späteren Wiedereinbau / Verwertung.
Material in Mieten aufsetzen.
Abgerechnet wird nach Abtragsprofilen.
Zur Kalkulation ist von unbelastetem Material auszugehen.
Menge: 10,000 m3

**8.2.1.20 Bauliche Anlage abbrechen Mauerwerk**
Bauliche Anlage abbrechen.
Abgerechnet wird das Volumen des abzubrechenden Materials.
Anlagen = Einzelfundamente in Grabentrasse, je Fundament ist mit 1 cbm Mauerwerk zu rechnen.
Material = Mauerwerk.
Abbruch mit Stemmgerät.
Anfallendes Material transportfähig vorzerkleinern und vorsortieren / trennen, innerhalb der Baustelle verfahren und getrennt zwischenlagern zum späteren Wiedereinbau / Verwertung.
Material in Mieten aufsetzen.
Abgerechnet wird nach Abtragsprofilen.
Zur Kalkulation ist von unbelastetem Material auszugehen.
Menge: 5,000 m3

**8.2.1.30 Betonplatte schneiden D 30-40 cm**
Betonplatte trennen
Bodenplatte Stahlbeton aus alten Bauwerken.
Betonschicht geradlinig schneiden.
Nassschnitt.
Dicke der Betonplatte Befestigung über 30 bis 40 cm.
Anfallendes Material von der Baustelle entfernen und einer Wiederverwertung nach Wahl des AN zuführen.
Menge: 10,000 m

##### Unterabschnitt 8.2.2 Erdarbeiten

*Hinweis: Hinweis Bodenabtrag Straßentrassen*
Hinweis Bodenabtrag übrige Straßentrassen

**8.2.2.10 Vegetationsdecke mähen /aufreißen**
Vegetationsdecke vor Oberbodenabtrag mähen, Mähgut
entsorgen.
Boden mit Bodenfräse oder Scheibenegge min. 10 cm tief
aufreißen und so zerkleinern, daß keine Stücke über
0,01 m3 verbleiben.
Menge: 4660,000 m2

**8.2.2.20 Boden bzw. Anfüllungen, Homogenber Schicht I profilg. lösen u. in Miete, Planum gesondert**
Boden bzw. Anfüllungen aus Abtragsbereichen lösen, laden, innerhalb der Baustelle verfahren und in Miete setzen.
Bodenmiete zur Festlegung des Verwertungswegs.
Beschreibung der Homogenbereiche gem. Bodengutachten. Die Herstellung von Mulden und Gräben wird gesondert vergütet. Abgerechnet wird nach Abtragsprofilen.
Boden: 'Auffüllung Homogenbereich Schicht I'

Profilgerecht lösen.
Örtliche Vertiefungen im Planum, die beim Felsabtrag
entstehen, mit geeignetem, nicht frostempfindlichem Bo-
den verfüllen.
Das Herstellen des Planums wird gesondert vergütet.
Menge: 4120,000 m3

**8.2.2.30 Boden bzw. Anfüllungen laden u. einbauen. Homogenber Schicht I Planum gesondert**
Boden bzw. Anfüllungen aus Bodenmiete laden, im Baufeld transportieren und profilgerecht einbauen, einschließlich ggf. erforderlicher Wasserzugabe.
Boden: 'Auffüllung Homogenbereich Schicht I'

Einbaustelle = Auftragsbereich Höhenanpassung neben Fahrbahn
Auffüllung Grabenprofil.Die Herstellung von Mulden und Gräben wird gesondert vergütet.
Material im Baufeld unterhalb des Erdplanums lagenweise einbauen und verdichten.
Verdichtungsgrad/Verformungsmodul '45 MPa'

Das Herstellen des Planums wird gesondert vergütet.
Abgerechnet wird nach Auftragsprofilen.
Menge: 410,000 m3

**8.2.2.40 Frostsicheren Boden als Bodenverbesserung liefern, einbauen.**
Boden liefern, lagenweise unterhalb des Erdplanums einbauen und verdichten.
Material = nichtbindiger, frostsicherer Füllboden/Baggergut Klasse 0 BM-0/BG-0 der Bodenklasse 3, DIN 18300
Einbaustelle = Auftragsbereich Straßentrassen Bodenverbesserung.
Material lagenweise einbauen und in mehreren Übergängen verdichten.
Einbaustärke i.M bis 0,30 m.
Verdichtung auf min. 98% Proctordichte gem. ZTV E-StB
EV2 >= 45 MPa.
Abgerechnet wird nach Auftragsprofilen.
Menge: 995,000 m3

**8.2.2.50 Schotter als Bodenverbesserung liefern, einbauen.**
Schotter liefern, lagenweise unterhalb des Erdplanums einbauen und verdichten.
Material = Baustoffgemisch 0/45.
Gütegeprüftes Material nach TL SoB-StB
Widerstand gegen Schlagzertrümmerung (SZ) <=20
Baustoffgemisch aus natürlichen Gesteinskörnungen.
Einbaustelle = Auftragsbereich Straßentrassen Bodenverbesserung.
Material lagenweise einbauen und in mehreren Übergängen verdichten.
Einbaustärke i.M bis 0,30 m.
Verdichtung auf min. 98% Proctordichte gem. ZTV E-StB
EV2 >= 45 MPa.
Abgerechnet wird nach Auftragsprofilen.
Menge: 1720,000 m3

##### Unterabschnitt 8.2.3 Straßenoberbau

**8.2.3.10 Dränleitung herst. mit Erdarb., Rohr-DN 100, PVC-U-Rohr, Form A, Tiefe 0,5 - 1,25 m**
Dränleitung für Bodenentwässerung mit Auflager aus
Filtermaterial herstellen.
Graben mit senkrechten Wänden, 20 cm breiter als
Nennweite des Dränrohres, ausheben.
Filtermaterial in Leitungszone einbauen und verdichten.
Anschlüsse an Schacht bzw. Sammelleitung werden
gesondert vergütet.
Rohr-DN 100.
Dränrohr aus  PVC-U nach DIN 1187, Form A.
Verlegetiefe (bis Fließsohle) über 0,5 bis 1,25 m.
Erdarbeiten in Boden der Homogenbereiche D
Filtermaterial = Kiessand bzw. Schlacke geeigneter
Körnung
Einbau bis UK Verfestigung bzw. Stabilisierung
Es ist darauf zu achten, daß kein Eintrag von
Feinkornanteilen in den Drainstrang erfolgt und das
Filtermaterial filterstabil gegenüber dem
Umgebungsmaterial ist.
Überschüssigen Grabenaushub von der Baustelle entfernen und einer Wiederverwertung nach Wahl des AN zuführen.
Erschwernisse wegen der Durchquerung der
Bodenverfestigung sind einzurechnen.
Menge: 835,000 m

**8.2.3.20 Auslaufstück m. Froschklappe PVC**
Auslaufstück mit Froschklappe für Dränleitung, Ableitung in Graben
Abzweige in der Dränleitung sind einzurechnen.
Auslaufstück mit Froschklappe einbauen.
Erdarbeiten ausführen.
Umpflasterung der Froschklappe mit Natursteinpflaster, Sandstein, 0,5 m2,
auf Beton, Fugen mit Mörtel gefüllt.
Menge: 5,000 St

**8.2.3.30 Rohranschluss herstellen Anschluss DN 150 AL PVC-U SL Beton Oeffnung herst.**
Rohranschluss an Sammelrohrleitung  od. Schacht
herstellen,
Anschluss dichten.
Verguetet wird der Mehraufwand fuer das Herstellen des
Anschlusses (einschliesslich eventueller Pass-Stuecke
und Sattelstuecke) gegenueber der bis zur Innenflaeche
der Sammelrohrleitung durchgemessenen Rohrleitung.
Rohr DN der Anschlussleitung 150,
Anschlussleitung aus PP,
Sammelleitung aus Beton.
Oeffnung fuer Rohranschluss durch Bohren herstellen.
Menge: 15,000 St

**8.2.3.40 Formstück Abzweig 150/100**
Formstück in Rohrleitung einbauen.
Vergütet wird der Mehraufwand für den Einbau des
Formstückes gegenüber der durchgemessenen Rohrleitung. Formstück = Abzweig DN 150/100 aus
PVC-U einschl. des Anschlusses der Drainageleitung
DN 100 an den Abzweig.
Das Übergangsstück Drainage/PVC-U ist mit
einzukalkulieren.
Menge: 15,000 St

**8.2.3.50 Planum herstellen, Abweichung + -2 cm, Fahrbahnen**
Planum herstellen.
Planum in Fahrbahnen.
Max. Abweichung von der Sollhöhe + - 2 cm.
Es ist darauf zu achten, dass das Niederschlagswasser
auf dem Planum durch geeignete Maßnahmen schadlos
abgeführt wird.
Menge: 7390,000 m2

**8.2.3.60 Planum Nachverdichten**
Planum in mindesten 4 Übergängen mit schwerem Verdichtungsgerät nachverdichten.
Verdichtung auf Dpr min 98%,
Zu erreichender Tragfähigkeitswert EV2>= 45 MN/m2
Menge: 7390,000 m2

**8.2.3.70 Frostschutzschicht 0/45, BK32 Fahrbahnen i.M. 34 cm stark**
Frostschutzschicht liefern und herstellen.
In Verkehrsflächen der Belastungsklassen Bk3,2 bis
Bk32, Fahrbahn
Einbau in Fahrbahnen und Zufahrten.
Einbaubreite über 5 m bis ca. 8,50 m
Einbaustärke = 34 cm im Mittel.
Baustoffgemisch 0/45.
Gütegeprüftes Material nach TL SoB-StB
Widerstand gegen Schlagzertrümmerung (SZ) <=20
Verdichtungsgrad/Verformungsmodul '120 MPa'

Baustoffgemisch aus natürlichen Gesteinskörnungen.
Menge: 2080,000 m3

**8.2.3.80 Schottertragschicht 0/45 BK 32 Fahrbahnen i.M. 15 cm stark 150MPa**
Schottertragschicht liefern und herstellen.
In Verkehrsflächen der Belastungsklassen Bk32,
Einbau in Fahrbahnen und Zufahrten.
Einbaubreite über 5 m bis ca. 8,50 m
Einbaustärke = 15 cm im Mittel.
Baustoffgemisch 0/45.
Gütegeprüftes Material nach TL SoB-StB
Widerstand gegen Schlagzertrümmerung (SZ) <=20
Verdichtungsgrad/Verformungsmodul '150 MPa'

Baustoffgemisch aus natürlichen Gesteinskörnungen.
Menge: 7020,000 m2

**8.2.3.90 Schottertragschicht 0/45 Zufahrten / Nebenflächen**
Schottertragschicht liefern und herstellen.
In Nebenflächen,
Einbau in Nebenflächen und Zufahrten u. Rampen
Einbaustärke = 50 cm im Mittel
Einbau zweilagig.
Baustoffgemisch 0/45.
Gütegeprüftes Material nach TL SoB-StB
Widerstand gegen Schlagzertrümmerung (SZ) <=20
Verdichtungsgrad/Verformungsmodul '120 MPa'

Baustoffgemisch aus natürlichen Gesteinskörnungen.
Abrechnung nach Wiegekarten.
Menge: 250,000 t

**8.2.3.100 Bankett profilgerecht herstellen Neben Fahrbahn Einbaudicke i.M. 20 cm 3cm tiefer*EV2 mind. 100MPa**
Bankett gemäß ZTV E-StB profilgerecht liefern und herstellen.
Neben Verkehrsfläche Fahrbahn.
Baustoffgemisch, Kategorie C 90/3, Größtkorn
von 32 mm. Der Feinkornanteil muss im eingebauten Zu-
Stand 8 M.-v.H. bis 12 M.-v.H. betragen.
Umweltrelevante Anforderungen beim Einsatz von Baustoffgemischen einschließlich Einbaudokumentation nach
Unterlagen des AG. Einbaudokumentation übergeben.
Breite 1,00 m
Einbaudicke = von ca. 22 cm auf 18 auslaufend, i.M. 20 cm.
Querneigung 12 v.H. am tiefliegenden und 6 v.H. am
hochliegenden Fahrbahnrand.
Einbau 3 cm tiefer als Fahrbahnrand.
Verformungsmodul EV2 auf der Oberfläche mindestens
100 MPa.
Menge: 1650,000 m2

**8.2.3.110 Dynamischer Plattendruckversuch**
Dynamischen Lastplattendruckversuch ausführen. Der Versuch ist rechtzeitig mit dem AG zu terminieren.
Dynamischen Plattendruckversuch für Kontrollprüfung nach Angabe des AG durchführen einschliesslich Bereitstellung sämtlicher Geräte, einschl. Auswertung und Darstellung der Messergebnisse.
Nur auf Anweisung des AG.
Menge: 10,000 St

##### Unterabschnitt 8.2.4 Straßenentwässerung

*Hinweis: Die Straßenabläufe im Bereich der Baustraße*
Die Straßenabläufe im Bereich der Baustraße sind so zu versetzen, das OK Ablaufrost ca. 2 cm unterhalb OK Fahrbahn Baustraße der Baustraße liegen. Im Zuge des späteren Endausbaus werden die Straßenabläufe auf Höhe gesetzt.

**8.2.4.10 Anschlußleitung DN 150 t bis 2,0 m**
Anschlussleitung zur Sammelrohrleitung
mit statisch erforderlicher Rohrwanddicke - ggf. mit
Betonummantelung - herstellen. Ein statischer Nachweis für die Rohre wird vom AN vorgelegt. Die
Erdarbeiten in bindigem Boden.
Ein ggf. erforderlicher Verbau und die Wasserhaltung bis zu einer Pumpenleistung von 0 bis 10 m3 Fördermenge mal 5 m Förderhöhe je Stunde und Haltung werden nicht gesondert berechnet.
Anschluß an Schacht bzw. Sammelrohrleitung sowie
Formstücke werden gesondert vergütet.
Rohr-DN 150
Rohre aus PP nach DIN EN 1852 mit Steckmuffe und formschlüssig fixierten Dichtungen aus EPDM, Ringsteifigkeit mind. 16 kN/m²,
hochabriebfest, ohne Zusatz von Füllstoffen.
Farbe: blau
Auflager in nach DIN EN 1610 herstellen, Material
liefern.
Tiefe bis Fließsohle bis  2,00 m.
Straßenverkehrslast = Lastmodell 1, DIN Fachbericht 101
Statische Berechnung aufstellen und liefern.
Graben mit Baggergut Klasse 0 BM-0/BG-0 der Bodenklasse 3, DIN 18300 lagenweise verfüllen und verdichten, einschließlich Herstellung der Rohrzone. Material liefern.
Ausgebautes Material von der Baustelle entfernen und einer Wiederverwertung nach Wahl des AN zuführen.
Menge: 80,000 m

**8.2.4.20 Anschlußleitung DN 150 t ü. 2,0 bis 3,0 m**
Anschlussleitung wie Vorposition, jedoch
Tiefe bis Fließsohle über 2,00 m bis 3,00 m.
Menge: 55,000 m

**8.2.4.30 Anschlußleitung DN 150 t ü. 3,0 bis 4,0 m**
Anschlussleitung wie Vorposition, jedoch
Tiefe bis Fließsohle über 3,00 m bis 4,00 m.
Menge: 15,000 m

**8.2.4.40 Formstueck einbauen Bogen DN 150 PP**
Formstueck in Rohrleitung einbauen.
Verguetet wird der Mehraufwand fuer den Einbau des
Formstueckes gegenueber der durchgemessenen Rohrleitung.
Formstueck = Bogen DN 150,
aus aus PP.
Menge: 155,000 St

**8.2.4.50 Formstueck einbauen Reduzierung DN 150-100 PP**
Formstueck in Rohrleitung einbauen.
Verguetet wird der Mehraufwand fuer den Einbau des
Formstueckes gegenueber der durchgemessenen Rohrleitung.
Formstueck = Reduzierung DN 150 auf DN 100,
aus aus PP.
Menge: 10,000 St

**8.2.4.60 Formstueck einbauen Abzweig DN 150 PP**
Formstueck in Rohrleitung einbauen.
Verguetet wird der Mehraufwand fuer den Einbau des
Formstueckes gegenueber der durchgemessenen Rohrleitung.
Formstueck = Abzweig DN 150 / 150,
aus aus PP.
Menge: 10,000 St

**8.2.4.70 Rohranschluss herstellen Anschluss DN 150 AL PP SL Beton DN 300-500 Öffnung herst.**
Rohranschluss an Sammelrohrleitung herstellen,
Anschluss dichten.
Vergütet wird der Mehraufwand für das Herstellen des
Anschlusses (einschliesslich eventueller Pass-Stücke
und Sattelstücke) gegenüber der bis zur Innenfläche
der Sammelrohrleitung durchgemessenen Rohrleitung.
Anschlussleitung DN 150 aus PP
Sammelleitung aus Beton, DN 300 - DN 500.
Öffnung für Rohranschluss durch Bohren herstellen.
Anschluss mittels Anschlusssystem (Sattelstück) mit bauaufsichtlicher Zulassung.
Menge: 26,000 St

**8.2.4.80 Rohranschluss an Schacht herstellen Anschluss DN 150 Öffnung durch Bohren herstellen**
Rohranschluss an Schacht herstellen,
Anschluss dichten.
Vergütet wird der Mehraufwand für das Herstellen des
Anschlusses (einschliesslich eventueller Pass-Stücke
und Sattelstücke) gegenüber der bis zur Innenfläche
des Schachtes durchgemessenen Rohrleitung.
Anschlussleitung DN 150 aus PP,
Schacht DN 1000 aus Betonfertigteilen
Öffnung für Rohranschluss durch Bohren herstellen.
Anschluss mittels Sattelstück für innenliegende Abstürze.
Menge: 4,000 St

**8.2.4.90 Strassenabl. o. Aufs. m.Erdarb.**
Strassenablauf aus Betonfertigteilen nach DIN 4052
ohne Aufsatz einbauen. Fugen mit WW-
Schachtkopfmörtel nach DIN 19573 herstellen, dicht füllen. Füllung glattstreichen.
Aufsatz wird gesondert vergütet.
Erdarbeiten im Lehm / Mergel sowie
gegebenenfalls erforderlichen Verbau ausführen.
Boden Form 1a mit Abfluss,
ein Zwischenteil, Form 6a (295 mm hoch),
Schaftkonus Form 11 (295 mm hoch),
Auflagering Form 10b (für rechteckige Aufsätze),
Auflager aus Beton C 20/25, 10 cm dick, herstellen.
Aushubtiefe bis UK Auflager über 1 bis 2 m,
Aushub von der Baustelle entfernen und einer Wiederverwertung nach Wahl des AN zuführen.
Füllsand, Baggergut Klasse 0 BM-0/BG-0 der Bodenklasse 3, DIN 18300 liefern, einbauen und verdichten.
Menge: 18,000 St

**8.2.4.100 Aufsatz f. 300x500,D,34,5mm Zinkeimer C 3**
Aufsatz für Straßenablauf versetzen., Aufsatz fuer Strassenablauf nach EN 124 liefern und einbauen.
Klasse D 400,
Ausfuehrung nach DIN 19594, 300x500,
mit Schlitzweite 34,5 mm. Pultform.
Bauzeitlicher Seitenzulauf schließen.
Verzinkter Eimer, Form C 3, einhängen.
Aufsatz zunaechst provisorisch auflegen und entsprechend Bauablauf Zug um Zug bis auf planmaessige Hoehe
setzen.
Fuge zwischen Fertigteilen mit WW-Schachtkopfmörtel nach DIN 19573. Füllung glattstreichen.
Menge: 18,000 St

**8.2.4.110 Strassenabl. o. Aufs. m.Erdarb.**
Strassenablauf aus Betonfertigteilen nach DIN 4052
ohne Aufsatz einbauen. Fugen mit WW-
Schachtkopfmörtel nach DIN 19573 herstellen, dicht füllen. Füllung glattstreichen.
Aufsatz wird gesondert vergütet.
Erdarbeiten im Lehm / Mergel sowie
gegebenenfalls erforderlichen Verbau ausführen.
Boden Form 1a mit Abfluss,
ein Zwischenteil, Form 5d (570 mm hoch),
Auflagering Form 10a (für quadratische Aufsätze),
Auflager aus Beton C 20/25, 10 cm dick, herstellen.
Aushubtiefe bis UK Auflager über 1 bis 2 m,
Aushub von der Baustelle entfernen und einer Wiederverwertung nach Wahl des AN zuführen.
Füllsand, Baggergut Klasse 0 BM-0/BG-0 der Bodenklasse 3, DIN 18300 liefern, einbauen und verdichten.
Menge: 13,000 St

**8.2.4.120 Aufsatz f. 500x500,D,34,5mm Zinkeimer A4**
Aufsatz für Straßenablauf versetzen., Aufsatz fuer Strassenablauf nach EN 124 liefern und einbauen.
Klasse D 400,
Ausfuehrung nach DIN 19594, 500x500,
mit Schlitzweite 34,5 mm. Pultform.
Bauzeitlicher Seitenzulauf schließen.
Verzinkter Eimer, Form A4, einhängen.
Aufsatz zunaechst provisorisch auflegen und entsprechend Bauablauf Zug um Zug bis auf planmaessige Hoehe
setzen.
Fuge zwischen Fertigteilen mit WW-Schachtkopfmörtel nach DIN 19573. Füllung glattstreichen.
Menge: 13,000 St

**8.2.4.130 Graben herstellen T=1,0-2,0m Böschneig. 1:1,5 Boden i. einbauen Abrechnung Abtrag**
Entwässerungsgraben profilgerecht herstellen.
Sohlenbreite 0,50 m bis 1,00 m
Grabentiefe über 0,50 bis 1,00 m.
Böschungsneigung 1:1,5.
Boden: Anfüllungen Homogenbereich Schicht I
Boden bzw. Fels in Auftragsbereichen innerhalb der Baustelle profilgerecht einbauen und verdichten.
Abrechnung nach Abtragsprofilen.
Menge: 350,000 m3

##### Unterabschnitt 8.2.5 Asphaltierungsarbeiten

*Hinweis: Hinweis: Asphaltschicht Baustraße Umring u. Stichstraßen*

**8.2.5.10 Einbauteile in Asphaltfahrbahn anpassen**
Einbauteile (Kappen) in
Schotterbefestigung freilegen und an die neue
Höhe anpassen .
Freigelegten Bereich verfüllen und verdichten.
Aufbruchmaterial der Verwertung nach Wahl des AN zuführen.
Einbauteil in Straße / Baustraße.
Aufbruchtiefe 'bis 20 cm'
Anpassung 'Zug um Zug an die Ausbauhöhe'
Verfüllung = Beton / Asphalt.
Menge: 3,000 St

**8.2.5.20 Asphalttragdeckschicht liefern, einbauen Mischg. AC 16 TD als NTA d= 14 cm**
Asphalttragdeckschicht aus Asphalttragdeckschichtmischgutart AC 16 TD als Niedertemperaturasphalt (NTA) liefern und herstellen.
Zum Einbau in Verkehrsflächen der Belastungsklassen Bk32 Einbau in Fahrbahnen und Zufahrten als temporäre Baustraße.
Bindemittel = resultierend [50/70 // 50/80 VL] nach den TL VBit-StB
Fertiger mit Absaugeinrichtung.
Mittlere Einbaustärke 14 cm
Seitliche Abböschungen mit Neigung ca. 2 zu 1 anlegen und verdichten.
Menge: 4335,000 m2

**8.2.5.30 Zulage Einfassung von Straßenabläufen**
Zulage zur Asphalttragschicht wie vor beschrieben, für den
Einbau des Mischgutes von Hand zur Einfassung von Straßenabläufen mit  Anpassungen an vorh. Flächen.
Einbaugröße ca. 2 m2.
Anschluss des neben der Fahrbahn liegenden Straßenablaufs mit Asphalttragschicht an die Fahrbahn. Herstellen einer Randwulst, damit Niederschagswasser geziehlt dem Ablauf zugeführt wird.
Abrechnung je Straßenablauf.
Menge: 28,000 St

**8.2.5.40 Nahtausbildung in bit. Schicht**
Nähte in bit. Schicht ausbilden einschl. Vorbehandlung
der Nahtfläche vor dem Einbau der danebenliegenden
Schicht.
Ausführung in der Deckschicht.
Dicke der bit. Befestigung ca. 4 cm.
Rand der eingebauten Deckschicht im Nahtbereich unter
70-80° gradlinig durch Querscheibe abkanten.
Aufbruchgut geht in Eigentum des AN über und wird
beseitigt.
Infrarotstrahlgeräte (Replaster) werden nicht
zugelassen.
Auf die Nahtflanke eine füllstoffhaltige,
polymermodifizierte Bitumenmasse in einer Menge von ca. 200
g/m maschinell vollflächig auftragen. Die Nahtflanke
ist nach dem Merkblatt für die Herstellung von Nähten
und Anschlüssen in Verkehrsflächen aus Asphalt, M-SNAR
978 vorzubereiten.
Menge: 10,000 m

**8.2.5.50 Zulage Einbau und Verdichtung Asphalt an Kanaldeckeln**
Zulage Einbau und Verdichtung der Asphalttragschicht im Bereich von Kanaldeckeln.
Aufmaß nach Anzahl der Kanaldeckel, gilt einmal für alle Asphaltschichten.
Menge: 36,000 St

**8.2.5.60 Einbauteile in Asphaltfläche anpassen.**
Einbauteile (Hydranten-, Schieberkappen) in
Asphaltfläche freilegen und an die neue
Höhe anpassen, Unterfütterung dauerhaft herstellen.
Freigelegten Bereich verfüllen und verdichten.
Aufbruchmaterial der Verwertung nach Wahl
des AN zuführen.
Einbauteil in Fahrbahn
Aufbruchtiefe 'bis 30 cm '
Anpassung 'Zug um Zug an die Endausbauhöhe'
Verfüllung = Beton C 20/25, oberer Bereich Asphalt
Menge: 10,000 St

**8.2.5.70 Zulage Einbau und Verdichtung Asphalt an Hydrantenkappen**
Zulage Einbau und Verdichtung der Asphaltschichten im Bereich von Schieber- u. Hydrantenkappen.
Anschluss der Deckschicht als Fuge mit Nahtausbildung in der Deckschicht herstellen.
Aufmaß nach Anzahl der Kappen. Die Position wird einmal aufgemessen und beinhaltet alle Asphaltschichten.
Menge: 10,000 St

**8.2.5.80 Probegefaesse f. Kpruefg. liefern 10-l-Blecheimer**
StL-Nr. 0310173010
Probegefaesse zur Aufnahme von Baustoffproben, fuer
Kontrollpruefungen und fuer Rueckstellproben des AG
liefern.
Probegefaesse = saubere 10-l-Blecheimer mit dicht
schliessenden Deckeln.
Menge: 2,000 St

##### Unterabschnitt 8.2.6 Beschilderung und Ausstattung

*Hinweis: Die Schilder und die Fundamente sind erst nach Freigabe durch den AG zu bestellen.*

**8.2.6.10 Schilderfundament setzen**
Fertigteil- Schilderfundament 23/23/60 cm aus Beton C
30/37 liefern, setzen, und fest anstampfen.
Fertigteil-Schilderfundament mit verzinktem
Öffnung für  Pfosten RD = 60,3 mm (Rohr).
mit 4 Stück Hartholzkeilen
Anfallende Erdarbeiten ausführen.
Boden: Sandboden mit Schluffanteilen
Umgebende Fläche entsprechend dem früheren Zustand herstellen.
Menge: 3,000 St

**8.2.6.20 Schild aufstellen Z205 Vorfahrt gewähren Gr 2**
Schildkonstruktion, bestehend aus Aufstellvorrichtung
und Schild, liefern und einschl. der Erdarbeiten
aufstellen.
Aufstellvorrichtung Stahl verzinkt 60.3x2.0,
Standrohrlänge 3,5 m, Bodenfreiheit 2,25 m einschl.
Endkappe.
Schild Randform, mit Aluklemmen und Schellen fachgerecht
montieren.
Schild mit retroreflektierender Folie der Klasse RA 2, Freigabe durch BASt.
Schildgröße 2
VZ Nr. 205 (Vorfahrt gewähren)
Menge: 3,000 St

#### Abschnitt 8.3 Bodenbeprobung und Verwertung Anteil Baustraßen

*Hinweis: Hinweis Boden-Materialentsorgung*
Der AN ist für die vollständige rechtskonforme Verwertung des Bodens verantwortlich. Für die Entsorgungsstellen sind jeweils gültige behördliche Genehmigungen und Zertifizierungen nachzuweisen. Transport von Aushubmaterial zur Entsorgungsstelle.
Abrechnungsgrundlagen sind die Wiegescheine der Entsorgungsstellen. Die Verwiegung erfolgt grundsätzlich auf einer geeichten Waage beim AN oder der jeweiligen Verwertungs- / Entsorgungsstelle.

Grundlage für die Einteilung ist die EBV Ersatzbaustoffverordnung

Einzurechnende Leistungen:
In die Einheitspreise sind sämtliche Ausgaben und Leistungen für die ordnungsgemäße Verwertung der Böden sowie u.a. die zusätzlichen Kontrolluntersuchungen, Gebühren für die Genehmigung und Verwaltung inkl. aller Gebühren und -Abwicklung, Kosten des elektronischen Begleitscheinverfahrens sowie eventuelle Umlagerungen innerhalb der Anlage einzurechnen.

Das Wiegen der angelieferten Abfälle und das Ausstellen der Wiegenoten sind Nebenleistungen, für die keine gesonderte Vergütung erfolgt.

Für gefährliche Abfälle muss der Nachweis erbracht werden, dass eine Zuweisung zur vorgesehenden Entsorgungseinrichtung möglich ist. Ist seitens des Bieters eine Zwischenlagerung von Abfällen vorgesehen, sind alle genannten Angaben auch für das jeweilige Zwischenlager erforderlich.

Insbesondere ist die Komunikation mit den Bodengutachtern des AG hinsichtlich der rechtzeitigen Probename an Bodenmieten und der erforderlichen Freigaben zu Bodenabtransprt zu führen.

##### Unterabschnitt 8.3.1 Boden

**8.3.1.10 Koordination Probenahme Bodenaushub**
Probenahme von zwischengelagertem Bodenaushub koordinieren
Der Auftragnehmer (AN) hat die Probenahme des auf der Baustelle oder auf einer Bereitstellungsfläche zwischengelagerten Bodenaushubs rechtzeitig zu koordinieren. Die Beprobung erfolgt durch ein vom Auftraggeber (AG) benanntes und beauftragtes Fachunternehmen.
Der AN hat sicherzustellen, dass die zu beprobenden Bodenmieten bis zur Durchführung der Probenahme zugänglich und eindeutig den jeweiligen Homogenbereichen zugeordnet sind. Er hat den AG rechtzeitig über die erforderliche Probenahme zu informieren und die Terminabstimmung mit dem beauftragten Fachunternehmen zu koordinieren.
Die beprobten Bodenmassen dürfen bis zum Vorliegen der Analysenergebnisse sowie der Festlegung des Weiteren Verwertungs- oder Entsorgungsweges weder abgefahren noch vermischt oder anderweitig verändert werden. Sie sind auf der Baustelle oder auf den Bereitstellungsflächen des AN getrennt und eindeutig gekennzeichnet vorzuhalten.
Abrechnungshinweis:
Die Position wird je koordinierter Probenahme vergütet. Sie kommt mindestens einmal je Homogenbereich sowie zusätzlich etwa je angefangene 500 m³ Bodenaushub eines Homogenbereiches oder nach Anordnung des AG zur Ausführung.
Art und Umfang der Probenahme sowie der analytischen Untersuchungen werden vom AG festgelegt.
Menge: 8,000 St

**8.3.1.20 Bodenlagerfläche planieren Anteil Baustraßen**
Bodenlagerfläche planieren und verdichten
Oberfläche: im Wesentlichen Bergematerial / Kohlematerialien / Schottermaterialien / Gestein
Oberfläche planieren.
Material im Mengenausgleich lösen, verschieben und wieder einbauen.
Arbeitstiefe
Abtrag rund 15 cm
Auftrag rund 15 cm
Planum in mindesten 4 Übergängen mit schwerem Verdichtungsgerät nachverdichten.
Zu erreichender Tragfähigkeitswert EV2>= 70 MN/m2
Menge: 20000,000 m2

**8.3.1.30 Boden Anfüllungen Homogenber.EL-A laden und verwerten**
Boden aus Miete laden und der Wiederverwendung/Verwertung nach Wahl des AN zuführen. Beschreibung der Homogenbereiche gem. Bodengutachten.
Boden: 'Auffüllung Homogenbereich EL-A'

Bodenmaterial eingestuft als BM-0/BG-0
Abrechnung nach Wiegeschein.
Aufwand für Verwiegung über LKW-Waage des AN ist einzurechnen.
Menge: 6680,000 t

**8.3.1.40 Zulage Entsorgungskosten Boden EBV BM-0*/BG-0***
Zulage für die Verwertung von Boden der Grundposition, jedoch
Auffüllungsböden und gewachsene Böden der Zuordnung EBV BM-0*/BG-0*.
Die fachgerechte Verwertung ist durch den AN nachzuweisen.
Die Position beinhaltet das Separieren vom übrigen
Aushub sowie die erhöhten Transport- u.  Entsorgungskosten.
Menge: 1200,000 t

**8.3.1.50 Zulage Entsorgungskosten Boden EBV BM-F0*/BG-F0***
Zulage für die Verwertung von Boden der Grundposition, jedoch
Auffüllungsböden und gewachsene Böden der Zuordnung EBV BM-F0*/BG-F0*.
Die fachgerechte Verwertung ist durch den AN nachzuweisen.
Die Position beinhaltet das Separieren vom übrigen
Aushub sowie die erhöhten Transport- u.  Entsorgungskosten.
Menge: 1450,000 t

**8.3.1.60 Zulage Entsorgungskosten Boden EBV BM-F1/BG-F1**
Zulage für die Verwertung von Boden der Grundposition, jedoch
Auffüllungsböden und gewachsene Böden der Zuordnung EBV BM-F1/BG-F1.
Die fachgerechte Verwertung ist durch den AN nachzuweisen.
Die Position beinhaltet das Separieren vom übrigen
Aushub sowie die erhöhten Transport- u.  Entsorgungskosten.
Menge: 1350,000 t

**8.3.1.70 Zulage Entsorgungskosten Boden EBV BM-F2/BG-F2**
Zulage für die Verwertung von Boden der Grundposition, jedoch
Auffüllungsböden und gewachsene Böden der Zuordnung EBV BM-F2/BG-F2.
Die fachgerechte Verwertung ist durch den AN nachzuweisen.
Die Position beinhaltet das Separieren vom übrigen
Aushub sowie die erhöhten Transport- u.  Entsorgungskosten.
Menge: 350,000 t

### Bereich 9 Straßenbau Endausbau

*Hinweis: Hinweis: Homogenbereiche*
Hinweis: Homogenbereiche für Erdarbeiten

Entsprechend der vorliegenden Bodengutachten (siehe Anlage) wurden für die Erdarbeiten folgende Homogenbereiche gebildet:

Homogenbereich Schicht I: Anfüllungen / Schluffe / Sande - EL-A und EE-A
Homogenbereich Schicht II: Schluffe und Sande- EL-B und EE-B
Homogenbereich Schicht III: Tone / Schluffe / Sande EL-B und EE-C
Homogenbereich Schicht IVa/b: Ton- u. Sandstein stark verwittertEL-B und EE-D
Homogenbereich Schicht IVc: Ton- u. Sandstein festEL-C und EE-E

Die Details zu den Homogenbereichen sind den Bodengutachten zu entnehmen.

#### Abschnitt 9.1 Anteilige Baustelleneinrichtung Straßenendausbau

##### Unterabschnitt 9.1.1 Baustelleneinrichtung Anteil Straßenendausbau

**9.1.1.10 Baustelle einrichten Anteil Straßenendausbau**
*** Pauschalposition
Geräte, Werkzeuge und sonstige Betriebsmittel, die zur
vertragsgemäßen Durchführung der Bauleistungen
erforderlich sind, auf die Baustelle bringen,
bereitstellen und - soweit der Geräteeinsatz nicht
gesondert berechnet wird - betriebsfertig aufstellen
einschl. der dafür notwendigen Arbeiten. Die erforderlichen festen Anlagen herstellen.
Baubüros, Unterkünfte, Werkstätten, Lagerschuppen
und dgl., soweit erforderlich, antransportieren,
aufbauen und einrichten.
Strom-, Wasser-, Fernsprechanschluß und dgl. für die
Baustelle, soweit erforderlich, herstellen.
Bei Bedarf Zufahrtswege zur Baustelle sowie
Lagerplätze, sonstige Platzbefestigungen und Wege im
Baustellenbereich anlegen.
Mutterbodenarbeiten und Beseitigung des Aufwuchses
für die Baustelleneinrichtung, soweit erforderlich,
werden nicht gesondert berechnet.
Weitere Flächen beschaffen, sofern die vom AG zur
Verfügung gestellten nicht ausreichen.
Die Kosten für Vorhalten, Unterhalten und Betreiben
der Geräte, Anlagen und Einrichtungen einschl. Mieten,
Pacht, Gebühren und dgl. sind nicht in diese
Pauschale, sondern in die Einheitspreise der
betreffenden Teilleistungen eingerechnet.
Soweit nicht für bestimmte Bauleistungen (z.b.
Bedarfsleistungen) das Einrichten der Baustelle als
besonderer Ansatz enthalten ist, umfaßt die Pauschale die Vergütung der Baustelleneinrichtung für alle
Bauleistungen dieses Abschnittes des LV.
Für die wiederkehrenden Baubesprechungen ist ein Besprechungsraum auf der Baustelle vorzuhalten in der Größe eines Doppelcontainers mit Gruppentisch und min. 14 Sühlen sowie Magnetleisten an den Wänden.
40 v.H. des Preises der Baustelleneinrichtung werden nach Baustelleneinrichtung für den Baubeginn bezahlt, 60 v.H. mit dem Baufortschritt über die Bauzeit verteilt.
Menge: 1,000 PSCH

**9.1.1.20 Grenzsteine aufsuchen und sichern Anteil Straßenendausbau**
Vorhandene Grenzen sichern.
Grenzmarkierungen des ÖbVI und Grenzen  vor Beginn der Arbeiten aufsuchen, freilegen u. sichern, abpflocken.
Sicherung während der Bauzeit unterhalten.
Eine Zwischenübergabe an die Versorgungsträger per
Übergabeprotokoll ist einzurechnen.
Die Grenzen sind nach Fertigstellung der Baumaßnahme wieder an die Bauleitung zu übergeben.
Die o. b. Leistung wird erst in der Schlußrechnung
vergütet.
Menge: 10,000 St

**9.1.1.30 Baustelle räumen für alle LV-Abschnitte Anteil Straßenendausbau**
*** Pauschalposition
Baustelle von allen Geräten, Anlagen, Einrichtungen
und dgl. räumen.
Benutzte Flächen und Wege entsprechend dem
ursprünglichen Zustand unter Wahrung der landschaftspflegerischen Belange ordnungsgemäß
herrichten. Verunreinigungen beseitigen.
Soweit nicht für bestimmte Leistungen (z.B. Bedarfsleistungen) für das Räumen der Baustelle gesonderte
Positionen im Leistungsverzeichnis enthalten sind, gilt
die Pauschale für alle Leistungen dieses
Leistungsverzeichnisses.
Menge: 1,000 PSCH

**9.1.1.40 Abrechnungs- und Bestandspläne Straßen und Oberflächen Anteil Straßenendausbau**
*** Pauschalposition
Digital aufgenommener Bestandsplan Straßenbau / Versorgungsleitungen
-------------------------------------
Digitalisierung der vorhandenen Katastergrundkarten im
Maßstab 1:1.000 mit Übernahme der Grundstücksgrenzen
Gebäude, Haus-Nr. und Flurstücks-Nr.
Herstellen eines Bestandsplanes mit Kataster und der
topographischen Aufnahme im Maßstab 1:250, Details in 1:100
Die Bestandspläne müssen folgende Angaben enthalten:
- Aufmaß/Leistungserfassung aller neu hergestellten
 Flächen nach Art der Befestigung, Borde, Rinnen,
 Einfassung von Grünflächen, Leuchtenstandorte,
 Verkehrsschilder, Baumstandorte, Hecken- u. Rasenflächen .
- Einmessung von Schachtdeckeln, Gullys, Schieber-
  und Hydrantenkappen nach Lage und Höhe.
- Abrechnungszeichnung im Maßstab 1:100/200 aus
  den o.g. Koordinaten herstellen incl. Darstellung der
  unterschiedl. Befestigungsarten, unterschiedl.
  Randbefestigungen sowie Einbauten.
- Flächen- und Längenberechnungen aller durch die
  Polaraufnahme festgestellten Flächen und Längen
  aus den Koordinaten der Polaraufnahme.
Die Aufnahme erfolgt mittels elektronischem Messgerät als
Polaraufnahme im Gauß/Krüger-System bzw. UTM nach
Abstimmung mit dem AG.
Berechnung der dreidimensionalen Koordinaten aus
den Messwerten der Polaraufnahme.
Das Einholen und Aufsuchen amtlicher Höhen- und
Lagefestpunkte ist in den Einheitspreis mit einzurechnen.
Die einzelnen Medien sind in den Plandateien als unterschiedliche Layer aufzunehmen, die einzeln ein- u. ausgeblendet werden können.
Die Bestands- und Abrechnungspläne sind dem AG als
als 3-facher Farbplot zu übergeben sowie als pdf und  Datenformat dxf- oder dwg als Datei zur Verfügung zu stellen.
Auf den Bestandsunterlagen ist die Übereinstimmung mit der Ausführung durch Firmenstempel und Unterschrift zu bestätigen.
Menge: 1,000 PSCH

**9.1.1.50 Baustellenschild anfert. und aufst. Folie Typ 1 - Anteil Straßenendausbau**
Baustelleninformationsschild einschließlich Aufstellvorrichtung nach Unterlagen des AG anfertigen und beschriften, zur Baustelle anfahren und standsicher aufstellen. Notwendige Erdarbeiten ausführen, Fundamente
herstellen. Statischen Nachweis erbringen. Bauschild
während der Bauzeit unterhalten und säubern.
Größe Baustelleninformationsschild:
Breite: 6,00 m
Höhe : 4,15 m
UK Schild liegt 3 m über GOK
Unterhaltungsdauer Bauschild: 24 Monate
Ständerwerk aus Aluminiumprofilen. Aufname der Bautafeln mittels horizuntalen Aluprofilen. Ballastierung aus Betongewichten. Konstruktion gem. Statischer Berechnung sicher ausgelegt.
Schilderträger aus Alu-Verbundtafeln an Tafelträger montieren.
Beschriftung nach Vorgabe des AG mittels Verkehrszeichenfolie Typ 1, voll retroreflektierend.
Beschriftungsfeld aufgeteilt in
- Baustelleninformation
- Beteiligtentafeln
Erforderliche Montagegerüste und Krangestellungen sowie Sicherheitseinrichtungen für die Montage sind in den EP
einzurechnen
Menge: 1,000 St

**9.1.1.60 Baustellenschild zurück bauen Anteil Straßenendausbau**
Baustelleninformationsschild einschließlich Aufstellvorrichtung abbauen
Notwendige Erdarbeiten ausführen, Fundamente
aufnehmen
Größe Baustelleninformationsschild:
Breite: 6,00 m
Höhe : 4,15 m
UK Schild liegt 3 m über GOK
Ständerwerk aus Aluminiumprofilen. Aufname der Bautafeln mittels horizuntalen Aluprofilen. Ballastierung aus Betongewichten. Schilderträger aus Alu-Verbundtafeln
Bauschild sortiert abbauen, sämtliche Materialien von der Baustelle entfernen und einer Verwertung nach wahl des AN zuführen.
Erforderliche Montagegerüste und Krangestellungen sowie Sicherheitseinrichtungen für die Montage sind in den EP
einzurechnen
Menge: 1,000 St

##### Unterabschnitt 9.1.2 Verkehrssicherungen

*Hinweis: Hinweis: Verkehrssicherung Bereich Osnabrücker Straßen L 501/ Baustellenzufahrt*

**9.1.2.10 Verkehrssicherung läng.Dauer Bereich Straßenbau Anschluss Osnabrücker Straße L501**
Absperren und Beleuchten der Baustelle sowie ggf.
Umleitung des Verkehrs nach den Vorschriften der
Straßenverkehrsordnung für die gesamte Dauer der
Bauzeit. Alle Kosten für Verkehrsregelung,
Beschilderung, Aufrechterhaltung des Anliegerverkehrs
sowie des Rad- und Fußgängerdurchgangsverkehrs,
Bedienung der Sicherungseinrichtungen und Bewachung
sind einzukalkulieren.
Alle Schilder, Wegweisungen, Absperrschranken und
Baken voll retroreflektierend Folie Typ II.
Ausführung nach dem vom AN vorgelegten
Beschilderungsplan.
70 v.H. des Preises werden nach betriebsfertigem Aufstellen, der Rest nach Beseitigen vergütet.
Die Vorhandene Wegweisung ist berührungsfrei ausser
Kraft zu setzen.
Die Verkehrsbehördliche Genehmigung ist vom AN einzuholen, Gebühren sind mit in diese Position einzukalkulieren.
Hinweistafeln sind vom AN, den Auflagen des
zuständigen Straßenverkehrsamtes entsprechend,
anzufertigen, aufzustellen und zu unterhalten, einschl.
evtl. Baupausen.
Verkehrssicherung nach Disposition des AN umsetzen,
unterhalten und nach Abschluss zurück bauen.
Kontrolle gem. ZTV-SA für die  Arbeitstellensicherung
wird nicht gesondert vergütet.

Verkehrssicherung anlog Regelplan C I/5 mit gegenüber liegendem zus. Einmündungsverkehr. Straßenbauarbeiten für die Bauarbeiten im Bereich des Anschluss der neuen Zufahrt an die Landstraße "Osnabrücker Straße L501"
Länge des Bauabschnittes bis 100 m
Aufstellen einer Lichtsignalanlage wird gesondert vergütet.
Menge: 1,000 St

**9.1.2.20 Einrichtung zur Umleitungsbeschilderung Fußgänger / Radfahrer**
*** Pauschalposition
Einrichtung zur Umleitungsbeschilderung
Umleitungsbeschilderung aufbauen, unterhalten, umsetzen
und nach Beendigung der Maßnahme abbauen.
Die Umleitungsbeschilderung, bestehend aus einer
Beschilderung in Anlehnung an die RSA nach Anweisung
des AG und örtlichen Ordnungsamt aufstellen,
unterhalten und nach Beendigung der Baumaßnahme
abrüsten.
Beschilderungspunkte: ca. '5 St'

innerhalb der Umleitungsstrecken;
Verkehrszeichen ca.: '5 St'

Schranken mit Beleuchtung ca.: '10 m'

Sonderzeichen ca.: '-';

Die Aufschrift für die Sonderzeichen ist mit dem AG und
mit dem Ordnungsamt vor Baubeginn abzustimmen.
Bereich: 'Umleitungsbeschilderung für Fußgänger / Radfahrer zur Querung der Osnabrücker Straße L501 an sicheren Querungsstellen. Anschluss der neuen Zufahrt an die Landstraße "Osnabrücker Straße L501"'
Menge: 1,000 PSCH

**9.1.2.30 Transp. Lichtsignalanlage aufstellen LSA f.Engst. Typ D Kabelverb, Versorg. n. Wahl Steuer.verk.abh.**
Transportable Lichtsignalanlage einschließlich Energieversorgung aufstellen und beseitigen. Vorhalten, warten
und betreiben wird gesondert vergütet. Vorübergehende
Sicherungsmaßnahmen durchführen. 70 v.H. des Preises
werden nach betriebsfertigem Aufstellen, der Rest nach
Beseitigen vergütet.
Lichtsignalanlage für Engstelle im Bereich von Einmündungsverkehr mit 3 Fahrzeugsignalgruppen.
 Typ D, anlog Regelplan C I/5 mit gegenüber liegendem zus. Einmündungsverkehr über Abbiegespur.
Kabelverbindung liefern und installieren, einschl. erf. Bücken.
Energieversorgung nach Wahl des AN.
Mit verkehrsabhängiger Steuerung für 1 Signalzeitenplan.
Verkehrstechnische Unterlage bestehend aus Signallageplan, Berechnungen, Zwischenzeitenmatrix, Signalzeitenplan erstellen.
Menge: 1,000 St

**9.1.2.40 Transportable LS- Anlage vorhalten LSA f.Engst.Typ D Funkverbindung Versorg. n. Wahl**
Transportable Lichtsignalanlage vorhalten, warten und
betreiben. Vorübergehende Sicherungsmaßnahmen durchführen.
Lichtsignalanlage für Engstelle und Verkehrsabhängkeit,
Typ D.
Kabelverbindung.
Energieversorgung nach Wahl des AN.
Menge: 10,000 d

**9.1.2.50 Kontrolle der Arbeitsstellensicher. zwei bzw.einmal Schriftl.Dokument**
Kontrolle der Arbeitsstellensicherung gem. ZTV-SA
durchführen. Die Kontrolle ist unmittelbar nach deren
Durchführung zu erfassen und zu dokumentieren. Arbeits-
und Hilfsmittel sind vom AN zu stellen und dem AG jederzeit zugänglich zu machen.
Kontrolle zweimal täglich, an arbeitsfreien Tagen einmal täglich.
Kontrolle durch schriftliche Dokumentation.
Menge: 10,000 d

**9.1.2.60 Zusätzliche Absperrschranken aufstellen, vorhalten, abfahren**
Zusätzliche Absperrschranken aufstellen
vorhalten und nach Beendigung der Arbeiten laden und
abfahren; Umsetzen des Zaunes entsprechend dem
Baufortschritt.;
Schrankenzaunelemente:
Höhe: ca '1,20' m;

Farbe: 'rot-weiß'

TL-Absturzsicherung gem. TL Absperrschranken aus
hellem, schlagfestem Kunststoff (HDPE) mit VZ 600,
Höhe 250 mm;
dicht nebeneinander liegenden, senkrechten
Sichtblenden, sowie 100 mm hoher Tastleiste
einschließlich Z 600;
mit Fußplattenhalter für beengte Verhältnisse und
der  erforderlichen Beleuchtung;
Bereich: 'Baubereich und  Baustelle'

Aufstellen nach Anordnung des AG.
Menge: 50,000 m

##### Unterabschnitt 9.1.3 Absperrungen und Überfahrten

**9.1.3.10 Bauzaun auf- und abbauen Zaunhoehe 2,0 m Maschendraht**
Bauzaun nach Angaben des AG einschl. der erforderlichen
Tore standsicher herstellen, waehrend der Bauzeit vorhalten und unterhalten sowie nach Beendigung der Bauzeit entfernen. Umsetzen des Bauzauns bedingt durch den
Arbeitsfortgang ist einzurechnen.
Bauzaun beidseitig der Kanaltrasse.
70 v.H. des Preises werden nach Aufstellung, der Rest
nach Entfernen des Bauzaunes verguetet.
Zaunhoehe ueber Gelaende 2,0 m.
Zaun aus Bauzaunelementen.
Menge: 80,000 m

#### Abschnitt 9.2 Straßenendausbau

##### Unterabschnitt 9.2.1 Rückbau vorhandener Anlagen

*Hinweis: Hinweis: Straße "Landabsatz"*

**9.2.1.10 Schutz fuer Baumstamm herstellen Umf. 200 bis 300 cm.**
Mantel mit Polsterung zum Schutz des Baumstammes vor
mechanischer Beschaedigung herstellen und waehrend der
Bauzeit unterhalten. Der Mantel darf den Baumstamm und
die Wurzelanlaeufe nicht beruehren. Der Stammumfang
wird 1 m ueber Gelaendeoberflaeche gemessen.
Stammumfang ueber  200 bis 300 cm.
Polsterung des Stammes nach Wahl des AN.
Mantel aus Brettern, 30 mm dick, lueckenlos befestigen.
Mantelhoehe 2,5 m.
Schutzmaterial nach Beendigung der Bauarbeiten abbauen.
Material wieder in Eigentum des AN uebernehmen und von
der Baustelle entfernen.
Menge: 6,000 St

**9.2.1.20 Verkehrszeichen aufnehmen**
Verkehrszeichen des AG einschl. Rohrpfosten und
Fundamentstein aufnehmen und im Baustellenbereich lagern.
Sämtliches Aufbruchgut ist von der Baustelle zu entfernen und der Wiederverwertung nach Wahl des AN zuzuführen.
Menge: 2,000 St

**9.2.1.30 Maschendrahtzaun aufnehmen alles beseitigen**
Maschendrahtzaun aus Metallpfosten mit Maschendrahtbespannung und zweireihiger Stacheldrahtbespannung aufnehmen.
Zaunhöhe 1,80 bis 2,20 m
Zaunpfosten Stahl
Pfostenabstand 2 bis 3 m
Sämtliche aufgenommenen Stoffe der Verwertung nach Wahl des AN zuführen und von der Baustelle entfernen.
Menge: 10,000 m

**9.2.1.40 Hecken und Buschwerk roden Höhe bis 3 m S.Abr.entfernen**
Hecken und Buschwerk jeder Art mit Wurzelwerk roden.
In Teilflächen (Beeten / Baumstandorte) auf dem Baufeld.
Gemessen wird die Breite in 1 m Höhe über dem Erdboden, bei niedrigeren Hecken die größte Breite.
Mittlere Höhe bis 3 m.
Schlagabraum in Eigentum des AN übernehmen und von der
Baustelle entfernen.
Menge: 710,000 m2

**9.2.1.50 Wurzelstöcke roden DU 0,1 - 0,3 m Wst.Verw.AN**
Wurzelstöcke roden.
Abgerechnet wird der Durchmesser der Schnittstelle des
Wurzelstocks vor dem Roden.
Durchmesser über 0,1 bis 0,3 m.
Wurzelstöcke der Verwertung nach Wahl des AN zuführen.
Menge: 2,000 St

**9.2.1.60 Wurzelstöcke roden DU 0,3 - 0,5 m Wst.Verw.AN**
Wurzelstöcke roden.
Abgerechnet wird der Durchmesser der Schnittstelle des
Wurzelstocks vor dem Roden.
Durchmesser über 0,3 bis 0,5 m.
Wurzelstöcke der Verwertung nach Wahl des AN zuführen.
Menge: 1,000 St

**9.2.1.70 Leitpfosten aufnehmen verwerten**
Leitpfosten aufnehmen
Material: Kunststoff mit Reflektoren.
Mit Verankerung in Bankette.
Pfosten einschl. Verankerung aufnehmen von der Baustelle entfernen und der Wiederverwertung nach Wahl des AN zuführen.
Menge: 40,000 St

**9.2.1.80 Bauliche Anlage abbrechen - Beton-Sohlschalen aus vorhandenem Graben ausbauen**
Bauliche Anlage abbrechen .
Sohlschalen aus Beton in vorhandenem Graben.
Grabentiefe bis 1,50 m
Böschungen ca. 1:1,5
Anlagen = Sohlschalen aus Beton
Material = Beton.
Sohlbreite: ca. 35 cm
Breite OK: ca. 60 cm
Höhe ca. 30 cm, Materialstärke 6 cm
Sämtliches Material laden, von der Baustelle abfahren und einer Wiederverwertung nach Wahl des AN zuführen.
Das Brechen des Materials zur Wiederverwertung ist einzurechnen.
Zur Kalkulation ist von unbelastetem Material auszugehen.
Menge: 355,000 m

**9.2.1.90 Bauliche Anlage abbrechen - Straßenbeleuchtungsmasten Beton-ausbauen**
Bauliche Anlage abbrechen .
Straßenbeleuchtungsmasten aus Stahlbeton ausbauen
Material = Stahlbeton.
Leuchtpunkthöhe ca. 12 m
Durchmesser rund 30 cm
Leuchte Stromlos.
Leuchtkopf demontieren
Kabel entnehmen
Mast einschl. Fundament aufnehmen und transportgerecht zerkleinern
Materielien sortenrein trennen.
Sämtliches Material laden, von der Baustelle abfahren und einer Wiederverwertung nach Wahl des AN zuführen.
Das Brechen des Materials zur Wiederverwertung ist einzurechnen.
Zur Kalkulation ist von unbelastetem Material auszugehen.
Menge: 6,000 St

**9.2.1.100 Bauliche Anlage abbrechen Beton**
Bauliche Anlage abbrechen.
Abgerechnet wird das Volumen des abzubrechenden Materials.
Anlagen = Betonfläche und Betonbefestigungen, Fundamente
Material = Beton.
Material innerhalb der Baustelle verfahren und zwischenlagern zum späteren Wiedereinbau / Verwertung.
Material in Mieten aufsetzen.
Abgerechnet wird nach Abtragsprofilen.
Zur Kalkulation ist von unbelastetem Material auszugehen.
Menge: 10,000 m3

**9.2.1.110 Bauliche Anlage abbrechen Stahlbeton**
Bauliche Anlage abbrechen.
Abgerechnet wird das Volumen des abzubrechenden Materials.
Anlagen = Betonfläche und Betonbefestigungen, Fundamente
Material = Stahlbeton.
Material innerhalb der Baustelle verfahren und zwischenlagern zum späteren Wiedereinbau / Verwertung.
Material in Mieten aufsetzen.
Abgerechnet wird nach Abtragsprofilen.
Zur Kalkulation ist von unbelastetem Material auszugehen.
Menge: 5,000 m3

**9.2.1.120 Bituminöse Befestigung trennen Geradl. schneiden Dicke 15 - 20 cm**
Bituminöse Befestigung trennen.
Asphaltschicht geradlinig schneiden.
Nassschnitt.
Dicke der bituminösen Befestigung über 15 bis 20 cm.
Anfallendes Material von der Baustelle entfernen und einer Wiederverwertung nach Wahl des AN zuführen.
Menge: 220,000 m

**9.2.1.130 Bituminöse Befestigung aufnehmen / in Miete 20 -25 cm**
Bituminöse Befestigung aufnehmen, transportieren und zur Beprobung in Miete setzten.
Transport u.A auf öffentlichen Straßen auf die Lagerfläche im Inova-Park, Transportweg bis 1.500 m.
Straßen- u. Radwege
Dicke: '20-25' cm

Die Flächen sind nass zu fräsen oder in Schollen aufzubrechen und aufzunehmen.
Bituminöse Befestigung zerkleinern und laden.
Menge: 2005,000 m2

**9.2.1.140 Tragschicht aus Schotter aufnehmen, u. lagern**
Tragschicht aus Gestein ohne Bindemittel aufbrechen und aufnehmen.
Tragschicht 'aus Schottermaterialien, versch. Gestein'

Gesamtaufbruchtiefe über 10 bis 40 cm.
Material innerhalb der Baustelle verfahren und zwischenlagern zum späteren Wiedereinbau / Verwertung.
Material in Mieten aufsetzen.
Abgerechnet wird nach Abtragsprofilen.
Menge: 1290,000 m3

**9.2.1.150 Straßenablauf Beton aufnehmen u. abfahren**
Straßenablauf aufnehmen.
Straßenablauf aus Betonfertigteilen, bestehend aus Aufsatz (50/50), Auflagering, Sinkkasten mit Zwischenteilen, Schlammeimer, Inhalt und ca. 1 m Anschlussleitung DN 150 freilegen und einschl. unbrauchbarem Boden aufnehmen.
Auskofferungstiefe bis 1,25 m.
Boden: Homogenbereich Schicht I
Anfallendes Material von der Baustelle entfernen und einer Wiederverwertung nach Wahl des AN zuführen.
Die verbleibende Anschlussleitung mit einem
Verschlussteller fachgerecht zum späteren Anschluss einer Leitung verschließen.
Die Baugrube mit Füllboden verfüllen u. verdichten.
Boden liefern.
Menge: 3,000 St

**9.2.1.160 Vorh. Schachtabdeckungen in Fahrbahn anpassen**
Vorh. Schachtabdeckungen aufnehmen und Zug um Zug auf neue Höhe setzten.
Schotterbefestigung freilegen und an die neue
Höhe anpassen.
Freigelegten Bereich verfüllen und verdichten.
Aufbruchmaterial der Verwertung nach Wahl des AN zuführen.
Einbauteil in Straße / Baustraße.
Aufbruchtiefe 'bis 20 cm'
Anpassung 'Zug um Zug an die Ausbauhöhe mittels Einbau von verschiebesicheren Ausgleichsringen. Fuge zwischen Fertigteilen mit kunststoffvergütetem Spezialmörtel hoher Festigkeit füllen, Füllung glattstreichen. Verwendung von mindestens 3 Distanzstücken.
Abdeckung bis 15 cm höher setzten.
Mörtel: Schachtkopfmörtel
Menge: 2,000 St

*Hinweis: Hinweis Straßentrasse "Nord-Süd-Verbindung"*

**9.2.1.170 Bauliche Anlage abbrechen Stahlbeton**
Bauliche Anlage abbrechen.
Abgerechnet wird das Volumen des abzubrechenden Materials.
Anlagen = Einzelfundamente in Grabentrasse, je Fundament ist mit 1 cbm Stahlbeton zu rechnen.
Material = Stahlbeton.
Abbruch mit Stemmgerät.
Anfallendes Material transportfähig vorzerkleinern und vorsortieren / trennen, innerhalb der Baustelle verfahren und getrennt zwischenlagern zum späteren Wiedereinbau / Verwertung.
Material in Mieten aufsetzen.
Abgerechnet wird nach Abtragsprofilen.
Zur Kalkulation ist von unbelastetem Material auszugehen.
Menge: 15,000 m3

**9.2.1.180 Bauliche Anlage abbrechen Mauerwerk**
Bauliche Anlage abbrechen.
Abgerechnet wird das Volumen des abzubrechenden Materials.
Anlagen = Einzelfundamente in Grabentrasse, je Fundament ist mit 1 cbm Mauerwerk zu rechnen.
Material = Mauerwerk.
Abbruch mit Stemmgerät.
Anfallendes Material transportfähig vorzerkleinern und vorsortieren / trennen, innerhalb der Baustelle verfahren und getrennt zwischenlagern zum späteren Wiedereinbau / Verwertung.
Material in Mieten aufsetzen.
Abgerechnet wird nach Abtragsprofilen.
Zur Kalkulation ist von unbelastetem Material auszugehen.
Menge: 5,000 m3

**9.2.1.190 Betonplatte schneiden D 30-40 cm**
Betonplatte trennen
Bodenplatte Stahlbeton aus alten Bauwerken.
Betonschicht geradlinig schneiden.
Nassschnitt.
Dicke der Betonplatte Befestigung über 30 bis 40 cm.
Anfallendes Material von der Baustelle entfernen und einer Wiederverwertung nach Wahl des AN zuführen.
Menge: 40,000 m

##### Unterabschnitt 9.2.2 Erdarbeiten

*Hinweis: Hinweis: Baustraße westlich Landabsatz bzw. Nord-Süd-Verbindung*

*Hinweis: Hinweis: Verfüllung altes Grabenprofil*
Hinweis: Verfüllung altes Grabenprofil
Das in der Trasse der Nord-Süd-Verbindung liegende  Grabenprofil liegt mit der östlichen Böschungsoberkante unmittelbar an der Grenze zum Nachbargrundstück.
Das Nachbargrundstück ist um rund 2 m aufgefüllt worden, die Böschung der Auffüllung liegt in Etwa an der Böschungsoberkante des zu verfüllenden Grabens.

Das Ausräumen des vorhandenen Grabens (Oberboden / Wurzelstubben aus Buschwerk) und der Einbau tragfähigen Bodens muss daher in Abschnitten von rund 10 m Länge erfolgen, um die Böschung zm Nachbargrundstück nicht zu schwächen.

**9.2.2.10 Hecken und Buschwerk roden Grabenprofil Höhe bis 3 m S.Abr.entfernen**
Hecken und Buschwerk jeder Art mit Wurzelwerk roden.
In Grabenprofil Tiefe bis 2 m Breite ca. 4 m auf dem Baufeld.
Gemessen wird die Breite in 1 m Höhe über dem Erdboden, bei niedrigeren Hecken die größte Breite.
Mittlere Höhe bis 3 m.
Schlagabraum in Eigentum des AN übernehmen und von der
Baustelle entfernen.
Menge: 1125,000 m2

**9.2.2.20 Wurzelstöcke roden DU 0,1 - 0,3 m Wst.Verw.AN**
Wurzelstöcke roden.
Abgerechnet wird der Durchmesser der Schnittstelle des
Wurzelstocks vor dem Roden.
Durchmesser über 0,1 bis 0,3 m aus dichtstehendem Buschwerk.
Wurzelstöcke von der Baustelle entfernen und der Verwertung nach Wahl des AN zuführen.
Menge: 950,000 St

**9.2.2.30 Oberboden, m. Wurzelwerk durchsetzt abtragen, trans. in Miete Abtrag 10 -30 cm Abrechnung Abtrag**
Oberboden, mit Wurzelwerk durchsetzt, einschließlich Vegetationsdecke profilgerecht abtragen, transportieren und in Miete setzen.
Dicke des Abtrags rund 30 cm, profilgerecht am Grabenprofil.
Transportweg bis ca. 750 m auf die Lagerfläche im Inova-Park,
Boden zur Beprobung.
Beschreibung der Homogenbereiche gem. Bodengutachten.
Aushub aus Grabenprofil, humoser Oberboden mit Wurzelwerk durchsetzt.
Das Herstellen des Planums wird gesondert vergütet.
Abgerechnet wird nach Abtragssprofilen.
Menge: 450,000 m3

**9.2.2.40 Frostsicheren Boden liefern, einbauen.**
Boden liefern, lagenweise unterhalb des Erdplanums einbauen und verdichten.
Material = nichtbindiger, frostsicherer Füllboden/Baggergut Klasse 0 BM-0/BG-0 der Bodenklasse 3, DIN 18300
Einbaustelle = Auftragsbereich Auffüllung Grabenprofil.
Material lagenweise einbauen und in mehreren Übergängen verdichten.
Einbaustärke bis 1,50 m.
Verdichtung auf min. 98% Proctordichte gem. ZTV E-StB
EV2 >= 45 MPa.
Abgerechnet wird nach Auftragsprofilen.
Menge: 1090,000 m3

**9.2.2.50 Boden bzw. Anfüllungen laden u. einbauen. Planum gesondert**
Boden bzw. Anfüllungen aus Bodenmiete laden, im Baufeld transportieren und profilgerecht lagenweise einbauen und verdichten, einschließlich ggf. erforderlicher Wasserzugabe.
Boden: 'Auffüllung Homogenbereich Schicht II'

Einbaustelle = Auftragsbereich Auffüllung Grabenprofil.
Die Herstellung von Mulden und Gräben wird gesondert vergütet.
Material im Baufeld unterhalb des Erdplanums lagenweise einbauen und verdichten.
Verdichtungsgrad/Verformungsmodul '45 MPa'

Das Herstellen des Planums wird gesondert vergütet.
Abgerechnet wird nach Auftragsprofilen.
Menge: 470,000 m3

**9.2.2.60 Schicht aus Gleisschotter aufnehmen, u. lagern**
Schicht aus Gleisschotter aufbrechen und aufnehmen.
Gesamtaufbruchtiefe über 10 bis 40 cm.
Material innerhalb der Baustelle auf Bodenlagerfläche verfahren und in Miete setzten zur Beprobung
Abgerechnet wird nach Abtragsprofilen.
Menge: 225,000 m3

*Hinweis: Hinweis Straßenaufbruch Landabsatz:*
Hinweis Straßenaufbruch:
InTeilbereichen ist bei der Auskofferung mit
Kabeln und Leitungen der Versorgungsträger zu rechnen.

**9.2.2.70 Vegetationsdecke mähen /aufreißen**
Vegetationsdecke vor Oberbodenabtrag mähen, Mähgut
entsorgen.
Boden mit Bodenfräse oder Scheibenegge min. 10 cm tief
aufreißen und so zerkleinern, daß keine Stücke über
0,01 m3 verbleiben.
Menge: 2625,000 m2

**9.2.2.80 Oberboden, m. Wurzelwerk durchsetzt abtragen, trans. in Miete Abtrag 10 -30 cm Abrechnung Abtrag**
Oberboden, mit Wurzelwerk durchsetzt, einschließlich Vegetationsdecke profilgerecht abtragen, transportieren und in Miete setzen.
Dicke des Abtrags rund 30 cm, profilgerecht am Grabenprofil.
Transportweg bis ca. 750 m auf die Lagerfläche im Inova-Park,
Boden zur Beprobung.
Beschreibung der Homogenbereiche gem. Bodengutachten.
Aushub aus Grabenprofil, humoser Oberboden mit Wurzelwerk durchsetzt.
Das Herstellen des Planums wird gesondert vergütet.
Abgerechnet wird nach Abtragssprofilen.
Menge: 225,000 m3

**9.2.2.90 Oberboden abtragen, trans. in Miete Abtrag 10 -30 cm Abrechnung Abtrag**
Oberboden einschließlich Vegetationsdecke profilgerecht abtragen, transportieren und in Miete setzen.
Dicke des Abtrags rund 30 cm, profilgerecht am Grabenprofil.
Transportweg bis ca. 750 m auf die Lagerfläche im Inova-Park,
Boden zur Beprobung.
Beschreibung der Homogenbereiche gem. Bodengutachten.
Aushub aus Grabenprofil, humoser Oberboden mit Wurzelwerk durchsetzt.
Das Herstellen des Planums wird gesondert vergütet.
Abgerechnet wird nach Abtragssprofilen.
Menge: 450,000 m3

**9.2.2.100 Boden bzw. Anfüllungen, Homogenber Schicht I profilg. lösen u. in Miete, Planum gesondert**
Boden bzw. Anfüllungen aus Abtragsbereichen lösen, laden, innerhalb der Baustelle verfahren und in Miete setzen.
Bodenmiete zur Festlegung des Verwertungswegs.
Beschreibung der Homogenbereiche gem. Bodengutachten. Die Herstellung von Mulden und Gräben wird gesondert vergütet. Abgerechnet wird nach Abtragsprofilen.
Boden: 'Auffüllung Homogenbereich Schicht I'

Profilgerecht lösen.
Örtliche Vertiefungen im Planum, die beim Felsabtrag
entstehen, mit geeignetem, nicht frostempfindlichem Bo-
den verfüllen.
Das Herstellen des Planums wird gesondert vergütet.
Menge: 2895,000 m3

**9.2.2.110 Boden bzw. Anfüllungen laden u. einbauen. Homogenber Schicht I Planum gesondert**
Boden bzw. Anfüllungen aus Bodenmiete laden, im Baufeld transportieren und profilgerecht einbauen, einschließlich ggf. erforderlicher Wasserzugabe.
Boden: 'Auffüllung Homogenbereich Schicht I'

Die Herstellung von Mulden und Gräben wird gesondert vergütet.
Material im Baufeld unterhalb des Erdplanums lagenweise einbauen und verdichten.
Verdichtungsgrad/Verformungsmodul '45 MPa'

Das Herstellen des Planums wird gesondert vergütet.
Abgerechnet wird nach Auftragsprofilen.
Menge: 165,000 m3

**9.2.2.120 Frostsicheren Boden liefern, einbauen.**
Boden liefern, lagenweise unterhalb des Erdplanums einbauen und verdichten.
Material = nichtbindiger, frostsicherer Füllboden/Baggergut Klasse 0 BM-0/BG-0 der Bodenklasse 3, DIN 18300
Einbaustelle = Auftragsbereich Straßentrassen Bodenverbesserung.
Material lagenweise einbauen und in mehreren Übergängen verdichten.
Einbaustärke i.M bis 0,30 m.
Verdichtung auf min. 98% Proctordichte gem. ZTV E-StB
EV2 >= 45 MPa.
Abgerechnet wird nach Auftragsprofilen.
Menge: 1390,000 m3

**9.2.2.130 Schotter liefern, einbauen.**
Schotter liefern, lagenweise unterhalb des Erdplanums einbauen und verdichten.
Material = Baustoffgemisch 0/45.
Gütegeprüftes Material nach TL SoB-StB
Widerstand gegen Schlagzertrümmerung (SZ) <=20
Baustoffgemisch aus natürlichen Gesteinskörnungen.
Einbaustelle = Auftragsbereich Straßentrassen Bodenverbesserung.
Material lagenweise einbauen und in mehreren Übergängen verdichten.
Einbaustärke i.M bis 0,30 m.
Verdichtung auf min. 98% Proctordichte gem. ZTV E-StB
EV2 >= 45 MPa.
Abgerechnet wird nach Auftragsprofilen.
Menge: 985,000 m3

**9.2.2.140 Oberboden des AG andecken Alle Flächen Andeckung 15-30 cm Abrechnung Auftrag**
Gelagerten Oberboden des AG profilgerecht andecken.
Andeckung auf Böschungen der Dammanschüttung,
Dicke der Andeckung ca 15 cm - 30 cm.
Gelagerten Oberboden innerhalb der Baustelle aufnehmen.
Abgerechnet wird nach Auftragsprofilen.
Menge: 290,000 m3

**9.2.2.150 Rasenansaat herstellen, einschl Rasenplanum**
Rasenplanum herstellen und feinkrümelig lockern.
Anfallenden Abfall ablesen und ggf. vorwüchsige Kräuter ausmähen.
Rasenansaat herstellen. Saatgut ohne Entmischung ausbringen und einarbeiten.
Ansaat auf Flächen, Trennstreifen und Mulden.
Saatgut gem. Einzelbeschreibung Nr. 7.1.1 - RSM -
Regel-Saatgut-Mischung für Universalrasen.
Saatgutmenge 25 g/m2.
Saatgut vom AN liefern.
Menge: 950,000 m2

##### Unterabschnitt 9.2.3 Straßenoberbau

**9.2.3.10 Dränleitung herst. mit Erdarb., Rohr-DN 100, PVC-U-Rohr, Form A, Tiefe 0,5 - 1,25 m**
Dränleitung für Bodenentwässerung mit Auflager aus
Filtermaterial herstellen.
Graben mit senkrechten Wänden, 20 cm breiter als
Nennweite des Dränrohres, ausheben.
Filtermaterial in Leitungszone einbauen und verdichten.
Anschlüsse an Schacht bzw. Sammelleitung werden
gesondert vergütet.
Rohr-DN 100.
Dränrohr aus  PVC-U nach DIN 1187, Form A.
Verlegetiefe (bis Fließsohle) über 0,5 bis 1,25 m.
Erdarbeiten in Boden der Homogenbereiche D
Filtermaterial = Kiessand bzw. Schlacke geeigneter
Körnung
Einbau bis UK Verfestigung bzw. Stabilisierung
Es ist darauf zu achten, daß kein Eintrag von
Feinkornanteilen in den Drainstrang erfolgt und das
Filtermaterial filterstabil gegenüber dem
Umgebungsmaterial ist.
Überschüssigen Grabenaushub von der Baustelle entfernen und einer Wiederverwertung nach Wahl des AN zuführen.
Erschwernisse wegen der Durchquerung der
Bodenverfestigung sind einzurechnen.
Menge: 1120,000 m

**9.2.3.20 Auslaufstück m . Froschklappe PVC**
Auslaufstück mit Froschklappe für Dränleitung, Ableitung in Graben
Abzweige in der Dränleitung sind einzurechnen.
Auslaufstück mit Froschklappe einbauen.
Erdarbeiten ausführen.
Umpflasterung der Froschklappe mit Natursteinpflaster, Sandstein, 0,5 m2,
auf Beton, Fugen mit Mörtel gefüllt.
Menge: 8,000 St

**9.2.3.30 Rohranschluss herstellen Anschluss DN 150 AL PVC-U SL Beton Oeffnung herst.**
Rohranschluss an Sammelrohrleitung  od. Schacht
herstellen,
Anschluss dichten.
Verguetet wird der Mehraufwand fuer das Herstellen des
Anschlusses (einschliesslich eventueller Pass-Stuecke
und Sattelstuecke) gegenueber der bis zur Innenflaeche
der Sammelrohrleitung durchgemessenen Rohrleitung.
Rohr DN der Anschlussleitung 150,
Anschlussleitung aus PP,
Sammelleitung aus Beton.
Oeffnung fuer Rohranschluss durch Bohren herstellen.
Menge: 20,000 St

**9.2.3.40 Formstück Abzweig 150/100**
Formstück in Rohrleitung einbauen.
Vergütet wird der Mehraufwand für den Einbau des
Formstückes gegenüber der durchgemessenen Rohrleitung. Formstück = Abzweig DN 150/100 aus
PVC-U einschl. des Anschlusses der Drainageleitung
DN 100 an den Abzweig.
Das Übergangsstück Drainage/PVC-U ist mit
einzukalkulieren.
Menge: 20,000 St

**9.2.3.50 Planum herstellen, Abweichung + -2 cm, Fahrbahnen**
Planum herstellen.
Planum in Fahrbahnen.
Max. Abweichung von der Sollhöhe + - 2 cm.
Es ist darauf zu achten, dass das Niederschlagswasser
auf dem Planum durch geeignete Maßnahmen schadlos
abgeführt wird.
Menge: 9840,000 m2

**9.2.3.60 Planum Nachverdichten**
Planum in mindesten 4 Übergängen mit schwerem Verdichtungsgerät nachverdichten.
Verdichtung auf Dpr min 98%,
Zu erreichender Tragfähigkeitswert EV2>= 45 MN/m2
Menge: 9840,000 m2

**9.2.3.70 Frostschutzschicht 0/45, BK 0,3 Baustraße Geh-Radwege i.M. 15 - 20 cm stark**
Frostschutzschicht liefern und herstellen.
In Verkehrsflächen der Belastungsklassen Bk0,3
Einbau in Geh- u. Radwegen bzw. temporäre Baustraße.
Einbaubreite über 2,50 m bis ca. 5,00 m
Einbaustärke = 15 bis 20 cm.
Baustoffgemisch 0/45.
Gütegeprüftes Material nach TL SoB-StB
Widerstand gegen Schlagzertrümmerung (SZ) <=20
Verdichtungsgrad/Verformungsmodul '100 MPa'

Baustoffgemisch aus natürlichen Gesteinskörnungen.
Menge: 840,000 m3

**9.2.3.80 Frostschutzschicht 0/45, BK32 Fahrbahnen i.M. 34 cm stark**
Frostschutzschicht liefern und herstellen.
In Verkehrsflächen der Belastungsklassen Bk3,2 bis
Bk32, Fahrbahn
Einbau in Fahrbahnen und Zufahrten.
Einbaubreite über 5 m bis ca. 8,50 m
Einbaustärke = 34 cm im Mittel.
Baustoffgemisch 0/45.
Gütegeprüftes Material nach TL SoB-StB
Widerstand gegen Schlagzertrümmerung (SZ) <=20
Verdichtungsgrad/Verformungsmodul '120 MPa'

Baustoffgemisch aus natürlichen Gesteinskörnungen.
Menge: 2060,000 m3

**9.2.3.90 Schottertragschicht 0/45 BK 0,3 Baustraße Geh-Radwege i.M. 15 cm stark 120MPa**
Schottertragschicht liefern und herstellen.
In Verkehrsflächen der Belastungsklassen Bk0,3,
Einbau in Geh- u. Radwegen bzw. temporäre Baustraße.
Einbaubreite über 2,50 m bis ca. 5,00 m
Einbaustärke = 15 cm im Mittel.
Baustoffgemisch 0/45.
Gütegeprüftes Material nach TL SoB-StB
Widerstand gegen Schlagzertrümmerung (SZ) <=20
Verdichtungsgrad/Verformungsmodul '120 MPa'

Baustoffgemisch aus natürlichen Gesteinskörnungen.
Menge: 4930,000 m2

**9.2.3.100 Schottertragschicht 0/45 BK 32 Fahrbahnen i.M. 15 cm stark 150MPa**
Schottertragschicht liefern und herstellen.
In Verkehrsflächen der Belastungsklassen Bk32,
Einbau in Fahrbahnen und Zufahrten.
Einbaubreite über 5 m bis ca. 8,50 m
Einbaustärke = 15 cm im Mittel.
Baustoffgemisch 0/45.
Gütegeprüftes Material nach TL SoB-StB
Widerstand gegen Schlagzertrümmerung (SZ) <=20
Verdichtungsgrad/Verformungsmodul '150 MPa'

Baustoffgemisch aus natürlichen Gesteinskörnungen.
Menge: 4470,000 m2

**9.2.3.110 Schottertragschicht 0/45 Zufahrten / Nebenflächen**
Schottertragschicht liefern und herstellen.
Einbau in Nebenflächen und Zufahrten u. Rampen
Einbaustärke = 50 cm im Mittel
Einbau zweilagig.
Baustoffgemisch 0/45.
Gütegeprüftes Material nach TL SoB-StB
Widerstand gegen Schlagzertrümmerung (SZ) <=20
Verdichtungsgrad/Verformungsmodul '120 MPa'

Baustoffgemisch aus natürlichen Gesteinskörnungen.
Abrechnung nach Wiegekarten.
Menge: 90,000 t

**9.2.3.120 Bankett profilgerecht herstellen Neben Fahrbahn Einbaudicke i.M. 10 cm 3cm tiefer*EV2 mind. 80MPa**
Bankett gemäß ZTV E-StB profilgerecht liefern und herstellen.
Neben Verkehrsfläche temp. Baustraße und Geh-Radwege.
Baustoffgemisch, Kategorie C 90/3, Größtkorn
von 32 mm. Der Feinkornanteil muss im eingebauten Zu-
Stand 8 M.-v.H. bis 12 M.-v.H. betragen.
Umweltrelevante Anforderungen beim Einsatz von Baustoffgemischen einschließlich Einbaudokumentation nach
Unterlagen des AG. Einbaudokumentation übergeben.
Breite 0,50 m
Einbaudicke = von ca. 12 cm auf 8 auslaufend, i.M. 10 cm.
Querneigung 12 v.H. am tiefliegenden und 6 v.H. am
hochliegenden Fahrbahnrand.
Einbau 3 cm tiefer als Fahrbahnrand.
Verformungsmodul EV2 auf der Oberfläche mindestens
80 MPa.
Menge: 815,000 m2

**9.2.3.130 Bankett profilgerecht herstellen Neben Fahrbahn Einbaudicke i.M. 20 cm 3cm tiefer*EV2 mind. 100MPa**
Bankett gemäß ZTV E-StB profilgerecht liefern und herstellen.
Neben Verkehrsfläche Fahrbahn.
Baustoffgemisch, Kategorie C 90/3, Größtkorn
von 32 mm. Der Feinkornanteil muss im eingebauten Zu-
Stand 8 M.-v.H. bis 12 M.-v.H. betragen.
Umweltrelevante Anforderungen beim Einsatz von Baustoffgemischen einschließlich Einbaudokumentation nach
Unterlagen des AG. Einbaudokumentation übergeben.
Breite 1,00 m
Einbaudicke = von ca. 22 cm auf 18 auslaufend, i.M. 20 cm.
Querneigung 12 v.H. am tiefliegenden und 6 v.H. am
hochliegenden Fahrbahnrand.
Einbau 3 cm tiefer als Fahrbahnrand.
Verformungsmodul EV2 auf der Oberfläche mindestens
100 MPa.
Menge: 790,000 m2

**9.2.3.140 Dynamischer Plattendruckversuch**
Dynamischen Lastplattendruckversuch ausführen. Der Versuch ist rechtzeitig mit dem AG zu terminieren.
Dynamischen Plattendruckversuch für Kontrollprüfung nach Angabe des AG durchführen einschliesslich Bereitstellung sämtlicher Geräte, einschl. Auswertung und Darstellung der Messergebnisse.
Nur auf Anweisung des AG.
Menge: 8,000 St

##### Unterabschnitt 9.2.4 Straßenentwässerung

**9.2.4.10 Anschlußleitung DN 150 t bis 2,0 m**
Anschlussleitung zur Sammelrohrleitung
mit statisch erforderlicher Rohrwanddicke - ggf. mit
Betonummantelung - herstellen. Ein statischer Nachweis für die Rohre wird vom AN vorgelegt. Die
Erdarbeiten in bindigem Boden.
Ein ggf. erforderlicher Verbau und die Wasserhaltung bis zu einer Pumpenleistung von 0 bis 10 m3 Fördermenge mal 5 m Förderhöhe je Stunde und Haltung werden nicht gesondert berechnet.
Anschluß an Schacht bzw. Sammelrohrleitung sowie
Formstücke werden gesondert vergütet.
Rohr-DN 150
Rohre aus PP nach DIN EN 1852 mit Steckmuffe und formschlüssig fixierten Dichtungen aus EPDM, Ringsteifigkeit mind. 16 kN/m²,
hochabriebfest, ohne Zusatz von Füllstoffen.
Farbe: blau
Auflager in nach DIN EN 1610 herstellen, Material
liefern.
Tiefe bis Fließsohle bis  2,00 m.
Straßenverkehrslast = Lastmodell 1, DIN Fachbericht 101
Statische Berechnung aufstellen und liefern.
Graben mit Baggergut Klasse 0 BM-0/BG-0 der Bodenklasse 3, DIN 18300 lagenweise verfüllen und verdichten, einschließlich Herstellung der Rohrzone. Material liefern.
Ausgebautes Material von der Baustelle entfernen und einer Wiederverwertung nach Wahl des AN zuführen.
Menge: 25,000 m

**9.2.4.20 Anschlußleitung DN 150 t ü. 2,0 bis 3,0 m**
Anschlussleitung wie Vorposition, jedoch
Tiefe bis Fließsohle über 2,00 m bis 3,00 m.
Menge: 25,000 m

**9.2.4.30 Anschlußleitung DN 150 t ü. 3,0 bis 4,0 m**
Anschlussleitung wie Vorposition, jedoch
Tiefe bis Fließsohle über 3,00 m bis 4,00 m.
Menge: 35,000 m

**9.2.4.40 Formstueck einbauen Bogen DN 150 PP**
Formstueck in Rohrleitung einbauen.
Verguetet wird der Mehraufwand fuer den Einbau des
Formstueckes gegenueber der durchgemessenen Rohrleitung.
Formstueck = Bogen DN 150,
aus aus PP.
Menge: 80,000 St

**9.2.4.50 Formstueck einbauen Reduzierung DN 150-100 PP**
Formstueck in Rohrleitung einbauen.
Verguetet wird der Mehraufwand fuer den Einbau des
Formstueckes gegenueber der durchgemessenen Rohrleitung.
Formstueck = Reduzierung DN 150 auf DN 100,
aus aus PP.
Menge: 6,000 St

**9.2.4.60 Formstueck einbauen Abzweig DN 150 PP**
Formstueck in Rohrleitung einbauen.
Verguetet wird der Mehraufwand fuer den Einbau des
Formstueckes gegenueber der durchgemessenen Rohrleitung.
Formstueck = Abzweig DN 150 / 150,
aus aus PP.
Menge: 6,000 St

**9.2.4.70 Rohranschluss herstellen Anschluss DN 150 AL PP SL Beton DN 300-500 Öffnung herst.**
Rohranschluss an Sammelrohrleitung herstellen,
Anschluss dichten.
Vergütet wird der Mehraufwand für das Herstellen des
Anschlusses (einschliesslich eventueller Pass-Stücke
und Sattelstücke) gegenüber der bis zur Innenfläche
der Sammelrohrleitung durchgemessenen Rohrleitung.
Anschlussleitung DN 150 aus PP
Sammelleitung aus Beton, DN 300 - DN 500.
Öffnung für Rohranschluss durch Bohren herstellen.
Anschluss mittels Anschlusssystem (Sattelstück) mit bauaufsichtlicher Zulassung.
Menge: 14,000 St

**9.2.4.80 Rohranschluss an Schacht herstellen Anschluss DN 150 Öffnung durch Bohren herstellen**
Rohranschluss an Schacht herstellen,
Anschluss dichten.
Vergütet wird der Mehraufwand für das Herstellen des
Anschlusses (einschliesslich eventueller Pass-Stücke
und Sattelstücke) gegenüber der bis zur Innenfläche
des Schachtes durchgemessenen Rohrleitung.
Anschlussleitung DN 150 aus PP,
Schacht DN 1000 aus Betonfertigteilen
Öffnung für Rohranschluss durch Bohren herstellen.
Anschluss mittels Sattelstück für innenliegende Abstürze.
Menge: 2,000 St

**9.2.4.90 Strassenabl. o. Aufs. m.Erdarb.**
Strassenablauf aus Betonfertigteilen nach DIN 4052
ohne Aufsatz einbauen. Fugen mit WW-
Schachtkopfmörtel nach DIN 19573 herstellen, dicht füllen. Füllung glattstreichen.
Aufsatz wird gesondert vergütet.
Erdarbeiten im Lehm / Mergel sowie
gegebenenfalls erforderlichen Verbau ausführen.
Boden Form 1a mit Abfluss,
ein Zwischenteil, Form 6a (295 mm hoch),
Schaftkonus Form 11 (295 mm hoch),
Auflagering Form 10b (für rechteckige Aufsätze),
Auflager aus Beton C 20/25, 10 cm dick, herstellen.
Aushubtiefe bis UK Auflager über 1 bis 2 m,
Aushub von der Baustelle entfernen und einer Wiederverwertung nach Wahl des AN zuführen.
Füllsand, Baggergut Klasse 0 BM-0/BG-0 der Bodenklasse 3, DIN 18300 liefern, einbauen und verdichten.
Menge: 14,000 St

**9.2.4.100 Aufsatz f. 300x500,D,34,5mm Zinkeimer C 3**
Aufsatz für Straßenablauf versetzen., Aufsatz fuer Strassenablauf nach EN 124 liefern und einbauen.
Klasse D 400,
Ausfuehrung nach DIN 19594, 300x500,
mit Schlitzweite 34,5 mm. Pultform.
Bauzeitlicher Seitenzulauf schließen.
Verzinkter Eimer, Form C 3, einhängen.
Aufsatz zunaechst provisorisch auflegen und entsprechend Bauablauf Zug um Zug bis auf planmaessige Hoehe
setzen.
Fuge zwischen Fertigteilen mit WW-Schachtkopfmörtel nach DIN 19573. Füllung glattstreichen.
Menge: 14,000 St

**9.2.4.110 Strassenabl. o. Aufs. m.Erdarb.**
Strassenablauf aus Betonfertigteilen nach DIN 4052
ohne Aufsatz einbauen. Fugen mit WW-
Schachtkopfmörtel nach DIN 19573 herstellen, dicht füllen. Füllung glattstreichen.
Aufsatz wird gesondert vergütet.
Erdarbeiten im Lehm / Mergel sowie
gegebenenfalls erforderlichen Verbau ausführen.
Boden Form 1a mit Abfluss,
ein Zwischenteil, Form 5d (570 mm hoch),
Auflagering Form 10a (für quadratische Aufsätze),
Auflager aus Beton C 20/25, 10 cm dick, herstellen.
Aushubtiefe bis UK Auflager über 1 bis 2 m,
Aushub von der Baustelle entfernen und einer Wiederverwertung nach Wahl des AN zuführen.
Füllsand, Baggergut Klasse 0 BM-0/BG-0 der Bodenklasse 3, DIN 18300 liefern, einbauen und verdichten.
Menge: 2,000 St

**9.2.4.120 Aufsatz f. 500x500,D,34,5mm Zinkeimer A4**
Aufsatz für Straßenablauf versetzen., Aufsatz fuer Strassenablauf nach EN 124 liefern und einbauen.
Klasse D 400,
Ausfuehrung nach DIN 19594, 500x500,
mit Schlitzweite 34,5 mm. Pultform.
Bauzeitlicher Seitenzulauf schließen.
Verzinkter Eimer, Form A4, einhängen.
Aufsatz zunaechst provisorisch auflegen und entsprechend Bauablauf Zug um Zug bis auf planmaessige Hoehe
setzen.
Fuge zwischen Fertigteilen mit WW-Schachtkopfmörtel nach DIN 19573. Füllung glattstreichen.
Menge: 2,000 St

**9.2.4.130 Graben herstellen T=1,0-2,0m Böschneig. 1:1,5 Boden i. einbauen Abrechnung Abtrag**
Entwässerungsgraben profilgerecht herstellen.
Sohlenbreite 0,50 m bis 1,00 m
Grabentiefe über 0,50 bis 1,00 m.
Böschungsneigung 1:1,5.
Boden: Anfüllungen Homogenbereich Schicht I
Boden bzw. Fels in Auftragsbereichen innerhalb der Baustelle profilgerecht einbauen und verdichten.
Abrechnung nach Abtragsprofilen.
Menge: 350,000 m3

##### Unterabschnitt 9.2.5 Pflasterarbeiten

*Hinweis: Hinweis Pflasterrinnen*
Hinweis Pflasterrinnen

Wasserführende Pflasterrinnen werden auf einem Betonfundament aus Beton C 20/25 oder höherwertig versetzt. Die Steine sind in ein entsprechendes Mörtelbett zu versetzen und ggf. Haftverbesserer zu verwenden. Die Komponenten Bettungsmörtel, Haftverbesserer und Fugenmaterial sind aufeinander abzustimmen bzw. Fertigmischungen eines entsprechenden Herstellers zu nutzen.
Der Fugenabstand ist so zu wählen, dass eine Vermörtelung der Fuge über die gesamte Steinhöhe sichergestellt ist. Das Verschließen der seitlichen Fugen zur Fahrbahn hin ist einzurechnen.
Bei 16 cm hohen Steinen beträgt der Fugenabstand 5 - 8 mm.
Ggf erforderliche Dehnungsfugen sind durchgehend von OK Sein bis UK Fundament mit entsprechenden Einlagen auszubilden.

*Hinweis: Hinweis Pflasterarbeiten*
Pflasterarbeiten

Die Forderungen in den von der Forschungsgesellschaft für das Straßenwesen e.V. herausgegebenen Merkblätter,
das "Merkblatt für die Herstellung von Betonsteinpflaster",
das "Merkblatt für Flächenbefestigungen
mit Pflaster und Plattenbelägen", das "Merkblatt für
den Bau von Fahrbahndecken aus Natursteinpflaster"
und die DIN 18318 in ihrer jeweils neuesten Ausgabe
sind zu beachten.

Bettungsmaterial
Materialeigenschaften gemäß TL SoB-StB 04/07, TL Gestein-StB 04/07 und TL Pflaster-StB 06. Die Verkehrsbelastung ist zu beachten.
Der Widerstand gegen Frost- und Tausalzbeanspruchung ist nach Abschnitt 2.2.14.3 der TL Gestein-StB 04/07, nach DIN EN 1367-1, nachzuweisen.

Als Gesteinsart darf kein Kalkstein verwendet werden.

Der Fließkoeffizient entspricht der Kategorie ECS35.
Anteil der gebrochenen Oberflächen min. nach Kategorie C90/3.
Schlagzertrümmerungswert min. SZ18.
Bettungsschicht filterstabil gegenüber der unterliegenden Schottertragschicht.
Wasserdurchlässigkeit > 1 x 10^-5
Dicke im verdichteten Zustand 4 cm. Feinanteil der Bettung im eingebauten max. 4 M%.
Ungleiche Bettungsdicken werden nicht toleriert.

Pflasterfugenmaterial
Materialeigenschaften gemäß TL SoB-StB 04/07, TL Gestein-StB 04/07 und TL Pflaster-StB 06.
Die Verkehrsbelastung ist zu beachten.
Der Widerstand gegen Frost- und Tausalzbeanspruchung ist nach Abschnitt 2.2.14.3 der TL Gestein-StB 04/07, nach DIN EN 1367-1, nachzuweisen.

Als Gesteinsart darf kein Kalkstein verwendet werden.

Der Fließkoeffizient entspricht der Kategorie ECS35.
Anteil der gebrochenen Oberflächen min. nach Kategorie C90/3.
Schlagzertrümmerungswert min. SZ18.
Fugenmaterial filterstabil gegenüber der Pflasterbettung.

Pflastereinbau
Nach dem Verdichten müssen die Pflastersteine gleichmäßig mindestens 5 mm höher stehen als die vorhandenen Entwässerungsrinnen.
Das erforderliche Ausrichten der Pflastersteine zur Erzielung einer einheitlichen Fugenbreite und eines graden Fugenverlaufs ist in die Positionen einzukalkulieren. Die Fugenbreite ist so herzustellen, dass eine sachgerechte Verfugung in Abhängigkeit von der Steindicke vorgenommen werden kann und die Betonsteine bzw. Abstandhalter nicht „Stein an Stein“ liegen. Das Fugenmaterial ist in mehreren Arbeitsgängen einzuschlämmen. Das benötigte Wasser ist beizustellen.

Pflasterschnitte
Pflasterschnitte sind mit entsprechend scharfen Werkzeugen auszuführen. Die Schnitte sind für den einzelnen Stein parallel der Anlegekante ohne Versprünge auszuführen. Die Fugenbreite zur Anlegekante ist so herzustellen, dass eine sachgerechte Verfugung in Abhängigkeit von der Steindicke vorgenommen werden kann

Anpflasterungen
Die Anpflasterung an Einbauten und Ränder hat nach handwerklichen Gesichtspunkten zu erfolgen, so dass keine kleineren Steine als 1/3 der Steinlänge eingebaut werden. Ggf sind die Steine im Bereich der Anpflasterungen so umzulegen, dass nach den entsprechenden Schnitten keine kleineren Steine verbleiben.
Bei Pflasterungen mit Profilsteinen sind im Bereich von Anpflasterungen Rechtecksteine gleicher Farbgebung zu verwenden.

Pflasterfugen Nachbehandlung
Hinzurechnen ist das dreimalige zusätzliche Einschlämmen bis zum vollständigen Verschluss der Pflasterfugen im Abstand von jeweils 4 Wochen (auch nach Verkehrsfreigabe!). Die Durchführung ist der Bauleitung vorher schriftlich anzuzeigen. Einschließlich aller erforderlichen Materialien, Geräteeinsatz, erf. Verkehrssicherung und Nebenleistungen.

*Hinweis: Hinweis: Pflasterarbeiten für den Bereich Landabsatz*

**9.2.5.10 Bordsteine aus Beton setzen BSt. T 8 x 25 Formsteine R-Stütz.bis 10 cm U-Beton 20 cm Erdarbeiten**
Bordsteine aus Beton setzen.
Bordsteine aus Beton DIN EN 1340, Qualität DTI - DIN
483
TB 8 x 25 (80/250 mm).
Farbe : grau
Bordsteine, einschl. aller erforderlichen Kurven-,
Rundbord- und Übergangssteine nach Zeichnung.
Rückenstütze aus Beton C 20/25 bis 10 cm unter OF Bordstein, 15 cm breit, geschalt, herstellen.
Unterbeton C 20/25, 20 cm dick, herstellen.
Fugenrückseite der Bordsteine flächig mit Mörtel verschließen.
Erforderliche Erdarbeiten ausführen.
Menge: 1105,000 m

**9.2.5.20 Bordsteine aus Beton setzen BSt. H 15 x 30 Formsteine R-Stütz.bis 10 cm U-Beton 20 cm Erdarbeiten**
Bordsteine aus Beton setzen.
Bordsteine aus Beton DIN EN 1340, Qualität DTI - DIN
483 HB 15 x 30 (150/300 mm).
Bordsteine mit Basaltvorsatz, gewaschen.
Bordsteine, als Bordsteinabsenkung über 2 m, einschl. aller erforderlichen Übergangssteine nach Zeichnung.
Rückenstütze aus Beton C 20/25 bis 10 cm unter OF Bordstein, 15 cm breit, geschalt, herstellen.
Unterbeton C 20/25, 20 cm dick, herstellen.
Fugenrückseite der Bordsteine flächig mit Mörtel verschließen.
Erforderliche Erdarbeiten ausführen.
Menge: 610,000 m

**9.2.5.30 Zulage Bordstein HB 15 x 30 Radienstein Halbmesser ü. 5 m bis 10 m**
Zulage zum Hochbord HB 15 x 30
wie Hauptposition, jedoch
Radienstein Halbmesser größer 5,00 bis 10,00 m.
Menge: 10,000 m

**9.2.5.40 Zulage Übergangsstein HB 15 x 30 auf Absenker**
Zulage zum Hochbord HB 15 x 30 wie Hauptposition, jedoch
Übergangsstein HB 15 x 30 auf abgesenkten Stein
Menge: 10,000 St

**9.2.5.50 Zulage HB 15 x 30 Mittelstein**
Zulage zum Hochbord HB 15 x 30 wie Hauptposition, jedoch
Mittelstein (abgesenkter Stein)
Menge: 65,000 m

**9.2.5.60 Flachbordsteine aus Beton setzen FB F 10 - 20/25 Formsteine R-Stütz.bis 10 cm U-Beton 20 cm Erdarbeiten**
Flachbordsteine aus Beton setzen.
Kreisverkehr und Fahrbahnteiler
Bordsteine aus Beton DIN EN 1340, Qualität DTI - DIN
483 FB F 10 - 20/25 (200/250 mm).
Bordsteine weiss durchgefärbt.
Bordsteine, einschl. aller erforderlichen Kurven-,
und Übergangssteine nach Zeichnung.
Rückenstütze aus Beton C 20/25 bis 10 cm unter OF Bordstein, 15 cm breit, herstellen.
Unterbeton C 20/25, 20 cm dick, herstellen.
Fugenrückseite der Bordsteine flächig mit Mörtel verschließen.
Erforderliche Erdarbeiten ausführen.
Menge: 70,000 m

**9.2.5.70 Zulage zu den Vorposition - Verstärkung Rückenstütze**
Verstärkung der Rückenstütze
Zulage zu den Positionen Flachbord.
Unterbeton und Rückenstütze für Rinne und Bord aus Beton C 35/45, bewehrt mit Stahlfasern 30 kg/m3 anstelle des ausgeschriebenen C 20/25.
Unterbeton bis 22 cm stark, Rückenstütze bis 8cm unter OF Bordstein, 30 cm breit, geschalt, herstellen.
Menge: 70,000 m

**9.2.5.80 Zulage Bordstein F10 Radienstein Halbmesser R=0,50 - 0,75 m**
Zulage zum Flachbord F 10 wie Hauptposition, jedoch
Radienstein Halbmesser R=0,50 m bis 0,75 m
Menge: 6,000 m

**9.2.5.90 Zulage Bordstein F10 Radienstein Halbmesser ü. 0,75 m - 1,5 m**
Zulage zum Flachbord F 10 wie Hauptposition, jedoch
Radienstein Halbmesser über 0,75 m bis 1,50 m.
Menge: 4,000 m

**9.2.5.100 Zulage Bordstein F10 Radienstein Halbmesser ü. 1,5 m - 5,00 m**
Zulage zum Flachbord F 10 wie Hauptposition, jedoch
Radienstein Halbmesser über 1,50 m bis 5,00 m.
Menge: 12,000 m

**9.2.5.110 Zulage Bordstein F10 Radienstein Halbmesser ü. 5,00 m - 10,00 m**
Zulage zum Flachbord F 10 wie Hauptposition, jedoch
Radienstein Halbmesser über 5,00 m bis 10,00 m.
Menge: 25,000 m

**9.2.5.120 Bordsteine trennen 'als Hoch-/Rundborde und Schrägborde'**
StL-Nr. 9511533209
Bordsteine auf Passmaß trennen.
Bordsteine 'als Hoch-/Rundborde und Schrägborde;
werksmäßig halbe Steine werden nicht gesondert
vergütet'
Menge: 60,000 St

**9.2.5.130 Bordsteine 'als Tiefborde und Winkelborde'**
StL-Nr. 9511533209
Bordsteine auf Passmaß trennen.
Bordsteine 'als Tiefborde und Winkelborde; werksmäßig
halbe Steine werden nicht gesondert vergütet'
Menge: 45,000 St

**9.2.5.140 Bordsteine trennen Flachbord**
Bordsteine auf Passmaß trennen.
Bordsteine 'als Flachborde; werksmäßig halbe Steine
werden nicht gesondert vergütet'
Menge: 25,000 St

**9.2.5.150 Rinne 1-reihig 16/16/14**
Pflasterstreifen herstellen, einschließlich der ggf.
hierfür erforderlichen Erdarbeiten und der Aussparungen
für bzw. der Anpassungen an Straßenabläufe.
Streifen als Randeinfassung vor Bordsteinen.
Pflastersteine nach TL Pflaster-StB und DIN 1338 DI,
Beton 160/160/140 mm.
Breite des Pflasterstreifens 1 Reihen.
Bettung '20 cm Unterbeton'

Steine mit Zementhaftbrücke vorbehandeln.
Fugenbreite mindestens 5 mm
Fugen mit Zementmörtel vergießen,
Fugen zu angerenzenden Gewerken schließen.
Menge: 570,000 m

**9.2.5.160 Rinne 2-reihig 16/16/14**
Pflasterstreifen herstellen, einschließlich der ggf.
hierfür erforderlichen Erdarbeiten und der Aussparungen
für bzw. der Anpassungen an Straßenabläufe.
Streifen als Randeinfassung vor Bordsteinen.
Pflastersteine nach TL Pflaster-StB und DIN 1338 DI,
Beton 160/160/140 mm.
Breite des Pflasterstreifens 2 Reihen.
Bettung '20 cm Unterbeton'

Steine mit Zementhaftbrücke vorbehandeln.
Fugenbreite mindestens 5 mm
Fugen mit Zementmörtel vergießen,
Fugen zu angerenzenden Gewerken schließen.
Menge: 645,000 m

**9.2.5.170 Verbundpflaster herstellen Re 20/10/8 grau**
Pflaster aus Betonverbundpflaster,
Einbau in Geh- u. Radwegen
Rechteck-Stein nach DIN EN 1338 DI.
Zweischichtig mit Edelsplittvorsatz
Farbe grau,
Format 20 / 10 / 8 cm,
mit Minifase und 3mm Abstandhalter
incl. aller Anfangs- und Endsteine sowie erforderlicher
Kurvensätze.
Pflaster im Reihenverband verlegen
Pflasterbett aus Brechsand-Splitt-Gemisch gem. TL Pflaster-StB herstellen.
Das Pflasterbett ist so zu überhöhen, daß die Sollhöhe
der Pflasterdecke nach dem Abrütteln bis zur
Standfestigkeit erreicht wird.
Pflaster mit Brechsand- / Splittgemisch gem. TL Pflaster-StB einschlämmen, überschüssiges Material entfernen.
Menge: 145,000 m2

**9.2.5.180 Pflastersteine zuarbeiten Schneiden B-Pflasterstein Dicke 8-10 cm**
Pflastersteine auf Paßmaß trennen und zugearbeitete
Steine an Kanten und Einfassungen bzw. an Aussparungen und Einbauten über 1 m2 Einzelgröße
verlegen.
Steine nass schneiden.
Art = Betonpflastersteine,
Dicke 8 bis 10 cm.
Anpflasterung handwerklich mit Rechtecksteinen, Kantenlänge min 1/3 der Steinlänge.
Menge: 45,000 m

**9.2.5.190 Einbauteile in Pflaster / Plattenbef. anpassen Gehweg Beton+Pflaster.**
Einbauteile (Hydranten-, Schieberkappen) in
Pflaster / Plattenbefestigung freilegen und an die neue
Höhe
anpassen. Freigelegten Bereich verfüllen und
verdichten. Aufbruchmaterial der Verwertung nach Wahl
des AN zuführen.
Einbauteil in Gehweg.
Aufbruchtiefe 'bis 30 cm'

Anpassung 'Zug um Zug an die Endausbauhöhe'

Verfüllung = Beton, oberer Bereich Pflaster / Platten.
Menge: 5,000 St

**9.2.5.200 Einbauteile Schachtabdeckung in Pflasterfläche anpassen.**
Einbauteile (Schachtabdeckung) in Pflasterfläche freilegen und an die neue Höhe anpassen. Freigelegten Bereich verfüllen und
verdichten. Aufbruchmaterial der Verwertung nach Wahl
des AN zuführen.
Schachtabdeckung in Fahrbahn.
Aufbruchtiefe 'bis 30 cm'

Anpassung 'Zug um Zug an die Endausbauhöhe'

Verfüllung = Beton, oberer Bereich Pflaster.
Ausgleichsringe, verschiebesicher, in verschiedenen Stärken liefern und fachgerecht einbauen, sodass die planmäßige Höhe der Schachtabdeckung erreicht wird.
Schachtabdeckung in auf Höhe einbauen.
Mörtel als kunststoffvergüteteter Spezialmörtel hoher Festigkeit, schnellhärtend, säure- und laugenresistent 3-10pH, frühhochfest, Frost- und Tausalzbeständig, schwindfrei.
Menge: 5,000 St

**9.2.5.210 Pflasterflächen- Anpassung herstellen Schachtabdeckung Schneiden**
Anpassung der Pflasterflächen an Schachtabdeckungen rund herstellen.
Einzelgröße bis 0,5 m2.
Ausführung mit Pflastersteinen.
Runde Abdeckung mit angeschnittenen Pflastersteinen als Läufer einfassen. Anpflasterung der Rundfläche handwerklich mit Rechtecksteinen, Kantenlänge min 1/3 der Steinlänge.
Pflaster nass schneiden.
Menge: 2,000 St

**9.2.5.220 Pflasterflächen- Anpassung herstellen Einzelgr. 0,5 m2 Mosaikpflaster Schneiden**
Anpassung der Pflasterflächen an Aussparungen oder Einbauten bis zu 1m2 Einzelgröße,die in der zu befestigenden Fläche liegen oder in diese hineinragen, herstellen.
Einzelgröße bis 0,5 m2.
Ausführung mit Mosaikpflastersteinen.
Pflaster nass schneiden.
Menge: 5,000 St

##### Unterabschnitt 9.2.6 Asphaltierungsarbeiten

*Hinweis: Hinweis Asphalteinbau Landabsatz*
Hinweis Asphaltierungsarbeiten

Die Baustraße ist in einer Breite von ca. 5,70 m zu asphaltieren. Die Lage ist so zu wählen, dass zwischen Asphaltkante der Baustraße und der später zu setzenden Rinne ein Abstand von rund 30 cm liegt.

Das Material der Asphalttragschicht ist hinsichtlich des
Bindemittelgehalt und so zusammen zu stellen, dass es bezüglich der witterungsunempfindlichkeit und Dauerhaftigkeit als Baustraße optimiert ist.

Hinweis Deckenhöhen:
Die angegebenen Höhen im Deckenhöhenplan beziehen sich auf die Höhen der späteren Asphaltdeckschicht, d.h für den Einbau der Asphalttragschicht sind die Höhen des Deckenhöhenplans entsprechend umzurechnen.
Die korrekte Höhenlage der Baustraße ist mit dem Bestands- u. Abrechnngsplan an jedem Höhenpunkt nachzuweisen.

Schachtabdeckungen
Die Schachtabdeckungen sind  fachgerecht für den Asphalteinbau auf Baustraßenniveau bzw. OK Asphalt auszurichten.

Der vorg. Leistungen sind in die EP einzurechnen.

**9.2.6.10 Wiederholte Baustelleneinrichtung Asphaltierungen**
Wiederholte Baustelleneinrichtung Asphaltierungen
Zusätzliche Baustelleneinrichtung für das wiederholte  An- u. Abfahren der Geräte für die Asphaltierungsarbeiten aufgrund der Unterbrechungen durch die Bauabschnitte.
Die Position gilt für alle Leistungen des Asphalteinbaus.
Eine Einrichtung und eine Räumung ist Bestandteil der Baustelleneinrichtung.
Menge: 1,000 St

**9.2.6.20 Decke fräsen Deckschicht Fahrbahn Tiefe 3 - 4 cm Mat. verwerten**
Decke fräsen und Material aufnehmen.
Fläche = Fahrbahn und Nebenflächen.
Deckschicht = Asphaltbeton,
Frästiefe über 3 bis 4 cm.
Material nach Wahl des AN verwerten.
Menge: 45,000 m2

**9.2.6.30 Binderschicht fräsen Fahrbahn Tiefe 11 - 14 cm Mat. verwerten**
Decke fräsen und Material aufnehmen.
Fläche = Fahrbahn und Nebenflächen.
Deckschicht = Asphaltbeton,
Frästiefe über 11 bis 14 cm.
Material nach Wahl des AN verwerten.
Menge: 25,000 m2

**9.2.6.40 Einbauteile in Asphaltfahrbahn anpassen**
Einbauteile (Kappen) in
Schotterbefestigung freilegen und an die neue
Höhe anpassen .
Freigelegten Bereich verfüllen und verdichten.
Aufbruchmaterial der Verwertung nach Wahl des AN zuführen.
Einbauteil in Straße / Baustraße.
Aufbruchtiefe 'bis 20 cm'
Anpassung 'Zug um Zug an die Ausbauhöhe'
Verfüllung = Beton / Asphalt.
Menge: 1,000 St

**9.2.6.50 Asphalttragschicht liefern, einbauen Fahrb./Nebenflch. Mischg. AC 32 TS als NTA, Stärke 14 cm**
Asphalttragschicht aus Asphalttragschichtmischgutart AC 32 TS als Niedertemperaturasphalt (NTA) liefern und herstellen.
In Verkehrsflächen der Belastungsklasse Bk3,2 bis Bk32
Mittlere Einbaustärke 14 cm
Bindemittel = resultierend [30/45 // 35/50 VL] nach den TL VBit-StB
Fertiger mit Absaugeinrichtung.
Fahrbahnrand: Einseitig Anschluss an Rinne, Einseitig mit seitlicher Abböschung mit Neigung ca. 2 zu 1 anlegen und verdichten.
Menge: 3780,000 m2

**9.2.6.60 Bitumenemulsion aufsprühen OF Menge 0,3 kg/m2**
Bitumenemulsion zur Herstellung des Schichtenverbundes
aufsprühen
In Verkehrsflächen der Belastungsklasse Bk3,2 bis Bk100
In Fahrbahnen und Zufahrten.
Bindemittel = C60BP1-S
Bindemittelmenge 0,3 kg/m2.
Verschmutzte Unterlage vorher reinigen.
Einsatz Kehrsaugwagen mit Hochdruckspüleinrichtung.
Kehrgut in Eigentum des AN übernehmen und von der Baustelle entfernen.
Vor Einbau Binder bzw. Asphaltdeckschicht.
Menge: 7560,000 m2

**9.2.6.70 Asphaltbinder liefern, einbauen Mischg. AC 16 BS als NTA d= 8 cm**
Asphaltbinder aus Asphaltbindermischgutart AC 16 BS als Niedertemperaturasphalt (NTA) liefern und einbauen.
In Verkehrsflächen der Belastungsklasse Bk3,2 bis Bk100
Mittlere Einbaustärke 8 cm
Bindemittel = resultierend [10/40-65A // 10/25 VL] nach den TL VBit-StB
Fertiger mit Absaugeinrichtung.
Grobe Gesteinskörnung Kategorie C 100/0
Fahrbahnrand: Einseitig Anschluss an Rinne, Einseitig mit seitlicher Abböschung mit Neigung ca. 2 zu 1 anlegen und verdichten.
Menge: 3760,000 m2

**9.2.6.80 Splittmastixasphalt liefern, einbauen Mischg. SMA 11 S als NTA, Gewicht 100 kg/m2**
Asphaltdeckschicht aus Splittmastixasphalt Mischgutart SMA 11 S als Niedertemperaturasphalt (NTA) liefern und einbauen.
In Verkehrsflächen der Belastungsklasse Bk3,2 bis Bk100
Einbaugewicht 100 kg/m2.
Bindemittel= resultierend [25/55-55A // PmB 25/45 VL] nach den TL VBit-StB
Fertiger mit Absaugeinrichtung.
Grobe Gesteinskörnung = Kategorie C100/0 (Diabas)
Fahrbahnrand: Einseitig Anschluss an Rinne, Einseitig mit seitlicher Abböschung mit Neigung ca. 2 zu 1 anlegen und verdichten.
Menge: 3730,000 m2

**9.2.6.90 Abstreumaterial aufbringen Material 1/3 Gestein wie Decke Menge = 1,0 kg/m2 Fläche m. abstr.**
Abstreumaterial gleichmäßig auf die noch warme
Oberfläche der Deckschicht aufbringen und einwalzen.
Nicht gebundenes Material in Eigentum des AN übernehmen
und von der Baustelle entfernen.
Material 1/3 mm, leicht bituminiert,
aus Gestein wie Edelsplitt in Deckschicht.
Aufstreumenge 1,0 kg/m2.
Fläche maschinell abstreuen.
Menge: 3730,000 m2

**9.2.6.100 Zulage Einfassung von Straßenabläufen**
Zulage zur Einbindung eines in die Asphaltfahrbahn  hinein ragenden Straßenablaufs
Zulage für die genaue höhenmäßige Anpassung sowie alle Erschwernisse beim Einbau der Asphaltschichten.
Einschließlich der Erschwernis für die Herstellung der Fuge am Straßenablauf als Anschluss zwischen Fahrbahn und Rand.
Die Position wird einmal je Straßenablauf abgerechnet und gilt für alle Erschwernisse im Zusammenhang mit in der Asphaltfahrbahn liegenden Straßenabläufen.
Menge: 3,000 St

**9.2.6.110 Nahtausbildung in bit. Schicht**
Nähte in bit. Schicht ausbilden einschl. Vorbehandlung
der Nahtfläche vor dem Einbau der danebenliegenden
Schicht.
Ausführung in der Deckschicht.
Dicke der bit. Befestigung ca. 4 cm.
Rand der eingebauten Deckschicht im Nahtbereich unter
70-80° gradlinig durch Querscheibe abkanten.
Aufbruchgut geht in Eigentum des AN über und wird
beseitigt.
Infrarotstrahlgeräte (Replaster) werden nicht
zugelassen.
Auf die Nahtflanke eine füllstoffhaltige
polymermodifizierte Bitumenmasse in einer Menge von ca. 200
g/m maschinell vollflächig auftragen. Die Nahtflanke
ist nach dem Merkblatt für die Herstellung von Nähten
und Anschlüssen in Verkehrsflächen aus Asphalt, M-SNAR
978 vorzubereiten.
Menge: 140,000 m

**9.2.6.120 Anschluß als Fuge herstellen an Rinne / Borde etc.**
Anschluß der Asphaltdecke als Fuge herstellen. Randfuge in Längsrichtung vor Borden, Rinnen und Abläufen in der Deckschicht ausbilden.
Dicke der Schicht = ca. 4 cm
Fugenbreite = ca. 15mm
Fuge im Anschlußbereich schneiden o. fräsen.
Fugenspalt mit Druckluft säubern, soweit erforderlich trocknen.
Fugenwandung mit Voranstrich versehen und Fugenraum bis bis OK mit heiß verarbeitbarer Fugenmasse Typ N 2 verfüllen.
Menge: 725,000 m

**9.2.6.130 Flankenfläche des Randes der Asphaltschichten abdichten d bis 30 cm**
Flankenfläche des Randes der Asphaltschichten
abdichten durch heiß aufzubringendes Bindemittel.
Asphaltrand abgeböscht ca 1:2
Auftragsmenge von mindestens 40 g/m je cm Schichtdicke.
Bindemittel  =  25/55-55  A.
Dicke der abzudichtenden Asphaltbefestigung
über 20 bis 30 cm.
Menge: 385,000 m

**9.2.6.140 Bohrung Asphalt zum Einbau Schachtabdeckung**
Schachtabdeckungen vor dem Asphaltieren mit bauzeitlicher, verschiebesicherer zentrierter Stahlabdeckung mit Führungseinrichtung zum Aufbohren abdecken.
Bauzeitliche Abdeckung liefern, einbauen, während der Bauzeit vorhalten und zurück bauen.
Nach Einbau des Asphalts wird die Asphaltschicht im Bereich der Schachtabdeckung maßgenau aufgebohrt und die Stahlabdeckung entnommen.
Dicke der Asphaltschicht ca. 26 cm.
Einbau der Schachtabdeckung in gesonderter Position.
Sämtliche anfallenden Materialien nach Wahl des AN verwerten.
Menge: 19,000 St

**9.2.6.150 Zulage Einbau Schachtabdeckung Bohrung Asphalt**
Zulage zur Position Schachtabdeckung liefern und einbauen (siehe Titel Kanalbau).
Einbau der Schachtabdeckung in aufgebohrter Asphaltschicht
Ausgleichsringe, verschiebesicher, in verschiedenen Stärken liefern und fachgerecht in aufgebohrter Asphaltschicht  einbauen, sodass die planmäßige Höhe der Schachtabdeckung erreicht wird.
Schachtabdeckung in aufgebohrter Asphaltschicht auf Höhe einbauen.
Asphaltschicht Stärke ca. 26 cm
Fuge zwischen Schachtabdeckung und Asphaltschicht mit Mörtel bis 3 cm unter OK Fahrbahn füllen.
Mörtel als kunststoffvergüteteter Spezialmörtel hoher Festigkeit, schnellhärtend, säure- und laugenresistent 3-10pH, frühhochfest, Frost- und Tausalzbeständig, schwindfrei.
Asphaltfuge mit Bitumen-Heissverguss N2 bis OK Fahrbahn fachgerecht verfüllen.
Menge: 19,000 St

**9.2.6.160 Probegefaesse f. Kpruefg. liefern 10-l-Blecheimer**
StL-Nr. 0310173010
Probegefaesse zur Aufnahme von Baustoffproben, fuer
Kontrollpruefungen und fuer Rueckstellproben des AG
liefern.
Probegefaesse = saubere 10-l-Blecheimer mit dicht
schliessenden Deckeln.
Menge: 2,000 St

*Hinweis: Im Fahrbahnteiler*

**9.2.6.170 Asphalttragschicht einbauen AC 32 TS als NTA Handeinbau**
Asphalttragschichtmischgut AC 32 TS als Niedertemperaturasphalt (NTA) liefern und einbauen.
Bindemittel = resultierend [30/45 // 35/50 VL] nach den TL VBit-StB.
Zum Einbau in Fahrbahnteiler innerhalb der Bordanlage
Einbaustärke 15 cm,
In Verkehrsflächen der  Belastungsklassen Bk3,2 bis Bk100.
Menge: 25,000 t

**9.2.6.180 Asphaltdeckschicht einbauen AC 8 DN als NTA Handeinbau**
Asphaltdeckschicht aus Asphaltdeckschichtmischgut Mischgutart AC 8 DN als Niedertemperaturasphalt (NTA)  liefern und einbauen.
Bindemittel=resultierend [30/45 // 35/50 VL] nach den TL VBit-StB
Handeinbau in Fahrbahnteiler hinter Bordanlage
Einbaustärke 4 cm.
Menge: 2,500 t

**9.2.6.190 Fugenstruktur in Asphaltfläche / Prägeasphalt**
Fugenstruktur in Asphaltfläche prägen.
Fugenstruktur mittels Spezial-Schablonen beim letzten Walzvorgang in den frischen Asphalt einwalzen.
Einbau und Abrechnung des
Walzasphalt erfolgt nach gesonderter Position.
Die Leistungen zum Einbau des Walzasphaltes und das
Asphaltprägen sind auf einander abzustimmen.
Prägemuster: Pflasterbild rechteck
Fläche: Fahrbahnteiler
Abmessungen: unterschiedliche Längen und Breiten
Menge: 27,000 m2

*Hinweis: Im Geh- u. Radweg Landabsatz*

**9.2.6.200 Asphalttragschicht liefern, einbauen Mischg .AC 22 DN als NTA Geh- Radweg, Stärke 8 cm**
Asphalttragschicht aus Asphalttragschichtmischgutart AC 22 TN als Niedertemperaturasphalt (NTA) liefern und herstellen.
In Verkehrsflächen Geh- u. Radweg und in Zufahrten
Mittlere Einbaustärke 8 cm
Bindemittel = resultierend [50/70 // 50/80 VL] nach den TL VBit-StB
Fertiger mit Absaugeinrichtung.
Fahrbahnrand: Einseitig Anschluss an Hochbord, Einseitig mit seitlicher Abböschung mit Neigung ca. 2 zu 1 anlegen und verdichten.
Menge: 1650,000 m2

**9.2.6.210 Bitumenemulsion aufsprühen OF Menge 0,3 kg/m2**
Bitumenemulsion zur Herstellung des Schichtenverbundes
aufsprühen
In Verkehrsflächen der Belastungsklasse Bk3,2 bis Bk100
In Fahrbahnen und Zufahrten.
Bindemittel = C60BP1-S
Bindemittelmenge 0,3 kg/m2.
Verschmutzte Unterlage vorher reinigen.
Einsatz Kehrsaugwagen mit Hochdruckspüleinrichtung.
Kehrgut in Eigentum des AN übernehmen und von der Baustelle entfernen.
Vor Einbau Binder bzw. Asphaltdeckschicht.
Menge: 1650,000 m2

**9.2.6.220 Asphaltdeckschicht liefern, einbauen Mischg .AC 8 DN als NTA Geh- Radweg, Stärke 3 cm**
Asphaltdeckschicht aus Asphaltdeckschichtmischgut Mischgutart AC 8 DN als Niedertemperaturasphalt (NTA)  liefern und einbauen.
In Verkehrsflächen Geh- u. Radweg und in Zufahrten
Mittlere Einbaustärke 3 cm
Bindemittel = resultierend [50/70 // 50/80 VL] nach den TL VBit-StB
Fertiger mit Absaugeinrichtung.
Fahrbahnrand: Einseitig Anschluss an Hochbord, Einseitig mit seitlicher Abböschung mit Neigung ca. 2 zu 1 anlegen und verdichten.
Menge: 1650,000 m2

**9.2.6.230 Einbauteile in Asphaltfläche anpassen.**
Einbauteile (Hydranten-, Schieberkappen) in
Asphaltfläche freilegen und an die neue
Höhe anpassen, Unterfütterung dauerhaft herstellen.
Freigelegten Bereich verfüllen und verdichten.
Aufbruchmaterial der Verwertung nach Wahl
des AN zuführen.
Einbauteil in Fahrbahn
Aufbruchtiefe 'bis 30 cm '
Anpassung 'Zug um Zug an die Endausbauhöhe'
Verfüllung = Beton C 20/25, oberer Bereich Asphalt
Menge: 5,000 St

**9.2.6.240 Zulage Einbau und Verdichtung Asphalt an Hydrantenkappen**
Zulage Einbau und Verdichtung der Asphaltschichten im Bereich von Schieber- u. Hydrantenkappen.
Anschluss der Deckschicht als Fuge mit Nahtausbildung in der Deckschicht herstellen.
Aufmaß nach Anzahl der Kappen. Die Position wird einmal aufgemessen und beinhaltet alle Asphaltschichten.
Menge: 5,000 St

**9.2.6.250 Nahtausbildung in bit. Schicht**
Nähte in bit. Schicht ausbilden einschl. Vorbehandlung
der Nahtfläche vor dem Einbau der danebenliegenden
Schicht.
Ausführung in der Deckschicht.
Dicke der bit. Befestigung ca. 4 cm.
Rand der eingebauten Deckschicht im Nahtbereich unter
70-80° gradlinig durch Querscheibe abkanten.
Aufbruchgut geht in Eigentum des AN über und wird
beseitigt.
Infrarotstrahlgeräte (Replaster) werden nicht
zugelassen.
Auf die Nahtflanke eine füllstoffhaltige
polymermodifizierte Bitumenmasse in einer Menge von ca. 200
g/m maschinell vollflächig auftragen. Die Nahtflanke
ist nach dem Merkblatt für die Herstellung von Nähten
und Anschlüssen in Verkehrsflächen aus Asphalt, M-SNAR
978 vorzubereiten.
Menge: 15,000 m

**9.2.6.260 Anschluß als Fuge herstellen an Rinne / Borde etc.**
Anschluß der Asphaltdecke als Fuge herstellen. Randfuge in Längsrichtung vor Borden, Rinnen und Abläufen in der Deckschicht ausbilden.
Dicke der Schicht = ca. 4 cm
Fugenbreite = ca. 15mm
Fuge im Anschlußbereich schneiden o. fräsen.
Fugenspalt mit Druckluft säubern, soweit erforderlich trocknen.
Fugenwandung mit Voranstrich versehen und Fugenraum bis bis OK mit heiß verarbeitbarer Fugenmasse Typ N 2 verfüllen.
Menge: 470,000 m

*Hinweis: Hinweis: Asphaltschicht Straße westlich Landabsatz bzw. Nord-Süd-Verbindung*

**9.2.6.270 Wiederholte Baustelleneinrichtung Asphaltierungen**
Wiederholte Baustelleneinrichtung Asphaltierungen
Zusätzliche Baustelleneinrichtung für das wiederholte  An- u. Abfahren der Geräte für die Asphaltierungsarbeiten aufgrund der Unterbrechungen durch die Bauabschnitte.
Die Position gilt für alle Leistungen des Asphalteinbaus.
Eine Einrichtung und eine Räumung ist Bestandteil der Baustelleneinrichtung.
Menge: 1,000 St

**9.2.6.280 Einbauteile in Asphaltfahrbahn anpassen**
Einbauteile (Kappen) in
Schotterbefestigung freilegen und an die neue
Höhe anpassen .
Freigelegten Bereich verfüllen und verdichten.
Aufbruchmaterial der Verwertung nach Wahl des AN zuführen.
Einbauteil in Straße / Baustraße.
Aufbruchtiefe 'bis 20 cm'
Anpassung 'Zug um Zug an die Ausbauhöhe'
Verfüllung = Beton / Asphalt.
Menge: 6,000 St

**9.2.6.290 Asphalttragschicht liefern, einbauen Fahrb./Nebenflch. Mischg. AC 32 TS als NTA, Stärke 12 cm**
Asphalttragschicht aus Asphalttragschichtmischgutart AC 32 TS als Niedertemperaturasphalt (NTA) liefern und einbauen.
In Verkehrsflächen der Belastungsklasse Bk0,3
Mittlere Einbaustärke 12 cm
Bindemittel = resultierend [50/70 // 50/80 VL] nach den TL VBit-StB
Fertiger mit Absaugeinrichtung.
Seitliche Abböschungen mit Neigung ca. 2 zu 1 anlegen und verdichten.
Menge: 1990,000 m2

**9.2.6.300 Bitumenemulsion aufsprühen OF Menge 0,3 kg/m2**
Bitumenemulsion zur Herstellung des Schichtenverbundes
aufsprühen
In Verkehrsflächen der Belastungsklasse Bk3,2 bis Bk100
In Fahrbahnen und Zufahrten.
Bindemittel = C60BP1-S
Bindemittelmenge 0,3 kg/m2.
Verschmutzte Unterlage vorher reinigen.
Einsatz Kehrsaugwagen mit Hochdruckspüleinrichtung.
Kehrgut in Eigentum des AN übernehmen und von der Baustelle entfernen.
Vor Einbau Binder bzw. Asphaltdeckschicht.
Menge: 1990,000 m2

**9.2.6.310 Asphaltdeckschicht liefern, einbauen Fahrb./Nebenflch. Mischg. AC 8 DN als NTA für Aufbrüche Stärke 3 cm**
Asphaltdeckschicht aus Asphaltdeckschichtmischgut Mischgutart AC 8 DN als Niedertemperaturasphalt (NTA)  liefern und einbauen.
In Verkehrsflächen der Belastungsklasse 0,3
Bindemittel = resultierend [50/70 // 50/80 VL] nach den TL VBit-StB
Fertiger mit Absaugeinrichtung.
Einbaustärke 3 cm
Grobe Gesteinskörnung Kategorie C 100/0.
Menge: 1990,000 m2

**9.2.6.320 Zulage Einfassung von Straßenabläufen**
Zulage zur Asphalttragschicht wie vor beschrieben, für den
Einbau des Mischgutes von Hand zur Einfassung von Straßenabläufen mit  Anpassungen an vorh. Flächen.
Einbaugröße ca. 2 m2.
Anschluss des neben der Fahrbahn liegenden Straßenablaufs mit Asphalttragschicht an die Fahrbahn. Herstellen einer Randwulst, damit Niederschagswasser geziehlt dem Ablauf zugeführt wird.
Abrechnung je Straßenablauf.
Menge: 8,000 St

**9.2.6.330 Nahtausbildung in bit. Schicht**
Nähte in bit. Schicht ausbilden einschl. Vorbehandlung
der Nahtfläche vor dem Einbau der danebenliegenden
Schicht.
Ausführung in der Deckschicht.
Dicke der bit. Befestigung ca. 4 cm.
Rand der eingebauten Deckschicht im Nahtbereich unter
70-80° gradlinig durch Querscheibe abkanten.
Aufbruchgut geht in Eigentum des AN über und wird
beseitigt.
Infrarotstrahlgeräte (Replaster) werden nicht
zugelassen.
Auf die Nahtflanke eine füllstoffhaltige,
polymermodifizierte Bitumenmasse in einer Menge von ca. 200
g/m maschinell vollflächig auftragen. Die Nahtflanke
ist nach dem Merkblatt für die Herstellung von Nähten
und Anschlüssen in Verkehrsflächen aus Asphalt, M-SNAR
978 vorzubereiten.
Menge: 20,000 m

**9.2.6.340 Anschluß als Fuge herstellen an Rinne / Borde etc.**
Anschluß der Asphaltdecke als Fuge herstellen. Randfuge in Längsrichtung vor Borden, Rinnen und Abläufen in der Deckschicht ausbilden.
Dicke der Schicht = ca. 4 cm
Fugenbreite = ca. 15mm
Fuge im Anschlußbereich schneiden o. fräsen.
Fugenspalt mit Druckluft säubern, soweit erforderlich trocknen.
Fugenwandung mit Voranstrich versehen und Fugenraum bis bis OK mit heiß verarbeitbarer Fugenmasse Typ N 2 verfüllen.
Menge: 475,000 m

**9.2.6.350 Flankenfläche des Randes der Asphaltschichten abdichten d bis 30 cm**
Flankenfläche des Randes der Asphaltschichten
abdichten durch heiß aufzubringendes Bindemittel.
Asphaltrand abgeböscht ca 1:2
Auftragsmenge von mindestens 40 g/m je cm Schichtdicke.
Bindemittel  =  25/55-55  A.
Dicke der abzudichtenden Asphaltbefestigung
über 20 bis 30 cm.
Menge: 475,000 m

**9.2.6.360 Bohrung Asphalt zum Einbau Schachtabdeckung**
Schachtabdeckungen vor dem Asphaltieren mit bauzeitlicher, verschiebesicherer zentrierter Stahlabdeckung mit Führungseinrichtung zum Aufbohren abdecken.
Bauzeitliche Abdeckung liefern, einbauen, während der Bauzeit vorhalten und zurück bauen.
Nach Einbau des Asphalts wird die Asphaltschicht im Bereich der Schachtabdeckung maßgenau aufgebohrt und die Stahlabdeckung entnommen.
Dicke der Asphaltschicht ca. 26 cm.
Einbau der Schachtabdeckung in gesonderter Position.
Sämtliche anfallenden Materialien nach Wahl des AN verwerten.
Menge: 12,000 St

**9.2.6.370 Zulage Einbau Schachtabdeckung Bohrung Asphalt**
Zulage zur Position Schachtabdeckung liefern und einbauen (siehe Titel Kanalbau).
Einbau der Schachtabdeckung in aufgebohrter Asphaltschicht
Ausgleichsringe, verschiebesicher, in verschiedenen Stärken liefern und fachgerecht in aufgebohrter Asphaltschicht  einbauen, sodass die planmäßige Höhe der Schachtabdeckung erreicht wird.
Schachtabdeckung in aufgebohrter Asphaltschicht auf Höhe einbauen.
Asphaltschicht Stärke ca. 26 cm
Fuge zwischen Schachtabdeckung und Asphaltschicht mit Mörtel bis 3 cm unter OK Fahrbahn füllen.
Mörtel als kunststoffvergüteteter Spezialmörtel hoher Festigkeit, schnellhärtend, säure- und laugenresistent 3-10pH, frühhochfest, Frost- und Tausalzbeständig, schwindfrei.
Asphaltfuge mit Bitumen-Heissverguss N2 bis OK Fahrbahn fachgerecht verfüllen.
Menge: 12,000 St

**9.2.6.380 Zulage Einbau und Verdichtung Asphalt an Hydrantenkappen**
Zulage Einbau und Verdichtung der Asphaltschichten im Bereich von Schieber- u. Hydrantenkappen.
Anschluss der Deckschicht als Fuge mit Nahtausbildung in der Deckschicht herstellen.
Aufmaß nach Anzahl der Kappen. Die Position wird einmal aufgemessen und beinhaltet alle Asphaltschichten.
Menge: 2,000 St

**9.2.6.390 Probegefaesse f. Kpruefg. liefern 10-l-Blecheimer**
StL-Nr. 0310173010
Probegefaesse zur Aufnahme von Baustoffproben, fuer
Kontrollpruefungen und fuer Rueckstellproben des AG
liefern.
Probegefaesse = saubere 10-l-Blecheimer mit dicht
schliessenden Deckeln.
Menge: 2,000 St

##### Unterabschnitt 9.2.7 Beschilderung und Ausstattung

*Hinweis: Die Schilder und die Fundamente sind erst nach Freigabe durch den AG zu bestellen.*

**9.2.7.10 Schilderfundament setzen**
Fertigteil- Schilderfundament 23/23/60 cm aus Beton C
30/37 liefern, setzen, und fest anstampfen.
Fertigteil-Schilderfundament mit verzinktem
Öffnung für  Pfosten RD = 60,3 mm (Rohr).
mit 4 Stück Hartholzkeilen
Anfallende Erdarbeiten ausführen.
Boden: Sandboden mit Schluffanteilen
Umgebende Fläche entsprechend dem früheren Zustand herstellen.
Menge: 12,000 St

**9.2.7.20 Bodenhülsen einbauen**
Bodenhülsen aus feuerverzinktem Stahlrohr einbauen
Einbau in Fahrbahnteiler
Fundamentierung in vorh. Asphaltschichten und Schottershichten mittels Kernbohrung fachgerecht herstellen und Bodenhülse einbauen.
Beton zur Verfüllung Liefern und einbauen
Länge 500 mm, mit Feststellvorrichtung und
Inbussschlüssel, passend für Rohrpfosten  60 mm.
Menge: 1,000 St

**9.2.7.30 Schild aufstellen FB 2-rechts Kombinationsschild Vorbeifahrt rechts**
Schildkonstruktion, bestehend aus Aufstellvorrichtung
und Schildern, liefern und einschl. der Erdarbeiten
aufstellen.
Schild FB 2-rechts Kombinationsschild vorgeschriebene Vorbeifahrt rechts
Aufstellvorrichtung Stahl verzinkt 60.3x2.0,
Standrohrlänge ca. 2 m, Bodenfreiheit 0,75 m einschl.
Endkappe.
Schilder mit retroreflektierender Folie der Klasse RA 2, Freigabe durch BASt.
Schildkonstruktion bestehend aus
VZ Nr. 222-20 (Vorbeifahrt rechts), Allform, Schildgröße 2
VZ Nr. 626-20 (FB 1 Leitplatte gebogen rechtsweisend) mit Kantenschutz
Schilder mit ensprechenden Aluklemmen und Schellen fachgerecht in Tiefaufstellung montieren.
Menge: 1,000 St

**9.2.7.40 Schild aufstellen Z205 Vorfahrt gewähren Gr 2**
Schildkonstruktion, bestehend aus Aufstellvorrichtung
und Schild, liefern und einschl. der Erdarbeiten
aufstellen.
Aufstellvorrichtung Stahl verzinkt 60.3x2.0,
Standrohrlänge 3,5 m, Bodenfreiheit 2,25 m einschl.
Endkappe.
Schild Randform, mit Aluklemmen und Schellen fachgerecht
montieren.
Schild mit retroreflektierender Folie der Klasse RA 2, Freigabe durch BASt.
Schildgröße 2
VZ Nr. 205 (Vorfahrt gewähren)
Menge: 5,000 St

**9.2.7.50 Schild aufstellen Z205 Vorfahrt gewähren Gr 1**
Schildkonstruktion, bestehend aus Aufstellvorrichtung
und Schild, liefern und einschl. der Erdarbeiten
aufstellen.
Aufstellung an Fahrradweg
Aufstellvorrichtung Stahl verzinkt 60.3x2.0,
Standrohrlänge 3,5 m, Bodenfreiheit 2,25 m einschl.
Endkappe.
Schild Randform, mit Aluklemmen und Schellen fachgerecht
montieren.
Schild mit retroreflektierender Folie der Klasse RA 2, Freigabe durch BASt.
Schildgröße 1
VZ Nr. 205 (Vorfahrt gewähren)
Menge: 1,000 St

**9.2.7.60 Schild aufstellen 239 Fußweg Gr2 Zusatzschild Z 1022-10 Radfahrer frei**
Schildkonstruktion, bestehend aus Aufstellvorrichtung
und Schild mit Zusatzschild, liefern und einschl. der Erdarbeiten aufstellen.
Aufstellvorrichtung Stahl verzinkt 60.3x2.0,
Standrohrlänge 4,0 m, Bodenfreiheit 2,25 m einschl.
Endkappe.
Schild Randform, mit Aluklemmen und Schellen fachgerecht
montieren.
Schild mit retroreflektierender Folie der Klasse RA 2, Freigabe durch BASt.
Schildgröße 2
VZ Nr. 239 (Gehweg)
Zusatzschild VZ Nr. 1022-10 "Radfahrer frei", 330x600 mm
Menge: 3,000 St

**9.2.7.70 Schild aufstellen Tabellenwegweiser 500x2000**
Schildkonstruktion, bestehend aus Aufstellvorrichtung
und Schild, liefern und einschl. der Erdarbeiten aufstellen.
Aufstellvorrichtung Stahl verzinkt, 60.3x2.0, Rohrrahmen für aufgelösten Tabellenwegweiser 500x2000m
Schild Tabellenwegweiser, aufgelöste Form, 2-Seitig, mit Aluklemmen und Schellen fachgerecht im Rohrrahmen
montieren.
Schild mit retroreflektierender Folie der Klasse RA 2, Freigabe durch BASt.
Schildgröße 500x2000 mm
VZ Nr. 434 (Tabellenwegweiser, aufgelöst, weiss, Hinweisschild, beidseitig).
Aufdruck mit Emblem Gewerbegebiet und Text nach Vorgabe des AG.
Menge: 1,000 St

**9.2.7.80 Schild aufstellen Ortstafel 500x2000 doppelseitig VZ 310-40**
Schildkonstruktion, bestehend aus Aufstellvorrichtung
und Schild, liefern und einschl. der Erdarbeiten aufstellen.
Aufstellvorrichtung Stahl verzinkt, 60.3x2.0, Rohrrahmen für aufgelösten Tabellenwegweiser 840x1260m
Schild Ortstafel, 2-Seitig, mit Aluklemmen und Schellen fachgerecht im Rohrrahmen montieren.
Schild mit retroreflektierender Folie der Klasse RA 2, Freigabe durch BASt.
Schildgröße ca. 840x1260 mm
VZ Nr. 310-40 (Ortstafel doppelseitig).
Aufdruck siehe Ausführungsplanung.
Menge: 1,000 St

*Hinweis: Hinweis: Markierungen Einmündungsbereich Landabsatz*

**9.2.7.90 Längsmarkierung Typ II herstellen M.Vorm.a.Erstmark Breite 0,25 m Strich/Lücke 1,5 zu 1,5 Heißplastik P 7 Überrollb. T 3 Asphaltbeton**
Längsmarkierung Typ II einschl. evtl. Sperrflächenumrandung herstellen. Losen Schmutz von zu markierender
Fläche entfernen.
Abgerechnet wird der markierte Strich, bei Doppelstrichen zwei Striche.
Strich mit Vormarkierung als Erstmarkierung.
Strichbreite = 0,12 m.
Strich/Lücke 0,5 zu 0,2.
Markierungsstoffart = Heißplastikmasse.
Verkehrsklasse = P 7.
Überrollbarkeitsklasse T 3.
Markierung auf Asphaltbeton.
Menge: 80,000 m

**9.2.7.100 Längsmarkierung Typ II herstellen M.Vorm.a.Erstmark Breite 0,12 m Strich/Lücke 0,5 zu 0,2 Heißplastik P 7 Überrollb. T 3 Asphaltbeton**
Längsmarkierung Typ II einschl. evtl. Sperrflächenumrandung herstellen. Losen Schmutz von zu markierender
Fläche entfernen.
Abgerechnet wird der markierte Strich, bei Doppelstrichen zwei Striche.
Strich mit Vormarkierung als Erstmarkierung.
Strichbreite = 0,12 m.
Strich/Lücke 1,5 zu1,5.
Markierungsstoffart = Heißplastikmasse.
Verkehrsklasse = P 7.
Überrollbarkeitsklasse T 3.
Markierung auf Asphaltbeton.
Menge: 15,000 m

*Hinweis: Hinweis: Markierung Sicherheitsstreifen für asphaltierten Gehweg Landabsatz*

**9.2.7.110 Längsmarkierung Typ II herstellen M.Vorm.a.Erstmark Breite 0,12 m Strich/Lücke 0,5 zu 0,2 Heißplastik P 7 Überrollb. T 3 Asphaltbeton**
Längsmarkierung Typ II einschl. evtl. Sperrflächenumrandung herstellen. Losen Schmutz von zu markierender
Fläche entfernen.
Abgerechnet wird der markierte Strich, bei Doppelstrichen zwei Striche.
Strich mit Vormarkierung als Erstmarkierung.
Strichbreite = 0,12 m.
Strich durchgehend.
Markierungsstoffart = Heißplastikmasse.
Verkehrsklasse = P 7.
Überrollbarkeitsklasse T 3.
Markierung auf Asphaltbeton.
Menge: 485,000 m

#### Abschnitt 9.3 Bodenbeprobung und Verwertung Anteil Endausbau

*Hinweis: Hinweis Boden-Materialentsorgung*
Der AN ist für die vollständige rechtskonforme Verwertung des Bodens verantwortlich. Für die Entsorgungsstellen sind jeweils gültige behördliche Genehmigungen und Zertifizierungen nachzuweisen. Transport von Aushubmaterial zur Entsorgungsstelle.
Abrechnungsgrundlagen sind die Wiegescheine der Entsorgungsstellen. Die Verwiegung erfolgt grundsätzlich auf einer geeichten Waage beim AN oder der jeweiligen Verwertungs- / Entsorgungsstelle.

Grundlage für die Einteilung ist die EBV Ersatzbaustoffverordnung

Einzurechnende Leistungen:
In die Einheitspreise sind sämtliche Ausgaben und Leistungen für die ordnungsgemäße Verwertung der Böden sowie u.a. die zusätzlichen Kontrolluntersuchungen, Gebühren für die Genehmigung und Verwaltung inkl. aller Gebühren und -Abwicklung, Kosten des elektronischen Begleitscheinverfahrens sowie eventuelle Umlagerungen innerhalb der Anlage einzurechnen.

Das Wiegen der angelieferten Abfälle und das Ausstellen der Wiegenoten sind Nebenleistungen, für die keine gesonderte Vergütung erfolgt.

Für gefährliche Abfälle muss der Nachweis erbracht werden, dass eine Zuweisung zur vorgesehenden Entsorgungseinrichtung möglich ist. Ist seitens des Bieters eine Zwischenlagerung von Abfällen vorgesehen, sind alle genannten Angaben auch für das jeweilige Zwischenlager erforderlich.

##### Unterabschnitt 9.3.1 Asphalt

**9.3.1.10 Asphalt aus Miete laden, Verwkl A PAK-Gehalt: ≤ 10 mg/kg**
Asphaltaufbruch aus Miete laden und verwerten.
Materialzuordnung Verwertungsklasse A,
PAK-Gehalt: ≤ 10 mg/kg (Phenolindex ≤ 0,1 mg/l)
Die fachgerechte Verwertung ist durch den AN nachzuweisen.
Die Position beinhaltet das Separieren vom übrigen
Aushub.
Material von der Baustelle entfernen und einer Wiederverwertung nach Wahl des AN zuführen.
Abrechnung nach Wiegeschein.
Aufwand für Verwiegung über LKW-Waage des AN ist einzurechnen.
Menge: 1225,000 t

**9.3.1.20 Zulage Entsorgungskosten Asphalt Verwkl A PAK-Gehalt: >10 bis ≤ 25 mg/kg**
Zulage für die Verwertung von Asphaltaufbruch der Grundposition, jedoch Asphaltaufbruch der Verwertungskl. A
PAK-Gehalt: > 10 bis ≤ 25 mg/kg (Phenolindex ≤ 0,1 mg/l)
Die fachgerechte Verwertung ist durch den AN nachzuweisen.
Die Position beinhaltet das Separieren vom übrigen
Aushub sowie die erhöhten Transport- u.  Entsorgungskosten.
Menge: 280,000 t

**9.3.1.30 Zulage Entsorgungskosten Asphalt Verwkl B PAK-Gehalt: > 25 bis ≤ 1.000 mg/kg (und Benzo(a)pyren < 50 mg/kg)**
Zulage für die Verwertung von Asphaltaufbruch der Grundposition, jedoch Asphaltaufbruch der Verwertungskl. B.
PAK-Gehalt: > 25 bis ≤ 1.000 mg/kg (und Benzo(a)pyren < 50 mg/kg)
Die fachgerechte Verwertung ist durch den AN nachzuweisen.
Die Position beinhaltet das Separieren vom übrigen
Aushub sowie die erhöhten Transport- u.  Entsorgungskosten.
Menge: 40,000 t

##### Unterabschnitt 9.3.2 Schotter

**9.3.2.10 Gleisschotter laden, verwerten, RC-1**
Gleisschotter aus Miete laden und verwerten.
Materialzuordnung RC-1 nach EBV,
Die fachgerechte Verwertung ist durch den AN nachzuweisen.
Die Position beinhaltet das Separieren vom übrigen
Aushub.
Material von der Baustelle entfernen und einer Wiederverwertung nach Wahl des AN zuführen.
Abrechnung nach Wiegeschein.
Aufwand für Verwiegung über LKW-Waage des AN ist einzurechnen.
Menge: 365,000 t

**9.3.2.20 Zulage Entsorgungskosten Schotter EBV RC-2**
Zulage für die Verwertung von Schotter der Vorposition, jedoch
Schotter / Gestein der Zuordnung RC-2 nach EBV.
Die fachgerechte Verwertung ist durch den AN nachzuweisen.
Die Position beinhaltet das Separieren vom übrigen
Aushub sowie die erhöhten Transport- u.  Entsorgungskosten.
Menge: 195,000 t

**9.3.2.30 Tragschicht aus Schotter laden, verwerten, RC-1**
Tragschicht aus Gestein ohne Bindemittel aus Miete laden und verwerten.
Tragschicht 'aus Schottermaterialien, versch. Gestein,  Tragschichten'

Materialzuordnung RC-1 nach EBV,
Die fachgerechte Verwertung ist durch den AN nachzuweisen.
Die Position beinhaltet das Separieren vom übrigen
Aushub.
Material von der Baustelle entfernen und einer Wiederverwertung nach Wahl des AN zuführen.
Abrechnung nach Wiegeschein.
Aufwand für Verwiegung über LKW-Waage des AN ist einzurechnen.
Menge: 2720,000 t

**9.3.2.40 Zulage Entsorgungskosten Schotter EBV RC-2**
Zulage für die Verwertung von Schotter der Vorposition, jedoch
Schotter / Gestein der Zuordnung RC-2 nach EBV.
Die fachgerechte Verwertung ist durch den AN nachzuweisen.
Die Position beinhaltet das Separieren vom übrigen
Aushub sowie die erhöhten Transport- u.  Entsorgungskosten.
Menge: 350,000 t

**9.3.2.50 Zulage Entsorgungskosten Schotter EBV RC-3**
Zulage für die Verwertung von Schotter der Vorposition, jedoch
Schotter / Gestein der Zuordnung RC-3 nach EBV.
Die fachgerechte Verwertung ist durch den AN nachzuweisen.
Die Position beinhaltet das Separieren vom übrigen
Aushub sowie die erhöhten Transport- u.  Entsorgungskosten.
Menge: 35,000 t

##### Unterabschnitt 9.3.3 Boden

**9.3.3.10 Koordination Probenahme Bodenaushub**
Probenahme von zwischengelagertem Bodenaushub koordinieren
Der Auftragnehmer (AN) hat die Probenahme des auf der Baustelle oder auf einer Bereitstellungsfläche zwischengelagerten Bodenaushubs rechtzeitig zu koordinieren. Die Beprobung erfolgt durch ein vom Auftraggeber (AG) benanntes und beauftragtes Fachunternehmen.
Der AN hat sicherzustellen, dass die zu beprobenden Bodenmieten bis zur Durchführung der Probenahme zugänglich und eindeutig den jeweiligen Homogenbereichen zugeordnet sind. Er hat den AG rechtzeitig über die erforderliche Probenahme zu informieren und die Terminabstimmung mit dem beauftragten Fachunternehmen zu koordinieren.
Die beprobten Bodenmassen dürfen bis zum Vorliegen der Analysenergebnisse sowie der Festlegung des Weiteren Verwertungs- oder Entsorgungsweges weder abgefahren noch vermischt oder anderweitig verändert werden. Sie sind auf der Baustelle oder auf den Bereitstellungsflächen des AN getrennt und eindeutig gekennzeichnet vorzuhalten.
Abrechnungshinweis:
Die Position wird je koordinierter Probenahme vergütet. Sie kommt mindestens einmal je Homogenbereich sowie zusätzlich etwa je angefangene 500 m³ Bodenaushub eines Homogenbereiches oder nach Anordnung des AG zur Ausführung.
Art und Umfang der Probenahme sowie der analytischen Untersuchungen werden vom AG festgelegt.
Menge: 13,000 St

**9.3.3.20 Bodenlagerfläche planieren Anteil Straßenendausbau**
Bodenlagerfläche planieren und verdichten
Oberfläche: im Wesentlichen Bergematerial / Kohlematerialien / Schottermaterialien / Gestein
Oberfläche planieren.
Material im Mengenausgleich lösen, verschieben und wieder einbauen.
Arbeitstiefe
Abtrag rund 15 cm
Auftrag rund 15 cm
Planum in mindesten 4 Übergängen mit schwerem Verdichtungsgerät nachverdichten.
Zu erreichender Tragfähigkeitswert EV2>= 70 MN/m2
Menge: 20000,000 m2

**9.3.3.30 Oberbodenlager ansäen Weißklee 10 g/m2**
StL-Nr. 2410613302
Oberbodenlager für die Decksaat vorbereiten und ansäen.
Das Saatgut einarbeiten und andrücken. Ansaat unzureichend begrünter Flächen wiederholen.
Saatgut-Menge = 10 g/m2. 100 v.H. Weißklee (Trifolium
repens).
Menge: 400,000 m2

**9.3.3.40 Oberbodenlager mähen Mähgut Verwert.AN**
StL-Nr. 2410614001
Aufwuchs auf Oberbodenlager und unmittelbar angrenzenden Flächen nach Aufforderung durch den AG mähen.
Mähgut aufnehmen und nach Wahl des AN verwerten.
Menge: 400,000 m2

**9.3.3.50 Boden Oberboden Homogenber. EL-A m. Wurzelwerk laden und verwerten**
Boden aus Miete laden und der Wiederverwendung/Verwertung nach Wahl des AN zuführen. Beschreibung der Homogenbereiche gem. Bodengutachten.
Boden: 'Auffüllung Homogenbereich Schit 1 EL-A (Oberboden mit Wurzeln durchsetzt.)'

Bodenmaterial eingestuft als BM-0/BG-0
Abrechnung nach Wiegeschein.
Aufwand für Verwiegung über LKW-Waage des AN ist einzurechnen.
Menge: 1215,000 t

**9.3.3.60 Boden Oberboden Homogenber. EL-A laden und verwerten**
Boden aus Miete laden und der Wiederverwendung/Verwertung nach Wahl des AN zuführen. Beschreibung der Homogenbereiche gem. Bodengutachten.
Boden: 'Auffüllung Homogenbereich Schit 1 EL-A (Oberboden)'

Bodenmaterial eingestuft als BM-0/BG-0
Abrechnung nach Wiegeschein.
Aufwand für Verwiegung über LKW-Waage des AN ist einzurechnen.
Menge: 810,000 t

**9.3.3.70 Boden Anfüllungen Homogenber.EL-A laden und verwerten**
Boden aus Miete laden und der Wiederverwendung/Verwertung nach Wahl des AN zuführen. Beschreibung der Homogenbereiche gem. Bodengutachten.
Boden: 'Auffüllung Homogenbereich EL-A'

Bodenmaterial eingestuft als BM-0/BG-0
Abrechnung nach Wiegeschein.
Aufwand für Verwiegung über LKW-Waage des AN ist einzurechnen.
Menge: 4915,000 t

**9.3.3.80 Zulage Entsorgungskosten Boden EBV BM-0*/BG-0***
Zulage für die Verwertung von Boden der Grundposition, jedoch
Auffüllungsböden und gewachsene Böden der Zuordnung EBV BM-0*/BG-0*.
Die fachgerechte Verwertung ist durch den AN nachzuweisen.
Die Position beinhaltet das Separieren vom übrigen
Aushub sowie die erhöhten Transport- u.  Entsorgungskosten.
Menge: 1700,000 t

**9.3.3.90 Zulage Entsorgungskosten Boden EBV BM-F0*/BG-F0***
Zulage für die Verwertung von Boden der Grundposition, jedoch
Auffüllungsböden und gewachsene Böden der Zuordnung EBV BM-F0*/BG-F0*.
Die fachgerechte Verwertung ist durch den AN nachzuweisen.
Die Position beinhaltet das Separieren vom übrigen
Aushub sowie die erhöhten Transport- u.  Entsorgungskosten.
Menge: 1500,000 t

**9.3.3.100 Zulage Entsorgungskosten Boden EBV BM-F1/BG-F1**
Zulage für die Verwertung von Boden der Grundposition, jedoch
Auffüllungsböden und gewachsene Böden der Zuordnung EBV BM-F1/BG-F1.
Die fachgerechte Verwertung ist durch den AN nachzuweisen.
Die Position beinhaltet das Separieren vom übrigen
Aushub sowie die erhöhten Transport- u.  Entsorgungskosten.
Menge: 1350,000 t

**9.3.3.110 Zulage Entsorgungskosten Boden EBV BM-F2/BG-F2**
Zulage für die Verwertung von Boden der Grundposition, jedoch
Auffüllungsböden und gewachsene Böden der Zuordnung EBV BM-F2/BG-F2.
Die fachgerechte Verwertung ist durch den AN nachzuweisen.
Die Position beinhaltet das Separieren vom übrigen
Aushub sowie die erhöhten Transport- u.  Entsorgungskosten.
Menge: 400,000 t
